# Produkte der AEREX HaustechnikSysteme GmbH
Angebotsaufforderung (GAEB 90, DA83)
Währung: EUR
Auftraggeber: Auftraggeber

## Leistungsverzeichnis
Datum: 01.12.19

### Titel 10 AEREX-Produktdaten

**10.3260 genioven Dezentrales Lüftungsgerät mit Wärmerückgewinnung Dezentrales RLT Gerät mit sehr hoher Wärmerückgewinnung. Mit Kreuz-Ge**
Ausführung:
Mit Kreuz-Gegenstrom-Wärmetauscher und Vorheizregister,
Außen- und Fortluftanschlüsse auf der Rückseite,
Ausblasung oben, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
SO=Basisgerät, Zuluftgitter oben
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954119
Hersteller: AEREX
geniovent.x 600 H W-G-SO Dezentrales Lüftungsgerät mit
Wärmerückgewinnung
Artikelnummer: 0095.0411
Menge: 1,000 Stck

**10.3261 genioven Dezentrales Lüftungsgerät mit Wärmerückgewinnung Dezentrales RLT Gerät mit sehr hoher Wärmerückgewinnung. Mit Kreuz-Ge**
Ausführung:
Mit Kreuz-Gegenstrom-Wärmetauscher und Vorheizregister,
Außen- und Fortluftanschlüsse auf der Rückseite,
Ausblasung unten, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
SU=Teilintegriert, Zuluft-und Abluftgitter unten
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954102
Hersteller: AEREX
geniovent.x 600 H W-G-SU Dezentrales Lüftungsgerät mit
Wärmerückgewinnung
Artikelnummer: 0095.0410
Menge: 1,000 Stck

**10.3262 genioven Dezentrales Lüftungsgerät mit Wärmerückgewinnung Dezentrales RLT Gerät mit sehr hoher Wärmerückgewinnung. Mit Kreuz-Ge**
Ausführung:
Mit Kreuz-Gegenstrom-Wärmetauscher und Vorheizregister,
Außen- und Fortluftanschlüsse auf der Rückseite, Zu-
und Abluft über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K3=Vollintegriert: Zu- undAbluft über Kanal
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.575 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954140
Hersteller: AEREX
geniovent.x 600 H W-G-K3 Dezentrales Lüftungsgerät mit
Wärmerückgewinnung
Artikelnummer: 0095.0414
Menge: 1,000 Stck

**10.3263 genioven Dezentrales Lüftungsgerät mit Wärmerückgewinnung Dezentrales RLT Gerät mit sehr hoher Wärmerückgewinnung. Mit Kreuz-Ge**
Ausführung:
Mit Kreuz-Gegenstrom-Wärmetauscher und Vorheizregister,
Außen- und Fortluftanschlüsse auf der Rückseite, Zuluft
über Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K1=Kombilösung: Zuluft über Kanal, Abluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954126
Hersteller: AEREX
geniovent.x 600 H W-G-K1 Dezentrales Lüftungsgerät mit
Wärmerückgewinnung
Artikelnummer: 0095.0412
Menge: 1,000 Stck

**10.3264 genioven Dezentrales Lüftungsgerät mit Wärmerückgewinnung Dezentrales RLT Gerät mit sehr hoher Wärmerückgewinnung. Mit Kreuz-Ge**
Ausführung:
Mit Kreuz-Gegenstrom-Wärmetauscher und Vorheizregister,
Außen- und Fortluftanschlüsse auf der Rückseite, Abluft
über Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K2=Kombilösung: Abluft über Kanal, Zuluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.577 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954133
Hersteller: AEREX
geniovent.x 600 H W-G-K2 Dezentrales Lüftungsgerät mit
Wärmerückgewinnung
Artikelnummer: 0095.0413
Menge: 1,000 Stck

**10.3265 genioven Dezentrales Lüftungsgerät mit Wärmerückgewinnung Dezentrales RLT Gerät mit sehr hoher Wärmerückgewinnung. Mit Enthalpi**
Ausführung:
Mit Enthalpie-Wärmetauscher, Außen- und
Fortluftanschlüsse auf der Rückseite, Ausblasung oben,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
SO=Basisgerät, Zuluftgitteroben
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954164
Hersteller: AEREX
geniovent.x 600 H W-E-SO Dezentrales Lüftungsgerät mit
Wärmerückgewinnung
Artikelnummer: 0095.0416
Menge: 1,000 Stck

**10.3266 genioven Dezentrales Lüftungsgerät mit Wärmerückgewinnung Dezentrales RLT Gerät mit sehr hoher Wärmerückgewinnung. Mit Enthalpi**
Ausführung:
Mit Enthalpie-Wärmetauscher, Außen- und
Fortluftanschlüsse auf der Rückseite, Ausblasung unten,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
SU=Teilintegriert, Zuluft- und Abluftgitter unten
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954157
Hersteller: AEREX
geniovent.x 600 H W-E-SU Dezentrales Lüftungsgerät mit
Wärmerückgewinnung
Artikelnummer: 0095.0415
Menge: 1,000 Stck

**10.3267 genioven Dezentrales Lüftungsgerät mit Wärmerückgewinnung Dezentrales RLT Gerät mit sehr hoher Wärmerückgewinnung. Mit Enthalpi**
Ausführung:
Mit Enthalpie-Wärmetauscher, Außen- und
Fortluftanschlüsse auf der Rückseite, Zu- und Abluft
über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K3=Vollintegriert: Zu- und Abluft über Kanal
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.575 mm
Höhe : 473 mm
Tiefe : 869 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954195
Hersteller: AEREX
geniovent.x 600 H W-E-K3 Dezentrales Lüftungsgerät mit
Wärmerückgewinnung
Artikelnummer: 0095.0419
Menge: 1,000 Stck

**10.3268 genioven Dezentrales Lüftungsgerät mit Wärmerückgewinnung Dezentrales RLT Gerät mit sehr hoher Wärmerückgewinnung. Mit Enthalpi**
Ausführung:
Mit Enthalpie-Wärmetauscher, Außen- und
Fortluftanschlüsse auf der Rückseite, Zuluft über
Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K1=Kombilösung: Zuluft überKanal, Abluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954171
Hersteller: AEREX
geniovent.x 600 H W-E-K1 Dezentrales Lüftungsgerät mit
Wärmerückgewinnung
Artikelnummer: 0095.0417
Menge: 1,000 Stck

**10.3269 genioven Dezentrales Lüftungsgerät mit Wärmerückgewinnung Dezentrales RLT Gerät mit sehr hoher Wärmerückgewinnung. Mit Enthalpi**
Ausführung:
Mit Enthalpie-Wärmetauscher, Außen- und
Fortluftanschlüsse auf der Rückseite, Abluft über
Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K2=Kombilösung: Abluft überKanal, Zuluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.577 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954188
Hersteller: AEREX
geniovent.x 600 H W-E-K2 Dezentrales Lüftungsgerät mit
Wärmerückgewinnung
Artikelnummer: 0095.0418
Menge: 1,000 Stck

**10.3270 genioven Dezentrales Lüftungsgerät mit Wärmerückgewinnung Dezentrales RLT Gerät mit sehr hoher Wärmerückgewinnung. Mit Kreuz-Ge**
Ausführung:
Mit Kreuz-Gegenstrom-Wärmetauscher und Vorheizregister,
Außen- und Fortluftanschlüsse nach oben, Ausblasung
oben, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher / SO=Basisgerät,
Zuluftgitter oben
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954010
Hersteller: AEREX
geniovent.x 600 H D-G-SO Dezentrales Lüftungsgerät mit
Wärmerückgewinnung
Artikelnummer: 0095.0401
Menge: 1,000 Stck

**10.3271 genioven Dezentrales Lüftungsgerät mit Wärmerückgewinnung Dezentrales RLT Gerät mit sehr hoher Wärmerückgewinnung. Mit Kreuz-Ge**
Ausführung:
Mit Kreuz-Gegenstrom-Wärmetauscher und Vorheizregister,
Außen- und Fortluftanschlüsse nach oben, Ausblasung
unten, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
SU=Teilintegriert, Zuluft-und Abluftgitter unten
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954003
Hersteller: AEREX
geniovent.x 600 H D-G-SU Dezentrales Lüftungsgerät mit
Wärmerückgewinnung
Artikelnummer: 0095.0400
Menge: 1,000 Stck

**10.3272 genioven Dezentrales Lüftungsgerät mit Wärmerückgewinnung Dezentrales RLT Gerät mit sehr hoher Wärmerückgewinnung. Mit Kreuz-Ge**
Ausführung:
Mit Kreuz-Gegenstrom-Wärmetauscher und Vorheizregister,
Außen- und Fortluftanschlüsse nach oben, Zu- und Abluft
über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K3=Vollintegriert: Zu- undAbluft über Kanal
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954041
Hersteller: AEREX
geniovent.x 600 H D-G-K3 Dezentrales Lüftungsgerät mit
Wärmerückgewinnung
Artikelnummer: 0095.0404
Menge: 1,000 Stck

**10.3273 genioven Dezentrales Lüftungsgerät mit Wärmerückgewinnung Dezentrales RLT Gerät mit sehr hoher Wärmerückgewinnung. Mit Kreuz-Ge**
Ausführung:
Mit Kreuz-Gegenstrom-Wärmetauscher und Vorheizregister,
Außen- und Fortluftanschlüsse nach oben, Zuluft über
Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K1=Kombilösung: Zuluft über Kanal, Abluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954027
Hersteller: AEREX
geniovent.x 600 H D-G-K1 Dezentrales Lüftungsgerät mit
Wärmerückgewinnung
Artikelnummer: 0095.0402
Menge: 1,000 Stck

**10.3274 genioven Dezentrales Lüftungsgerät mit Wärmerückgewinnung Dezentrales RLT Gerät mit sehr hoher Wärmerückgewinnung. Mit Kreuz-Ge**
Ausführung:
Mit Kreuz-Gegenstrom-Wärmetauscher und Vorheizregister,
Außen- und Fortluftanschlüsse nach oben, Abluft über
Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K2=Kombilösung: Abluft über Kanal, Zuluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954034
Hersteller: AEREX
geniovent.x 600 H D-G-K2 Dezentrales Lüftungsgerät mit
Wärmerückgewinnung
Artikelnummer: 0095.0403
Menge: 1,000 Stck

**10.3275 genioven Dezentrales Lüftungsgerät mit Wärmerückgewinnung Dezentrales RLT Gerät mit sehr hoher Wärmerückgewinnung. Mit Enthalpi**
Ausführung:
Mit Enthalpie-Wärmetauscher, Außen- und
Fortluftanschlüsse nach oben, Ausblasung oben, komplett
verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / SO=Basisgerät,
Zuluftgitteroben
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954065
Hersteller: AEREX
geniovent.x 600 H D-E-SO Dezentrales Lüftungsgerät mit
Wärmerückgewinnung
Artikelnummer: 0095.0406
Menge: 1,000 Stck

**10.3276 genioven Dezentrales Lüftungsgerät mit Wärmerückgewinnung Dezentrales RLT Gerät mit sehr hoher Wärmerückgewinnung. Mit Enthalpi**
Ausführung:
Mit Enthalpie-Wärmetauscher, Außen- und
Fortluftanschlüsse nach oben, Ausblasung unten,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher /
SU=Teilintegriert, Zuluft- und Abluftgitter unten
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954058
Hersteller: AEREX
geniovent.x 600 H D-E-SU Dezentrales Lüftungsgerät mit
Wärmerückgewinnung
Artikelnummer: 0095.0405
Menge: 1,000 Stck

**10.3277 genioven Dezentrales Lüftungsgerät mit Wärmerückgewinnung Dezentrales RLT Gerät mit sehr hoher Wärmerückgewinnung. Mit Enthalpi**
Ausführung:
Mit Enthalpie-Wärmetauscher, Außen- und
Fortluftanschlüsse nach oben, Zu- und Abluft über
Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher /
K3=Vollintegriert: Zu- und Abluft über Kanal
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954096
Hersteller: AEREX
geniovent.x 600 H D-E-K3 Dezentrales Lüftungsgerät mit
Wärmerückgewinnung
Artikelnummer: 0095.0409
Menge: 1,000 Stck

**10.3278 genioven Dezentrales Lüftungsgerät mit Wärmerückgewinnung Dezentrales RLT Gerät mit sehr hoher Wärmerückgewinnung. Mit Enthalpi**
Ausführung:
Mit Enthalpie-Wärmetauscher, Außen- und
Fortluftanschlüsse nach oben, Zuluft über Kanal, Abluft
am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / K1=Kombilösung:
Zuluft überKanal, Abluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 869 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954072
Hersteller: AEREX
geniovent.x 600 H D-E-K1 Dezentrales Lüftungsgerät mit
Wärmerückgewinnung
Artikelnummer: 0095.0407
Menge: 1,000 Stck

**10.3279 genioven Dezentrales Lüftungsgerät mit Wärmerückgewinnung Dezentrales RLT Gerät mit sehr hoher Wärmerückgewinnung. Mit Enthalpi**
Ausführung:
Mit Enthalpie-Wärmetauscher, Außen- und
Fortluftanschlüsse nach oben, Abluft über Kanal, Zuluft
am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / K2=Kombilösung:
Abluft überKanal, Zuluft über Gitter
Fördervolumen : 200 m3/h / 540 m3/h
SFP-Wert : 0,21
Spannungsart : Wechselstrom
Bemessungsspannung : 230 V
Netzfrequenz : 50 Hz
Nennleistung : 84 W
Stand-By-Leistungsaufnahme : 10 W
IMax : 14 A
Schutzart : IP 40
Material : Stahlblech, verzinkt
Material Wärmetauscher : Kunststoff
Material Innenverkleidung : PUR-Schaumstoff mit
geschlossenzelliger Oberfläche
Farbe : reinweiß, ähnlich RAL 9010
Gewicht : 200 kg
Filterklasse : F7 / M5
Anschlussdurchmesser : 250 mm
Anschlussdurchmesser Kondensatablauf : 5 mm (innen), 7
mm (außen)
Breite : 1.579 mm
Höhe : 473 mm
Tiefe : 880 mm
Fördermitteltemperatur bei IMax : -15  C bis 60  C
Umgebungstemperatur : 10  C bis 40  C
Max. Wärmebereitstellungsgrad nach DIN EN 13141-7 (A7)
: 80,5 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954089
Hersteller: AEREX
geniovent.x 600 H D-E-K2 Dezentrales Lüftungsgerät mit
Wärmerückgewinnung
Artikelnummer: 0095.0408
Menge: 1,000 Stck

**10.3280 genioven Dezentrales Lüftungsgerät mit Wärmerückgewinnung Dezentrales RLT Gerät mit sehr hoher Wärmerückgewinnung. Mit Kreuz-Ge**
Ausführung:
Mit Kreuz-Gegenstrom-Wärmetauscher und Vorheizregister,
Außen- und Fortluftanschlüsse auf der Rückseite,
Ausblasung oben, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
SO=Basisgerät, Zuluftgitter oben
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954614
Hersteller: AEREX
geniovent.x 900 H W-G-SO Dezentrales Lüftungsgerät mit
Wärmerückgewinnung
Artikelnummer: 0095.0461
Menge: 1,000 Stck

**10.3281 genioven Dezentrales Lüftungsgerät mit Wärmerückgewinnung Dezentrales RLT Gerät mit sehr hoher Wärmerückgewinnung. Mit Kreuz-Geg**
Ausführung:
Mit Kreuz-Gegenstrom-Wärmetauscher und Vorheizregister,
Außen- und Fortluftanschlüsse auf der Rückseite,
Ausblasung unten, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
SU=Teilintegriert, Zuluft-und Abluftgitter unten
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954607
Hersteller: AEREX
geniovent.x 900 H W-G-SU Dezentrales Lüftungsgerät mit
Wärmerückgewinnung
Artikelnummer: 0095.0460
Menge: 1,000 Stck

**10.3282 genioven Dezentrales Lüftungsgerät mit Wärmerückgewinnung Dezentrales RLT Gerät mit sehr hoher Wärmerückgewinnung. Mit Kreuz-Geg**
Ausführung:
Mit Kreuz-Gegenstrom-Wärmetauscher und Vorheizregister,
Außen- und Fortluftanschlüsse auf der Rückseite, Zu-
und Abluft über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K3=Vollintegriert: Zu- undAbluft über Kanal
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.978 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954645
Hersteller: AEREX
geniovent.x 900 H W-G-K3 Dezentrales Lüftungsgerät mit
Wärmerückgewinnung
Artikelnummer: 0095.0464
Menge: 1,000 Stck

**10.3283 genioven Dezentrales Lüftungsgerät mit Wärmerückgewinnung Dezentrales RLT Gerät mit sehr hoher Wärmerückgewinnung. Mit Kreuz-Ge**
Ausführung:
Mit Kreuz-Gegenstrom-Wärmetauscher und Vorheizregister,
Außen- und Fortluftanschlüsse auf der Rückseite, Zuluft
über Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K1=Kombilösung: Zuluft über Kanal, Abluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954621
Hersteller: AEREX
geniovent.x 900 H W-G-K1 Dezentrales Lüftungsgerät mit
Wärmerückgewinnung
Artikelnummer: 0095.0462
Menge: 1,000 Stck

**10.3284 genioven Dezentrales Lüftungsgerät mit Wärmerückgewinnung Dezentrales RLT Gerät mit sehr hoher Wärmerückgewinnung. Mit Kreuz-Geg**
Ausführung:
Mit Kreuz-Gegenstrom-Wärmetauscher und Vorheizregister,
Außen- und Fortluftanschlüsse auf der Rückseite, Abluft
über Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : W=Außen- und Fortluftanschlüsse nach
hinten zur Wand / G=Gegenstrom-Wärmetauscher /
K2=Kombilösung: Abluft über Kanal, Zuluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.982 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : 16
GTIN (EAN) : 4045314954638
Hersteller: AEREX
geniovent.x 900 H W-G-K2 Dezentrales Lüftungsgerät mit
Wärmerückgewinnung
Artikelnummer: 0095.0463
Menge: 1,000 Stck

**10.3285 genioven Dezentrales Lüftungsgerät mit Wärmerückgewinnung Dezentrales RLT Gerät mit sehr hoher Wärmerückgewinnung. Mit Enthalpi**
Ausführung:
Mit Enthalpie-Wärmetauscher, Außen- und
Fortluftanschlüsse auf der Rückseite, Ausblasung oben,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
SO=Basisgerät, Zuluftgitteroben
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954669
Hersteller: AEREX
geniovent.x 900 H W-E-SO Dezentrales Lüftungsgerät mit
Wärmerückgewinnung
Artikelnummer: 0095.0466
Menge: 1,000 Stck

**10.3286 genioven Dezentrales Lüftungsgerät mit Wärmerückgewinnung Dezentrales RLT Gerät mit sehr hoher Wärmerückgewinnung. Mit Enthalpi**
Ausführung:
Mit Enthalpie-Wärmetauscher, Außen- und
Fortluftanschlüsse auf der Rückseite, Ausblasung unten,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
SU=Teilintegriert, Zuluft- und Abluftgitter unten
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954652
Hersteller: AEREX
geniovent.x 900 H W-E-SU Dezentrales Lüftungsgerät mit
Wärmerückgewinnung
Artikelnummer: 0095.0465
Menge: 1,000 Stck

**10.3287 genioven Dezentrales Lüftungsgerät mit Wärmerückgewinnung Dezentrales RLT Gerät mit sehr hoher Wärmerückgewinnung. Mit Enthalpie**
Ausführung:
Mit Enthalpie-Wärmetauscher, Außen- und
Fortluftanschlüsse auf der Rückseite, Zu- und Abluft
über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K3=Vollintegriert: Zu- und Abluft über Kanal
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.978 mm
Höhe : 473 mm
Tiefe : 869 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954690
Hersteller: AEREX
geniovent.x 900 H W-E-K3 Dezentrales Lüftungsgerät mit
Wärmerückgewinnung
Artikelnummer: 0095.0469
Menge: 1,000 Stck

**10.3288 genioven Dezentrales Lüftungsgerät mit Wärmerückgewinnung Dezentrales RLT Gerät mit sehr hoher Wärmerückgewinnung. Mit Enthalpi**
Ausführung:
Mit Enthalpie-Wärmetauscher, Außen- und
Fortluftanschlüsse auf der Rückseite, Zuluft über
Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K1=Kombilösung: Zuluft überKanal, Abluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 869 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954676
Hersteller: AEREX
geniovent.x 900 H W-E-K1 Dezentrales Lüftungsgerät mit
Wärmerückgewinnung
Artikelnummer: 0095.0467
Menge: 1,000 Stck

**10.3289 genioven Dezentrales Lüftungsgerät mit Wärmerückgewinnung Dezentrales RLT Gerät mit sehr hoher Wärmerückgewinnung. Mit Enthalpi**
Ausführung:
Mit Enthalpie-Wärmetauscher, Außen- und
Fortluftanschlüsse auf der Rückseite, Abluft über
Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : W=Außen- und Fortluftanschlüsse nach
hinten zur Wand / E=Enthalpie-Wärmetauscher /
K2=Kombilösung: Abluft überKanal, Zuluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.981 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : 16
GTIN (EAN) : 4045314954683
Hersteller: AEREX
geniovent.x 900 H W-E-K2 Dezentrales Lüftungsgerät mit
Wärmerückgewinnung
Artikelnummer: 0095.0468
Menge: 1,000 Stck

**10.3290 genioven Dezentrales Lüftungsgerät mit Wärmerückgewinnung Dezentrales RLT Gerät mit sehr hoher Wärmerückgewinnung. Mit Kreuz-Ge**
Ausführung:
Mit Kreuz-Gegenstrom-Wärmetauscher und Vorheizregister,
Außen- und Fortluftanschlüsse nach oben, Ausblasung
oben, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher / SO=Basisgerät,
Zuluftgitter oben
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : O
GTIN (EAN) : 4045314954515
Hersteller: AEREX
geniovent.x 900 H D-G-SO Dezentrales Lüftungsgerät mit
Wärmerückgewinnung
Artikelnummer: 0095.0451
Menge: 1,000 Stck

**10.3291 genioven Dezentrales Lüftungsgerät mit Wärmerückgewinnung Dezentrales RLT Gerät mit sehr hoher Wärmerückgewinnung. Mit Kreuz-Ge**
Ausführung:
Mit Kreuz-Gegenstrom-Wärmetauscher und Vorheizregister,
Außen- und Fortluftanschlüsse nach oben, Ausblasung
unten, komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
SU=Teilintegriert, Zuluft-und Abluftgitter unten
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : O
GTIN (EAN) : 4045314954508
Hersteller: AEREX
geniovent.x 900 H D-G-SU Dezentrales Lüftungsgerät mit
Wärmerückgewinnung
Artikelnummer: 0095.0450
Menge: 1,000 Stck

**10.3292 genioven Dezentrales Lüftungsgerät mit Wärmerückgewinnung Dezentrales RLT Gerät mit sehr hoher Wärmerückgewinnung. Mit Kreuz-Ge**
Ausführung:
Mit Kreuz-Gegenstrom-Wärmetauscher und Vorheizregister,
Außen- und Fortluftanschlüsse nach oben, Zu- und Abluft
über Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K3=Vollintegriert: Zu- undAbluft über Kanal
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.978 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : O
GTIN (EAN) : 4045314954546
Hersteller: AEREX
geniovent.x 900 H D-G-K3 Dezentrales Lüftungsgerät mit
Wärmerückgewinnung
Artikelnummer: 0095.0454
Menge: 1,000 Stck

**10.3293 genioven Dezentrales Lüftungsgerät mit Wärmerückgewinnung Dezentrales RLT Gerät mit sehr hoher Wärmerückgewinnung. Mit Kreuz-Ge**
Ausführung:
Mit Kreuz-Gegenstrom-Wärmetauscher und Vorheizregister,
Außen- und Fortluftanschlüsse nach oben, Zuluft über
Kanal, Abluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K1=Kombilösung: Zuluft über Kanal, Abluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 869 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : O
GTIN (EAN) : 4045314954522
Hersteller: AEREX
geniovent.x 900 H D-G-K1 Dezentrales Lüftungsgerät mit
Wärmerückgewinnung
Artikelnummer: 0095.0452
Menge: 1,000 Stck

**10.3294 genioven Dezentrales Lüftungsgerät mit Wärmerückgewinnung Dezentrales RLT Gerät mit sehr hoher Wärmerückgewinnung. Mit Kreuz-Ge**
Ausführung:
Mit Kreuz-Gegenstrom-Wärmetauscher und Vorheizregister,
Außen- und Fortluftanschlüsse nach oben, Abluft über
Kanal, Zuluft am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff mit maximal ca. 95 %
Wärmebereitstellungsgrad.
WRG-Ventilatoren:
Einseitig saugende Ventilatoren mit rückwärtsgekrümmtem
3D Laufrad aus faserverstärktem Kunststoff.
Elektronisch kommutierter (EC) Außenläufermotor mit
integrierter Elektronik und Netzteil.
Technische Daten
Ausführung : D=Außen- und Fortluftanschlüsse nach oben
zur Decke / G=Gegenstrom-Wärmetauscher /
K2=Kombilösung: Abluft über Kanal, Zuluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 91 %
Wärmetauscherbauart : Gegenstrom
Bypass : ja
Vorheizregister : integriert
Enthalpie-Wärmetauscher : nein
Frostschutzschaltung : ja
Filterüberwachung : zeitgesteuert
CO2-Regelung (optional) : integriert
Luftqualitätsregelung (optional) : VOC-Sensor für
geniovent.x
MODBUS-Schnittstelle : optional
Bedienteil im Lieferumfang : nein
Bedienteil (optional) : .x-Control 75
Schalldruckpegel : 35 dB(A)
Verpackungseinheit : 1 Stück
Sortiment : O
GTIN (EAN) : 4045314954539
Hersteller: AEREX
geniovent.x 900 H D-G-K2 Dezentrales Lüftungsgerät mit
Wärmerückgewinnung
Artikelnummer: 0095.0453
Menge: 1,000 Stck

**10.3295 genioven Dezentrales Lüftungsgerät mit Wärmerückgewinnung Dezentrales RLT Gerät mit sehr hoher Wärmerückgewinnung. Mit Enthalpi**
Ausführung:
Mit Enthalpie-Wärmetauscher, Außen- und
Fortluftanschlüsse nach oben, Ausblasung oben, komplett
verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / SO=Basisgerät,
Zuluftgitteroben
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : O
GTIN (EAN) : 4045314954560
Hersteller: AEREX
geniovent.x 900 H D-E-SO Dezentrales Lüftungsgerät mit
Wärmerückgewinnung
Artikelnummer: 0095.0456
Menge: 1,000 Stck

**10.3296 genioven Dezentrales Lüftungsgerät mit Wärmerückgewinnung Dezentrales RLT Gerät mit sehr hoher Wärmerückgewinnung. Mit Enthalpi**
Ausführung:
Mit Enthalpie-Wärmetauscher, Außen- und
Fortluftanschlüsse nach oben, Ausblasung unten,
komplett verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher /
SU=Teilintegriert, Zuluft- und Abluftgitter unten
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : O
GTIN (EAN) : 4045314954553
Hersteller: AEREX
geniovent.x 900 H D-E-SU Dezentrales Lüftungsgerät mit
Wärmerückgewinnung
Artikelnummer: 0095.0455
Menge: 1,000 Stck

**10.3297 genioven Dezentrales Lüftungsgerät mit Wärmerückgewinnung Dezentrales RLT Gerät mit sehr hoher Wärmerückgewinnung. Mit Enthalpi**
Ausführung:
Mit Enthalpie-Wärmetauscher, Außen- und
Fortluftanschlüsse nach oben, Zu- und Abluft über
Kanal, nicht verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher /
K3=Vollintegriert: Zu- und Abluft über Kanal
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.978 mm
Höhe : 473 mm
Tiefe : 869 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : O
GTIN (EAN) : 4045314954591
Hersteller: AEREX
geniovent.x 900 H D-E-K3 Dezentrales Lüftungsgerät mit
Wärmerückgewinnung
Artikelnummer: 0095.0459
Menge: 1,000 Stck

**10.3298 genioven Dezentrales Lüftungsgerät mit Wärmerückgewinnung Dezentrales RLT Gerät mit sehr hoher Wärmerückgewinnung. Mit Enthalpi**
Ausführung:
Mit Enthalpie-Wärmetauscher, Außen- und
Fortluftanschlüsse nach oben, Zuluft über Kanal, Abluft
am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / K1=Kombilösung:
Zuluft überKanal, Abluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.984 mm
Höhe : 473 mm
Tiefe : 869 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : O
GTIN (EAN) : 4045314954577
Hersteller: AEREX
geniovent.x 900 H D-E-K1 Dezentrales Lüftungsgerät mit
Wärmerückgewinnung
Artikelnummer: 0095.0457
Menge: 1,000 Stck

**10.3299 genioven Dezentrales Lüftungsgerät mit Wärmerückgewinnung Dezentrales RLT Gerät mit sehr hoher Wärmerückgewinnung. Mit Enthalpi**
Ausführung:
Mit Enthalpie-Wärmetauscher, Außen- und
Fortluftanschlüsse nach oben, Abluft über Kanal, Zuluft
am Gerät, teilweise verkleidet.
Merkmale:
Dezentrales RLT Gerät mit sehr hoher Wärmerückgewinnung
für den Einsatz in Klassenräumen, Kindertagesstätten,
Büros, Arztpraxen, Ladenlokalen, Besprechungsräumen und
ähnlichem.
Das Gerät wird deckenhängend montiert und kann auch in
abgehängten Decken teilintegriert werden.
Raumluftseitig kann das Gerät sowohl frei ausblasend
und ansaugend als auch mit Zu- und Abluftanschlüssen
versehen werden.
Zu- und Abluftgitter mit einstellbaren Luftleitlamellen
sind bereits im Gerät integriert. Die Öffnung der
Abluft befindet sich seitlich links am Gerät.
Optional kann das Gerät mit einem Leitungssystem für
die Zu- und/oder Abluft versehen werden.
Die integrierten automatisch schließenden Klappen für
Außen- und Fortluft verschließen das Gerät bei
Stromausfall oder wenn es abgeschaltet ist.
Die großzügig dimensionierten
Kanal-Gegenstrom-Wärmetauscher sorgen mit ihrem
Wirkungsgrad von bis zu ca. 95 % und dem sehr geringen
internen Druckverlust für niedrigen
Primärenergieverbrauch und hohe Energiegewinne.
Gehäuse:
Konstruktion angelehnt an die VDI 6022 / VDI 3803.
Hochwertiges, doppelwandiges Gehäuse aus verzinktem
Stahlblech.
Die Dämmung beträgt 20 - 60 mm und besteht aus einer
Kombination von Spezialschäumen der WLG 032.
Das Akustik-Dämmmaterial der Innendämmung ist aus
normalentflammbarem Spezialschaum der Baustoffklasse B2
(DIN 4102-1).
Die Verkleidung des Gerätes besteht in den
Sichtbereichen aus Design-Paneelen in der Farbe RAL
9010 glatt matt.
Mit der Spezial-Schiebeaufhängung können die Geräte
direkt unter der Decke montiert werden.
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Bedienteil:
Bedienteil .x-Control 75 wird als Zubehör benötigt.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.-Control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 66 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Ausführung : D=Außen- und Fortluftanschlüsse nach oben
zur Decke / E=Enthalpie-Wärmetauscher / K2=Kombilösung:
Abluft überKanal, Zuluft über Gitter
Fördervolumen : 250 m3/h / 870 m3/h
SFP-Wert : 0,2
Spannungsart : Wechselstrom
Bemessungsspannung : 230 V
Nennleistung : 122 W
Stand-By-Leistungsaufnahme : 10 W
IMax : 15 A
Schutzart : IP 40
Material : Stahlblech, verzinkt
Material Wärmetauscher : Kunststoff
Material Innenverkleidung : PUR-Schaumstoff mit
geschlossenzelliger Oberfläche
Farbe : reinweiß, ähnlich RAL 9010
Gewicht : 210 kg
Filterklasse : F7 / M5
Anschlussdurchmesser : 315 mm
Anschlussdurchmesser Kondensatablauf : 5 mm (innen), 7
mm (außen)
Breite : 1.982 mm
Höhe : 473 mm
Tiefe : 880 mm
Fördermitteltemperatur bei IMax : -15  C bis 60  C
Umgebungstemperatur : 10  C bis 40  C
Max. Wärmebereitstellungsgrad nach DIN EN 13141-7 (A7)
: 80,2 %
Wärmetauscherbauart : Enthalpie
Feuchteverhältnis bei Enthalpie-Wärmetauscher nach DIN
EN 13141-7 (A2) : 66 %
Bypass : ja
Vorheizregister : optional
Enthalpie-Wärmetauscher : ja
Frostschutzschaltung : ja
Filterüberwachung : zeitgesteuert
CO2-Regelung (optional) : integriert
Luftqualitätsregelung (optional) : VOC-Sensor für
geniovent.x
MODBUS-Schnittstelle : optional
Bedienteil im Lieferumfang : nein
Bedienteil (optional) : .x-Control 75
Schalldruckpegel : 35 dB(A)
Verpackungseinheit : 1 Stück
Sortiment : O
GTIN (EAN) : 4045314954584
Hersteller: AEREX
geniovent.x 900 H D-E-K2 Dezentrales Lüftungsgerät mit
Wärmerückgewinnung
Artikelnummer: 0095.0458
Menge: 1,000 Stck

**10.3300 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956021
Hersteller: AEREX
geniovent.x 600 F L-G-SO Dezentrales Lüftungsgerät mit
Wärmerückgewinnung
Artikelnummer: 0095.0602
Menge: 1,000 Stck

**10.3301 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956045
Hersteller: AEREX
geniovent.x 600 F L-G-SU Dezentrales Lüftungsgerät mit
Wärmerückgewinnung
Artikelnummer: 0095.0604
Menge: 1,000 Stck

**10.3302 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956069
Hersteller: AEREX
geniovent.x 600 F L-G-SO-K Dezentrales Lüftungsgerät
mit Wärmerückgewinnung
Artikelnummer: 0095.0606
Menge: 1,000 Stck

**10.3303 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956328
Hersteller: AEREX
geniovent.x 600 F L-G-SU-K Dezentrales Lüftungsgerät
mit Wärmerückgewinnung
Artikelnummer: 0095.0632
Menge: 1,000 Stck

**10.3304 genioven Dezentrales Lüftungsgerät mit Wärmerückgewinnung Dezentrales RLT Gerät mit sehr hoher Wärmerückgewinnung. Mit Enthalpie**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956106
Hersteller: AEREX
geniovent.x 600 F L-E-SO Dezentrales Lüftungsgerät mit
Wärmerückgewinnung
Artikelnummer: 0095.0610
Menge: 1,000 Stck

**10.3305 genioven Dezentrales Lüftungsgerät mit Wärmerückgewinnung Dezentrales RLT Gerät mit sehr hoher Wärmerückgewinnung. Mit Enthalpie**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956120
Hersteller: AEREX
geniovent.x 600 F L-E-SU Dezentrales Lüftungsgerät mit
Wärmerückgewinnung
Artikelnummer: 0095.0612
Menge: 1,000 Stck

**10.3306 genioven Dezentrales Lüftungsgerät mit Wärmerückgewinnung Dezentrales RLT Gerät mit sehr hoher Wärmerückgewinnung. Mit Enthalpie**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956144
Hersteller: AEREX
geniovent.x 600 F L-E-SO-K Dezentrales Lüftungsgerät
mit Wärmerückgewinnung
Artikelnummer: 0095.0614
Menge: 1,000 Stck

**10.3307 genioven Dezentrales Lüftungsgerät mit Wärmerückgewinnung Dezentrales RLT Gerät mit sehr hoher Wärmerückgewinnung. Mit Enthalpie**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956342
Hersteller: AEREX
geniovent.x 600 F L-E-SU-K Dezentrales Lüftungsgerät
mit Wärmerückgewinnung
Artikelnummer: 0095.0634
Menge: 1,000 Stck

**10.3308 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956038
Hersteller: AEREX
geniovent.x 600 F R-G-SO Dezentrales Lüftungsgerät mit
Wärmerückgewinnung
Artikelnummer: 0095.0603
Menge: 1,000 Stck

**10.3309 genioven Dezentrales Lüftungsgerät mit Wärmerückgewinnung Dezentrales RLT Gerät mit sehr hoher Wärmerückgewinnung. Mit Kreuz-Geg**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956052
Hersteller: AEREX
geniovent.x 600 F R-G-SU Dezentrales Lüftungsgerät mit
Wärmerückgewinnung
Artikelnummer: 0095.0605
Menge: 1,000 Stck

**10.3310 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956076
Hersteller: AEREX
geniovent.x 600 F R-G-SO-K Dezentrales Lüftungsgerät
mit Wärmerückgewinnung
Artikelnummer: 0095.0607
Menge: 1,000 Stck

**10.3311 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956335
Hersteller: AEREX
geniovent.x 600 F R-G-SU-K Dezentrales Lüftungsgerät
mit Wärmerückgewinnung
Artikelnummer: 0095.0633
Menge: 1,000 Stck

**10.3312 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956113
Hersteller: AEREX
geniovent.x 600 F R-E-SO Dezentrales Lüftungsgerät mit
Wärmerückgewinnung
Artikelnummer: 0095.0611
Menge: 1,000 Stck

**10.3313 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.115 mm
Höhe : 482 mm
Tiefe : 831 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956137
Hersteller: AEREX
geniovent.x 600 F R-E-SU Dezentrales Lüftungsgerät mit
Wärmerückgewinnung
Artikelnummer: 0095.0613
Menge: 1,000 Stck

**10.3314 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956151
Hersteller: AEREX
geniovent.x 600 F R-E-SO-K Dezentrales Lüftungsgerät
mit Wärmerückgewinnung
Artikelnummer: 0095.0615
Menge: 1,000 Stck

**10.3315 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 150 m3/h / 560 m3/h
SFP-Wert : 0,21
Spannungsart : Wechselstrom
Bemessungsspannung : 230 V
Netzfrequenz : 50 Hz
Nennleistung : 83 W
Stand-By-Leistungsaufnahme : 10 W
IMax : 14 A
Schutzart : IP 40
Material : Stahlblech, verzinkt
Material Wärmetauscher : Kunststoff
Material Innenverkleidung : Melaminharzschaumstoff mit
Vlies
Farbe : reinweiß, ähnlich RAL 9010
Gewicht : 200 kg
Filterklasse : F7 / M5
Anschlussdurchmesser : 250 mm
Anschlussdurchmesser Kondensatablauf : 5 mm (innen), 8
mm (außen)
Breite : 2.100 mm
Höhe : 482 mm
Tiefe : 800 mm
Wärmebereitstellungsgrad : 80,5 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 33 dB(A) (bei 0,7 * Vmax und je 20
Pa Druckverlust AUL und FOL, bei einer Raumdämpfung von
ca. 8-10 dB)
Verpackungseinheit : 1 Stück
Sortiment : 16
GTIN (EAN) : 4045314956359
Hersteller: AEREX
geniovent.x 600 F R-E-SU-K Dezentrales Lüftungsgerät
mit Wärmerückgewinnung
Artikelnummer: 0095.0635
Menge: 1,000 Stck

**10.3316 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956182
Hersteller: AEREX
geniovent.x 900 F L-G-SO Dezentrales Lüftungsgerät mit
Wärmerückgewinnung
Artikelnummer: 0095.0618
Menge: 1,000 Stck

**10.3317 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956205
Hersteller: AEREX
geniovent.x 900 F L-G-SU Dezentrales Lüftungsgerät mit
Wärmerückgewinnung
Artikelnummer: 0095.0620
Menge: 1,000 Stck

**10.3318 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956229
Hersteller: AEREX
geniovent.x 900 F L-G-SO-K Dezentrales Lüftungsgerät
mit Wärmerückgewinnung
Artikelnummer: 0095.0622
Menge: 1,000 Stck

**10.3319 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956366
Hersteller: AEREX
geniovent.x 900 F L-G-SU-K Dezentrales Lüftungsgerät
mit Wärmerückgewinnung
Artikelnummer: 0095.0636
Menge: 1,000 Stck

**10.3320 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956267
Hersteller: AEREX
geniovent.x 900 F L-E-SO Dezentrales Lüftungsgerät mit
Wärmerückgewinnung
Artikelnummer: 0095.0626
Menge: 1,000 Stck

**10.3321 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956281
Hersteller: AEREX
geniovent.x 900 F L-E-SU Dezentrales Lüftungsgerät mit
Wärmerückgewinnung
Artikelnummer: 0095.0628
Menge: 1,000 Stck

**10.3322 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956304
Hersteller: AEREX
geniovent.x 900 F L-E-SO-K Dezentrales Lüftungsgerät
mit Wärmerückgewinnung
Artikelnummer: 0095.0630
Menge: 1,000 Stck

**10.3323 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956380
Hersteller: AEREX
geniovent.x 900 F L-E-SU-K Dezentrales Lüftungsgerät
mit Wärmerückgewinnung
Artikelnummer: 0095.0638
Menge: 1,000 Stck

**10.3324 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956199
Hersteller: AEREX
geniovent.x 900 F R-G-SO Dezentrales Lüftungsgerät mit
Wärmerückgewinnung
Artikelnummer: 0095.0619
Menge: 1,000 Stck

**10.3325 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 91 %
Wärmetauscherbauart : Gegenstrom
Bypass : ja
Vorheizregister : optional
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956212
Hersteller: AEREX
geniovent.x 900 F R-G-SU Dezentrales Lüftungsgerät mit
Wärmerückgewinnung
Artikelnummer: 0095.0621
Menge: 1,000 Stck

**10.3326 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956236
Hersteller: AEREX
geniovent.x 900 F R-G-SO-K Dezentrales Lüftungsgerät
mit Wärmerückgewinnung
Artikelnummer: 0095.0623
Menge: 1,000 Stck

**10.3327 genioven Dezentrales Lüftungsgerät mit Wärmerückgewinnung Dezentrales RLT Gerät mit sehr hoher Wärmerückgewinnung. Mit Kreuz-Ge**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Kreuz-Gegenstrom-Wärmetauscher:
Leistungsfähiger Kanal Gegenstrom-Wärmeübertrager mit
maximal 95% Wärmebereitstellungsgrad.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 91 %
Wärmetauscherbauart : Gegenstrom
Bypass : ja
Vorheizregister : integriert
Nachheizregister : optional
Enthalpie-Wärmetauscher : nein
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956373
Hersteller: AEREX
geniovent.x 900 F R-G-SU-K Dezentrales Lüftungsgerät
mit Wärmerückgewinnung
Artikelnummer: 0095.0637
Menge: 1,000 Stck

**10.3328 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956274
Hersteller: AEREX
geniovent.x 900 F R-E-SO Dezentrales Lüftungsgerät mit
Wärmerückgewinnung
Artikelnummer: 0095.0627
Menge: 1,000 Stck

**10.3329 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Zuluftgitter und Abluftgitter mit einstellbaren
Luftleitlamellen sind bereits im Gerät integriert.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.115 mm
Höhe : 482 mm
Tiefe : 831 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956298
Hersteller: AEREX
geniovent.x 900 F R-E-SU Dezentrales Lüftungsgerät mit
Wärmerückgewinnung
Artikelnummer: 0095.0629
Menge: 1,000 Stck

**10.3330 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956311
Hersteller: AEREX
geniovent.x 900 F R-E-SO-K Dezentrales Lüftungsgerät
mit Wärmerückgewinnung
Artikelnummer: 0095.0631
Menge: 1,000 Stck

**10.3331 genioven Dezentrales Lüftungsgerät mit Wärmerückgewinnung Dezentrales RLT Gerät mit sehr hoher Wärmerückgewinnung. Mit Enthalpi**
Merkmale:
Dezentrales RLT Gerät mit sehr hoher
Wärmerückgewinnung.
Das Gerät wird deckenhängend montiert. Der Außen- und
Fortluftanschluss erfolgt seitlich. Dies ermöglicht zum
Beispiel eine Anbindung über die Fensterfassade.
Raumluftseitig kann das Gerät sowohl frei ausblasend
und ansaugend als auch mit Zu- und Abluft-Anschlüssen
versehen werden.
Optional kann das Gerät mit einem Leitungssystem für
die Zu- und/oder Abluft versehen werden.
Durch die integrierten Klappen für Außen- und Fortluft,
der Bypassfunktion sowie dem hohen Wirkungsgrad ist das
Gerät passivhausgeeignet.
Alle Geräte sind mit einer Kondensathebepumpe
ausgestattet.
Gehäuse:
Konstruktion angelehnt an die VDI 6022 / VDI 3803.
Hochwertiges, doppelwandiges Gehäuse aus verzinktem
Stahlblech.
Die Dämmung beträgt 20 - 60 mm und besteht aus einer
Kombination von Spezialschäumen der WLG 040.
Das Akustik-Dämmmaterial der Innendämmung ist aus
normalentflammbarem Schaum der Baustoffklasse B2 (DIN
4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (MOD Bus, BACnet) optional
gegen Aufpreis.
Programm und Regelparameter sind bei Stromausfall
geschützt und bleiben erhalten.
Echtzeituhr mit aktueller Uhrzeit und Datumsanzeige
sowie Statusanzeige aller digitaler und analoger
Eingänge, Alarmspeicher und Betriebsstundezähler
sichtbar über Zubehör x.control 75.
Regelung der Lufttemperatur in Abhängigkeit der
Raumtemperatur.
Frostschutzfunktion in Abhängigkeit der
Fortlufttemperatur über Vorheizregister (bei Geräten
mit "E" Enthalpie-Wärmetauscher ist das Vorheizregister
ein optionales Zubehör) und Bypass.
Wochenzeitschaltuhr mit 4 Schaltzeiten und 3
Funktionswahlmöglichkeiten pro Tag.
Die Regelungsparameterebene ist passwortgeschützt.
Enthalpie-Wärmetauscher:
Leistungsfähiger Kanal Gegenstrom-Wärmeübertrager mit
maximal 75,4% bzw. 76,2% Wärmebereitstellungsgrad und
zusätzlicher Feuchteübertragung.
WRG-Ventilatoren:
Einseitig saugende Ventilatoren mit rückwärtsgekrümmtem
3D Laufrad aus faserverstärktem Kunststoff.
Elektronisch kommutierter (EC) Außenläufermotor mit
integrierter Elektronik und Netzteil.
Technische Daten
Fördervolumen : 200 m3/h / 830 m3/h
SFP-Wert : 0,29
Spannungsart : Wechselstrom
Bemessungsspannung : 230 V
Netzfrequenz : 50 Hz
Nennleistung : 172 W
Stand-By-Leistungsaufnahme : 10 W
IMax : 15 A
Schutzart : IP 40
Material : Stahlblech, verzinkt
Material Wärmetauscher : Kunststoff
Material Innenverkleidung : Melaminharzschaumstoff mit
Vlies
Farbe : reinweiß, ähnlich RAL 9010
Gewicht : 200 kg
Filterklasse : F7 / M5
Anschlussdurchmesser : 250 mm
Anschlussdurchmesser Kondensatablauf : 5 mm (innen), 8
mm (außen)
Breite : 2.100 mm
Höhe : 482 mm
Tiefe : 800 mm
Wärmebereitstellungsgrad : 80,2 %
Wärmetauscherbauart : Enthalpie
Feuchteverhältnis bei Enthalpie-Wärmetauscher nach DIN
EN 13141-7 (A2) : 69 %
Bypass : ja
Vorheizregister : optional
Nachheizregister : optional
Enthalpie-Wärmetauscher : ja
Frostschutzschaltung : ja
Filterüberwachung : zeitgesteuert
CO2-Regelung (optional) : integriert
Rauchgasschalter : optional
Luftqualitätsregelung (optional) : VOC-Sensor für
geniovent.x
Anwesenheitssensor : Bewegungssensor PIR
BUS-System : optional
MODBUS-Schnittstelle : optional
Bedienteil im Lieferumfang : nein
Bedienteil (optional) : .x-Control 75
Schalldruckpegel : 35 dB(A) (bei 0,7 * Vmax und je 20
Pa Druckverlust AUL und FOL, bei einer Raumdämpfung von
ca. 8-10 dB)
Verpackungseinheit : 1 Stück
Sortiment : 16
GTIN (EAN) : 4045314956397
Hersteller: AEREX
geniovent.x 900 F R-E-SU-K Dezentrales Lüftungsgerät
mit Wärmerückgewinnung
Artikelnummer: 0095.0639
Menge: 1,000 Stck

**10.3332 genioven Dezentrales Lüftungsgerät mit Wärmerückgewinnung Dezentrales RLT Gerät in reinweiß ähnlich RAL 9010 mit sehr hoher Wärm**
Ausführung:
Mit Kreuz-Gegenstrom-Wärmetauscher und Vorheizregister,
Anschluss nach oben, Außenluft links, Zu- und Abluft
über Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 92 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955703
Hersteller: AEREX
geniovent.x 600 S DL-G-K3 Dezentrales Lüftungsgerät mit
Wärmerückgewinnung
Artikelnummer: 0095.0530
Menge: 1,000 Stck

**10.3333 genioven Dezentrales Lüftungsgerät mit Wärmerückgewinnung Dezentrales RLT Gerät in reinweiß ähnlich RAL 9010 mit sehr hoher Wär**
Ausführung:
Mit Kreuz-Gegenstrom-Wärmetauscher und Vorheizregister,
Anschluss nach oben, Außenluft rechts, Zu- und Abluft
über Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 92 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955710
Hersteller: AEREX
geniovent.x 600 S DR-G-K3 Dezentrales Lüftungsgerät mit
Wärmerückgewinnung
Artikelnummer: 0095.0531
Menge: 1,000 Stck

**10.3334 genioven Dezentrales Lüftungsgerät mit Wärmerückgewinnung Dezentrales RLT Gerät in reinweiß ähnlich RAL 9010 mit sehr hoher Wärm**
Ausführung:
Mit Enthalpie-Wärmetauscher, Anschluss nach oben,
Außenluft links, Zu- und Abluft über Kanal, CO2-Sensor
im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 80,5 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955727
Hersteller: AEREX
geniovent.x 600 S DL-E-K3 Dezentrales Lüftungsgerät mit
Wärmerückgewinnung
Artikelnummer: 0095.0532
Menge: 1,000 Stck

**10.3335 genioven Dezentrales Lüftungsgerät mit Wärmerückgewinnung Dezentrales RLT Gerät in reinweiß ähnlich RAL 9010 mit sehr hoher Wär**
Ausführung:
Mit Enthalpie-Wärmetauscher, Anschluss nach oben,
Außenluft rechts, Zu- und Abluft über Kanal, CO2-Sensor
im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 80,5 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955734
Hersteller: AEREX
geniovent.x 600 S DR-E-K3 Dezentrales Lüftungsgerät mit
Wärmerückgewinnung
Artikelnummer: 0095.0533
Menge: 1,000 Stck

**10.3336 genioven Dezentrales Lüftungsgerät mit Wärmerückgewinnung Dezentrales RLT Gerät in reinweiß ähnlich RAL 9010 mit sehr hoher Wärm**
Ausführung:
Mit Kreuz-Gegenstrom-Wärmetauscher und Vorheizregister,
Anschluss durch Brüstung, Außenluft links, Fortluft
oben, Zu- und Abluft über Kanal, CO2-Sensor im Gerät
integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 92 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955741
Hersteller: AEREX
geniovent.x 600 S BL-G-K3 Dezentrales Lüftungsgerät mit
Wärmerückgewinnung
Artikelnummer: 0095.0534
Menge: 1,000 Stck

**10.3337 genioven Dezentrales Lüftungsgerät mit Wärmerückgewinnung Dezentrales RLT Gerät in reinweiß ähnlich RAL 9010 mit sehr hoher Wärm**
Ausführung:
Mit Kreuz-Gegenstrom-Wärmetauscher und Vorheizregister,
Anschluss durch Brüstung, Außenluft rechts, Fortluft
oben, Zu- und Abluft über Kanal, CO2-Sensor im Gerät
integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 92 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955758
Hersteller: AEREX
geniovent.x 600 S BR-G-K3 Dezentrales Lüftungsgerät mit
Wärmerückgewinnung
Artikelnummer: 0095.0535
Menge: 1,000 Stck

**10.3338 genioven Dezentrales Lüftungsgerät mit Wärmerückgewinnung Dezentrales RLT Gerät in reinweiß ähnlich RAL 9010 mit sehr hoher Wärm**
Ausführung:
Mit Enthalpie-Wärmetauscher, Anschluss durch Brüstung,
Außenluft links, Fortluft oben, Zu- und Abluft über
Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 80,5 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955765
Hersteller: AEREX
geniovent.x 600 S BL-E-K3 Dezentrales Lüftungsgerät mit
Wärmerückgewinnung
Artikelnummer: 0095.0536
Menge: 1,000 Stck

**10.3339 genioven Dezentrales Lüftungsgerät mit Wärmerückgewinnung Dezentrales RLT Gerät in reinweiß ähnlich RAL 9010 mit sehr hoher Wärm**
Ausführung:
Mit Enthalpie-Wärmetauscher, Anschluss durch Brüstung,
Außenluft rechts, Fortluft oben, Zu- und Abluft über
Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 200 m3/h / 570 m3/h
SFP-Wert : 0,23
Spannungsart : Wechselstrom
Bemessungsspannung : 230 V
Netzfrequenz : 50 Hz
Nennleistung : 91 W
Stand-By-Leistungsaufnahme : 10 W
IMax : 8 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 80,5 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955772
Hersteller: AEREX
geniovent.x 600 S BR-E-K3 Dezentrales Lüftungsgerät mit
Wärmerückgewinnung
Artikelnummer: 0095.0537
Menge: 1,000 Stck

**10.3340 genioven Dezentrales Lüftungsgerät mit Wärmerückgewinnung Dezentrales RLT Gerät in reinweiß ähnlich RAL 9010 mit sehr hoher Wärm**
Ausführung:
Mit Kreuz-Gegenstrom-Wärmetauscher und Vorheizregister,
Anschluss nach oben, Außenluft links, Zu- und Abluft
über Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 87 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955802
Hersteller: AEREX
geniovent.x 900 S DL-G-K3 Dezentrales Lüftungsgerät mit
Wärmerückgewinnung
Artikelnummer: 0095.0580
Menge: 1,000 Stck

**10.3341 genioven Dezentrales Lüftungsgerät mit Wärmerückgewinnung Dezentrales RLT Gerät in reinweiß ähnlich RAL 9010 mit sehr hoher Wär**
Ausführung:
Mit Kreuz-Gegenstrom-Wärmetauscher und Vorheizregister,
Anschluss nach oben, Außenluft rechts, Zu- und Abluft
über Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 87 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955819
Hersteller: AEREX
geniovent.x 900 S DR-G-K3 Dezentrales Lüftungsgerät mit
Wärmerückgewinnung
Artikelnummer: 0095.0581
Menge: 1,000 Stck

**10.3342 genioven Dezentrales Lüftungsgerät mit Wärmerückgewinnung Dezentrales RLT Gerät in reinweiß ähnlich RAL 9010 mit sehr hoher Wärm**
Ausführung:
Mit Enthalpie-Wärmetauscher, Anschluss nach oben,
Außenluft links, Zu- und Abluft über Kanal, CO2-Sensor
im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 77 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955826
Hersteller: AEREX
geniovent.x 900 S DL-E-K3 Dezentrales Lüftungsgerät mit
Wärmerückgewinnung
Artikelnummer: 0095.0582
Menge: 1,000 Stck

**10.3343 genioven Dezentrales Lüftungsgerät mit Wärmerückgewinnung Dezentrales RLT Gerät in reinweiß ähnlich RAL 9010 mit sehr hoher Wärm**
Ausführung:
Mit Enthalpie-Wärmetauscher, Anschluss nach oben,
Außenluft rechts, Zu- und Abluft über Kanal, CO2-Sensor
im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 77 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955833
Hersteller: AEREX
geniovent.x 900 S DR-E-K3 Dezentrales Lüftungsgerät mit
Wärmerückgewinnung
Artikelnummer: 0095.0583
Menge: 1,000 Stck

**10.3344 genioven Dezentrales Lüftungsgerät mit Wärmerückgewinnung Dezentrales RLT Gerät in reinweiß ähnlich RAL 9010 mit sehr hoher Wärm**
Ausführung:
Mit Kreuz-Gegenstrom-Wärmetauscher und Vorheizregister,
Anschluss durch Brüstung, Außenluft links, Fortluft
oben, Zu- und Abluft über Kanal, CO2-Sensor im Gerät
integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 87 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955840
Hersteller: AEREX
geniovent.x 900 S BL-G-K3 Dezentrales Lüftungsgerät mit
Wärmerückgewinnung
Artikelnummer: 0095.0584
Menge: 1,000 Stck

**10.3345 genioven Dezentrales Lüftungsgerät mit Wärmerückgewinnung Dezentrales RLT Gerät in reinweiß ähnlich RAL 9010 mit sehr hoher Wärm**
Ausführung:
Mit Kreuz-Gegenstrom-Wärmetauscher und Vorheizregister,
Anschluss durch Brüstung, Außenluft rechts, Fortluft
oben, Zu- und Abluft über Kanal, CO2-Sensor im Gerät
integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Hocheffizienter Kreuz-Gegenstrom-Plattenwärmetauscher
aus Kunststoff (PS) mit maximal ca. 95 %
Wärmebereitstellungsgrad.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 87 %
Wärmetauscherbauart : Kreuz-Gegenstrom
Bypass : ja
Vorheizregister : integriert
Enthalpie-Wärmetauscher : nein
Frostschutzschaltung : ja
Filterüberwachung : zeitgesteuert
CO2-Regelung (optional) : integriert
Luftqualitätsregelung (optional) : VOC-Sensor für
geniovent.x
MODBUS-Schnittstelle : optional
Bedienteil im Lieferumfang : nein
Bedienteil (optional) : .x-Control 75
Schalldruckpegel : 35 dB(A)
Verpackungseinheit : 1 Stück
Sortiment : 16
GTIN (EAN) : 4045314955857
Hersteller: AEREX
geniovent.x 900 S BR-G-K3 Dezentrales Lüftungsgerät mit
Wärmerückgewinnung
Artikelnummer: 0095.0585
Menge: 1,000 Stck

**10.3346 genioven Dezentrales Lüftungsgerät mit Wärmerückgewinnung Dezentrales RLT Gerät in reinweiß ähnlich RAL 9010 mit sehr hoher Wärm**
Ausführung:
Mit Enthalpie-Wärmetauscher, Anschluss durch Brüstung,
Außenluft links, Fortluft oben, Zu- und Abluft über
Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 77 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955864
Hersteller: AEREX
geniovent.x 900 S BL-E-K3 Dezentrales Lüftungsgerät mit
Wärmerückgewinnung
Artikelnummer: 0095.0586
Menge: 1,000 Stck

**10.3347 genioven Dezentrales Lüftungsgerät mit Wärmerückgewinnung Dezentrales RLT Gerät in reinweiß ähnlich RAL 9010 mit sehr hoher Wärm**
Ausführung:
Mit Enthalpie-Wärmetauscher, Anschluss durch Brüstung,
Außenluft rechts, Fortluft oben, Zu- und Abluft über
Kanal, CO2-Sensor im Gerät integriert.
Merkmale:
Dezentrales RLT Gerät mit sehr hoher Wärmerückgewinnung
für den Einsatz in Klassenräumen, Kindertagesstätten,
Büros, Arztpraxen, Ladenlokalen, Besprechungsräumen,
etc.
Das Gerät wird stehend montiert und kann direkt mit
einem Leitungssystem für die Zu- und/oder Abluft
versehen werden.
Raumluftseitig kann das Gerät optional über eine Topbox
frei ausblasend und ansaugend aufgestellt werden.
Zuluftgitter und Abluftgitter mit einstellbaren
Luftleitlamellen sind bei den entsprechenden Varianten
bereits in der Topbox integriert.
Durch die variable Anordnung der raum- und
außenluftseitigen Anschlüsse, sowie der optionalen
Topbox ist eine höchstmögliche Flexibilität der
raumseitigen Integration möglich.
Die integrierten automatisch verschließenden Klappen
für Außen- und Fortluft verschließen das Gerät bei
Stromausfall oder wenn es abgeschaltet ist.
Die großzügig dimensionierten
Kanal-Gegenstrom-Wärmetauscher sorgen mit ihrem
Wirkungsgrad von bis zu 95 % und dem sehr geringen
internen Druckverlust für niedrigen
Primärenergieverbrauch und hohe Energiegewinne.
Gehäuse:
Konstruktion angelehnt an die VDI 6022 / VDI 3803.
Hochwertiges, doppelwandiges Gehäuse aus verzinktem
Stahlblech.
Die Dämmung beträgt 20 - 60 mm und besteht aus einer
Kombination von Spezialschäumen der WLG 040.
Das Akustik-Dämmmaterial der Innendämmung ist aus
Spezialschaum der Baustoffklasse B2 (DIN 4102-1).
Ausstattung:
Bypassklappe zum Einbringen kühlerer Außenluft (z.B.
nächtlicher Sommerfall)
Verschlussklappen für Außen- und Fortluft motorisch mit
Federrücklauf
Kondensathebepumpe max. 21 dB(A)
4 Temperatursensoren
Zuluftfilter F7, Abluftfilter M5
Mikroprozessorregelung
CO2-Sensor im Gerät integriert (CO2-Sensor kann
optional durch den VOC-Sensor intern oder CO2-Sensor
extern, bzw. VOC-Sensor extern ausgetauscht werden)
Geräte mit Bezeichnung " -G- "
Kreuz-Gegenstrom-Wärmetauscher haben ein
Vorheizregister integriert (bei Geräten mit " -E- "
Enthalpie-Wärmetauscher ist ein Vorheizregister
optionales Zubehör)
Ventilatoren:
Einseitig saugende Ventilatoren mit rückwärtsgekrümmtem
3D Laufrad aus faserverstärktem Kunststoff.
Elektronisch kommutierter (EC) Außenläufermotor mit
integrierter Elektronik und Netzteil.
Regelung:
Bedarfsgeführte Steuerung des Lüftungsgerätes über
Wochenzeitschaltuhr, CO2-Luftgütesensor (serienmäßig im
Gerät integriert, optional VOC-Sensor) oder
übergeordneter GLT-Anlage (Modbus, BACnet) optional
gegen Aufpreis.
Programm und Regelparameter sind bei Stromausfall
geschützt und bleiben erhalten.
Echtzeituhr mit aktueller Uhrzeit und Datumsanzeige
sowie Statusanzeige aller digitaler und analoger
Eingänge, Alarmspeicher und Betriebsstundenzähler
sichtbar über Zubehör x.control 75.
Regelung der Lufttemperatur in Abhängigkeit der
Raumtemperatur.
Frostschutzfunktion in Abhängigkeit der
Fortlufttemperatur über Vorheizregister (bei Geräten
mit "E" Enthalpie-Wärmetauscher ist das Vorheizregister
ein optionales Zubehör) und Bypass.
Wochenzeitschaltuhr mit 4 Schaltzeiten und 3
Funktionswahlmöglichkeiten pro Tag.
Die Regelungsparameterebene ist passwortgeschützt.
Wärmetauscher:
Abwaschbarer antimikrobieller Enthalpie-Wärmetauscher
aus Kunststoff (PS).
Leistungsfähiger Kanal-Gegenstrom-Wärmeübertrager mit
maximal ca. 90 % Wärmebereitstellungsgrad und
zusätzlicher Feuchteübertragung bis ca. 65 %.
Ein Vereisen des Wärmetauschers ist auch bei tieferen
Außentemperaturen nicht möglich. Hierdurch wird ein
stetiger balancierter Betrieb des Gerätes ohne
Zusatzenergie sichergestellt.
Der Enthalpie-Wärmetauscher kann einfach mit Wasser
gereinigt werden.
Bei Einsatz des Enthalpie-Wärmetauschers muss keine
Vorkehrung (Disbalance oder elektr. Vorheizung) zum
Vereisungsschutz getroffen werden.
WRG-Ventilatoren:
Einseitig saugende Ventilatoren mit rückwärtsgekrümmtem
3D Laufrad aus faserverstärktem Kunststoff.
Elektronisch kommutierter (EC) Außenläufermotor mit
integrierter Elektronik und Netzteil.
Technische Daten
Fördervolumen : 250 m3/h / 920 m3/h
SFP-Wert : 0,21
Spannungsart : Wechselstrom
Bemessungsspannung : 230 V
Netzfrequenz : 50 Hz
Nennleistung : 140 W
Stand-By-Leistungsaufnahme : 10 W
IMax : 15 A
Schutzart : IP 40
Material : Stahlblech, verzinkt
Material Wärmetauscher : Kunststoff
Material Innenverkleidung : PUR-Schaumstoff mit
geschlossenzelliger Oberfläche
Farbe : reinweiß, ähnlich RAL 9010
Gewicht : 240 kg
Filterklasse : F7 / M5
Anschlussdurchmesser : 315 mm
Anschlussdurchmesser Kondensatablauf : 7 mm (innen), 10
mm (außen)
Breite : 1.500 mm
Höhe : 2.018 mm
Tiefe : 598 mm
Fördermitteltemperatur bei IMax : -15  C bis 60  C
Umgebungstemperatur : 10  C bis 40  C
Max. Wärmebereitstellungsgrad nach DIN EN 13141-7 (A7)
: 77 %
Wärmetauscherbauart : Enthalpie-Kreuz-Gegenstrom
Feuchteverhältnis bei Enthalpie-Wärmetauscher nach DIN
EN 13141-7 (A2) : 60 %
Bypass : ja
Vorheizregister : optional
Enthalpie-Wärmetauscher : ja
Frostschutzschaltung : ja
Filterüberwachung : zeitgesteuert
CO2-Regelung (optional) : integriert
Luftqualitätsregelung (optional) : VOC-Sensor für
geniovent.x
MODBUS-Schnittstelle : optional
Bedienteil im Lieferumfang : nein
Bedienteil (optional) : .x-Control 75
Schalldruckpegel : 35 dB(A)
Verpackungseinheit : 1 Stück
Sortiment : 16
GTIN (EAN) : 4045314955871
Hersteller: AEREX
geniovent.x 900 S BR-E-K3 Dezentrales Lüftungsgerät mit
Wärmerückgewinnung
Artikelnummer: 0095.0587
Menge: 1,000 Stck

**10.3348 Reco-Box Wärmerückgewinnungsgerät Reco-Boxx 140 Flat. Ideal für Häuser bis zu 4 Zimmern und einer durchs**
Kompaktes, flaches hocheffizientes
Wärmerückgewinnungs-Zentralgerät mit energiesparenden
EC-Gleichstromventilatoren und hocheffizientem
Kreuz-Gegenstromwärmetauscher. Flache Bauweise für
Deckenmontage. Geeignet für kleine Wohneinheiten bis
ca. 80 m2 Wohnfläche.
Gehäuse aus temperaturbeständigem EPP, nicht
hygroskopisch, für perfekte thermische und akustische
Isolierung. Einfache Montage an der Decke mit im
Lieferumfang enthaltener
Schnellbefestigungsvorrichtung.
Bedienteil RB-ZF4 (Art.-Nr. 0043.0570) ist separat
erhältlich. Nutzerunabhängiger Betrieb über optionalen
CO2-Sensor, Feuchtesensor oder Mischgassensor möglich.
Maximaler Volumenstrom: 140 m3/h. Hocheffiziente
Wärmerückgewinnung bis zu 91%. Automatischer
Sommerbypass. 3 einstellbare Lüftungsstufen.
Zeitbegrenzte Intensivlüftung. 0-10 V Eingang für
nutzerunabhängigen Sensorbetrieb. Frostschutzautomatik.
4 Rohranschlüsse DN 125.
Filterklasse: G4, optional F7. Einfacher und
praktischer Filterwechsel von unten ohne Werkzeug.
Technische Daten
Fördervolumen : 30 m3/h / 140 m3/h
SEC average : -29 kWh/(m2*a)
Bemessungsspannung : 230 V
Netzfrequenz : 50 Hz
Leistungsaufnahme : 140 m3/h / 73 W
IMax : 4 A
Schutzart : IP 00
Einbauort : Deckenaufhängung, Innen
Material Gehäuse : EPP-Schaum
Farbe : schwarz
Gewicht : 17 kg
Filterart : Staubfilter
Filterklasse : G4 / F7 (optional)
Anschlussdurchmesser : 125 mm
Anschlussdurchmesser Kondensatablauf : 1/2"
Breite : 760 mm
Höhe : 268 mm
Tiefe : 640 mm
Umgebungstemperatur : 10  C bis 40  C
Wärmebereitstellungsgrad : 91 %
Wärmetauscherbauart : Kreuz-Gegenstrom
Verpackungseinheit : 1 Stück
Sortiment : 11
GTIN (EAN) : 4045314402108
Hersteller: AEREX
Reco-Boxx 140 Flat Wärmerückgewinnungsgerät
Artikelnummer: 0040.0210
Menge: 1,000 Stck

**10.3349 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 100 m3/h / 550 m3/h
ErP / LOT 6 : NRVU / BVU, SFPint 564 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L Luft-Luft
Wärmerückgewinnungs-Zentralgerät
Artikelnummer: 0040.0880
Menge: 1,000 Stck

**10.3350 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 100 m3/h / 550 m3/h
ErP / LOT 6 : NRVU / BVU, SFPint 564 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L / EV Luft-Luft
Wärmerückgewinnungs-Zentralgerät
Artikelnummer: 0040.0881
Menge: 1,000 Stck

**10.3351 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 100 m3/h / 550 m3/h
ErP / LOT 6 : NRVU / BVU, SFPint 564 W/(m3/s)
Bemessungsspannung Gerät : 230 V ~/N/PE
Bemessungsspannung EV : 230 V ~/N/PE
Bemessungsspannung EN : 230 V ~/N/PE
Netzfrequenz : 50 Hz
IMax Gerät : 3,1 A
IMax EV : 13,1 A
IMax EN : 13,1 A
Netzstecker Gerät : CEE, 3-pol., 16 A-6h, Kabellänge: 5
m
Netzstecker EV + EN : CEE, 5-pol., 32 A-6h, Kabellänge:
5 m
Schutzart : IP 44
Empfohlene Sicherung Gerät : 16A / D-10000A-AC3
Empfohlene Sicherung EV + EN : 32A / D-1000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
Heizleistung (elektr. Nacherwärmung Heizung) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L / EV / EN Luft-Luft
Wärmerückgewinnungs-Zentralgerät
Artikelnummer: 0040.0882
Menge: 1,000 Stck

**10.3352 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 100 m3/h / 550 m3/h
ErP / LOT 6 : NRVU / BVU, SFPint 564 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
max. Heizleistung WN (PWW-Heizregister) : 6.200 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L / EV / WN Luft-Luft
Wärmerückgewinnungs-Zentralgerät
Artikelnummer: 0040.0883
Menge: 1,000 Stck

**10.3353 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 100 m3/h / 550 m3/h
ErP / LOT 6 : NRVU / BVU, SFPint 564 W/(m3/s)
Bemessungsspannung Gerät : 230 V ~/N/PE
Bemessungsspannung EN : 230 V ~/N/PE
Netzfrequenz : 50 Hz
IMax Gerät : 3,1 A
IMax EN : 13,1 A
Netzstecker Gerät + EN : CEE, 3-pol., 16 A-6h,
Kabellänge: 5 m
Schutzart : IP 44
Empfohlene Sicherung Gerät + EN : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
Heizleistung (elektr. Nacherwärmung Heizung) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L / EN Luft-Luft
Wärmerückgewinnungs-Zentralgerät
Artikelnummer: 0040.0884
Menge: 1,000 Stck

**10.3354 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 100 m3/h / 550 m3/h
ErP / LOT 6 : NRVU / BVU, SFPint 564 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung WN (PWW-Heizregister) : 6.200 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-L / WN Luft-Luft
Wärmerückgewinnungs-Zentralgerät
Artikelnummer: 0040.0885
Menge: 1,000 Stck

**10.3355 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 100 m3/h / 550 m3/h
ErP / LOT 6 : NRVU / BVU, SFPint 564 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R Luft-Luft
Wärmerückgewinnungs-Zentralgerät
Artikelnummer: 0040.0886
Menge: 1,000 Stck

**10.3356 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 100 m3/h / 550 m3/h
ErP / LOT 6 : NRVU / BVU, SFPint 564 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R / EV Luft-Luft
Wärmerückgewinnungs-Zentralgerät
Artikelnummer: 0040.0887
Menge: 1,000 Stck

**10.3357 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 100 m3/h / 550 m3/h
ErP / LOT 6 : NRVU / BVU, SFPint 564 W/(m3/s)
Bemessungsspannung Gerät : 230 V ~/N/PE
Bemessungsspannung EV : 230 V ~/N/PE
Bemessungsspannung EN : 230 V ~/N/PE
Netzfrequenz : 50 Hz
IMax Gerät : 3,1 A
IMax EV : 13,1 A
IMax EN : 13,1 A
Netzstecker Gerät : CEE, 3-pol., 16 A-6h, Kabellänge: 5
m
Netzstecker EV + EN : CEE, 5-pol., 32 A-6h, Kabellänge:
5 m
Schutzart : IP 44
Empfohlene Sicherung Gerät : 16A / D-10000A-AC3
Empfohlene Sicherung EV + EN : 32A / D-1000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
Heizleistung (elektr. Nacherwärmung Heizung) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R / EV / EN Luft-Luft
Wärmerückgewinnungs-Zentralgerät
Artikelnummer: 0040.0888
Menge: 1,000 Stck

**10.3358 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 100 m3/h / 550 m3/h
ErP / LOT 6 : NRVU / BVU, SFPint 564 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung EV (Frostschutz) : 3.000 W
max. Heizleistung WN (PWW-Heizregister) : 6.200 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R / EV / WN Luft-Luft
Wärmerückgewinnungs-Zentralgerät
Artikelnummer: 0040.0889
Menge: 1,000 Stck

**10.3359 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 100 m3/h / 550 m3/h
ErP / LOT 6 : NRVU / BVU, SFPint 564 W/(m3/s)
Bemessungsspannung Gerät : 230 V ~/N/PE
Bemessungsspannung EN : 230 V ~/N/PE
Netzfrequenz : 50 Hz
IMax Gerät : 3,1 A
IMax EN : 13,1 A
Netzstecker Gerät + EN : CEE, 3-pol., 16 A-6h,
Kabellänge: 5 m
Schutzart : IP 44
Empfohlene Sicherung Gerät + EN : 20A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
Heizleistung (elektr. Nacherwärmung Heizung) : 3.000 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R / EN Luft-Luft
Wärmerückgewinnungs-Zentralgerät
Artikelnummer: 0040.0890
Menge: 1,000 Stck

**10.3360 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 100 m3/h / 550 m3/h
ErP / LOT 6 : NRVU / BVU, SFPint 564 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 105 kg
Filterart : Plisseefilter
Filterklasse : ePM1 70% (F7) / ePM10 50% (M5)
Anschlussdurchmesser Kondensatablauf : DN 20,
Kondensatpumpe optional erhältlich
Stutzen saugseitig (AU/AB) : 200 mm
Stutzen druckseitig (ZU/FO) : 200 mm
Breite : 1.300 mm
Höhe : 350 mm
Tiefe : 890 mm
Fördermitteltemperatur : -10  C bis 40  C
Umgebungstemperatur : 10  C bis 40  C
max. Heizleistung WN (PWW-Heizregister) : 6.200 W
Wärmetauscherbauart : Kreuz-Gegenstrom
Wirkungsgrad : 81 % nominal nach ErP (ohne
Kondensation)
Druckreserve Max : 1.010 Pa
Druckreserve Min : 210 Pa
EN 1886 Klassifikation : T3/TB2/F9/L2/D1
Schalldruckpegel : 34,1 dB(A) / 35,6 dB(A) / 38,1 dB(A)
(A-bewerteter Schalldruckpegel mit beids.
Kanalanschluss in freifeld (d=3m))
Verpackungseinheit : 1 Stück
Sortiment : 19
Hersteller: AEREX
Reco-Boxx 550 Flat-H-R / WN Luft-Luft
Wärmerückgewinnungs-Zentralgerät
Artikelnummer: 0040.0891
Menge: 1,000 Stck

**10.3361 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 100 m3/h / 650 m3/h
ErP / LOT 6 : NRVU / BVU, SFPint 441 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L Luft-Luft
Wärmerückgewinnungs-Zentralgerät
Artikelnummer: 0040.0892
Menge: 1,000 Stck

**10.3362 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 100 m3/h / 650 m3/h
ErP / LOT 6 : NRVU / BVU, SFPint 441 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L / EV Luft-Luft
Wärmerückgewinnungs-Zentralgerät
Artikelnummer: 0040.0893
Menge: 1,000 Stck

**10.3363 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 100 m3/h / 650 m3/h
ErP / LOT 6 : NRVU / BVU, SFPint 441 W/(m3/s)
Bemessungsspannung Gerät : 230 V ~/N/PE
Bemessungsspannung EV : 230 V ~/N/PE
Bemessungsspannung EN : 230 V ~/N/PE
Netzfrequenz : 50 Hz
IMax Gerät : 3,1 A
IMax EV : 13,1 A
IMax EN : 13,1 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
Heizleistung (elektr. Nacherwärmung Heizung) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L / EV / EN Luft-Luft
Wärmerückgewinnungs-Zentralgerät
Artikelnummer: 0040.0894
Menge: 1,000 Stck

**10.3364 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 100 m3/h / 650 m3/h
ErP / LOT 6 : NRVU / BVU, SFPint 441 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
max. Heizleistung WN (PWW-Heizregister) : 7.500 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L / EV / WN Luft-Luft
Wärmerückgewinnungs-Zentralgerät
Artikelnummer: 0040.0895
Menge: 1,000 Stck

**10.3365 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 100 m3/h / 650 m3/h
ErP / LOT 6 : NRVU / BVU, SFPint 441 W/(m3/s)
Bemessungsspannung Gerät : 230 V ~/N/PE
Bemessungsspannung EN : 230 V ~/N/PE
Netzfrequenz : 50 Hz
IMax Gerät : 3,1 A
IMax EN : 13,1 A
Netzstecker Gerät + EN : CEE, 3-pol., 16 A-6h,
Kabellänge: 5 m
Schutzart : IP 44
Empfohlene Sicherung Gerät + EN : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
Heizleistung (elektr. Nacherwärmung Heizung) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L / EN Luft-Luft
Wärmerückgewinnungs-Zentralgerät
Artikelnummer: 0040.0896
Menge: 1,000 Stck

**10.3366 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 100 m3/h / 650 m3/h
ErP / LOT 6 : NRVU / BVU, SFPint 441 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung WN (PWW-Heizregister) : 7.500 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-L / WN Luft-Luft
Wärmerückgewinnungs-Zentralgerät
Artikelnummer: 0040.0897
Menge: 1,000 Stck

**10.3367 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 100 m3/h / 650 m3/h
ErP / LOT 6 : NRVU / BVU, SFPint 441 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R Luft-Luft
Wärmerückgewinnungs-Zentralgerät
Artikelnummer: 0040.0898
Menge: 1,000 Stck

**10.3368 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 100 m3/h / 650 m3/h
ErP / LOT 6 : NRVU / BVU, SFPint 441 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R / EV Luft-Luft
Wärmerückgewinnungs-Zentralgerät
Artikelnummer: 0040.0899
Menge: 1,000 Stck

**10.3369 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 100 m3/h / 650 m3/h
ErP / LOT 6 : NRVU / BVU, SFPint 441 W/(m3/s)
Bemessungsspannung Gerät : 230 V ~/N/PE
Bemessungsspannung EV : 230 V ~/N/PE
Bemessungsspannung EN : 230 V ~/N/PE
Netzfrequenz : 50 Hz
IMax Gerät : 3,1 A
IMax EV : 13,1 A
IMax EN : 13,1 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
Heizleistung (elektr. Nacherwärmung Heizung) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R / EV / EN Luft-Luft
Wärmerückgewinnungs-Zentralgerät
Artikelnummer: 0040.0900
Menge: 1,000 Stck

**10.3370 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 100 m3/h / 650 m3/h
ErP / LOT 6 : NRVU / BVU, SFPint 441 W/(m3/s)
Bemessungsspannung Gerät : 230 V ~/N/PE
Bemessungsspannung EV : 230 V ~/N/PE
Netzfrequenz : 50 Hz
IMax Gerät : 3,1 A
IMax EV : 13,1 A
Netzstecker Gerät + EV : CEE, 3-pol., 16 A-6h,
Kabellänge: 5 m
Schutzart : IP 44
Empfohlene Sicherung Gerät + EV : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung EV (Frostschutz) : 3.000 W
max. Heizleistung WN (PWW-Heizregister) : 7.500 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R / EV / WN Luft-Luft
Wärmerückgewinnungs-Zentralgerät
Artikelnummer: 0040.0901
Menge: 1,000 Stck

**10.3371 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 100 m3/h / 650 m3/h
ErP / LOT 6 : NRVU / BVU, SFPint 441 W/(m3/s)
Bemessungsspannung Gerät : 230 V ~/N/PE
Bemessungsspannung EN : 230 V ~/N/PE
Netzfrequenz : 50 Hz
IMax Gerät : 3,1 A
IMax EN : 13,1 A
Netzstecker Gerät : CEE, 3-pol., 16 A-6h, Kabellänge: 5
m
Netzstecker Gerät + EN : CEE, 3-pol., 16 A-6h,
Kabellänge: 5 m
Netzstecker EN : CEE, 5-pol., 16 A-6h, Kabellänge: 5 m
Schutzart : IP 44
Empfohlene Sicherung Gerät + EN : 20A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
Heizleistung (elektr. Nacherwärmung Heizung) : 3.000 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R / EN Luft-Luft
Wärmerückgewinnungs-Zentralgerät
Artikelnummer: 0040.0902
Menge: 1,000 Stck

**10.3372 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 100 m3/h / 650 m3/h
ErP / LOT 6 : NRVU / BVU, SFPint 441 W/(m3/s)
Bemessungsspannung Gerät : 230 V ~/N/PE
Netzfrequenz : 50 Hz
IMax Gerät : 3,1 A
Netzstecker Gerät : CEE, 3-pol., 16 A-6h, Kabellänge: 5
m
Schutzart : IP 44
Empfohlene Sicherung Gerät : 16A / D-10000A-AC3
Einbauort : Deckenaufhängung, Innen
Material Gehäuse : Stahlblech, verzinkt
Gehäusedämmung : 30 mm Mineralwolle, Klassifizierung A1
nach DIN 4102
Farbe : anthrazitgrau, ähnlich RAL 7016
Gewicht : 125 kg
Filterart : Plisseefilter
Filterklasse : ePM1 70% (F7) / ePM10 50% (M5)
Anschlussdurchmesser Kondensatablauf : DN 20,
Kondensatpumpe optional erhältlich
Stutzen saugseitig (AU/AB) : 250 mm
Stutzen druckseitig (ZU/FO) : 250 mm
Breite : 1.300 mm
Höhe : 350 mm
Tiefe : 1.100 mm
Fördermitteltemperatur : -10  C bis 40  C
Umgebungstemperatur : 10  C bis 40  C
max. Heizleistung WN (PWW-Heizregister) : 7.500 W
Wärmetauscherbauart : Kreuz-Gegenstrom
Wirkungsgrad : 82 % nominal nach ErP (ohne
Kondensation)
Druckreserve Max : 1.020 Pa
Druckreserve Min : 180 Pa
EN 1886 Klassifikation : T3/TB2/F9/L2/D1
Schalldruckpegel : 32,8 dB(A) / 34,6 dB(A) / 37,2 dB(A)
(A-bewerteter Schalldruckpegel mit beids.
Kanalanschluss in freifeld (d=3m))
Verpackungseinheit : 1 Stück
Sortiment : 19
Hersteller: AEREX
Reco-Boxx 650 Flat-H-R / WN Luft-Luft
Wärmerückgewinnungs-Zentralgerät
Artikelnummer: 0040.0903
Menge: 1,000 Stck

**10.3373 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 200 m3/h / 1.000 m3/h
ErP / LOT 6 : NRVU / BVU, SFPint 829 (W/(m3/s))
Bemessungsspannung Gerät : 230 V ~/N/PE
Netzfrequenz : 50 Hz
IMax Gerät : 5,1 A
Netzstecker Gerät : CEE, 3-pol., 16 A-6h, Kabellänge: 5
m
Schutzart : IP 44
Empfohlene Sicherung Gerät : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L Luft-Luft
Wärmerückgewinnungs-Zentralgerät
Artikelnummer: 0040.0904
Menge: 1,000 Stck

**10.3374 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 200 m3/h / 1.000 m3/h
ErP / LOT 6 : NRVU / BVU, SFPint 829 (W/(m3/s))
Bemessungsspannung Gerät : 230 V ~/N/PE
Bemessungsspannung EV : 400 V/~3/N/PE
Netzfrequenz : 50 Hz
IMax Gerät : 5,1 A
IMax EV : 6,5 A
Netzstecker Gerät + EV : CEE, 5-pol., 16 A-6h,
Kabellänge: 5 m
Schutzart : IP 44
Empfohlene Sicherung Gerät + EN : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L / EV Luft-Luft
Wärmerückgewinnungs-Zentralgerät
Artikelnummer: 0040.0905
Menge: 1,000 Stck

**10.3375 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 200 m3/h / 1.000 m3/h
ErP / LOT 6 : NRVU / BVU, SFPint 829 (W/(m3/s))
Bemessungsspannung Gerät : 230 V ~/N/PE
Bemessungsspannung EV : 400 V/~3/N/PE
Bemessungsspannung EN : 400 V/~3/N/PE
Netzfrequenz : 50 Hz
IMax Gerät : 5,1 A
IMax EV : 6,5 A
IMax EN : 6,5 A
Netzstecker EV + EN : CEE, 5-pol., 32 A-6h, Kabellänge:
5 m
Schutzart : IP 44
Empfohlene Sicherung Gerät + EV + EN : 20A /
D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
Heizleistung (elektr. Nacherwärmung Heizung) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L / EV / EN Luft-Luft
Wärmerückgewinnungs-Zentralgerät
Artikelnummer: 0040.0906
Menge: 1,000 Stck

**10.3376 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 200 m3/h / 1.000 m3/h
ErP / LOT 6 : NRVU / BVU, SFPint 829 (W/(m3/s))
Bemessungsspannung Gerät : 230 V ~/N/PE
Bemessungsspannung EV : 400 V/~3/N/PE
Netzfrequenz : 50 Hz
IMax Gerät : 5,1 A
IMax EV : 6,5 A
Netzstecker Gerät + EV : CEE, 5-pol., 16 A-6h,
Kabellänge: 5 m
Schutzart : IP 44
Empfohlene Sicherung Gerät + EV : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
max. Heizleistung WN (PWW-Heizregister) : 13.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L / EV / WN Luft-Luft
Wärmerückgewinnungs-Zentralgerät
Artikelnummer: 0040.0907
Menge: 1,000 Stck

**10.3377 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 200 m3/h / 1.000 m3/h
ErP / LOT 6 : NRVU / BVU, SFPint 829 (W/(m3/s))
Bemessungsspannung Gerät : 230 V ~/N/PE
Bemessungsspannung EN : 400 V/~3/N/PE
Netzfrequenz : 50 Hz
IMax Gerät : 5,1 A
IMax EN : 6,5 A
Netzstecker Gerät + EN : CEE, 5-pol., 16 A-6h,
Kabellänge: 5 m
Schutzart : IP 44
Empfohlene Sicherung Gerät + EN : 16A / D-10000A_AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
Heizleistung (elektr. Nacherwärmung Heizung) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L / EN Luft-Luft
Wärmerückgewinnungs-Zentralgerät
Artikelnummer: 0040.0908
Menge: 1,000 Stck

**10.3378 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 200 m3/h / 1.000 m3/h
ErP / LOT 6 : NRVU / BVU, SFPint 829 (W/(m3/s))
Bemessungsspannung Gerät : 230 V ~/N/PE
Netzfrequenz : 50 Hz
IMax Gerät : 5,1 A
Netzstecker Gerät : CEE, 3-pol., 16 A-6h, Kabellänge: 5
m
Schutzart : IP 44
Empfohlene Sicherung Gerät : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung WN (PWW-Heizregister) : 13.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-L / WN Luft-Luft
Wärmerückgewinnungs-Zentralgerät
Artikelnummer: 0040.0909
Menge: 1,000 Stck

**10.3379 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 200 m3/h / 1.000 m3/h
ErP / LOT 6 : NRVU / BVU, SFPint 829 (W/(m3/s))
Bemessungsspannung Gerät : 230 V ~/N/PE
Netzfrequenz : 50 Hz
IMax Gerät : 5,1 A
Netzstecker Gerät : CEE, 3-pol., 16 A-6h, Kabellänge: 5
m
Schutzart : IP 44
Empfohlene Sicherung Gerät : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R Luft-Luft
Wärmerückgewinnungs-Zentralgerät
Artikelnummer: 0040.0910
Menge: 1,000 Stck

**10.3380 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 200 m3/h / 1.000 m3/h
ErP / LOT 6 : NRVU / BVU, SFPint 829 (W/(m3/s))
Bemessungsspannung Gerät : 230 V ~/N/PE
Bemessungsspannung EV : 400 V/~3/N/PE
Netzfrequenz : 50 Hz
IMax Gerät : 5,1 A
IMax EV : 6,5 A
Netzstecker Gerät + EV : CEE, 5-pol., 16 A-6h,
Kabellänge: 5 m
Schutzart : IP 44
Empfohlene Sicherung Gerät + EN : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R / EV Luft-Luft
Wärmerückgewinnungs-Zentralgerät
Artikelnummer: 0040.0911
Menge: 1,000 Stck

**10.3381 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 200 m3/h / 1.000 m3/h
ErP / LOT 6 : NRVU / BVU, SFPint 829 (W/(m3/s))
Bemessungsspannung Gerät : 230 V ~/N/PE
Bemessungsspannung EV : 400 V/~3/N/PE
Bemessungsspannung EN : 400 V/~3/N/PE
Netzfrequenz : 50 Hz
IMax Gerät : 5,1 A
IMax EV : 6,5 A
IMax EN : 6,5 A
Netzstecker EV + EN : CEE, 5-pol., 32 A-6h, Kabellänge:
5 m
Schutzart : IP 44
Empfohlene Sicherung Gerät + EV + EN : 20A /
D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
Heizleistung (elektr. Nacherwärmung Heizung) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R / EV / EN Luft-Luft
Wärmerückgewinnungs-Zentralgerät
Artikelnummer: 0040.0912
Menge: 1,000 Stck

**10.3382 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 200 m3/h / 1.000 m3/h
ErP / LOT 6 : NRVU / BVU, SFPint 829 (W/(m3/s))
Bemessungsspannung Gerät : 230 V ~/N/PE
Bemessungsspannung EV : 400 V/~3/N/PE
Netzfrequenz : 50 Hz
IMax Gerät : 5,1 A
IMax EV : 6,5 A
Netzstecker Gerät + EV : CEE, 5-pol., 16 A-6h,
Kabellänge: 5 m
Schutzart : IP 44
Empfohlene Sicherung Gerät + EV : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung EV (Frostschutz) : 4.500 W
max. Heizleistung WN (PWW-Heizregister) : 13.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R / EV / WN Luft-Luft
Wärmerückgewinnungs-Zentralgerät
Artikelnummer: 0040.0913
Menge: 1,000 Stck

**10.3383 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 200 m3/h / 1.000 m3/h
ErP / LOT 6 : NRVU / BVU, SFPint 829 (W/(m3/s))
Bemessungsspannung Gerät : 230 V ~/N/PE
Bemessungsspannung EN : 400 V/~3/N/PE
Netzfrequenz : 50 Hz
IMax Gerät : 5,1 A
IMax EN : 6,5 A
Netzstecker Gerät + EN : CEE, 5-pol., 16 A-6h,
Kabellänge: 5 m
Schutzart : IP 44
Empfohlene Sicherung Gerät + EN : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
Heizleistung (elektr. Nacherwärmung Heizung) : 4.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R / EN Luft-Luft
Wärmerückgewinnungs-Zentralgerät
Artikelnummer: 0040.0914
Menge: 1,000 Stck

**10.3384 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 200 m3/h / 1.000 m3/h
ErP / LOT 6 : NRVU / BVU, SFPint 829 (W/(m3/s))
Bemessungsspannung Gerät : 230 V ~/N/PE
Netzfrequenz : 50 Hz
IMax Gerät : 5,1 A
Netzstecker Gerät : CEE, 3-pol., 16 A-6h, Kabellänge: 5
m
Schutzart : IP 44
Empfohlene Sicherung Gerät : 16A / D-10000A-AC3
Einbauort : Deckenaufhängung, Innen
Material Gehäuse : Stahlblech, verzinkt
Gehäusedämmung : 30 mm Mineralwolle, Klassifizierung A1
nach DIN 4102
Farbe : anthrazitgrau, ähnlich RAL 7016
Gewicht : 195 kg
Filterart : Taschenfilter
Filterklasse : ePM1 70% (F7) / ePM10 50% (M5)
Anschlussdurchmesser Kondensatablauf : DN 20,
Kondensatpumpe optional erhältlich
Stutzen saugseitig (AU/AB) : 315 mm
Stutzen druckseitig (ZU/FO) : 315 mm
Breite : 2.100 mm
Höhe : 435 mm
Tiefe : 1.050 mm
Fördermitteltemperatur : -10  C bis 40  C
Umgebungstemperatur : 10  C bis 40  C
max. Heizleistung WN (PWW-Heizregister) : 13.500 W
Wärmetauscherbauart : Kreuz-Gegenstrom
Wirkungsgrad : 82% nominal nach ErP (ohne Kondensation)
Druckreserve Max : 800 Pa
Druckreserve Min : 460 Pa
EN 1886 Klassifikation : T3/TB2/F9/L2/D1
Schalldruckpegel : 37,9 dB(A) / 40,5 dB(A) / 41,8 dB(A)
(A-bewerteter Schalldruckpegel mit beids.
Kanalanschluss in freifeld (d=3m))
Verpackungseinheit : 1 Stück
Sortiment : 19
Hersteller: AEREX
Reco-Boxx 1000 Flat-H-R / WN Luft-Luft
Wärmerückgewinnungs-Zentralgerät
Artikelnummer: 0040.0915
Menge: 1,000 Stck

**10.3385 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 1.400 m3/h
ErP / LOT 6 : NRVU / BVU, SFPint 737 W/(m3/s)
Bemessungsspannung Gerät : 230 V ~/N/PE
Netzfrequenz : 50 Hz
IMax Gerät : 5,1 A
Netzstecker Gerät : CEE, 3-pol., 16 A-6h, Kabellänge: 5
m
Schutzart : IP 44
Empfohlene Sicherung Gerät : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.300 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L Luft-Luft
Wärmerückgewinnungs-Zentralgerät
Artikelnummer: 0040.0916
Menge: 1,000 Stck

**10.3386 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 1.400 m3/h
ErP / LOT 6 : NRVU / BVU, SFPint 737 W/(m3/s)
Bemessungsspannung Gerät : 230 V ~/N/PE
Bemessungsspannung EV : 400 V/~3/N/PE
Netzfrequenz : 50 Hz
IMax Gerät : 5,1 A
IMax EV : 8,7 A
Netzstecker Gerät + EV : CEE, 5-pol., 16 A-6h,
Kabellänge: 5 m
Schutzart : IP 44
Empfohlene Sicherung Gerät + EV : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L / EV Luft-Luft
Wärmerückgewinnungs-Zentralgerät
Artikelnummer: 0040.0917
Menge: 1,000 Stck

**10.3387 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 400 m3/h / 1.400 m3/h
ErP / LOT 6 : NRVU / BVU, SFPint 737 W/(m3/s)
Bemessungsspannung Gerät : 230 V ~/N/PE
Bemessungsspannung EV : 400 V/~3/N/PE
Bemessungsspannung EN : 400 V/~3/N/PE
Netzfrequenz : 50 Hz
IMax Gerät : 5,1 A
IMax EV : 8,7 A
IMax EN : 8,7 A
Netzstecker Gerät : CEE, 3-pol., 16 A-6h, Kabellänge: 5
m
Netzstecker EV + EN : CEE, 5-pol., 32 A-6h, Kabellänge:
5 m
Schutzart : IP 44
Empfohlene Sicherung Gerät : 16A / D-10000A-AC3
Empfohlene Sicherung EV + EN : 20A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
Heizleistung (elektr. Nacherwärmung Heizung) : 6.000 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L / EV / EN Luft-Luft
Wärmerückgewinnungs-Zentralgerät
Artikelnummer: 0040.0918
Menge: 1,000 Stck

**10.3388 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 1.400 m3/h
ErP / LOT 6 : NRVU / BVU, SFPint 737 W/(m3/s)
Bemessungsspannung Gerät : 230 V ~/N/PE
Bemessungsspannung EV : 400 V/~3/N/PE
Netzfrequenz : 50 Hz
IMax Gerät : 5,1 A
IMax EV : 8,7 A
Netzstecker Gerät + EN : CEE, 5-pol., 16 A-6h,
Kabellänge: 5 m
Schutzart : IP 44
Empfohlene Sicherung Gerät + EV : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
max. Heizleistung WN (PWW-Heizregister) : 17.700 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L / EV / WN Luft-Luft
Wärmerückgewinnungs-Zentralgerät
Artikelnummer: 0040.0919
Menge: 1,000 Stck

**10.3389 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 1.400 m3/h
ErP / LOT 6 : NRVU / BVU, SFPint 737 W/(m3/s)
Bemessungsspannung Gerät : 230 V ~/N/PE
Bemessungsspannung EN : 400 V/~3/N/PE
Netzfrequenz : 50 Hz
IMax Gerät : 5,1 A
IMax EN : 8,7 A
Netzstecker Gerät + EN : CEE, 5-pol., 16 A-6h,
Kabellänge: 5 m
Schutzart : IP 44
Empfohlene Sicherung Gerät + EN : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L / EN Luft-Luft
Wärmerückgewinnungs-Zentralgerät
Artikelnummer: 0040.0920
Menge: 1,000 Stck

**10.3390 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links
Fördervolumen : 400 m3/h / 1.400 m3/h
ErP / LOT 6 : NRVU / BVU, SFPint 737 W/(m3/s)
Bemessungsspannung Gerät : 230 V ~/N/PE
Netzfrequenz : 50 Hz
IMax Gerät : 5,1 A
Schutzart : IP 44
Empfohlene Sicherung Gerät : 8A / D-10000A-C3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-L / WN Luft-Luft
Wärmerückgewinnungs-Zentralgerät
Artikelnummer: 0040.0921
Menge: 1,000 Stck

**10.3391 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 1.400 m3/h
ErP / LOT 6 : NRVU / BVU, SFPint 737 W/(m3/s)
Bemessungsspannung Gerät : 230 V ~/N/PE
Netzfrequenz : 50 Hz
IMax Gerät : 5,1 A
Netzstecker Gerät : CEE, 3-pol., 16 A-6h, Kabellänge: 5
m
Schutzart : IP 44
Empfohlene Sicherung Gerät : 8A / D-10000A-C3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R Luft-Luft
Wärmerückgewinnungs-Zentralgerät
Artikelnummer: 0040.0922
Menge: 1,000 Stck

**10.3392 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 1.400 m3/h
ErP / LOT 6 : NRVU / BVU, SFPint 737 W/(m3/s)
Bemessungsspannung Gerät : 230 V ~/N/PE
Bemessungsspannung EV : 400 V/~3/N/PE
Netzfrequenz : 50 Hz
IMax Gerät : 5,1 A
IMax EV : 8,7 A
Netzstecker Gerät + EV : CEE, 5-pol., 16 A-6h,
Kabellänge: 5 m
Schutzart : IP 44
Empfohlene Sicherung Gerät + EV : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R / EV Luft-Luft
Wärmerückgewinnungs-Zentralgerät
Artikelnummer: 0040.0923
Menge: 1,000 Stck

**10.3393 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 1.400 m3/h
ErP / LOT 6 : NRVU / BVU, SFPint 737 W/(m3/s)
Bemessungsspannung Gerät : 230 V ~/N/PE
Bemessungsspannung EV : 400 V/~3/N/PE
Bemessungsspannung EN : 400 V/~3/N/PE
Netzfrequenz : 50 Hz
IMax Gerät : 5,1 A
IMax EV : 8,7 A
IMax EN : 8,7 A
Netzstecker Gerät : CEE, 3-pol., 16 A-6h, Kabellänge: 5
m
Netzstecker EV + EN : CEE, 5-pol., 32 A-6h, Kabellänge:
5 m
Schutzart : IP 44
Empfohlene Sicherung Gerät : 16A / D-10000A-AC3
Empfohlene Sicherung EV + EN : 20A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
Heizleistung (elektr. Nacherwärmung Heizung) : 6.000 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R / EV / EN Luft-Luft
Wärmerückgewinnungs-Zentralgerät
Artikelnummer: 0040.0924
Menge: 1,000 Stck

**10.3394 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 1.400 m3/h
ErP / LOT 6 : NRVU / BVU, SFPint 737 W/(m3/s)
Bemessungsspannung Gerät : 230 V ~/N/PE
Bemessungsspannung EV : 400 V/~3/N/PE
Netzfrequenz : 50 Hz
IMax Gerät : 5,1 A
IMax EV : 8,7 A
Netzstecker Gerät + EN : CEE, 5-pol., 16 A-6h,
Kabellänge: 5 m
Schutzart : IP 44
Empfohlene Sicherung Gerät + EV : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
max. Heizleistung EV (Frostschutz) : 6.000 W
max. Heizleistung WN (PWW-Heizregister) : 17.700 W
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R / EV / WN Luft-Luft
Wärmerückgewinnungs-Zentralgerät
Artikelnummer: 0040.0925
Menge: 1,000 Stck

**10.3395 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 1.400 m3/h
ErP / LOT 6 : NRVU / BVU, SFPint 737 W/(m3/s)
Bemessungsspannung Gerät : 230 V ~/N/PE
Bemessungsspannung EN : 400 V/~3/N/PE
Netzfrequenz : 50 Hz
IMax Gerät : 5,1 A
IMax EN : 8,7 A
Netzstecker Gerät + EN : CEE, 5-pol., 16 A-6h,
Kabellänge: 5 m
Schutzart : IP 44
Empfohlene Sicherung Gerät + EN : 16A / D-10000A-AC3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R / EN Luft-Luft
Wärmerückgewinnungs-Zentralgerät
Artikelnummer: 0040.0926
Menge: 1,000 Stck

**10.3396 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts
Fördervolumen : 400 m3/h / 1.400 m3/h
ErP / LOT 6 : NRVU / BVU, SFPint 737 W/(m3/s)
Bemessungsspannung Gerät : 230 V ~/N/PE
Netzfrequenz : 50 Hz
IMax Gerät : 5,1 A
Schutzart : IP 44
Empfohlene Sicherung Gerät : 8A / D-10000A-C3
Einbauort : Deckenaufhängung, Innen
Material Gehäuse : Stahlblech, verzinkt
Gehäusedämmung : 30 mm Mineralwolle, Klassifizierung A1
nach DIN 4102
Farbe : anthrazitgrau, ähnlich RAL 7016
Gewicht : 230 kg
Filterart : Taschenfilter
Filterklasse : ePM1 70% (F7) / ePM10 50% (M5)
Anschlussdurchmesser Kondensatablauf : DN 20,
Kondensatpumpe optional erhältlich
Stutzen saugseitig (AU/AB) : 315 mm
Stutzen druckseitig (ZU/FO) : 315 mm
Breite : 2.100 mm
Höhe : 435 mm
Tiefe : 1.150 mm
Fördermitteltemperatur : -10  C bis 40  C
Umgebungstemperatur : 10  C bis 40  C
Wärmetauscherbauart : Kreuz-Gegenstrom
Wirkungsgrad : 82 % nominal nach ErP (ohne
Kondensation)
Druckreserve Max : 760 Pa
Druckreserve Min : 320 Pa
EN 1886 Klassifikation : T3/TB2/F9/L2/D1
Schalldruckpegel : 36,9 dB(A) / 38,5 dB(A) / 39,3 dB(A)
(A-bewerteter Schalldruckpegel mit beids.
Kanalanschluss in freifeld (d=3m))
Verpackungseinheit : 1 Stück
Sortiment : 19
Hersteller: AEREX
Reco-Boxx 1400 Flat-H-R / WN Luft-Luft
Wärmerückgewinnungs-Zentralgerät
Artikelnummer: 0040.0927
Menge: 1,000 Stck

**10.3397 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 1.750 m3/h
ErP / LOT 6 : NRVU / BVU, SFPint 703 (W/(m3/s))
Bemessungsspannung Gerät : 230 V ~/N/PE
Netzfrequenz : 50 Hz
IMax Gerät : 5,3 A
Netzstecker Gerät : CEE, 3-pol., 16 A-6h, Kabellänge: 5
m
Schutzart : IP 44
Empfohlene Sicherung Gerät : 16A / D-10000A_AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L Luft-Luft
Wärmerückgewinnungs-Zentralgerät
Artikelnummer: 0040.0928
Menge: 1,000 Stck

**10.3398 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 1.750 m3/h
ErP / LOT 6 : NRVU / BVU, SFPint 703 (W/(m3/s))
Bemessungsspannung Gerät : 230 V ~/N/PE
Bemessungsspannung EV : 400 V/~3/N/PE
Netzfrequenz : 50 Hz
IMax Gerät : 5,3 A
IMax EV : 8,7 A
Netzstecker Gerät + EV : CEE, 5-pol., 16 A-6h,
Kabellänge: 5 m
Schutzart : IP 44
Empfohlene Sicherung Gerät + EV : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L / EV Luft-Luft
Wärmerückgewinnungs-Zentralgerät
Artikelnummer: 0040.0929
Menge: 1,000 Stck

**10.3399 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 400 m3/h / 1.750 m3/h
ErP / LOT 6 : NRVU / BVU, SFPint 703 (W/(m3/s))
Bemessungsspannung Gerät : 230 V ~/N/PE
Bemessungsspannung EV : 400 V/~3/N/PE
Bemessungsspannung EN : 400 V/~3/N/PE
Netzfrequenz : 50 Hz
IMax Gerät : 5,3 A
IMax EV : 8,7 A
IMax EN : 8,7 A
Netzstecker Gerät : CEE, 3-pol., 16 A-6h, Kabellänge: 5
m
Netzstecker EV + EN : CEE, 5-pol., 32 A-6h, Kabellänge:
5 m
Schutzart : IP 44
Empfohlene Sicherung Gerät : 16A / D-10000A-AC3
Empfohlene Sicherung EV + EN : 20A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
Heizleistung (elektr. Nacherwärmung Heizung) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L / EV / EN Luft-Luft
Wärmerückgewinnungs-Zentralgerät
Artikelnummer: 0040.0930
Menge: 1,000 Stck

**10.3400 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 1.750 m3/h
ErP / LOT 6 : NRVU / BVU, SFPint 703 (W/(m3/s))
Bemessungsspannung Gerät : 230 V ~/N/PE
Bemessungsspannung EV : 400 V/~3/N/PE
Netzfrequenz : 50 Hz
IMax Gerät : 5,3 A
IMax EV : 8,7 A
Netzstecker Gerät + EV : CEE, 5-pol., 16 A-6h,
Kabellänge: 5 m
Schutzart : IP 44
Empfohlene Sicherung Gerät + EV : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
max. Heizleistung WN (PWW-Heizregister) : 20.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L / EV / WN Luft-Luft
Wärmerückgewinnungs-Zentralgerät
Artikelnummer: 0040.0931
Menge: 1,000 Stck

**10.3401 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 1.750 m3/h
ErP / LOT 6 : NRVU / BVU, SFPint 703 (W/(m3/s))
Bemessungsspannung Gerät : 230 V ~/N/PE
Bemessungsspannung EN : 400 V/~3/N/PE
Netzfrequenz : 50 Hz
IMax Gerät : 5,3 A
IMax EN : 8,7 A
Netzstecker Gerät + EN : CEE, 5-pol., 16 A-6h,
Kabellänge: 5 m
Schutzart : IP 44
Empfohlene Sicherung Gerät + EN : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
Heizleistung (elektr. Nacherwärmung Heizung) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L / EN Luft-Luft
Wärmerückgewinnungs-Zentralgerät
Artikelnummer: 0040.0932
Menge: 1,000 Stck

**10.3402 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 400 m3/h / 1.750 m3/h
ErP / LOT 6 : NRVU / BVU, SFPint 703 (W/(m3/s))
Bemessungsspannung Gerät : 230 V ~/N/PE
Netzfrequenz : 50 Hz
IMax Gerät : 5,3 A
Netzstecker Gerät : CEE, 3-pol., 16 A-6h, Kabellänge: 5
m
Schutzart : IP 44
Empfohlene Sicherung Gerät : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung WN (PWW-Heizregister) : 20.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-L / WN Luft-Luft
Wärmerückgewinnungs-Zentralgerät
Artikelnummer: 0040.0933
Menge: 1,000 Stck

**10.3403 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 1.750 m3/h
ErP / LOT 6 : NRVU / BVU, SFPint 703 (W/(m3/s))
Bemessungsspannung Gerät : 230 V ~/N/PE
Netzfrequenz : 50 Hz
IMax Gerät : 5,3 A
Netzstecker Gerät : CEE, 3-pol., 16 A-6h, Kabellänge: 5
m
Schutzart : IP 44
Empfohlene Sicherung Gerät : 16A / D-10000A_AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R Luft-Luft
Wärmerückgewinnungs-Zentralgerät
Artikelnummer: 0040.0934
Menge: 1,000 Stck

**10.3404 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 1.750 m3/h
ErP / LOT 6 : NRVU / BVU, SFPint 703 (W/(m3/s))
Bemessungsspannung Gerät : 230 V ~/N/PE
Bemessungsspannung EV : 400 V/~3/N/PE
Netzfrequenz : 50 Hz
IMax Gerät : 5,3 A
IMax EV : 8,7 A
Netzstecker Gerät + EV : CEE, 5-pol., 16 A-6h,
Kabellänge: 5 m
Schutzart : IP 44
Empfohlene Sicherung Gerät + EV : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R / EV Luft-Luft
Wärmerückgewinnungs-Zentralgerät
Artikelnummer: 0040.0935
Menge: 1,000 Stck

**10.3405 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 1.750 m3/h
ErP / LOT 6 : NRVU / BVU, SFPint 703 (W/(m3/s))
Bemessungsspannung Gerät : 230 V ~/N/PE
Bemessungsspannung EV : 400 V/~3/N/PE
Bemessungsspannung EN : 400 V/~3/N/PE
Netzfrequenz : 50 Hz
IMax Gerät : 5,3 A
IMax EV : 8,7 A
IMax EN : 8,7 A
Netzstecker Gerät : CEE, 3-pol., 16 A-6h, Kabellänge: 5
m
Netzstecker EV + EN : CEE, 5-pol., 32 A-6h, Kabellänge:
5 m
Schutzart : IP 44
Empfohlene Sicherung Gerät : 16A / D-10000A-AC3
Empfohlene Sicherung EV + EN : 20A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
Heizleistung (elektr. Nacherwärmung Heizung) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R / EV / EN Luft-Luft
Wärmerückgewinnungs-Zentralgerät
Artikelnummer: 0040.0936
Menge: 1,000 Stck

**10.3406 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 1.750 m3/h
ErP / LOT 6 : NRVU / BVU, SFPint 703 (W/(m3/s))
Bemessungsspannung Gerät : 230 V ~/N/PE
Bemessungsspannung EV : 400 V/~3/N/PE
Netzfrequenz : 50 Hz
IMax Gerät : 5,3 A
IMax EV : 8,7 A
Netzstecker Gerät + EV : CEE, 5-pol., 16 A-6h,
Kabellänge: 5 m
Schutzart : IP 44
Empfohlene Sicherung Gerät + EV : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung EV (Frostschutz) : 6.000 W
max. Heizleistung WN (PWW-Heizregister) : 20.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R / EV / WN Luft-Luft
Wärmerückgewinnungs-Zentralgerät
Artikelnummer: 0040.0937
Menge: 1,000 Stck

**10.3407 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 1.750 m3/h
ErP / LOT 6 : NRVU / BVU, SFPint 703 (W/(m3/s))
Bemessungsspannung Gerät : 230 V ~/N/PE
Bemessungsspannung EN : 400 V/~3/N/PE
Netzfrequenz : 50 Hz
IMax Gerät : 5,3 A
IMax EN : 8,7 A
Netzstecker Gerät + EN : CEE, 5-pol., 16 A-6h,
Kabellänge: 5 m
Schutzart : IP 44
Empfohlene Sicherung Gerät + EN : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
Heizleistung (elektr. Nacherwärmung Heizung) : 6.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R / EN Luft-Luft
Wärmerückgewinnungs-Zentralgerät
Artikelnummer: 0040.0938
Menge: 1,000 Stck

**10.3408 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 400 m3/h / 1.750 m3/h
ErP / LOT 6 : NRVU / BVU, SFPint 703 (W/(m3/s))
Bemessungsspannung Gerät : 230 V ~/N/PE
Netzfrequenz : 50 Hz
IMax Gerät : 5,3 A
Netzstecker Gerät : CEE, 3-pol., 16 A-6h, Kabellänge: 5
m
Schutzart : IP 44
Empfohlene Sicherung Gerät : 16A / D-10000A-AC3
Einbauort : Deckenaufhängung, Innen
Material Gehäuse : Stahlblech, verzinkt
Gehäusedämmung : 30 mm Mineralwolle, Klassifizierung A1
nach DIN 4102
Farbe : anthrazitgrau, ähnlich RAL 7016
Gewicht : 270 kg
Filterart : Taschenfilter
Filterklasse : ePM1 70% (F7) / ePM10 50% (M5)
Anschlussdurchmesser Kondensatablauf : DN 20,
Kondensatpumpe optional erhältlich
Stutzen saugseitig (AU/AB) : 300 mm / 800 mm
Stutzen druckseitig (ZU/FO) : 300 mm / 400 mm
Breite : 2.100 mm
Höhe : 435 mm
Tiefe : 1.600 mm
Fördermitteltemperatur : -10  C bis 40  C
Umgebungstemperatur : 10  C bis 40  C
max. Heizleistung WN (PWW-Heizregister) : 20.000 W
Wärmetauscherbauart : Kreuz-Gegenstrom
Wirkungsgrad : 81% nominal nach ErP (ohne Kondensation)
Druckreserve Max : 610 Pa
Druckreserve Min : 220 Pa
EN 1886 Klassifikation : T3/TB2/F9/L2/D1
Schalldruckpegel : 35,3 dB(A) / 38,1 dB(A) / 41,9 dB(A)
(A-bewerteter Schalldruckpegel mit beids.
Kanalanschluss in freifeld (d=3m))
Verpackungseinheit : 1 Stück
Sortiment : 19
Hersteller: AEREX
Reco-Boxx 1700 Flat-H-R / WN Luft-Luft
Wärmerückgewinnungs-Zentralgerät
Artikelnummer: 0040.0939
Menge: 1,000 Stck

**10.3409 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 2.200 m3/h
ErP / LOT 6 : NRVU / BVU, SFPint 523 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L Luft-Luft
Wärmerückgewinnungs-Zentralgerät
Artikelnummer: 0040.0940
Menge: 1,000 Stck

**10.3410 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 2.200 m3/h
ErP / LOT 6 : NRVU / BVU, SFPint 523 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L / EV Luft-Luft
Wärmerückgewinnungs-Zentralgerät
Artikelnummer: 0040.0941
Menge: 1,000 Stck

**10.3411 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 400 m3/h / 2.200 m3/h
ErP / LOT 6 : NRVU / BVU, SFPint 523 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Heizleistung (elektr. Nacherwärmung Heizung) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L / EV / EN Luft-Luft
Wärmerückgewinnungs-Zentralgerät
Artikelnummer: 0040.0942
Menge: 1,000 Stck

**10.3412 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 2.200 m3/h
ErP / LOT 6 : NRVU / BVU, SFPint 523 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
max. Heizleistung WN (PWW-Heizregister) : 25.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L / EV / WN Luft-Luft
Wärmerückgewinnungs-Zentralgerät
Artikelnummer: 0040.0943
Menge: 1,000 Stck

**10.3413 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 2.200 m3/h
ErP / LOT 6 : NRVU / BVU, SFPint 523 (W/(m3/s))
Bemessungsspannung Gerät : 230 V ~/N/PE
Bemessungsspannung EN : 400 V/~3/N/PE
Netzfrequenz : 50 Hz
IMax Gerät : 7,9 A
IMax EN : 13 A
Netzstecker Gerät : CEE, 3-pol., 16 A-6h, Kabellänge: 5
m
Netzstecker EN : CEE, 5-pol., 16 A-6h, Kabellänge: 5 m
Schutzart : IP 44
Empfohlene Sicherung Gerät : 16A / D-10000A-AC3
Empfohlene Sicherung EN : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Heizleistung (elektr. Nacherwärmung Heizung) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L / EN Luft-Luft
Wärmerückgewinnungs-Zentralgerät
Artikelnummer: 0040.0944
Menge: 1,000 Stck

**10.3414 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 400 m3/h / 2.200 m3/h
ErP / LOT 6 : NRVU / BVU, SFPint 523 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung WN (PWW-Heizregister) : 25.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-L / WN Luft-Luft
Wärmerückgewinnungs-Zentralgerät
Artikelnummer: 0040.0945
Menge: 1,000 Stck

**10.3415 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 2.200 m3/h
ErP / LOT 6 : NRVU / BVU, SFPint 523 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R Luft-Luft
Wärmerückgewinnungs-Zentralgerät
Artikelnummer: 0040.0946
Menge: 1,000 Stck

**10.3416 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 2.200 m3/h
ErP / LOT 6 : NRVU / BVU, SFPint 523 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R / EV Luft-Luft
Wärmerückgewinnungs-Zentralgerät
Artikelnummer: 0040.0947
Menge: 1,000 Stck

**10.3417 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 2.200 m3/h
ErP / LOT 6 : NRVU / BVU, SFPint 523 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Heizleistung (elektr. Nacherwärmung Heizung) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R / EV / EN Luft-Luft
Wärmerückgewinnungs-Zentralgerät
Artikelnummer: 0040.0948
Menge: 1,000 Stck

**10.3418 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 2.200 m3/h
ErP / LOT 6 : NRVU / BVU, SFPint 523 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
max. Heizleistung WN (PWW-Heizregister) : 25.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R / EV / WN Luft-Luft
Wärmerückgewinnungs-Zentralgerät
Artikelnummer: 0040.0949
Menge: 1,000 Stck

**10.3419 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 2.200 m3/h
ErP / LOT 6 : NRVU / BVU, SFPint 523 (W/(m3/s))
Bemessungsspannung Gerät : 230 V ~/N/PE
Bemessungsspannung EN : 400 V/~3/N/PE
Netzfrequenz : 50 Hz
IMax Gerät : 7,9 A
IMax EN : 13 A
Netzstecker Gerät : CEE, 3-pol., 16 A-6h, Kabellänge: 5
m
Netzstecker EN : CEE, 5-pol., 16 A-6h, Kabellänge: 5 m
Schutzart : IP 44
Empfohlene Sicherung Gerät : 16A / D-10000A-AC3
Empfohlene Sicherung EN : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Heizleistung (elektr. Nacherwärmung Heizung) : 9.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R / EN Luft-Luft
Wärmerückgewinnungs-Zentralgerät
Artikelnummer: 0040.0950
Menge: 1,000 Stck

**10.3420 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 400 m3/h / 2.200 m3/h
ErP / LOT 6 : NRVU / BVU, SFPint 523 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung WN (PWW-Heizregister) : 25.000 W
Wärmetauscherbauart : Kreuz-Gegenstrom
Wirkungsgrad : 82% nominal nach ErP (ohne Kondensation)
Druckreserve Max : 610 Pa
Druckreserve Min : 180 Pa
EN 1886 Klassifikation : T3/TB2/F9/L2/D1
Schalldruckpegel : 34,7 dB(A) / 35,5 dB(A) / 38,1 dB(A)
(A-bewerteter Schalldruckpegel mit beids.
Kanalanschluss in freifeld (d=3m))
Verpackungseinheit : 1 Stück
Sortiment : 19
Hersteller: AEREX
Reco-Boxx 2100 Flat-H-R / WN Luft-Luft
Wärmerückgewinnungs-Zentralgerät
Artikelnummer: 0040.0951
Menge: 1,000 Stck

**10.3421 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 2.550 m3/h
ErP / LOT 6 : NRVU /BVU, SFPint 647 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L Luft-Luft
Wärmerückgewinnungs-Zentralgerät
Artikelnummer: 0040.0952
Menge: 1,000 Stck

**10.3422 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 2.550 m3/h
ErP / LOT 6 : NRVU /BVU, SFPint 647 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L / EV Luft-Luft
Wärmerückgewinnungs-Zentralgerät
Artikelnummer: 0040.0953
Menge: 1,000 Stck

**10.3423 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 400 m3/h / 2.550 m3/h
ErP / LOT 6 : NRVU /BVU, SFPint 647 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Heizleistung (elektr. Nacherwärmung Heizung) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L / EV / EN Luft-Luft
Wärmerückgewinnungs-Zentralgerät
Artikelnummer: 0040.0954
Menge: 1,000 Stck

**10.3424 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 2.550 m3/h
ErP / LOT 6 : NRVU /BVU, SFPint 647 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
max. Heizleistung WN (PWW-Heizregister) : 30.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L / EV / WN Luft-Luft
Wärmerückgewinnungs-Zentralgerät
Artikelnummer: 0040.0955
Menge: 1,000 Stck

**10.3425 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 2.550 m3/h
ErP / LOT 6 : NRVU /BVU, SFPint 647 (W/(m3/s))
Bemessungsspannung Gerät : 230 V ~/N/PE
Bemessungsspannung EN : 400 V/~3/N/PE
Netzfrequenz : 50 Hz
IMax Gerät : 7,9 A
IMax EN : 13 A
Netzstecker Gerät : CEE, 3-pol., 16 A-6h, Kabellänge: 5
m
Netzstecker EN : CEE, 5-pol., 16 A-6h, Kabellänge: 5 m
Schutzart : IP 44
Empfohlene Sicherung Gerät : 16A / D-10000A-AC3
Empfohlene Sicherung EN : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Heizleistung (elektr. Nacherwärmung Heizung) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L / EN Luft-Luft
Wärmerückgewinnungs-Zentralgerät
Artikelnummer: 0040.0956
Menge: 1,000 Stck

**10.3426 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 400 m3/h / 2.550 m3/h
ErP / LOT 6 : NRVU /BVU, SFPint 647 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung WN (PWW-Heizregister) : 30.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-L / WN Luft-Luft
Wärmerückgewinnungs-Zentralgerät
Artikelnummer: 0040.0957
Menge: 1,000 Stck

**10.3427 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 2.550 m3/h
ErP / LOT 6 : NRVU /BVU, SFPint 647 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R Luft-Luft
Wärmerückgewinnungs-Zentralgerät
Artikelnummer: 0040.0958
Menge: 1,000 Stck

**10.3428 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 2.550 m3/h
ErP / LOT 6 : NRVU /BVU, SFPint 647 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R / EV Luft-Luft
Wärmerückgewinnungs-Zentralgerät
Artikelnummer: 0040.0959
Menge: 1,000 Stck

**10.3429 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 2.550 m3/h
ErP / LOT 6 : NRVU /BVU, SFPint 647 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung EV + EN : 32A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
Heizleistung (elektr. Nacherwärmung Heizung) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R / EV / EN Luft-Luft
Wärmerückgewinnungs-Zentralgerät
Artikelnummer: 0040.0960
Menge: 1,000 Stck

**10.3430 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 2.550 m3/h
ErP / LOT 6 : NRVU /BVU, SFPint 647 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung EV (Frostschutz) : 9.000 W
max. Heizleistung WN (PWW-Heizregister) : 30.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R / EV / WN Luft-Luft
Wärmerückgewinnungs-Zentralgerät
Artikelnummer: 0040.0961
Menge: 1,000 Stck

**10.3431 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 2.550 m3/h
ErP / LOT 6 : NRVU /BVU, SFPint 647 (W/(m3/s))
Bemessungsspannung Gerät : 230 V ~/N/PE
Bemessungsspannung EN : 400 V/~3/N/PE
Netzfrequenz : 50 Hz
IMax Gerät : 7,9 A
IMax EN : 13 A
Netzstecker Gerät : CEE, 3-pol., 16 A-6h, Kabellänge: 5
m
Netzstecker EN : CEE, 5-pol., 16 A-6h, Kabellänge: 5 m
Schutzart : IP 44
Empfohlene Sicherung Gerät : 16A / D-10000A-AC3
Empfohlene Sicherung EN : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
Heizleistung (elektr. Nacherwärmung Heizung) : 9.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R / EN Luft-Luft
Wärmerückgewinnungs-Zentralgerät
Artikelnummer: 0040.0962
Menge: 1,000 Stck

**10.3432 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 400 m3/h / 2.550 m3/h
ErP / LOT 6 : NRVU /BVU, SFPint 647 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 325 kg
Filterart : Taschenfilter
Filterklasse : ePM1 70% (F7) / ePM10 50% (M5)
Anschlussdurchmesser Kondensatablauf : DN 20,
Kondensatpumpe optional erhältlich
Stutzen saugseitig (AU/AB) : 400 mm / 800 mm
Stutzen druckseitig (ZU/FO) : 400 mm / 500 mm
Breite : 2.250 mm
Höhe : 510 mm
Tiefe : 1.700 mm
Fördermitteltemperatur : -10  C bis 40  C
Umgebungstemperatur : 10  C bis 40  C
max. Heizleistung WN (PWW-Heizregister) : 30.000 W
Wärmetauscherbauart : Kreuz-Gegenstrom
Wirkungsgrad : 81% nominal nach ErP (ohne Kondensation)
Druckreserve Max : 810 Pa
Druckreserve Min : 270 Pa
EN 1886 Klassifikation : T3/TB2/F9/L2/D1
Schalldruckpegel : 35,5 dB(A) / 38,1 dB(A) / 40,8 dB(A)
(A-bewerteter Schalldruckpegel mit beids.
Kanalanschluss in freifeld (d=3m))
Verpackungseinheit : 1 Stück
Sortiment : 19
Hersteller: AEREX
Reco-Boxx 2500 Flat-H-R / WN Luft-Luft
Wärmerückgewinnungs-Zentralgerät
Artikelnummer: 0040.0963
Menge: 1,000 Stck

**10.3433 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 2.850 m3/h
ErP / LOT 6 : NRVU / BVU, SFPint 578 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L Luft-Luft
Wärmerückgewinnungs-Zentralgerät
Artikelnummer: 0040.0964
Menge: 1,000 Stck

**10.3434 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 2.850 m3/h
ErP / LOT 6 : NRVU / BVU, SFPint 578 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L / EV Luft-Luft
Wärmerückgewinnungs-Zentralgerät
Artikelnummer: 0040.0965
Menge: 1,000 Stck

**10.3435 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheiz/ E-Nachheizregister
Fördervolumen : 400 m3/h / 2.850 m3/h
ErP / LOT 6 : NRVU / BVU, SFPint 578 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung Gerät + EV + EN : 32A /
D-1000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
Heizleistung (elektr. Nacherwärmung Heizung) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L / EV / EN Luft-Luft
Wärmerückgewinnungs-Zentralgerät
Artikelnummer: 0040.0966
Menge: 1,000 Stck

**10.3436 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 2.850 m3/h
ErP / LOT 6 : NRVU / BVU, SFPint 578 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
max. Heizleistung WN (PWW-Heizregister) : 32.700 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L / EV / WN Luft-Luft
Wärmerückgewinnungs-Zentralgerät
Artikelnummer: 0040.0967
Menge: 1,000 Stck

**10.3437 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 2.850 m3/h
ErP / LOT 6 : NRVU / BVU, SFPint 578 (W/(m3/s))
Bemessungsspannung Gerät : 230 V ~/N/PE
Bemessungsspannung EN : 400 V/~3/N/PE
Netzfrequenz : 50 Hz
IMax Gerät : 7,9 A
IMax EN : 13 A
Netzstecker Gerät : CEE, 3-pol., 16 A-6h, Kabellänge: 5
m
Netzstecker EN : CEE, 5-pol., 16 A-6h, Kabellänge: 5 m
Schutzart : IP 44
Empfohlene Sicherung Gerät : 16A / D-10000A-AC3
Empfohlene Sicherung EN : 16A / D-1000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
Heizleistung (elektr. Nacherwärmung Heizung) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L / EN Luft-Luft
Wärmerückgewinnungs-Zentralgerät
Artikelnummer: 0040.0968
Menge: 1,000 Stck

**10.3438 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 400 m3/h / 2.850 m3/h
ErP / LOT 6 : NRVU / BVU, SFPint 578 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung WN (PWW-Heizregister) : 32.700 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-L / WN Luft-Luft
Wärmerückgewinnungs-Zentralgerät
Artikelnummer: 0040.0969
Menge: 1,000 Stck

**10.3439 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 2.850 m3/h
ErP / LOT 6 : NRVU / BVU, SFPint 578 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R Luft-Luft
Wärmerückgewinnungs-Zentralgerät
Artikelnummer: 0040.0970
Menge: 1,000 Stck

**10.3440 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 2.850 m3/h
ErP / LOT 6 : NRVU / BVU, SFPint 578 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R / EV Luft-Luft
Wärmerückgewinnungs-Zentralgerät
Artikelnummer: 0040.0971
Menge: 1,000 Stck

**10.3441 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 2.850 m3/h
ErP / LOT 6 : NRVU / BVU, SFPint 578 (W/(m3/s))
Bemessungsspannung Gerät : 230 V ~/N/PE
Bemessungsspannung EV : 400 V/~3/N/PE
Bemessungsspannung EN : 400 V/~3/N/PE
Netzfrequenz : 50 Hz
IMax Gerät : 7,9 A
IMax EV : 13 A
IMax EN : 13 A
Netzstecker Gerät : CEE, 3-pol., 16 A-6h, Kabellänge: 5
m
Netzstecker EV + EN : CEE, 5-pol., 32 A-6h, Kabellänge:
5 m
Schutzart : IP 44
Empfohlene Sicherung Gerät : 16A / D-10000A-AC3
Empfohlene Sicherung Gerät + EV + EN : 32A /
D-1000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
Heizleistung (elektr. Nacherwärmung Heizung) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R / EV / EN Luft-Luft
Wärmerückgewinnungs-Zentralgerät
Artikelnummer: 0040.0972
Menge: 1,000 Stck

**10.3442 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 2.850 m3/h
ErP / LOT 6 : NRVU / BVU, SFPint 578 (W/(m3/s))
Bemessungsspannung Gerät : 230 V ~/N/PE
Bemessungsspannung EV : 400 V/~3/N/PE
Netzfrequenz : 50 Hz
IMax Gerät : 7,9 A
IMax EV : 13 A
Netzstecker Gerät : CEE, 3-pol., 16 A-6h, Kabellänge: 5
m
Netzstecker EV : CEE, 5-pol., 16 A-6h, Kabellänge: 5 m
Schutzart : IP 44
Empfohlene Sicherung Gerät : 16A / D-10000A-AC3
Empfohlene Sicherung EV : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung EV (Frostschutz) : 9.000 W
max. Heizleistung WN (PWW-Heizregister) : 32.700 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R / EV / WN Luft-Luft
Wärmerückgewinnungs-Zentralgerät
Artikelnummer: 0040.0973
Menge: 1,000 Stck

**10.3443 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 2.850 m3/h
ErP / LOT 6 : NRVU / BVU, SFPint 578 (W/(m3/s))
Bemessungsspannung Gerät : 230 V ~/N/PE
Bemessungsspannung EN : 400 V/~3/N/PE
Netzfrequenz : 50 Hz
IMax Gerät : 7,9 A
IMax EN : 13 A
Netzstecker Gerät : CEE, 3-pol., 16 A-6h, Kabellänge: 5
m
Netzstecker EN : CEE, 5-pol., 16 A-6h, Kabellänge: 5 m
Schutzart : IP 44
Empfohlene Sicherung Gerät : 16A / D-10000A-AC3
Empfohlene Sicherung EN : 16A / D-1000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
Heizleistung (elektr. Nacherwärmung Heizung) : 9.000 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R / EN Luft-Luft
Wärmerückgewinnungs-Zentralgerät
Artikelnummer: 0040.0974
Menge: 1,000 Stck

**10.3444 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 400 m3/h / 2.850 m3/h
ErP / LOT 6 : NRVU / BVU, SFPint 578 (W/(m3/s))
Bemessungsspannung Gerät : 230 V ~/N/PE
Netzfrequenz : 50 Hz
IMax Gerät : 7,9 A
Netzstecker Gerät : CEE, 3-pol., 16 A-6h, Kabellänge: 5
m
Schutzart : IP 44
Empfohlene Sicherung Gerät : 16A / D-10000A-AC3
Einbauort : Deckenaufhängung, Innen
Material Gehäuse : Stahlblech, verzinkt
Gehäusedämmung : 30 mm Mineralwolle, Klassifizierung A1
nach DIN 4102
Farbe : anthrazitgrau, ähnlich RAL 7016
Gewicht : 360 kg
Filterart : Taschenfilter
Filterklasse : ePM1 70% (F7) / ePM10 50% (M5)
Anschlussdurchmesser Kondensatablauf : DN 20,
Kondensatpumpe optional erhältlich
Stutzen saugseitig (AU/AB) : 400 mm / 1.000 mm
Stutzen druckseitig (ZU/FO) : 400 mm / 500 mm
Breite : 2.250 mm
Höhe : 510 mm
Tiefe : 1.940 mm
Fördermitteltemperatur : -10  C bis 40  C
Umgebungstemperatur : 10  C bis 40  C
max. Heizleistung WN (PWW-Heizregister) : 32.700 W
Wärmetauscherbauart : Kreuz-Gegenstrom
Wirkungsgrad : 81% nominal nach ErP (ohne Kondensation)
Druckreserve Max : 810 Pa
Druckreserve Min : 200 Pa
EN 1886 Klassifikation : T3/TB2/F9/L2/D1
Schalldruckpegel : 34,9 dB(A) / 38,9 dB(A) / 41,7 dB(A)
(A-bewerteter Schalldruckpegel mit beids.
Kanalanschluss in freifeld (d=3m))
Verpackungseinheit : 1 Stück
Sortiment : 19
Hersteller: AEREX
Reco-Boxx 2700 Flat-H-R / WN Luft-Luft
Wärmerückgewinnungs-Zentralgerät
Artikelnummer: 0040.0975
Menge: 1,000 Stck

**10.3445 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 3.300 m3/h
ErP / LOT 6 : NRVU / BVU / SFPint 644 (W/(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L Luft-Luft
Wärmerückgewinnungs-Zentralgerät
Artikelnummer: 0040.0976
Menge: 1,000 Stck

**10.3446 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links / E-Vorheizregister
Fördervolumen : 400 m3/h / 3.300 m3/h
ErP / LOT 6 : NRVU / BVU / SFPint 644 (W/(m3/s))
Bemessungsspannung Gerät : 230 V ~/N/PE
Bemessungsspannung EV : 400 V/~3/N/PE
Netzfrequenz : 50 Hz
IMax Gerät : 12,7 A
IMax EV : 17,3 A
Netzstecker Gerät : CEE, 3-pol., 16 A-6h, Kabellänge: 5
m
Netzstecker EV : CEE, 5-pol., 20 A-6h, Kabellänge: 5 m
Schutzart : IP 44
Empfohlene Sicherung Gerät : 16A / D-10000A-3AC
Empfohlene Sicherung EV : 20A / D-1000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L / EV Luft-Luft
Wärmerückgewinnungs-Zentralgerät
Artikelnummer: 0040.0977
Menge: 1,000 Stck

**10.3447 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links / E-Vorheiz/ E-Nachheizregister
Fördervolumen : 400 m3/h / 3.300 m3/h
ErP / LOT 6 : NRVU / BVU / SFPint 644 (W/(m3/s))
Bemessungsspannung Gerät : 230 V ~/N/PE
Bemessungsspannung EV : 400 V/~3/N/PE
Bemessungsspannung EN : 400 V/~3/N/PE
Netzfrequenz : 50 Hz
IMax Gerät : 12,7 A
IMax EV : 17,3 A
IMax EN : 17,3 A
Netzstecker Gerät : CEE, 3-pol., 16 A-6h, Kabellänge: 5
m
Netzstecker EV + EN : CEE, 5-pol., 63 A-6h, Kabellänge:
5 m
Schutzart : IP 44
Empfohlene Sicherung Gerät : 16A / D-10000A-3AC
Empfohlene Sicherung EV + EN : 63A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Heizleistung (elektr. Nacherwärmung Heizung) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L / EV / EN Luft-Luft
Wärmerückgewinnungs-Zentralgerät
Artikelnummer: 0040.0978
Menge: 1,000 Stck

**10.3448 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / E-Vorheiz/
Wasser-Nachheizregister
Fördervolumen : 400 m3/h / 3.300 m3/h
ErP / LOT 6 : NRVU / BVU / SFPint 644 (W/(m3/s))
Bemessungsspannung Gerät : 230 V ~/N/PE
Bemessungsspannung EV : 400 V/~3/N/PE
Netzfrequenz : 50 Hz
IMax Gerät : 12,7 A
IMax EV : 17,3 A
Netzstecker Gerät : CEE, 3-pol., 16 A-6h, Kabellänge: 5
m
Netzstecker EV : CEE, 5-pol., 20 A-6h, Kabellänge: 5 m
Schutzart : IP 44
Empfohlene Sicherung Gerät : 16A / D-10000A-3AC
Empfohlene Sicherung EV : 20A / D-1000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
max. Heizleistung WN (PWW-Heizregister) : 36.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L / EV / WN Luft-Luft
Wärmerückgewinnungs-Zentralgerät
Artikelnummer: 0040.0979
Menge: 1,000 Stck

**10.3449 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links / E-Nachheizregister
Fördervolumen : 400 m3/h / 3.300 m3/h
ErP / LOT 6 : NRVU / BVU / SFPint 644 (W/(m3/s))
Bemessungsspannung Gerät : 230 V ~/N/PE
Bemessungsspannung EN : 400 V/~3/N/PE
Netzfrequenz : 50 Hz
IMax Gerät : 12,7 A
IMax EN : 17,3 A
Netzstecker Gerät : CEE, 3-pol., 16 A-6h, Kabellänge: 5
m
Netzstecker EN : CEE, 5-pol., 16 A-6h, Kabellänge: 5 m
Schutzart : IP 44
Empfohlene Sicherung Gerät : 16A / D-10000A-3AC
Empfohlene Sicherung EN : 20A / D-10000-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
Heizleistung (elektr. Nacherwärmung Heizung) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L / EN Luft-Luft
Wärmerückgewinnungs-Zentralgerät
Artikelnummer: 0040.0980
Menge: 1,000 Stck

**10.3450 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links / Wasser-Nachheizregister
Fördervolumen : 400 m3/h / 3.300 m3/h
ErP / LOT 6 : NRVU / BVU / SFPint 644 (W/(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung WN (PWW-Heizregister) : 36.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-L / WN Luft-Luft
Wärmerückgewinnungs-Zentralgerät
Artikelnummer: 0040.0981
Menge: 1,000 Stck

**10.3451 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 3.300 m3/h
ErP / LOT 6 : NRVU / BVU / SFPint 644 (W/(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R Luft-Luft
Wärmerückgewinnungs-Zentralgerät
Artikelnummer: 0040.0982
Menge: 1,000 Stck

**10.3452 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts / E-Vorheizregister
Fördervolumen : 400 m3/h / 3.300 m3/h
ErP / LOT 6 : NRVU / BVU / SFPint 644 (W/(m3/s))
Bemessungsspannung Gerät : 230 V ~/N/PE
Bemessungsspannung EV : 400 V/~3/N/PE
Netzfrequenz : 50 Hz
IMax Gerät : 12,7 A
IMax EV : 17,3 A
Netzstecker Gerät : CEE, 3-pol., 16 A-6h, Kabellänge: 5
m
Netzstecker EV : CEE, 5-pol., 20 A-6h, Kabellänge: 5 m
Schutzart : IP 44
Empfohlene Sicherung Gerät : 16A / D-10000A-3AC
Empfohlene Sicherung EV : 20A / D-1000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R / EV Luft-Luft
Wärmerückgewinnungs-Zentralgerät
Artikelnummer: 0040.0983
Menge: 1,000 Stck

**10.3453 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts / E-Vorheiz/ E-Nachheizregister
Fördervolumen : 400 m3/h / 3.300 m3/h
ErP / LOT 6 : NRVU / BVU / SFPint 644 (W/(m3/s))
Bemessungsspannung Gerät : 230 V ~/N/PE
Bemessungsspannung EV : 400 V/~3/N/PE
Bemessungsspannung EN : 400 V/~3/N/PE
Netzfrequenz : 50 Hz
IMax Gerät : 12,7 A
IMax EV : 17,3 A
IMax EN : 17,3 A
Netzstecker Gerät : CEE, 3-pol., 16 A-6h, Kabellänge: 5
m
Netzstecker EV + EN : CEE, 5-pol., 63 A-6h, Kabellänge:
5 m
Schutzart : IP 44
Empfohlene Sicherung Gerät : 16A / D-10000A-3AC
Empfohlene Sicherung EV + EN : 63A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Heizleistung (elektr. Nacherwärmung Heizung) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R / EV / EN Luft-Luft
Wärmerückgewinnungs-Zentralgerät
Artikelnummer: 0040.0984
Menge: 1,000 Stck

**10.3454 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / E-Vorheiz/
Wasser-Nachheizregister
Fördervolumen : 400 m3/h / 3.300 m3/h
ErP / LOT 6 : NRVU / BVU / SFPint 644 (W/(m3/s))
Bemessungsspannung Gerät : 230 V ~/N/PE
Bemessungsspannung EV : 400 V/~3/N/PE
Netzfrequenz : 50 Hz
IMax Gerät : 12,7 A
IMax EV : 17,3 A
Netzstecker Gerät : CEE, 3-pol., 16 A-6h, Kabellänge: 5
m
Netzstecker EV : CEE, 5-pol., 20 A-6h, Kabellänge: 5 m
Schutzart : IP 44
Empfohlene Sicherung Gerät : 16A / D-10000A-3AC
Empfohlene Sicherung EV : 20A / D-1000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
max. Heizleistung WN (PWW-Heizregister) : 36.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R / EV / WN Luft-Luft
Wärmerückgewinnungs-Zentralgerät
Artikelnummer: 0040.0985
Menge: 1,000 Stck

**10.3455 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts / E-Nachheizregister
Fördervolumen : 400 m3/h / 3.300 m3/h
ErP / LOT 6 : NRVU / BVU / SFPint 644 (W/(m3/s))
Bemessungsspannung Gerät : 230 V ~/N/PE
Bemessungsspannung EN : 400 V/~3/N/PE
Netzfrequenz : 50 Hz
IMax Gerät : 12,7 A
IMax EN : 17,3 A
Netzstecker Gerät : CEE, 3-pol., 16 A-6h, Kabellänge: 5
m
Netzstecker EN : CEE, 5-pol., 16 A-6h, Kabellänge: 5 m
Schutzart : IP 44
Empfohlene Sicherung Gerät : 16A / D-10000A-3AC
Empfohlene Sicherung EN : 20A / D-10000-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
Heizleistung (elektr. Nacherwärmung Heizung) : 12.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R / EN Luft-Luft
Wärmerückgewinnungs-Zentralgerät
Artikelnummer: 0040.0986
Menge: 1,000 Stck

**10.3456 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts / Wasser-Nachheizregister
Fördervolumen : 400 m3/h / 3.300 m3/h
ErP / LOT 6 : NRVU / BVU / SFPint 644 (W/(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 510 kg
Filterart : Taschenfilter
Filterklasse : ePM1 70% (F7) / ePM10 50% (M5)
Anschlussdurchmesser Kondensatablauf : DN 20,
Kondensatpumpe optional erhältlich
Stutzen saugseitig (AU/AB) : 500 mm / 700 mm
Stutzen druckseitig (ZU/FO) : 500 mm / 700 mm
Breite : 2.800 mm
Höhe : 660 mm
Tiefe : 1.935 mm
Fördermitteltemperatur : -10  C bis 40  C
Umgebungstemperatur : 10  C bis 40  C
max. Heizleistung WN (PWW-Heizregister) : 36.000 W
Wärmetauscherbauart : Kreuz-Gegenstrom
Wirkungsgrad : 85% nominal nach ErP (ohne Kondensation)
Druckreserve Max : 770 Pa
Druckreserve Min : 230 Pa
EN 1886 Klassifikation : T3/TB2/F9/L2/D1
Schalldruckpegel : 36,2 dB / 38,5 dB / 41,2 dB
(A-bewerteter Schalldruckpegel mit beids.
Kanalanschluss in freifeld (d=3m))
Verpackungseinheit : 1 Stück
Sortiment : 19
Hersteller: AEREX
Reco-Boxx 3300 Flat-H-R / WN Luft-Luft
Wärmerückgewinnungs-Zentralgerät
Artikelnummer: 0040.0987
Menge: 1,000 Stck

**10.3457 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Linksausführung: Zuluft- und
Abluftanschluss links
Fördervolumen : 400 m3/h / 3.700 m3/h
ErP / LOT 6 : NRVU / BVU, SFPint 757 (W(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
Wärmetauscherbauart : Kreuz-Gegenstrom
Wirkungsgrad : 85% nominal nach ErP (ohne Kondensation)
Druckreserve Max : 1.020 Pa
Druckreserve Min : 360 Pa
EN 1886 Klassifikation : T3/TB2/F9/L2/D1
Schalldruckpegel : 41,2 dB(A) (A-bewerteter
Schalldruckpegel mit beids. Kanalanschluss in freifeld
(d=3m))
Verpackungseinheit : 1 Stück
Sortiment : 19
Hersteller: AEREX
Reco-Boxx 3700 Flat-H-L Luft-Luft
Wärmerückgewinnungs-Zentralgerät
Artikelnummer: 0040.0988
Menge: 1,000 Stck

**10.3458 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Linksausführung: Zuluft- und
Abluftanschluss links
Fördervolumen : 400 m3/h / 3.700 m3/h
ErP / LOT 6 : NRVU / BVU, SFPint 757 (W(m3/s))
Bemessungsspannung Gerät : 230 V ~/N/PE
Bemessungsspannung EV : 400 V/~3/N/PE
Netzfrequenz : 50 Hz
IMax Gerät : 12,7 A
IMax EV : 17,3 A
Netzstecker Gerät : CEE, 3-pol., 16 A-6h, Kabellänge: 5
m
Netzstecker EV : CEE, 5-pol., 20 A-6h, Kabellänge: 5 m
Schutzart : IP 44
Empfohlene Sicherung Gerät : 16A / D-10000A-3AC
Empfohlene Sicherung EV : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Wärmetauscherbauart : Kreuz-Gegenstrom
Wirkungsgrad : 85% nominal nach ErP (ohne Kondensation)
Druckreserve Max : 1.020 Pa
Druckreserve Min : 360 Pa
EN 1886 Klassifikation : T3/TB2/F9/L2/D1
Schalldruckpegel : 41,2 dB(A) (A-bewerteter
Schalldruckpegel mit beids. Kanalanschluss in freifeld
(d=3m))
Verpackungseinheit : 1 Stück
Sortiment : 19
Hersteller: AEREX
Reco-Boxx 3700 Flat-H-L / EV Luft-Luft
Wärmerückgewinnungs-Zentralgerät
Artikelnummer: 0040.0989
Menge: 1,000 Stck

**10.3459 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Linksausführung: Zuluft- und
Abluftanschluss links
Fördervolumen : 400 m3/h / 3.700 m3/h
ErP / LOT 6 : NRVU / BVU, SFPint 757 (W(m3/s))
Bemessungsspannung Gerät : 230 V ~/N/PE
Bemessungsspannung EV : 400 V/~3/N/PE
Bemessungsspannung EN : 400 V/~3/N/PE
Netzfrequenz : 50 Hz
IMax Gerät : 12,7 A
IMax EV : 17,3 A
IMax EN : 17,3 A
Netzstecker Gerät : CEE, 3-pol., 16 A-6h, Kabellänge: 5
m
Netzstecker EV + EN : CEE, 5-pol., 63 A-6h, Kabellänge:
5 m
Schutzart : IP 44
Empfohlene Sicherung Gerät : 16A / D-10000A-3AC
Empfohlene Sicherung EV + EN : 63A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Heizleistung (elektr. Nacherwärmung Heizung) : 12.000 W
Wärmetauscherbauart : Kreuz-Gegenstrom
Wirkungsgrad : 85% nominal nach ErP (ohne Kondensation)
Druckreserve Max : 1.020 Pa
Druckreserve Min : 360 Pa
EN 1886 Klassifikation : T3/TB2/F9/L2/D1
Schalldruckpegel : 41,2 dB(A) (A-bewerteter
Schalldruckpegel mit beids. Kanalanschluss in freifeld
(d=3m))
Verpackungseinheit : 1 Stück
Sortiment : 19
Hersteller: AEREX
Reco-Boxx 3700 Flat-H-L / EV / EN Luft-Luft
Wärmerückgewinnungs-Zentralgerät
Artikelnummer: 0040.0990
Menge: 1,000 Stck

**10.3460 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links
Fördervolumen : 400 m3/h / 3.700 m3/h
ErP / LOT 6 : NRVU / BVU, SFPint 757 (W(m3/s))
Bemessungsspannung Gerät : 230 V ~/N/PE
Bemessungsspannung EV : 400 V/~3/N/PE
Netzfrequenz : 50 Hz
IMax Gerät : 12,7 A
IMax EV : 17,3 A
Netzstecker Gerät : CEE, 3-pol., 16 A-6h, Kabellänge: 5
m
Netzstecker EV : CEE, 5-pol., 20 A-6h, Kabellänge: 5 m
Schutzart : IP 44
Empfohlene Sicherung Gerät : 16A / D-10000A-3AC
Empfohlene Sicherung EV : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
max. Heizleistung WN (PWW-Heizregister) : 36.000 W
Wärmetauscherbauart : Kreuz-Gegenstrom
Wirkungsgrad : 85% nominal nach ErP (ohne Kondensation)
Druckreserve Max : 1.020 Pa
Druckreserve Min : 360 Pa
EN 1886 Klassifikation : T3/TB2/F9/L2/D1
Schalldruckpegel : 41,2 dB(A) (A-bewerteter
Schalldruckpegel mit beids. Kanalanschluss in freifeld
(d=3m))
Verpackungseinheit : 1 Stück
Sortiment : 19
Hersteller: AEREX
Reco-Boxx 3700 Flat-H-L / EV / WN Luft-Luft
Wärmerückgewinnungs-Zentralgerät
Artikelnummer: 0040.0991
Menge: 1,000 Stck

**10.3461 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Linksausführung: Zuluft- und
Abluftanschluss links
Fördervolumen : 400 m3/h / 3.700 m3/h
ErP / LOT 6 : NRVU / BVU, SFPint 757 (W(m3/s))
Bemessungsspannung Gerät : 230 V ~/N/PE
Bemessungsspannung EN : 400 V/~3/N/PE
Netzfrequenz : 50 Hz
IMax Gerät : 12,7 A
IMax EN : 17,3 A
Netzstecker Gerät : CEE, 3-pol., 16 A-6h, Kabellänge: 5
m
Netzstecker EN : CEE, 5-pol., 16 A-6h, Kabellänge: 5 m
Schutzart : IP 44
Empfohlene Sicherung Gerät : 16A / D-10000A-3AC
Empfohlene Sicherung EN : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
Heizleistung (elektr. Nacherwärmung Heizung) : 12.000 W
Wärmetauscherbauart : Kreuz-Gegenstrom
Wirkungsgrad : 85% nominal nach ErP (ohne Kondensation)
Druckreserve Max : 1.020 Pa
Druckreserve Min : 360 Pa
EN 1886 Klassifikation : T3/TB2/F9/L2/D1
Schalldruckpegel : 41,2 dB(A) (A-bewerteter
Schalldruckpegel mit beids. Kanalanschluss in freifeld
(d=3m))
Verpackungseinheit : 1 Stück
Sortiment : 19
Hersteller: AEREX
Reco-Boxx 3700 Flat-H-L / EN Luft-Luft
Wärmerückgewinnungs-Zentralgerät
Artikelnummer: 0040.0992
Menge: 1,000 Stck

**10.3462 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Linksausführung: Zuluft- und
Abluftanschluss links
Fördervolumen : 400 m3/h / 3.700 m3/h
ErP / LOT 6 : NRVU / BVU, SFPint 757 (W(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung WN (PWW-Heizregister) : 36.000 W
Wärmetauscherbauart : Kreuz-Gegenstrom
Wirkungsgrad : 85% nominal nach ErP (ohne Kondensation)
Druckreserve Max : 1.020 Pa
Druckreserve Min : 360 Pa
EN 1886 Klassifikation : T3/TB2/F9/L2/D1
Schalldruckpegel : 41,2 dB(A) (A-bewerteter
Schalldruckpegel mit beids. Kanalanschluss in freifeld
(d=3m))
Verpackungseinheit : 1 Stück
Sortiment : 19
Hersteller: AEREX
Reco-Boxx 3700 Flat-H-L / WN Luft-Luft
Wärmerückgewinnungs-Zentralgerät
Artikelnummer: 0040.0993
Menge: 1,000 Stck

**10.3463 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Technische Daten
Ausführung : Rechtsausführung: Zuluft- und
Abluftanschluss rechts
Fördervolumen : 400 m3/h / 3.700 m3/h
ErP / LOT 6 : NRVU / BVU, SFPint 757 (W(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 441 kg
Filterart : Fein- / Feinfilter
Filterklasse : ePM1 70% (F7) / ePM10 50% (M5)
Anschlussdurchmesser Kondensatablauf : DN 20,
Kondensatpumpe optional erhältlich
Stutzen saugseitig (AU/AB) : 500 mm / 700 mm
Stutzen druckseitig (ZU/FO) : 500 mm / 700 mm
Breite : 2.800 mm
Höhe : 660 mm
Tiefe : 1.935 mm
Fördermitteltemperatur : -10  C bis 40  C
Umgebungstemperatur : 10  C bis 40  C
Wärmetauscherbauart : Kreuz-Gegenstrom
Wirkungsgrad : 85% nominal nach ErP (ohne Kondensation)
Druckreserve Max : 1.020 Pa
Druckreserve Min : 360 Pa
EN 1886 Klassifikation : T3/TB2/F9/L2/D1
Schalldruckpegel : 41,2 dB(A) (A-bewerteter
Schalldruckpegel mit beids. Kanalanschluss in freifeld
(d=3m))
Verpackungseinheit : 1 Stück
Sortiment : 19
Hersteller: AEREX
Reco-Boxx 3700 Flat-H-R Luft-Luft
Wärmerückgewinnungs-Zentralgerät
Artikelnummer: 0040.0994
Menge: 1,000 Stck

**10.3464 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Technische Daten
Ausführung : Rechtsausführung: Zuluft- und
Abluftanschluss rechts
Fördervolumen : 400 m3/h / 3.700 m3/h
ErP / LOT 6 : NRVU / BVU, SFPint 757 (W(m3/s))
Bemessungsspannung Gerät : 230 V ~/N/PE
Bemessungsspannung EV : 400 V/~3/N/PE
Netzfrequenz : 50 Hz
IMax Gerät : 12,7 A
IMax EV : 17,3 A
Netzstecker Gerät : CEE, 3-pol., 16 A-6h, Kabellänge: 5
m
Netzstecker EV : CEE, 5-pol., 20 A-6h, Kabellänge: 5 m
Schutzart : IP 44
Empfohlene Sicherung Gerät : 16A / D-10000A-3AC
Empfohlene Sicherung EV : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Wärmetauscherbauart : Kreuz-Gegenstrom
Wirkungsgrad : 85% nominal nach ErP (ohne Kondensation)
Druckreserve Max : 1.020 Pa
Druckreserve Min : 360 Pa
EN 1886 Klassifikation : T3/TB2/F9/L2/D1
Schalldruckpegel : 41,2 dB(A) (A-bewerteter
Schalldruckpegel mit beids. Kanalanschluss in freifeld
(d=3m))
Verpackungseinheit : 1 Stück
Sortiment : 19
Hersteller: AEREX
Reco-Boxx 3700 Flat-H-R / EV Luft-Luft
Wärmerückgewinnungs-Zentralgerät
Artikelnummer: 0040.0995
Menge: 1,000 Stck

**10.3465 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Elektro-Nachheizregister [EN]:
Das Elektro-Nachheizregister EN ermöglicht eine
konstante Regelung der Zulufttemperatur und erhöht
damit den Komfort. Das Elektro-Nachheizregister EN ist
fertig verdrahtet mit einer Regelung in der Reco-Boxx
Flat-H integriert. Eine um rund 10 Kelvin erhöhte
Zulufttemperatur gegenüber der Temperatur nach dem
Luft-Wärmetauscher ist möglich.
Technische Daten
Ausführung : Rechtsausführung: Zuluft- und
Abluftanschluss rechts
Fördervolumen : 400 m3/h / 3.700 m3/h
ErP / LOT 6 : NRVU / BVU, SFPint 757 (W(m3/s))
Bemessungsspannung Gerät : 230 V ~/N/PE
Bemessungsspannung EV : 400 V/~3/N/PE
Bemessungsspannung EN : 400 V/~3/N/PE
Netzfrequenz : 50 Hz
IMax Gerät : 12,7 A
IMax EV : 17,3 A
IMax EN : 17,3 A
Netzstecker Gerät : CEE, 3-pol., 16 A-6h, Kabellänge: 5
m
Netzstecker EV + EN : CEE, 5-pol., 63 A-6h, Kabellänge:
5 m
Schutzart : IP 44
Empfohlene Sicherung Gerät : 16A / D-10000A-3AC
Empfohlene Sicherung EV + EN : 63A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
Heizleistung (elektr. Nacherwärmung Heizung) : 12.000 W
Wärmetauscherbauart : Kreuz-Gegenstrom
Wirkungsgrad : 85% nominal nach ErP (ohne Kondensation)
Druckreserve Max : 1.020 Pa
Druckreserve Min : 360 Pa
EN 1886 Klassifikation : T3/TB2/F9/L2/D1
Schalldruckpegel : 41,2 dB(A) (A-bewerteter
Schalldruckpegel mit beids. Kanalanschluss in freifeld
(d=3m))
Verpackungseinheit : 1 Stück
Sortiment : 19
Hersteller: AEREX
Reco-Boxx 3700 Flat-H-R / EV / EN Luft-Luft
Wärmerückgewinnungs-Zentralgerät
Artikelnummer: 0040.0996
Menge: 1,000 Stck

**10.3466 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Vorheizregister [EV]:
Das Elektro-Vorheizregister EV verhindert die
Einfriergefahr des Wärmetauschers bei niedrigen
Außentemperaturen. Das Elektro-Vorheizregister EV ist
fertig verdrahtet mit einer Regelung in der Reco-Boxx
Flat-H integriert. Das Einfrierrisiko des
Wärmetauschers wird bis ca. - 20 C Außentemperatur (in
Abhängigkeit der Luftmenge) wirkungsvoll verhindert, so
dass ein balancierter Betrieb gewährleistet ist. Der
integrierte Einfrierschutz wird erst bei Einfriergefahr
aktiv und drosselt den Zuluft- und Abluftvolumenstrom
balanciert in Abhängigkeit der Fortlufttemperatur.
Diese Frostschutzstrategie ermöglicht den Einsatz der
Geräte auch in Passivhäusern.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts
Fördervolumen : 400 m3/h / 3.700 m3/h
ErP / LOT 6 : NRVU / BVU, SFPint 757 (W(m3/s))
Bemessungsspannung Gerät : 230 V ~/N/PE
Bemessungsspannung EV : 400 V/~3/N/PE
Netzfrequenz : 50 Hz
IMax Gerät : 12,7 A
IMax EV : 17,3 A
Netzstecker Gerät : CEE, 3-pol., 16 A-6h, Kabellänge: 5
m
Netzstecker EV : CEE, 5-pol., 20 A-6h, Kabellänge: 5 m
Schutzart : IP 44
Empfohlene Sicherung Gerät : 16A / D-10000A-3AC
Empfohlene Sicherung EV : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung EV (Frostschutz) : 12.000 W
max. Heizleistung WN (PWW-Heizregister) : 36.000 W
Wärmetauscherbauart : Kreuz-Gegenstrom
Wirkungsgrad : 85% nominal nach ErP (ohne Kondensation)
Druckreserve Max : 1.020 Pa
Druckreserve Min : 360 Pa
EN 1886 Klassifikation : T3/TB2/F9/L2/D1
Schalldruckpegel : 41,2 dB(A) (A-bewerteter
Schalldruckpegel mit beids. Kanalanschluss in freifeld
(d=3m))
Verpackungseinheit : 1 Stück
Sortiment : 19
Hersteller: AEREX
Reco-Boxx 3700 Flat-H-R / EV / WN Luft-Luft
Wärmerückgewinnungs-Zentralgerät
Artikelnummer: 0040.0997
Menge: 1,000 Stck

**10.3467 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Elektro-Nachheizregister [EN]:
Das Elektro-Nachheizregister EN ermöglicht eine
konstante Regelung der Zulufttemperatur und erhöht
damit den Komfort. Das Elektro-Nachheizregister EN ist
fertig verdrahtet mit einer Regelung in der Reco-Boxx
Flat-H integriert. Eine um rund 10 Kelvin erhöhte
Zulufttemperatur gegenüber der Temperatur nach dem
Luft-Wärmetauscher ist möglich.
Technische Daten
Ausführung : Rechtsausführung: Zuluft- und
Abluftanschluss rechts
Fördervolumen : 400 m3/h / 3.700 m3/h
ErP / LOT 6 : NRVU / BVU, SFPint 757 (W(m3/s))
Bemessungsspannung Gerät : 230 V ~/N/PE
Bemessungsspannung EN : 400 V/~3/N/PE
Netzfrequenz : 50 Hz
IMax Gerät : 12,7 A
IMax EN : 17,3 A
Netzstecker Gerät : CEE, 3-pol., 16 A-6h, Kabellänge: 5
m
Netzstecker EN : CEE, 5-pol., 16 A-6h, Kabellänge: 5 m
Schutzart : IP 44
Empfohlene Sicherung Gerät : 16A / D-10000A-3AC
Empfohlene Sicherung EN : 20A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
Heizleistung (elektr. Nacherwärmung Heizung) : 12.000 W
Wärmetauscherbauart : Kreuz-Gegenstrom
Wirkungsgrad : 85% nominal nach ErP (ohne Kondensation)
Druckreserve Max : 1.020 Pa
Druckreserve Min : 360 Pa
EN 1886 Klassifikation : T3/TB2/F9/L2/D1
Schalldruckpegel : 41,2 dB(A) (A-bewerteter
Schalldruckpegel mit beids. Kanalanschluss in freifeld
(d=3m))
Verpackungseinheit : 1 Stück
Sortiment : 19
Hersteller: AEREX
Reco-Boxx 3700 Flat-H-R / EN Luft-Luft
Wärmerückgewinnungs-Zentralgerät
Artikelnummer: 0040.0998
Menge: 1,000 Stck

**10.3468 Reco-Box Luft-Luft Wärmerückgewinnungs-Zentralgerät Kompaktes, hocheffizientes Wärmerückgewinnungs-Zentralgerät mit extrem**
Reco-Boxx Flat-H:
Kompaktes, hocheffizientes
Wärmerückgewinnungs-Zentralgerät mit extrem
energiesparenden, direktgetriebenen EC-
Radialventilatoren für wahlweisen druck- bzw.
volumenstromkonstanten Betrieb. Extrem flache Bauweise
für Deckenmontage. Steckerfertig verdrahtet, inkl.
Hauptschalter. Passivhausgeeignet. EN
1886-Klassifizierung: T3/TB2/F9/L2/D1. VDI
6022-konform. Wirkungsgrad des
Alu-Kreuz-Gegenstromwärmetauschers: > 90% nach DIN EN
13141-7; bis 85% nach ErP Ecodesignrichtlinie
1253/2014. Integrierter modulierender 0-100%-Bypass zur
freien Kühlung sowie für Frostschutz aktivierbar.
Inklusiv Filter F7 (ePM1 70%) für Außenluft und M5
(ePM10 50%) für Abluft. Nach VDE geerdetes Gehäuse in
Kompaktbauweise als verzinkte Stahlblechkostruktion mit
30 mm Mineralwolldämmung, außen pulverbeschichtet in
RAL 7016. Revisionierbar von der Unterseite mittels
Gleitschiebepaneelen.
Das zum Betrieb notwendige Steuermodul muss separat
bestellt werden!:
Touch-Bedienteil TP-Touch (4,3 Zoll Display) mit
intuitiver Menüführung zur komfortablen Konfiguration,
Visualisierung und operativen Kontrolle von einem
WRG-Gerät Aerex Reco-Boxx
Interface SAT MODBUS zur Konfiguration, Visualisierung
und operativen Kontrolle mittels MODBUS RTU.
Interface SAT ETHERNET (LAN) zur Konfiguration,
Visualisierung und operativen Kontrolle mittels MODBUS
TCP/IP-Protokoll.
BACnet-Gateway zur Kommunikation mit den Reco-Boxxen
über ein BACnet TCP/IP-Protokoll. Als
Netzwerkschnittstelle wird je RLT-Gerät ein SAT
ETHERNET (Art.-Nr. 0043.0398) benötigt.
Interface SAT KNX zur Visualisierung und operativen
Kontrolle mittels KNX-Bussystem.
Interface SAT WiFi (W-LAN) zur Konfiguration,
Visualisierung und operativen Kontrolle mittels App.
VAV-Regelung: Bei druckkonstantem Betrieb mit variablem
Volumenstrom (VAV-Regelung) sind ein bzw. bei
getrennter Zu-/Abluftregelung zwei externe
Drucksensoren z.B. DDT 500 (Art.-Nr. 0043.0597)
notwendig.
DDM-Set (Art.-Nr. 0043.0966) für volumenstromkonstanten
Betrieb (CA-, LS-Modus) und zur Ermittlung des
Volumenstromes im druckkonstanten Betrieb (CPs-Modus)
zwingend erforderlich. Wird werkseitig betriebsfertig
installiert.
Technische Ausstattung::
Kreuz-Gegenstromwärmetauscher aus seewasserbeständigem
Aluminium, temperaturbeständig zwischen - 30  C und +
100  C.
Wirkungsgrad des Alu-Kreuz-Gegenstromwärmetauschers: >
90 % nach DIN EN 13141-7; bis 85 % nach ErP
Ecodesignrichtlinie 1253/2014.
Direkt getriebene, einseitig saugende
EC-Radialventilatoren mit rückwärts gekrümmten
Laufradschaufeln aus Verbundwerkstoff für optimierten
Wirkungsgrad und minimierten Geräuschpegel,
wartungsfreien Kugellagern mit Langzeitschmierung,
elektronisch kommutierend mit wahlweiser volumenstrom-
oder druckkonstanter Kennlinie ausgeführt. Für
druckkonstanten (VAV-) Betrieb ist ein externer
Drucksensor (Aerex DDT 500) notwendig. Integrierter
Blockierschutz, Phasenausfallerkennung, Sanftanlauf,
Übertemperaturschutz, Kurzschlussschutz.
Nutzerunabhängiger Betrieb über externe Führungsgröße
(0 - 10 V Signal, z.B. CO2-Sensor oder GLT) möglich.
Gehäuse in Kompaktbauweise als verzinkte
Stahlblechkostruktion mit 30 mm Mineralwolldämmung (50
kg/m3) nach DIN 4102 A1 für beste Schall- und
Wärmedämmung ausgeführt, nach VDE geerdet, außen
pulverbeschichtet in RAL 7016.
Filterkonzept: Außenluft: Feinfilter F7 (ePM1 70%),
Abluft: Feinfilter M5 (ePM10 50%).
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Kondensatablauf. Kondensatpumpe optional integrierbar.
Edelstahlkondensatwanne, lasergeschweißt.
Integrierte Frostschutzautomatik.
Aktivierbarer Feueralarm (NO/NC) bei Anschluss von
externen Brandschutzklappen (BSK) / Rauchgasmelder /
Brandmeldesystem (BMS): Vorrangschaltung Sofortstopp
oder -start des Zuluft- und /oder Fortluftventilators.
Ansteuerung mittels GLT/ MSR- oder Bussystem über
digitale 0-10 V Eingänge.
Optional Regelung mittels MODBUS RTU bzw. MODBUS
TCP/IP-Protokoll, BACnet TCP/IP Protokoll oder KNX.
Monitoring über bauseitigen MODBUS-, BACnet- oder
KNX-Master. Als Schnittstelle dient das Interface SAT
MODBUS, SAT ETHERNET, SAT KNX, oder SAT WiFi
(optionales Zubehör).
Ausführung für Innenaufhängung.
HINWEIS: Bei volumenstromkonstantem Betrieb (CA-,
LS-Modus) und zur Ermittlung des Volumenstromes im
druckkonstanten Betrieb (CPs-Modus) ist das
Differenzdruck-Messumformer-Set DDM-Set zwingend
erforderlich. Bei druckkonstantem Betrieb ist
zusätzlich ein bzw. bei getrennter Zu-/Abluftregelung
zwei Drucksensor(en) z. B. DDT500 (Art.-Nr. 0043.0597)
notwendig.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment)
Timerfunktion mit Wochen- und Jahresprogramm.
Automatische Regelung der Bypass-Klappe über
Temperatur, Zeit oder Kontakt.
Frostschutzautomatik.
Regelung von optionalen internen Heizregistern.
Regelung von optionalen internen und externen Heiz- und
Kühlregistern mittels Zusatzrelais SAT BA/KW.
Öffnen und Schließen von optionalen Außenluft- und
Fortluftklappen und Nachlauf bei Elektro-Heizregistern.
Boosterfunktion (Vorrangschaltung für höheren
Volumenstrom).
Anzeigen aktueller Werte (Volumenstrom, Druck,
Temperatur, Kontaktbelegung, Timerprogrammierung),
Service- und Filterwechsel.
Alarm- und Störungsmeldungen potentialfrei.
0 - 10 V Ausgangssignale für Volumenstrom oder Druck.
24 VDC Ausgang für optionale Feldgeräte, max. 1A.
Anlagenhauptschalter/Reparaturschalter zur allpoligen
Trennung vom Netz.
5 m Anschlusskabel mit CEE-Stecker.
Wasser-/Luft-Nachheizregister [WN]:
Das Wasser-/Luft-Nachheizregister WN ermöglicht eine
komfortable Temperaturregelung. Wahlweise kann eine
konstante Zulufttemperatur oder eine Komfortemperatur
mittels optionalem Raumtemperaturfühler gewählt werden.
Das leistungsfähige 4-reihige
Wasser-/Luft-Nachheizregister WN ist anschlussfertig in
der Reco-Boxx Flat-H eingebaut. Im Lieferumfang
enthalten ist ein 3-Wege-Ventil zur komfortablen
Regelung. Die Elektroanschlüsse (Spannungsversorgung,
0-10 V Regelsignal) sind an der Reco-Boxx Flat-H
anzuschliessen.
Technische Daten
Ausführung : Rechtsausführung: Zuluft- und
Abluftanschluss rechts
Fördervolumen : 400 m3/h / 3.700 m3/h
ErP / LOT 6 : NRVU / BVU, SFPint 757 (W(m3/s))
Bemessungsspannung Gerät : 230 V ~/N/PE
Netzfrequenz : 50 Hz
IMax Gerät : 12,7 A
Netzstecker Gerät : CEE, 3-pol., 16 A-6h, Kabellänge: 5
m
Schutzart : IP 44
Empfohlene Sicherung Gerät : 16A / D-10000A-3AC
Einbauort : Deckenaufhängung, Innen
Material Gehäuse : Stahlblech, verzinkt
Gehäusedämmung : 30 mm Mineralwolle, Klassifizierung A1
nach DIN 4102
Farbe : anthrazitgrau, ähnlich RAL 7016
Gewicht : 441 kg
Filterart : Taschenfilter
Filterklasse : ePM1 70% (F7) / ePM10 50% (M5)
Anschlussdurchmesser Kondensatablauf : DN 20,
Kondensatpumpe optional erhältlich
Stutzen saugseitig (AU/AB) : 500 mm / 700 mm
Stutzen druckseitig (ZU/FO) : 500 mm / 700 mm
Breite : 2.800 mm
Höhe : 660 mm
Tiefe : 1.935 mm
Fördermitteltemperatur : -10  C bis 40  C
Umgebungstemperatur : 10  C bis 40  C
max. Heizleistung WN (PWW-Heizregister) : 36.000 W
Wärmetauscherbauart : Kreuz-Gegenstrom
Wirkungsgrad : 85% nominal nach ErP (ohne Kondensation)
Druckreserve Max : 1.020 Pa
Druckreserve Min : 360 Pa
EN 1886 Klassifikation : T3/TB2/F9/L2/D1
Schalldruckpegel : 41,2 dB(A) (A-bewerteter
Schalldruckpegel mit beids. Kanalanschluss in freifeld
(d=3m))
Verpackungseinheit : 1 Stück
Sortiment : 19
Hersteller: AEREX
Reco-Boxx 3700 Flat-H-R / WN Luft-Luft
Wärmerückgewinnungs-Zentralgerät
Artikelnummer: 0040.0999
Menge: 1,000 Stck

**10.3469 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Technische Daten
Ausführung : Standard/ohne Heizregister /
Linksausführung: Zuluft- und Abluftanschluss links
Fördervolumen : 100 m3/h / 450 m3/h
Druckreserve : 100 m3/h / 300 m3/h / 450 m3/h / 600
Pa / 450 Pa / 230 Pa
Wirkungsgrad : 100 m3/h / 300 m3/h / 450 m3/h / 96 % /
92 % / 91 %
SEC average : -38 kWh/(m2*a)
Energieeffizienzklasse : A
Bemessungsspannung Gerät : 230 V ~/N/PE
Netzfrequenz : 50 Hz
Leistungsaufnahme : 100 m3/h / 300 m3/h / 450 m3/h /
100 Pa / 100 Pa / 100 Pa / 30 W / 138 W / 330 W
IMax Gerät : 3 A
Netzstecker Gerät : CEE, 3-pol., 16 A-6h, Kabellänge: 5
m
Empfohlene Sicherung Gerät : C-16 A
Einbauort : Deckenaufhängung, Innen
Material Gehäuse : Stahlblech, lackiert
Farbe : ähnlich RAL 9002
Gewicht : 99 kg
Filterart : Staubfilter, Feinfilter/Pollenfilter
Filterklasse : ePM10 65% (M5) / ePM2,5 70% (F7)
Anschlussdurchmesser Kondensatablauf : 6 mm
Innendurchmesser (Schlauch), Integrierte
Kondensatpumpe, Förderhöhe 6,0 m, max. 14L/h
Stutzen saugseitig (AU/AB) : 200 mm
Stutzen druckseitig (ZU/FO) : 200 mm
Breite : 1.100 mm
Höhe : 360 mm
Tiefe : 715 mm
Fördermitteltemperatur : -10  C bis 40  C
Umgebungstemperatur : 10  C bis 40  C
Wärmetauscherbauart : Kreuz-Gegenstrom
Verpackungseinheit : 1 Stück
Sortiment : 19
GTIN (EAN) : 4045314404416
Hersteller: AEREX
Reco-Boxx 450 Flat-L Luft-Luft
Wärmerückgewinnungs-Zentralgerät
Artikelnummer: 0040.0441
Menge: 1,000 Stck

**10.3470 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Linksausführung:
Zuluft- und Abluftanschluss links
Fördervolumen : 100 m3/h / 450 m3/h
Druckreserve : 100 m3/h / 300 m3/h / 450 m3/h / 600
Pa / 450 Pa / 230 Pa
Wirkungsgrad : 100 m3/h / 300 m3/h / 450 m3/h / 96 % /
92 % / 91 %
SEC average : -38 kWh/(m2*a)
Energieeffizienzklasse : A
Bemessungsspannung Gerät : 230 V ~/N/PE
Bemessungsspannung EV : 230 V ~/N/PE
Netzfrequenz : 50 Hz
Leistungsaufnahme : 100 m3/h / 300 m3/h / 450 m3/h /
100 Pa / 100 Pa / 100 Pa / 30 W / 138 W / 330 W
IMax Gerät : 3 A
IMax EV : 6,5 A
Netzstecker Gerät + EV : CEE, 3-pol., 16 A-6h,
Kabellänge: 5 m
Empfohlene Sicherung Gerät : C-16 A
Einbauort : Deckenaufhängung, Innen
Material Gehäuse : Stahlblech, lackiert
Farbe : ähnlich RAL 9002
Gewicht : 99 kg
Filterart : Staubfilter, Feinfilter/Pollenfilter
Filterklasse : ePM10 65% (M5) / ePM2,5 70% (F7)
Anschlussdurchmesser Kondensatablauf : 6 mm
Innendurchmesser (Schlauch), Integrierte
Kondensatpumpe, Förderhöhe 6,0 m, max. 14L/h
Stutzen saugseitig (AU/AB) : 200 mm
Stutzen druckseitig (ZU/FO) : 200 mm
Breite : 1.100 mm
Höhe : 360 mm
Tiefe : 710 mm
Fördermitteltemperatur : -10  C bis 40  C
Umgebungstemperatur : 10  C bis 40  C
max. Heizleistung EV (Frostschutz) : 1.500 W
Wärmetauscherbauart : Kreuz-Gegenstrom
Verpackungseinheit : 1 Stück
Sortiment : 19
GTIN (EAN) : 4045314404362
Hersteller: AEREX
Reco-Boxx 450 Flat-L / EV Luft-Luft
Wärmerückgewinnungs-Zentralgerät
Artikelnummer: 0040.0436
Menge: 1,000 Stck

**10.3471 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Technische Daten
Ausführung : Standard/ohne Heizregister /
Rechtsausführung: Zuluft- und Abluftanschluss rechts
Fördervolumen : 100 m3/h / 450 m3/h
Druckreserve : 100 m3/h / 300 m3/h / 450 m3/h / 600
Pa / 450 Pa / 230 Pa
Wirkungsgrad : 100 m3/h / 300 m3/h / 450 m3/h / 96 % /
92 % / 91 %
SEC average : -38 kWh/(m2*a)
Energieeffizienzklasse : A
Bemessungsspannung Gerät : 230 V ~/N/PE
Netzfrequenz : 50 Hz
Leistungsaufnahme : 100 m3/h / 300 m3/h / 450 m3/h /
100 Pa / 100 Pa / 100 Pa / 30 W / 138 W / 330 W
IMax Gerät : 3 A
Netzstecker Gerät : CEE, 3-pol., 16 A-6h, Kabellänge: 5
m
Empfohlene Sicherung Gerät : C-16 A
Einbauort : Deckenaufhängung, Innen
Material Gehäuse : Stahlblech, lackiert
Farbe : ähnlich RAL 9002
Gewicht : 99 kg
Filterart : Staubfilter, Feinfilter/Pollenfilter
Filterklasse : ePM10 65% (M5) / ePM2,5 70% (F7)
Anschlussdurchmesser Kondensatablauf : 6 mm
Innendurchmesser (Schlauch), Integrierte
Kondensatpumpe, Förderhöhe 6,0 m, max. 14L/h
Stutzen saugseitig (AU/AB) : 200 mm
Stutzen druckseitig (ZU/FO) : 200 mm
Breite : 1.100 mm
Höhe : 360 mm
Tiefe : 710 mm
Fördermitteltemperatur : -10  C bis 40  C
Umgebungstemperatur : 10  C bis 40  C
Wärmetauscherbauart : Kreuz-Gegenstrom
Verpackungseinheit : 1 Stück
Sortiment : 19
GTIN (EAN) : 4045314404195
Hersteller: AEREX
Reco-Boxx 450 Flat-R Luft-Luft
Wärmerückgewinnungs-Zentralgerät
Artikelnummer: 0040.0419
Menge: 1,000 Stck

**10.3472 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Rechtsausführung:
Zuluft- und Abluftanschluss rechts
Fördervolumen : 100 m3/h / 450 m3/h
Druckreserve : 100 m3/h / 300 m3/h / 450 m3/h / 600
Pa / 450 Pa / 230 Pa
Wirkungsgrad : 100 m3/h / 300 m3/h / 450 m3/h / 96 % /
92 % / 91 %
SEC average : -38 kWh/(m2*a)
Energieeffizienzklasse : A
Bemessungsspannung Gerät : 230 V ~/N/PE
Bemessungsspannung EV : 230 V ~/N/PE
Netzfrequenz : 50 Hz
Leistungsaufnahme : 100 m3/h / 300 m3/h / 450 m3/h /
100 Pa / 100 Pa / 100 Pa / 30 W / 138 W / 330 W
IMax Gerät : 3 A
IMax EV : 6,5 A
Netzstecker Gerät + EV : CEE, 3-pol., 16 A-6h,
Kabellänge: 5 m
Empfohlene Sicherung Gerät : C-16 A
Einbauort : Deckenaufhängung, Innen
Material Gehäuse : Stahlblech, lackiert
Farbe : ähnlich RAL 9002
Gewicht : 99 kg
Filterart : Staubfilter, Feinfilter/Pollenfilter
Filterklasse : ePM10 65% (M5) / ePM2,5 70% (F7)
Anschlussdurchmesser Kondensatablauf : 6 mm
Innendurchmesser (Schlauch), Integrierte
Kondensatpumpe, Förderhöhe 6,0 m, max. 14L/h
Stutzen saugseitig (AU/AB) : 200 mm
Stutzen druckseitig (ZU/FO) : 200 mm
Breite : 1.100 mm
Höhe : 360 mm
Tiefe : 710 mm
Fördermitteltemperatur : -10  C bis 40  C
Umgebungstemperatur : 10  C bis 40  C
max. Heizleistung EV (Frostschutz) : 1.500 W
Wärmetauscherbauart : Kreuz-Gegenstrom
Verpackungseinheit : 1 Stück
Sortiment : 19
GTIN (EAN) : 4045314404461
Hersteller: AEREX
Reco-Boxx 450 Flat-R / EV Luft-Luft
Wärmerückgewinnungs-Zentralgerät
Artikelnummer: 0040.0446
Menge: 1,000 Stck

**10.3473 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Technische Daten
Ausführung : Standard/ohne Heizregister /
Linksausführung: Zuluft- und Abluftanschluss links
Fördervolumen : 100 m3/h / 600 m3/h
Druckreserve : 200 m3/h / 400 m3/h / 600 m3/h / 370
Pa / 300 Pa / 170 Pa
Wirkungsgrad : 200 m3/h / 400 m3/h / 600 m3/h / 94 % /
92 % / 91 %
ErP / LOT 6 : NRVU, SFP int-Limit 1066 W/(m3/s)
Bemessungsspannung Gerät : 230 V ~/N/PE
Netzfrequenz : 50 Hz
Leistungsaufnahme : 200 m3/h / 400 m3/h / 600 m3/h /
100 Pa / 100 Pa / 150 Pa / 51 W / 143 W / 322 W
IMax Gerät : 3 A
Netzstecker Gerät : CEE, 3-pol., 16 A-6h, Kabellänge: 5
m
Empfohlene Sicherung Gerät : C-16 A
Einbauort : Deckenaufhängung, Innen
Material Gehäuse : Stahlblech, lackiert
Farbe : ähnlich RAL 9002
Gewicht : 135 kg
Filterart : Fein- / Feinfilter
Filterklasse : ePM10 65% (M5) / ePM2,5 70% (F7)
Anschlussdurchmesser Kondensatablauf : 6 mm
Innendurchmesser (Schlauch), Integrierte
Kondensatpumpe, Förderhöhe 6,0 m, max. 14L/h
Stutzen saugseitig (AU/AB) : 250 mm
Stutzen druckseitig (ZU/FO) : 250 mm
Breite : 1.490 mm
Höhe : 320 mm
Tiefe : 1.005 mm
Fördermitteltemperatur : -10  C bis 40  C
Umgebungstemperatur : 10  C bis 40  C
Wärmetauscherbauart : Kreuz-Gegenstrom
Verpackungseinheit : 1 Stück
Sortiment : 19
GTIN (EAN) : 4045314404065
Hersteller: AEREX
Reco-Boxx 600 Flat-L Luft-Luft
Wärmerückgewinnungs-Zentralgerät
Artikelnummer: 0040.0406
Menge: 1,000 Stck

**10.3474 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Linksausführung:
Zuluft- und Abluftanschluss links
Fördervolumen : 100 m3/h / 600 m3/h
Druckreserve : 200 m3/h / 400 m3/h / 600 m3/h / 370
Pa / 300 Pa / 170 Pa
Wirkungsgrad : 200 m3/h / 400 m3/h / 600 m3/h / 94 % /
92 % / 91 %
ErP / LOT 6 : NRVU, SFP int-Limit 1066 W/(m3/s)
Bemessungsspannung Gerät : 230 V ~/N/PE
Bemessungsspannung EV : 230 V ~/N/PE
Netzfrequenz : 50 Hz
Leistungsaufnahme : 200 m3/h / 400 m3/h / 600 m3/h /
100 Pa / 100 Pa / 150 Pa / 51 W / 143 W / 322 W
IMax Gerät : 3 A
IMax EV : 8,7 A
Netzstecker Gerät + EV : CEE, 3-pol., 16 A-6h,
Kabellänge: 5 m
Empfohlene Sicherung Gerät : C-16 A
Einbauort : Deckenaufhängung, Innen
Material Gehäuse : Stahlblech, lackiert
Farbe : ähnlich RAL 9002
Gewicht : 135 kg
Filterart : Fein- / Feinfilter
Filterklasse : ePM10 65% (M5) / ePM2,5 70% (F7)
Anschlussdurchmesser Kondensatablauf : 6 mm
Innendurchmesser (Schlauch), Integrierte
Kondensatpumpe, Förderhöhe 6,0 m, max. 14L/h
Stutzen saugseitig (AU/AB) : 250 mm
Stutzen druckseitig (ZU/FO) : 250 mm
Breite : 1.490 mm
Höhe : 320 mm
Tiefe : 1.005 mm
Fördermitteltemperatur : -10  C bis 40  C
Umgebungstemperatur : 10  C bis 40  C
max. Heizleistung EV (Frostschutz) : 2.000 W
Wärmetauscherbauart : Kreuz-Gegenstrom
Verpackungseinheit : 1 Stück
Sortiment : 19
GTIN (EAN) : 4045314404379
Hersteller: AEREX
Reco-Boxx 600 Flat-L / EV Luft-Luft
Wärmerückgewinnungs-Zentralgerät
Artikelnummer: 0040.0437
Menge: 1,000 Stck

**10.3475 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Technische Daten
Ausführung : Standard/ohne Heizregister /
Rechtsausführung: Zuluft- und Abluftanschluss rechts
Fördervolumen : 100 m3/h / 600 m3/h
Druckreserve : 200 m3/h / 400 m3/h / 600 m3/h / 370
Pa / 300 Pa / 170 Pa
Wirkungsgrad : 200 m3/h / 400 m3/h / 600 m3/h / 94 % /
92 % / 91 %
ErP / LOT 6 : NRVU, SFP int-Limit 1066 W/(m3/s)
Bemessungsspannung Gerät : 230 V ~/N/PE
Netzfrequenz : 50 Hz
Leistungsaufnahme : 200 m3/h / 400 m3/h / 600 m3/h /
100 Pa / 100 Pa / 150 Pa / 51 W / 143 W / 322 W
IMax Gerät : 3 A
Netzstecker Gerät : CEE, 3-pol., 16 A-6h, Kabellänge: 5
m
Empfohlene Sicherung Gerät : C-16 A
Einbauort : Deckenaufhängung, Innen
Material Gehäuse : Stahlblech, lackiert
Farbe : ähnlich RAL 9002
Gewicht : 135 kg
Filterart : Fein- / Feinfilter
Filterklasse : ePM10 65% (M5) / ePM2,5 70% (F7)
Anschlussdurchmesser Kondensatablauf : 6 mm
Innendurchmesser (Schlauch), Integrierte
Kondensatpumpe, Förderhöhe 6,0 m, max. 14L/h
Stutzen saugseitig (AU/AB) : 250 mm
Stutzen druckseitig (ZU/FO) : 250 mm
Breite : 1.490 mm
Höhe : 320 mm
Tiefe : 1.005 mm
Fördermitteltemperatur : -10  C bis 40  C
Umgebungstemperatur : 10  C bis 40  C
Wärmetauscherbauart : Kreuz-Gegenstrom
Verpackungseinheit : 1 Stück
Sortiment : 19
GTIN (EAN) : 4045314404423
Hersteller: AEREX
Reco-Boxx 600 Flat-R Luft-Luft
Wärmerückgewinnungs-Zentralgerät
Artikelnummer: 0040.0442
Menge: 1,000 Stck

**10.3476 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Rechtsausführung:
Zuluft- und Abluftanschluss rechts
Fördervolumen : 100 m3/h / 600 m3/h
Druckreserve : 200 m3/h / 400 m3/h / 600 m3/h / 370
Pa / 300 Pa / 170 Pa
Wirkungsgrad : 200 m3/h / 400 m3/h / 600 m3/h / 94 % /
92 % / 91 %
ErP / LOT 6 : NRVU, SFP int-Limit 1066 W/(m3/s)
Bemessungsspannung Gerät : 230 V ~/N/PE
Bemessungsspannung EV : 230 V ~/N/PE
Netzfrequenz : 50 Hz
Leistungsaufnahme : 200 m3/h / 400 m3/h / 600 m3/h /
100 Pa / 100 Pa / 150 Pa / 51 W / 143 W / 322 W
IMax Gerät : 3 A
IMax EV : 8,7 A
Netzstecker Gerät + EV : CEE, 3-pol., 16 A-6h,
Kabellänge: 5 m
Empfohlene Sicherung Gerät : C-16 A
Einbauort : Deckenaufhängung, Innen
Material Gehäuse : Stahlblech, lackiert
Farbe : ähnlich RAL 9002
Gewicht : 135 kg
Filterart : Fein- / Feinfilter
Filterklasse : ePM10 65% (M5) / ePM2,5 70% (F7)
Anschlussdurchmesser Kondensatablauf : 6 mm
Innendurchmesser (Schlauch), Integrierte
Kondensatpumpe, Förderhöhe 6,0 m, max. 14L/h
Stutzen saugseitig (AU/AB) : 250 mm
Stutzen druckseitig (ZU/FO) : 250 mm
Breite : 1.490 mm
Höhe : 320 mm
Tiefe : 1.005 mm
Fördermitteltemperatur : -10  C bis 40  C
Umgebungstemperatur : 10  C bis 40  C
max. Heizleistung EV (Frostschutz) : 2.000 W
Wärmetauscherbauart : Kreuz-Gegenstrom
Verpackungseinheit : 1 Stück
Sortiment : 19
GTIN (EAN) : 4045314404478
Hersteller: AEREX
Reco-Boxx 600 Flat-R / EV Luft-Luft
Wärmerückgewinnungs-Zentralgerät
Artikelnummer: 0040.0447
Menge: 1,000 Stck

**10.3477 Reco-Box Luft-Luft Wärmerückgewinnungs-Zentralgerät Luft-Luft Wärmerückgewinnungs-Zzentralgerät als Flachgerät zur Deckenm**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Technische Daten
Ausführung : Standard/ohne Heizregister /
Linksausführung: Zuluft- und Abluftanschluss links
Fördervolumen : 300 m3/h / 1.000 m3/h
Druckreserve : 300 m3/h / 600 m3/h / 1.000 m3/h / 620
Pa / 480 Pa / 220 Pa
Wirkungsgrad : 300 m3/h / 600 m3/h / 1.000 m3/h / 95
% / 93 % / 91 %
ErP / LOT 6 : NRVU, SFP int-Limit 1148 W/(m3/s)
Bemessungsspannung Gerät : 230 V ~/N/PE
Netzfrequenz : 50 Hz / 60 Hz
Leistungsaufnahme : 300 m3/h / 600 m3/h / 1.000 m3/h /
100 Pa / 150 Pa / 150 Pa / 110 W / 353 W / 910 W
IMax Gerät : 6,6 A
Netzstecker Gerät : CEE, 3-pol., 16 A-6h, Kabellänge: 5
m
Empfohlene Sicherung Gerät : C-16 A
Einbauort : Deckenaufhängung, Innen
Material Gehäuse : Stahlblech, lackiert
Farbe : ähnlich RAL 9002
Gewicht : 170 kg
Filterart : Fein- / Feinfilter
Filterklasse : ePM10 65% (M5) / ePM2,5 70% (F7)
Anschlussdurchmesser Kondensatablauf : 6 mm
Innendurchmesser (Schlauch), Integrierte
Kondensatpumpe, Förderhöhe 6,0 m, max. 14L/h
Stutzen saugseitig (AU/AB) : 250 mm
Stutzen druckseitig (ZU/FO) : 250 mm
Breite : 1.550 mm
Höhe : 400 mm
Tiefe : 1.155 mm
Fördermitteltemperatur : -10  C bis 40  C
Umgebungstemperatur : 10  C bis 40  C
Wärmetauscherbauart : Kreuz-Gegenstrom
Verpackungseinheit : 1 Stück
Sortiment : 19
GTIN (EAN) : 4045314404096
Hersteller: AEREX
Reco-Boxx 1000 Flat-L Luft-Luft
Wärmerückgewinnungs-Zentralgerät
Artikelnummer: 0040.0409
Menge: 1,000 Stck

**10.3478 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Linksausführung:
Zuluft- und Abluftanschluss links
Fördervolumen : 300 m3/h / 1.000 m3/h
Druckreserve : 300 m3/h / 600 m3/h / 1.000 m3/h / 620
Pa / 480 Pa / 220 Pa
Wirkungsgrad : 300 m3/h / 600 m3/h / 1.000 m3/h / 95
% / 93 % / 91 %
ErP / LOT 6 : NRVU, SFP int-Limit 1148 W/(m3/s)
Bemessungsspannung Gerät : 230 V ~/N/PE
Bemessungsspannung EV : 230 V ~/N/PE
Netzfrequenz : 50 Hz / 60 Hz
Leistungsaufnahme : 300 m3/h / 600 m3/h / 1.000 m3/h /
100 Pa / 150 Pa / 150 Pa / 110 W / 353 W / 910 W
IMax Gerät : 6,6 A
IMax EV : 13,1 A
Netzstecker Gerät + EV : CEE, 5-pol., 400 V / 3x16
A-6h, Kabellänge: 5 m
Empfohlene Sicherung Gerät : C-16 A
Einbauort : Deckenaufhängung, Innen
Material Gehäuse : Stahlblech, lackiert
Farbe : ähnlich RAL 9002
Gewicht : 170 kg
Filterart : Fein- / Feinfilter
Filterklasse : ePM10 65% (M5) / ePM2,5 70% (F7)
Anschlussdurchmesser Kondensatablauf : 6 mm
Innendurchmesser (Schlauch), Integrierte
Kondensatpumpe, Förderhöhe 6,0 m, max. 14L/h
Stutzen saugseitig (AU/AB) : 250 mm
Stutzen druckseitig (ZU/FO) : 250 mm
Breite : 1.550 mm
Höhe : 400 mm
Tiefe : 1.155 mm
Fördermitteltemperatur : -10  C bis 40  C
Umgebungstemperatur : 10  C bis 40  C
max. Heizleistung EV (Frostschutz) : 3.000 W
Wärmetauscherbauart : Kreuz-Gegenstrom
Verpackungseinheit : 1 Stück
Sortiment : 19
GTIN (EAN) : 4045314404386
Hersteller: AEREX
Reco-Boxx 1000 Flat-L / EV Luft-Luft
Wärmerückgewinnungs-Zentralgerät
Artikelnummer: 0040.0438
Menge: 1,000 Stck

**10.3479 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Technische Daten
Ausführung : Standard/ohne Heizregister /
Rechtsausführung: Zuluft- und Abluftanschluss rechts
Fördervolumen : 300 m3/h / 1.000 m3/h
Druckreserve : 300 m3/h / 600 m3/h / 1.000 m3/h / 620
Pa / 480 Pa / 220 Pa
Wirkungsgrad : 300 m3/h / 600 m3/h / 1.000 m3/h / 95
% / 93 % / 91 %
ErP / LOT 6 : NRVU, SFP int-Limit 1148 W/(m3/s)
Bemessungsspannung Gerät : 230 V ~/N/PE
Netzfrequenz : 50 Hz / 60 Hz
Leistungsaufnahme : 300 m3/h / 600 m3/h / 1.000 m3/h /
100 Pa / 150 Pa / 150 Pa / 110 W / 353 W / 910 W
IMax Gerät : 6,6 A
Netzstecker Gerät : CEE, 3-pol., 16 A-6h, Kabellänge: 5
m
Empfohlene Sicherung Gerät : C-16 A
Einbauort : Deckenaufhängung, Innen
Material Gehäuse : Stahlblech, lackiert
Farbe : ähnlich RAL 9002
Gewicht : 170 kg
Filterart : Fein- / Feinfilter
Filterklasse : ePM10 65% (M5) / ePM2,5 70% (F7)
Anschlussdurchmesser Kondensatablauf : 6 mm
Innendurchmesser (Schlauch), Integrierte
Kondensatpumpe, Förderhöhe 6,0 m, max. 14L/h
Stutzen saugseitig (AU/AB) : 250 mm
Stutzen druckseitig (ZU/FO) : 250 mm
Breite : 1.550 mm
Höhe : 400 mm
Tiefe : 1.155 mm
Fördermitteltemperatur : -10  C bis 40  C
Umgebungstemperatur : 10  C bis 40  C
Wärmetauscherbauart : Kreuz-Gegenstrom
Verpackungseinheit : 1 Stück
Sortiment : 19
GTIN (EAN) : 4045314404430
Hersteller: AEREX
Reco-Boxx 1000 Flat-R Luft-Luft
Wärmerückgewinnungs-Zentralgerät
Artikelnummer: 0040.0443
Menge: 1,000 Stck

**10.3480 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Rechtsausführung:
Zuluft- und Abluftanschluss rechts
Fördervolumen : 300 m3/h / 1.000 m3/h
Druckreserve : 300 m3/h / 600 m3/h / 1.000 m3/h / 620
Pa / 480 Pa / 220 Pa
Wirkungsgrad : 300 m3/h / 600 m3/h / 1.000 m3/h / 95
% / 93 % / 91 %
ErP / LOT 6 : NRVU, SFP int-Limit 1148 W/(m3/s)
Bemessungsspannung Gerät : 230 V ~/N/PE
Bemessungsspannung EV : 230 V ~/N/PE
Netzfrequenz : 50 Hz / 60 Hz
Leistungsaufnahme : 300 m3/h / 600 m3/h / 1.000 m3/h /
100 Pa / 150 Pa / 150 Pa / 110 W / 353 W / 910 W
IMax Gerät : 6,6 A
IMax EV : 13,1 A
Netzstecker Gerät + EV : CEE, 5-pol., 400 V / 3x16
A-6h, Kabellänge: 5 m
Empfohlene Sicherung Gerät : C-16 A
Einbauort : Deckenaufhängung, Innen
Material Gehäuse : Stahlblech, lackiert
Farbe : ähnlich RAL 9002
Gewicht : 170 kg
Filterart : Fein- / Feinfilter
Filterklasse : ePM10 65% (M5) / ePM2,5 70% (F7)
Anschlussdurchmesser Kondensatablauf : 6 mm
Innendurchmesser (Schlauch), Integrierte
Kondensatpumpe, Förderhöhe 6,0 m, max. 14L/h
Stutzen saugseitig (AU/AB) : 250 mm
Stutzen druckseitig (ZU/FO) : 250 mm
Breite : 1.550 mm
Höhe : 400 mm
Tiefe : 1.155 mm
Fördermitteltemperatur : -10  C bis 40  C
Umgebungstemperatur : 10  C bis 40  C
max. Heizleistung EV (Frostschutz) : 3.000 W
Wärmetauscherbauart : Kreuz-Gegenstrom
Verpackungseinheit : 1 Stück
Sortiment : 19
GTIN (EAN) : 4045314404485
Hersteller: AEREX
Reco-Boxx 1000 Flat-R / EV Luft-Luft
Wärmerückgewinnungs-Zentralgerät
Artikelnummer: 0040.0448
Menge: 1,000 Stck

**10.3481 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Technische Daten
Ausführung : Standard/ohne Heizregister /
Linksausführung: Zuluft- und Abluftanschluss links
Fördervolumen : 400 m3/h / 1.600 m3/h
Druckreserve : 400 m3/h / 1.000 m3/h / 1.600 m3/h / 880
Pa / 640 Pa / 330 Pa
Wirkungsgrad : 400 m3/h / 1.000 m3/h / 1.600 m3/h / 95
% / 93 % / 91 %
ErP / LOT 6 : NRVU, SFP int-Limit 1282 W/(m3/s)
Bemessungsspannung Gerät : 230 V ~/N/PE
Netzfrequenz : 50 Hz / 60 Hz
Leistungsaufnahme : 400 m3/h / 1.000 m3/h / 1.600
m3/h / 100 Pa / 150 Pa / 200 Pa / 94 W / 413 W / 1.128
W
IMax Gerät : 9,5 A
Netzstecker Gerät : CEE, 3-pol., 16 A-6h, Kabellänge: 5
m
Empfohlene Sicherung Gerät : C-16 A
Einbauort : Deckenaufhängung, Innen
Material Gehäuse : Stahlblech, lackiert
Farbe : ähnlich RAL 9002
Gewicht : 247 kg
Filterart : Fein- / Feinfilter
Filterklasse : ePM10 65% (M5) / ePM2,5 70% (F7)
Anschlussdurchmesser Kondensatablauf : 6 mm
Innendurchmesser (Schlauch), Integrierte
Kondensatpumpe, Förderhöhe 6,0 m, max. 14L/h
Stutzen saugseitig (AU/AB) : 280 mm / 935 mm
Stutzen druckseitig (ZU/FO) : 315 mm
Breite : 1.550 mm
Höhe : 400 mm
Tiefe : 1.790 mm
Fördermitteltemperatur : -10  C bis 40  C
Umgebungstemperatur : 10  C bis 40  C
Wärmetauscherbauart : Kreuz-Gegenstrom
Verpackungseinheit : 1 Stück
Sortiment : 19
GTIN (EAN) : 4045314404201
Hersteller: AEREX
Reco-Boxx 1600 Flat-L Luft-Luft
Wärmerückgewinnungs-Zentralgerät
Artikelnummer: 0040.0420
Menge: 1,000 Stck

**10.3482 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Linksausführung:
Zuluft- und Abluftanschluss links
Fördervolumen : 400 m3/h / 1.600 m3/h
Druckreserve : 400 m3/h / 1.000 m3/h / 1.600 m3/h / 880
Pa / 640 Pa / 330 Pa
Wirkungsgrad : 400 m3/h / 1.000 m3/h / 1.600 m3/h / 95
% / 93 % / 91 %
ErP / LOT 6 : NRVU, SFP int-Limit 1282 W/(m3/s)
Bemessungsspannung Gerät : 230 V ~/N/PE
Bemessungsspannung EV : 400 V/~3/N/PE
Netzfrequenz : 50 Hz / 60 Hz
Leistungsaufnahme : 400 m3/h / 1.000 m3/h / 1.600
m3/h / 100 Pa / 150 Pa / 200 Pa / 94 W / 413 W / 1.128
W
IMax Gerät : 9,5 A
IMax EV : 8,7 A
Netzstecker Gerät : CEE, 3-pol., 16 A-6h, Kabellänge: 5
m
Netzstecker EV : CEE, 5-pol., 16 A-6h, Kabellänge: 5 m
Empfohlene Sicherung Gerät : C-16 A
Einbauort : Deckenaufhängung, Innen
Material Gehäuse : Stahlblech, lackiert
Farbe : ähnlich RAL 9002
Gewicht : 247 kg
Filterart : Fein- / Feinfilter
Filterklasse : ePM10 65% (M5) / ePM2,5 70% (F7)
Anschlussdurchmesser Kondensatablauf : 6 mm
Innendurchmesser (Schlauch), Integrierte
Kondensatpumpe, Förderhöhe 6,0 m, max. 14L/h
Stutzen saugseitig (AU/AB) : 280 mm / 935 mm
Stutzen druckseitig (ZU/FO) : 315 mm
Breite : 1.550 mm
Höhe : 400 mm
Tiefe : 1.790 mm
Fördermitteltemperatur : -10  C bis 40  C
Umgebungstemperatur : 10  C bis 40  C
max. Heizleistung EV (Frostschutz) : 6.000 W
Wärmetauscherbauart : Kreuz-Gegenstrom
Verpackungseinheit : 1 Stück
Sortiment : 19
GTIN (EAN) : 4045314404393
Hersteller: AEREX
Reco-Boxx 1600 Flat-L / EV Luft-Luft
Wärmerückgewinnungs-Zentralgerät
Artikelnummer: 0040.0439
Menge: 1,000 Stck

**10.3483 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Technische Daten
Ausführung : Standard/ohne Heizregister /
Rechtsausführung: Zuluft- und Abluftanschluss rechts
Fördervolumen : 400 m3/h / 1.600 m3/h
Druckreserve : 400 m3/h / 1.000 m3/h / 1.600 m3/h / 880
Pa / 640 Pa / 330 Pa
Wirkungsgrad : 400 m3/h / 1.000 m3/h / 1.600 m3/h / 95
% / 93 % / 91 %
ErP / LOT 6 : NRVU, SFP int-Limit 1282 W/(m3/s)
Bemessungsspannung Gerät : 230 V ~/N/PE
Netzfrequenz : 50 Hz / 60 Hz
Leistungsaufnahme : 400 m3/h / 1.000 m3/h / 1.600
m3/h / 100 Pa / 150 Pa / 200 Pa / 94 W / 413 W / 1.128
W
IMax Gerät : 9,5 A
Netzstecker Gerät : CEE, 3-pol., 16 A-6h, Kabellänge: 5
m
Empfohlene Sicherung Gerät : C-16 A
Einbauort : Deckenaufhängung, Innen
Material Gehäuse : Stahlblech, lackiert
Farbe : ähnlich RAL 9002
Gewicht : 247 kg
Filterart : Fein- / Feinfilter
Filterklasse : ePM10 65% (M5) / ePM2,5 70% (F7)
Anschlussdurchmesser Kondensatablauf : 6 mm
Innendurchmesser (Schlauch), Integrierte
Kondensatpumpe, Förderhöhe 6,0 m, max. 14L/h
Stutzen saugseitig (AU/AB) : 280 mm / 935 mm
Stutzen druckseitig (ZU/FO) : 315 mm
Breite : 1.550 mm
Höhe : 400 mm
Tiefe : 1.790 mm
Fördermitteltemperatur : -10  C bis 40  C
Umgebungstemperatur : 10  C bis 40  C
Wärmetauscherbauart : Kreuz-Gegenstrom
Verpackungseinheit : 1 Stück
Sortiment : 19
GTIN (EAN) : 4045314404447
Hersteller: AEREX
Reco-Boxx 1600 Flat-R Luft-Luft
Wärmerückgewinnungs-Zentralgerät
Artikelnummer: 0040.0444
Menge: 1,000 Stck

**10.3484 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Rechtsausführung:
Zuluft- und Abluftanschluss rechts
Fördervolumen : 400 m3/h / 1.600 m3/h
Druckreserve : 400 m3/h / 1.000 m3/h / 1.600 m3/h / 880
Pa / 640 Pa / 330 Pa
Wirkungsgrad : 400 m3/h / 1.000 m3/h / 1.600 m3/h / 95
% / 93 % / 91 %
ErP / LOT 6 : NRVU, SFP int-Limit 1282 W/(m3/s)
Bemessungsspannung Gerät : 230 V ~/N/PE
Bemessungsspannung EV : 400 V/~3/N/PE
Netzfrequenz : 50 Hz / 60 Hz
Leistungsaufnahme : 400 m3/h / 1.000 m3/h / 1.600
m3/h / 100 Pa / 150 Pa / 200 Pa / 94 W / 413 W / 1.128
W
IMax Gerät : 9,5 A
IMax EV : 8,7 A
Netzstecker Gerät : CEE, 3-pol., 16 A-6h, Kabellänge: 5
m
Netzstecker EV : CEE, 5-pol., 16 A-6h, Kabellänge: 5 m
Empfohlene Sicherung Gerät : C-16 A
Einbauort : Deckenaufhängung, Innen
Material Gehäuse : Stahlblech, lackiert
Farbe : ähnlich RAL 9002
Gewicht : 247 kg
Filterart : Fein- / Feinfilter
Filterklasse : ePM10 65% (M5) / ePM2,5 70% (F7)
Anschlussdurchmesser Kondensatablauf : 6 mm
Innendurchmesser (Schlauch), Integrierte
Kondensatpumpe, Förderhöhe 6,0 m, max. 14L/h
Stutzen saugseitig (AU/AB) : 280 mm / 935 mm
Stutzen druckseitig (ZU/FO) : 315 mm
Breite : 1.550 mm
Höhe : 400 mm
Tiefe : 1.790 mm
Fördermitteltemperatur : -10  C bis 40  C
Umgebungstemperatur : 10  C bis 40  C
max. Heizleistung EV (Frostschutz) : 6.000 W
Wärmetauscherbauart : Kreuz-Gegenstrom
Verpackungseinheit : 1 Stück
Sortiment : 19
GTIN (EAN) : 4045314404492
Hersteller: AEREX
Reco-Boxx 1600 Flat-R / EV Luft-Luft
Wärmerückgewinnungs-Zentralgerät
Artikelnummer: 0040.0449
Menge: 1,000 Stck

**10.3485 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Technische Daten
Ausführung : Standard/ohne Heizregister /
Linksausführung: Zuluft- und Abluftanschluss links
Fördervolumen : 400 m3/h / 2.000 m3/h
Druckreserve : 400 m3/h / 1.500 m3/h / 2.000 m3/h / 980
Pa / 450 Pa / 280 Pa
Wirkungsgrad : 400 m3/h / 1.500 m3/h / 2.000 m3/h / 96
% / 92 % / 91 %
ErP / LOT 6 : NRVU, SFP int-Limit 1292 W/(m3/s)
Bemessungsspannung Gerät : 230 V ~/N/PE
Netzfrequenz : 50 Hz / 60 Hz
Leistungsaufnahme : 400 m3/h / 1.500 m3/h / 2.000
m3/h / 100 Pa / 200 Pa / 200 Pa / 111 W / 952 W / 1.566
W
IMax : (Druckkonstanter- oder Volumenstromkonstanter
Betrieb möglich)
IMax Gerät : 11,2 A
Netzstecker Gerät : CEE, 3-pol., 16 A-6h, Kabellänge: 5
m
Empfohlene Sicherung Gerät : C-16 A
Einbauort : Deckenaufhängung, Innen
Material Gehäuse : Stahlblech, lackiert
Farbe : ähnlich RAL 9002
Gewicht : 298 kg
Filterart : Fein- / Feinfilter
Filterklasse : ePM10 65% (M5) / ePM2,5 70% (F7)
Anschlussdurchmesser Kondensatablauf : 6 mm
Innendurchmesser (Schlauch), Integrierte
Kondensatpumpe, Förderhöhe 6,0 m, max. 14L/h
Stutzen saugseitig (AU/AB) : 280 mm / 1.220 mm
Stutzen druckseitig (ZU/FO) : 315 mm
Breite : 2.090 mm
Höhe : 400 mm
Tiefe : 1.700 mm
Fördermitteltemperatur : -10  C bis 40  C
Umgebungstemperatur : 10  C bis 40  C
Wärmetauscherbauart : Kreuz-Gegenstrom
Verpackungseinheit : 1 Stück
Sortiment : 19
GTIN (EAN) : 4045314404102
Hersteller: AEREX
Reco-Boxx 2000 Flat-L Luft-Luft
Wärmerückgewinnungs-Zentralgerät
Artikelnummer: 0040.0410
Menge: 1,000 Stck

**10.3486 Reco-Box Luft-Luft Wärmerückgewinnungs-Zentralgerät Luft-Luft Wärmerückgewinnungs-Zentralgerät als Flachgerät zur Deckenmo**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Linksausführung (-L): Zuluft- und Abluftanschluss
links, Außen- und Fortluftanschluss rechts.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Linksausführung:
Zuluft- und Abluftanschluss links
Fördervolumen : 400 m3/h / 2.000 m3/h
Druckreserve : 400 m3/h / 1.500 m3/h / 2.000 m3/h / 980
Pa / 450 Pa / 280 Pa
Wirkungsgrad : 400 m3/h / 1.500 m3/h / 2.000 m3/h / 96
% / 92 % / 91 %
ErP / LOT 6 : NRVU, SFP int-Limit 1292 W/(m3/s)
Bemessungsspannung Gerät : 230 V ~/N/PE
Bemessungsspannung EV : 400 V/~3/N/PE
Netzfrequenz : 50 Hz / 60 Hz
Leistungsaufnahme : 400 m3/h / 1.500 m3/h / 2.000
m3/h / 100 Pa / 200 Pa / 200 Pa / 111 W / 952 W / 1.566
W
IMax : (Druckkonstanter- oder Volumenstromkonstanter
Betrieb möglich)
IMax Gerät : 11,2 A
IMax EV : 8,7 A
Netzstecker Gerät : CEE, 3-pol., 16 A-6h, Kabellänge: 5
m
Netzstecker EV : CEE, 5-pol., 16 A-6h, Kabellänge: 5 m
Empfohlene Sicherung Gerät : C-16 A
Einbauort : Deckenaufhängung, Innen
Material Gehäuse : Stahlblech, lackiert
Farbe : ähnlich RAL 9002
Gewicht : 298 kg
Filterart : Fein- / Feinfilter
Filterklasse : ePM10 65% (M5) / ePM2,5 70% (F7)
Anschlussdurchmesser Kondensatablauf : 6 mm
Innendurchmesser (Schlauch), Integrierte
Kondensatpumpe, Förderhöhe 6,0 m, max. 14L/h
Stutzen saugseitig (AU/AB) : 280 mm / 1.220 mm
Stutzen druckseitig (ZU/FO) : 315 mm
Breite : 2.090 mm
Höhe : 400 mm
Tiefe : 1.700 mm
Fördermitteltemperatur : -10  C bis 40  C
Umgebungstemperatur : 10  C bis 40  C
max. Heizleistung EV (Frostschutz) : 6.000 W
Wärmetauscherbauart : Kreuz-Gegenstrom
Verpackungseinheit : 1 Stück
Sortiment : 19
GTIN (EAN) : 4045314404409
Hersteller: AEREX
Reco-Boxx 2000 Flat-L / EV Luft-Luft
Wärmerückgewinnungs-Zentralgerät
Artikelnummer: 0040.0440
Menge: 1,000 Stck

**10.3487 Reco-Box Luft-Luft Wärmerückgewinnungs-Zentralgerät Luft-Luft Wärmerückgewinnungs-Zentralgerät als Flachgerät zur Deckenmo**
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Technische Daten
Ausführung : Standard/ohne Heizregister /
Rechtsausführung: Zuluft- und Abluftanschluss rechts
Fördervolumen : 400 m3/h / 2.000 m3/h
Druckreserve : 400 m3/h / 1.500 m3/h / 2.000 m3/h / 980
Pa / 450 Pa / 280 Pa
Wirkungsgrad : 400 m3/h / 1.500 m3/h / 2.000 m3/h / 96
% / 92 % / 91 %
ErP / LOT 6 : NRVU, SFP int-Limit 1292 W/(m3/s)
Bemessungsspannung Gerät : 230 V ~/N/PE
Netzfrequenz : 50 Hz / 60 Hz
Leistungsaufnahme : 400 m3/h / 1.500 m3/h / 2.000
m3/h / 100 Pa / 200 Pa / 200 Pa / 111 W / 952 W / 1.566
W
IMax : (Druckkonstanter- oder Volumenstromkonstanter
Betrieb möglich)
IMax Gerät : 11,2 A
Netzstecker Gerät : CEE, 3-pol., 16 A-6h, Kabellänge: 5
m
Empfohlene Sicherung Gerät : C-16 A
Einbauort : Deckenaufhängung, Innen
Material Gehäuse : Stahlblech, lackiert
Farbe : ähnlich RAL 9002
Gewicht : 298 kg
Filterart : Fein- / Feinfilter
Filterklasse : ePM10 65% (M5) / ePM2,5 70% (F7)
Anschlussdurchmesser Kondensatablauf : 6 mm
Innendurchmesser (Schlauch), Integrierte
Kondensatpumpe, Förderhöhe 6,0 m, max. 14L/h
Stutzen saugseitig (AU/AB) : 280 mm / 1.220 mm
Stutzen druckseitig (ZU/FO) : 315 mm
Breite : 2.090 mm
Höhe : 400 mm
Tiefe : 1.700 mm
Fördermitteltemperatur : -10  C bis 40  C
Umgebungstemperatur : 10  C bis 40  C
Wärmetauscherbauart : Kreuz-Gegenstrom
Verpackungseinheit : 1 Stück
Sortiment : 19
GTIN (EAN) : 4045314404454
Hersteller: AEREX
Reco-Boxx 2000 Flat-R Luft-Luft
Wärmerückgewinnungs-Zentralgerät
Artikelnummer: 0040.0445
Menge: 1,000 Stck

**10.3488 Reco-Box Luft-Luft Wärmerückgewinnungs-Zentralgerät Luft-Luft Wärmerückgewinnungsz-Zentralgerät als Flachgerät zur Deckenm**
Ausstattung: Mit Elektro-Vorheizregister (EV) zum
Frostschutz. Ohne Nachheizregister.
Merkmale:
Kompaktes, hocheffizientes
Wärmerückgewinnungs-Zentralgerät mit extrem
energiesparenden EC-High-Tech Gleichstromventilatoren
für wahlweisen druck- bzw. volumenstromkonstanten
Betrieb. Extrem flache Bauweise für Deckenmontage.
Steckerfertig verdrahtet, inkl. Hauptschalter.
Passivhausgeeignet. Reco-Boxx 600 Flat-EV ist
passivhauszertifiziert. VDI 6022-konform.
Wirkungsgrad des Alu-Gegenstromwärmetauschers: > 90%.
Integrierter modulierender 0-100%-Bypass zur freien
Kühlung sowie für Frostschutz aktivierbar. Inklusiv
Filter F7 (ePM 2,5 70%) für Außenluft und M5 (ePM 10
65%) für Abluft. Geerdetes Gehäuse in Kompaktbauweise
aus Aluminiumprofilen und wärmegedämmten,
doppelwandigen Sandwichelementen, innen verzinkt, außen
pulverbeschichtet in RAL 9002, von unten
revisionierbar.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Bei druckkonstantem Betrieb ist ein externer
Drucksensor z.B. DDT 500 (Art.-Nr. 0043.0597)
notwendig.
Interface SAT ETHERNET (LAN) zur Konfiguration,
Visualisierung und operativen Kontrolle mittels MODBUS
TCP/IP-Protokoll.
Interface SAT WiFi (W-LAN) zur Konfiguration,
Visualisierung und operativen Kontrolle mittels MODBUS
TCP/IP-Protokoll.
Technische Ausstattung:
Kreuz-Gegenstromwärmetauscher mit bis zu 96 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und
wärmegedämmten, doppelwandigen
Sandwichelementen, innen verzinkt, außen
pulverbeschichtet.
Ausführung Anschlussstutzen: rund, bei Reco-Boxx 1600
Flat und 2000 Flat AU/AB eckig. Passende
Segeltuchstutzen sind separat zu bestellen.
Filterkonzept: Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Integrierte Kondensatpumpe.
Edelstahlkondensatwanne.
Integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS, SAT KNX, SAT ETHERNET oder SAT
WiFi (optionales Zubehör).
Ausführung für Innenaufhängung.
Optionale Ausstattungsmöglichkeiten::
Elektro-Vorheizregister [EV].
Externe Heiz- oder Kühlregister [NHKR].
Die Reco-Boxx Modellreihe Flat wird mit CEE-Stecker
steckerfertig komplett verkabelt und geerdet mit der
Regelung (CTR-i/o-Modul) und
Hauptschalter/Reparaturschalter stückgeprüft
ausgeliefert. Dies schließt alle notwendigen Teile wie
Temperaturfühler, Ventilatoren, Controller,
Hauptschalter und Antrieb der Bypass-Klappe sowie das
optionale Heizregister für die Elektro-Vorheizung [EV]
ein. Lediglich das zur Bedienung notwendige Steuermodul
z.B. Touchpanel TP-Touch, Interface SAT KNX, Interface
SAT MODBUS, Interface SAT ETHERNET oder Interface SAT
und im druckkonstanten Betrieb ein bzw. zwei
notwendige(r) externe(r) Drucksensor (z. B. Aerex DDT
500) muss vom Fachpersonal am gewünschten Ort montiert
und verdrahtet werden.
Spezifikationen des integrierten Controllers
(CTR-i/o-Modul)::
CTR-i/o-Modul - Ein-/Ausgabeeinheit mit Controller,
werkseitig vorverdrahtet. Alle noch notwendigen
Anschlüsse für Steuermodule und SAT-Relais sind an
dieser Einheit anzuschließen.
Überwachung und Steuerung der Ventilatoren in Mode CA
(constant airflow), CP (constant pressure) oder LS (0 -
10 Volt z. B. MSR/GLT oder Sensoren).
Timerfunktion mit Wochen- und Jahresprogramm.
Automatische Regelung der Bypass-Klappe über
Temperatur, Zeit oder Kontakt.
Frostschutzautomatik.
Überwachung und Steuerung vom optionalen Heizregister
[EV].
Öffnen und Schließen von optionalen Außenluft- und
Fortluftklappen und Nachlauf bei Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Rechtsausführung (-R): Zuluft- und Abluftanschluss
rechts, Außen- und Fortluftanschluss links.
Ausstattung mit Elektro-Vorheizregister: Ein
Elektro-Vorheizregister EV verhindert die
Einfriergefahr des Wärmetauschers bei niedrigen
Außentemperaturen in Abhängigkeit der
Fortlufttemperatur. Das Elektro-Vorheizregister EV ist
fertig verdrahtet mit einer Regelung im WRG-Gerät
integriert. Das Einfrierrisiko des Wärmetauschers wird
sicher bis ca. - 20  C Außentemperatur (in Abhängigkeit
der Luftmenge) wirkungsvoll verhindert, so dass ein
balancierter Betrieb gewährleistet ist. Der zusätzlich
im WRG-Gerät integrierte Einfrierschutz wird erst bei
Einfriergefahr des Wärmetauschers aktiv wenn die
Heizleistung des Elektro-Vorheizregisters nicht mehr
ausreicht und drosselt den Zuluft- und
Abluftvolumenstrom balanciert in Abhängigkeit der
Fortlufttemperatur. Diese Frostschutzstrategie
ermöglicht den Einsatz des Gerätes auch in
Passivhäusern.
Technische Daten
Ausführung : E-Vorheizregister / Rechtsausführung:
Zuluft- und Abluftanschluss rechts
Fördervolumen : 400 m3/h / 2.000 m3/h
Druckreserve : 400 m3/h / 1.500 m3/h / 2.000 m3/h / 980
Pa / 450 Pa / 280 Pa
Wirkungsgrad : 400 m3/h / 1.500 m3/h / 2.000 m3/h / 96
% / 92 % / 91 %
ErP / LOT 6 : NRVU, SFP int-Limit 1292 W/(m3/s)
Bemessungsspannung Gerät : 230 V ~/N/PE
Bemessungsspannung EV : 400 V/~3/N/PE
Netzfrequenz : 50 Hz / 60 Hz
Leistungsaufnahme : 400 m3/h / 1.500 m3/h / 2.000
m3/h / 100 Pa / 200 Pa / 200 Pa / 111 W / 952 W / 1.566
W
IMax : (Druckkonstanter- oder Volumenstromkonstanter
Betrieb möglich)
IMax Gerät : 11,2 A
IMax EV : 8,7 A
Netzstecker Gerät : CEE, 3-pol., 16 A-6h, Kabellänge: 5
m
Netzstecker EV : CEE, 5-pol., 16 A-6h, Kabellänge: 5 m
Empfohlene Sicherung Gerät : C-16 A
Einbauort : Deckenaufhängung, Innen
Material Gehäuse : Stahlblech, lackiert
Farbe : ähnlich RAL 9002
Gewicht : 298 kg
Filterart : Fein- / Feinfilter
Filterklasse : ePM10 65% (M5) / ePM2,5 70% (F7)
Anschlussdurchmesser Kondensatablauf : 6 mm
Innendurchmesser (Schlauch), Integrierte
Kondensatpumpe, Förderhöhe 6,0 m, max. 14L/h
Stutzen saugseitig (AU/AB) : 280 mm / 1.220 mm
Stutzen druckseitig (ZU/FO) : 315 mm
Breite : 2.090 mm
Höhe : 400 mm
Tiefe : 1.700 mm
Fördermitteltemperatur : -10  C bis 40  C
Umgebungstemperatur : 10  C bis 40  C
max. Heizleistung EV (Frostschutz) : 6.000 W
Wärmetauscherbauart : Kreuz-Gegenstrom
Verpackungseinheit : 1 Stück
Sortiment : 19
GTIN (EAN) : 4045314404508
Hersteller: AEREX
Reco-Boxx 2000 Flat-R / EV Luft-Luft
Wärmerückgewinnungs-Zentralgerät
Artikelnummer: 0040.0450
Menge: 1,000 Stck

**10.3489 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 200 m3/h / 800 m3/h
Druckreserve : 200 m3/h / 500 m3/h / 800 m3/h / 690
Pa / 570 Pa / 410 Pa
Wirkungsgrad : 200 m3/h / 500 m3/h / 800 m3/h / 93 % /
92 % / 90 %
ErP / LOT 6 : NRVU, SFP int-Limit 1401 W/(m3/s)
Bemessungsspannung Gerät : 230 V ~/N/PE
Netzfrequenz : 50 Hz
Leistungsaufnahme : 200 m3/h / 500 m3/h / 800 m3/h /
100 Pa / 150 Pa / 150 Pa / 60 W / 224 W / 472 W
IMax Gerät : 5,2 A
Netzstecker Gerät : CEE, 3-pol., 16 A-6h, Kabellänge: 5
m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
Wärmetauscherbauart : Kreuz-Gegenstrom
Verpackungseinheit : 1 Stück
Sortiment : 19
GTIN (EAN) : 4045314407561
Hersteller: AEREX
Reco-Boxx 800 ZXR-L Luft-Luft
Wärmerückgewinnungs-Zentralgerät
Artikelnummer: 0040.0756
Menge: 1,000 Stck

**10.3490 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 800 m3/h
Druckreserve : 200 m3/h / 500 m3/h / 800 m3/h / 690
Pa / 570 Pa / 410 Pa
Wirkungsgrad : 200 m3/h / 500 m3/h / 800 m3/h / 93 % /
92 % / 90 %
ErP / LOT 6 : NRVU, SFP int-Limit 1401 W/(m3/s)
Bemessungsspannung Gerät : 230 V ~/N/PE
Bemessungsspannung EV : 400 V/~3/N/PE
Netzfrequenz : 50 Hz
Leistungsaufnahme : 200 m3/h / 500 m3/h / 800 m3/h /
100 Pa / 150 Pa / 150 Pa / 60 W / 224 W / 472 W
IMax Gerät : 5,2 A
IMax EV : 4,3 A
Netzstecker Gerät : CEE, 3-pol., 16 A-6h, Kabellänge: 5
m
Netzstecker EV : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
Wärmetauscherbauart : Kreuz-Gegenstrom
Verpackungseinheit : 1 Stück
Sortiment : 19
GTIN (EAN) : 4045314407578
Hersteller: AEREX
Reco-Boxx 800 ZXR-L / EV Luft-Luft
Wärmerückgewinnungs-Zentralgerät
Artikelnummer: 0040.0757
Menge: 1,000 Stck

**10.3491 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 200 m3/h / 800 m3/h
Druckreserve : 200 m3/h / 500 m3/h / 800 m3/h / 690
Pa / 570 Pa / 410 Pa
Wirkungsgrad : 200 m3/h / 500 m3/h / 800 m3/h / 93 % /
92 % / 90 %
ErP / LOT 6 : NRVU, SFP int-Limit 1401 W/(m3/s)
Bemessungsspannung Gerät : 230 V ~/N/PE
Bemessungsspannung EV : 400 V/~3/N/PE
Bemessungsspannung EN : 400 V/~3/N/PE
Netzfrequenz : 50 Hz
Leistungsaufnahme : 200 m3/h / 500 m3/h / 800 m3/h /
100 Pa / 150 Pa / 150 Pa / 60 W / 224 W / 472 W
IMax Gerät : 5,2 A
IMax EV : 4,3 A
IMax EN : 4,3 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
Heizleistung (elektr. Nacherwärmung Heizung) : 3.000 W
Wärmetauscherbauart : Kreuz-Gegenstrom
Verpackungseinheit : 1 Stück
Sortiment : 19
GTIN (EAN) : 4045314407585
Hersteller: AEREX
Reco-Boxx 800 ZXR-L / EV / EN Luft-Luft
Wärmerückgewinnungs-Zentralgerät
Artikelnummer: 0040.0758
Menge: 1,000 Stck

**10.3492 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 200 m3/h / 800 m3/h
Druckreserve : 200 m3/h / 500 m3/h / 800 m3/h / 690
Pa / 570 Pa / 410 Pa
Wirkungsgrad : 200 m3/h / 500 m3/h / 800 m3/h / 93 % /
92 % / 90 %
ErP / LOT 6 : NRVU, SFP int-Limit 1401 W/(m3/s)
Bemessungsspannung Gerät : 230 V ~/N/PE
Bemessungsspannung EV : 400 V/~3/N/PE
Netzfrequenz : 50 Hz
Leistungsaufnahme : 200 m3/h / 500 m3/h / 800 m3/h /
100 Pa / 150 Pa / 150 Pa / 60 W / 224 W / 472 W
IMax Gerät : 5,2 A
IMax EV : 4,3 A
Netzstecker Gerät : CEE, 3-pol., 16 A-6h, Kabellänge: 5
m
Netzstecker EV : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
max. Heizleistung WN (PWW-Heizregister) : 3.300 W
Wärmetauscherbauart : Kreuz-Gegenstrom
Verpackungseinheit : 1 Stück
Sortiment : 19
GTIN (EAN) : 4045314407592
Hersteller: AEREX
Reco-Boxx 800 ZXR-L / EV / WN Luft-Luft
Wärmerückgewinnungs-Zentralgerät
Artikelnummer: 0040.0759
Menge: 1,000 Stck

**10.3493 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 200 m3/h / 800 m3/h
Druckreserve : 200 m3/h / 500 m3/h / 800 m3/h / 690
Pa / 570 Pa / 410 bar
Wirkungsgrad : 200 m3/h / 500 m3/h / 800 m3/h / 93 % /
93 % / 90 %
ErP / LOT 6 : NRVU, SFP int-Limit 1401 W/(m3/s)
Bemessungsspannung Gerät : 230 V ~/N/PE
Bemessungsspannung EN : 400 V/~3/N/PE
Netzfrequenz : 50 Hz
Leistungsaufnahme : 200 m3/h / 500 m3/h / 800 m3/h /
100 Pa / 150 Pa / 150 Pa / 60 W / 224 W / 472 W
IMax Gerät : 5,2 A
IMax EN : 4,3 A
Netzstecker Gerät : CEE, 3-pol., 16 A-6h, Kabellänge: 5
m
Netzstecker EN : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
Heizleistung (elektr. Nacherwärmung Heizung) : 3.000 W
Wärmetauscherbauart : Kreuz-Gegenstrom
Verpackungseinheit : 1 Stück
Sortiment : 19
Hersteller: AEREX
Reco-Boxx 800 ZXR-L / EN Luft-Luft
Wärmerückgewinnungs-Zentralgerät
Artikelnummer: 0040.0760
Menge: 1,000 Stck

**10.3494 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 200 m3/h / 800 m3/h
Druckreserve : 200 m3/h / 500 m3/h / 800 m3/h / 690
Pa / 570 Pa / 410 Pa
Wirkungsgrad : 200 m3/h / 500 m3/h / 800 m3/h / 93 % /
92 % / 90 %
ErP / LOT 6 : NRVU, SFP int-Limit 1401 W/(m3/s)
Bemessungsspannung Gerät : 230 V ~/N/PE
Netzfrequenz : 50 Hz
Leistungsaufnahme : 200 m3/h / 500 m3/h / 800 m3/h /
100 Pa / 150 Pa / 150 Pa / 60 W / 224 W / 472 W
IMax Gerät : 5,2 A
Netzstecker Gerät : CEE, 3-pol., 16 A-6h, Kabellänge: 5
m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung WN (PWW-Heizregister) : 3.300 W
Wärmetauscherbauart : Kreuz-Gegenstrom
Verpackungseinheit : 1 Stück
Sortiment : 19
GTIN (EAN) : 4045314407615
Hersteller: AEREX
Reco-Boxx 800 ZXR-L / WN Luft-Luft
Wärmerückgewinnungs-Zentralgerät
Artikelnummer: 0040.0761
Menge: 1,000 Stck

**10.3495 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 200 m3/h / 800 m3/h
Druckreserve : 200 m3/h / 500 m3/h / 800 m3/h / 690
Pa / 570 Pa / 410 Pa
Wirkungsgrad : 200 m3/h / 500 m3/h / 800 m3/h / 93 % /
92 % / 90 %
ErP / LOT 6 : NRVU, SFP int-Limit 1401 W/(m3/s)
Bemessungsspannung Gerät : 230 V ~/N/PE
Netzfrequenz : 50 Hz
Leistungsaufnahme : 200 m3/h / 500 m3/h / 800 m3/h /
100 Pa / 150 Pa / 150 Pa / 60 W / 224 W / 472 W
IMax Gerät : 5,2 A
Netzstecker Gerät : CEE, 3-pol., 16 A-6h, Kabellänge: 5
m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
Wärmetauscherbauart : Kreuz-Gegenstrom
Verpackungseinheit : 1 Stück
Sortiment : 19
GTIN (EAN) : 4045314407622
Hersteller: AEREX
Reco-Boxx 800 ZXR-R Luft-Luft
Wärmerückgewinnungs-Zentralgerät
Artikelnummer: 0040.0762
Menge: 1,000 Stck

**10.3496 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 800 m3/h
Druckreserve : 200 m3/h / 500 m3/h / 800 m3/h / 690
Pa / 570 Pa / 410 Pa
Wirkungsgrad : 200 m3/h / 500 m3/h / 800 m3/h / 93 % /
92 % / 90 %
ErP / LOT 6 : NRVU, SFP int-Limit 1401 W/(m3/s)
Bemessungsspannung Gerät : 230 V ~/N/PE
Bemessungsspannung EV : 400 V/~3/N/PE
Netzfrequenz : 50 Hz
Leistungsaufnahme : 200 m3/h / 500 m3/h / 800 m3/h /
100 Pa / 150 Pa / 150 Pa / 60 W / 224 W / 472 W
IMax Gerät : 5,2 A
IMax EV : 4,3 A
Netzstecker Gerät : CEE, 3-pol., 16 A-6h, Kabellänge: 5
m
Netzstecker EV : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
Wärmetauscherbauart : Kreuz-Gegenstrom
Verpackungseinheit : 1 Stück
Sortiment : 19
GTIN (EAN) : 4045314407639
Hersteller: AEREX
Reco-Boxx 800 ZXR-R / EV Luft-Luft
Wärmerückgewinnungs-Zentralgerät
Artikelnummer: 0040.0763
Menge: 1,000 Stck

**10.3497 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 200 m3/h / 800 m3/h
Druckreserve : 200 m3/h / 500 m3/h / 800 m3/h / 690
Pa / 570 Pa / 410 Pa
Wirkungsgrad : 200 m3/h / 500 m3/h / 800 m3/h / 93 % /
92 % / 90 %
ErP / LOT 6 : NRVU, SFP int-Limit 1401 W/(m3/s)
Bemessungsspannung Gerät : 230 V ~/N/PE
Bemessungsspannung EV : 400 V/~3/N/PE
Bemessungsspannung EN : 400 V/~3/N/PE
Netzfrequenz : 50 Hz
Leistungsaufnahme : 200 m3/h / 500 m3/h / 800 m3/h /
100 Pa / 150 Pa / 150 Pa / 60 W / 224 W / 472 W
IMax Gerät : 5,2 A
IMax EV : 4,3 A
IMax EN : 4,3 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
Heizleistung (elektr. Nacherwärmung Heizung) : 3.000 W
Wärmetauscherbauart : Kreuz-Gegenstrom
Verpackungseinheit : 1 Stück
Sortiment : 19
GTIN (EAN) : 4045314407646
Hersteller: AEREX
Reco-Boxx 800 ZXR-R / EV / EN Luft-Luft
Wärmerückgewinnungs-Zentralgerät
Artikelnummer: 0040.0764
Menge: 1,000 Stck

**10.3498 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 200 m3/h / 800 m3/h
Druckreserve : 200 m3/h / 500 m3/h / 800 m3/h / 690
Pa / 570 Pa / 410 Pa
Wirkungsgrad : 200 m3/h / 500 m3/h / 800 m3/h / 93 % /
92 % / 90 %
ErP / LOT 6 : NRVU, SFP int-Limit 1401 W/(m3/s)
Bemessungsspannung Gerät : 230 V ~/N/PE
Bemessungsspannung EV : 400 V/~3/N/PE
Netzfrequenz : 50 Hz
Leistungsaufnahme : 200 m3/h / 500 m3/h / 800 m3/h /
100 Pa / 150 Pa / 150 Pa / 60 W / 224 W / 472 W
IMax Gerät : 5,2 A
IMax EV : 4,3 A
Netzstecker Gerät : CEE, 3-pol., 16 A-6h, Kabellänge: 5
m
Netzstecker EV : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung EV (Frostschutz) : 3.000 W
max. Heizleistung WN (PWW-Heizregister) : 3.300 W
Wärmetauscherbauart : Kreuz-Gegenstrom
Verpackungseinheit : 1 Stück
Sortiment : 19
GTIN (EAN) : 4045314407653
Hersteller: AEREX
Reco-Boxx 800 ZXR-R / EV / WN Luft-Luft
Wärmerückgewinnungs-Zentralgerät
Artikelnummer: 0040.0765
Menge: 1,000 Stck

**10.3499 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 200 m3/h / 800 m3/h
Druckreserve : 200 m3/h / 500 m3/h / 800 m3/h / 690
Pa / 570 Pa / 410 Pa
Wirkungsgrad : 200 m3/h / 500 m3/h / 800 m3/h / 93 % /
92 % / 90 %
ErP / LOT 6 : NRVU, SFP int-Limit 1401 W/(m3/s)
Bemessungsspannung Gerät : 230 V ~/N/PE
Bemessungsspannung EN : 400 V/~3/N/PE
Netzfrequenz : 50 Hz
Leistungsaufnahme : 200 m3/h / 500 m3/h / 800 m3/h /
100 Pa / 150 Pa / 150 Pa / 60 W / 224 W / 472 W
IMax Gerät : 5,2 A
IMax EN : 4,3 A
Netzstecker Gerät : CEE, 3-pol., 16 A-6h, Kabellänge: 5
m
Netzstecker EN : CEE, 5-pol., 16 A-6h, Kabellänge: 5 m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
Heizleistung (elektr. Nacherwärmung Heizung) : 3.000 W
Wärmetauscherbauart : Kreuz-Gegenstrom
Verpackungseinheit : 1 Stück
Sortiment : 19
GTIN (EAN) : 4045314407660
Hersteller: AEREX
Reco-Boxx 800 ZXR-R / EN Luft-Luft
Wärmerückgewinnungs-Zentralgerät
Artikelnummer: 0040.0766
Menge: 1,000 Stck

**10.3500 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 200 m3/h / 800 m3/h
Druckreserve : 200 m3/h / 500 m3/h / 800 m3/h / 690
Pa / 570 Pa / 410 Pa
Wirkungsgrad : 200 m3/h / 500 m3/h / 800 m3/h / 93 % /
92 % / 90 %
ErP / LOT 6 : NRVU, SFP int-Limit 1401 W/(m3/s)
Bemessungsspannung Gerät : 230 V ~/N/PE
Netzfrequenz : 50 Hz
Leistungsaufnahme : 200 m3/h / 500 m3/h / 800 m3/h /
100 Pa / 150 Pa / 150 Pa / 60 W / 224 W / 472 W
IMax Gerät : 5,2 A
Netzstecker Gerät : CEE, 3-pol., 16 A-6h, Kabellänge: 5
m
Schutzart : IP 44
Empfohlene Sicherung Gerät : C-Automat
Einbauort : innen / außen
Material Gehäuse : Aluminiumprofile, Stahlblech innen
verzinkt, außen pulverbeschichtet. Wärmedämmung: 50 mm.
Farbe : ähnlich RAL 9002
Gewicht : 160 kg
Filterart : Fein- / Feinfilter
Filterklasse : ePM10 65% (M5) / ePM2,5 70% (F7)
Anschlussdurchmesser Kondensatablauf : DN 20
Kanalmaß : 425 mm x 325 mm
Flanschbreite : 20 mm
Breite : 1.104 mm
Höhe : 1.229 mm
Tiefe : 682 mm
Umgebungstemperatur : -25  C bis 40  C
max. Heizleistung WN (PWW-Heizregister) : 3.300 W
Wärmetauscherbauart : Kreuz-Gegenstrom
Verpackungseinheit : 1 Stück
Sortiment : 19
GTIN (EAN) : 4045314407677
Hersteller: AEREX
Reco-Boxx 800 ZXR-R / WN Luft-Luft
Wärmerückgewinnungs-Zentralgerät
Artikelnummer: 0040.0767
Menge: 1,000 Stck

**10.3501 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 400 m3/h / 1.200 m3/h (Druckkonstanter-
oder Volumenstromkonstanter Betrieb möglich)
Druckreserve : 400 m3/h / 750 m3/h / 1.200 m3/h / 670
Pa / 560 Pa / 330 Pa
Wirkungsgrad : 400 m3/h / 750 m3/h / 1.200 m3/h / 95
% / 92 % / 91 %
ErP / LOT 6 : NRVU, SFP int-Limit 968 W/(m3/s)
Bemessungsspannung Gerät : 230 V ~/N/PE
Netzfrequenz : 50 Hz
Leistungsaufnahme : 400 m3/h / 750 m3/h / 1.200 m3/h /
100 Pa / 150 Pa / 200 Pa / 89 W / 248 W / 599 W
IMax Gerät : 5,2 A
Netzstecker Gerät : CEE, 3-pol., 16 A-6h, Kabellänge: 5
m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
Wärmetauscherbauart : Kreuz-Gegenstrom
Verpackungseinheit : 1 Stück
Sortiment : 19
GTIN (EAN) : 4045314407684
Hersteller: AEREX
Reco-Boxx 1200 ZXR-L Luft-Luft
Wärmerückgewinnungs-Zentralgerät
Artikelnummer: 0040.0768
Menge: 1,000 Stck

**10.3502 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Netzfrequenz : 50 Hz
Leistungsaufnahme : 400 m3/h / 750 m3/h / 1.200 m3/h /
100 Pa / 150 Pa / 200 Pa / 89 W / 248 W / 599 W
IMax Gerät : 5,2 A
IMax EV : 6,5 A
Netzstecker Gerät : CEE, 3-pol., 16 A-6h, Kabellänge: 5
m
Netzstecker EV : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 6.000 W
Wärmetauscherbauart : Kreuz-Gegenstrom
Verpackungseinheit : 1 Stück
Sortiment : 19
GTIN (EAN) : 4045314407691
Hersteller: AEREX
Reco-Boxx 1200 ZXR-L / EV Luft-Luft
Wärmerückgewinnungs-Zentralgerät
Artikelnummer: 0040.0769
Menge: 1,000 Stck

**10.3503 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Bemessungsspannung EN : 400 V/~3/N/PE
Netzfrequenz : 50 Hz
Leistungsaufnahme : 400 m3/h / 750 m3/h / 1.200 m3/h /
100 Pa / 150 Pa / 200 Pa / 89 W / 248 W / 599 W
IMax Gerät : 5,2 A
IMax EV : 6,5 A
IMax EN : 6,5 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 6.000 W
Heizleistung (elektr. Nacherwärmung Heizung) : 4.500 W
Wärmetauscherbauart : Kreuz-Gegenstrom
Verpackungseinheit : 1 Stück
Sortiment : 19
GTIN (EAN) : 4045314407707
Hersteller: AEREX
Reco-Boxx 1200 ZXR-L / EV / EN Luft-Luft
Wärmerückgewinnungs-Zentralgerät
Artikelnummer: 0040.0770
Menge: 1,000 Stck

**10.3504 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Netzfrequenz : 50 Hz
Leistungsaufnahme : 400 m3/h / 750 m3/h / 1.200 m3/h /
100 Pa / 150 Pa / 200 Pa / 89 W / 248 W / 599 W
IMax Gerät : 5,2 A
IMax EV : 6,5 A
Netzstecker Gerät : CEE, 3-pol., 16 A-6h, Kabellänge: 5
m
Netzstecker EV : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 4.500 W
max. Heizleistung WN (PWW-Heizregister) : 5.500 W
Wärmetauscherbauart : Kreuz-Gegenstrom
Verpackungseinheit : 1 Stück
Sortiment : 19
GTIN (EAN) : 4045314407714
Hersteller: AEREX
Reco-Boxx 1200 ZXR-L / EV / WN Luft-Luft
Wärmerückgewinnungs-Zentralgerät
Artikelnummer: 0040.0771
Menge: 1,000 Stck

**10.3505 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 400 m3/h / 1.200 m3/h (Druckkonstanter-
oder Volumenstromkonstanter Betrieb möglich)
Druckreserve : 400 m3/h / 750 m3/h / 1.200 m3/h / 670
Pa / 560 Pa / 330 Pa
Wirkungsgrad : 400 m3/h / 750 m3/h / 1.200 m3/h / 95
% / 92 % / 91 %
ErP / LOT 6 : NRVU, SFP int-Limit 968 W/(m3/s)
Bemessungsspannung Gerät : 230 V ~/N/PE
Bemessungsspannung EN : 400 V/~3/N/PE
Netzfrequenz : 50 Hz
Leistungsaufnahme : 400 m3/h / 750 m3/h / 1.200 m3/h /
100 Pa / 150 Pa / 200 Pa / 89 W / 248 W / 599 W
IMax Gerät : 5,2 A
IMax EN : 6,5 A
Netzstecker Gerät : CEE, 3-pol., 16 A-6h, Kabellänge: 5
m
Netzstecker EN : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
Heizleistung (elektr. Nacherwärmung Heizung) : 4.500 W
Wärmetauscherbauart : Kreuz-Gegenstrom
Verpackungseinheit : 1 Stück
Sortiment : 19
GTIN (EAN) : 4045314407721
Hersteller: AEREX
Reco-Boxx 1200 ZXR-L / EN Luft-Luft
Wärmerückgewinnungs-Zentralgerät
Artikelnummer: 0040.0772
Menge: 1,000 Stck

**10.3506 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 400 m3/h / 1.200 m3/h (Druckkonstanter-
oder Volumenstromkonstanter Betrieb möglich)
Druckreserve : 400 m3/h / 750 m3/h / 1.200 m3/h / 670
Pa / 560 Pa / 330 Pa
Wirkungsgrad : 400 m3/h / 750 m3/h / 1.200 m3/h / 95
% / 92 % / 91 %
ErP / LOT 6 : NRVU, SFP int-Limit 968 W/(m3/s)
Bemessungsspannung Gerät : 230 V ~/N/PE
Netzfrequenz : 50 Hz
Leistungsaufnahme : 400 m3/h / 750 m3/h / 1.200 m3/h /
100 Pa / 150 Pa / 200 Pa / 89 W / 248 W / 599 W
IMax Gerät : 5,2 A
Netzstecker Gerät : CEE, 3-pol., 16 A-6h, Kabellänge: 5
m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung WN (PWW-Heizregister) : 5.500 W
Wärmetauscherbauart : Kreuz-Gegenstrom
Verpackungseinheit : 1 Stück
Sortiment : 19
GTIN (EAN) : 4045314407738
Hersteller: AEREX
Reco-Boxx 1200 ZXR-L / WN Luft-Luft
Wärmerückgewinnungs-Zentralgerät
Artikelnummer: 0040.0773
Menge: 1,000 Stck

**10.3507 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 400 m3/h / 1.200 m3/h (Druckkonstanter-
oder Volumenstromkonstanter Betrieb möglich)
Druckreserve : 400 m3/h / 750 m3/h / 1.200 m3/h / 670
Pa / 560 Pa / 330 Pa
Wirkungsgrad : 400 m3/h / 750 m3/h / 1.200 m3/h / 95
% / 92 % / 91 %
ErP / LOT 6 : NRVU, SFP int-Limit 968 W/(m3/s)
Bemessungsspannung Gerät : 230 V ~/N/PE
Netzfrequenz : 50 Hz
Leistungsaufnahme : 400 m3/h / 750 m3/h / 1.200 m3/h /
100 Pa / 150 Pa / 200 Pa / 89 W / 248 W / 599 W
IMax Gerät : 5,2 A
Netzstecker Gerät : CEE, 3-pol., 16 A-6h, Kabellänge: 5
m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
Wärmetauscherbauart : Kreuz-Gegenstrom
Verpackungseinheit : 1 Stück
Sortiment : 19
GTIN (EAN) : 4045314407745
Hersteller: AEREX
Reco-Boxx 1200 ZXR-R Luft-Luft
Wärmerückgewinnungs-Zentralgerät
Artikelnummer: 0040.0774
Menge: 1,000 Stck

**10.3508 Reco-Box Luft-Luft Wärmerückgewinnungs-Zentralgerät Luft-Luft-Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Netzfrequenz : 50 Hz
Leistungsaufnahme : 400 m3/h / 750 m3/h / 1.200 m3/h /
100 Pa / 150 Pa / 200 Pa / 89 W / 248 W / 599 W
IMax Gerät : 5,2 A
IMax EV : 6,5 A
Netzstecker Gerät : CEE, 3-pol., 16 A-6h, Kabellänge: 5
m
Netzstecker EV : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 4.500 W
Wärmetauscherbauart : Kreuz-Gegenstrom
Verpackungseinheit : 1 Stück
Sortiment : 19
GTIN (EAN) : 4045314407752
Hersteller: AEREX
Reco-Boxx 1200 ZXR-R / EV Luft-Luft
Wärmerückgewinnungs-Zentralgerät
Artikelnummer: 0040.0775
Menge: 1,000 Stck

**10.3509 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Bemessungsspannung EN : 400 V/~3/N/PE
Netzfrequenz : 50 Hz
Leistungsaufnahme : 400 m3/h / 750 m3/h / 1.200 m3/h /
100 Pa / 150 Pa / 200 Pa / 89 W / 248 W / 599 W
IMax Gerät : 5,2 A
IMax EV : 6,5 A
IMax EN : 6,5 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 4.500 W
Heizleistung (elektr. Nacherwärmung Heizung) : 4.500 W
Wärmetauscherbauart : Kreuz-Gegenstrom
Verpackungseinheit : 1 Stück
Sortiment : 19
GTIN (EAN) : 4045314407769
Hersteller: AEREX
Reco-Boxx 1200 ZXR-R / EV / EN Luft-Luft
Wärmerückgewinnungs-Zentralgerät
Artikelnummer: 0040.0776
Menge: 1,000 Stck

**10.3510 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 400 m3/h / 1.200 m3/h (Druckkonstanter-
oder Volumenstromkonstanter Betrieb möglich)
Druckreserve : 400 m3/h / 750 m3/h / 1.200 m3/h / 670
Pa / 560 Pa / 330 Pa
Wirkungsgrad : 400 m3/h / 750 m3/h / 1.200 m3/h / 95
% / 92 % / 91 %
ErP / LOT 6 : NRVU, SFP int-Limit 968 W/(m3/s)
Bemessungsspannung Gerät : 230 V ~/N/PE
Bemessungsspannung EV : 400 V/~3/N/PE
Netzfrequenz : 50 Hz
Leistungsaufnahme : 400 m3/h / 750 m3/h / 1.200 m3/h /
100 Pa / 150 Pa / 200 Pa / 89 W / 248 W / 599 W
IMax Gerät : 5,2 A
IMax EV : 6,5 A
Netzstecker Gerät : CEE, 3-pol., 16 A-6h, Kabellänge: 5
m
Netzstecker EV : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung EV (Frostschutz) : 4.500 W
max. Heizleistung WN (PWW-Heizregister) : 5.500 W
Wärmetauscherbauart : Kreuz-Gegenstrom
Verpackungseinheit : 1 Stück
Sortiment : 19
GTIN (EAN) : 4045314407776
Hersteller: AEREX
Reco-Boxx 1200 ZXR-R / EV / WN Luft-Luft
Wärmerückgewinnungs-Zentralgerät
Artikelnummer: 0040.0777
Menge: 1,000 Stck

**10.3511 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 400 m3/h / 1.200 m3/h (Druckkonstanter-
oder Volumenstromkonstanter Betrieb möglich)
Druckreserve : 400 m3/h / 750 m3/h / 1.200 m3/h / 670
Pa / 560 Pa / 330 Pa
Wirkungsgrad : 400 m3/h / 750 m3/h / 1.200 m3/h / 95
% / 92 % / 91 %
ErP / LOT 6 : NRVU, SFP int-Limit 968 W/(m3/s)
Bemessungsspannung Gerät : 230 V ~/N/PE
Bemessungsspannung EN : 400 V/~3/N/PE
Netzfrequenz : 50 Hz
Leistungsaufnahme : 400 m3/h / 750 m3/h / 1.200 m3/h /
100 Pa / 150 Pa / 200 Pa / 89 W / 248 W / 599 W
IMax Gerät : 5,2 A
IMax EN : 6,5 A
Netzstecker Gerät : CEE, 3-pol., 16 A-6h, Kabellänge: 5
m
Netzstecker EN : CEE, 5-pol., 16 A-6h, Kabellänge: 5 m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
Heizleistung (elektr. Nacherwärmung Heizung) : 4.500 W
Wärmetauscherbauart : Kreuz-Gegenstrom
Verpackungseinheit : 1 Stück
Sortiment : 19
GTIN (EAN) : 4045314407783
Hersteller: AEREX
Reco-Boxx 1200 ZXR-R / EN Luft-Luft
Wärmerückgewinnungs-Zentralgerät
Artikelnummer: 0040.0778
Menge: 1,000 Stck

**10.3512 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 400 m3/h / 1.200 m3/h (Druckkonstanter-
oder Volumenstromkonstanter Betrieb möglich)
Druckreserve : 400 m3/h / 750 m3/h / 1.200 m3/h / 670
Pa / 560 Pa / 330 Pa
Wirkungsgrad : 400 m3/h / 750 m3/h / 1.200 m3/h / 95
% / 92 % / 91 %
ErP / LOT 6 : NRVU, SFP int-Limit 968 W/(m3/s)
Bemessungsspannung Gerät : 230 V ~/N/PE
Netzfrequenz : 50 Hz
Leistungsaufnahme : 400 m3/h / 750 m3/h / 1.200 m3/h /
100 Pa / 150 Pa / 200 Pa / 89 W / 248 W / 599 W
IMax Gerät : 5,2 A
Netzstecker Gerät : CEE, 3-pol., 16 A-6h, Kabellänge: 5
m
Schutzart : IP 44
Empfohlene Sicherung Gerät : C-Automat
Einbauort : innen / außen
Material Gehäuse : Aluminiumprofile, Stahlblech innen
verzinkt, außen pulverbeschichtet. Wärmedämmung: 50 mm.
Farbe : ähnlich RAL 9002
Gewicht : 210 kg
Filterart : Fein- / Feinfilter
Filterklasse : ePM10 65% (M5) / ePM2,5 70% (F7)
Anschlussdurchmesser Kondensatablauf : DN 20
Kanalmaß : 785 mm x 325 mm
Flanschbreite : 20 mm
Breite : 1.204 mm
Höhe : 1.229 mm
Tiefe : 1.042 mm
Umgebungstemperatur : -25  C bis 40  C
max. Heizleistung WN (PWW-Heizregister) : 5.500 W
Wärmetauscherbauart : Kreuz-Gegenstrom
Verpackungseinheit : 1 Stück
Sortiment : 19
GTIN (EAN) : 4045314407790
Hersteller: AEREX
Reco-Boxx 1200 ZXR-R / WN Luft-Luft
Wärmerückgewinnungs-Zentralgerät
Artikelnummer: 0040.0779
Menge: 1,000 Stck

**10.3513 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 800 m3/h / 2.000 m3/h (Druckkonstanter-
oder Volumenstromkonstanter Betrieb möglich)
Druckreserve : 800 m3/h / 1.350 m3/h / 2.000 m3/h / 860
Pa / 710 Pa / 520 Pa
Wirkungsgrad : 800 m3/h / 1.350 m3/h / 2.000 m3/h / 94
% / 92 % / 91 %
ErP / LOT 6 : NRVU, SFP int-Limit 1103 W/(m3/s)
Bemessungsspannung Gerät : 230 V ~/N/PE
Netzfrequenz : 50 Hz
Leistungsaufnahme : 800 m3/h / 1.350 m3/h / 2.000
m3/h / 150 Pa / 200 Pa / 250 Pa / 243 W / 572 W / 1.177
W
IMax Gerät : 11 A
Netzstecker Gerät : CEE, 3-pol., 16 A-6h, Kabellänge: 5
m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
Wärmetauscherbauart : Kreuz-Gegenstrom
Verpackungseinheit : 1 Stück
Sortiment : 19
GTIN (EAN) : 4045314407806
Hersteller: AEREX
Reco-Boxx 2000 ZXR-L Luft-Luft
Wärmerückgewinnungs-Zentralgerät
Artikelnummer: 0040.0780
Menge: 1,000 Stck

**10.3514 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Netzfrequenz : 50 Hz
Leistungsaufnahme : 800 m3/h / 1.350 m3/h / 2.000
m3/h / 150 Pa / 200 Pa / 250 Pa / 243 W / 572 W / 1.177
W
IMax Gerät : 11 A
IMax EV : 8,7 A
Netzstecker Gerät : CEE, 3-pol., 16 A-6h, Kabellänge: 5
m
Netzstecker EV : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
Wärmetauscherbauart : Kreuz-Gegenstrom
Verpackungseinheit : 1 Stück
Sortiment : 19
GTIN (EAN) : 4045314407813
Hersteller: AEREX
Reco-Boxx 2000 ZXR-L / EV Luft-Luft
Wärmerückgewinnungs-Zentralgerät
Artikelnummer: 0040.0781
Menge: 1,000 Stck

**10.3515 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Bemessungsspannung EN : 400 V/~3/N/PE
Netzfrequenz : 50 Hz
Leistungsaufnahme : 800 m3/h / 1.350 m3/h / 2.000
m3/h / 150 Pa / 200 Pa / 250 Pa / 243 W / 572 W / 1.177
W
IMax Gerät : 11 A
IMax EV : 8,7 A
IMax EN : 8,7 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
Heizleistung (elektr. Nacherwärmung Heizung) : 6.000 W
Wärmetauscherbauart : Kreuz-Gegenstrom
Verpackungseinheit : 1 Stück
Sortiment : 19
GTIN (EAN) : 4045314407820
Hersteller: AEREX
Reco-Boxx 2000 ZXR-L / EV / EN Luft-Luft
Wärmerückgewinnungs-Zentralgerät
Artikelnummer: 0040.0782
Menge: 1,000 Stck

**10.3516 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Netzfrequenz : 50 Hz
Leistungsaufnahme : 800 m3/h / 1.350 m3/h / 2.000
m3/h / 150 Pa / 200 Pa / 250 Pa / 243 W / 572 W / 1.177
W
IMax Gerät : 11 A
IMax EV : 8,7 A
Netzstecker Gerät : CEE, 3-pol., 16 A-6h, Kabellänge: 5
m
Netzstecker EV : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
max. Heizleistung WN (PWW-Heizregister) : 9.600 W
Wärmetauscherbauart : Kreuz-Gegenstrom
Verpackungseinheit : 1 Stück
Sortiment : 19
GTIN (EAN) : 4045314407837
Hersteller: AEREX
Reco-Boxx 2000 ZXR-L / EV / WN Luft-Luft
Wärmerückgewinnungs-Zentralgerät
Artikelnummer: 0040.0783
Menge: 1,000 Stck

**10.3517 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 800 m3/h / 2.000 m3/h (Druckkonstanter-
oder Volumenstromkonstanter Betrieb möglich)
Druckreserve : 800 m3/h / 1.350 m3/h / 2.000 m3/h / 860
Pa / 710 Pa / 520 Pa
Wirkungsgrad : 800 m3/h / 1.350 m3/h / 2.000 m3/h / 94
% / 92 % / 91 %
ErP / LOT 6 : NRVU, SFP int-Limit 1103 W/(m3/s)
Bemessungsspannung Gerät : 230 V ~/N/PE
Bemessungsspannung EN : 400 V/~3/N/PE
Netzfrequenz : 50 Hz
Leistungsaufnahme : 800 m3/h / 1.350 m3/h / 2.000
m3/h / 150 Pa / 200 Pa / 250 Pa / 243 W / 572 W / 1.177
W
IMax Gerät : 11 A
IMax EN : 8,7 A
Netzstecker Gerät : CEE, 3-pol., 16 A-6h, Kabellänge: 5
m
Netzstecker EN : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
Heizleistung (elektr. Nacherwärmung Heizung) : 6.000 W
Wärmetauscherbauart : Kreuz-Gegenstrom
Verpackungseinheit : 1 Stück
Sortiment : 19
GTIN (EAN) : 4045314407844
Hersteller: AEREX
Reco-Boxx 2000 ZXR-L / EN Luft-Luft
Wärmerückgewinnungs-Zentralgerät
Artikelnummer: 0040.0784
Menge: 1,000 Stck

**10.3518 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 800 m3/h / 2.000 m3/h (Druckkonstanter-
oder Volumenstromkonstanter Betrieb möglich)
Druckreserve : 800 m3/h / 1.350 m3/h / 2.000 m3/h / 860
Pa / 710 Pa / 520 Pa
Wirkungsgrad : 800 m3/h / 1.350 m3/h / 2.000 m3/h / 94
% / 92 % / 91 %
ErP / LOT 6 : NRVU, SFP int-Limit 1103 W/(m3/s)
Bemessungsspannung Gerät : 230 V ~/N/PE
Netzfrequenz : 50 Hz
Leistungsaufnahme : 800 m3/h / 1.350 m3/h / 2.000
m3/h / 150 Pa / 200 Pa / 250 Pa / 243 W / 572 W / 1.177
W
IMax Gerät : 11 A
Netzstecker Gerät : CEE, 3-pol., 16 A-6h, Kabellänge: 5
m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung WN (PWW-Heizregister) : 9.600 W
Wärmetauscherbauart : Kreuz-Gegenstrom
Verpackungseinheit : 1 Stück
Sortiment : 19
GTIN (EAN) : 4045314407851
Hersteller: AEREX
Reco-Boxx 2000 ZXR-L / WN Luft-Luft
Wärmerückgewinnungs-Zentralgerät
Artikelnummer: 0040.0785
Menge: 1,000 Stck

**10.3519 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 800 m3/h / 2.000 m3/h (Druckkonstanter-
oder Volumenstromkonstanter Betrieb möglich)
Druckreserve : 800 m3/h / 1.350 m3/h / 2.000 m3/h / 860
Pa / 710 Pa / 520 Pa
Wirkungsgrad : 800 m3/h / 1.350 m3/h / 2.000 m3/h / 94
% / 92 % / 91 %
ErP / LOT 6 : NRVU, SFP int-Limit 1103 W/(m3/s)
Bemessungsspannung Gerät : 230 V ~/N/PE
Netzfrequenz : 50 Hz
Leistungsaufnahme : 800 m3/h / 1.350 m3/h / 2.000
m3/h / 150 Pa / 200 Pa / 250 Pa / 243 W / 572 W / 1.177
W
IMax Gerät : 11 A
Netzstecker Gerät : CEE, 3-pol., 16 A-6h, Kabellänge: 5
m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
Wärmetauscherbauart : Kreuz-Gegenstrom
Verpackungseinheit : 1 Stück
Sortiment : 19
GTIN (EAN) : 4045314407868
Hersteller: AEREX
Reco-Boxx 2000 ZXR-R Luft-Luft
Wärmerückgewinnungs-Zentralgerät
Artikelnummer: 0040.0786
Menge: 1,000 Stck

**10.3520 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Netzfrequenz : 50 Hz
Leistungsaufnahme : 800 m3/h / 1.350 m3/h / 2.000
m3/h / 150 Pa / 200 Pa / 250 Pa / 243 W / 572 W / 1.177
W
IMax Gerät : 11 A
IMax EV : 8,7 A
Netzstecker Gerät : CEE, 3-pol., 16 A-6h, Kabellänge: 5
m
Netzstecker EV : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
Wärmetauscherbauart : Kreuz-Gegenstrom
Verpackungseinheit : 1 Stück
Sortiment : 19
GTIN (EAN) : 4045314407875
Hersteller: AEREX
Reco-Boxx 2000 ZXR-R / EV Luft-Luft
Wärmerückgewinnungs-Zentralgerät
Artikelnummer: 0040.0787
Menge: 1,000 Stck

**10.3521 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Bemessungsspannung EN : 400 V/~3/N/PE
Netzfrequenz : 50 Hz
Leistungsaufnahme : 800 m3/h / 1.350 m3/h / 2.000
m3/h / 150 Pa / 200 Pa / 250 Pa / 243 W / 572 W / 1.177
W
IMax Gerät : 11 A
IMax EV : 8,7 A
IMax EN : 8,7 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
Heizleistung (elektr. Nacherwärmung Heizung) : 6.000 W
Wärmetauscherbauart : Kreuz-Gegenstrom
Verpackungseinheit : 1 Stück
Sortiment : 19
GTIN (EAN) : 4045314407882
Hersteller: AEREX
Reco-Boxx 2000 ZXR-R / EV / EN Luft-Luft
Wärmerückgewinnungs-Zentralgerät
Artikelnummer: 0040.0788
Menge: 1,000 Stck

**10.3522 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 800 m3/h / 2.000 m3/h (Druckkonstanter-
oder Volumenstromkonstanter Betrieb möglich)
Druckreserve : 800 m3/h / 1.350 m3/h / 2.000 m3/h / 860
Pa / 710 Pa / 520 Pa
Wirkungsgrad : 800 m3/h / 1.350 m3/h / 2.000 m3/h / 94
% / 92 % / 91 %
ErP / LOT 6 : NRVU, SFP int-Limit 1103 W/(m3/s)
Bemessungsspannung Gerät : 230 V ~/N/PE
Bemessungsspannung EV : 400 V/~3/N/PE
Netzfrequenz : 50 Hz
Leistungsaufnahme : 800 m3/h / 1.350 m3/h / 2.000
m3/h / 150 Pa / 200 Pa / 250 Pa / 243 W / 572 W / 1.177
W
IMax Gerät : 11 A
IMax EV : 8,7 A
Netzstecker Gerät : CEE, 3-pol., 16 A-6h, Kabellänge: 5
m
Netzstecker EV : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung EV (Frostschutz) : 6.000 W
max. Heizleistung WN (PWW-Heizregister) : 9.600 W
Wärmetauscherbauart : Kreuz-Gegenstrom
Verpackungseinheit : 1 Stück
Sortiment : 19
GTIN (EAN) : 4045314407899
Hersteller: AEREX
Reco-Boxx 2000 ZXR-R / EV / WN Luft-Luft
Wärmerückgewinnungs-Zentralgerät
Artikelnummer: 0040.0789
Menge: 1,000 Stck

**10.3523 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 800 m3/h / 2.000 m3/h (Druckkonstanter-
oder Volumenstromkonstanter Betrieb möglich)
Druckreserve : 800 m3/h / 1.350 m3/h / 2.000 m3/h / 860
Pa / 710 Pa / 520 Pa
Wirkungsgrad : 800 m3/h / 1.350 m3/h / 2.000 m3/h / 94
% / 92 % / 91 %
ErP / LOT 6 : NRVU, SFP int-Limit 1103 W/(m3/s)
Bemessungsspannung Gerät : 230 V ~/N/PE
Bemessungsspannung EN : 400 V/~3/N/PE
Netzfrequenz : 50 Hz
Leistungsaufnahme : 800 m3/h / 1.350 m3/h / 2.000
m3/h / 150 Pa / 200 Pa / 250 Pa / 243 W / 572 W / 1.177
W
IMax Gerät : 11 A
IMax EN : 8,7 A
Netzstecker Gerät : CEE, 3-pol., 16 A-6h, Kabellänge: 5
m
Netzstecker EN : CEE, 5-pol., 16 A-6h, Kabellänge: 5 m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
Heizleistung (elektr. Nacherwärmung Heizung) : 6.000 W
Wärmetauscherbauart : Kreuz-Gegenstrom
Verpackungseinheit : 1 Stück
Sortiment : 19
GTIN (EAN) : 4045314407905
Hersteller: AEREX
Reco-Boxx 2000 ZXR-R / EN Luft-Luft
Wärmerückgewinnungs-Zentralgerät
Artikelnummer: 0040.0790
Menge: 1,000 Stck

**10.3524 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 800 m3/h / 2.000 m3/h (Druckkonstanter-
oder Volumenstromkonstanter Betrieb möglich)
Druckreserve : 800 m3/h / 1.350 m3/h / 2.000 m3/h / 860
Pa / 710 Pa / 520 Pa
Wirkungsgrad : 800 m3/h / 1.350 m3/h / 2.000 m3/h / 94
% / 92 % / 91 %
ErP / LOT 6 : NRVU, SFP int-Limit 1103 W/(m3/s)
Bemessungsspannung Gerät : 230 V ~/N/PE
Netzfrequenz : 50 Hz
Leistungsaufnahme : 800 m3/h / 1.350 m3/h / 2.000
m3/h / 150 Pa / 200 Pa / 250 Pa / 243 W / 572 W / 1.177
W
IMax Gerät : 11 A
Netzstecker Gerät : CEE, 3-pol., 16 A-6h, Kabellänge: 5
m
Schutzart : IP 44
Empfohlene Sicherung Gerät : C-Automat
Einbauort : innen / außen
Material Gehäuse : Aluminiumprofile, Stahlblech innen
verzinkt, außen pulverbeschichtet. Wärmedämmung: 50 mm.
Farbe : ähnlich RAL 9002
Gewicht : 290 kg
Filterart : Fein- / Feinfilter
Filterklasse : ePM10 65% (M5) / ePM2,5 70% (F7)
Anschlussdurchmesser Kondensatablauf : DN 32
Kanalmaß : 955 mm x 325 mm
Flanschbreite : 20 mm
Breite : 1.636 mm
Höhe : 1.359 mm
Tiefe : 1.212 mm
Umgebungstemperatur : -25  C bis 40  C
max. Heizleistung WN (PWW-Heizregister) : 9.600 W
Wärmetauscherbauart : Kreuz-Gegenstrom
Verpackungseinheit : 1 Stück
Sortiment : 19
GTIN (EAN) : 4045314407912
Hersteller: AEREX
Reco-Boxx 2000 ZXR-R / WN Luft-Luft
Wärmerückgewinnungs-Zentralgerät
Artikelnummer: 0040.0791
Menge: 1,000 Stck

**10.3525 Reco-Box Luft-Luft Wärmerückgewinnungs-Zentralgerät Luft-Luft wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 800 m3/h / 3.000 m3/h (Druckkonstanter-
oder Volumenstromkonstanter Betrieb möglich)
Druckreserve : 800 m3/h / 2.000 m3/h / 3.000 m3/h / 890
Pa / 640 Pa / 310 Pa
Wirkungsgrad : 800 m3/h / 2.000 m3/h / 3.000 m3/h / 95
% / 92 % / 91 %
ErP / LOT 6 : NRVU, SFP int-Limit 1380 W/(m3/s)
Bemessungsspannung Gerät : 230 V ~/N/PE
Netzfrequenz : 50 Hz
Leistungsaufnahme : 800 m3/h / 2.000 m3/h / 3.000
m3/h / 150 Pa / 250 Pa / 250 Pa / 212 W / 906 W / 1.773
W
IMax Gerät : 11,2 A
Netzstecker Gerät : CEE, 3-pol., 16 A-6h, Kabellänge: 5
m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
Wärmetauscherbauart : Kreuz-Gegenstrom
Verpackungseinheit : 1 Stück
Sortiment : 19
GTIN (EAN) : 4045314407929
Hersteller: AEREX
Reco-Boxx 3000 ZXR-L Luft-Luft
Wärmerückgewinnungs-Zentralgerät
Artikelnummer: 0040.0792
Menge: 1,000 Stck

**10.3526 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Netzfrequenz : 50 Hz
Leistungsaufnahme : 800 m3/h / 2.000 m3/h / 3.000
m3/h / 150 Pa / 250 Pa / 250 Pa / 212 W / 906 W / 1.773
W
IMax Gerät : 11,2 A
IMax EV : 13 A
Netzstecker Gerät : CEE, 3-pol., 16 A-6h, Kabellänge: 5
m
Netzstecker EV : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
Wärmetauscherbauart : Kreuz-Gegenstrom
Verpackungseinheit : 1 Stück
Sortiment : 19
GTIN (EAN) : 4045314407936
Hersteller: AEREX
Reco-Boxx 3000 ZXR-L / EV Luft-Luft
Wärmerückgewinnungs-Zentralgerät
Artikelnummer: 0040.0793
Menge: 1,000 Stck

**10.3527 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Bemessungsspannung EN : 400 V/~3/N/PE
Netzfrequenz : 50 Hz
Leistungsaufnahme : 800 m3/h / 2.000 m3/h / 3.000
m3/h / 150 Pa / 250 Pa / 250 Pa / 212 W / 906 W / 1.773
W
IMax Gerät : 11,2 A
IMax EV : 13 A
IMax EN : 13 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
Heizleistung (elektr. Nacherwärmung Heizung) : 9.000 W
Wärmetauscherbauart : Kreuz-Gegenstrom
Verpackungseinheit : 1 Stück
Sortiment : 19
GTIN (EAN) : 4045314407943
Hersteller: AEREX
Reco-Boxx 3000 ZXR-L / EV / EN Luft-Luft
Wärmerückgewinnungs-Zentralgerät
Artikelnummer: 0040.0794
Menge: 1,000 Stck

**10.3528 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Netzfrequenz : 50 Hz
Leistungsaufnahme : 800 m3/h / 2.000 m3/h / 3.000
m3/h / 150 Pa / 250 Pa / 250 Pa / 212 W / 906 W / 1.773
W
IMax Gerät : 11,2 A
IMax EV : 13 A
Netzstecker Gerät : CEE, 3-pol., 16 A-6h, Kabellänge: 5
m
Netzstecker EV : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
max. Heizleistung WN (PWW-Heizregister) : 13.600 W
Wärmetauscherbauart : Kreuz-Gegenstrom
Verpackungseinheit : 1 Stück
Sortiment : 19
GTIN (EAN) : 4045314407950
Hersteller: AEREX
Reco-Boxx 3000 ZXR-L / EV / WN Luft-Luft
Wärmerückgewinnungs-Zentralgerät
Artikelnummer: 0040.0795
Menge: 1,000 Stck

**10.3529 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 800 m3/h / 3.000 m3/h (Druckkonstanter-
oder Volumenstromkonstanter Betrieb möglich)
Druckreserve : 800 m3/h / 2.000 m3/h / 3.000 m3/h / 890
Pa / 640 Pa / 310 Pa
Wirkungsgrad : 800 m3/h / 2.000 m3/h / 3.000 m3/h / 95
% / 92 % / 91 %
ErP / LOT 6 : NRVU, SFP int-Limit 1380 W/(m3/s)
Bemessungsspannung Gerät : 230 V ~/N/PE
Bemessungsspannung EN : 400 V/~3/N/PE
Netzfrequenz : 50 Hz
Leistungsaufnahme : 800 m3/h / 2.000 m3/h / 3.000
m3/h / 150 Pa / 250 Pa / 250 Pa / 212 W / 906 W / 1.773
W
IMax Gerät : 11,2 A
IMax EN : 13 A
Netzstecker Gerät : CEE, 3-pol., 16 A-6h, Kabellänge: 5
m
Netzstecker EN : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
Heizleistung (elektr. Nacherwärmung Heizung) : 9.000 W
Wärmetauscherbauart : Kreuz-Gegenstrom
Verpackungseinheit : 1 Stück
Sortiment : 19
GTIN (EAN) : 4045314407967
Hersteller: AEREX
Reco-Boxx 3000 ZXR-L / EN Luft-Luft
Wärmerückgewinnungs-Zentralgerät
Artikelnummer: 0040.0796
Menge: 1,000 Stck

**10.3530 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 800 m3/h / 3.000 m3/h (Druckkonstanter-
oder Volumenstromkonstanter Betrieb möglich)
Druckreserve : 800 m3/h / 2.000 m3/h / 3.000 m3/h / 890
Pa / 640 Pa / 310 Pa
Wirkungsgrad : 800 m3/h / 2.000 m3/h / 3.000 m3/h / 95
% / 92 % / 91 %
ErP / LOT 6 : NRVU, SFP int-Limit 1380 W/(m3/s)
Bemessungsspannung Gerät : 230 V ~/N/PE
Netzfrequenz : 50 Hz
Leistungsaufnahme : 800 m3/h / 2.000 m3/h / 3.000
m3/h / 150 Pa / 250 Pa / 250 Pa / 212 W / 906 W / 1.773
W
IMax Gerät : 11,2 A
Netzstecker Gerät : CEE, 3-pol., 16 A-6h, Kabellänge: 5
m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung WN (PWW-Heizregister) : 13.600 W
Wärmetauscherbauart : Kreuz-Gegenstrom
Verpackungseinheit : 1 Stück
Sortiment : 19
GTIN (EAN) : 4045314407974
Hersteller: AEREX
Reco-Boxx 3000 ZXR-L / WN Luft-Luft
Wärmerückgewinnungs-Zentralgerät
Artikelnummer: 0040.0797
Menge: 1,000 Stck

**10.3531 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 800 m3/h / 3.000 m3/h (Druckkonstanter-
oder Volumenstromkonstanter Betrieb möglich)
Druckreserve : 800 m3/h / 2.000 m3/h / 3.000 m3/h / 890
Pa / 640 Pa / 310 Pa
Wirkungsgrad : 800 m3/h / 2.000 m3/h / 3.000 m3/h / 95
% / 92 % / 91 %
ErP / LOT 6 : NRVU, SFP int-Limit 1380 W/(m3/s)
Bemessungsspannung Gerät : 230 V ~/N/PE
Netzfrequenz : 50 Hz
Leistungsaufnahme : 800 m3/h / 2.000 m3/h / 3.000
m3/h / 150 Pa / 250 Pa / 250 Pa / 212 W / 906 W / 1.773
W
IMax Gerät : 11,2 A
Netzstecker Gerät : CEE, 3-pol., 16 A-6h, Kabellänge: 5
m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
Wärmetauscherbauart : Kreuz-Gegenstrom
Verpackungseinheit : 1 Stück
Sortiment : 19
GTIN (EAN) : 4045314407981
Hersteller: AEREX
Reco-Boxx 3000 ZXR-R Luft-Luft
Wärmerückgewinnungs-Zentralgerät
Artikelnummer: 0040.0798
Menge: 1,000 Stck

**10.3532 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Netzfrequenz : 50 Hz
Leistungsaufnahme : 800 m3/h / 2.000 m3/h / 3.000
m3/h / 150 Pa / 250 Pa / 250 Pa / 212 W / 906 W / 1.773
W
IMax Gerät : 11,2 A
IMax EV : 13 A
Netzstecker Gerät : CEE, 3-pol., 16 A-6h, Kabellänge: 5
m
Netzstecker EV : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
Wärmetauscherbauart : Kreuz-Gegenstrom
Verpackungseinheit : 1 Stück
Sortiment : 19
GTIN (EAN) : 4045314407998
Hersteller: AEREX
Reco-Boxx 3000 ZXR-R / EV Luft-Luft
Wärmerückgewinnungs-Zentralgerät
Artikelnummer: 0040.0799
Menge: 1,000 Stck

**10.3533 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Bemessungsspannung EN : 400 V/~3/N/PE
Netzfrequenz : 50 Hz
Leistungsaufnahme : 800 m3/h / 2.000 m3/h / 3.000
m3/h / 150 Pa / 250 Pa / 250 Pa / 212 W / 906 W / 1.773
W
IMax Gerät : 11,2 A
IMax EV : 13 A
IMax EN : 13 A
Netzstecker Gerät : CEE, 3-pol., 16 A-6h, Kabellänge: 5
m
Netzstecker EV : CEE, 5-pol., 16 A-6h, Kabellänge: 5 m
Netzstecker EN : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
Heizleistung (elektr. Nacherwärmung Heizung) : 9.000 W
Wärmetauscherbauart : Kreuz-Gegenstrom
Verpackungseinheit : 1 Stück
Sortiment : 19
GTIN (EAN) : 4045314408001
Hersteller: AEREX
Reco-Boxx 3000 ZXR-R / EV / EN Luft-Luft
Wärmerückgewinnungs-Zentralgerät
Artikelnummer: 0040.0800
Menge: 1,000 Stck

**10.3534 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 800 m3/h / 3.000 m3/h (Druckkonstanter-
oder Volumenstromkonstanter Betrieb möglich)
Druckreserve : 800 m3/h / 2.000 m3/h / 3.000 m3/h / 890
Pa / 640 Pa / 310 Pa
Wirkungsgrad : 800 m3/h / 2.000 m3/h / 3.000 m3/h / 95
% / 92 % / 91 %
ErP / LOT 6 : NRVU, SFP int-Limit 1380 W/(m3/s)
Bemessungsspannung Gerät : 230 V ~/N/PE
Bemessungsspannung EV : 400 V/~3/N/PE
Netzfrequenz : 50 Hz
Leistungsaufnahme : 800 m3/h / 2.000 m3/h / 3.000
m3/h / 150 Pa / 250 Pa / 250 Pa / 212 W / 906 W / 1.773
W
IMax Gerät : 11,2 A
IMax EV : 13 A
Netzstecker Gerät : CEE, 3-pol., 16 A-6h, Kabellänge: 5
m
Netzstecker EV : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung EV (Frostschutz) : 9.000 W
max. Heizleistung WN (PWW-Heizregister) : 13.600 W
Wärmetauscherbauart : Kreuz-Gegenstrom
Verpackungseinheit : 1 Stück
Sortiment : 19
GTIN (EAN) : 4045314408018
Hersteller: AEREX
Reco-Boxx 3000 ZXR-R / EV / WN Luft-Luft
Wärmerückgewinnungs-Zentralgerät
Artikelnummer: 0040.0801
Menge: 1,000 Stck

**10.3535 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 800 m3/h / 3.000 m3/h (Druckkonstanter-
oder Volumenstromkonstanter Betrieb möglich)
Druckreserve : 800 m3/h / 2.000 m3/h / 3.000 m3/h / 890
Pa / 640 Pa / 310 Pa
Wirkungsgrad : 800 m3/h / 2.000 m3/h / 3.000 m3/h / 95
% / 92 % / 91 %
ErP / LOT 6 : NRVU, SFP int-Limit 1380 W/(m3/s)
Bemessungsspannung Gerät : 230 V ~/N/PE
Bemessungsspannung EN : 400 V/~3/N/PE
Netzfrequenz : 50 Hz
Leistungsaufnahme : 800 m3/h / 2.000 m3/h / 3.000
m3/h / 150 Pa / 250 Pa / 250 Pa / 212 W / 906 W / 1.773
W
IMax Gerät : 11,2 A
IMax EN : 13 A
Netzstecker Gerät : CEE, 3-pol., 16 A-6h, Kabellänge: 5
m
Netzstecker EN : CEE, 5-pol., 16 A-6h, Kabellänge: 5 m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
Heizleistung (elektr. Nacherwärmung Heizung) : 9.000 W
Wärmetauscherbauart : Kreuz-Gegenstrom
Verpackungseinheit : 1 Stück
Sortiment : 19
GTIN (EAN) : 4045314408025
Hersteller: AEREX
Reco-Boxx 3000 ZXR-R / EN Luft-Luft
Wärmerückgewinnungs-Zentralgerät
Artikelnummer: 0040.0802
Menge: 1,000 Stck

**10.3536 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 800 m3/h / 3.000 m3/h (Druckkonstanter-
oder Volumenstromkonstanter Betrieb möglich)
Druckreserve : 800 m3/h / 2.000 m3/h / 3.000 m3/h / 890
Pa / 640 Pa / 310 Pa
Wirkungsgrad : 800 m3/h / 2.000 m3/h / 3.000 m3/h / 95
% / 92 % / 91 %
ErP / LOT 6 : NRVU, SFP int-Limit 1380 W/(m3/s)
Bemessungsspannung Gerät : 230 V ~/N/PE
Netzfrequenz : 50 Hz
Leistungsaufnahme : 800 m3/h / 2.000 m3/h / 3.000
m3/h / 150 Pa / 250 Pa / 250 Pa / 212 W / 906 W / 1.773
W
IMax Gerät : 11,2 A
Netzstecker Gerät : CEE, 3-pol., 16 A-6h, Kabellänge: 5
m
Schutzart : IP 44
Empfohlene Sicherung Gerät : C-Automat
Einbauort : innen / außen
Material Gehäuse : Aluminiumprofile, Stahlblech innen
verzinkt, außen pulverbeschichtet. Wärmedämmung: 50 mm.
Farbe : ähnlich RAL 9002
Gewicht : 330 kg
Filterart : Fein- / Feinfilter
Filterklasse : ePM10 65% (M5) / ePM2,5 70% (F7)
Anschlussdurchmesser Kondensatablauf : DN 32
Kanalmaß : 1.325 mm x 325 mm
Flanschbreite : 20 mm
Breite : 1.636 mm
Höhe : 1.359 mm
Tiefe : 1.582 mm
Umgebungstemperatur : -25  C bis 40  C
max. Heizleistung WN (PWW-Heizregister) : 13.600 W
Wärmetauscherbauart : Kreuz-Gegenstrom
Verpackungseinheit : 1 Stück
Sortiment : 19
GTIN (EAN) : 4045314408032
Hersteller: AEREX
Reco-Boxx 3000 ZXR-R / WN Luft-Luft
Wärmerückgewinnungs-Zentralgerät
Artikelnummer: 0040.0803
Menge: 1,000 Stck

**10.3537 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Netzfrequenz : 50 Hz
Leistungsaufnahme : 800 m3/h / 2.000 m3/h / 4.000
m3/h / 150 kPa / 250 Pa /300 Pa / 258 W / 852 W / 2.651
W
IMax Gerät : 13,2 A
Netzstecker Gerät : CEE, 3-pol., 16 A-6h, Kabellänge: 5
m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
Wärmetauscherbauart : Kreuz-Gegenstrom
Verpackungseinheit : 1 Stück
Sortiment : 19
GTIN (EAN) : 4045314408049
Hersteller: AEREX
Reco-Boxx 4000 ZXR-L Luft-Luft
Wärmerückgewinnungs-Zentralgerät
Artikelnummer: 0040.0804
Menge: 1,000 Stck

**10.3538 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Netzfrequenz : 50 Hz
Leistungsaufnahme : 800 m3/h / 2.000 m3/h / 4.000
m3/h / 150 kPa / 250 Pa /300 Pa / 258 W / 852 W / 2.651
W
IMax Gerät : 13,2 A
IMax EV : 17,5 A
Netzstecker Gerät : CEE, 3-pol., 16 A-6h, Kabellänge: 5
m
Netzstecker EV : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
Wärmetauscherbauart : Kreuz-Gegenstrom
Verpackungseinheit : 1 Stück
Sortiment : 19
GTIN (EAN) : 4045314408056
Hersteller: AEREX
Reco-Boxx 4000 ZXR-L / EV Luft-Luft
Wärmerückgewinnungs-Zentralgerät
Artikelnummer: 0040.0805
Menge: 1,000 Stck

**10.3539 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Bemessungsspannung EN : 400 V/~3/N/PE
Netzfrequenz : 50 Hz
Leistungsaufnahme : 800 m3/h / 2.000 m3/h / 4.000
m3/h / 150 kPa / 250 Pa /300 Pa / 258 W / 852 W / 2.651
W
IMax Gerät : 13,2 A
IMax EV : 17,5 A
IMax EN : 17,5 A
Netzstecker Gerät : CEE, 3-pol., 16 A-6h, Kabellänge: 5
m
Netzstecker EV : CEE, 5-pol., 32 A-6h, Kabellänge: 5 m
Netzstecker EN : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
Heizleistung (elektr. Nacherwärmung Heizung) : 12.000 W
Wärmetauscherbauart : Kreuz-Gegenstrom
Verpackungseinheit : 1 Stück
Sortiment : 19
GTIN (EAN) : 4045314408063
Hersteller: AEREX
Reco-Boxx 4000 ZXR-L / EV / EN Luft-Luft
Wärmerückgewinnungs-Zentralgerät
Artikelnummer: 0040.0806
Menge: 1,000 Stck

**10.3540 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Netzfrequenz : 50 Hz
Leistungsaufnahme : 800 m3/h / 2.000 m3/h / 4.000
m3/h / 150 kPa / 250 Pa /300 Pa / 258 W / 852 W / 2.651
W
IMax Gerät : 13,2 A
IMax EV : 17,5 A
Netzstecker Gerät : CEE, 3-pol., 16 A-6h, Kabellänge: 5
m
Netzstecker EV : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
max. Heizleistung WN (PWW-Heizregister) : 20.000 W
Wärmetauscherbauart : Kreuz-Gegenstrom
Verpackungseinheit : 1 Stück
Sortiment : 19
GTIN (EAN) : 4045314408070
Hersteller: AEREX
Reco-Boxx 4000 ZXR-L / EV / WN Luft-Luft
Wärmerückgewinnungs-Zentralgerät
Artikelnummer: 0040.0807
Menge: 1,000 Stck

**10.3541 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Bemessungsspannung EN : 400 V/~3/N/PE
Netzfrequenz : 50 Hz
Leistungsaufnahme : 800 m3/h / 2.000 m3/h / 4.000
m3/h / 150 kPa / 250 Pa /300 Pa / 258 W / 852 W / 2.651
W
IMax Gerät : 13,2 A
IMax EN : 17,5 A
Netzstecker Gerät : CEE, 3-pol., 16 A-6h, Kabellänge: 5
m
Netzstecker EN : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
Heizleistung (elektr. Nacherwärmung Heizung) : 12.000 W
Wärmetauscherbauart : Kreuz-Gegenstrom
Verpackungseinheit : 1 Stück
Sortiment : 19
GTIN (EAN) : 4045314408087
Hersteller: AEREX
Reco-Boxx 4000 ZXR-L / EN Luft-Luft
Wärmerückgewinnungs-Zentralgerät
Artikelnummer: 0040.0808
Menge: 1,000 Stck

**10.3542 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 800 m3/h / 4.200 m3/h (Druckkonstanter-
oder Volumenstromkonstanter Betrieb möglich)
Druckreserve : 800 m3/h / 2.000 m3/h / 4.000 m3/h /
1.000 Pa / 870 Pa / 380 Pa
Wirkungsgrad : 800 m3/h / 2.000 m3/h / 4.000 m3/h / 96
% / 93 % / 90 %
ErP / LOT 6 : NRVU, SFP int-Limit 1310 W/(m3/s)
Bemessungsspannung Gerät : 230 V ~/N/PE
Netzfrequenz : 50 Hz
Leistungsaufnahme : 800 m3/h / 2.000 m3/h / 4.000
m3/h / 150 kPa / 250 Pa /300 Pa / 258 W / 852 W / 2.651
W
IMax Gerät : 13,2 A
Netzstecker Gerät : CEE, 3-pol., 16 A-6h, Kabellänge: 5
m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung WN (PWW-Heizregister) : 20.000 W
Wärmetauscherbauart : Kreuz-Gegenstrom
Verpackungseinheit : 1 Stück
Sortiment : 19
GTIN (EAN) : 4045314408094
Hersteller: AEREX
Reco-Boxx 4000 ZXR-L / WN Luft-Luft
Wärmerückgewinnungs-Zentralgerät
Artikelnummer: 0040.0809
Menge: 1,000 Stck

**10.3543 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 800 m3/h / 4.200 m3/h (Druckkonstanter-
oder Volumenstromkonstanter Betrieb möglich)
Druckreserve : 800 m3/h / 2.000 m3/h / 4.000 m3/h /
1.000 Pa / 870 Pa / 380 Pa
Wirkungsgrad : 800 m3/h / 2.000 m3/h / 4.000 m3/h / 96
% / 93 % / 90 %
ErP / LOT 6 : NRVU, SFP int-Limit 1310 W/(m3/s)
Bemessungsspannung Gerät : 230 V ~/N/PE
Netzfrequenz : 50 Hz
Leistungsaufnahme : 800 m3/h / 2.000 m3/h / 4.000
m3/h / 150 kPa / 250 Pa /300 Pa / 258 W / 852 W / 2.651
W
IMax Gerät : 13,2 A
Netzstecker Gerät : CEE, 3-pol., 16 A-6h, Kabellänge: 5
m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
Wärmetauscherbauart : Kreuz-Gegenstrom
Verpackungseinheit : 1 Stück
Sortiment : 19
GTIN (EAN) : 4045314408100
Hersteller: AEREX
Reco-Boxx 4000 ZXR-R Luft-Luft
Wärmerückgewinnungs-Zentralgerät
Artikelnummer: 0040.0810
Menge: 1,000 Stck

**10.3544 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Netzfrequenz : 50 Hz
Leistungsaufnahme : 800 m3/h / 2.000 m3/h / 4.000
m3/h / 150 kPa / 250 Pa /300 Pa / 258 W / 852 W / 2.651
W
IMax Gerät : 13,2 A
IMax EV : 17,5 A
Netzstecker Gerät : CEE, 3-pol., 16 A-6h, Kabellänge: 5
m
Netzstecker EV : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
Wärmetauscherbauart : Kreuz-Gegenstrom
Verpackungseinheit : 1 Stück
Sortiment : 19
GTIN (EAN) : 4045314408117
Hersteller: AEREX
Reco-Boxx 4000 ZXR-R / EV Luft-Luft
Wärmerückgewinnungs-Zentralgerät
Artikelnummer: 0040.0811
Menge: 1,000 Stck

**10.3545 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Bemessungsspannung EN : 400 V/~3/N/PE
Netzfrequenz : 50 Hz
Leistungsaufnahme : 800 m3/h / 2.000 m3/h / 4.000
m3/h / 150 kPa / 250 Pa /300 Pa / 258 W / 852 W / 2.651
W
IMax Gerät : 13,2 A
IMax EV : 17,5 A
IMax EN : 17,5 A
Netzstecker Gerät : CEE, 3-pol., 16 A-6h, Kabellänge: 5
m
Netzstecker EV : CEE, 5-pol., 32 A-6h, Kabellänge: 5 m
Netzstecker EN : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
Heizleistung (elektr. Nacherwärmung Heizung) : 12.000 W
Wärmetauscherbauart : Kreuz-Gegenstrom
Verpackungseinheit : 1 Stück
Sortiment : 19
GTIN (EAN) : 4045314408124
Hersteller: AEREX
Reco-Boxx 4000 ZXR-R / EV / EN Luft-Luft
Wärmerückgewinnungs-Zentralgerät
Artikelnummer: 0040.0812
Menge: 1,000 Stck

**10.3546 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 800 m3/h / 4.200 m3/h (Druckkonstanter-
oder Volumenstromkonstanter Betrieb möglich)
Druckreserve : 800 m3/h / 2.000 m3/h / 4.000 m3/h /
1.000 Pa / 870 Pa / 380 Pa
Wirkungsgrad : 800 m3/h / 2.000 m3/h / 4.000 m3/h / 96
% / 93 % / 90 %
ErP / LOT 6 : NRVU, SFP int-Limit 1310 W/(m3/s)
Bemessungsspannung Gerät : 230 V ~/N/PE
Bemessungsspannung EV : 400 V/~3/N/PE
Netzfrequenz : 50 Hz
Leistungsaufnahme : 800 m3/h / 2.000 m3/h / 4.000
m3/h / 150 kPa / 250 Pa /300 Pa / 258 W / 852 W / 2.651
W
IMax Gerät : 13,2 A
IMax EV : 17,5 A
Netzstecker Gerät : CEE, 3-pol., 16 A-6h, Kabellänge: 5
m
Netzstecker EV : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung EV (Frostschutz) : 12.000 W
max. Heizleistung WN (PWW-Heizregister) : 20.000 W
Wärmetauscherbauart : Kreuz-Gegenstrom
Verpackungseinheit : 1 Stück
Sortiment : 19
GTIN (EAN) : 4045314408131
Hersteller: AEREX
Reco-Boxx 4000 ZXR-R / EV / WN Luft-Luft
Wärmerückgewinnungs-Zentralgerät
Artikelnummer: 0040.0813
Menge: 1,000 Stck

**10.3547 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 800 m3/h / 4.200 m3/h (Druckkonstanter-
oder Volumenstromkonstanter Betrieb möglich)
Druckreserve : 800 m3/h / 2.000 m3/h / 4.000 m3/h /
1.000 Pa / 870 Pa / 380 Pa
Wirkungsgrad : 800 m3/h / 2.000 m3/h / 4.000 m3/h / 96
% / 93 % / 90 %
ErP / LOT 6 : NRVU, SFP int-Limit 1310 W/(m3/s)
Bemessungsspannung Gerät : 230 V ~/N/PE
Bemessungsspannung EN : 400 V/~3/N/PE
Netzfrequenz : 50 Hz
Leistungsaufnahme : 800 m3/h / 2.000 m3/h / 4.000
m3/h / 150 kPa / 250 Pa /300 Pa / 258 W / 852 W / 2.651
W
IMax Gerät : 13,2 A
IMax EN : 17,5 A
Netzstecker Gerät : CEE, 3-pol., 16 A-6h, Kabellänge: 5
m
Netzstecker EN : CEE, 5-pol., 32 A-6h, Kabellänge: 5 m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
Heizleistung (elektr. Nacherwärmung Heizung) : 12.000 W
Wärmetauscherbauart : Kreuz-Gegenstrom
Verpackungseinheit : 1 Stück
Sortiment : 19
GTIN (EAN) : 4045314408148
Hersteller: AEREX
Reco-Boxx 4000 ZXR-R / EN Luft-Luft
Wärmerückgewinnungs-Zentralgerät
Artikelnummer: 0040.0814
Menge: 1,000 Stck

**10.3548 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 800 m3/h / 4.200 m3/h (Druckkonstanter-
oder Volumenstromkonstanter Betrieb möglich)
Druckreserve : 800 m3/h / 2.000 m3/h / 4.000 m3/h /
1.000 Pa / 870 Pa / 380 Pa
Wirkungsgrad : 800 m3/h / 2.000 m3/h / 4.000 m3/h / 96
% / 93 % / 90 %
ErP / LOT 6 : NRVU, SFP int-Limit 1310 W/(m3/s)
Bemessungsspannung Gerät : 230 V ~/N/PE
Netzfrequenz : 50 Hz
Leistungsaufnahme : 800 m3/h / 2.000 m3/h / 4.000
m3/h / 150 kPa / 250 Pa /300 Pa / 258 W / 852 W / 2.651
W
IMax Gerät : 13,2 A
Netzstecker Gerät : CEE, 3-pol., 16 A-6h, Kabellänge: 5
m
Schutzart : IP 44
Empfohlene Sicherung Gerät : C-Automat
Einbauort : innen / außen
Material Gehäuse : Aluminiumprofile, Stahlblech innen
verzinkt, außen pulverbeschichtet. Wärmedämmung: 50 mm.
Farbe : ähnlich RAL 9002
Gewicht : 450 kg
Filterart : Fein- / Feinfilter
Filterklasse : ePM10 65% (M5) / ePM2,5 70% (F7)
Anschlussdurchmesser Kondensatablauf : DN 32
Kanalmaß : 1.695 mm x 325 mm
Flanschbreite : 20 mm
Breite : 1.636 mm
Höhe : 1.359 mm
Tiefe : 1.952 mm
Umgebungstemperatur : -25  C bis 40  C
max. Heizleistung WN (PWW-Heizregister) : 20.000 W
Wärmetauscherbauart : Kreuz-Gegenstrom
Verpackungseinheit : 1 Stück
Sortiment : 19
GTIN (EAN) : 4045314408155
Hersteller: AEREX
Reco-Boxx 4000 ZXR-R / WN Luft-Luft
Wärmerückgewinnungs-Zentralgerät
Artikelnummer: 0040.0815
Menge: 1,000 Stck

**10.3549 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Netzfrequenz : 50 Hz
Leistungsaufnahme : 800 m3/h / 4.000 m3/h / 5.000
m3/h / 150 Pa / 300 Pa / 300 Pa / 303 W / 1.964 W /
2.793 W
IMax Gerät : 5,8 A
Netzstecker Gerät : CEE, 5-pol., 16 A-6h, Kabellänge: 5
m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
Wärmetauscherbauart : Kreuz-Gegenstrom
Verpackungseinheit : 1 Stück
Sortiment : 19
GTIN (EAN) : 4045314408162
Hersteller: AEREX
Reco-Boxx 5000 ZXR-L Luft-Luft
Wärmerückgewinnungs-Zentralgerät
Artikelnummer: 0040.0816
Menge: 1,000 Stck

**10.3550 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Netzfrequenz : 50 Hz
Leistungsaufnahme : 800 m3/h / 4.000 m3/h / 5.000
m3/h / 150 Pa / 300 Pa / 300 Pa / 303 W / 1.964 W /
2.793 W
IMax Gerät : 5,8 A
IMax EV : 26,1 A
Netzstecker Gerät : CEE, 5-pol., 16 A-6h, Kabellänge: 5
m
Netzstecker EV : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
Wärmetauscherbauart : Kreuz-Gegenstrom
Verpackungseinheit : 1 Stück
Sortiment : 19
GTIN (EAN) : 4045314408179
Hersteller: AEREX
Reco-Boxx 5000 ZXR-L / EV Luft-Luft
Wärmerückgewinnungs-Zentralgerät
Artikelnummer: 0040.0817
Menge: 1,000 Stck

**10.3551 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Bemessungsspannung EN : 400 V/~3/N/PE
Netzfrequenz : 50 Hz
Leistungsaufnahme : 800 m3/h / 4.000 m3/h / 5.000
m3/h / 150 Pa / 300 Pa / 300 Pa / 303 W / 1.964 W /
2.793 W
IMax Gerät : 5,8 A
IMax EV : 26,1 A
IMax EN : 26,1 A
Netzstecker Gerät : CEE, 5-pol., 16 A-6h, Kabellänge: 5
m
Netzstecker EV : CEE, 5-pol., 32 A-6h, Kabellänge: 5 m
Netzstecker EN : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
Heizleistung (elektr. Nacherwärmung Heizung) : 18.000 W
Wärmetauscherbauart : Kreuz-Gegenstrom
Verpackungseinheit : 1 Stück
Sortiment : 19
GTIN (EAN) : 4045314408186
Hersteller: AEREX
Reco-Boxx 5000 ZXR-L / EV / EN Luft-Luft
Wärmerückgewinnungs-Zentralgerät
Artikelnummer: 0040.0818
Menge: 1,000 Stck

**10.3552 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Netzfrequenz : 50 Hz
Leistungsaufnahme : 800 m3/h / 4.000 m3/h / 5.000
m3/h / 150 Pa / 300 Pa / 300 Pa / 303 W / 1.964 W /
2.793 W
IMax Gerät : 5,8 A
IMax EV : 26,1 A
Netzstecker Gerät : CEE, 5-pol., 16 A-6h, Kabellänge: 5
m
Netzstecker EV : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
max. Heizleistung WN (PWW-Heizregister) : 27.600 W
Wärmetauscherbauart : Kreuz-Gegenstrom
Verpackungseinheit : 1 Stück
Sortiment : 19
GTIN (EAN) : 4045314408193
Hersteller: AEREX
Reco-Boxx 5000 ZXR-L / EV / WN Luft-Luft
Wärmerückgewinnungs-Zentralgerät
Artikelnummer: 0040.0819
Menge: 1,000 Stck

**10.3553 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Bemessungsspannung EN : 400 V/~3/N/PE
Netzfrequenz : 50 Hz
Leistungsaufnahme : 800 m3/h / 4.000 m3/h / 5.000
m3/h / 150 Pa / 300 Pa / 300 Pa / 303 W / 1.964 W /
2.793 W
IMax Gerät : 5,8 A
IMax EN : 26,1 A
Netzstecker Gerät : CEE, 5-pol., 16 A-6h, Kabellänge: 5
m
Netzstecker EN : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
Heizleistung (elektr. Nacherwärmung Heizung) : 18.000 W
Wärmetauscherbauart : Kreuz-Gegenstrom
Verpackungseinheit : 1 Stück
Sortiment : 19
GTIN (EAN) : 4045314408209
Hersteller: AEREX
Reco-Boxx 5000 ZXR-L / EN Luft-Luft
Wärmerückgewinnungs-Zentralgerät
Artikelnummer: 0040.0820
Menge: 1,000 Stck

**10.3554 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 800 m3/h / 5.200 m3/h (Druckkonstanter-
oder Volumenstromkonstanter Betrieb möglich)
Druckreserve : 800 m3/h / 4.000 m3/h / 5.000 m3/h / 950
Pa / 710 Pa / 510 Pa
Wirkungsgrad : 800 m3/h / 4.000 m3/h / 5.000 m3/h / 97
% / 92 % / 91 %
ErP / LOT 6 : NRVU, SFP int-Limit 1060 W/(m3/s)
Bemessungsspannung Gerät : 400 V/~3/N/PE
Netzfrequenz : 50 Hz
Leistungsaufnahme : 800 m3/h / 4.000 m3/h / 5.000
m3/h / 150 Pa / 300 Pa / 300 Pa / 303 W / 1.964 W /
2.793 W
IMax Gerät : 5,8 A
Netzstecker Gerät : CEE, 5-pol., 16 A-6h, Kabellänge: 5
m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung WN (PWW-Heizregister) : 27.600 W
Wärmetauscherbauart : Kreuz-Gegenstrom
Verpackungseinheit : 1 Stück
Sortiment : 19
GTIN (EAN) : 4045314408216
Hersteller: AEREX
Reco-Boxx 5000 ZXR-L / WN Luft-Luft
Wärmerückgewinnungs-Zentralgerät
Artikelnummer: 0040.0821
Menge: 1,000 Stck

**10.3555 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 800 m3/h / 5.200 m3/h (Druckkonstanter-
oder Volumenstromkonstanter Betrieb möglich)
Druckreserve : 800 m3/h / 4.000 m3/h / 5.000 m3/h / 950
Pa / 710 Pa / 510 Pa
Wirkungsgrad : 800 m3/h / 4.000 m3/h / 5.000 m3/h / 97
% / 92 % / 91 %
ErP / LOT 6 : NRVU, SFP int-Limit 1060 W/(m3/s)
Bemessungsspannung Gerät : 400 V/~3/N/PE
Netzfrequenz : 50 Hz
Leistungsaufnahme : 800 m3/h / 4.000 m3/h / 5.000
m3/h / 150 Pa / 300 Pa / 300 Pa / 303 W / 1.964 W /
2.793 W
IMax Gerät : 5,8 A
Netzstecker Gerät : CEE, 5-pol., 16 A-6h, Kabellänge: 5
m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
Wärmetauscherbauart : Kreuz-Gegenstrom
Verpackungseinheit : 1 Stück
Sortiment : 19
GTIN (EAN) : 4045314408223
Hersteller: AEREX
Reco-Boxx 5000 ZXR-R Luft-Luft
Wärmerückgewinnungs-Zentralgerät
Artikelnummer: 0040.0822
Menge: 1,000 Stck

**10.3556 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Netzfrequenz : 50 Hz
Leistungsaufnahme : 800 m3/h / 4.000 m3/h / 5.000
m3/h / 150 Pa / 300 Pa / 300 Pa / 303 W / 1.964 W /
2.793 W
IMax Gerät : 5,8 A
IMax EV : 26,1 A
Netzstecker Gerät : CEE, 5-pol., 16 A-6h, Kabellänge: 5
m
Netzstecker EV : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
Wärmetauscherbauart : Kreuz-Gegenstrom
Verpackungseinheit : 1 Stück
Sortiment : 19
GTIN (EAN) : 4045314408230
Hersteller: AEREX
Reco-Boxx 5000 ZXR-R / EV Luft-Luft
Wärmerückgewinnungs-Zentralgerät
Artikelnummer: 0040.0823
Menge: 1,000 Stck

**10.3557 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Bemessungsspannung EN : 400 V/~3/N/PE
Netzfrequenz : 50 Hz
Leistungsaufnahme : 800 m3/h / 4.000 m3/h / 5.000
m3/h / 150 Pa / 300 Pa / 300 Pa / 303 W / 1.964 W /
2.793 W
IMax Gerät : 5,8 A
IMax EV : 26,1 A
IMax EN : 26,1 A
Netzstecker Gerät : CEE, 5-pol., 16 A-6h, Kabellänge: 5
m
Netzstecker EV : CEE, 5-pol., 32 A-6h, Kabellänge: 5 m
Netzstecker EN : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
Heizleistung (elektr. Nacherwärmung Heizung) : 18.000 W
Wärmetauscherbauart : Kreuz-Gegenstrom
Verpackungseinheit : 1 Stück
Sortiment : 19
GTIN (EAN) : 4045314408247
Hersteller: AEREX
Reco-Boxx 5000 ZXR-R / EV / EN Luft-Luft
Wärmerückgewinnungs-Zentralgerät
Artikelnummer: 0040.0824
Menge: 1,000 Stck

**10.3558 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 800 m3/h / 5.200 m3/h (Druckkonstanter-
oder Volumenstromkonstanter Betrieb möglich)
Druckreserve : 800 m3/h / 4.000 m3/h / 5.000 m3/h / 950
Pa / 710 Pa / 510 Pa
Wirkungsgrad : 800 m3/h / 4.000 m3/h / 5.000 m3/h / 97
% / 92 % / 91 %
ErP / LOT 6 : NRVU, SFP int-Limit 1060 W/(m3/s)
Bemessungsspannung Gerät : 400 V/~3/N/PE
Bemessungsspannung EV : 400 V/~3/N/PE
Netzfrequenz : 50 Hz
Leistungsaufnahme : 800 m3/h / 4.000 m3/h / 5.000
m3/h / 150 Pa / 300 Pa / 300 Pa / 303 W / 1.964 W /
2.793 W
IMax Gerät : 5,8 A
IMax EV : 26,1 A
Netzstecker Gerät : CEE, 5-pol., 16 A-6h, Kabellänge: 5
m
Netzstecker EV : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung EV (Frostschutz) : 18.000 W
max. Heizleistung WN (PWW-Heizregister) : 27.600 W
Wärmetauscherbauart : Kreuz-Gegenstrom
Verpackungseinheit : 1 Stück
Sortiment : 19
GTIN (EAN) : 4045314408254
Hersteller: AEREX
Reco-Boxx 5000 ZXR-R / EV / WN Luft-Luft
Wärmerückgewinnungs-Zentralgerät
Artikelnummer: 0040.0825
Menge: 1,000 Stck

**10.3559 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 800 m3/h / 5.200 m3/h (Druckkonstanter-
oder Volumenstromkonstanter Betrieb möglich)
Druckreserve : 800 m3/h / 4.000 m3/h / 5.000 m3/h / 950
Pa / 710 Pa / 510 Pa
Wirkungsgrad : 800 m3/h / 4.000 m3/h / 5.000 m3/h / 97
% / 92 % / 91 %
ErP / LOT 6 : NRVU, SFP int-Limit 1060 W/(m3/s)
Bemessungsspannung Gerät : 400 V/~3/N/PE
Bemessungsspannung EN : 400 V/~3/N/PE
Netzfrequenz : 50 Hz
Leistungsaufnahme : 800 m3/h / 4.000 m3/h / 5.000
m3/h / 150 Pa / 300 Pa / 300 Pa / 303 W / 1.964 W /
2.793 W
IMax Gerät : 5,8 A
IMax EN : 26,1 A
Netzstecker Gerät : CEE, 5-pol., 16 A-6h, Kabellänge: 5
m
Netzstecker EN : CEE, 5-pol., 32 A-6h, Kabellänge: 5 m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
Heizleistung (elektr. Nacherwärmung Heizung) : 18.000 W
Wärmetauscherbauart : Kreuz-Gegenstrom
Verpackungseinheit : 1 Stück
Sortiment : 19
GTIN (EAN) : 4045314408261
Hersteller: AEREX
Reco-Boxx 5000 ZXR-R / EN Luft-Luft
Wärmerückgewinnungs-Zentralgerät
Artikelnummer: 0040.0826
Menge: 1,000 Stck

**10.3560 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 800 m3/h / 5.200 m3/h (Druckkonstanter-
oder Volumenstromkonstanter Betrieb möglich)
Druckreserve : 800 m3/h / 4.000 m3/h / 5.000 m3/h / 950
Pa / 710 Pa / 510 Pa
Wirkungsgrad : 800 m3/h / 4.000 m3/h / 5.000 m3/h / 97
% / 92 % / 91 %
ErP / LOT 6 : NRVU, SFP int-Limit 1060 W/(m3/s)
Bemessungsspannung Gerät : 400 V/~3/N/PE
Netzfrequenz : 50 Hz
Leistungsaufnahme : 800 m3/h / 4.000 m3/h / 5.000
m3/h / 150 Pa / 300 Pa / 300 Pa / 303 W / 1.964 W /
2.793 W
IMax Gerät : 5,8 A
Netzstecker Gerät : CEE, 5-pol., 16 A-6h, Kabellänge: 5
m
Schutzart : IP 44
Empfohlene Sicherung Gerät : C-Automat
Einbauort : innen / außen
Material Gehäuse : Aluminiumprofile, Stahlblech innen
verzinkt, außen pulverbeschichtet. Wärmedämmung: 50 mm.
Farbe : ähnlich RAL 9002
Gewicht : 600 kg
Filterart : Fein- / Feinfilter
Filterklasse : ePM10 65% (M5) / ePM2,5 70% (F7)
Anschlussdurchmesser Kondensatablauf : DN 32
Kanalmaß : 1.985 mm x 525 mm
Flanschbreite : 20 mm
Breite : 1.636 mm
Höhe : 1.759 mm
Tiefe : 2.242 mm
Umgebungstemperatur : -25  C bis 40  C
max. Heizleistung WN (PWW-Heizregister) : 27.600 W
Wärmetauscherbauart : Kreuz-Gegenstrom
Verpackungseinheit : 1 Stück
Sortiment : 19
GTIN (EAN) : 4045314408278
Hersteller: AEREX
Reco-Boxx 5000 ZXR-R / WN Luft-Luft
Wärmerückgewinnungs-Zentralgerät
Artikelnummer: 0040.0827
Menge: 1,000 Stck

**10.3561 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Netzfrequenz : 50 Hz
Leistungsaufnahme : 800 m3/h / 4.000 m3/h / 6.000
m3/h / 150 Pa / 300 Pa / 300 Pa / 304 W / 1.818 W /
3.500 W
IMax Gerät : 5,8 A
Netzstecker Gerät : CEE, 5-pol., 16 A-6h, Kabellänge: 5
m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
Wärmetauscherbauart : Kreuz-Gegenstrom
Verpackungseinheit : 1 Stück
Sortiment : 19
GTIN (EAN) : 4045314408285
Hersteller: AEREX
Reco-Boxx 6000 ZXR-L Luft-Luft
Wärmerückgewinnungs-Zentralgerät
Artikelnummer: 0040.0828
Menge: 1,000 Stck

**10.3562 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Netzfrequenz : 50 Hz
Leistungsaufnahme : 800 m3/h / 4.000 m3/h / 6.000
m3/h / 150 Pa / 300 Pa / 300 Pa / 304 W / 1.818 W /
3.500 W
IMax Gerät : 5,8 A
IMax EV : 26,1 A
Netzstecker Gerät : CEE, 5-pol., 16 A-6h, Kabellänge: 5
m
Netzstecker EV : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
Wärmetauscherbauart : Kreuz-Gegenstrom
Verpackungseinheit : 1 Stück
Sortiment : 19
GTIN (EAN) : 4045314408292
Hersteller: AEREX
Reco-Boxx 6000 ZXR-L / EV Luft-Luft
Wärmerückgewinnungs-Zentralgerät
Artikelnummer: 0040.0829
Menge: 1,000 Stck

**10.3563 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Linksausführung: Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Bemessungsspannung EN : 400 V/~3/N/PE
Netzfrequenz : 50 Hz
Leistungsaufnahme : 800 m3/h / 4.000 m3/h / 6.000
m3/h / 150 Pa / 300 Pa / 300 Pa / 304 W / 1.818 W /
3.500 W
IMax Gerät : 5,8 A
IMax EV : 26,1 A
IMax EN : 26,1 A
Netzstecker Gerät : CEE, 5-pol., 16 A-6h, Kabellänge: 5
m
Netzstecker EV : CEE, 5-pol., 32 A-6h, Kabellänge: 5 m
Netzstecker EN : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
Heizleistung (elektr. Nacherwärmung Heizung) : 18.000 W
Wärmetauscherbauart : Kreuz-Gegenstrom
Verpackungseinheit : 1 Stück
Sortiment : 19
GTIN (EAN) : 4045314408308
Hersteller: AEREX
Reco-Boxx 6000 ZXR-L / EV / EN Luft-Luft
Wärmerückgewinnungs-Zentralgerät
Artikelnummer: 0040.0830
Menge: 1,000 Stck

**10.3564 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Netzfrequenz : 50 Hz
Leistungsaufnahme : 800 m3/h / 4.000 m3/h / 6.000
m3/h / 150 Pa / 300 Pa / 300 Pa / 304 W / 1.818 W /
3.500 W
IMax Gerät : 5,8 A
IMax EV : 26,1 A
Netzstecker Gerät : CEE, 5-pol., 16 A-6h, Kabellänge: 5
m
Netzstecker EV : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
max. Heizleistung WN (PWW-Heizregister) : 27.600 W
Wärmetauscherbauart : Kreuz-Gegenstrom
Verpackungseinheit : 1 Stück
Sortiment : 19
GTIN (EAN) : 4045314408315
Hersteller: AEREX
Reco-Boxx 6000 ZXR-L / EV / WN Luft-Luft
Wärmerückgewinnungs-Zentralgerät
Artikelnummer: 0040.0831
Menge: 1,000 Stck

**10.3565 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Linksausführung:
Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Bemessungsspannung EN : 400 V/~3/N/PE
Netzfrequenz : 50 Hz
Leistungsaufnahme : 800 m3/h / 4.000 m3/h / 6.000
m3/h / 150 Pa / 300 Pa / 300 Pa / 304 W / 1.818 W /
3.500 W
IMax Gerät : 5,8 A
IMax EN : 26,1 A
Netzstecker Gerät : CEE, 5-pol., 16 A-6h, Kabellänge: 5
m
Netzstecker EN : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
Heizleistung (elektr. Nacherwärmung Heizung) : 18.000 W
Wärmetauscherbauart : Kreuz-Gegenstrom
Verpackungseinheit : 1 Stück
Sortiment : 19
GTIN (EAN) : 4045314408322
Hersteller: AEREX
Reco-Boxx 6000 ZXR-L / EN Luft-Luft
Wärmerückgewinnungs-Zentralgerät
Artikelnummer: 0040.0832
Menge: 1,000 Stck

**10.3566 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 800 m3/h / 6.300 m3/h (Druckkonstanter-
oder Volumenstromkonstanter Betrieb möglich)
Druckreserve : 800 m3/h / 4.000 m3/h / 6.000 m3/h / 980
Pa / 750 Pa / 330 Pa
Wirkungsgrad : 800 m3/h / 4.000 m3/h / 6.000 m3/h / 98
% / 93 % / 91 %
ErP / LOT 6 : NRVU, SFP int-Limit 1182 W/(m3/s)
Bemessungsspannung Gerät : 400 V/~3/N/PE
Netzfrequenz : 50 Hz
Leistungsaufnahme : 800 m3/h / 4.000 m3/h / 6.000
m3/h / 150 Pa / 300 Pa / 300 Pa / 304 W / 1.818 W /
3.500 W
IMax Gerät : 5,8 A
Netzstecker Gerät : CEE, 5-pol., 16 A-6h, Kabellänge: 5
m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung WN (PWW-Heizregister) : 27.600 W
Wärmetauscherbauart : Kreuz-Gegenstrom
Verpackungseinheit : 1 Stück
Sortiment : 19
GTIN (EAN) : 4045314408339
Hersteller: AEREX
Reco-Boxx 6000 ZXR-L / WN Luft-Luft
Wärmerückgewinnungs-Zentralgerät
Artikelnummer: 0040.0833
Menge: 1,000 Stck

**10.3567 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 800 m3/h / 6.300 m3/h (Druckkonstanter-
oder Volumenstromkonstanter Betrieb möglich)
Druckreserve : 800 m3/h / 4.000 m3/h / 6.000 m3/h / 980
Pa / 750 Pa / 330 Pa
Wirkungsgrad : 800 m3/h / 4.000 m3/h / 6.000 m3/h / 98
% / 93 % / 91 %
ErP / LOT 6 : NRVU, SFP int-Limit 1182 W/(m3/s)
Bemessungsspannung Gerät : 400 V/~3/N/PE
Netzfrequenz : 50 Hz
Leistungsaufnahme : 800 m3/h / 4.000 m3/h / 6.000
m3/h / 150 Pa / 300 Pa / 300 Pa / 304 W / 1.818 W /
3.500 W
IMax Gerät : 5,8 A
Netzstecker Gerät : CEE, 5-pol., 16 A-6h, Kabellänge: 5
m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
Wärmetauscherbauart : Kreuz-Gegenstrom
Verpackungseinheit : 1 Stück
Sortiment : 19
GTIN (EAN) : 4045314408346
Hersteller: AEREX
Reco-Boxx 6000 ZXR-R Luft-Luft
Wärmerückgewinnungs-Zentralgerät
Artikelnummer: 0040.0834
Menge: 1,000 Stck

**10.3568 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Netzfrequenz : 50 Hz
Leistungsaufnahme : 800 m3/h / 4.000 m3/h / 6.000
m3/h / 150 Pa / 300 Pa / 300 Pa / 304 W / 1.818 W /
3.500 W
IMax Gerät : 5,8 A
IMax EV : 26,1 A
Netzstecker Gerät : CEE, 5-pol., 16 A-6h, Kabellänge: 5
m
Netzstecker EV : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
Wärmetauscherbauart : Kreuz-Gegenstrom
Verpackungseinheit : 1 Stück
Sortiment : 19
GTIN (EAN) : 4045314408353
Hersteller: AEREX
Reco-Boxx 6000 ZXR-R / EV Luft-Luft
Wärmerückgewinnungs-Zentralgerät
Artikelnummer: 0040.0835
Menge: 1,000 Stck

**10.3569 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Vorheiz/ E-Nachheizregister /
Rechtsausführung: Zuluft- und Abluftanschluss rechts
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Bemessungsspannung EN : 400 V/~3/N/PE
Netzfrequenz : 50 Hz
Leistungsaufnahme : 800 m3/h / 4.000 m3/h / 6.000
m3/h / 150 Pa / 300 Pa / 300 Pa / 304 W / 1.818 W /
3.500 W
IMax Gerät : 5,8 A
IMax EV : 26,1 A
IMax EN : 26,1 A
Netzstecker Gerät : CEE, 5-pol., 16 A-6h, Kabellänge: 5
m
Netzstecker EV : CEE, 5-pol., 32 A-6h, Kabellänge: 5 m
Netzstecker EN : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
Heizleistung (elektr. Nacherwärmung Heizung) : 18.000 W
Wärmetauscherbauart : Kreuz-Gegenstrom
Verpackungseinheit : 1 Stück
Sortiment : 19
GTIN (EAN) : 4045314408360
Hersteller: AEREX
Reco-Boxx 6000 ZXR-R / EV / EN Luft-Luft
Wärmerückgewinnungs-Zentralgerät
Artikelnummer: 0040.0836
Menge: 1,000 Stck

**10.3570 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 800 m3/h / 6.300 m3/h (Druckkonstanter-
oder Volumenstromkonstanter Betrieb möglich)
Druckreserve : 800 m3/h / 4.000 m3/h / 6.000 m3/h / 980
Pa / 750 Pa / 330 Pa
Wirkungsgrad : 800 m3/h / 4.000 m3/h / 6.000 m3/h / 98
% / 93 % / 91 %
ErP / LOT 6 : NRVU, SFP int-Limit 1182 W/(m3/s)
Bemessungsspannung Gerät : 400 V/~3/N/PE
Bemessungsspannung EV : 400 V/~3/N/PE
Netzfrequenz : 50 Hz
Leistungsaufnahme : 800 m3/h / 4.000 m3/h / 6.000
m3/h / 150 Pa / 300 Pa / 300 Pa / 304 W / 1.818 W /
3.500 W
IMax Gerät : 5,8 A
IMax EV : 26,1 A
Netzstecker Gerät : CEE, 5-pol., 16 A-6h, Kabellänge: 5
m
Netzstecker EV : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung EV (Frostschutz) : 18.000 W
max. Heizleistung WN (PWW-Heizregister) : 27.600 W
Wärmetauscherbauart : Kreuz-Gegenstrom
Verpackungseinheit : 1 Stück
Sortiment : 19
GTIN (EAN) : 4045314408377
Hersteller: AEREX
Reco-Boxx 6000 ZXR-R / EV / WN Luft-Luft
Wärmerückgewinnungs-Zentralgerät
Artikelnummer: 0040.0837
Menge: 1,000 Stck

**10.3571 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Elektro-Nachheizregister [EN]:
Ein Elektro-Nachheizregister EN ermöglicht eine
konstante Regelung der Zulufttemperatur und erhöht
damit den Komfort. Das Elektro-Nachheizregister EN ist
fertig verdrahtet mit einer Regelung in der Reco-Boxx
ZXR integriert. Eine um rund 10 Kelvin erhöhte
Zulufttemperatur gegenüber der Temperatur nach dem
Luft-Wärmetauscher ist möglich. Es wird die
Zulufttemperatur eingestellt, der Regler moduliert die
Eingangs spannung des Nachheizregisters in Abhängigkeit
der Temperatur nach dem Wärmetauscher und dem
eingestellten Sollwert der Zulufttemperatur.
Technische Daten
Ausführung : E-Nachheizregister / Rechtsausführung:
Zuluft- und Abluftanschluss rechts
Fördervolumen : 800 m3/h / 6.300 m3/h (Druckkonstanter-
oder Volumenstromkonstanter Betrieb möglich)
Druckreserve : 800 m3/h / 4.000 m3/h / 6.000 m3/h / 980
Pa / 750 Pa / 330 Pa
Wirkungsgrad : 800 m3/h / 4.000 m3/h / 6.000 m3/h / 98
% / 93 % / 91 %
ErP / LOT 6 : NRVU, SFP int-Limit 1182 W/(m3/s)
Bemessungsspannung Gerät : 400 V/~3/N/PE
Bemessungsspannung EN : 400 V/~3/N/PE
Netzfrequenz : 50 Hz
Leistungsaufnahme : 800 m3/h / 4.000 m3/h / 6.000
m3/h / 150 Pa / 300 Pa / 300 Pa / 304 W / 1.818 W /
3.500 W
IMax Gerät : 5,8 A
IMax EN : 26,1 A
Netzstecker Gerät : CEE, 5-pol., 16 A-6h, Kabellänge: 5
m
Netzstecker EN : CEE, 5-pol., 32 A-6h, Kabellänge: 5 m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
Heizleistung (elektr. Nacherwärmung Heizung) : 18.000 W
Wärmetauscherbauart : Kreuz-Gegenstrom
Verpackungseinheit : 1 Stück
Sortiment : 19
GTIN (EAN) : 4045314408384
Hersteller: AEREX
Reco-Boxx 6000 ZXR-R / EN Luft-Luft
Wärmerückgewinnungs-Zentralgerät
Artikelnummer: 0040.0838
Menge: 1,000 Stck

**10.3572 Reco-Box Luft-Luft Wärmerückgewinnungs-Zentralgerät Luft-Luft Wärmerückgewinnungs-Zentralgerät mit modulierendem 0-100%-By**
Merkmale:
Hochwertiges Wärmerückgewinnungs-Zentrallüftungsgerät
mit Plattenwärmetauscher. Kompakte Bauweise,
hocheffiziente, extrem energiesparende EC-High-Tech
Gleichstromventilatoren. Wahlweise druck- bzw.
volumenstromkonstanter Betrieb oder konstantes
Drehmoment möglich. Steckerfertig verdrahtet, inkl.
Hauptschalter. Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT KNX zur Visualisierung und operativen
Kontrolle mittels KNX-Bussystem.
Interface SAT MODBUS zur Konfiguration, Visualisierung
und operativen Kontrolle mittels MODBUS RTU Protokoll.
Interface SAT ETHERNET (LAN) zur Konfiguration,
Visualisierung und operativen Kontrolle mittels MODBUS
TCP/IP-Protokoll.
Interface SAT WiFi (W-LAN) zur Konfiguration,
Visualisierung und operativen Kontrolle mittels MODBUS
TCP/IP-Protokoll.
HINWEIS: Bei volumenstromkonstantem Betrieb (CA-,
LS-Modus) und zur Ermittlung des Volumenstromes im
druckkonstanten Betrieb (CPs-Modus) ist das
Differenzdruck-Messumformer-Set DDM-Set (Art.-Nr.
0043.0400) zwingend erforderlich.
Bei druckkonstantem Betrieb ist zusätzlich ein bzw. bei
getrennter Zu-/Abluftregelung zwei Drucksensor(en) z.B.
DDT 500 (Art.-Nr. 0043.0597) notwendig.
Technische Ausstattung: :
Kreuz-Gegenstromwärmetauscher mit bis zu 96 %
Wirkungsgrad aus seewasserbeständigem Aluminium,
temperaturbeständig zwischen - 30  C und + 100  C.
Gleichstrom-Hochleistungs-Radialventilatoren mit
rückwärts gekrümmten Laufradschaufeln, einseitig
saugend mit Direktantrieb, wartungsfreien Kugellagern
mit Langzeitschmierung, elektronisch kommutierend mit
wahlweiser volumenstrom- oder druckkonstanter Kennlinie
oder konstantem Drehmoment ausgeführt. 2D-Radiallaufrad
mit Umlaufdiffusor und strömungsoptimierter
Einströmdüse mit Messstutzen aufgebaut auf einen
elektronisch kommutierten EC-Außenläufermotor mit
integrierter Elektronik. Komplette Ventilatoreinheit
statisch und dynamisch ausgewuchtet gemäß DIN/ISO 140.
Für druckkonstanten Betrieb ist ein externer
Drucksensor (Aerex DDT 500) notwendig.
Nutzerunabhängiger Betrieb über externe Führungsgröße
(0 - 10 V Signal, z.B. CO2-Sensor) möglich.
Gehäuse in Kompaktbauweise aus Aluminiumprofilen und 50
mm wärmegedämmten, doppelwandigen Sandwichelementen mit
leicht zu entfernender Schutzfolie für Transport und
Montage, innen verzinkt, außen pulverbeschichtet.
Mineralfaserdämmung (50 kg/m3) nach DIN 4102 A1 für
beste Schall- und Wärmedämmung.
Klassifikation nach EN1886:
Mechanische Festigkeitsklasse des Gehäuses: D1
Wärmedurchgangskoeffizient für das Gehäuse(U) : Klasse:
T3
Wärmebrückenklasse (Kb): TB2
Luft-Leckagen durch das Gehäuse (Zuluft und Abluft): L2
Luft-Leckagen beim Filter (Zuluft und Abluft): F9
Revisionstüren zur Wartung vollflächig nach außen
öffenbar mit umlaufender, dauerelastischer Dichtung und
abschließbaren Dreh-Knebelverschlüssen.
Ausführung Anschlussstutzen: eckig. Passende
Original-Segeltuchstutzen sind separat zu bestellen.
Filterkonzept: Außenluft: Plissee-Feinfilter F7, Abluft:
Plissee-Feinfilter M5 im komfortablen
geräteintegrierten Einschubrahmen.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Jalousieklappen möglich.
Optionale Ausstattungsmöglichkeiten:
Elektro-Vorheizregister [EV]
Elektro-Nachheizregister [EN]
Wassernachheizregister [WN]
Außenluftklappe, motorisch [AUM]; motorisch mit
Federrücklauf [AUM-FR]
Abluftklappe, motorisch [ABM]; motorisch mit
Federrücklauf [AUM-FR]
Fortluftklappe, motorisch [FLM]; motorisch mit
Federrücklauf [FLM-FR]
Regendach für Außenaufstellung [RD]
Ansaughaube mit Schutzgitter [ASH]
Fortlufthaube mit Schutzgitter [FLH]
Externe Heiz- oder Kühlregister [HKR]
Die Reco-Boxx Modellreihe ZXR wird mit CEE-Stecker
steckerfertig komplett verkabelt und geerdet mit der
Regelung (Hauptregelplatine / CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WiFi
(optionales Zubehör) und im druckkonstanten Betrieb ein
bzw. zwei notwendige(r) externe(r) Drucksensor(en) (z.
B. Aerex DDT 500) muss vom Fachpersonal am gewünschten
Ort montiert und verdrahtet werden.
Spezifikationen des integrierten Controllers
(CTR-i/o-Modul): :
CTR-i/o-Modul - Ein-/Ausgabeeinheit mit Controller /
Regelung, an der Vorderseite des Lüftungsgerätes
montiert, werkseitig vorverdrahtet und mit
Grundfunktionen zum Sofortstart vorprogrammiert. Alle
noch notwendigen Anschlüsse für Steuermodule und
SAT-Relais sind an dieser Einheit anzuschließen.
Überwachung und Steuerung der Ventilatoren in Mode CA
(constant airflow), CP (constant pressure), LS (0 - 10
Volt z. B. MSR/GLT oder Sensoren) oder TQ (constant
torque).
Timerfunktion mit Wochen und Jahresprogramm.
Automatische Regelung der 0-100% Bypass-Klappe über
Temperatur, Zeit oder Kontakt.
Frostschutzautomatik.
Überwachung und Steuerung von optional integrierten
Heizregistern (EV/EN/WN).
Öffnen und Schließen von optionalen Jalousieklappen
(AUM / ABM / FLM) und Nachlauf bei
Elektro-Heizregistern.
Boosterfunktion (Vorrangschaltung für höheren
Volumenstrom).
Konstanttemperaturregelung von maximal 2 externen
Wärmetauschern (PWW mit Heiz- und / oder Kühlfunktion
oder Elektroheizregister) mittels optionalen
Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Wasser-/Luft-Nachheizregister WN ist anschlussfertig in
der Reco-Boxx ZXR eingebaut und mit einer Regelung
versehen, die eine um bis zu 19 Kelvin erhöhte
Zulufttemperatur gegenüber der Temperatur nach dem
Luft-Wärmetauscher ermöglicht. Bauseitig müssen Vor-
und Rücklauf der Heizungsanlage an den oben mittig aus
der Reco-Boxx ZXR herausgeführten
Edelstahl-Wellschläuchen angeschlossen werden. Die
Regelung moduliert über ein in der Reco-Boxx ZXR
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 800 m3/h / 6.300 m3/h (Druckkonstanter-
oder Volumenstromkonstanter Betrieb möglich)
Druckreserve : 800 m3/h / 4.000 m3/h / 6.000 m3/h / 980
Pa / 750 Pa / 330 Pa
Wirkungsgrad : 800 m3/h / 4.000 m3/h / 6.000 m3/h / 98
% / 93 % / 91 %
ErP / LOT 6 : NRVU, SFP int-Limit 1182 W/(m3/s)
Bemessungsspannung Gerät : 400 V/~3/N/PE
Netzfrequenz : 50 Hz
Leistungsaufnahme : 800 m3/h / 4.000 m3/h / 6.000
m3/h / 150 Pa / 300 Pa / 300 Pa / 304 W / 1.818 W /
3.500 W
IMax Gerät : 5,8 A
Netzstecker Gerät : CEE, 5-pol., 16 A-6h, Kabellänge: 5
m
Schutzart : IP 44
Empfohlene Sicherung Gerät : C-Automat
Einbauort : innen / außen
Material Gehäuse : Aluminiumprofile, Stahlblech innen
verzinkt, außen pulverbeschichtet. Wärmedämmung: 50 mm.
Farbe : ähnlich RAL 9002
Gewicht : 625 kg
Filterart : Fein- / Feinfilter
Filterklasse : ePM10 65% (M5) / ePM2,5 70% (F7)
Anschlussdurchmesser Kondensatablauf : DN 32
Kanalmaß : 1.985 mm x 525 mm
Flanschbreite : 20 mm
Breite : 1.636 mm
Höhe : 1.759 mm
Tiefe : 2.242 mm
Umgebungstemperatur : -25  C bis 40  C
max. Heizleistung WN (PWW-Heizregister) : 27.600 W
Wärmetauscherbauart : Kreuz-Gegenstrom
Verpackungseinheit : 1 Stück
Sortiment : 19
GTIN (EAN) : 4045314408391
Hersteller: AEREX
Reco-Boxx 6000 ZXR-R / WN Luft-Luft
Wärmerückgewinnungs-Zentralgerät
Artikelnummer: 0040.0839
Menge: 1,000 Stck

**10.3573 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L Luft-Luft
Wärmerückgewinnungs-Zentralgerät
Artikelnummer: 0040.1078
Menge: 1,000 Stck

**10.3574 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L / EV Luft-Luft
Wärmerückgewinnungs-Zentralgerät
Artikelnummer: 0040.1079
Menge: 1,000 Stck

**10.3575 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L / EV / EN Luft-Luft
Wärmerückgewinnungs-Zentralgerät
Artikelnummer: 0040.1080
Menge: 1,000 Stck

**10.3576 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L / EV / WN Luft-Luft
Wärmerückgewinnungs-Zentralgerät
Artikelnummer: 0040.1081
Menge: 1,000 Stck

**10.3577 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L / EN Luft-Luft
Wärmerückgewinnungs-Zentralgerät
Artikelnummer: 0040.1082
Menge: 1,000 Stck

**10.3578 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-L / WN Luft-Luft
Wärmerückgewinnungs-Zentralgerät
Artikelnummer: 0040.1083
Menge: 1,000 Stck

**10.3579 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R Luft-Luft
Wärmerückgewinnungs-Zentralgerät
Artikelnummer: 0040.1084
Menge: 1,000 Stck

**10.3580 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R / EV Luft-Luft
Wärmerückgewinnungs-Zentralgerät
Artikelnummer: 0040.1085
Menge: 1,000 Stck

**10.3581 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R / EV / EN Luft-Luft
Wärmerückgewinnungs-Zentralgerät
Artikelnummer: 0040.1086
Menge: 1,000 Stck

**10.3582 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R / EV / WN Luft-Luft
Wärmerückgewinnungs-Zentralgerät
Artikelnummer: 0040.1087
Menge: 1,000 Stck

**10.3583 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R / EN Luft-Luft
Wärmerückgewinnungs-Zentralgerät
Artikelnummer: 0040.1088
Menge: 1,000 Stck

**10.3584 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 200 m3/h / 800 m3/h
Netzfrequenz : 50 Hz
Schutzart : IP 44
Empfohlene Sicherung Gerät : C-Automat
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 190 Pa
Verpackungseinheit : 1 Stück
Sortiment : 19
Hersteller: AEREX
Reco-Boxx 750 ZXR-R / WN Luft-Luft
Wärmerückgewinnungs-Zentralgerät
Artikelnummer: 0040.1089
Menge: 1,000 Stck

**10.3585 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L Luft-Luft
Wärmerückgewinnungs-Zentralgerät
Artikelnummer: 0040.1090
Menge: 1,000 Stck

**10.3586 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L / EV Luft-Luft
Wärmerückgewinnungs-Zentralgerät
Artikelnummer: 0040.1091
Menge: 1,000 Stck

**10.3587 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L / EV / EN Luft-Luft
Wärmerückgewinnungs-Zentralgerät
Artikelnummer: 0040.1092
Menge: 1,000 Stck

**10.3588 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheiz/ Wasser-Nachheizregister /
Linksausführung: Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L / EV / WN Luft-Luft
Wärmerückgewinnungs-Zentralgerät
Artikelnummer: 0040.1093
Menge: 1,000 Stck

**10.3589 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L / EN Luft-Luft
Wärmerückgewinnungs-Zentralgerät
Artikelnummer: 0040.1094
Menge: 1,000 Stck

**10.3590 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-L / WN Luft-Luft
Wärmerückgewinnungs-Zentralgerät
Artikelnummer: 0040.1095
Menge: 1,000 Stck

**10.3591 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R Luft-Luft
Wärmerückgewinnungs-Zentralgerät
Artikelnummer: 0040.1096
Menge: 1,000 Stck

**10.3592 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R / EV Luft-Luft
Wärmerückgewinnungs-Zentralgerät
Artikelnummer: 0040.1097
Menge: 1,000 Stck

**10.3593 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R / EV / EN Luft-Luft
Wärmerückgewinnungs-Zentralgerät
Artikelnummer: 0040.1098
Menge: 1,000 Stck

**10.3594 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R / EV / WN Luft-Luft
Wärmerückgewinnungs-Zentralgerät
Artikelnummer: 0040.1099
Menge: 1,000 Stck

**10.3595 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R / EN Luft-Luft
Wärmerückgewinnungs-Zentralgerät
Artikelnummer: 0040.1100
Menge: 1,000 Stck

**10.3596 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 200 m3/h / 1.050 m3/h
Netzfrequenz : 50 Hz
Schutzart : IP 44
Einbauort : innen / außen
Material Gehäuse : Aluminiumprofile, Stahlblech innen
verzinkt, außen pulverbeschichtet. Wärmedämmung: 50 mm.
Farbe : anthrazitgrau, ähnlich RAL 7016
Filterart : Fein- / Feinfilter
Filterklasse : ePM1 70% (F7) / ePM10 50% (M5)
Anschlussdurchmesser Kondensatablauf : DN 20
Stutzen druckseitig (ZU/FO) : 315 mm
Breite : 1.680 mm
Höhe : 1.465 mm
Tiefe : 610 mm
Umgebungstemperatur : -25  C bis 40  C
Wärmetauscherbauart : Kreuz-Gegenstrom
Druckreserve Max : 800 Pa
Druckreserve Min : 390 Pa
Verpackungseinheit : 1 Stück
Sortiment : 19
Hersteller: AEREX
Reco-Boxx 1000 ZXR-R / WN Luft-Luft
Wärmerückgewinnungs-Zentralgerät
Artikelnummer: 0040.1101
Menge: 1,000 Stck

**10.3597 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L Luft-Luft
Wärmerückgewinnungs-Zentralgerät
Artikelnummer: 0040.1102
Menge: 1,000 Stck

**10.3598 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L / EV Luft-Luft
Wärmerückgewinnungs-Zentralgerät
Artikelnummer: 0040.1103
Menge: 1,000 Stck

**10.3599 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L / EV / EN Luft-Luft
Wärmerückgewinnungs-Zentralgerät
Artikelnummer: 0040.1104
Menge: 1,000 Stck

**10.3600 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L / EV / WN Luft-Luft
Wärmerückgewinnungs-Zentralgerät
Artikelnummer: 0040.1105
Menge: 1,000 Stck

**10.3601 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L / EN Luft-Luft
Wärmerückgewinnungs-Zentralgerät
Artikelnummer: 0040.1106
Menge: 1,000 Stck

**10.3602 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-L / WN Luft-Luft
Wärmerückgewinnungs-Zentralgerät
Artikelnummer: 0040.1107
Menge: 1,000 Stck

**10.3603 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R Luft-Luft
Wärmerückgewinnungs-Zentralgerät
Artikelnummer: 0040.1108
Menge: 1,000 Stck

**10.3604 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R / EV Luft-Luft
Wärmerückgewinnungs-Zentralgerät
Artikelnummer: 0040.1109
Menge: 1,000 Stck

**10.3605 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R / EV / EN Luft-Luft
Wärmerückgewinnungs-Zentralgerät
Artikelnummer: 0040.1110
Menge: 1,000 Stck

**10.3606 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R / EV / WN Luft-Luft
Wärmerückgewinnungs-Zentralgerät
Artikelnummer: 0040.1111
Menge: 1,000 Stck

**10.3607 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R / EN Luft-Luft
Wärmerückgewinnungs-Zentralgerät
Artikelnummer: 0040.1112
Menge: 1,000 Stck

**10.3608 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 200 m3/h / 1.380 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 420 Pa
Verpackungseinheit : 1 Stück
Sortiment : 19
Hersteller: AEREX
Reco-Boxx 1300 ZXR-R / WN Luft-Luft
Wärmerückgewinnungs-Zentralgerät
Artikelnummer: 0040.1113
Menge: 1,000 Stck

**10.3609 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L Luft-Luft
Wärmerückgewinnungs-Zentralgerät
Artikelnummer: 0040.1114
Menge: 1,000 Stck

**10.3610 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L / EV Luft-Luft
Wärmerückgewinnungs-Zentralgerät
Artikelnummer: 0040.1115
Menge: 1,000 Stck

**10.3611 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L / EV / EN Luft-Luft
Wärmerückgewinnungs-Zentralgerät
Artikelnummer: 0040.1116
Menge: 1,000 Stck

**10.3612 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L / EV / WN Luft-Luft
Wärmerückgewinnungs-Zentralgerät
Artikelnummer: 0040.1117
Menge: 1,000 Stck

**10.3613 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L / EN Luft-Luft
Wärmerückgewinnungs-Zentralgerät
Artikelnummer: 0040.1118
Menge: 1,000 Stck

**10.3614 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-L / WN Luft-Luft
Wärmerückgewinnungs-Zentralgerät
Artikelnummer: 0040.1119
Menge: 1,000 Stck

**10.3615 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R Luft-Luft
Wärmerückgewinnungs-Zentralgerät
Artikelnummer: 0040.1120
Menge: 1,000 Stck

**10.3616 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R / EV Luft-Luft
Wärmerückgewinnungs-Zentralgerät
Artikelnummer: 0040.1121
Menge: 1,000 Stck

**10.3617 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R / EV / EN Luft-Luft
Wärmerückgewinnungs-Zentralgerät
Artikelnummer: 0040.1122
Menge: 1,000 Stck

**10.3618 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R / EV / WN Luft-Luft
Wärmerückgewinnungs-Zentralgerät
Artikelnummer: 0040.1123
Menge: 1,000 Stck

**10.3619 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R / EN Luft-Luft
Wärmerückgewinnungs-Zentralgerät
Artikelnummer: 0040.1124
Menge: 1,000 Stck

**10.3620 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 200 m3/h / 1.680 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 815 mm
Umgebungstemperatur : -25  C bis 40  C
Wärmetauscherbauart : Kreuz-Gegenstrom
Druckreserve Max : 830 Pa
Druckreserve Min : 210 Pa
Verpackungseinheit : 1 Stück
Sortiment : 19
Hersteller: AEREX
Reco-Boxx 1600 ZXR-R / WN Luft-Luft
Wärmerückgewinnungs-Zentralgerät
Artikelnummer: 0040.1125
Menge: 1,000 Stck

**10.3621 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L Luft-Luft
Wärmerückgewinnungs-Zentralgerät
Artikelnummer: 0040.1126
Menge: 1,000 Stck

**10.3622 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L / EV Luft-Luft
Wärmerückgewinnungs-Zentralgerät
Artikelnummer: 0040.1127
Menge: 1,000 Stck

**10.3623 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L / EV / EN Luft-Luft
Wärmerückgewinnungs-Zentralgerät
Artikelnummer: 0040.1128
Menge: 1,000 Stck

**10.3624 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheiz/ Wasser-Nachheizregister /
Linksausführung: Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L / EV / WN Luft-Luft
Wärmerückgewinnungs-Zentralgerät
Artikelnummer: 0040.1129
Menge: 1,000 Stck

**10.3625 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L / EN Luft-Luft
Wärmerückgewinnungs-Zentralgerät
Artikelnummer: 0040.1130
Menge: 1,000 Stck

**10.3626 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-L / WN Luft-Luft
Wärmerückgewinnungs-Zentralgerät
Artikelnummer: 0040.1131
Menge: 1,000 Stck

**10.3627 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R Luft-Luft
Wärmerückgewinnungs-Zentralgerät
Artikelnummer: 0040.1132
Menge: 1,000 Stck

**10.3628 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R / EV Luft-Luft
Wärmerückgewinnungs-Zentralgerät
Artikelnummer: 0040.1133
Menge: 1,000 Stck

**10.3629 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R / EV / EN Luft-Luft
Wärmerückgewinnungs-Zentralgerät
Artikelnummer: 0040.1134
Menge: 1,000 Stck

**10.3630 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R / EV / WN Luft-Luft
Wärmerückgewinnungs-Zentralgerät
Artikelnummer: 0040.1135
Menge: 1,000 Stck

**10.3631 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R / EN Luft-Luft
Wärmerückgewinnungs-Zentralgerät
Artikelnummer: 0040.1136
Menge: 1,000 Stck

**10.3632 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 250 m3/h / 1.860 m3/h
Netzfrequenz : 50 Hz
Schutzart : IP 44
Einbauort : innen / außen
Material Gehäuse : Aluminiumprofile, Stahlblech innen
verzinkt, außen pulverbeschichtet. Wärmedämmung: 50 mm.
Farbe : anthrazitgrau, ähnlich RAL 7016
Filterart : Fein- / Feinfilter
Filterklasse : ePM1 70% (F7) / ePM10 50% (M5)
Anschlussdurchmesser Kondensatablauf : DN 20
Stutzen druckseitig (ZU/FO) : 400 mm
Breite : 1.680 mm
Höhe : 1.465 mm
Tiefe : 995 mm
Umgebungstemperatur : -25  C bis 40  C
Wärmetauscherbauart : Kreuz-Gegenstrom
Druckreserve Max : 690 Pa
Druckreserve Min : 200 Pa
Verpackungseinheit : 1 Stück
Sortiment : 19
Hersteller: AEREX
Reco-Boxx 1800 ZXR-R / WN Luft-Luft
Wärmerückgewinnungs-Zentralgerät
Artikelnummer: 0040.1137
Menge: 1,000 Stck

**10.3633 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L Luft-Luft
Wärmerückgewinnungs-Zentralgerät
Artikelnummer: 0040.1138
Menge: 1,000 Stck

**10.3634 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L / EV Luft-Luft
Wärmerückgewinnungs-Zentralgerät
Artikelnummer: 0040.1139
Menge: 1,000 Stck

**10.3635 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L / EV / EN Luft-Luft
Wärmerückgewinnungs-Zentralgerät
Artikelnummer: 0040.1140
Menge: 1,000 Stck

**10.3636 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L / EV / WN Luft-Luft
Wärmerückgewinnungs-Zentralgerät
Artikelnummer: 0040.1141
Menge: 1,000 Stck

**10.3637 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L / EN Luft-Luft
Wärmerückgewinnungs-Zentralgerät
Artikelnummer: 0040.1142
Menge: 1,000 Stck

**10.3638 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-L / WN Luft-Luft
Wärmerückgewinnungs-Zentralgerät
Artikelnummer: 0040.1143
Menge: 1,000 Stck

**10.3639 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R Luft-Luft
Wärmerückgewinnungs-Zentralgerät
Artikelnummer: 0040.1144
Menge: 1,000 Stck

**10.3640 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R / EV Luft-Luft
Wärmerückgewinnungs-Zentralgerät
Artikelnummer: 0040.1145
Menge: 1,000 Stck

**10.3641 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R / EV / EN Luft-Luft
Wärmerückgewinnungs-Zentralgerät
Artikelnummer: 0040.1146
Menge: 1,000 Stck

**10.3642 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R / EV / WN Luft-Luft
Wärmerückgewinnungs-Zentralgerät
Artikelnummer: 0040.1147
Menge: 1,000 Stck

**10.3643 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : E-Nachheizregister / Rechtsausführung:
Zuluft- und Abluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R / EN Luft-Luft
Wärmerückgewinnungs-Zentralgerät
Artikelnummer: 0040.1148
Menge: 1,000 Stck

**10.3644 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 400 m3/h / 2.300 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 420 Pa
Verpackungseinheit : 1 Stück
Sortiment : 19
Hersteller: AEREX
Reco-Boxx 2300 ZXR-R / WN Luft-Luft
Wärmerückgewinnungs-Zentralgerät
Artikelnummer: 0040.1149
Menge: 1,000 Stck

**10.3645 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L Luft-Luft
Wärmerückgewinnungs-Zentralgerät
Artikelnummer: 0040.1150
Menge: 1,000 Stck

**10.3646 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L / EV Luft-Luft
Wärmerückgewinnungs-Zentralgerät
Artikelnummer: 0040.1151
Menge: 1,000 Stck

**10.3647 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L / EV / EN Luft-Luft
Wärmerückgewinnungs-Zentralgerät
Artikelnummer: 0040.1152
Menge: 1,000 Stck

**10.3648 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L / EV / WN Luft-Luft
Wärmerückgewinnungs-Zentralgerät
Artikelnummer: 0040.1153
Menge: 1,000 Stck

**10.3649 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L / EN Luft-Luft
Wärmerückgewinnungs-Zentralgerät
Artikelnummer: 0040.1154
Menge: 1,000 Stck

**10.3650 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-L / WN Luft-Luft
Wärmerückgewinnungs-Zentralgerät
Artikelnummer: 0040.1155
Menge: 1,000 Stck

**10.3651 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R Luft-Luft
Wärmerückgewinnungs-Zentralgerät
Artikelnummer: 0040.1156
Menge: 1,000 Stck

**10.3652 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R / EV Luft-Luft
Wärmerückgewinnungs-Zentralgerät
Artikelnummer: 0040.1157
Menge: 1,000 Stck

**10.3653 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R / EV / EN Luft-Luft
Wärmerückgewinnungs-Zentralgerät
Artikelnummer: 0040.1158
Menge: 1,000 Stck

**10.3654 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R / EV / WN Luft-Luft
Wärmerückgewinnungs-Zentralgerät
Artikelnummer: 0040.1159
Menge: 1,000 Stck

**10.3655 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R / EN Luft-Luft
Wärmerückgewinnungs-Zentralgerät
Artikelnummer: 0040.1160
Menge: 1,000 Stck

**10.3656 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 400 m3/h / 2.800 m3/h
Netzfrequenz : 50 Hz
Schutzart : IP 44
Einbauort : innen / außen
Material Gehäuse : Aluminiumprofile, Stahlblech innen
verzinkt, außen pulverbeschichtet. Wärmedämmung: 50 mm.
Farbe : anthrazitgrau, ähnlich RAL 7016
Filterart : Fein- / Feinfilter
Filterklasse : ePM1 70% (F7) / ePM10 50% (M5)
Anschlussdurchmesser Kondensatablauf : DN 20
Kanalmaß : 1.060 mm x 540 mm
Breite : 1.680 mm
Höhe : 1.465 mm
Tiefe : 1.182 mm
Umgebungstemperatur : -25  C bis 40  C
Wärmetauscherbauart : Kreuz-Gegenstrom
Druckreserve Max : 800 Pa
Druckreserve Min : 240 Pa
Verpackungseinheit : 1 Stück
Sortiment : 19
Hersteller: AEREX
Reco-Boxx 2700 ZXR-R / WN Luft-Luft
Wärmerückgewinnungs-Zentralgerät
Artikelnummer: 0040.1161
Menge: 1,000 Stck

**10.3657 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L Luft-Luft
Wärmerückgewinnungs-Zentralgerät
Artikelnummer: 0040.1162
Menge: 1,000 Stck

**10.3658 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L / EV Luft-Luft
Wärmerückgewinnungs-Zentralgerät
Artikelnummer: 0040.1163
Menge: 1,000 Stck

**10.3659 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L / EV / EN Luft-Luft
Wärmerückgewinnungs-Zentralgerät
Artikelnummer: 0040.1164
Menge: 1,000 Stck

**10.3660 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L / EV / WN Luft-Luft
Wärmerückgewinnungs-Zentralgerät
Artikelnummer: 0040.1165
Menge: 1,000 Stck

**10.3661 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L / EN Luft-Luft
Wärmerückgewinnungs-Zentralgerät
Artikelnummer: 0040.1166
Menge: 1,000 Stck

**10.3662 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-L / WN Luft-Luft
Wärmerückgewinnungs-Zentralgerät
Artikelnummer: 0040.1167
Menge: 1,000 Stck

**10.3663 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R Luft-Luft
Wärmerückgewinnungs-Zentralgerät
Artikelnummer: 0040.1168
Menge: 1,000 Stck

**10.3664 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R / EV Luft-Luft
Wärmerückgewinnungs-Zentralgerät
Artikelnummer: 0040.1169
Menge: 1,000 Stck

**10.3665 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R / EV / EN Luft-Luft
Wärmerückgewinnungs-Zentralgerät
Artikelnummer: 0040.1170
Menge: 1,000 Stck

**10.3666 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R / EV / WN Luft-Luft
Wärmerückgewinnungs-Zentralgerät
Artikelnummer: 0040.1171
Menge: 1,000 Stck

**10.3667 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R / EN Luft-Luft
Wärmerückgewinnungs-Zentralgerät
Artikelnummer: 0040.1172
Menge: 1,000 Stck

**10.3668 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 300 m3/h / 3.000 m3/h
ErP / LOT 6 : NRVU, SFP int-Limit 1401 W/(m3/s)
Netzfrequenz : 50 Hz
Schutzart : IP 44
Einbauort : innen / außen
Material Gehäuse : Aluminiumprofile, Stahlblech innen
verzinkt, außen pulverbeschichtet. Wärmedämmung: 50 mm.
Farbe : anthrazitgrau, ähnlich RAL 7016
Filterart : Fein- / Feinfilter
Filterklasse : ePM1 70% (F7) / ePM10 50% (M5)
Anschlussdurchmesser Kondensatablauf : DN 20
Kanalmaß : 1.265 mm x 540 mm
Breite : 1.680 mm
Höhe : 1.465 mm
Tiefe : 1.382 mm
Umgebungstemperatur : -25  C bis 40  C
Wärmetauscherbauart : Kreuz-Gegenstrom
Druckreserve Max : 800 Pa
Druckreserve Min : 230 Pa
Verpackungseinheit : 1 Stück
Sortiment : 19
Hersteller: AEREX
Reco-Boxx 2900 ZXR-R / WN Luft-Luft
Wärmerückgewinnungs-Zentralgerät
Artikelnummer: 0040.1173
Menge: 1,000 Stck

**10.3669 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L Luft-Luft
Wärmerückgewinnungs-Zentralgerät
Artikelnummer: 0040.1174
Menge: 1,000 Stck

**10.3670 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L / EV Luft-Luft
Wärmerückgewinnungs-Zentralgerät
Artikelnummer: 0040.1175
Menge: 1,000 Stck

**10.3671 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L / EV / EN Luft-Luft
Wärmerückgewinnungs-Zentralgerät
Artikelnummer: 0040.1176
Menge: 1,000 Stck

**10.3672 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L / EV / WN Luft-Luft
Wärmerückgewinnungs-Zentralgerät
Artikelnummer: 0040.1177
Menge: 1,000 Stck

**10.3673 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L / EN Luft-Luft
Wärmerückgewinnungs-Zentralgerät
Artikelnummer: 0040.1178
Menge: 1,000 Stck

**10.3674 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-L / WN Luft-Luft
Wärmerückgewinnungs-Zentralgerät
Artikelnummer: 0040.1179
Menge: 1,000 Stck

**10.3675 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R Luft-Luft
Wärmerückgewinnungs-Zentralgerät
Artikelnummer: 0040.1180
Menge: 1,000 Stck

**10.3676 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R / EV Luft-Luft
Wärmerückgewinnungs-Zentralgerät
Artikelnummer: 0040.1181
Menge: 1,000 Stck

**10.3677 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R / EV / EN Luft-Luft
Wärmerückgewinnungs-Zentralgerät
Artikelnummer: 0040.1182
Menge: 1,000 Stck

**10.3678 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R / EV / WN Luft-Luft
Wärmerückgewinnungs-Zentralgerät
Artikelnummer: 0040.1183
Menge: 1,000 Stck

**10.3679 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R / EN Luft-Luft
Wärmerückgewinnungs-Zentralgerät
Artikelnummer: 0040.1184
Menge: 1,000 Stck

**10.3680 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 300 m3/h / 3.230 m3/h
Netzfrequenz : 50 Hz
Schutzart : IP 44
Einbauort : innen / außen
Material Gehäuse : Aluminiumprofile, Stahlblech innen
verzinkt, außen pulverbeschichtet. Wärmedämmung: 50 mm.
Farbe : anthrazitgrau, ähnlich RAL 7016
Filterart : Fein- / Feinfilter
Filterklasse : ePM1 70% (F7) / ePM10 50% (M5)
Anschlussdurchmesser Kondensatablauf : DN 20
Kanalmaß : 1.520 mm x 540 mm
Breite : 1.680 mm
Höhe : 1.465 mm
Tiefe : 1.640 mm
Umgebungstemperatur : -25  C bis 40  C
Wärmetauscherbauart : Kreuz-Gegenstrom
Druckreserve Max : 770 Pa
Druckreserve Min : 200 Pa
Verpackungseinheit : 1 Stück
Sortiment : 19
Hersteller: AEREX
Reco-Boxx 3200 ZXR-R / WN Luft-Luft
Wärmerückgewinnungs-Zentralgerät
Artikelnummer: 0040.1185
Menge: 1,000 Stck

**10.3681 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L Luft-Luft
Wärmerückgewinnungs-Zentralgerät
Artikelnummer: 0040.1186
Menge: 1,000 Stck

**10.3682 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L / EV Luft-Luft
Wärmerückgewinnungs-Zentralgerät
Artikelnummer: 0040.1187
Menge: 1,000 Stck

**10.3683 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L / EV / EN Luft-Luft
Wärmerückgewinnungs-Zentralgerät
Artikelnummer: 0040.1188
Menge: 1,000 Stck

**10.3684 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L / EV / WN Luft-Luft
Wärmerückgewinnungs-Zentralgerät
Artikelnummer: 0040.1189
Menge: 1,000 Stck

**10.3685 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L / EN Luft-Luft
Wärmerückgewinnungs-Zentralgerät
Artikelnummer: 0040.1190
Menge: 1,000 Stck

**10.3686 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-L / WN Luft-Luft
Wärmerückgewinnungs-Zentralgerät
Artikelnummer: 0040.1191
Menge: 1,000 Stck

**10.3687 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R Luft-Luft
Wärmerückgewinnungs-Zentralgerät
Artikelnummer: 0040.1192
Menge: 1,000 Stck

**10.3688 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R / EV Luft-Luft
Wärmerückgewinnungs-Zentralgerät
Artikelnummer: 0040.1193
Menge: 1,000 Stck

**10.3689 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R / EV / EN Luft-Luft
Wärmerückgewinnungs-Zentralgerät
Artikelnummer: 0040.1194
Menge: 1,000 Stck

**10.3690 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R / EV / WN Luft-Luft
Wärmerückgewinnungs-Zentralgerät
Artikelnummer: 0040.1195
Menge: 1,000 Stck

**10.3691 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R / EN Luft-Luft
Wärmerückgewinnungs-Zentralgerät
Artikelnummer: 0040.1196
Menge: 1,000 Stck

**10.3692 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 600 m3/h / 4.700 m3/h
Netzfrequenz : 50 Hz
Schutzart : IP 44
Einbauort : innen / außen
Material Gehäuse : Aluminiumprofile, Stahlblech innen
verzinkt, außen pulverbeschichtet. Wärmedämmung: 50 mm.
Farbe : anthrazitgrau, ähnlich RAL 7016
Filterart : Fein- / Feinfilter
Filterklasse : ePM1 70% (F7) / ePM10 50% (M5)
Anschlussdurchmesser Kondensatablauf : DN 20
Kanalmaß : 1.520 mm x 670 mm
Breite : 2.557 mm
Höhe : 1.825 mm
Tiefe : 1.640 mm
Umgebungstemperatur : -25  C bis 40  C
Wärmetauscherbauart : Kreuz-Gegenstrom
Druckreserve Max : 1.000 Pa
Druckreserve Min : 210 Pa
Verpackungseinheit : 1 Stück
Sortiment : 19
Hersteller: AEREX
Reco-Boxx 4700 ZXR-R / WN Luft-Luft
Wärmerückgewinnungs-Zentralgerät
Artikelnummer: 0040.1197
Menge: 1,000 Stck

**10.3693 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L Luft-Luft
Wärmerückgewinnungs-Zentralgerät
Artikelnummer: 0040.1198
Menge: 1,000 Stck

**10.3694 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L / EV Luft-Luft
Wärmerückgewinnungs-Zentralgerät
Artikelnummer: 0040.1199
Menge: 1,000 Stck

**10.3695 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L / EV / EN Luft-Luft
Wärmerückgewinnungs-Zentralgerät
Artikelnummer: 0040.1200
Menge: 1,000 Stck

**10.3696 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L / EV / WN Luft-Luft
Wärmerückgewinnungs-Zentralgerät
Artikelnummer: 0040.1201
Menge: 1,000 Stck

**10.3697 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L / EN Luft-Luft
Wärmerückgewinnungs-Zentralgerät
Artikelnummer: 0040.1202
Menge: 1,000 Stck

**10.3698 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-L / WN Luft-Luft
Wärmerückgewinnungs-Zentralgerät
Artikelnummer: 0040.1203
Menge: 1,000 Stck

**10.3699 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R Luft-Luft
Wärmerückgewinnungs-Zentralgerät
Artikelnummer: 0040.1204
Menge: 1,000 Stck

**10.3700 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R / EV Luft-Luft
Wärmerückgewinnungs-Zentralgerät
Artikelnummer: 0040.1205
Menge: 1,000 Stck

**10.3701 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R / EV / EN Luft-Luft
Wärmerückgewinnungs-Zentralgerät
Artikelnummer: 0040.1206
Menge: 1,000 Stck

**10.3702 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R / EV / WN Luft-Luft
Wärmerückgewinnungs-Zentralgerät
Artikelnummer: 0040.1207
Menge: 1,000 Stck

**10.3703 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R / EN Luft-Luft
Wärmerückgewinnungs-Zentralgerät
Artikelnummer: 0040.1208
Menge: 1,000 Stck

**10.3704 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 600 m3/h / 6.260 m3/h
Netzfrequenz : 50 Hz
Schutzart : IP 44
Einbauort : innen / außen
Material Gehäuse : Aluminiumprofile, Stahlblech innen
verzinkt, außen pulverbeschichtet. Wärmedämmung: 50 mm.
Farbe : anthrazitgrau, ähnlich RAL 7016
Filterart : Fein- / Feinfilter
Filterklasse : ePM1 70% (F7) / ePM10 50% (M5)
Anschlussdurchmesser Kondensatablauf : DN 20
Kanalmaß : 1.895 mm x 670 mm
Breite : 2.557 mm
Höhe : 1.825 mm
Tiefe : 2.015 mm
Umgebungstemperatur : -25  C bis 40  C
Wärmetauscherbauart : Kreuz-Gegenstrom
Druckreserve Max : 890 Pa
Druckreserve Min : 300 Pa
Verpackungseinheit : 1 Stück
Sortiment : 19
Hersteller: AEREX
Reco-Boxx 6200 ZXR-R / WN Luft-Luft
Wärmerückgewinnungs-Zentralgerät
Artikelnummer: 0040.1209
Menge: 1,000 Stck

**10.3705 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Linksausführung: Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L Luft-Luft
Wärmerückgewinnungs-Zentralgerät
Artikelnummer: 0040.1210
Menge: 1,000 Stck

**10.3706 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L / EV Luft-Luft
Wärmerückgewinnungs-Zentralgerät
Artikelnummer: 0040.1211
Menge: 1,000 Stck

**10.3707 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Linksausführung: Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L / EV / EN Luft-Luft
Wärmerückgewinnungs-Zentralgerät
Artikelnummer: 0040.1212
Menge: 1,000 Stck

**10.3708 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Linksausführung: Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L / EV / WN Luft-Luft
Wärmerückgewinnungs-Zentralgerät
Artikelnummer: 0040.1213
Menge: 1,000 Stck

**10.3709 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Linksausführung:
Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L / EN Luft-Luft
Wärmerückgewinnungs-Zentralgerät
Artikelnummer: 0040.1214
Menge: 1,000 Stck

**10.3710 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister / Linksausführung:
Zuluft- und Abluftanschluss links
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-L / WN Luft-Luft
Wärmerückgewinnungs-Zentralgerät
Artikelnummer: 0040.1215
Menge: 1,000 Stck

**10.3711 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Technische Daten
Ausführung : Standard/ohne Heizregister /
Rechtsausführung: Zuluft- und Abluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R Luft-Luft
Wärmerückgewinnungs-Zentralgerät
Artikelnummer: 0040.1216
Menge: 1,000 Stck

**10.3712 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R / EV Luft-Luft
Wärmerückgewinnungs-Zentralgerät
Artikelnummer: 0040.1217
Menge: 1,000 Stck

**10.3713 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
komfortable Temperaturregelung. Wahlweise kann eine
konstante Zulufttemperatur oder eine Komfortemperatur
mittels optionalen Raumtemperaturfühlers gewählt
werden. Das Elektro-Nachheizregister EN ist fertig
verdrahtet mit einer Regelung in der Reco-Boxx
integriert.
Technische Daten
Ausführung : E-Vorheiz/ E-Nachheizregister /
Rechtsausführung: Zuluft- und Abluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R / EV / EN Luft-Luft
Wärmerückgewinnungs-Zentralgerät
Artikelnummer: 0040.1218
Menge: 1,000 Stck

**10.3714 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Vorheizregister [EV]:
Das Elektro-Vorheizregister EV verhindert die
Einfriergefahr des Wärmetauschers bei niedrigen
Außentemperaturen. Das Elektro-Vorheizregister EV ist
fertig verdrahtet mit einer Regelung in der Reco-Boxx
ZXR integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : E-Vorheiz/ Wasser-Nachheizregister /
Rechtsausführung: Zuluft- und Abluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R / EV / WN Luft-Luft
Wärmerückgewinnungs-Zentralgerät
Artikelnummer: 0040.1219
Menge: 1,000 Stck

**10.3715 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Elektro-Nachheizregister [EN]:
Das Elektro-Nachheizregister EN ermöglicht eine
komfortable Temperaturregelung. Wahlweise kann eine
konstante Zulufttemperatur oder eine Komfortemperatur
mittels optionalen Raumtemperaturfühlers gewählt
werden. Das Elektro-Nachheizregister EN ist fertig
verdrahtet mit einer Regelung in der Reco-Boxx
integriert.
Technische Daten
Ausführung : E-Nachheizregister / Rechtsausführung:
Zuluft- und Abluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R / EN Luft-Luft
Wärmerückgewinnungs-Zentralgerät
Artikelnummer: 0040.1220
Menge: 1,000 Stck

**10.3716 Reco-Box Luft-Luft Wärmerückgewinnungs-Zentralgerät Luft-Luft Wärmerückgewinnungs-Zentralgerät mit modulierendem 0-100%-By**
Reco-Boxx Modellreihe ZXR:
Hochwertiges Wärmerückgewinnungs-Zentrallüftungsgerät
mit Kreuz-Gegenstromwärmetauscher. Kompakte Bauweise,
hocheffiziente, extrem energiesparende EC-High-Tech
Gleichstromventilatoren. Wahlweise druck- bzw.
volumenstromkonstanter Betrieb oder konstantes
Drehmoment möglich. Steckerfertig verdrahtet, inkl.
Hauptschalter. ErP-konform. Passivhausgeeignet.
EN 1886-Klassifizierung: T3(T2 optional)/TB2/F9/L2/D1.
VDI 6022-konform.
Wirkungsgrad des Kreuz-Gegenstromwärmetauschers: > 91%
nach DIN EN 13141-7; bis 86% nach
ErP Ecodesignrichtlinie 1253/2014.
Integrierter modulierender 0-100%-Bypass zur freien
Kühlung sowie für Frostschutz aktivierbar. Inklusiv
großzügig bemessene Taschenfilter nach DIN EN ISO 16890
(ePM 1 70%) für Außenluft und (ePM 10 50%) für Abluft.
Filterkaskade für Außenluft vorbereitet.
ErP-optimiertes Gehäusekonzept in Kompaktbauweise aus
Aluminiumprofilen und 50 mm wärmegedämmten,
doppelwandigen Sandwichelementen, galvanisch verzinkt,
außen vorlackierter Stahl in RAL 7016.
Leicht revisionierbar durch vollflächig öffenbare und
abnehmbare Revisionstüren.
Gehäuse und Revisionstüren VDE-konform geerdet.
Das zum Betrieb notwendige Steuermodul muss separat
bestellt werden! :
Zur Auswahl stehen:
Touch-Bedienteil TP-Touch (4,3 Zoll Display) mit
intuitiver Menüführung zur komfortablen Konfiguration,
Visualisierung und operativen Kontrolle.
Interface SAT KNX zur Visualisierung und operativen
Kontrolle mittels KNX-Bussystem.
Interface SAT MODBUS zur Konfiguration, Visualisierung
und operativen Kontrolle mittels MODBUS RTU Protokoll.
Interface SAT ETHERNET (LAN) zur Konfiguration,
Visualisierung und operativen Kontrolle mittels MODBUS
TCP/IP-Protokoll via APP-Oberfläche für windows
Android.
BACnet-Gateway zur Kommunikation mit den Reco-Boxxen
über ein BACnet TCP/IP-Protokoll. Als
Netzwerkschnittstelle wird je RLT-Gerät ein SAT
ETHERNET (Art.-Nr. 0043.0398) benötigt.
Interface SAT WiFi (W-LAN) zur Konfiguration,
Visualisierung und operativen Kontrolle mittels MODBUS
TCP/IP-Protokoll via APP-Oberfläche für windows
Android.
VAV-Regelung: Bei druckkonstantem Betrieb mit variablem
Volumenstrom (VAV-Regelung) sind ein bzw. bei
getrennter Zu-/Abluftregelung zwei externe
Drucksensoren z.B. DDT 500 (Art.-Nr. 0043.0597)
notwendig.
DDM-Set (Art.-Nr. 0043.1118) für volumenstromkonstanten
Betrieb (CA-, LS-Modus) und zur Ermittlung des
Volumenstromes im druckkonstanten Betrieb (CPs-Modus)
zwingend erforderlich. Wird werkseitig betriebsfertig
installiert.
Technische Ausstattung: :
Kreuz-Gegenstromwärmetauscher mit bis zu 96 %
Wirkungsgrad aus seewasserbeständigem Aluminium,
temperaturbeständig zwischen - 30  C und + 100  C.
Bürstenlose
Gleichstrom-Hochleistungs-Radialventilatoren mit
rückwärts gekrümmten Laufradschaufeln, einseitig
saugend mit Direktantrieb, wartungsfreien Kugellagern
mit Langzeitschmierung, elektronisch kommutierend mit
wahlweiser volumenstrom- oder druckkonstanter Kennlinie
oder konstantem Drehmoment ausgeführt. Integrierter
Blockierschutz, Phasenausfallerkennung, Sanftanlauf,
Übertemperaturschutz, Kurzschlussschutz.
2D-Radiallaufrad in Verbundwerkstoffausführung mit
Umlaufdiffusor und strömungsoptimierter Einströmdüse
mit Messstutzen aufgebaut auf einen elektronisch
kommutierten EC-Außenläufermotor mit integrierter
Elektronik. Komplette Ventilatoreinheit statisch und
dynamisch ausgewuchtet gemäß DIN/ISO 140. Bei
druckkonstantem Betrieb ist zusätzlich ein bzw. bei
getrennter Zu-/Abluftregelung zwei Drucksensor(en) z.B.
DDT 500 (Art.-Nr. 0043.0597) notwendig.
Nutzerunabhängiger Betrieb über externe Führungsgröße
(0 - 10 V Signal, z.B. CO2-Sensor) möglich.
Gehäuse in Kompaktbauweise aus Aluminiumprofilen und 50
mm wärmegedämmten, doppelwandigen Sandwichelementen mit
leicht zu entfernender Schutzfolie für Transport und
Montage, galvanisch verzinkt, außen vorlackierter Stahl
in RAL 7016. Mineralfaserdämmung nach DIN 4102 A1 für
beste Schall- und Wärmedämmung.
Gehäuseaufbau auf 125 mm hohem, selbstragendem
Grundrahmen montiert. Vorgesehene Aussparungen für
Gabelstaplertransport, 48 mm Öffnungen für
Krantransport.
Klassifikation nach EN1886:
Mechanische Festigkeitsklasse des Gehäuses: D1
Wärmedurchgangskoeffizient für das Gehäuse(U) : Klasse:
T3, optional T2
Wärmebrückenklasse (Kb): TB2
Luft-Leckagen durch das Gehäuse (Zuluft und Abluft): L2
Luft-Leckagen beim Filter (Zuluft und Abluft): F9
Revisionstüren zur Wartung vollflächig nach außen
öffenbar und leicht abnehmbar. VDE-geerdet. Mit
umlaufender, dauerelastischer Dichtung und
abschließbaren Dreh-Knebelverschlüssen.
Filterkonzept: großzügig bemessene Taschenfilter mit
langer Standzeit nach DIN EN ISO 16890 (ePM 1 70%) für
Außenluft und (ePM 10 50%) für Abluft. Vorbereitet für
optionale Filterkaskade mit Vorfilter ISO Coarse > 60%
in der Außenluftkammer.
Filterüberwachung über Zeitintervall (frei
programmierbar) oder im CA- und LS-Modus über
programmierbare Filterdruckerhöhung.
Integrierte automatisch modulierende 0-100
%-Bypassklappe zur freien Kühlung und für Frostschutz
aktivierbar. Freie Kühlung (Sommerbetrieb): modulierend
auf Solltemperatur aktivierbar, temperatur- oder
zeitgesteuert oder über ext. Kontakt schaltbar.
Frostschutz: modulierend zur wirkungsvollen
Frostfreihaltung des Wärmetauschers auf
Soll-Fortlufttemperatur. Hinweis: nur in Verbindung mit
Nachheizregister für komfortable Zulufttemperatur
aktivieren. Dichtschließend.
Edelstahlkondensatwanne nach VDI 6022 mit allseitigem
Gefälle, beiliegender Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS oder SAT KNX oder SAT ETHERNET
oder SAT WiFi (optionales Zubehör).
Ausführung für Innenaufstellung.
Ausführung für Außenaufstellung mit optionalem Zubehör
wie Wetterschutzdach, Ansaug- bzw. Fortlufthaube und
motorischen Verschlussklappen möglich.
Optionale Ausstattungsmöglichkeiten::
Elektro-Vorheizregister [EV]
Elektro-Nachheizregister [EN]
Wassernachheizregister [WN]
Absperrklappen, motorisch [VM]; optional mit
Federrücklauf [FRM-02M]
Regendach für Außenaufstellung [RD]
Ansaughaube mit Schutzgitter [ASH]
Fortlufthaube mit Schutzgitter [FLH]
Externe Nachheiz- oder Kühlregister [NHKR]
Die Reco-Boxx Modellreihe ZXR wird mit CEE-Stecker
steckerfertig komplett verkabelt und geerdet mit der
Regelung (Hauptregelplatine / CTR-i/o-Modul) und
Hauptschalter/Reparaturschalter stückgeprüft
ausgeliefert. Dies schließt alle notwendigen Teile wie
Temperaturfühler, Ventilatoren, Controller,
Hauptschalter, Antrieb der Bypass-Klappe sowie die
optionalen Heizregister für Elektro-Vorheizung (EV) und
Elektro-Nachheizung (EN) ein. Lediglich das zur
Bedienung notwendige Steuermodul z.B. Touchpanel
TP-Touch, Interface SAT KNX, Interface SAT MODBUS,
Interface SAT ETHERNET oder INTERFACE SAT WiFi
(optionales Zubehör) und im druckkonstanten Betrieb ein
bzw. zwei notwendige(r) externe(r) Drucksensor(en) (z.
B. Aerex DDT 500) muss vom Fachpersonal am gewünschten
Ort montiert und verdrahtet werden.
Spezifikationen der integrierten Regelung::
Hauptplatine im spritzwassergeschütztem Anschlusskasten
- Ein-/Ausgabeeinheit mit Controller, werkseitig
vorverdrahtet. Alle noch notwendigen Anschlüsse für
Steuermodule, SAT-Relais und optionale Feldgeräte (z.
B. Lüftungsrauchschalter, Drucksensoren, Raumsensoren
etc.) sind an dieser Einheit anzuschließen.
Überwachung und Steuerung der Ventilatoren in Mode CA
(constant airflow), CP (constant pressure), LS (0 - 10
Volt z. B. MSR/GLT oder Sensoren) oder TQ (konstantes
Drehmoment).
Timerfunktion mit Wochen und Jahresprogramm.
Automatische Regelung der 0-100% Bypass-Klappe über
Temperatur, Zeit oder Kontakt.
Frostschutzautomatik.
Überwachung und Steuerung von optional integrierten
Heizregistern (EV/EN/WN).
Regelung von optionalen internen und externen Heiz- und
Kühlregistern mittels Zusatzrelais SAT BA/KW.
Öffnen und Schließen von optionalen Außenluft- und
Fortluftklappen und Nachlauf bei Elektro-Heizregistern.
Boosterfunktion (Vorrangschaltung für höheren
Volumenstrom).
Ausgabe aktueller Werte an Steuermodule (Volumenstrom,
Druck, Temperatur, Kontaktbelegung,
Timerprogrammierung), Service- und Filterwechsel.
Alarm- und Störungsmeldungen sowie 0-10 V
Ausgangssignal für Volumenstrom oder Druck.
24 VDC Ausgang, max. 1A.
Anlagenhauptschalter/Reparaturschalter zur allpoligen
Trennung vom Netz.
5 m Anschlusskabel mit CEE-Stecker.
Wasser-/Luft-Nachheizregister [WN]:
Das Wasser-/Luft-Nachheizregister WN ermöglicht eine
komfortable Temperaturregelung. Wahlweise kann eine
konstante Zulufttemperatur oder eine Komfortemperatur
mittels optionalen Raumtemperaturfühlers gewählt
werden. Das 2-reihige Wasser-/Luft-Nachheizregister WN
ist anschlussfertig in der Reco-Boxx eingebaut. Im
Lieferumfang enthalten ist ein 3-Wege-Ventil mit
Antrieb zur komfortablen Regelung. Die
Elektroanschlüsse (24 VDC Spannungsversorgung, 0-10 V
Regelsignal) sind an der Reco-Boxx anzuschließen.
Technische Daten
Ausführung : Wasser-Nachheizregister /
Rechtsausführung: Zuluft- undAbluftanschluss rechts
Fördervolumen : 600 m3/h / 7.000 m3/h
Netzfrequenz : 50 Hz
Schutzart : IP 44
Einbauort : innen / außen
Material Gehäuse : Aluminiumprofile, Stahlblech innen
verzinkt, außen pulverbeschichtet. Wärmedämmung: 50 mm.
Farbe : anthrazitgrau, ähnlich RAL 7016
Filterart : Fein- / Feinfilter
Filterklasse : ePM1 70% (F7) / ePM10 50% (M5)
Anschlussdurchmesser Kondensatablauf : DN 20
Kanalmaß : 2.275 mm x 670 mm
Breite : 2.557 mm
Höhe : 1.825 mm
Tiefe : 2.396 mm
Umgebungstemperatur : -25  C bis 40  C
Wärmetauscherbauart : Kreuz-Gegenstrom
Druckreserve Max : 880 Pa
Druckreserve Min : 220 Pa
Verpackungseinheit : 1 Stück
Sortiment : 19
Hersteller: AEREX
Reco-Boxx 7000 ZXR-R / WN Luft-Luft
Wärmerückgewinnungs-Zentralgerät
Artikelnummer: 0040.1221
Menge: 1,000 Stck

**10.3717 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 200 m3/h / 800 m3/h
Druckreserve : 200 m3/h / 500 m3/h / 800 m3/h / 620
Pa / 420 Pa / 200 Pa
Wirkungsgrad : 200 m3/h / 500 m3/h / 800 m3/h / 95 % /
92 % / 90 %
ErP / LOT 6 : NRVU, SFP int-Limit 1445 W/(m3/s)
Bemessungsspannung Gerät : 230 V ~/N/PE
Netzfrequenz : 50 Hz
Leistungsaufnahme : 200 m3/h / 500 m3/h / 800 m3/h /
100 Pa / 150 Pa / 150 Pa / 75 W / 297 W / 621 W
IMax Gerät : 5,5 A
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
Wärmetauscherbauart : Kreuz-Gegenstrom
Verpackungseinheit : 1 Stück
Sortiment : 19
GTIN (EAN) : 4045314408407
Hersteller: AEREX
Reco-Boxx 800 ZXA-L Luft-Luft
Wärmerückgewinnungs-Zentralgerät
Artikelnummer: 0040.0840
Menge: 1,000 Stck

**10.3718 Reco-Box Luft-Luft Wärmerückgewinnungs-Zentralgerät Luft-Luft Wärmerückgewinnungs-Zentralgerät mit Bypass und Elektro-Vorh**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 200 m3/h / 800 m3/h
Druckreserve : 200 m3/h / 500 m3/h / 800 m3/h / 620
Pa / 420 Pa / 200 Pa
Wirkungsgrad : 200 m3/h / 500 m3/h / 800 m3/h / 95 % /
92 % / 90 %
ErP / LOT 6 : NRVU, SFP int-Limit 1445 W/(m3/s)
Bemessungsspannung Gerät : 230 V ~/N/PE
Bemessungsspannung EV : 400 V/~3/N/PE
Netzfrequenz : 50 Hz
Leistungsaufnahme : 200 m3/h / 500 m3/h / 800 m3/h /
100 Pa / 150 Pa / 150 Pa / 75 W / 297 W / 621 W
IMax Gerät : 5,5 A
IMax EV : 4,3 A
Netzstecker Gerät : CEE, 3-pol., 16 A-6h, Kabellänge: 5
m
Netzstecker EV : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
Wärmetauscherbauart : Kreuz-Gegenstrom
Verpackungseinheit : 1 Stück
Sortiment : 19
GTIN (EAN) : 4045314408414
Hersteller: AEREX
Reco-Boxx 800 ZXA-L / EV Luft-Luft
Wärmerückgewinnungs-Zentralgerät
Artikelnummer: 0040.0841
Menge: 1,000 Stck

**10.3719 Reco-Box Luft-Luft Wärmerückgewinnungs-Zentralgerät Luft-Luft Wärmerückgewinnungs-Zentralgerät mit Bypass, E-Vorheizung un**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Linksausführung: Zuluft- und Abluftanschluss links
Fördervolumen : 200 m3/h / 800 m3/h
Druckreserve : 200 m3/h / 500 m3/h / 800 m3/h / 620
Pa / 420 Pa / 200 Pa
Wirkungsgrad : 200 m3/h / 500 m3/h / 800 m3/h / 95 % /
92 % / 90 %
ErP / LOT 6 : NRVU, SFP int-Limit 1445 W/(m3/s)
Bemessungsspannung Gerät : 230 V ~/N/PE
Bemessungsspannung EV : 400 V/~3/N/PE
Bemessungsspannung EN : 400 V/~3/N/PE
Netzfrequenz : 50 Hz
Leistungsaufnahme : 200 m3/h / 500 m3/h / 800 m3/h /
100 Pa / 150 Pa / 150 Pa / 75 W / 297 W / 621 W
IMax Gerät : 5,5 A
IMax EV : 4,3 A
IMax EN : 4,3 A
Netzstecker Gerät : CEE, 3-pol., 16 A-6h, Kabellänge: 5
m
Netzstecker EV : CEE, 5-pol., 16 A-6h, Kabellänge: 5 m
Netzstecker EN : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
Heizleistung (elektr. Nacherwärmung Heizung) : 3.000 W
Wärmetauscherbauart : Kreuz-Gegenstrom
Verpackungseinheit : 1 Stück
Sortiment : 19
GTIN (EAN) : 4045314408421
Hersteller: AEREX
Reco-Boxx 800 ZXA-L / EV / EN Luft-Luft
Wärmerückgewinnungs-Zentralgerät
Artikelnummer: 0040.0842
Menge: 1,000 Stck

**10.3720 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 200 m3/h / 800 m3/h
Druckreserve : 200 m3/h / 500 m3/h / 800 m3/h / 620
Pa / 420 Pa / 200 Pa
Wirkungsgrad : 200 m3/h / 500 m3/h / 800 m3/h / 95 % /
92 % / 90 %
ErP / LOT 6 : NRVU, SFP int-Limit 1445 W/(m3/s)
Bemessungsspannung Gerät : 230 V ~/N/PE
Bemessungsspannung EV : 400 V/~3/N/PE
Netzfrequenz : 50 Hz
Leistungsaufnahme : 200 m3/h / 500 m3/h / 800 m3/h /
100 Pa / 150 Pa / 150 Pa / 75 W / 297 W / 621 W
IMax Gerät : 5,5 A
IMax EV : 4,3 A
Netzstecker Gerät : CEE, 3-pol., 16 A-6h, Kabellänge: 5
m
Netzstecker EV : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
max. Heizleistung WN (PWW-Heizregister) : 3.300 W
Wärmetauscherbauart : Kreuz-Gegenstrom
Verpackungseinheit : 1 Stück
Sortiment : 19
GTIN (EAN) : 4045314408438
Hersteller: AEREX
Reco-Boxx 800 ZXA_L / EV / WN Luft-Luft
Wärmerückgewinnungs-Zentralgerät
Artikelnummer: 0040.0843
Menge: 1,000 Stck

**10.3721 Reco-Box Luft-Luft Wärmerückgewinnungs-Zentralgerät Luft-Luft Wärmerückgewinnungs-Zentralgerät mit Bypass und E-Nachheizre**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Linksausführung:
Zuluft- und Abluftanschluss links
Fördervolumen : 200 m3/h / 800 m3/h
Druckreserve : 200 m3/h / 500 m3/h / 800 m3/h / 620
Pa / 420 Pa / 200 Pa
Wirkungsgrad : 200 m3/h / 500 m3/h / 800 m3/h / 95 % /
92 % / 90 %
ErP / LOT 6 : NRVU, SFP int-Limit 1445 W/(m3/s)
Bemessungsspannung Gerät : 230 V ~/N/PE
Bemessungsspannung EN : 400 V/~3/N/PE
Netzfrequenz : 50 Hz
Leistungsaufnahme : 200 m3/h / 500 m3/h / 800 m3/h /
100 Pa / 150 Pa / 150 Pa / 75 W / 297 W / 621 W
IMax Gerät : 5,5 A
IMax EN : 4,3 A
Netzstecker Gerät : CEE, 3-pol., 16 A-6h, Kabellänge: 5
m
Netzstecker EN : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
Heizleistung (elektr. Nacherwärmung Heizung) : 3.000 W
Wärmetauscherbauart : Kreuz-Gegenstrom
Verpackungseinheit : 1 Stück
Sortiment : 19
GTIN (EAN) : 4045314408445
Hersteller: AEREX
Reco-Boxx 800 ZXA-L / EN Luft-Luft
Wärmerückgewinnungs-Zentralgerät
Artikelnummer: 0040.0844
Menge: 1,000 Stck

**10.3722 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 200 m3/h / 800 m3/h
Druckreserve : 200 m3/h / 500 m3/h / 800 m3/h / 620
Pa / 420 Pa / 200 Pa
Wirkungsgrad : 200 m3/h / 500 m3/h / 800 m3/h / 95 % /
92 % / 90 %
ErP / LOT 6 : NRVU, SFP int-Limit 1445 W/(m3/s)
Bemessungsspannung Gerät : 230 V ~/N/PE
Netzfrequenz : 50 Hz
Leistungsaufnahme : 200 m3/h / 500 m3/h / 800 m3/h /
100 Pa / 150 Pa / 150 Pa / 75 W / 297 W / 621 W
IMax Gerät : 5,5 A
Netzstecker Gerät : CEE, 3-pol., 16 A-6h, Kabellänge: 5
m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung WN (PWW-Heizregister) : 3.300 W
Wärmetauscherbauart : Kreuz-Gegenstrom
Verpackungseinheit : 1 Stück
Sortiment : 19
GTIN (EAN) : 4045314408452
Hersteller: AEREX
Reco-Boxx 800 ZXA-L / WN Luft-Luft
Wärmerückgewinnungs-Zentralgerät
Artikelnummer: 0040.0845
Menge: 1,000 Stck

**10.3723 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 200 m3/h / 800 m3/h
Druckreserve : 200 m3/h / 500 m3/h / 800 m3/h / 620
Pa / 420 Pa / 200 Pa
Wirkungsgrad : 200 m3/h / 500 m3/h / 800 m3/h / 95 % /
92 % / 90 %
ErP / LOT 6 : NRVU, SFP int-Limit 1445 W/(m3/s)
Bemessungsspannung Gerät : 230 V ~/N/PE
Netzfrequenz : 50 Hz
Leistungsaufnahme : 200 m3/h / 500 m3/h / 800 m3/h /
100 Pa / 150 Pa / 150 Pa / 75 W / 297 W / 621 W
IMax Gerät : 5,5 A
Netzstecker Gerät : CEE, 5-pol., 16 A-6h, Kabellänge: 5
m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
Wärmetauscherbauart : Kreuz-Gegenstrom
Verpackungseinheit : 1 Stück
Sortiment : 19
GTIN (EAN) : 4045314408469
Hersteller: AEREX
Reco-Boxx 800 ZXA-R Luft-Luft
Wärmerückgewinnungs-Zentralgerät
Artikelnummer: 0040.0846
Menge: 1,000 Stck

**10.3724 Reco-Box Luft-Luft Wärmerückgewinnungs-Zentralgerät Luft-Luft Wärmerückgewinnungs-Zentralgerät mit Bypass und Elektro-Vorh**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 200 m3/h / 800 m3/h
Druckreserve : 200 m3/h / 500 m3/h / 800 m3/h / 620
Pa / 420 Pa / 200 Pa
Wirkungsgrad : 200 m3/h / 500 m3/h / 800 m3/h / 95 % /
92 % / 90 %
ErP / LOT 6 : NRVU, SFP int-Limit 1445 W/(m3/s)
Bemessungsspannung Gerät : 230 V ~/N/PE
Bemessungsspannung EV : 400 V/~3/N/PE
Netzfrequenz : 50 Hz
Leistungsaufnahme : 200 m3/h / 500 m3/h / 800 m3/h /
100 Pa / 150 Pa / 150 Pa / 75 W / 297 W / 621 W
IMax Gerät : 5,5 A
IMax EV : 4,3 A
Netzstecker Gerät : CEE, 5-pol., 16 A-6h, Kabellänge: 5
m
Netzstecker EV : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
Wärmetauscherbauart : Kreuz-Gegenstrom
Verpackungseinheit : 1 Stück
Sortiment : 19
GTIN (EAN) : 4045314408476
Hersteller: AEREX
Reco-Boxx 800 ZXA-R / EV Luft-Luft
Wärmerückgewinnungs-Zentralgerät
Artikelnummer: 0040.0847
Menge: 1,000 Stck

**10.3725 Reco-Box Luft-Luft Wärmerückgewinnungs-Zentralgerät Luft-Luft Wärmerückgewinnungs-Zentralgerät mit Bypass, E-Vorheizung un**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Rechtsausführung: Zuluft- und Abluftanschluss rechts
Fördervolumen : 200 m3/h / 800 m3/h
Druckreserve : 200 m3/h / 500 m3/h / 800 m3/h / 620
Pa / 420 Pa / 200 Pa
Wirkungsgrad : 200 m3/h / 500 m3/h / 800 m3/h / 95 % /
92 % / 90 %
ErP / LOT 6 : NRVU, SFP int-Limit 1445 W/(m3/s)
Bemessungsspannung Gerät : 230 V ~/N/PE
Bemessungsspannung EV : 400 V/~3/N/PE
Bemessungsspannung EN : 400 V/~3/N/PE
Netzfrequenz : 50 Hz
Leistungsaufnahme : 200 m3/h / 500 m3/h / 800 m3/h /
100 Pa / 150 Pa / 150 Pa / 75 W / 297 W / 621 W
IMax Gerät : 5,5 A
IMax EV : 4,3 A
IMax EN : 4,3 A
Netzstecker Gerät : CEE, 5-pol., 16 A-6h, Kabellänge: 5
m
Netzstecker EV : CEE, 5-pol., 16 A-6h, Kabellänge: 5 m
Netzstecker EN : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
Heizleistung (elektr. Nacherwärmung Heizung) : 3.000 W
Wärmetauscherbauart : Kreuz-Gegenstrom
Verpackungseinheit : 1 Stück
Sortiment : 19
GTIN (EAN) : 4045314408483
Hersteller: AEREX
Reco-Boxx 800 ZXA-R / EV / EN Luft-Luft
Wärmerückgewinnungs-Zentralgerät
Artikelnummer: 0040.0848
Menge: 1,000 Stck

**10.3726 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 200 m3/h / 800 m3/h
Druckreserve : 200 m3/h / 500 m3/h / 800 m3/h / 620
Pa / 420 Pa / 200 Pa
Wirkungsgrad : 200 m3/h / 500 m3/h / 800 m3/h / 95 % /
92 % / 90 %
ErP / LOT 6 : NRVU, SFP int-Limit 1445 W/(m3/s)
Bemessungsspannung Gerät : 230 V ~/N/PE
Bemessungsspannung EV : 400 V/~3/N/PE
Netzfrequenz : 50 Hz
Leistungsaufnahme : 200 m3/h / 500 m3/h / 800 m3/h /
100 Pa / 150 Pa / 150 Pa / 75 W / 297 W / 621 W
IMax Gerät : 5,5 A
IMax EV : 4,3 A
Netzstecker Gerät : CEE, 5-pol., 16 A-6h, Kabellänge: 5
m
Netzstecker EV : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung EV (Frostschutz) : 3.000 W
max. Heizleistung WN (PWW-Heizregister) : 3.300 W
Wärmetauscherbauart : Kreuz-Gegenstrom
Verpackungseinheit : 1 Stück
Sortiment : 19
GTIN (EAN) : 4045314408490
Hersteller: AEREX
Reco-Boxx 800 ZXA-R / EV / WN Luft-Luft
Wärmerückgewinnungs-Zentralgerät
Artikelnummer: 0040.0849
Menge: 1,000 Stck

**10.3727 Reco-Box Luft-Luft Wärmerückgewinnungs-Zentralgerät Luft-Luft Wärmerückgewinnungs-Zentralgerät mit Bypass und E-Nachheizre**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Rechtsausführung:
Zuluft- und Abluftanschluss rechts
Fördervolumen : 200 m3/h / 800 m3/h
Druckreserve : 200 m3/h / 500 m3/h / 800 m3/h / 620
Pa / 420 Pa / 200 Pa
Wirkungsgrad : 200 m3/h / 500 m3/h / 800 m3/h / 95 % /
92 % / 90 %
ErP / LOT 6 : NRVU, SFP int-Limit 1445 W/(m3/s)
Bemessungsspannung Gerät : 230 V ~/N/PE
Bemessungsspannung EN : 400 V/~3/N/PE
Netzfrequenz : 50 Hz
Leistungsaufnahme : 200 m3/h / 500 m3/h / 800 m3/h /
100 Pa / 150 Pa / 150 Pa / 75 W / 297 W / 621 W
IMax Gerät : 5,5 A
IMax EN : 4,3 A
Netzstecker Gerät : CEE, 5-pol., 16 A-6h, Kabellänge: 5
m
Netzstecker EN : CEE, 5-pol., 16 A-6h, Kabellänge: 5 m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
Heizleistung (elektr. Nacherwärmung Heizung) : 3.000 W
Wärmetauscherbauart : Kreuz-Gegenstrom
Verpackungseinheit : 1 Stück
Sortiment : 19
GTIN (EAN) : 4045314408506
Hersteller: AEREX
Reco-Boxx 800 ZXA-R / EN Luft-Luft
Wärmerückgewinnungs-Zentralgerät
Artikelnummer: 0040.0850
Menge: 1,000 Stck

**10.3728 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 200 m3/h / 800 m3/h
Druckreserve : 200 m3/h / 500 m3/h / 800 m3/h / 620
Pa / 420 Pa / 200 Pa
Wirkungsgrad : 200 m3/h / 500 m3/h / 800 m3/h / 95 % /
92 % / 90 %
ErP / LOT 6 : NRVU, SFP int-Limit 1445 W/(m3/s)
Bemessungsspannung Gerät : 230 V ~/N/PE
Netzfrequenz : 50 Hz
Leistungsaufnahme : 200 m3/h / 500 m3/h / 800 m3/h /
100 Pa / 150 Pa / 150 Pa / 75 W / 297 W / 621 W
IMax Gerät : 5,5 A
Netzstecker Gerät : CEE, 5-pol., 16 A-6h, Kabellänge: 5
m
Schutzart : IP 44
Empfohlene Sicherung Gerät : C-16 A
Einbauort : innen
Material Gehäuse : Stahlblech, lackiert
Farbe : ähnlich RAL 9002
Gewicht : 177 kg
Filterart : Fein- / Staubfilter
Filterklasse : ePM10 65% (M5) / ePM2,5 70% (F7)
Anschlussdurchmesser : 250 mm
Anschlussdurchmesser Kondensatablauf : 20 mm (außen)
Stutzen saugseitig (AU/AB) : 135 mm / 425 mm
Breite : 1.206 mm
Höhe : 1.431 mm
Tiefe : 672 mm
Fördermitteltemperatur : -10  C bis 40  C
Umgebungstemperatur : 10  C bis 40  C
max. Heizleistung WN (PWW-Heizregister) : 3.300 W
Wärmetauscherbauart : Kreuz-Gegenstrom
Verpackungseinheit : 1 Stück
Sortiment : 19
GTIN (EAN) : 4045314408513
Hersteller: AEREX
Reco-Boxx 800 ZXA-R / WN Luft-Luft
Wärmerückgewinnungs-Zentralgerät
Artikelnummer: 0040.0851
Menge: 1,000 Stck

**10.3729 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 300 m3/h / 1.200 m3/h
Druckreserve : 300 m3/h / 750 m3/h / 1.200 m3/h / 590
Pa / 400 Pa / 220 Pa
Wirkungsgrad : 300 m3/h / 750 m3/h / 1.200 m3/h / 95
% / 92 % / 91 %
ErP / LOT 6 : NRVU, SFP int-Limit 1254 W/(m3/s)
Bemessungsspannung Gerät : 230 V ~/N/PE
Netzfrequenz : 50 Hz
Leistungsaufnahme : 300 m3/h / 750 m3/h / 1.200 m3/h /
100 Pa / 150 Pa / 200 Pa / 98 W / 329 W / 772 W
IMax Gerät : 7 A
Netzstecker Gerät : CEE, 3-pol., 16 A-6h, Kabellänge: 5
m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
Wärmetauscherbauart : Kreuz-Gegenstrom
Verpackungseinheit : 1 Stück
Sortiment : 19
GTIN (EAN) : 4045314408520
Hersteller: AEREX
Reco-Boxx 1200 ZXA-L Luft-Luft
Wärmerückgewinnungs-Zentralgerät
Artikelnummer: 0040.0852
Menge: 1,000 Stck

**10.3730 Reco-Box Luft-Luft Wärmerückgewinnungs-Zentralgerät Luft-Luft Wärmerückgewinnungs-Zentralgerät mit Bypass und E-Vorheizreg**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 300 m3/h / 1.200 m3/h
Druckreserve : 300 m3/h / 750 m3/h / 1.200 m3/h / 590
Pa / 400 Pa / 220 Pa
Wirkungsgrad : 300 m3/h / 750 m3/h / 1.200 m3/h / 95
% / 92 % / 91 %
ErP / LOT 6 : NRVU, SFP int-Limit 1254 W/(m3/s)
Bemessungsspannung Gerät : 230 V ~/N/PE
Bemessungsspannung EV : 400 V/~3/N/PE
Netzfrequenz : 50 Hz
Leistungsaufnahme : 300 m3/h / 750 m3/h / 1.200 m3/h /
100 Pa / 150 Pa / 200 Pa / 98 W / 329 W / 772 W
IMax Gerät : 7 A
IMax EV : 8,7 A
Netzstecker Gerät : CEE, 3-pol., 16 A-6h, Kabellänge: 5
m
Netzstecker EV : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
Wärmetauscherbauart : Kreuz-Gegenstrom
Verpackungseinheit : 1 Stück
Sortiment : 19
GTIN (EAN) : 4045314408537
Hersteller: AEREX
Reco-Boxx 1200 ZXA-L / EV Luft-Luft
Wärmerückgewinnungs-Zentralgerät
Artikelnummer: 0040.0853
Menge: 1,000 Stck

**10.3731 Reco-Box Luft-Luft Wärmerückgewinnungs-Zentralgerät Luft-Luft Wärmerückgewinnungs-Zentralgerät mit Bypass, E-Vor- und E-Na**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Linksausführung: Zuluft- und Abluftanschluss links
Fördervolumen : 300 m3/h / 1.200 m3/h
Druckreserve : 300 m3/h / 750 m3/h / 1.200 m3/h / 590
Pa / 400 Pa / 220 Pa
Wirkungsgrad : 300 m3/h / 750 m3/h / 1.200 m3/h / 95
% / 92 % / 91 %
ErP / LOT 6 : NRVU, SFP int-Limit 1254 W/(m3/s)
Bemessungsspannung Gerät : 230 V ~/N/PE
Bemessungsspannung EV : 400 V/~3/N/PE
Bemessungsspannung EN : 400 V/~3/N/PE
Netzfrequenz : 50 Hz
Leistungsaufnahme : 300 m3/h / 750 m3/h / 1.200 m3/h /
100 Pa / 150 Pa / 200 Pa / 98 W / 329 W / 772 W
IMax Gerät : 7 A
IMax EV : 8,7 A
IMax EN : 6,5 A
Netzstecker Gerät : CEE, 3-pol., 16 A-6h, Kabellänge: 5
m
Netzstecker EV : CEE, 5-pol., 16 A-6h, Kabellänge: 5 m
Netzstecker EN : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
Heizleistung (elektr. Nacherwärmung Heizung) : 4.500 W
Wärmetauscherbauart : Kreuz-Gegenstrom
Verpackungseinheit : 1 Stück
Sortiment : 19
GTIN (EAN) : 4045314408544
Hersteller: AEREX
Reco-Boxx 1200 ZXA-L / EV / EN Luft-Luft
Wärmerückgewinnungs-Zentralgerät
Artikelnummer: 0040.0854
Menge: 1,000 Stck

**10.3732 Reco-Box Luft-Luft Wärmerückgewinnungs-Zentralgerät Luft-Luft Wärmerückgewinnungs-Zentralgerät mit Bypass, E-Vor- und Wass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 300 m3/h / 1.200 m3/h
Druckreserve : 300 m3/h / 750 m3/h / 1.200 m3/h / 590
Pa / 400 Pa / 220 Pa
Wirkungsgrad : 300 m3/h / 750 m3/h / 1.200 m3/h / 95
% / 92 % / 91 %
ErP / LOT 6 : NRVU, SFP int-Limit 1254 W/(m3/s)
Bemessungsspannung Gerät : 230 V ~/N/PE
Bemessungsspannung EV : 400 V/~3/N/PE
Netzfrequenz : 50 Hz
Leistungsaufnahme : 300 m3/h / 750 m3/h / 1.200 m3/h /
100 Pa / 150 Pa / 200 Pa / 98 W / 329 W / 772 W
IMax Gerät : 7 A
IMax EV : 8,7 A
Netzstecker Gerät : CEE, 3-pol., 16 A-6h, Kabellänge: 5
m
Netzstecker EV : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
max. Heizleistung WN (PWW-Heizregister) : 5.500 W
Wärmetauscherbauart : Kreuz-Gegenstrom
Verpackungseinheit : 1 Stück
Sortiment : 19
GTIN (EAN) : 4045314408551
Hersteller: AEREX
Reco-Boxx 1200 ZXA-L / EV / WN Luft-Luft
Wärmerückgewinnungs-Zentralgerät
Artikelnummer: 0040.0855
Menge: 1,000 Stck

**10.3733 Reco-Box Luft-Luft Wärmerückgewinnungs-Zentralgerät Luft-Luft Wärmerückgewinnungs-Zentralgerät mit Bypass und E-Nachheizre**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Linksausführung:
Zuluft- und Abluftanschluss links
Fördervolumen : 300 m3/h / 1.200 m3/h
Druckreserve : 300 m3/h / 750 m3/h / 1.200 m3/h / 590
Pa / 400 Pa / 220 Pa
Wirkungsgrad : 300 m3/h / 750 m3/h / 1.200 m3/h / 95
% / 92 % / 91 %
ErP / LOT 6 : NRVU, SFP int-Limit 1254 W/(m3/s)
Bemessungsspannung Gerät : 230 V ~/N/PE
Bemessungsspannung EN : 400 V/~3/N/PE
Netzfrequenz : 50 Hz
Leistungsaufnahme : 300 m3/h / 750 m3/h / 1.200 m3/h /
100 Pa / 150 Pa / 200 Pa / 98 W / 329 W / 772 W
IMax Gerät : 7 A
IMax EN : 6,5 A
Netzstecker Gerät : CEE, 3-pol., 16 A-6h, Kabellänge: 5
m
Netzstecker EN : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
Heizleistung (elektr. Nacherwärmung Heizung) : 4.500 W
Wärmetauscherbauart : Kreuz-Gegenstrom
Verpackungseinheit : 1 Stück
Sortiment : 19
GTIN (EAN) : 4045314408568
Hersteller: AEREX
Reco-Boxx 1200 ZXA-L / EN Luft-Luft
Wärmerückgewinnungs-Zentralgerät
Artikelnummer: 0040.0856
Menge: 1,000 Stck

**10.3734 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 300 m3/h / 1.200 m3/h
Druckreserve : 300 m3/h / 750 m3/h / 1.200 m3/h / 590
Pa / 400 Pa / 220 Pa
Wirkungsgrad : 300 m3/h / 750 m3/h / 1.200 m3/h / 95
% / 92 % / 91 %
ErP / LOT 6 : NRVU, SFP int-Limit 1254 W/(m3/s)
Bemessungsspannung Gerät : 230 V ~/N/PE
Netzfrequenz : 50 Hz
Leistungsaufnahme : 300 m3/h / 750 m3/h / 1.200 m3/h /
100 Pa / 150 Pa / 200 Pa / 98 W / 329 W / 772 W
IMax Gerät : 7 A
Netzstecker Gerät : CEE, 3-pol., 16 A-6h, Kabellänge: 5
m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung WN (PWW-Heizregister) : 5.500 W
Wärmetauscherbauart : Kreuz-Gegenstrom
Verpackungseinheit : 1 Stück
Sortiment : 19
GTIN (EAN) : 4045314408575
Hersteller: AEREX
Reco-Boxx 1200 ZXA-L / WN Luft-Luft
Wärmerückgewinnungs-Zentralgerät
Artikelnummer: 0040.0857
Menge: 1,000 Stck

**10.3735 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 300 m3/h / 1.200 m3/h
Druckreserve : 300 m3/h / 750 m3/h / 1.200 m3/h / 590
Pa / 400 Pa / 220 Pa
Wirkungsgrad : 300 m3/h / 750 m3/h / 1.200 m3/h / 95
% / 92 % / 91 %
ErP / LOT 6 : NRVU, SFP int-Limit 1254 W/(m3/s)
Bemessungsspannung Gerät : 230 V ~/N/PE
Netzfrequenz : 50 Hz
Leistungsaufnahme : 300 m3/h / 750 m3/h / 1.200 m3/h /
100 Pa / 150 Pa / 200 Pa / 98 W / 329 W / 772 W
IMax Gerät : 7 A
Netzstecker Gerät : CEE, 3-pol., 16 A-6h, Kabellänge: 5
m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
Wärmetauscherbauart : Kreuz-Gegenstrom
Verpackungseinheit : 1 Stück
Sortiment : 19
GTIN (EAN) : 4045314408582
Hersteller: AEREX
Reco-Boxx 1200 ZXA-R Luft-Luft
Wärmerückgewinnungs-Zentralgerät
Artikelnummer: 0040.0858
Menge: 1,000 Stck

**10.3736 Reco-Box Luft-Luft Wärmerückgewinnungs-Zentralgerät Luft-Luft Wärmerückgewinnungs-Zentralgerät mit Bypass und E-Vorheizreg**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 300 m3/h / 1.200 m3/h
Druckreserve : 300 m3/h / 750 m3/h / 1.200 m3/h / 590
Pa / 400 Pa / 220 Pa
Wirkungsgrad : 300 m3/h / 750 m3/h / 1.200 m3/h / 95
% / 92 % / 91 %
ErP / LOT 6 : NRVU, SFP int-Limit 1254 W/(m3/s)
Bemessungsspannung Gerät : 230 V ~/N/PE
Bemessungsspannung EV : 400 V/~3/N/PE
Netzfrequenz : 50 Hz
Leistungsaufnahme : 300 m3/h / 750 m3/h / 1.200 m3/h /
100 Pa / 150 Pa / 200 Pa / 98 W / 329 W / 772 W
IMax Gerät : 7 A
IMax EV : 8,7 A
Netzstecker Gerät : CEE, 3-pol., 16 A-6h, Kabellänge: 5
m
Netzstecker EV : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
Wärmetauscherbauart : Kreuz-Gegenstrom
Verpackungseinheit : 1 Stück
Sortiment : 19
GTIN (EAN) : 4045314408599
Hersteller: AEREX
Reco-Boxx 1200 ZXA-R / EV Luft-Luft
Wärmerückgewinnungs-Zentralgerät
Artikelnummer: 0040.0859
Menge: 1,000 Stck

**10.3737 Reco-Box Luft-Luft Wärmerückgewinnungs-Zentralgerät Luft-Luft Wärmerückgewinnungs-Zentralgerät mit Bypass, E-Vor- und E-Na**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Rechtsausführung: Zuluft- und Abluftanschluss rechts
Fördervolumen : 300 m3/h / 1.200 m3/h
Druckreserve : 300 m3/h / 750 m3/h / 1.200 m3/h / 590
Pa / 400 Pa / 220 Pa
Wirkungsgrad : 300 m3/h / 750 m3/h / 1.200 m3/h / 95
% / 92 % / 91 %
ErP / LOT 6 : NRVU, SFP int-Limit 1254 W/(m3/s)
Bemessungsspannung Gerät : 230 V ~/N/PE
Bemessungsspannung EV : 400 V/~3/N/PE
Bemessungsspannung EN : 400 V/~3/N/PE
Netzfrequenz : 50 Hz
Leistungsaufnahme : 300 m3/h / 750 m3/h / 1.200 m3/h /
100 Pa / 150 Pa / 200 Pa / 98 W / 329 W / 772 W
IMax Gerät : 7 A
IMax EV : 8,7 A
IMax EN : 6,5 A
Netzstecker Gerät : CEE, 3-pol., 16 A-6h, Kabellänge: 5
m
Netzstecker EV : CEE, 5-pol., 16 A-6h, Kabellänge: 5 m
Netzstecker EN : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
Heizleistung (elektr. Nacherwärmung Heizung) : 4.500 W
Wärmetauscherbauart : Kreuz-Gegenstrom
Verpackungseinheit : 1 Stück
Sortiment : 19
GTIN (EAN) : 4045314408605
Hersteller: AEREX
Reco-Boxx 1200 ZXA-R / EV / EN Luft-Luft
Wärmerückgewinnungs-Zentralgerät
Artikelnummer: 0040.0860
Menge: 1,000 Stck

**10.3738 Reco-Box Luft-Luft Wärmerückgewinnungs-Zentralgerät Luft-Luft Wärmerückgewinnungs-Zentralgerät mit Bypass, E-Vor- und Wass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 300 m3/h / 1.200 m3/h
Druckreserve : 300 m3/h / 750 m3/h / 1.200 m3/h / 590
Pa / 400 Pa / 220 Pa
Wirkungsgrad : 300 m3/h / 750 m3/h / 1.200 m3/h / 95
% / 92 % / 91 %
ErP / LOT 6 : NRVU, SFP int-Limit 1254 W/(m3/s)
Bemessungsspannung Gerät : 230 V ~/N/PE
Bemessungsspannung EV : 400 V/~3/N/PE
Netzfrequenz : 50 Hz
Leistungsaufnahme : 300 m3/h / 750 m3/h / 1.200 m3/h /
100 Pa / 150 Pa / 200 Pa / 98 W / 329 W / 772 W
IMax Gerät : 7 A
IMax EV : 8,7 A
Netzstecker Gerät : CEE, 3-pol., 16 A-6h, Kabellänge: 5
m
Netzstecker EV : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung EV (Frostschutz) : 6.000 W
max. Heizleistung WN (PWW-Heizregister) : 5.500 W
Wärmetauscherbauart : Kreuz-Gegenstrom
Verpackungseinheit : 1 Stück
Sortiment : 19
GTIN (EAN) : 4045314408612
Hersteller: AEREX
Reco-Boxx 1200 ZXA-R / EV / WN Luft-Luft
Wärmerückgewinnungs-Zentralgerät
Artikelnummer: 0040.0861
Menge: 1,000 Stck

**10.3739 Reco-Box Luft-Luft Wärmerückgewinnungs-Zentralgerät Luft-Luft Wärmerückgewinnungs-Zentralgerät mit Bypass und E-Nachheizre**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Rechtsausführung:
Zuluft- und Abluftanschluss rechts
Fördervolumen : 300 m3/h / 1.200 m3/h
Druckreserve : 300 m3/h / 750 m3/h / 1.200 m3/h / 590
Pa / 400 Pa / 220 Pa
Wirkungsgrad : 300 m3/h / 750 m3/h / 1.200 m3/h / 95
% / 92 % / 91 %
ErP / LOT 6 : NRVU, SFP int-Limit 1254 W/(m3/s)
Bemessungsspannung Gerät : 230 V ~/N/PE
Bemessungsspannung EN : 400 V/~3/N/PE
Netzfrequenz : 50 Hz
Leistungsaufnahme : 300 m3/h / 750 m3/h / 1.200 m3/h /
100 Pa / 150 Pa / 200 Pa / 98 W / 329 W / 772 W
IMax Gerät : 7 A
IMax EN : 6,5 A
Netzstecker Gerät : CEE, 3-pol., 16 A-6h, Kabellänge: 5
m
Netzstecker EN : CEE, 5-pol., 16 A-6h, Kabellänge: 5 m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
Heizleistung (elektr. Nacherwärmung Heizung) : 4.500 W
Wärmetauscherbauart : Kreuz-Gegenstrom
Verpackungseinheit : 1 Stück
Sortiment : 19
GTIN (EAN) : 4045314408629
Hersteller: AEREX
Reco-Boxx 1200 ZXA-R / EN Luft-Luft
Wärmerückgewinnungs-Zentralgerät
Artikelnummer: 0040.0862
Menge: 1,000 Stck

**10.3740 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 300 m3/h / 1.200 m3/h
Druckreserve : 300 m3/h / 750 m3/h / 1.200 m3/h / 590
Pa / 400 Pa / 220 Pa
Wirkungsgrad : 300 m3/h / 750 m3/h / 1.200 m3/h / 95
% / 92 % / 91 %
ErP / LOT 6 : NRVU, SFP int-Limit 1254 W/(m3/s)
Bemessungsspannung Gerät : 230 V ~/N/PE
Netzfrequenz : 50 Hz
Leistungsaufnahme : 300 m3/h / 750 m3/h / 1.200 m3/h /
100 Pa / 150 Pa / 200 Pa / 98 W / 329 W / 772 W
IMax Gerät : 7 A
Netzstecker Gerät : CEE, 3-pol., 16 A-6h, Kabellänge: 5
m
Schutzart : IP 44
Empfohlene Sicherung Gerät : C-16 A
Einbauort : innen
Material Gehäuse : Stahlblech, lackiert
Farbe : ähnlich RAL 9002
Gewicht : 244 kg
Filterart : Fein- / Feinfilter
Filterklasse : ePM10 65% (M5) / ePM2,5 70% (F7)
Anschlussdurchmesser Kondensatablauf : 20 mm (außen)
Stutzen saugseitig (AU/AB) : 260 mm / 785 mm
Stutzen druckseitig (ZU/FO) : 325 mm / 425 mm
Breite : 1.206 mm
Höhe : 1.431 mm
Tiefe : 1.032 mm
Fördermitteltemperatur : -10  C bis 40  C
Umgebungstemperatur : 10  C bis 40  C
max. Heizleistung WN (PWW-Heizregister) : 5.500 W
Wärmetauscherbauart : Kreuz-Gegenstrom
Verpackungseinheit : 1 Stück
Sortiment : 19
GTIN (EAN) : 4045314408636
Hersteller: AEREX
Reco-Boxx 1200 ZXA-R / WN Luft-Luft
Wärmerückgewinnungs-Zentralgerät
Artikelnummer: 0040.0863
Menge: 1,000 Stck

**10.3741 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Linksausführung: Zuluft- und Abluftanschluss links
Fördervolumen : 700 m3/h / 2.000 m3/h
Druckreserve : 700 m3/h / 1.350 m3/h / 2.000 m3/h / 910
Pa / 660 Pa / 410 Pa
Wirkungsgrad : 700 m3/h / 1.350 m3/h / 2.000 m3/h / 94
% / 92 % / 91 %
ErP / LOT 6 : NRVU, SFP int-Limit 1326 W/(m3/s)
Bemessungsspannung Gerät : 230 V ~/N/PE
Netzfrequenz : 50 Hz
Leistungsaufnahme : 700 m3/h / 1.350 m3/h / 2.000
m3/h / 150 Pa / 200 Pa / 250 Pa / 237 W / 690 W / 1.395
W
IMax Gerät : 14,3 A
Netzstecker Gerät : CEE, 3-pol., 16 A-6h, Kabellänge: 5
m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
Wärmetauscherbauart : Kreuz-Gegenstrom
Verpackungseinheit : 1 Stück
Sortiment : 19
GTIN (EAN) : 4045314408643
Hersteller: AEREX
Reco-Boxx 2000 ZXA-L Luft-Luft
Wärmerückgewinnungs-Zentralgerät
Artikelnummer: 0040.0864
Menge: 1,000 Stck

**10.3742 Reco-Box Luft-Luft Wärmerückgewinnungs-Zentralgerät Luft-Luft Wärmerückgewinnungs-Zentralgerät mit Bypass und E-Vorheizreg**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Linksausführung:
Zuluft- und Abluftanschluss links
Fördervolumen : 700 m3/h / 2.000 m3/h
Druckreserve : 700 m3/h / 1.350 m3/h / 2.000 m3/h / 910
Pa / 660 Pa / 410 Pa
Wirkungsgrad : 700 m3/h / 1.350 m3/h / 2.000 m3/h / 94
% / 92 % / 91 %
ErP / LOT 6 : NRVU, SFP int-Limit 1326 W/(m3/s)
Bemessungsspannung Gerät : 230 V ~/N/PE
Bemessungsspannung EV : 400 V/~3/N/PE
Netzfrequenz : 50 Hz
Leistungsaufnahme : 700 m3/h / 1.350 m3/h / 2.000
m3/h / 150 Pa / 200 Pa / 250 Pa / 237 W / 690 W / 1.395
W
IMax Gerät : 14,3 A
IMax EV : 8,7 A
Netzstecker Gerät : CEE, 3-pol., 16 A-6h, Kabellänge: 5
m
Netzstecker EV : CEE, 5-pol., 16 A-6h, Kabellänge: 5 m
Schutzart : IP 44
Empfohlene Sicherung Gerät : C-16 A
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
Wärmetauscherbauart : Kreuz-Gegenstrom
Verpackungseinheit : 1 Stück
Sortiment : 19
GTIN (EAN) : 4045314408650
Hersteller: AEREX
Reco-Boxx 2000 ZXA-L / EV Luft-Luft
Wärmerückgewinnungs-Zentralgerät
Artikelnummer: 0040.0865
Menge: 1,000 Stck

**10.3743 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Linksausführung: Zuluft- und Abluftanschluss links
Fördervolumen : 700 m3/h / 2.000 m3/h
Druckreserve : 700 m3/h / 1.350 m3/h / 2.000 m3/h / 910
Pa / 660 Pa / 410 Pa
Wirkungsgrad : 700 m3/h / 1.350 m3/h / 2.000 m3/h / 94
% / 92 % / 91 %
ErP / LOT 6 : NRVU, SFP int-Limit 1326 W/(m3/s)
Bemessungsspannung Gerät : 230 V ~/N/PE
Bemessungsspannung EV : 400 V/~3/N/PE
Bemessungsspannung EN : 400 V/~3/N/PE
Netzfrequenz : 50 Hz
Leistungsaufnahme : 700 m3/h / 1.350 m3/h / 2.000
m3/h / 150 Pa / 200 Pa / 250 Pa / 237 W / 690 W / 1.395
W
IMax Gerät : 14,3 A
IMax EV : 8,7 A
IMax EN : 8,7 A
Netzstecker Gerät : CEE, 3-pol., 16 A-6h, Kabellänge: 5
m
Netzstecker EV : CEE, 5-pol., 16 A-6h, Kabellänge: 5 m
Netzstecker EN : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
Heizleistung (elektr. Nacherwärmung Heizung) : 6.000 W
Wärmetauscherbauart : Kreuz-Gegenstrom
Verpackungseinheit : 1 Stück
Sortiment : 19
GTIN (EAN) : 4045314408667
Hersteller: AEREX
Reco-Boxx 2000 ZXA-L / EV / EN Luft-Luft
Wärmerückgewinnungs-Zentralgerät
Artikelnummer: 0040.0866
Menge: 1,000 Stck

**10.3744 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Linksausführung: Zuluft- und Abluftanschluss links
Fördervolumen : 700 m3/h / 2.000 m3/h
Druckreserve : 700 m3/h / 1.350 m3/h / 2.000 m3/h / 910
Pa / 660 Pa / 410 Pa
Wirkungsgrad : 700 m3/h / 1.350 m3/h / 2.000 m3/h / 94
% / 92 % / 91 %
ErP / LOT 6 : NRVU, SFP int-Limit 1326 W/(m3/s)
Bemessungsspannung Gerät : 230 V ~/N/PE
Bemessungsspannung EV : 400 V/~3/N/PE
Netzfrequenz : 50 Hz
Leistungsaufnahme : 700 m3/h / 1.350 m3/h / 2.000
m3/h / 150 Pa / 200 Pa / 250 Pa / 237 W / 690 W / 1.395
W
IMax Gerät : 14,3 A
IMax EV : 8,7 A
Netzstecker Gerät : CEE, 3-pol., 16 A-6h, Kabellänge: 5
m
Netzstecker EV : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
max. Heizleistung WN (PWW-Heizregister) : 9.600 W
Wärmetauscherbauart : Kreuz-Gegenstrom
Verpackungseinheit : 1 Stück
Sortiment : 19
GTIN (EAN) : 4045314408674
Hersteller: AEREX
Reco-Boxx 2000 ZXA-L / EV / WN Luft-Luft
Wärmerückgewinnungs-Zentralgerät
Artikelnummer: 0040.0867
Menge: 1,000 Stck

**10.3745 Reco-Box Luft-Luft Wärmerückgewinnungs-Zentralgerät Luft-Luft Wärmerückgewinnungs-Zentralgerät mit Bypass und E-Nachheizun**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Linksausführung:
Zuluft- und Abluftanschluss links
Fördervolumen : 700 m3/h / 2.000 m3/h
Druckreserve : 700 m3/h / 1.350 m3/h / 2.000 m3/h / 910
Pa / 660 Pa / 410 Pa
Wirkungsgrad : 700 m3/h / 1.350 m3/h / 2.000 m3/h / 94
% / 92 % / 91 %
ErP / LOT 6 : NRVU, SFP int-Limit 1326 W/(m3/s)
Bemessungsspannung Gerät : 230 V ~/N/PE
Bemessungsspannung EN : 400 V/~3/N/PE
Netzfrequenz : 50 Hz
Leistungsaufnahme : 700 m3/h / 1.350 m3/h / 2.000
m3/h / 150 Pa / 200 Pa / 250 Pa / 237 W / 690 W / 1.395
W
IMax Gerät : 14,3 A
IMax EN : 8,7 A
Netzstecker Gerät : CEE, 3-pol., 16 A-6h, Kabellänge: 5
m
Netzstecker EN : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
Heizleistung (elektr. Nacherwärmung Heizung) : 6.000 W
Wärmetauscherbauart : Kreuz-Gegenstrom
Verpackungseinheit : 1 Stück
Sortiment : 19
GTIN (EAN) : 4045314408681
Hersteller: AEREX
Reco-Boxx 2000 ZXA-L / EN Luft-Luft
Wärmerückgewinnungs-Zentralgerät
Artikelnummer: 0040.0868
Menge: 1,000 Stck

**10.3746 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister / Linksausführung:
Zuluft- und Abluftanschluss links
Fördervolumen : 700 m3/h / 2.000 m3/h
Druckreserve : 700 m3/h / 1.350 m3/h / 2.000 m3/h / 910
Pa / 660 Pa / 410 Pa
Wirkungsgrad : 700 m3/h / 1.350 m3/h / 2.000 m3/h / 94
% / 92 % / 91 %
ErP / LOT 6 : NRVU, SFP int-Limit 1326 W/(m3/s)
Bemessungsspannung Gerät : 230 V ~/N/PE
Netzfrequenz : 50 Hz
Leistungsaufnahme : 700 m3/h / 1.350 m3/h / 2.000
m3/h / 150 Pa / 200 Pa / 250 Pa / 237 W / 690 W / 1.395
W
IMax Gerät : 14,3 A
Netzstecker Gerät : CEE, 3-pol., 16 A-6h, Kabellänge: 5
m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung WN (PWW-Heizregister) : 9.600 W
Wärmetauscherbauart : Kreuz-Gegenstrom
Verpackungseinheit : 1 Stück
Sortiment : 19
GTIN (EAN) : 4045314408698
Hersteller: AEREX
Reco-Boxx 2000 ZXA-L / WN Luft-Luft
Wärmerückgewinnungs-Zentralgerät
Artikelnummer: 0040.0869
Menge: 1,000 Stck

**10.3747 Reco-Box Luft-Luft Wärmerückgewinnungs-Zentralgerät Luft-Luft Wärmerückgewinnungs-Zentralgerät mit Bypass**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Technische Daten
Ausführung : Standard/ohne Heizregister /
Rechtsausführung: Zuluft- und Abluftanschluss rechts
Fördervolumen : 700 m3/h / 2.000 m3/h
Druckreserve : 700 m3/h / 1.350 m3/h / 2.000 m3/h / 910
Pa / 660 Pa / 410 Pa
Wirkungsgrad : 700 m3/h / 1.350 m3/h / 2.000 m3/h / 94
% / 92 % / 91 %
ErP / LOT 6 : NRVU, SFP int-Limit 1326 W/(m3/s)
Bemessungsspannung Gerät : 230 V ~/N/PE
Netzfrequenz : 50 Hz
Leistungsaufnahme : 700 m3/h / 1.350 m3/h / 2.000
m3/h / 150 Pa / 200 Pa / 250 Pa / 237 W / 690 W / 1.395
W
IMax Gerät : 14,3 A
Netzstecker Gerät : CEE, 3-pol., 16 A-6h, Kabellänge: 5
m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
Wärmetauscherbauart : Kreuz-Gegenstrom
Verpackungseinheit : 1 Stück
Sortiment : 19
GTIN (EAN) : 4045314408704
Hersteller: AEREX
Reco-Boxx 2000 ZXA-R Luft-Luft
Wärmerückgewinnungs-Zentralgerät
Artikelnummer: 0040.0870
Menge: 1,000 Stck

**10.3748 Reco-Box Luft-Luft Wärmerückgewinnungs-Zentralgerät Luft-Luft Wärmerückgewinnungs-Zentralgerät mit Bypass und E-Vorheizreg**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Technische Daten
Ausführung : E-Vorheizregister / Rechtsausführung:
Zuluft- und Abluftanschluss rechts
Fördervolumen : 700 m3/h / 2.000 m3/h
Druckreserve : 700 m3/h / 1.350 m3/h / 2.000 m3/h / 910
Pa / 660 Pa / 410 Pa
Wirkungsgrad : 700 m3/h / 1.350 m3/h / 2.000 m3/h / 94
% / 92 % / 91 %
ErP / LOT 6 : NRVU, SFP int-Limit 1326 W/(m3/s)
Bemessungsspannung Gerät : 230 V ~/N/PE
Bemessungsspannung EV : 400 V/~3/N/PE
Netzfrequenz : 50 Hz
Leistungsaufnahme : 700 m3/h / 1.350 m3/h / 2.000
m3/h / 150 Pa / 200 Pa / 250 Pa / 237 W / 690 W / 1.395
W
IMax Gerät : 14,3 A
IMax EV : 8,7 A
Netzstecker Gerät : CEE, 3-pol., 16 A-6h, Kabellänge: 5
m
Netzstecker EV : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
Wärmetauscherbauart : Kreuz-Gegenstrom
Verpackungseinheit : 1 Stück
Sortiment : 19
GTIN (EAN) : 4045314408711
Hersteller: AEREX
Reco-Boxx 2000 ZXA-R / EV Luft-Luft
Wärmerückgewinnungs-Zentralgerät
Artikelnummer: 0040.0871
Menge: 1,000 Stck

**10.3749 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Vorheiz/ E-Nachheizregister /
Rechtsausführung: Zuluft- und Abluftanschluss rechts
Fördervolumen : 700 m3/h / 2.000 m3/h
Druckreserve : 700 m3/h / 1.350 m3/h / 2.000 m3/h / 910
Pa / 660 Pa / 410 Pa
Wirkungsgrad : 700 m3/h / 1.350 m3/h / 2.000 m3/h / 94
% / 92 % / 91 %
ErP / LOT 6 : NRVU, SFP int-Limit 1326 W/(m3/s)
Bemessungsspannung Gerät : 230 V ~/N/PE
Bemessungsspannung EV : 400 V/~3/N/PE
Bemessungsspannung EN : 400 V/~3/N/PE
Netzfrequenz : 50 Hz
Leistungsaufnahme : 700 m3/h / 1.350 m3/h / 2.000
m3/h / 150 Pa / 200 Pa / 250 Pa / 237 W / 690 W / 1.395
W
IMax Gerät : 14,3 A
IMax EV : 8,7 A
IMax EN : 8,7 A
Netzstecker Gerät : CEE, 3-pol., 16 A-6h, Kabellänge: 5
m
Netzstecker EV : CEE, 5-pol., 16 A-6h, Kabellänge: 5 m
Netzstecker EN : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
Heizleistung (elektr. Nacherwärmung Heizung) : 6.000 W
Wärmetauscherbauart : Kreuz-Gegenstrom
Verpackungseinheit : 1 Stück
Sortiment : 19
GTIN (EAN) : 4045314408728
Hersteller: AEREX
Reco-Boxx 2000 ZXA-R / EV / EN Luft-Luft
Wärmerückgewinnungs-Zentralgerät
Artikelnummer: 0040.0872
Menge: 1,000 Stck

**10.3750 Reco-Box Luft-Luft Wärmerückgewinnungs-Zentralgerät Luft-Luft Wärmerückgewinnungs-Zentralgerät mit Bypass, mit E-Vor- und**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Vorheizregister [EV]:
Ein Elektro-Vorheizregister EV verhindert die
Einfriergefahr des Wärmetauschers bei niedrigen
Außentemperaturen. Das Elektro-Vorheizregister EV ist
fertig verdrahtet mit einer Regelung in der Reco- Boxx
ZXA integriert. Das Einfrierrisiko des Wärmetauschers
wird bis ca. - 20 C Außentemperatur (in Abhängigkeit
der Luftmenge) wirkungsvoll verhindert, so dass ein
balancierter Betrieb gewährleistet ist. Der integrierte
Einfrierschutz wird erst bei Einfriergefahr aktiv und
drosselt den Zuluft- und Abluftvolumenstrom balanciert
in Abhängigkeit der Fortlufttemperatur. Diese
Frostschutzstrategie ermöglicht den Einsatz der Geräte
auch in Passivhäusern.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : E-Vorheiz/ Wasser-Nachheizregister /
Rechtsausführung: Zuluft- und Abluftanschluss rechts
Fördervolumen : 700 m3/h / 2.000 m3/h
Druckreserve : 700 m3/h / 1.350 m3/h / 2.000 m3/h / 910
Pa / 660 Pa / 410 Pa
Wirkungsgrad : 700 m3/h / 1.350 m3/h / 2.000 m3/h / 94
% / 92 % / 91 %
ErP / LOT 6 : NRVU, SFP int-Limit 1326 W/(m3/s)
Bemessungsspannung Gerät : 230 V ~/N/PE
Bemessungsspannung EV : 400 V/~3/N/PE
Netzfrequenz : 50 Hz
Leistungsaufnahme : 700 m3/h / 1.350 m3/h / 2.000
m3/h / 150 Pa / 200 Pa / 250 Pa / 237 W / 690 W / 1.395
W
IMax Gerät : 14,3 A
IMax EV : 8,7 A
Netzstecker Gerät : CEE, 3-pol., 16 A-6h, Kabellänge: 5
m
Netzstecker EV : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung EV (Frostschutz) : 6.000 W
max. Heizleistung WN (PWW-Heizregister) : 9.600 W
Wärmetauscherbauart : Kreuz-Gegenstrom
Verpackungseinheit : 1 Stück
Sortiment : 19
GTIN (EAN) : 4045314408735
Hersteller: AEREX
Reco-Boxx 2000 ZXA-R / EV / WN Luft-Luft
Wärmerückgewinnungs-Zentralgerät
Artikelnummer: 0040.0873
Menge: 1,000 Stck

**10.3751 Reco-Box Luft-Luft Wärmerückgewinnungs-Zentralgerät Luft-Luft Wärmerückgewinnungs-Zentralgerät mit Bypass und E-Nachheizun**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Elektro-Nachheizregister [EN]:
Das Elektro-Nachheizregister EN ermöglicht eine
konstante Regelung der Zulufttemperatur und erhöht
damit den Komfort. Das Elektro-Nachheizregister EN ist
fertig verdrahtet mit einer Regelung in der Reco-Boxx
ZXA integriert. Eine um rund 10 Kelvin erhöhte
Zulufttemperatur gegenüber der Temperatur nach dem
Luft-Wärmetauscher ist möglich. Es wird die
Zulufttemperatur eingestellt, der Regler moduliert die
Eingangsspannung des Nachheizregisters in Abhängigkeit
der Temperatur nach dem Wärmetauscher und dem
eingestellten Sollwert der Zulufttemperatur.
Technische Daten
Ausführung : E-Nachheizregister / Rechtsausführung:
Zuluft- und Abluftanschluss rechts
Fördervolumen : 700 m3/h / 2.000 m3/h
Druckreserve : 700 m3/h / 1.350 m3/h / 2.000 m3/h / 910
Pa / 660 Pa / 410 Pa
Wirkungsgrad : 700 m3/h / 1.350 m3/h / 2.000 m3/h / 94
% / 92 % / 91 %
ErP / LOT 6 : NRVU, SFP int-Limit 1326 W/(m3/s)
Bemessungsspannung Gerät : 230 V ~/N/PE
Bemessungsspannung EN : 400 V/~3/N/PE
Netzfrequenz : 50 Hz
Leistungsaufnahme : 700 m3/h / 1.350 m3/h / 2.000
m3/h / 150 Pa / 200 Pa / 250 Pa / 237 W / 690 W / 1.395
W
IMax Gerät : 14,3 A
IMax EN : 8,7 A
Netzstecker Gerät : CEE, 3-pol., 16 A-6h, Kabellänge: 5
m
Netzstecker EN : CEE, 5-pol., 16 A-6h, Kabellänge: 5 m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
Heizleistung (elektr. Nacherwärmung Heizung) : 6.000 W
Wärmetauscherbauart : Kreuz-Gegenstrom
Verpackungseinheit : 1 Stück
Sortiment : 19
GTIN (EAN) : 4045314408742
Hersteller: AEREX
Reco-Boxx 2000 ZXA-R / EN Luft-Luft
Wärmerückgewinnungs-Zentralgerät
Artikelnummer: 0040.0874
Menge: 1,000 Stck

**10.3752 Reco-Box Luft-Luft Wärmerückgewinnungs-Zentralgerät Luft-Luft Wärmerückgewinnungs-Zentralgerät mit Bypass und Wassernachhe**
Merkmale:
Kompaktes, hocheffizientes
Wärmerückgewinnungs-Zentralgerät mit extrem
energiesparenden EC-High-Tech Gleichstromventilatoren
für wahlweisen druck- bzw. volumenstromkonstanten
Betrieb. Steckerfertig verdrahtet, inkl. Hauptschalter.
Passivhausgeeignet. VDI 6022-konform.
Wirkungsgrad des Alu-Gegenstromwärmetauschers: > 90%.
Integrierter modulierender 0-100%-Bypass zur freien
Kühlung sowie für Frostschutz aktivierbar. Inklusiv
Filter F7 (ePM 2,5 70%) für Außenluft und M5 (ePM 10
65%) für Abluft. Geerdetes Gehäuse in Kompaktbauweise
aus Aluminiumprofilen und 50 mm wärmegedämmten,
doppelwandigen Sandwichelementen, innen verzinkt, außen
pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll.
Bei druckkonstantem Betrieb ist ein externer
Drucksensor z.B. DDT500 (Art.-Nr. 0043.0597) notwendig.
Technische Ausstattung:
Kreuz-Gegenstromwärmetauscher mit bis zu 95 %
Wirkungsgrad aus seewasserbeständigem Aluminium,
temperaturbeständig zwischen - 30  C und + 100  C.
Gleichstrom-Hochleistungs-Radialventilatoren mit
vorwärts gekrümmten Laufradschaufeln, einseitig saugend
mit Direktantrieb, wartungsfreien Kugellagern mit
Langzeitschmierung, elektronisch kommutierend mit
wahlweiser volumenstrom- oder druckkonstanter Kennlinie
ausgeführt. Für druckkonstanten Betrieb ist ein
externer Drucksensor (Aerex DDT 500) notwendig.
Nutzerunabhängiger Betrieb über externe Führungsgröße
(0 - 10 V Signal, z.B. CO2-Sensor) möglich.
Gehäuse in Kompaktbauweise aus Aluminiumprofilen und 50
mm wärmegedämmten, doppelwandigen Sandwichelementen,
innen verzinkt, außen pulverbeschichtet.
Ausführung Anschlussstutzen: 800 ZXA: ZU+FO rund, AB+AU
eckig. 1200+2000 ZXA: eckig. Passende Segeltuchstutzen
sind separat zu bestellen.
Filterkonzept- Außenluft: Feinfilter F7, Abluft:
Feinfilter M5.
Filterüberwachung über Zeitintervall (frei
programmierbar) oder im CA- und LS-Modus über
programmierbare Filterdruckerhöhung.
Automatisch modulierende 0-100 %-Bypassklappe zur
freien Kühlung und für Frostschutz aktivierbar. Freie
Kühlung (Sommerbetrieb): modulierend auf Solltemperatur
aktivierbar, temperatur- oder zeitgesteuert oder über
ext. Kontakt schaltbar. Frostschutz: modulierend zur
wirkungsvollen Frostfreihaltung des Wärmetauschers auf
Soll-Fortlufttemperatur. Hinweis: nur in Verbindung mit
Nachheizregister für komfortable Zulufttemperatur
aktivieren. Dichtschließend.
Edelstahlkondensatwanne nach VDI 6022 mit allseitigem
Gefälle, beiliegender saugseitiger Siphon.
Integrierte Frostschutzautomatik.
Aktivierbarer Feueralarm (NO/NC) bei Anschluss von
externen Brandschutzklappen (BSK) / Rauchgasmelder /
Brandmeldesystem (BMS): Vorrangschaltung Sofortstopp
oder -start des Zuluft- und / oder Fortluftventilators.
Ansteuerung mittels GLT/ MSR- oder Bussystem über
digitale 0-10 V Eingänge.
Optional Regelung mittels MODBUS RTU bzw. MODBUS
TCP/IP-Protokoll oder KNX. Monitoring über bauseitigen
MODBUS- oder KNX-Master. Als Schnittstelle dient das
Interface SAT MODBUS, SAT KNX, SAT ETHERNET oder SAT
WiFi (optionales Zubehör).
Ausführung für Innenaufstellung.
Elektro-Vorheizregister [EV].
Elektro-Nachheizregister [EN].
Wassernachheizregister [WN].
Außenluftklappe, motorisch [AUMA]; motorisch mit
Federrücklauf [AUMA-FR] (nicht 800 ZXA).
Abluftklappe, motorisch [ABMA]; motorisch mit
Federrücklauf [ABMA-FR] (nicht 800 ZXA).
Externe Heiz- oder Kühlregister [NHKR].
Die Reco-Boxx Modellreihe ZXA wird mit CEE-Stecker
steckerfertig komplett verkabelt und geerdet mit der
Regelung (CTR-i/o-Modul) und
Hauptschalter/Reparaturschalter stückgeprüft
ausgeliefert. Dies schließt alle notwendigen Teile wie
Temperaturfühler, Ventilatoren, Controller,
Hauptschalter, Antrieb der Bypass-Klappe sowie die
optionalen Heizregister für Elektro-Vorheizung (EV),
Elektro-Nachheizung (EN) und Wasser- / Luft-Nachheizung
(WN) sowie optionale motorische Absperrklappen ein.
Lediglich das zur Bedienung notwendige Steuermodul z.B.
Touchpanel TP-Touch, Interface SAT KNX, Interface SAT
MODBUS, Interface SAT ETHERNET oder INTERFACE SAT WIFI
(optionales Zubehör) und im druckkonstanten Betrieb ein
bzw. zwei notwendige(r) externe(r) Drucksensor(en) (z.
B. Aerex DDT 500) muss vom Fachpersonal am gewünschten
Ort montiert und verdrahtet werden.
Spezifikationen des integrierten Controllers
(CTR-i/o-Modul)::
CTR-i/o-Modul - Ein-/Ausgabeeinheit mit Controller, an
der Vorderseite des Lüftungsgerätes montiert und
werkseitig vorverdrahtet. Alle noch notwendigen
Anschlüsse für Steuermodule und SAT-Relais sind an
dieser Einheit anzuschließen.
Überwachung und Steuerung der Ventilatoren in Mode CA
(constant airflow), CP (constant pressure) oder LS (0 -
10 Volt z. B. MSR/GLT oder Sensoren).
Timerfunktion mit Wochen- und Jahresprogramm.
Automatische Regelung der Bypass-Klappe über
Temperatur, Zeit oder Kontakt.
Frostschutzautomatik.
Überwachung und Steuerung von optionalen Heizregistern
(EV/EN/WN).
Öffnen und Schließen von optionalen Außen- und
Fortluft-Klappen (AUMA / ABMA) und Nachlauf bei
Elektro-Heizregistern.
Boosterfunktion (Vorrangschaltung für höheren
Volumenstrom).
Konstanttemperaturregelung von maximal 2 externen
Wärmetauschern (Heiz- und / oder Kühlfunktion) mittels
optionalen Zusatzrelais SAT BA/KW.
Anzeigen aktueller Werte (Volumenstrom, Druck,
Temperatur, Kontaktbelegung, Timerprogrammierung),
Service- und Filterwechsel.
Alarm- und Störungsmeldungen sowie 0-10 V
Ausgangssignal für Volumenstrom oder Druck.
24 VDC Ausgang, max. 1A.
Anlagenhauptschalter/Reparaturschalter zur allpoligen
Trennung vom Netz.
5 m Anschlusskabel mit CEE-Stecker.
Wasser-/Luft-Nachheizregister [WN]:
Ein Wasser-/Luft-Nachheizregister WN ermöglicht eine
konstante Regelung der Zulufttemperatur. Das
Luft-/Wasser-Nachheizregister WN ist anschlussfertig in
der Reco-Boxx ZXA eingebaut und mit einer Regelung
versehen, die eine um bis zu 19 Kelvin erhöhte
Zulufttemperatur gegenüber der Temperatur nach dem
Luft-Wärmetauscher ermöglicht. Bauseitig müssen Vor-
und Rücklauf der Heizungsanlage an den oben mittig aus
der Reco-Boxx ZXA herausgeführten
Edelstahl-Wellschläuchen angeschlossen werden. Die
Regelung moduliert über ein in der Reco-Boxx ZXA
integriertes 3-Wege-Mischventil die Wassermenge des
Nachheizregisters in Abhängigkeit der
Vorlauftemperatur, der Temperatur nach dem
Luft-Wärmetauscher und dem eingestellten Sollwert der
Zulufttemperatur. Über das
Wasser-/Luft-Nachheizregister kann i. d. R. nicht die
komplette Heizlast des Gebäudes gedeckt werden. Es ist
als Komfort-Zulufttemperaturerhöhung gedacht.
Technische Daten
Ausführung : Wasser-Nachheizregister /
Rechtsausführung: Zuluft- undAbluftanschluss rechts
Fördervolumen : 700 m3/h / 2.000 m3/h
Druckreserve : 700 m3/h / 1.350 m3/h / 2.000 m3/h / 910
Pa / 660 Pa / 410 Pa
Wirkungsgrad : 700 m3/h / 1.350 m3/h / 2.000 m3/h / 94
% / 92 % / 91 %
ErP / LOT 6 : NRVU, SFP int-Limit 1326 W/(m3/s)
Bemessungsspannung Gerät : 230 V ~/N/PE
Netzfrequenz : 50 Hz
Leistungsaufnahme : 700 m3/h / 1.350 m3/h / 2.000
m3/h / 150 Pa / 200 Pa / 250 Pa / 237 W / 690 W / 1.395
W
IMax Gerät : 14,3 A
Netzstecker Gerät : CEE, 3-pol., 16 A-6h, Kabellänge: 5
m
Schutzart : IP 44
Empfohlene Sicherung Gerät : C-16 A
Einbauort : innen
Material Gehäuse : Stahlblech, lackiert
Farbe : ähnlich RAL 9002
Gewicht : 300 kg
Filterart : Fein- / Feinfilter
Filterklasse : ePM10 65% (M5) / ePM2,5 70% (F7)
Anschlussdurchmesser Kondensatablauf : DN 32
Stutzen saugseitig (AU/AB) : 325 mm / 955 mm
Stutzen druckseitig (ZU/FO) : 395 mm / 395 mm
Breite : 1.636 mm
Höhe : 1.431 mm
Tiefe : 1.202 mm
Fördermitteltemperatur : -10  C bis 40  C
Umgebungstemperatur : 10  C bis 40  C
max. Heizleistung WN (PWW-Heizregister) : 9.600 W
Wärmetauscherbauart : Kreuz-Gegenstrom
Verpackungseinheit : 1 Stück
Sortiment : 19
GTIN (EAN) : 4045314408759
Hersteller: AEREX
Reco-Boxx 2000 ZXA-R / WN Luft-Luft
Wärmerückgewinnungs-Zentralgerät
Artikelnummer: 0040.0875
Menge: 1,000 Stck

**10.3753 CRB 450- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 100 m3/h / 450 m3/h
Druckreserve : 100 m3/h / 300 m3/h / 450 m3/h / 600
Pa / 460 Pa / 280 Pa
Wirkungsgrad : 100 m3/h / 300 m3/h / 450 m3/h / 95 % /
92 % / 90 %
SFP-Wert : 3
SEC average : -38 kWh/(m2*a)
Energieeffizienzklasse : A
Bemessungsspannung : 230 V ~/N/PE
Netzfrequenz : 50 Hz
Leistungsaufnahme : 100 m3/h / 300 m3/h / 450 m3/h / 50
Pa / 100 Pa / 150 Pa / 17 W / 127 W / 327 W
IMax : 2,9 A
Netzstecker Gerät : CEE, 3-pol., 16 A-6h, Kabellänge: 5
m
Schutzart : IP 44
Empfohlene Sicherung Gerät : C-16 A
Einbauort : innen
Material Gehäuse : Stahlblech, lackiert
Gewicht : 75 kg
Filterart : Fein- / Feinfilter
Filterklasse : ePM10 65% (M5) / ePM2,5 70% (F7)
Anschlussdurchmesser Lüftungsleitungen : 200 mm
Anschlussdurchmesser Kondensatablauf : 20 mm (außen)
Breite : 712 mm
Höhe : 500 mm
Tiefe : 500 mm
Fördermitteltemperatur : -10  C bis 40  C
Umgebungstemperatur : -25  C bis 40  C
Wärmetauscherbauart : Kreuz-Gegenstrom
Verpackungseinheit : 1 Stück
Sortiment : 19
GTIN (EAN) : 4045314404515
Hersteller: AEREX
CRB 450-L-I Luft-Luft Wärmerückgewinnungs-Zentralgerät
Artikelnummer: 0040.0451
Menge: 1,000 Stck

**10.3754 CRB 450- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 100 m3/h / 450 m3/h
Druckreserve : 100 m3/h / 300 m3/h / 450 m3/h / 600
Pa / 460 Pa / 280 Pa
Wirkungsgrad : 100 m3/h / 300 m3/h / 450 m3/h / 95 % /
92 % / 90 %
SFP-Wert : 3
SEC average : -38 kWh/(m2*a)
Energieeffizienzklasse : A
Bemessungsspannung : 230 V ~/N/PE
Netzfrequenz : 50 Hz
Leistungsaufnahme : 100 m3/h / 300 m3/h / 450 m3/h / 50
Pa / 100 Pa / 150 Pa / 17 W / 127 W / 327 W
IMax : 2,9 A
Netzstecker Gerät : CEE, 3-pol., 16 A-6h, Kabellänge: 5
m
Schutzart : IP 44
Empfohlene Sicherung Gerät : C-16 A
Einbauort : außen
Material Gehäuse : Stahlblech, lackiert
Gewicht : 75 kg
Filterart : Fein- / Feinfilter
Filterklasse : ePM10 65% (M5) / ePM2,5 70% (F7)
Anschlussdurchmesser Lüftungsleitungen : 200 mm
Anschlussdurchmesser Kondensatablauf : 20 mm (außen)
Breite : 712 mm
Höhe : 500 mm
Tiefe : 500 mm
Fördermitteltemperatur : -10  C bis 40  C
Umgebungstemperatur : -25  C bis 40  C
Wärmetauscherbauart : Kreuz-Gegenstrom
Verpackungseinheit : 1 Stück
Sortiment : 19
GTIN (EAN) : 4045314404553
Hersteller: AEREX
CRB 450-L-A Luft-Luft Wärmerückgewinnungs-Zentralgerät
Artikelnummer: 0040.0455
Menge: 1,000 Stck

**10.3755 CRB 450- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 100 m3/h / 450 m3/h
Druckreserve : 100 m3/h / 300 m3/h / 450 m3/h / 600
Pa / 460 Pa / 280 Pa
Wirkungsgrad : 100 m3/h / 300 m3/h / 450 m3/h / 95 % /
92 % / 90 %
SFP-Wert : 3
SEC average : -38 kWh/(m2*a)
Energieeffizienzklasse : A
Bemessungsspannung : 230 V ~/N/PE
Netzfrequenz : 50 Hz
Leistungsaufnahme : 100 m3/h / 300 m3/h / 450 m3/h / 50
Pa / 100 Pa / 150 Pa / 17 W / 127 W / 327 W
IMax : 2,9 A
Netzstecker Gerät : CEE, 3-pol., 16 A-6h, Kabellänge: 5
m
Schutzart : IP 44
Empfohlene Sicherung Gerät : C-16 A
Einbauort : innen
Material Gehäuse : Stahlblech, lackiert
Gewicht : 75 kg
Filterart : Fein- / Feinfilter
Filterklasse : ePM10 65% (M5) / ePM2,5 70% (F7)
Anschlussdurchmesser Lüftungsleitungen : 200 mm
Anschlussdurchmesser Kondensatablauf : 20 mm (außen)
Breite : 712 mm
Höhe : 500 mm
Tiefe : 500 mm
Fördermitteltemperatur : -10  C bis 40  C
Umgebungstemperatur : -25  C bis 40  C
Wärmetauscherbauart : Kreuz-Gegenstrom
Verpackungseinheit : 1 Stück
Sortiment : 19
GTIN (EAN) : 4045314404119
Hersteller: AEREX
CRB 450-R-I Luft-Luft Wärmerückgewinnungs-Zentralgerät
Artikelnummer: 0040.0411
Menge: 1,000 Stck

**10.3756 CRB 450- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 100 m3/h / 450 m3/h
Druckreserve : 100 m3/h / 300 m3/h / 450 m3/h / 600
Pa / 460 Pa / 280 Pa
Wirkungsgrad : 100 m3/h / 300 m3/h / 450 m3/h / 95 % /
92 % / 90 %
SFP-Wert : 3
SEC average : -38 kWh/(m2*a)
Energieeffizienzklasse : A
Bemessungsspannung : 230 V ~/N/PE
Netzfrequenz : 50 Hz
Leistungsaufnahme : 100 m3/h / 300 m3/h / 450 m3/h / 50
Pa / 100 Pa / 150 Pa / 17 W / 127 W / 327 W
IMax : 2,9 A
Netzstecker Gerät : CEE, 3-pol., 16 A-6h, Kabellänge: 5
m
Schutzart : IP 44
Empfohlene Sicherung Gerät : C-16 A
Einbauort : außen
Material Gehäuse : Stahlblech, lackiert
Gewicht : 75 kg
Filterart : Fein- / Feinfilter
Filterklasse : ePM10 65% (M5) / ePM2,5 70% (F7)
Anschlussdurchmesser Lüftungsleitungen : 200 mm
Anschlussdurchmesser Kondensatablauf : 20 mm (außen)
Breite : 712 mm
Höhe : 500 mm
Tiefe : 500 mm
Fördermitteltemperatur : -10  C bis 40  C
Umgebungstemperatur : -25  C bis 40  C
Wärmetauscherbauart : Kreuz-Gegenstrom
Verpackungseinheit : 1 Stück
Sortiment : 19
GTIN (EAN) : 4045314404157
Hersteller: AEREX
CRB 450-R-A Luft-Luft Wärmerückgewinnungs-Zentralgerät
Artikelnummer: 0040.0415
Menge: 1,000 Stck

**10.3757 CRB 600- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 100 m3/h / 600 m3/h
Druckreserve : 200 m3/h / 400 m3/h / 600 m3/h / 760
Pa / 470 Pa / 120 Pa
Wirkungsgrad : 200 m3/h / 400 m3/h / 600 m3/h / 94 % /
92 % / 91 %
ErP / LOT 6 : NRVU, SFP int-Limit 1111 W/(m3/s)
Bemessungsspannung : 230 V ~/N/PE
Netzfrequenz : 50 Hz
Leistungsaufnahme : 200 m3/h / 400 m3/h / 600 m3/h /
100 Pa / 100 Pa / 120 Pa / 59 W / 168 W / 350 W
IMax : 3,1 A
Netzstecker Gerät : CEE, 3-pol., 16 A-6h, Kabellänge: 5
m
Schutzart : IP 44
Empfohlene Sicherung Gerät : C-16 A
Einbauort : innen
Material Gehäuse : Stahlblech, lackiert
Gewicht : 105 kg
Filterart : Fein- / Feinfilter
Filterklasse : ePM10 65% (M5) / ePM2,5 70% (F7)
Anschlussdurchmesser Lüftungsleitungen : 250 mm
Anschlussdurchmesser Kondensatablauf : 20 mm (außen)
Breite : 860 mm
Höhe : 860 mm
Tiefe : 500 mm
Fördermitteltemperatur : -10  C bis 40  C
Umgebungstemperatur : -25  C bis 40  C
Wärmetauscherbauart : Kreuz-Gegenstrom
Verpackungseinheit : 1 Stück
Sortiment : 19
GTIN (EAN) : 4045314404522
Hersteller: AEREX
CRB 600-L-I Luft-Luft Wärmerückgewinnungs-Zentralgerät
Artikelnummer: 0040.0452
Menge: 1,000 Stck

**10.3758 CRB 600- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 100 m3/h / 600 m3/h
Druckreserve : 200 m3/h / 400 m3/h / 600 m3/h / 760
Pa / 470 Pa / 120 Pa
Wirkungsgrad : 200 m3/h / 400 m3/h / 600 m3/h / 94 % /
92 % / 91 %
ErP / LOT 6 : NRVU, SFP int-Limit 1111 W/(m3/s)
Bemessungsspannung : 230 V ~/N/PE
Netzfrequenz : 50 Hz
Leistungsaufnahme : 200 m3/h / 400 m3/h / 600 m3/h /
100 Pa / 100 Pa / 120 Pa / 59 W / 168 W / 350 W
IMax : 3,1 A
Netzstecker Gerät : CEE, 3-pol., 16 A-6h, Kabellänge: 5
m
Schutzart : IP 44
Empfohlene Sicherung Gerät : C-16 A
Einbauort : außen
Material Gehäuse : Stahlblech, lackiert
Gewicht : 105 kg
Filterart : Fein- / Feinfilter
Filterklasse : ePM10 65% (M5) / ePM2,5 70% (F7)
Anschlussdurchmesser Lüftungsleitungen : 250 mm
Anschlussdurchmesser Kondensatablauf : 20 mm (außen)
Breite : 860 mm
Höhe : 860 mm
Tiefe : 500 mm
Fördermitteltemperatur : -10  C bis 40  C
Umgebungstemperatur : -25  C bis 40  C
Wärmetauscherbauart : Kreuz-Gegenstrom
Verpackungseinheit : 1 Stück
Sortiment : 19
GTIN (EAN) : 4045314404560
Hersteller: AEREX
CRB 600-L-A Luft-Luft Wärmerückgewinnungs-Zentralgerät
Artikelnummer: 0040.0456
Menge: 1,000 Stck

**10.3759 CRB 600- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 100 m3/h / 600 m3/h
Druckreserve : 200 m3/h / 400 m3/h / 600 m3/h / 760
Pa / 470 Pa / 120 Pa
Wirkungsgrad : 200 m3/h / 400 m3/h / 600 m3/h / 94 % /
92 % / 91 %
ErP / LOT 6 : NRVU, SFP int-Limit 1111 W/(m3/s)
Bemessungsspannung : 230 V ~/N/PE
Netzfrequenz : 50 Hz
Leistungsaufnahme : 200 m3/h / 400 m3/h / 600 m3/h /
100 Pa / 100 Pa / 120 Pa / 59 W / 168 W / 350 W
IMax : 3,1 A
Netzstecker Gerät : CEE, 3-pol., 16 A-6h, Kabellänge: 5
m
Schutzart : IP 44
Empfohlene Sicherung Gerät : C-16 A
Einbauort : innen
Material Gehäuse : Stahlblech, lackiert
Gewicht : 105 kg
Filterart : Fein- / Feinfilter
Filterklasse : ePM10 65% (M5) / ePM2,5 70% (F7)
Anschlussdurchmesser Lüftungsleitungen : 250 mm
Anschlussdurchmesser Kondensatablauf : 20 mm (außen)
Breite : 860 mm
Höhe : 860 mm
Tiefe : 500 mm
Fördermitteltemperatur : -10  C bis 40  C
Umgebungstemperatur : -25  C bis 40  C
Wärmetauscherbauart : Kreuz-Gegenstrom
Verpackungseinheit : 1 Stück
Sortiment : 19
GTIN (EAN) : 4045314404126
Hersteller: AEREX
CRB 600-R-I Luft-Luft Wärmerückgewinnungs-Zentralgerät
Artikelnummer: 0040.0412
Menge: 1,000 Stck

**10.3760 CRB 600- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 100 m3/h / 600 m3/h
Druckreserve : 200 m3/h / 400 m3/h / 600 m3/h / 760
Pa / 470 Pa / 120 Pa
Wirkungsgrad : 200 m3/h / 400 m3/h / 600 m3/h / 94 % /
92 % / 91 %
ErP / LOT 6 : NRVU, SFP int-Limit 1111 W/(m3/s)
Bemessungsspannung : 230 V ~/N/PE
Netzfrequenz : 50 Hz
Leistungsaufnahme : 200 m3/h / 400 m3/h / 600 m3/h /
100 Pa / 100 Pa / 120 Pa / 59 W / 168 W / 350 W
IMax : 3,1 A
Netzstecker Gerät : CEE, 3-pol., 16 A-6h, Kabellänge: 5
m
Schutzart : IP 44
Empfohlene Sicherung Gerät : C-16 A
Einbauort : außen
Material Gehäuse : Stahlblech, lackiert
Gewicht : 105 kg
Filterart : Fein- / Feinfilter
Filterklasse : ePM10 65% (M5) / ePM2,5 70% (F7)
Anschlussdurchmesser Lüftungsleitungen : 250 mm
Anschlussdurchmesser Kondensatablauf : 20 mm (außen)
Breite : 860 mm
Höhe : 860 mm
Tiefe : 500 mm
Fördermitteltemperatur : -10  C bis 40  C
Umgebungstemperatur : -25  C bis 40  C
Wärmetauscherbauart : Kreuz-Gegenstrom
Verpackungseinheit : 1 Stück
Sortiment : 19
GTIN (EAN) : 4045314404164
Hersteller: AEREX
CRB 600-R-A Luft-Luft Wärmerückgewinnungs-Zentralgerät
Artikelnummer: 0040.0416
Menge: 1,000 Stck

**10.3761 CRB 800- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 200 m3/h / 800 m3/h
Druckreserve : 200 m3/h / 500 m3/h / 800 m3/h / 440
Pa / 300 Pa / 100 Pa
Wirkungsgrad : 200 m3/h / 500 m3/h / 800 m3/h / 94 % /
91 % / 90 %
ErP / LOT 6 : NRVU, SFP int-Limit 1227 W/(m3/s)
Bemessungsspannung : 230 V ~/N/PE
Netzfrequenz : 50 Hz
Leistungsaufnahme : 200 m3/h / 500 m3/h / 800 m3/h /
100 Pa / 100 Pa / 100 Pa / 81 W / 234 W / 519 W
IMax : 3,5 A
Netzstecker Gerät : CEE, 3-pol., 16 A-6h, Kabellänge: 5
m
Schutzart : IP 44
Empfohlene Sicherung Gerät : C-16 A
Einbauort : innen
Material Gehäuse : Stahlblech, lackiert
Gewicht : 120 kg
Filterart : Fein- / Feinfilter
Filterklasse : ePM10 65% (M5) / ePM2,5 70% (F7)
Anschlussdurchmesser Lüftungsleitungen : 315 mm
Anschlussdurchmesser Kondensatablauf : 20 mm (außen)
Breite : 860 mm
Höhe : 860 mm
Tiefe : 500 mm
Fördermitteltemperatur : -10  C bis 40  C
Umgebungstemperatur : -25  C bis 40  C
Wärmetauscherbauart : Kreuz-Gegenstrom
Verpackungseinheit : 1 Stück
Sortiment : 19
GTIN (EAN) : 4045314404539
Hersteller: AEREX
CRB 800-L-I Luft-Luft Wärmerückgewinnungs-Zentralgerät
Artikelnummer: 0040.0453
Menge: 1,000 Stck

**10.3762 CRB 800- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 200 m3/h / 800 m3/h
Druckreserve : 200 m3/h / 500 m3/h / 800 m3/h / 440
Pa / 300 Pa / 100 Pa
Wirkungsgrad : 200 m3/h / 500 m3/h / 800 m3/h / 94 % /
91 % / 90 %
ErP / LOT 6 : NRVU, SFP int-Limit 1227 W/(m3/s)
Bemessungsspannung : 230 V ~/N/PE
Netzfrequenz : 50 Hz
Leistungsaufnahme : 200 m3/h / 500 m3/h / 800 m3/h /
100 Pa / 100 Pa / 100 Pa / 81 W / 234 W / 519 W
IMax : 3,5 A
Netzstecker Gerät : CEE, 3-pol., 16 A-6h, Kabellänge: 5
m
Schutzart : IP 44
Empfohlene Sicherung Gerät : C-16 A
Einbauort : außen
Material Gehäuse : Stahlblech, lackiert
Gewicht : 120 kg
Filterart : Fein- / Feinfilter
Filterklasse : ePM10 65% (M5) / ePM2,5 70% (F7)
Anschlussdurchmesser Lüftungsleitungen : 315 mm
Anschlussdurchmesser Kondensatablauf : 20 mm (außen)
Breite : 860 mm
Höhe : 860 mm
Tiefe : 500 mm
Fördermitteltemperatur : -10  C bis 40  C
Umgebungstemperatur : -25  C bis 40  C
Wärmetauscherbauart : Kreuz-Gegenstrom
Verpackungseinheit : 1 Stück
Sortiment : 19
GTIN (EAN) : 4045314404577
Hersteller: AEREX
CRB 800-L-A Luft-Luft Wärmerückgewinnungs-Zentralgerät
Artikelnummer: 0040.0457
Menge: 1,000 Stck

**10.3763 CRB 800- Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 200 m3/h / 800 m3/h
Druckreserve : 200 m3/h / 500 m3/h / 800 m3/h / 440
Pa / 300 Pa / 100 Pa
Wirkungsgrad : 200 m3/h / 500 m3/h / 800 m3/h / 94 % /
91 % / 90 %
ErP / LOT 6 : NRVU, SFP int-Limit 1227 W/(m3/s)
Bemessungsspannung : 230 V ~/N/PE
Netzfrequenz : 50 Hz
Leistungsaufnahme : 200 m3/h / 500 m3/h / 800 m3/h /
100 Pa / 100 Pa / 100 Pa / 81 W / 234 W / 519 W
IMax : 3,5 A
Netzstecker Gerät : CEE, 3-pol., 16 A-6h, Kabellänge: 5
m
Schutzart : IP 44
Empfohlene Sicherung Gerät : C-16 A
Einbauort : innen
Material Gehäuse : Stahlblech, lackiert
Gewicht : 120 kg
Filterart : Fein- / Feinfilter
Filterklasse : ePM10 65% (M5) / ePM2,5 70% (F7)
Anschlussdurchmesser Lüftungsleitungen : 315 mm
Anschlussdurchmesser Kondensatablauf : 20 mm (außen)
Breite : 860 mm
Höhe : 860 mm
Tiefe : 500 mm
Fördermitteltemperatur : -10  C bis 40  C
Umgebungstemperatur : -25  C bis 40  C
Wärmetauscherbauart : Kreuz-Gegenstrom
Verpackungseinheit : 1 Stück
Sortiment : 19
GTIN (EAN) : 4045314404133
Hersteller: AEREX
CRB 800-R-I Luft-Luft Wärmerückgewinnungs-Zentralgerät
Artikelnummer: 0040.0413
Menge: 1,000 Stck

**10.3764 CRB 800- Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 200 m3/h / 800 m3/h
Druckreserve : 200 m3/h / 500 m3/h / 800 m3/h / 440
Pa / 300 Pa / 100 Pa
Wirkungsgrad : 200 m3/h / 500 m3/h / 800 m3/h / 94 % /
91 % / 90 %
ErP / LOT 6 : NRVU, SFP int-Limit 1227 W/(m3/s)
Bemessungsspannung : 230 V ~/N/PE
Netzfrequenz : 50 Hz
Leistungsaufnahme : 200 m3/h / 500 m3/h / 800 m3/h /
100 Pa / 100 Pa / 100 Pa / 81 W / 234 W / 519 W
IMax : 3,5 A
Netzstecker Gerät : CEE, 3-pol., 16 A-6h, Kabellänge: 5
m
Schutzart : IP 44
Empfohlene Sicherung Gerät : C-16 A
Einbauort : außen
Material Gehäuse : Stahlblech, lackiert
Gewicht : 120 kg
Filterart : Fein- / Feinfilter
Filterklasse : ePM10 65% (M5) / ePM2,5 70% (F7)
Anschlussdurchmesser Lüftungsleitungen : 315 mm
Anschlussdurchmesser Kondensatablauf : 20 mm (außen)
Breite : 860 mm
Höhe : 860 mm
Tiefe : 500 mm
Fördermitteltemperatur : -10  C bis 40  C
Umgebungstemperatur : -25  C bis 40  C
Wärmetauscherbauart : Kreuz-Gegenstrom
Verpackungseinheit : 1 Stück
Sortiment : 19
GTIN (EAN) : 4045314404171
Hersteller: AEREX
CRB 800-R-A Luft-Luft Wärmerückgewinnungs-Zentralgerät
Artikelnummer: 0040.0417
Menge: 1,000 Stck

**10.3765 CRB 1200 Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 300 m3/h / 1.200 m3/h (Druckkonstanter-
oder Volumenstromkonstanter Betrieb möglich)
Druckreserve : 300 m3/h / 750 m3/h / 1.200 m3/h / 620
Pa / 390 Pa / 170 Pa
Wirkungsgrad : 300 m3/h / 750 m3/h / 1.200 m3/h / 94
% / 91 % / 90 %
ErP / LOT 6 : NRVU, SFP int-Limit 1291 W/(m3/s)
Bemessungsspannung : 230 V ~/N/PE
Netzfrequenz : 50 Hz
Leistungsaufnahme : 300 m3/h / 750 m3/h / 1.200 m3/h /
100 Pa / 150 Pa / 170 Pa / 95 W / 363 W / 775 W
IMax : 4,8 A
Netzstecker Gerät : CEE, 3-pol., 16 A-6h, Kabellänge: 5
m
Schutzart : IP 44
Empfohlene Sicherung Gerät : C-16 A
Einbauort : innen
Material Gehäuse : Stahlblech, lackiert
Farbe : ähnlich RAL 9002
Gewicht : 175 kg
Filterart : Fein- / Feinfilter
Filterklasse : ePM10 65% (M5) / ePM2,5 70% (F7)
Anschlussdurchmesser Lüftungsleitungen : 355 mm
Anschlussdurchmesser Kondensatablauf : 20 mm (außen)
Stutzen saugseitig (AU/AB) : 295 mm / 755 mm
Breite : 1.000 mm
Höhe : 860 mm
Tiefe : 860 mm
Fördermitteltemperatur : -10  C bis 40  C
Umgebungstemperatur : -25  C bis 40  C
Wärmetauscherbauart : Kreuz-Gegenstrom
Verpackungseinheit : 1 Stück
Sortiment : 19
GTIN (EAN) : 4045314404546
Hersteller: AEREX
CRB 1200-L-I Luft-Luft Wärmerückgewinnungs-Zentralgerät
Artikelnummer: 0040.0454
Menge: 1,000 Stck

**10.3766 CRB 1200 Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Linksausführung (-L): Zuluft- und Abluftanschluss
links, Außen- und Fortluftanschluss rechts.
Technische Daten
Ausführung : Linksausführung: Zuluft- und
Abluftanschluss links
Fördervolumen : 300 m3/h / 1.200 m3/h (Druckkonstanter-
oder Volumenstromkonstanter Betrieb möglich)
Druckreserve : 300 m3/h / 750 m3/h / 1.200 m3/h / 620
Pa / 390 Pa / 170 Pa
Wirkungsgrad : 300 m3/h / 750 m3/h / 1.200 m3/h / 94
% / 91 % / 90 %
ErP / LOT 6 : NRVU, SFP int-Limit 1291 W/(m3/s)
Bemessungsspannung : 230 V ~/N/PE
Netzfrequenz : 50 Hz
Leistungsaufnahme : 300 m3/h / 750 m3/h / 1.200 m3/h /
100 Pa / 150 Pa / 170 Pa / 95 W / 363 W / 775 W
IMax : 4,8 A
Netzstecker Gerät : CEE, 3-pol., 16 A-6h, Kabellänge: 5
m
Schutzart : IP 44
Empfohlene Sicherung Gerät : C-16 A
Einbauort : außen
Material Gehäuse : Stahlblech, lackiert
Farbe : ähnlich RAL 9002
Gewicht : 175 kg
Filterart : Fein- / Feinfilter
Filterklasse : ePM10 65% (M5) / ePM2,5 70% (F7)
Anschlussdurchmesser Lüftungsleitungen : 355 mm
Anschlussdurchmesser Kondensatablauf : 20 mm (außen)
Stutzen saugseitig (AU/AB) : 295 mm / 755 mm
Breite : 1.000 mm
Höhe : 860 mm
Tiefe : 860 mm
Fördermitteltemperatur : -10  C bis 40  C
Umgebungstemperatur : -25  C bis 40  C
Wärmetauscherbauart : Kreuz-Gegenstrom
Verpackungseinheit : 1 Stück
Sortiment : 19
GTIN (EAN) : 4045314404584
Hersteller: AEREX
CRB 1200-L-A Luft-Luft Wärmerückgewinnungs-Zentralgerät
Artikelnummer: 0040.0458
Menge: 1,000 Stck

**10.3767 CRB 1200 Luft-Luft Wärmerückgewinnungs-Zentralgerät Luft-Luft Wärmerückgewinnungs-Zentralgerät mit Bypass (70%) für Gewerb**
CRB-I: Innenaufstellung.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 300 m3/h / 1.200 m3/h (Druckkonstanter-
oder Volumenstromkonstanter Betrieb möglich)
Druckreserve : 300 m3/h / 750 m3/h / 1.200 m3/h / 620
Pa / 390 Pa / 170 Pa
Wirkungsgrad : 300 m3/h / 750 m3/h / 1.200 m3/h / 94
% / 91 % / 90 %
ErP / LOT 6 : NRVU, SFP int-Limit 1291 W/(m3/s)
Bemessungsspannung : 230 V ~/N/PE
Netzfrequenz : 50 Hz
Leistungsaufnahme : 300 m3/h / 750 m3/h / 1.200 m3/h /
100 Pa / 150 Pa / 170 Pa / 95 W / 363 W / 775 W
IMax : 4,8 A
Netzstecker Gerät : CEE, 3-pol., 16 A-6h, Kabellänge: 5
m
Schutzart : IP 44
Empfohlene Sicherung Gerät : C-16 A
Einbauort : innen
Material Gehäuse : Stahlblech, lackiert
Farbe : ähnlich RAL 9002
Gewicht : 175 kg
Filterart : Fein- / Feinfilter
Filterklasse : ePM10 65% (M5) / ePM2,5 70% (F7)
Anschlussdurchmesser Lüftungsleitungen : 355 mm
Anschlussdurchmesser Kondensatablauf : 20 mm (außen)
Stutzen saugseitig (AU/AB) : 295 mm / 755 mm
Breite : 1.000 mm
Höhe : 860 mm
Tiefe : 860 mm
Fördermitteltemperatur : -10  C bis 40  C
Umgebungstemperatur : -25  C bis 40  C
Wärmetauscherbauart : Kreuz-Gegenstrom
Verpackungseinheit : 1 Stück
Sortiment : 19
GTIN (EAN) : 4045314404140
Hersteller: AEREX
CRB 1200-R-I Luft-Luft Wärmerückgewinnungs-Zentralgerät
Artikelnummer: 0040.0414
Menge: 1,000 Stck

**10.3768 CRB 1200 Luft-Luft Wärmerückgewinnungs-Zentralgerät Luft-Luft Wärmerückgewinnungs-Zentralgerät mit Bypass (70%) für Gewerb**
CRB-A: Außenaufstellung. Inklusive Wetterschutzdach,
Ansaughaube und Fortluftgitter.
Merkmale:
Kompaktes Wärmerückgewinnungs-Zentralgerät mit
energiesparenden EC- Gleichstromventilatoren für
wahlweisen druck- bzw. volumenstromkonstanten Betrieb.
Kompakte Bauweise, besonders für den Nichtwohnungsbau
geeignet. Steckerfertig verdrahtet, inkl.
Hauptschalter. Passivhausgeeignet. VDI 6022-konform.
Wirkungsgrad des Alu-Gegenstromwärmetauschers: > 90%.
Mit integriertem 70% Sommerbypass zur freien Kühlung.
Inklusiv Filter F7 (ePM 2,5 70%) für Außenluft und M5
(ePM 10 65%) für Abluft. Geerdetes Gehäuse in
Kompaktbauweise aus Aluminiumprofilen und
wärmegedämmten, doppelwandigen Sandwichelementen, innen
verzinkt, außen pulverbeschichtet in RAL 9002.
Steuerung:
Das zum Betrieb notwendige Steuermodul muss separat
bestellt werden!
Zur Auswahl stehen:
Touch-Bedienteil TP-Touch (4,3 Zoll Display) mit
intuitiver Menüführung zur komfortablen Konfiguration,
Visualisierung und operativen Kontrolle von einem
WRG-Gerät Aerex Reco-Boxx ZXR, ZXA, Flat oder CRB.
Interface SAT MODBUS zur Konfiguration, Visualisierung
und operativen Kontrolle mittels MODBUS RTU.
Interface SAT KNX zur Visualisierung und operativen
Kontrolle mittels KNX-Bussystem.
Interface SAT ETHERNET (LAN) zur Konfiguration,
Visualisierung und operativen Kontrolle mittels MODBUS
TCP/IP-Protokoll.
Interface SAT WiFi (W-LAN) zur Konfiguration,
Visualisierung und operativen Kontrolle mittels MODBUS
TCP/IP-Protokoll
Bei druckkonstantem Betrieb ist ein externer
Drucksensor z.B. DDT 500 (Art.-Nr. 0043.0597)
notwendig.
Technische Ausstattung:
Kreuz-Gegenstromwärmetauscher mit bis zu 90 %
Wirkungsgrad aus seewasserbeständigem Aluminium,
temperaturbeständig zwischen - 30  C und + 100  C.
Ventilatoren als Radialgebläse mit Gleichstrommotoren,
elektronisch kommutierend mit wahlweiser volumenstrom-
oder druckkonstanter Kennlinie ausgeführt. Für
druckkonstanten Betrieb ist ein externer Drucksensor
(Aerex DDT 500) notwendig.
Nutzerunabhängiger Betrieb über externe Führungsgröße
(0 - 10 V Signal, z.B. CO2-Sensor) möglich.
Gehäuse in Kompaktbauweise aus Aluminiumprofilen und
wärmegedämmten, doppelwandigen Sandwichelementen, innen
verzinkt, außen pulverbeschichtet.
Ausführung Anschlussstutzen: rund (Baugröße CRB 1200:
AU/AB eckig). Passende Segeltuchstutzen sind separat zu
bestellen.
Filterkonzept- Außenluft: Feinfilter F7, Abluft:
Feinfilter M5.
Filterüberwachung über Zeitintervall (frei
programmierbar) oder im CA- und LS-Modus über
programmierbare Filterdruckerhöhung.
Automatische, motorbetriebene 70 %-Bypassklappe für
Sommerbetrieb, temperatur-oder zeitgesteuert oder über
Kontakt schaltbar, dichtschließend.
Edelstahlkondensatwanne.
integrierte Frostschutzautomatik.
Aktivierbarer Feueralarm (NO/NC) bei Anschluss von
externen Brandschutzklappen (BSK) / Rauchgasmelder /
Brandmeldesystem (BMS): Vorrangschaltung Sofortstopp
oder -start des Zuluft- und /oder Fortluftventilators.
Ansteuerung mittels GLT/ MSR- oder Bussystem über
digitale 0-10 V Eingänge.
Optional Regelung mittels MODBUS RTU bzw. MODBUS
TCP/IP-Protokoll oder KNX. Monitoring über bauseitigen
MODBUS- oder KNX-Master. Als Schnittstelle dient das
Interface SAT MODBUS oder SAT KNX oder SAT ETHERNET
oder SAT WiFi (optionales Zubehör).
Ausführungsvarianten:
CRB-...I: Ausführung für Innenaufstellung.
CRB-...A: Ausführung für Außenaufstellung mit
Regendach, Ansaughaube, Schnellverschlussklappe.
Optionale Ausstattungsmöglichkeiten:
Externe Heiz- oder Kühlregister [NHKR].
Die Compact Recovery Boxx CRB wird mit CEE-Stecker
steckerfertig komplett verkabelt und geerdet mit der
Regelung (CTR-i/o-Modul) und
Hauptschalter/Reparaturschalter stückgeprüft
ausgeliefert. Dies schließt alle notwendigen Teile wie
Temperaturfühler, Ventilatoren, Controller,
Hauptschalter und Antrieb der Bypass-Klappe ein.
Lediglich das zur Bedienung notwendige Steuermodul z.B.
Touchpanel TP-Touch, Interface SAT KNX, Interface SAT
MODBUS und im druckkonstanten Betrieb ein notwendiger
externer Drucksensor (z. B. Aerex DDT 500) muss vom
Fachpersonal am gewünschten Ort montiert und verdrahtet
werden.
Spezifikationen des integrierten Controllers
(CTR-i/o-Modul)::
CTR-i/o-Modul - Ein-/Ausgabeeinheit mit Controller,
werkseitig vorverdrahtet. Alle noch notwendigen
Anschlüsse für Steuermodule und SAT-Relais sind an
dieser Einheit anzuschließen.
Überwachung und Steuerung der Ventilatoren in Mode CA
(constant airflow), CP (constant pressure) oder LS (0 -
10 Volt z. B. MSR/GLT oder Sensoren).
Timerfunktion mit Wochen und Jahresprogramm.
Automatische Regelung der Bypass-Klappe über
Temperatur, Zeit oder Kontakt.
Frostschutzautomatik.
Boosterfunktion (Vorrangschaltung für höheren
Volumenstrom).
Konstanttemperaturregelung von maximal 2 externen
Wärmetauschern (Heiz- und / oder Kühlfunktion) mittels
optionalen Zusatzrelais SAT BA/KW.
Anzeigen aktueller Werte (Volumenstrom, Druck,
Temperatur, Kontaktbelegung, Timerprogrammierung),
Service- und Filterwechsel.
Anlagenhauptschalter/Reparaturschalter zur allpoligen
Trennung vom Netz.
5 m Anschlusskabel mit CEE-Stecker.
Rechtsausführung (-R): Zuluft- und Abluftanschluss
rechts, Außen- und Fortluftanschluss links.
Technische Daten
Ausführung : Rechtsausführung: Zuluft- und
Abluftanschluss rechts
Fördervolumen : 300 m3/h / 1.200 m3/h (Druckkonstanter-
oder Volumenstromkonstanter Betrieb möglich)
Druckreserve : 300 m3/h / 750 m3/h / 1.200 m3/h / 620
Pa / 390 Pa / 170 Pa
Wirkungsgrad : 300 m3/h / 750 m3/h / 1.200 m3/h / 94
% / 91 % / 90 %
ErP / LOT 6 : NRVU, SFP int-Limit 1291 W/(m3/s)
Bemessungsspannung : 230 V ~/N/PE
Netzfrequenz : 50 Hz
Leistungsaufnahme : 300 m3/h / 750 m3/h / 1.200 m3/h /
100 Pa / 150 Pa / 170 Pa / 95 W / 363 W / 775 W
IMax : 4,8 A
Netzstecker Gerät : CEE, 3-pol., 16 A-6h, Kabellänge: 5
m
Schutzart : IP 44
Empfohlene Sicherung Gerät : C-16 A
Einbauort : außen
Material Gehäuse : Stahlblech, lackiert
Farbe : ähnlich RAL 9002
Gewicht : 175 kg
Filterart : Fein- / Feinfilter
Filterklasse : ePM10 65% (M5) / ePM2,5 70% (F7)
Anschlussdurchmesser Lüftungsleitungen : 355 mm
Anschlussdurchmesser Kondensatablauf : 20 mm (außen)
Stutzen saugseitig (AU/AB) : 295 mm / 755 mm
Breite : 1.000 mm
Höhe : 860 mm
Tiefe : 860 mm
Fördermitteltemperatur : -10  C bis 40  C
Umgebungstemperatur : -25  C bis 40  C
Wärmetauscherbauart : Kreuz-Gegenstrom
Verpackungseinheit : 1 Stück
Sortiment : 19
GTIN (EAN) : 4045314404188
Hersteller: AEREX
CRB 1200-R-A Luft-Luft Wärmerückgewinnungs-Zentralgerät
Artikelnummer: 0040.0418
Menge: 1,000 Stck

**10.3769 .x-Contr Bedienteil Bedienteil mit LCD-Display zur Aufputz-Montage an der Wand. Einstellun**
Bedienteil mit 132x64 Pixel LCD-Display zur Montage in
Unterputzdose.
Einstellung- und Abfrage aller Betriebsparameter sowie
die Programmierung der gewünschten Nutzereinstellungen.
Technische Daten
Verpackungseinheit : 1 Stück
Sortiment : 16
GTIN (EAN) : 4045314572528
Hersteller: AEREX
.x-Control 75 Bedienteil
Artikelnummer: 0157.0252
Menge: 1,000 Stck

**10.3770 .x-Contr Bedienteil Bedienteil mit LCD-Display zur Montage in Unterputzdose. Einstellung-**
Bedienteil mit 132x64 Pixel LCD-Display zur Montage in
Unterputzdose.
Einstellung- und Abfrage aller Betriebsparameter sowie
die Programmierung der gewünschten Nutzereinstellungen.
Technische Daten
Verpackungseinheit : 1 Stück
Sortiment : 16
GTIN (EAN) : 4045314990087
Hersteller: AEREX
.x-Control 75/Wandeinbau Bedienteil
Artikelnummer: 0157.1434
Menge: 1,000 Stck

**10.3771 BACnet T Modul Modul zur Kommunikation und Visualisierung in einem bestehenden BACnet**
Modul zur Kommunikation und Visualisierung in einem
bestehenden BACnet BUS-System.
Wird bei Produktion ins Gerät verbaut bzw.
mitgeliefert..
Nachrüstung muss entsprechend geprüft werden.
Technische Daten
Verpackungseinheit : 1 Stück
Sortiment : 16
GTIN (EAN) : 4045314990094
Hersteller: AEREX
BACnet TCP/IP Modul
Artikelnummer: 0157.1462
Menge: 1,000 Stck

**10.3772 Modbus T Modul Modul zur Kommunikation und Visualisierung in einem bestehenden MODBus**
Modul zur Kommunikation und Visualisierung in einem
bestehenden Modbus-System.
Wird bei Produktion ins Gerät verbaut bzw.
mitgeliefert..
Nachrüstung muss entsprechend geprüft werden.
Technische Daten
Verpackungseinheit : 1 Stück
Sortiment : 16
GTIN (EAN) : 4045314990100
Hersteller: AEREX
Modbus TCP/IP Modul
Artikelnummer: 0157.1465
Menge: 1,000 Stck

**10.3773 BACnet R Modul Modul zur Kommunikation und Visualisierung in einem bestehenden BACnet**
Modul zur Kommunikation und Visualisierung in einem
bestehenden BACnet BUS-System.
Wird bei Produktion ins Gerät verbaut bzw.
mitgeliefert..
Nachrüstung muss entsprechend geprüft werden.
Technische Daten
Verpackungseinheit : 1 Stück
Sortiment : 16
GTIN (EAN) : 4045314990117
Hersteller: AEREX
BACnet RTU Modul
Artikelnummer: 0157.1466
Menge: 1,000 Stck

**10.3774 Modbus R Modul Modul zur Kommunikation und Visualisierung in einem bestehenden Modbus**
Modul zur Kommunikation und Visualisierung in einem
bestehenden Modbus-System.
Wird bei Produktion ins Gerät verbaut bzw.
mitgeliefert..
Nachrüstung muss entsprechend geprüft werden.
Technische Daten
Verpackungseinheit : 1 Stück
Sortiment : 16
GTIN (EAN) : 4045314990124
Hersteller: AEREX
Modbus RTU Modul
Artikelnummer: 0157.1468
Menge: 1,000 Stck

**10.3775 LON-BUS Modul Modul zur Kommunikation und Visualisierung in einem bestehenden LON Sy**
Modul zur Kommunikation und Visualisierung in einem
bestehenden LON-System.
Wird bei Produktion ins Gerät verbaut bzw.
mitgeliefert..
Nachrüstung muss entsprechend geprüft werden.
Technische Daten
Verpackungseinheit : 1 Stück
Sortiment : 16
GTIN (EAN) : 4045314990131
Hersteller: AEREX
LON-BUS Modul
Artikelnummer: 0157.1469
Menge: 1,000 Stck

**10.3776 genioven Elektro-Vorheizregister Elektro-Vorheizregister für geniovent.x 600 H Geräte mit Enthalpie-Wär**
Elektro-Vorheizregister für Geräte mit
Enthalpie-Wärmetauscher.
Heizleistung 1,5 kW.
Verhindert wirkungsvoll die Vereisung des
Wärmetauschers bis -20  C.
Somit kann ein balancierter Betrieb gewährleistet
werden.
Bei Geräten mit Standard-Wärmetauscher ist das
Vorheizregister schon ab Werk verbaut.
In sehr kalten Regionen ist dies bei Geräten mit
Enthalpie-Wärmetauscher zu empfehlen und kann als
Zubehör mit bestellt werden.
Wird bei Produktion ins Gerät verbaut bzw.
mitgeliefert.. Nachrüstung muss entsprechend geprüft
werden.
Technische Daten
Heizleistung : 1.500 W
Verpackungseinheit : 1 Stück
Sortiment : 16
GTIN (EAN) : 4045314990049
Hersteller: AEREX
geniovent.x 600 H Vorheizregister 1,5 kW
Elektro-Vorheizregister
Artikelnummer: 0093.1453
Menge: 1,000 Stck

**10.3777 genioven Elektro-Vorheizregister Elektro-Vorheizregister für geniovent.x 900 H Geräte mit Enthalpie-Wär**
Elektro-Vorheizregister für Geräte mit
Enthalpie-Wärmetauscher.
Heizleistung 1,5 kW.
Verhindert wirkungsvoll die Vereisung des
Wärmetauschers bis -20  C.
Somit kann ein balancierter Betrieb gewährleistet
werden.
Bei Geräten mit Standard-Wärmetauscher ist das
Vorheizregister schon ab Werk verbaut.
In sehr kalten Regionen ist dies bei Geräten mit
Enthalpie-Wärmetauscher zu empfehlen und kann als
Zubehör mit bestellt werden.
Wird bei Produktion ins Gerät verbaut bzw.
mitgeliefert.. Nachrüstung muss entsprechend geprüft
werden.
Technische Daten
Heizleistung : 1.500 W
Verpackungseinheit : 1 Stück
Sortiment : 16
GTIN (EAN) : 4045314990063
Hersteller: AEREX
geniovent.x 900 H Vorheizregister 1,5 kW
Elektro-Vorheizregister
Artikelnummer: 0093.1455
Menge: 1,000 Stck

**10.3778 genioven Elektro-Vorheizregister Ein Elektrovorheizregister verhindert wirkungsvoll die Vereisung des W**
Technische Daten
Heizleistung : 1.500 W
Verpackungseinheit : 1 Stück
Sortiment : 16
GTIN (EAN) : 4012799937142
Hersteller: AEREX
geniovent.x 600-900 F Vorheizregister 1,5 kW
Elektro-Vorheizregister
Artikelnummer: 0093.0714
Menge: 1,000 Stck

**10.3779 genioven Elektro-Vorheizregister Das Elektrovorheizregister verhindert wirkungsvoll die Vereisung des W**
Das Elektrovorheizregister verhindert wirkungsvoll die
Vereisung des Wärmetauschers bis -20  C.
Somit kann ein balancierter Betrieb gewährleistet
werden.
Geeignet für die Geräte geniovent.x 600-900 S.
Bei Geräten mit Standard-Wärmetauscher ist das
Vorheizregister schon ab Werk verbaut.
In sehr kalten Regionen ist dies bei Geräten mit
Enthalpie-Wärmetauscher zu empfehlen und kann als
Zubehör mit bestellt werden.
Achtung: Nur bestellbar für E - Enthalpiegeräte,
ansonsten Serie.
Technische Daten
Heizleistung : 1.500 W
Verpackungseinheit : 1 Stück
Sortiment : 16
GTIN (EAN) : 4012799991229
Hersteller: AEREX
geniovent.x 600/900 S Vorheizregister 1,5 kW
Elektro-Vorheizregister
Artikelnummer: 0093.1470
Menge: 1,000 Stck

**10.3780 genioven Elektro-Nachheizregister Ermöglicht eine konstante Zulufttemperatur bis max. 22 C. Somit kann**
Ermöglicht eine konstante Zulufttemperatur bis max. 22
 C.
Somit kann eine konstante Zulufttemperatur die höher
als die Wärmerückgewinnung ist gewährleistet werden.
Heizleistung 1,5 kW.
Wird bei Produktion ins Gerät verbaut bzw.
mitgeliefert.. Nachrüstung muss entsprechend geprüft
werden.
Technische Daten
Heizleistung : 1.500 W
Verpackungseinheit : 1 Stück
Sortiment : 16
GTIN (EAN) : 4045314990056
Hersteller: AEREX
geniovent.x 600 H Nachheizregister 1,5 kW
Elektro-Nachheizregister
Artikelnummer: 0093.1454
Menge: 1,000 Stck

**10.3781 genioven Elektro-Nachheizregister Für geniovent.x 900 H Geräte. Ermöglicht eine konstante Zulufttemperat**
Für geniovent.x 900 H Geräte. Ermöglicht eine konstante
Zulufttemperatur bis max. 22  C.
Somit kann eine konstante Zulufttemperatur die höher
als die Wärmerückgewinnung ist gewährleistet werden.
Heizleistung 1,5 kW.
Wird bei Produktion ins Gerät verbaut bzw.
mitgeliefert.. Nachrüstung muss entsprechend geprüft
werden.
Technische Daten
Heizleistung : 1.500 W
Verpackungseinheit : 1 Stück
Sortiment : 16
GTIN (EAN) : 4045314990070
Hersteller: AEREX
geniovent.x 900 H Nachheizregister 1,5 kW
Elektro-Nachheizregister
Artikelnummer: 0093.1456
Menge: 1,000 Stck

**10.3782 genioven Elektro-Nachheizregister Für geniovent.x 600-900 F Geräte. Ermöglicht eine konstante Zulufttemp**
Ermöglicht eine konstante Zulufttemperatur bis max. 22
 C.
Somit kann eine konstante Zulufttemperatur die höher
als die Wärmerückgewinnung ist gewährleistet werden.
Heizleistung 1,5 kW.
Wird bei Produktion ins Gerät verbaut bzw.
mitgeliefert.. Nachrüstung muss entsprechend geprüft
werden.
Technische Daten
Heizleistung : 1.500 W
Verpackungseinheit : 1 Stück
Sortiment : 16
GTIN (EAN) : 4012799937159
Hersteller: AEREX
geniovent.x 600-900 F Nachheizregister 1,5 kW
Elektro-Nachheizregister
Artikelnummer: 0093.0715
Menge: 1,000 Stck

**10.3783 genioven Nachheizregister Das Elektronachheizregister ermöglicht eine konstante Zulufttemperatur**
Das Elektronachheizregister ermöglicht eine konstante
Zulufttemperatur bis max. 22  C.
Somit kann eine konstante Zulufttemperatur, die höher
als die Wärmerückgewinnung ist, gewährleistet werden.
Geeignet für die Geräte geniovent.x 600-900 S.
Technische Daten
Heizleistung : 1.500 W
Verpackungseinheit : 1 Stück
Sortiment : 16
GTIN (EAN) : 4012799991243
Hersteller: AEREX
geniovent.x 600/900 S Nachheizregister 1,5 kW
Nachheizregister
Artikelnummer: 0093.1472
Menge: 1,000 Stck

**10.3784 genioven CO2-Sensor Steuerung des Lüftungssystem nach dem gemessenen CO-2-Wert Der Messbe**
Mit dem CO2-Sensor kann das Lüftungssystem nach dem
gemessenen CO-2-Wert gesteuert werden.
Der Messbereich liegt bei 0 - 2.000 ppm.
Der Regelbereich liegt werksseitig bei 600 - 1.300 ppm.
Montage außerhalb des Gerätes.
geniovent.x | CO2-Sensor extern kann optional an Stelle
des internen CO2-Sensor verwendet werden.
Wird bei Produktion ins Gerät verbaut bzw.
mitgeliefert. Nachrüstung muss entsprechend geprüft
werden.
Technische Daten
CO2-Messbereich : 0 ppm - 2.000 ppm
Verpackungseinheit : 1 Stück
Sortiment : 16
GTIN (EAN) : 4045314990155
Hersteller: AEREX
geniovent.x H CO2-Sensor extern CO2-Sensor
Artikelnummer: 0157.1471
Menge: 1,000 Stck

**10.3785 genioven CO2-Sensor Steuerung des Lüftungssystem nach dem gemessenen CO2-Wert Der Messber**
Mit dem CO2-Sensor kann das Lüftungssystem nach dem
gemessenen CO-2-Wert gesteuert werden.
Der Messbereich liegt bei 0 - 2.000 ppm.
Der Regelbereich liegt werksseitig bei 600 - 1.300 ppm.
Montage außerhalb des Gerätes.
geniovent.x | CO2-Sensor extern kann optional an Stelle
des internen CO2-Sensor verwendet werden.
Wird bei Produktion ins Gerät verbaut bzw.
mitgeliefert. Nachrüstung muss entsprechend geprüft
werden.
Technische Daten
Verpackungseinheit : 1 Stück
Sortiment : 16
GTIN (EAN) : 4045314990292
Hersteller: AEREX
geniovent.x F CO2 Sensor extern CO2-Sensor
Artikelnummer: 0157.1525
Menge: 1,000 Stck

**10.3786 genioven CO2-Sensor Steuerung des Lüftungssystems (geniovent.x S) nach dem gemessenen CO2-**
Mit dem CO2-Sensor kann das Lüftungssystem nach dem
gemessenen CO-2-Wert gesteuert werden.
Der Messbereich liegt bei 0 - 2.000 ppm.
Der Regelbereich liegt werksseitig bei 600 - 1.300 ppm.
Montage außerhalb des Gerätes.
geniovent.x | CO2-Sensor extern kann optional an Stelle
des internen CO2-Sensor verwendet werden.
Wird bei Produktion ins Gerät verbaut bzw.
mitgeliefert. Nachrüstung muss entsprechend geprüft
werden.
Technische Daten
Verpackungseinheit : 1 Stück
Sortiment : 16
GTIN (EAN) : 4012799991373
Hersteller: AEREX
geniovent.x S CO2 Sensor extern CO2-Sensor
Artikelnummer: 0157.1509
Menge: 1,000 Stck

**10.3787 genioven Luftqualitätsregler Der VOC-Sensor steuert das Lüftungssystem nach vorhandenen VOC's (Flüc**
Der VOC-Sensor steuert das Lüftungssystem nach
vorhandenen VOC's (Flüchtige organische Verbindungen).
Arbeitet nach einem eigenen Algorithmus auch
CO2-äquivalent..
Der Messbereich des Sensors liegt bei 0 - 100% (bezogen
auf das Kalibriergas).
Regelbereich werkseitig bei 30-100%.
Der interne VOC-Sensor kann an Stelle des internen
CO2-Sensors verwendet werden und wird bereits im Werk
ins Gerät integriert.
Technische Daten
Verpackungseinheit : 1 Stück
Sortiment : 16
GTIN (EAN) : 4045314990148
Hersteller: AEREX
geniovent.x H VOC-Sensor intern Luftqualitätsregler
Artikelnummer: 0157.1331
Menge: 1,000 Stck

**10.3788 genioven Luftqualitätsregler Der VOC-Sensor steuert das Lüftungssystem nach vorhandenen VOC's (Flüc**
Der VOC-Sensor steuert das Lüftungssystem nach
vorhandenen VOC's (Flüchtige organische Verbindungen).
Arbeitet nach einem eigenen Algorithmus auch
CO2-äquivalent..
Der Messbereich des Sensors liegt bei 0 - 100% (bezogen
auf das Kalibriergas).
Regelbereich werkseitig bei 30-100%.
Der externe VOC-Sensor kann an Stelle des internen
CO2-Sensors verwendet werden.
Wird bei Produktion ins Gerät verbaut bzw.
mitgeliefert.. Nachrüstung muss entsprechend geprüft
werden.
Technische Daten
Verpackungseinheit : 1 Stück
Sortiment : 16
GTIN (EAN) : 4012799991298
Hersteller: AEREX
geniovent.x H VOC-Sensor extern Luftqualitätsregler
Artikelnummer: 0157.1476
Menge: 1,000 Stck

**10.3789 genioven Luftqualitätsregler Der VOC-Sensor steuert das Lüftungssystem nach vorhandenen VOC's (Flüc**
Technische Daten
Verpackungseinheit : 1 Stück
Sortiment : 16
GTIN (EAN) : 4045314990308
Hersteller: AEREX
geniovent.x F VOC-Sensor intern Luftqualitätsregler
Artikelnummer: 0157.1524
Menge: 1,000 Stck

**10.3790 genioven Luftqualitätsregler Der VOC-Sensor steuert das Lüftungssystem nach vorhandenen VOC's (Flüc**
Technische Daten
Verpackungseinheit : 1 Stück
Sortiment : 16
GTIN (EAN) : 4045314990285
Hersteller: AEREX
geniovent.x F VOC-Sensor extern Luftqualitätsregler
Artikelnummer: 0157.1526
Menge: 1,000 Stck

**10.3791 genioven Luftqualitätsregler Der VOC-Sensor steuert das Lüftungssystem nach vorhandenen VOC's (Flüc**
Technische Daten
Verpackungseinheit : 1 Stück
Sortiment : 16
GTIN (EAN) : 4012799991359
Hersteller: AEREX
geniovent.x S VOC-Sensor intern Luftqualitätsregler
Artikelnummer: 0157.1507
Menge: 1,000 Stck

**10.3792 genioven Luftqualitätsregler Der VOC-Sensor steuert das Lüftungssystem nach vorhandenen VOC's (Flüc**
Technische Daten
Verpackungseinheit : 1 Stück
Sortiment : 16
GTIN (EAN) : 4012799991366
Hersteller: AEREX
geniovent.x S VOC-Sensor extern Luftqualitätsregler
Artikelnummer: 0157.1508
Menge: 1,000 Stck

**10.3793 Rauchgas Rauchgasschalter Der optische Rauchgasschalter erkennt frühzeitig sowohl Schwelbrände a**
Der optische Rauchgasschalter erkennt frühzeitig sowohl
Schwelbrände als auch offene Brände mit
Rauchentwicklung.
Ein zusätzlicher Temperaturfühler spricht bei einer
Umgebungstemperatur von 70  C an.
Wird bei Produktion ins Gerät verbaut bzw.
mitgeliefert. Nachrüstung muss entsprechend geprüft
werden.
Technische Daten
Verpackungseinheit : 1 Stück
Sortiment : 16
GTIN (EAN) : 4045314990162
Hersteller: AEREX
Rauchgasschalter Rauchgasschalter
Artikelnummer: 0157.1472
Menge: 1,000 Stck

**10.3794 Bewegung Bewegungssensor Bewegungssensor für geniovent.x Geräte. Sorgt für energiesparende Steu**
Für geniovent.x Geräte.
Ausführung als passiv infrared (PIR) Sensor.
Sorgt für energiesparende Steuerung des Lüftungsgeräts,
da dieses nur läuft, wenn sich Personen im Raum
aufhalten.
Technische Daten
Verpackungseinheit : 1 Stück
Sortiment : 16
GTIN (EAN) : 4045314990179
Hersteller: AEREX
Bewegungssensor PIR Bewegungssensor
Artikelnummer: 0157.1473
Menge: 1,000 Stck

**10.3795 genioven Anschlusskasten Zum Einbau der geniovent.x 600 H-Geräte in eine Fensterfront.**
Einbau in Fensterfront mit Anschlusskasten geniovent.x
600 H Anschlusskasten und geniovent.x 900 H:
Zum Einbau der geniovent.x -H-Geräte in eine
Fensterfront.
Die Position der jeweiligen Öffnungen zur Fensterseite
sind variabel und werden am Anschlusskasten bei der
Montage vor Ort bemessen und festgelegt.
Bei der Wahl des Anschlusskastens werden die seitlichen
Paneele des Gerätes gegen angepasste Paneele
ausgetauscht.
Somit ergibt sich ein einheitliches Gesamtbild des
Gerätes.
Technische Daten
Sortiment : 16
GTIN (EAN) : 4045314990278
Hersteller: AEREX
geniovent.x 600 H Anschlusskasten Universal
Anschlusskasten
Artikelnummer: 0157.1478
Menge: 1,000 Stck

**10.3796 genioven Anschlusskasten Zum Einbau der geniovent.x 900 H-Geräte in eine Fensterfront.**
Einbau in Fensterfront mit Anschlusskasten geniovent.x
600 H Anschlusskasten und geniovent.x 900 H:
Zum Einbau der geniovent.x -H-Geräte in eine
Fensterfront.
Die Position der jeweiligen Öffnungen zur Fensterseite
sind variabel und werden am Anschlusskasten bei der
Montage vor Ort bemessen und festgelegt.
Bei der Wahl des Anschlusskastens werden die seitlichen
Paneele des Gerätes gegen angepasste Paneele
ausgetauscht.
Somit ergibt sich ein einheitliches Gesamtbild des
Gerätes.
Technische Daten
Sortiment : 16
GTIN (EAN) : 4045314990261
Hersteller: AEREX
geniovent.x 900 H Anschlusskasten Universal
Anschlusskasten
Artikelnummer: 0157.1477
Menge: 1,000 Stck

**10.3797 genioven Topbox Topbox für eine frei ausblasend und ansaugende Aufstellung. Für geniov**
Topbox für eine frei ausblasend und ansaugende
Aufstellung der geniovent.x S Geräte.
Mit Gitter für Zu- und Abluft und Fortluftdurchführung.
Höhe 800 mm, andere Höhe oder projektbezogene
Connectbox auf Anfrage.
Es müssen mindestens 5 Topboxen einer Ausführung
bestellt werden.
Technische Daten
Breite : 1.500 mm
Höhe : 800 mm
Tiefe : 598 mm
Verpackungseinheit : 1 Stück
Sortiment : 16
GTIN (EAN) : 4045314990353
Hersteller: AEREX
geniovent.x 600 / 900 S Topbox Topbox
Artikelnummer: 0093.1469
Menge: 1,000 Stck

**10.3798 Alu DN 2 Rohreinbaugitter Rundes Wetterschutzgitter DN 250 für den Einbau in Außenwände, wird fü**
Rundes Wetterschutzgitter für den Einbau in Außenwände.
Wird für den Einlass von Außenluft und für Fortluft
verwendet.
Besitzt ein Vogelschutzgitter.
Technische Daten
Nennweite : 250 mm
Verpackungseinheit : 1 Stück
Sortiment : 16
GTIN (EAN) : 4045314503430
Hersteller: AEREX
Alu DN 250 Rohreinbaugitter
Artikelnummer: 0150.0343
Menge: 1,000 Stck

**10.3799 Alu DN 3 Rohreinbaugitter Rundes Wetterschutzgitter DN 315 für den Einbau in Außenwände, wird fü**
Rundes Wetterschutzgitter für den Einbau in Außenwände.
Wird für den Einlass von Außenluft und für Fortluft
verwendet.
Besitzt ein Vogelschutzgitter.
Technische Daten
Nennweite : 315 mm
Verpackungseinheit : 1 Stück
Sortiment : 16
GTIN (EAN) : 4045314503447
Hersteller: AEREX
Alu DN 315 Rohreinbaugitter
Artikelnummer: 0150.0344
Menge: 1,000 Stck

**10.3800 genioven Rückenpaneele Verwendbar für geniovent.x 600 H D.. als farblich abgestimmte Rückenpa**
Zusätzliche farbige Rückpaneele für die Gerätevarianten
.x H D..
Die Verkleidung hat RAL 9010 als Standardfarbe.
Wird bei Produktion ins Gerät verbaut bzw.
mitgeliefert.. Nachrüstung muss entsprechend geprüft
werden.
Technische Daten
Verpackungseinheit : 1 Stück
Sortiment : 16
GTIN (EAN) : 4045314930304
Hersteller: AEREX
geniovent.x 600 H Rückenpaneele in Gerätefarbe
Rückenpaneele
Artikelnummer: 0193.0030
Menge: 1,000 Stck

**10.3801 genioven Rückenpaneele Verwendbar für geniovent.x 900 H D.. als farblich abgestimmte Rückenpa**
Zusätzliche farbige Rückpaneele für die Gerätevarianten
.x H D..
Die Verkleidung hat RAL 9010 als Standardfarbe.
Wird bei Produktion ins Gerät verbaut bzw.
mitgeliefert.. Nachrüstung muss entsprechend geprüft
werden.
Technische Daten
Verpackungseinheit : 1 Stück
Sortiment : 16
GTIN (EAN) : 4045314930311
Hersteller: AEREX
geniovent.x 900 H Rückenpaneele in Gerätefarbe
Rückenpaneele
Artikelnummer: 0193.0031
Menge: 1,000 Stck

**10.3802 RB-140 F Boden Installationskit Boden Installationskit für Reco-Boxx 140 Flat.**
Boden Installationskit bestehend aus 4 Halterungsbügeln
und drehknöpfen.
Technische Daten
Verpackungseinheit : 1 Stück
Sortiment : 11
GTIN (EAN) : 4045314431771
Hersteller: AEREX
RB-140 Flat-BIK Boden Installationskit
Artikelnummer: 0043.0177
Menge: 1,000 Stck

**10.3803 RB-140 F Reduzierstück Reduzierverbindungsstück 125 / 100 für Reco-Boxx 140 Flat.**
Reduzierverbindungsstück für die Reco-Boxx 140 Flat.
Vom Anschluss Lüftungsgerät DN 125 auf DN 100.
Technische Daten
Material : Kunststoff
Reduzierung auf Nennweite : 125 mm / 100 mm
Verpackungseinheit : 1 Stück
Sortiment : 11
GTIN (EAN) : 4045314431511
Hersteller: AEREX
RB-140 Flat-RV Reduzierstück
Artikelnummer: 0043.0151
Menge: 1,000 Stck

**10.3804 KP-Flat Kondensatpumpe Kondensatpumpe. Optional für Reco-Boxx Flat und NHKR.**
Technische Daten
Bemessungsspannung : 230 V AC
Netzfrequenz : 50 Hz
Anschlussdurchmesser Kondensatablauf : 6 mm
Innendurchmesser (Schlauch)
Verpackungseinheit : 1 Stück
Sortiment : 19
Hersteller: AEREX
KP-Flat Kondensatpumpe
Artikelnummer: 0043.0965
Menge: 1,000 Stck

**10.3805 ÜG 400-3 Übergangsstück Übergangsstück**
Technische Daten
Material : Stahlblech, verzinkt
Anschlussdurchmesser : 315 mm
Kanalmaß : 400 mm x 300 mm
Länge : 350 mm
Verpackungseinheit : 1 Stück
Sortiment : 40
Hersteller: AEREX
ÜG 400-300_315 Übergangsstück
Artikelnummer: 0043.0940
Menge: 1,000 Stck

**10.3806 ÜG 800-3 Übergangsstück Übergangsstück**
Technische Daten
Material : Stahlblech, verzinkt
Anschlussdurchmesser : 315 mm
Kanalmaß : 800 mm x 300 mm
Länge : 350 mm
Verpackungseinheit : 1 Stück
Sortiment : 40
Hersteller: AEREX
ÜG 800-300_315 Übergangsstück
Artikelnummer: 0043.0941
Menge: 1,000 Stck

**10.3807 ÜG 500-4 Übergangsstück Übergangsstück**
Technische Daten
Material : Stahlblech, verzinkt
Anschlussdurchmesser : 400 mm
Kanalmaß : 500 mm x 400 mm
Länge : 350 mm
Verpackungseinheit : 1 Stück
Sortiment : 40
Hersteller: AEREX
ÜG 500-400_400 Übergangsstück
Artikelnummer: 0043.0942
Menge: 1,000 Stck

**10.3808 ÜG 800-4 Übergangsstück Übergangsstück**
Technische Daten
Material : Stahlblech, verzinkt
Anschlussdurchmesser : 400 mm
Kanalmaß : 800 mm x 400 mm
Länge : 350 mm
Verpackungseinheit : 1 Stück
Sortiment : 40
Hersteller: AEREX
ÜG 800-400_400 Übergangsstück
Artikelnummer: 0043.0943
Menge: 1,000 Stck

**10.3809 ÜG 1000- Übergangsstück Übergangsstück**
Technische Daten
Material : Stahlblech, verzinkt
Anschlussdurchmesser : 400 mm
Kanalmaß : 1.000 mm x 400 mm
Länge : 350 mm
Verpackungseinheit : 1 Stück
Sortiment : 40
Hersteller: AEREX
ÜG 1000-400_400 Übergangsstück
Artikelnummer: 0043.0944
Menge: 1,000 Stck

**10.3810 ÜG-1600 Übergangsstück Übergang eckig / rund, symmetrisch für Reco-Boxx 1600 Flat. Anschluss**
Übergang eckig / rund, symmetrisch für Reco-Boxx Flat
mit eckigen Anschlussstutzen. Anschluss an
Außenluftseite und Abluftseite möglich, daher werden
meistens 2 Stück pro Gerät benötigt.
Passend für Reco-Boxx 1600 Flat.
Verpackungseinheit: 1 Stück.
Technische Daten
Material : Stahlblech, verzinkt
Kanalmaß : 900 mm x 245 mm
Flanschbreite : 15 mm
Verpackungseinheit : 1 Stück
Sortiment : 19
GTIN (EAN) : 4045314431948
Hersteller: AEREX
ÜG-1600 Flat Übergangsstück
Artikelnummer: 0043.0194
Menge: 1,000 Stck

**10.3811 ÜG-2000 Übergangsstück Übergang eckig / rund, symmetrisch für Reco-Boxx 2000 Flat. Anschluss**
Übergang eckig / rund, symmetrisch für Reco-Boxx Flat
mit eckigen Anschlussstutzen. Anschluss an
Außenluftseite und Abluftseite möglich, daher werden
meistens 2 Stück pro Gerät benötigt.
Passend für Reco-Boxx 2000 Flat.
Verpackungseinheit: 1 Stück.
Technische Daten
Material : Stahlblech, verzinkt
Kanalmaß : 1.185 mm x 245 mm
Flanschbreite : 15 mm
Verpackungseinheit : 1 Stück
Sortiment : 19
GTIN (EAN) : 4045314431955
Hersteller: AEREX
ÜG-2000 Flat Übergangsstück
Artikelnummer: 0043.0195
Menge: 1,000 Stck

**10.3812 RD-800-Z Regendach Regendach für Reco-Boxx 800 ZXR. Für Außenaufstellung.**
Regendach für Reco-Boxx Modellreihe ZXR.
Wird bei Außenaufstellung benötigt.
Lieferung inklusive Befestigungsmaterial.
Technische Daten
Breite : 1.475 mm
Höhe : 30 mm
Tiefe : 680 mm
Verpackungseinheit : 1 Stück
Sortiment : 19
GTIN (EAN) : 4045314434376
Hersteller: AEREX
RD-800-ZXR Regendach
Artikelnummer: 0043.0437
Menge: 1,000 Stck

**10.3813 RD-1200- Regendach Regendach für Reco-Boxx 1200 ZXR. Für Außenaufstellung.**
Regendach für Reco-Boxx Modellreihe ZXR.
Wird bei Außenaufstellung benötigt.
Lieferung inklusive Befestigungsmaterial.
Technische Daten
Breite : 1.575 mm
Höhe : 30 mm
Tiefe : 1.002 mm
Verpackungseinheit : 1 Stück
Sortiment : 19
GTIN (EAN) : 4045314434383
Hersteller: AEREX
RD-1200-ZXR Regendach
Artikelnummer: 0043.0438
Menge: 1,000 Stck

**10.3814 RD-2000- Regendach Regendach für Reco-Boxx 2000 ZXR. Für Außenaufstellung.**
Regendach für Reco-Boxx Modellreihe ZXR.
Wird bei Außenaufstellung benötigt.
Lieferung inklusive Befestigungsmaterial.
Technische Daten
Breite : 1.980 mm
Höhe : 30 mm
Tiefe : 1.172 mm
Verpackungseinheit : 1 Stück
Sortiment : 19
GTIN (EAN) : 4045314434390
Hersteller: AEREX
RD-2000-ZXR Regendach
Artikelnummer: 0043.0439
Menge: 1,000 Stck

**10.3815 RD-3000- Regendach Regendach für Reco-Boxx 3000 ZXR. Für Außenaufstellung.**
Regendach für Reco-Boxx Modellreihe ZXR.
Wird bei Außenaufstellung benötigt.
Lieferung inklusive Befestigungsmaterial.
Technische Daten
Breite : 1.980 mm
Höhe : 30 mm
Tiefe : 1.542 mm
Verpackungseinheit : 1 Stück
Sortiment : 19
GTIN (EAN) : 4045314434406
Hersteller: AEREX
RD-3000-ZXR Regendach
Artikelnummer: 0043.0440
Menge: 1,000 Stck

**10.3816 RD-4000- Regendach Regendach für Reco-Boxx 4000 ZXR. Für Außenaufstellung.**
Regendach für Reco-Boxx Modellreihe ZXR.
Wird bei Außenaufstellung benötigt.
Lieferung inklusive Befestigungsmaterial.
Technische Daten
Breite : 1.880 mm
Höhe : 30 mm
Tiefe : 1.912 mm
Verpackungseinheit : 1 Stück
Sortiment : 19
GTIN (EAN) : 4045314434413
Hersteller: AEREX
RD-4000-ZXR Regendach
Artikelnummer: 0043.0441
Menge: 1,000 Stck

**10.3817 RD-5000- Regendach Regendach für Reco-Boxx 5000 ZXR. Für Außenaufstellung.**
Regendach für Reco-Boxx Modellreihe ZXR.
Wird bei Außenaufstellung benötigt.
Lieferung inklusive Befestigungsmaterial.
Technische Daten
Breite : 2.080 mm
Höhe : 30 mm
Tiefe : 2.202 mm
Verpackungseinheit : 1 Stück
Sortiment : 19
GTIN (EAN) : 4045314434420
Hersteller: AEREX
RD-5000-ZXR Regendach
Artikelnummer: 0043.0442
Menge: 1,000 Stck

**10.3818 RD-6000- Regendach Regendach für Reco-Boxx 6000 ZXR. Für Außenaufstellung.**
Regendach für Reco-Boxx Modellreihe ZXR.
Wird bei Außenaufstellung benötigt.
Lieferung inklusive Befestigungsmaterial.
Technische Daten
Breite : 2.080 mm
Höhe : 30 mm
Tiefe : 2.202 mm
Verpackungseinheit : 1 Stück
Sortiment : 19
GTIN (EAN) : 4045314434437
Hersteller: AEREX
RD-6000-ZXR Regendach
Artikelnummer: 0043.0443
Menge: 1,000 Stck

**10.3819 ASH-800- Ansaughaube Ansaughaube mit Schutzgitter für Reco-Boxx 800 ZXR bei Außenaufstellun**
Ansaughaube mit Schutzgitter für Außenluftansaugung.
Regensichere Ausführung.
Wird direkt am Außenluftansaugstutzen der Reco-Boxx ZXR
montiert.
Technische Daten
Verpackungseinheit : 1 Stück
Sortiment : 19
GTIN (EAN) : 4045314434444
Hersteller: AEREX
ASH-800-ZXR Ansaughaube
Artikelnummer: 0043.0444
Menge: 1,000 Stck

**10.3820 ASH-1200 Ansaughaube Ansaughaube mit Schutzgitter für Reco-Boxx 1200 ZXR bei Außenaufstellu**
Ansaughaube mit Schutzgitter für Außenluftansaugung.
Regensichere Ausführung.
Wird direkt am Außenluftansaugstutzen der Reco-Boxx ZXR
montiert.
Technische Daten
Verpackungseinheit : 1 Stück
Sortiment : 19
GTIN (EAN) : 4045314434451
Hersteller: AEREX
ASH-1200-ZXR Ansaughaube
Artikelnummer: 0043.0445
Menge: 1,000 Stck

**10.3821 ASH-2000 Ansaughaube Ansaughaube mit Schutzgitter für Reco-Boxx 2000 ZXR bei Außenaufstellu**
Ansaughaube mit Schutzgitter für Außenluftansaugung.
Regensichere Ausführung.
Wird direkt am Außenluftansaugstutzen der Reco-Boxx ZXR
montiert.
Technische Daten
Verpackungseinheit : 1 Stück
Sortiment : 19
GTIN (EAN) : 4045314434468
Hersteller: AEREX
ASH-2000-ZXR Ansaughaube
Artikelnummer: 0043.0446
Menge: 1,000 Stck

**10.3822 ASH-3000 Ansaughaube Ansaughaube mit Schutzgitter für Reco-Boxx 3000 ZXR bei Außenaufstellu**
Ansaughaube mit Schutzgitter für Außenluftansaugung.
Regensichere Ausführung.
Wird direkt am Außenluftansaugstutzen der Reco-Boxx ZXR
montiert.
Technische Daten
Verpackungseinheit : 1 Stück
Sortiment : 19
GTIN (EAN) : 4045314434475
Hersteller: AEREX
ASH-3000-ZXR Ansaughaube
Artikelnummer: 0043.0447
Menge: 1,000 Stck

**10.3823 ASH-4000 Ansaughaube Ansaughaube mit Schutzgitter für Reco-Boxx 4000 ZXR bei Außenaufstellu**
Ansaughaube mit Schutzgitter für Außenluftansaugung.
Regensichere Ausführung.
Wird direkt am Außenluftansaugstutzen der Reco-Boxx ZXR
montiert.
Technische Daten
Verpackungseinheit : 1 Stück
Sortiment : 19
GTIN (EAN) : 4045314434482
Hersteller: AEREX
ASH-4000-ZXR Ansaughaube
Artikelnummer: 0043.0448
Menge: 1,000 Stck

**10.3824 ASH-5000 Ansaughaube Ansaughaube mit Schutzgitter für Reco-Boxx 5000 ZXR bei Außenaufstellu**
Ansaughaube mit Schutzgitter für Außenluftansaugung.
Regensichere Ausführung.
Wird direkt am Außenluftansaugstutzen der Reco-Boxx ZXR
montiert.
Technische Daten
Verpackungseinheit : 1 Stück
Sortiment : 19
GTIN (EAN) : 4045314434499
Hersteller: AEREX
ASH-5000-ZXR Ansaughaube
Artikelnummer: 0043.0449
Menge: 1,000 Stck

**10.3825 ASH-6000 Ansaughaube Ansaughaube mit Schutzgitter für Reco-Boxx 6000 ZXR bei Außenaufstellu**
Ansaughaube mit Schutzgitter für Außenluftansaugung.
Regensichere Ausführung.
Wird direkt am Außenluftansaugstutzen der Reco-Boxx ZXR
montiert.
Technische Daten
Verpackungseinheit : 1 Stück
Sortiment : 19
GTIN (EAN) : 4045314434505
Hersteller: AEREX
ASH-6000-ZXR Ansaughaube
Artikelnummer: 0043.0450
Menge: 1,000 Stck

**10.3826 FLH-800- Fortlufthaube Fortlufthaube mit Schutzgitter für Reco-Boxx 800 ZXR bei Außenaufstell**
Fortlufthaube für die Reco-Boxx-Reihe ZXR.
Technische Daten
Verpackungseinheit : 1 Stück
Sortiment : 19
GTIN (EAN) : 4045314434512
Hersteller: AEREX
FLH-800-ZXR Fortlufthaube
Artikelnummer: 0043.0451
Menge: 1,000 Stck

**10.3827 FLH-1200 Fortlufthaube Fortlufthaube mit Schutzgitter für Reco-Boxx 1200 ZXR bei Außenaufstel**
Fortlufthaube für die Reco-Boxx-Reihe ZXR.
Technische Daten
Verpackungseinheit : 1 Stück
Sortiment : 19
GTIN (EAN) : 4045314434529
Hersteller: AEREX
FLH-1200-ZXR Fortlufthaube
Artikelnummer: 0043.0452
Menge: 1,000 Stck

**10.3828 FLH-2000 Fortlufthaube Fortlufthaube mit Schutzgitter für Reco-Boxx 2000 ZXR bei Außenaufstel**
Fortlufthaube für die Reco-Boxx-Reihe ZXR.
Technische Daten
Verpackungseinheit : 1 Stück
Sortiment : 19
GTIN (EAN) : 4045314434536
Hersteller: AEREX
FLH-2000-ZXR Fortlufthaube
Artikelnummer: 0043.0453
Menge: 1,000 Stck

**10.3829 FLH-3000 Fortlufthaube Fortlufthaube mit Schutzgitter für Reco-Boxx 3000 ZXR bei Außenaufstel**
Fortlufthaube für die Reco-Boxx-Reihe ZXR.
Technische Daten
Verpackungseinheit : 1 Stück
Sortiment : 19
GTIN (EAN) : 4045314434543
Hersteller: AEREX
FLH-3000-ZXR Fortlufthaube
Artikelnummer: 0043.0454
Menge: 1,000 Stck

**10.3830 FLH-4000 Fortlufthaube Fortlufthaube mit Schutzgitter für Reco-Boxx 4000 ZXR bei Außenaufstel**
Fortlufthaube für die Reco-Boxx-Reihe ZXR.
Technische Daten
Verpackungseinheit : 1 Stück
Sortiment : 19
GTIN (EAN) : 4045314434550
Hersteller: AEREX
FLH-4000-ZXR Fortlufthaube
Artikelnummer: 0043.0455
Menge: 1,000 Stck

**10.3831 FLH-5000 Fortlufthaube Fortlufthaube mit Schutzgitter für Reco-Boxx 5000 ZXR bei Außenaufstel**
Fortlufthaube für die Reco-Boxx-Reihe ZXR.
Technische Daten
Verpackungseinheit : 1 Stück
Sortiment : 19
GTIN (EAN) : 4045314434567
Hersteller: AEREX
FLH-5000-ZXR Fortlufthaube
Artikelnummer: 0043.0456
Menge: 1,000 Stck

**10.3832 FLH-6000 Fortlufthaube Fortlufthaube mit Schutzgitter für Reco-Boxx 6000 ZXR bei Außenaufstel**
Fortlufthaube für die Reco-Boxx-Reihe ZXR.
Technische Daten
Verpackungseinheit : 1 Stück
Sortiment : 19
GTIN (EAN) : 4045314434574
Hersteller: AEREX
FLH-6000-ZXR Fortlufthaube
Artikelnummer: 0043.0457
Menge: 1,000 Stck

**10.3833 AUM-800- Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 425 mm x 325 mm
Verpackungseinheit : 1 Stück
Sortiment : 19
GTIN (EAN) : 4045314434581
Hersteller: AEREX
AUM-800-ZXR Außenluftklappe
Artikelnummer: 0043.0458
Menge: 1,000 Stck

**10.3834 AUM-1200 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 785 mm x 325 mm
Verpackungseinheit : 1 Stück
Sortiment : 19
GTIN (EAN) : 4045314434598
Hersteller: AEREX
AUM-1200-ZXR Außenluftklappe
Artikelnummer: 0043.0459
Menge: 1,000 Stck

**10.3835 AUM-2000 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 955 mm x 325 mm
Verpackungseinheit : 1 Stück
Sortiment : 19
GTIN (EAN) : 4045314434604
Hersteller: AEREX
AUM-2000-ZXR Außenluftklappe
Artikelnummer: 0043.0460
Menge: 1,000 Stck

**10.3836 AUM-3000 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 1.325 mm x 325 mm
Verpackungseinheit : 1 Stück
Sortiment : 19
GTIN (EAN) : 4045314434611
Hersteller: AEREX
AUM-3000-ZXR Außenluftklappe
Artikelnummer: 0043.0461
Menge: 1,000 Stck

**10.3837 AUM-4000 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 1.695 mm x 325 mm
Verpackungseinheit : 1 Stück
Sortiment : 19
GTIN (EAN) : 4045314434628
Hersteller: AEREX
AUM-4000-ZXR Außenluftklappe
Artikelnummer: 0043.0462
Menge: 1,000 Stck

**10.3838 AUM-5000 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 1.985 mm x 525 mm
Verpackungseinheit : 1 Stück
Sortiment : 19
GTIN (EAN) : 4045314434635
Hersteller: AEREX
AUM-5000-ZXR Außenluftklappe
Artikelnummer: 0043.0463
Menge: 1,000 Stck

**10.3839 AUM-6000 Außenluftklappe Motorische Außenluft-Absperrklappe für Reco-Boxx Modellreihe ZXR. Am A**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Außenluftansaugstutzen
Technische Daten
Luftrichtung : Außenluft
Kanalmaß : 1.985 mm x 525 mm
Verpackungseinheit : 1 Stück
Sortiment : 19
GTIN (EAN) : 4045314434642
Hersteller: AEREX
AUM-6000-ZXR Außenluftklappe
Artikelnummer: 0043.0464
Menge: 1,000 Stck

**10.3840 ABM-800- Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 425 mm x 325 mm
Verpackungseinheit : 1 Stück
Sortiment : 19
GTIN (EAN) : 4045314434659
Hersteller: AEREX
ABM-800-ZXR Abluftklappe
Artikelnummer: 0043.0465
Menge: 1,000 Stck

**10.3841 ABM-1200 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 785 mm x 325 mm
Verpackungseinheit : 1 Stück
Sortiment : 19
GTIN (EAN) : 4045314434666
Hersteller: AEREX
ABM-1200-ZXR Abluftklappe
Artikelnummer: 0043.0466
Menge: 1,000 Stck

**10.3842 ABM-2000 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 955 mm x 325 mm
Verpackungseinheit : 1 Stück
Sortiment : 19
GTIN (EAN) : 4045314434673
Hersteller: AEREX
ABM-2000-ZXR Abluftklappe
Artikelnummer: 0043.0467
Menge: 1,000 Stck

**10.3843 ABM-3000 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 1.325 mm x 325 mm
Verpackungseinheit : 1 Stück
Sortiment : 19
GTIN (EAN) : 4045314434680
Hersteller: AEREX
ABM-3000-ZXR Abluftklappe
Artikelnummer: 0043.0468
Menge: 1,000 Stck

**10.3844 ABM-4000 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 1.695 mm x 325 mm
Verpackungseinheit : 1 Stück
Sortiment : 19
GTIN (EAN) : 4045314434697
Hersteller: AEREX
ABM-4000-ZXR Abluftklappe
Artikelnummer: 0043.0469
Menge: 1,000 Stck

**10.3845 ABM-5000 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 1.985 mm x 525 mm
Verpackungseinheit : 1 Stück
Sortiment : 19
GTIN (EAN) : 4045314434703
Hersteller: AEREX
ABM-5000-ZXR Abluftklappe
Artikelnummer: 0043.0470
Menge: 1,000 Stck

**10.3846 ABM-6000 Abluftklappe Motorische Abluft-Absperrklappe für Reco-Boxx Modellreihe ZXR. Am Ablu**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Abluftstutzen
Technische Daten
Luftrichtung : Abluft
Kanalmaß : 1.985 mm x 525 mm
Verpackungseinheit : 1 Stück
Sortiment : 19
GTIN (EAN) : 4045314434710
Hersteller: AEREX
ABM-6000-ZXR Abluftklappe
Artikelnummer: 0043.0471
Menge: 1,000 Stck

**10.3847 FLM-800- Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 425 mm x 325 mm
Verpackungseinheit : 1 Stück
Sortiment : 19
GTIN (EAN) : 4045314434727
Hersteller: AEREX
FLM-800-ZXR Fortluftklappe
Artikelnummer: 0043.0472
Menge: 1,000 Stck

**10.3848 FLM-1200 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 785 mm x 325 mm
Verpackungseinheit : 1 Stück
Sortiment : 19
GTIN (EAN) : 4045314434734
Hersteller: AEREX
FLM-1200-ZXR Fortluftklappe
Artikelnummer: 0043.0473
Menge: 1,000 Stck

**10.3849 FLM-2000 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 955 mm x 325 mm
Verpackungseinheit : 1 Stück
Sortiment : 19
GTIN (EAN) : 4045314434741
Hersteller: AEREX
FLM-2000-ZXR Fortluftklappe
Artikelnummer: 0043.0474
Menge: 1,000 Stck

**10.3850 FLM-3000 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 1.325 mm x 325 mm
Verpackungseinheit : 1 Stück
Sortiment : 19
GTIN (EAN) : 4045314434758
Hersteller: AEREX
FLM-3000-ZXR Fortluftklappe
Artikelnummer: 0043.0475
Menge: 1,000 Stck

**10.3851 FLM-4000 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 1.695 mm x 325 mm
Verpackungseinheit : 1 Stück
Sortiment : 19
GTIN (EAN) : 4045314434765
Hersteller: AEREX
FLM-4000-ZXR Fortluftklappe
Artikelnummer: 0043.0476
Menge: 1,000 Stck

**10.3852 FLM-5000 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 1.985 mm x 525 mm
Verpackungseinheit : 1 Stück
Sortiment : 19
GTIN (EAN) : 4045314434772
Hersteller: AEREX
FLM-5000-ZXR Fortluftklappe
Artikelnummer: 0043.0477
Menge: 1,000 Stck

**10.3853 FLM-6000 Fortluftklappe Motorische Fortluft-Absperrklappe für Reco-Boxx Modellreihe ZXR. Am Fo**
Motorische Absperrklappe für Reco-Boxx Modellreihe ZXR.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen.
Position: Fortluftstutzen
Technische Daten
Luftrichtung : Fortluft
Kanalmaß : 1.985 mm x 525 mm
Verpackungseinheit : 1 Stück
Sortiment : 19
GTIN (EAN) : 4045314434789
Hersteller: AEREX
FLM-6000-ZXR Fortluftklappe
Artikelnummer: 0043.0478
Menge: 1,000 Stck

**10.3854 AUM-FR-8 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 425 mm x 325 mm
Verpackungseinheit : 1 Stück
Sortiment : 19
GTIN (EAN) : 4045314434796
Hersteller: AEREX
AUM-FR-800-ZXR Außenluftklappe
Artikelnummer: 0043.0479
Menge: 1,000 Stck

**10.3855 AUM-FR-1 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 785 mm x 325 mm
Verpackungseinheit : 1 Stück
Sortiment : 19
GTIN (EAN) : 4045314434802
Hersteller: AEREX
AUM-FR-1200-ZXR Außenluftklappe
Artikelnummer: 0043.0480
Menge: 1,000 Stck

**10.3856 AUM-FR-2 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 955 mm x 325 mm
Verpackungseinheit : 1 Stück
Sortiment : 19
GTIN (EAN) : 4045314434819
Hersteller: AEREX
AUM-FR-2000-ZXR Außenluftklappe
Artikelnummer: 0043.0481
Menge: 1,000 Stck

**10.3857 AUM-FR-3 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 1.325 mm x 325 mm
Verpackungseinheit : 1 Stück
Sortiment : 19
GTIN (EAN) : 4045314434826
Hersteller: AEREX
AUM-FR-3000-ZXR Außenluftklappe
Artikelnummer: 0043.0482
Menge: 1,000 Stck

**10.3858 AUM-FR-4 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 1.695 mm x 325 mm
Verpackungseinheit : 1 Stück
Sortiment : 19
GTIN (EAN) : 4045314434833
Hersteller: AEREX
AUM-FR-4000-ZXR Außenluftklappe
Artikelnummer: 0043.0483
Menge: 1,000 Stck

**10.3859 AUM-FR-5 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 1.985 mm x 525 mm
Verpackungseinheit : 1 Stück
Sortiment : 19
GTIN (EAN) : 4045314434840
Hersteller: AEREX
AUM-FR-5000-ZXR Außenluftklappe
Artikelnummer: 0043.0484
Menge: 1,000 Stck

**10.3860 AUM-FR-6 Außenluftklappe Motorische Außenluft-Absperrklappe mit Federrücklauf für Reco-Boxx Mod**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Position: Außenluftansaugstutzen
Technische Daten
Luftrichtung : Außenluft
Kanalmaß : 1.985 mm x 525 mm
Verpackungseinheit : 1 Stück
Sortiment : 19
GTIN (EAN) : 4045314434857
Hersteller: AEREX
AUM-FR-6000-ZXR Außenluftklappe
Artikelnummer: 0043.0485
Menge: 1,000 Stck

**10.3861 ABM-FR-8 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 425 mm x 325 mm
Verpackungseinheit : 1 Stück
Sortiment : 19
GTIN (EAN) : 4045314434864
Hersteller: AEREX
ABM-FR-800-ZXR Abluftklappe
Artikelnummer: 0043.0486
Menge: 1,000 Stck

**10.3862 ABM-FR-1 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 785 mm x 325 mm
Verpackungseinheit : 1 Stück
Sortiment : 19
GTIN (EAN) : 4045314434871
Hersteller: AEREX
ABM-FR-1200-ZXR Abluftklappe
Artikelnummer: 0043.0487
Menge: 1,000 Stck

**10.3863 ABM-FR-2 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 955 mm x 325 mm
Verpackungseinheit : 1 Stück
Sortiment : 19
GTIN (EAN) : 4045314434888
Hersteller: AEREX
ABM-FR-2000-ZXR Abluftklappe
Artikelnummer: 0043.0488
Menge: 1,000 Stck

**10.3864 ABM-FR-3 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 1.325 mm x 325 mm
Verpackungseinheit : 1 Stück
Sortiment : 19
GTIN (EAN) : 4045314434895
Hersteller: AEREX
ABM-FR-3000-ZXR Abluftklappe
Artikelnummer: 0043.0489
Menge: 1,000 Stck

**10.3865 ABM-FR-4 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 1.695 mm x 325 mm
Verpackungseinheit : 1 Stück
Sortiment : 19
GTIN (EAN) : 4045314434901
Hersteller: AEREX
ABM-FR-4000-ZXR Abluftklappe
Artikelnummer: 0043.0490
Menge: 1,000 Stck

**10.3866 ABM-FR-5 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 1.985 mm x 525 mm
Verpackungseinheit : 1 Stück
Sortiment : 19
GTIN (EAN) : 4045314434918
Hersteller: AEREX
ABM-FR-5000-ZXR Abluftklappe
Artikelnummer: 0043.0491
Menge: 1,000 Stck

**10.3867 ABM-FR-6 Abluftklappe Motorische Abluft-Absperrklappe mit Federrücklauf für Reco-Boxx Modell**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Abluft
Kanalmaß : 1.985 mm x 525 mm
Verpackungseinheit : 1 Stück
Sortiment : 19
GTIN (EAN) : 4045314434925
Hersteller: AEREX
ABM-FR-6000-ZXR Abluftklappe
Artikelnummer: 0043.0492
Menge: 1,000 Stck

**10.3868 FLM-FR-8 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 425 mm x 325 mm
Verpackungseinheit : 1 Stück
Sortiment : 19
GTIN (EAN) : 4045314434932
Hersteller: AEREX
FLM-FR-800-ZXR Fortluftklappe
Artikelnummer: 0043.0493
Menge: 1,000 Stck

**10.3869 FLM-FR-1 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 785 mm x 325 mm
Verpackungseinheit : 1 Stück
Sortiment : 19
GTIN (EAN) : 4045314434949
Hersteller: AEREX
FLM-FR-1200-ZXR Fortluftklappe
Artikelnummer: 0043.0494
Menge: 1,000 Stck

**10.3870 FLM-FR-2 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 955 mm x 325 mm
Verpackungseinheit : 1 Stück
Sortiment : 19
GTIN (EAN) : 4045314434956
Hersteller: AEREX
FLM-FR-2000-ZXR Fortluftklappe
Artikelnummer: 0043.0495
Menge: 1,000 Stck

**10.3871 FLM-FR-3 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 1.325 mm x 325 mm
Verpackungseinheit : 1 Stück
Sortiment : 19
GTIN (EAN) : 4045314434963
Hersteller: AEREX
FLM-FR-3000-ZXR Fortluftklappe
Artikelnummer: 0043.0496
Menge: 1,000 Stck

**10.3872 FLM-FR-4 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 1.695 mm x 325 mm
Verpackungseinheit : 1 Stück
Sortiment : 19
GTIN (EAN) : 4045314434970
Hersteller: AEREX
FLM-FR-4000-ZXR Fortluftklappe
Artikelnummer: 0043.0497
Menge: 1,000 Stck

**10.3873 FLM-FR-5 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 1.985 mm x 525 mm
Verpackungseinheit : 1 Stück
Sortiment : 19
GTIN (EAN) : 4045314434987
Hersteller: AEREX
FLM-FR-5000-ZXR Fortluftklappe
Artikelnummer: 0043.0498
Menge: 1,000 Stck

**10.3874 FLM-FR-6 Fortluftklappe Motorische Fortluft-Absperrklappe mit Federrücklauf für Reco-Boxx Mode**
Mit Federrücklauf.
Motorische Absperrklappe mit Federrücklauf für
Reco-Boxx Modellreihe ZXR. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden, eine nachträgliche
Montage ist nicht vorgesehen.
Technische Daten
Luftrichtung : Fortluft
Kanalmaß : 1.985 mm x 525 mm
Verpackungseinheit : 1 Stück
Sortiment : 19
GTIN (EAN) : 4045314434994
Hersteller: AEREX
FLM-FR-6000-ZXR Fortluftklappe
Artikelnummer: 0043.0499
Menge: 1,000 Stck

**10.3875 RD-750/1 Regendach Regendach für Reco-Boxx 750/1000-ZXR. Für Außenaufstellung.**
Technische Daten
Verpackungseinheit : 1 Stück
Sortiment : 19
Hersteller: AEREX
RD-750/1000-ZXR Regendach
Artikelnummer: 0043.1114
Menge: 1,000 Stck

**10.3876 RD-1300/ Regendach Regendach für Reco-Boxx 1300/1600-ZXR. Für Außenaufstellung.**
Technische Daten
Verpackungseinheit : 1 Stück
Sortiment : 19
Hersteller: AEREX
RD-1300/1600-ZXR Regendach
Artikelnummer: 0043.1074
Menge: 1,000 Stck

**10.3877 RD-1800- Regendach Regendach für Reco-Boxx 1800-ZXR. Für Außenaufstellung.**
Technische Daten
Verpackungseinheit : 1 Stück
Sortiment : 19
Hersteller: AEREX
RD-1800-ZXR Regendach
Artikelnummer: 0043.1075
Menge: 1,000 Stck

**10.3878 RD-2300/ Regendach Regendach für Reco-Boxx 2300/2700-ZXR. Für Außenaufstellung.**
Technische Daten
Verpackungseinheit : 1 Stück
Sortiment : 19
Hersteller: AEREX
RD-2300/2700-ZXR Regendach
Artikelnummer: 0043.1076
Menge: 1,000 Stck

**10.3879 RD-2900- Regendach Regendach für Reco-Boxx 2900-ZXR. Für Außenaufstellung.**
Technische Daten
Verpackungseinheit : 1 Stück
Sortiment : 19
Hersteller: AEREX
RD-2900-ZXR Regendach
Artikelnummer: 0043.1077
Menge: 1,000 Stck

**10.3880 RD-3200- Regendach Regendach für Reco-Boxx 3200-ZXR. Für Außenaufstellung.**
Technische Daten
Verpackungseinheit : 1 Stück
Sortiment : 19
Hersteller: AEREX
RD-3200-ZXR Regendach
Artikelnummer: 0043.1078
Menge: 1,000 Stck

**10.3881 RD-4700- Regendach Regendach für Reco-Boxx 4700-ZXR. Für Außenaufstellung.**
Technische Daten
Verpackungseinheit : 1 Stück
Sortiment : 19
Hersteller: AEREX
RD-4700-ZXR Regendach
Artikelnummer: 0043.1079
Menge: 1,000 Stck

**10.3882 RD-6200- Regendach Regendach für Reco-Boxx 6200-ZXR. Für Außenaufstellung.**
Technische Daten
Verpackungseinheit : 1 Stück
Sortiment : 19
Hersteller: AEREX
RD-6200-ZXR Regendach
Artikelnummer: 0043.1080
Menge: 1,000 Stck

**10.3883 RD-7000- Regendach Regendach für Reco-Boxx 7000-ZXR. Für Außenaufstellung.**
Technische Daten
Verpackungseinheit : 1 Stück
Sortiment : 19
Hersteller: AEREX
RD-7000-ZXR Regendach
Artikelnummer: 0043.1122
Menge: 1,000 Stck

**10.3884 ASH-750/ Ansaughaube Ansaughaube mit Schutzgitter für Reco-Boxx 750/1000 ZXR bei Außenaufst**
Technische Daten
Verpackungseinheit : 1 Stück
Sortiment : 19
Hersteller: AEREX
ASH-750/1000-ZXR Ansaughaube
Artikelnummer: 0043.1041
Menge: 1,000 Stck

**10.3885 ASH-1300 Ansaughaube Ansaughaube mit Schutzgitter für Reco-Boxx 1300/1600/1800 ZXR bei Auße**
Technische Daten
Verpackungseinheit : 1 Stück
Sortiment : 19
Hersteller: AEREX
ASH-1300/1600/1800-ZXR Ansaughaube
Artikelnummer: 0043.1043
Menge: 1,000 Stck

**10.3886 ASH-2300 Ansaughaube Ansaughaube mit Schutzgitter für Reco-Boxx 2300/2700 ZXR bei Außenaufs**
Technische Daten
Verpackungseinheit : 1 Stück
Sortiment : 19
Hersteller: AEREX
ASH-2300/2700-ZXR Ansaughaube
Artikelnummer: 0043.1045
Menge: 1,000 Stck

**10.3887 ASH-2900 Ansaughaube Ansaughaube mit Schutzgitter für Reco-Boxx 2900 ZXR bei Außenaufstellu**
Technische Daten
Verpackungseinheit : 1 Stück
Sortiment : 19
Hersteller: AEREX
ASH-2900-ZXR Ansaughaube
Artikelnummer: 0043.1047
Menge: 1,000 Stck

**10.3888 ASH-3200 Ansaughaube Ansaughaube mit Schutzgitter für Reco-Boxx 3200 ZXR bei Außenaufstellu**
Technische Daten
Verpackungseinheit : 1 Stück
Sortiment : 19
Hersteller: AEREX
ASH-3200-ZXR Ansaughaube
Artikelnummer: 0043.1049
Menge: 1,000 Stck

**10.3889 ASH-4700 Ansaughaube Ansaughaube mit Schutzgitter für Reco-Boxx 4700 ZXR bei Außenaufstellu**
Technische Daten
Verpackungseinheit : 1 Stück
Sortiment : 19
Hersteller: AEREX
ASH-4700-ZXR Ansaughaube
Artikelnummer: 0043.1051
Menge: 1,000 Stck

**10.3890 ASH-6200 Ansaughaube Ansaughaube mit Schutzgitter für Reco-Boxx 6200 ZXR bei Außenaufstellu**
Technische Daten
Verpackungseinheit : 1 Stück
Sortiment : 19
Hersteller: AEREX
ASH-6200-ZXR Ansaughaube
Artikelnummer: 0043.1053
Menge: 1,000 Stck

**10.3891 ASH-7000 Ansaughaube Ansaughaube mit Schutzgitter für Reco-Boxx 7000 ZXR bei Außenaufstellu**
Technische Daten
Verpackungseinheit : 1 Stück
Sortiment : 19
Hersteller: AEREX
ASH-7000-ZXR Ansaughaube
Artikelnummer: 0043.1055
Menge: 1,000 Stck

**10.3892 FLH-750/ Fortlufthaube Fortlufthaube mit Schutzgitter für Reco-Boxx 750/1000 ZXR bei Außenauf**
Technische Daten
Verpackungseinheit : 1 Stück
Sortiment : 19
Hersteller: AEREX
FLH-750/1000-ZXR Fortlufthaube
Artikelnummer: 0043.1042
Menge: 1,000 Stck

**10.3893 FLH-1300 Fortlufthaube Fortlufthaube mit Schutzgitter für Reco-Boxx 1300/1600/1800 ZXR bei Au**
Technische Daten
Verpackungseinheit : 1 Stück
Sortiment : 19
Hersteller: AEREX
FLH-1300/1600/1800-ZXR Fortlufthaube
Artikelnummer: 0043.1044
Menge: 1,000 Stck

**10.3894 FLH-2300 Fortlufthaube Fortlufthaube mit Schutzgitter für Reco-Boxx 2300/2700 ZXR bei Außenau**
Technische Daten
Verpackungseinheit : 1 Stück
Sortiment : 19
Hersteller: AEREX
FLH-2300/2700-ZXR Fortlufthaube
Artikelnummer: 0043.1046
Menge: 1,000 Stck

**10.3895 FLH-2900 Fortlufthaube Fortlufthaube mit Schutzgitter für Reco-Boxx 2900 ZXR bei Außenaufstel**
Technische Daten
Verpackungseinheit : 1 Stück
Sortiment : 19
Hersteller: AEREX
FLH-2900-ZXR Fortlufthaube
Artikelnummer: 0043.1048
Menge: 1,000 Stck

**10.3896 FLH-3200 Fortlufthaube Fortlufthaube mit Schutzgitter für Reco-Boxx 3200 ZXR bei Außenaufstel**
Technische Daten
Verpackungseinheit : 1 Stück
Sortiment : 19
Hersteller: AEREX
FLH-3200-ZXR Fortlufthaube
Artikelnummer: 0043.1050
Menge: 1,000 Stck

**10.3897 FLH-4700 Fortlufthaube Fortlufthaube mit Schutzgitter für Reco-Boxx 4700 ZXR bei Außenaufstel**
Technische Daten
Verpackungseinheit : 1 Stück
Sortiment : 19
Hersteller: AEREX
FLH-4700-ZXR Fortlufthaube
Artikelnummer: 0043.1052
Menge: 1,000 Stck

**10.3898 FLH-6200 Fortlufthaube Fortlufthaube mit Schutzgitter für Reco-Boxx 6200 ZXR bei Außenaufstel**
Technische Daten
Verpackungseinheit : 1 Stück
Sortiment : 19
Hersteller: AEREX
FLH-6200-ZXR Fortlufthaube
Artikelnummer: 0043.1054
Menge: 1,000 Stck

**10.3899 FLH-7000 Fortlufthaube Fortlufthaube mit Schutzgitter für Reco-Boxx 7000 ZXR bei Außenaufstel**
Technische Daten
Verpackungseinheit : 1 Stück
Sortiment : 19
Hersteller: AEREX
FLH-7000-ZXR Fortlufthaube
Artikelnummer: 0043.1056
Menge: 1,000 Stck

**10.3900 ASH-VM-7 Ansaughaube mit motorischer Verschlussklappe Ansaughaube mit Schutzgitter und motorischer Verschlussklappe für Reco**
Technische Daten
Verpackungseinheit : 1 Stück
Sortiment : 19
Hersteller: AEREX
ASH-VM-750/1000-ZXR Ansaughaube mit motorischer
Verschlussklappe
Artikelnummer: 0043.1057
Menge: 1,000 Stck

**10.3901 ASH-VM-1 Ansaughaube mit motorischer Verschlussklappe Ansaughaube mit Schutzgitter und motorischer Verschlussklappe für Reco**
Technische Daten
Verpackungseinheit : 1 Stück
Sortiment : 19
Hersteller: AEREX
ASH-VM-1300/1600/1800-ZXR Ansaughaube mit motorischer
Verschlussklappe
Artikelnummer: 0043.1059
Menge: 1,000 Stck

**10.3902 ASH-VM-2 Ansaughaube mit motorischer Verschlussklappe Ansaughaube mit Schutzgitter und motorischer Verschlussklappe für Reco**
Technische Daten
Verpackungseinheit : 1 Stück
Sortiment : 19
Hersteller: AEREX
ASH-VM-2300/2700-ZXR Ansaughaube mit motorischer
Verschlussklappe
Artikelnummer: 0043.1061
Menge: 1,000 Stck

**10.3903 ASH-VM-2 Ansaughaube mit motorischer Verschlussklappe Ansaughaube mit Schutzgitter und motorischer Verschlussklappe für Reco**
Technische Daten
Verpackungseinheit : 1 Stück
Sortiment : 19
Hersteller: AEREX
ASH-VM-2900-ZXR Ansaughaube mit motorischer
Verschlussklappe
Artikelnummer: 0043.1063
Menge: 1,000 Stck

**10.3904 ASH-VM-3 Ansaughaube mit motorischer Verschlussklappe Ansaughaube mit Schutzgitter und motorischer Verschlussklappe für Reco**
Technische Daten
Verpackungseinheit : 1 Stück
Sortiment : 19
Hersteller: AEREX
ASH-VM-3200-ZXR Ansaughaube mit motorischer
Verschlussklappe
Artikelnummer: 0043.1120
Menge: 1,000 Stck

**10.3905 ASH-VM-4 Ansaughaube mit motorischer Verschlussklappe Ansaughaube mit Schutzgitter und motorischer Verschlussklappe für Reco**
Technische Daten
Verpackungseinheit : 1 Stück
Sortiment : 19
Hersteller: AEREX
ASH-VM-4700-ZXR Ansaughaube mit motorischer
Verschlussklappe
Artikelnummer: 0043.1067
Menge: 1,000 Stck

**10.3906 ASH-VM-6 Ansaughaube mit motorischer Verschlussklappe Ansaughaube mit Schutzgitter und motorischer Verschlussklappe für Reco**
Technische Daten
Verpackungseinheit : 1 Stück
Sortiment : 19
Hersteller: AEREX
ASH-VM-6200-ZXR Ansaughaube mit motorischer
Verschlussklappe
Artikelnummer: 0043.1069
Menge: 1,000 Stck

**10.3907 ASH-VM-7 Ansaughaube mit motorischer Verschlussklappe Ansaughaube mit Schutzgitter und motorischer Verschlussklappe für Reco**
Technische Daten
Verpackungseinheit : 1 Stück
Sortiment : 19
Hersteller: AEREX
ASH-VM-7000-ZXR Ansaughaube mit motorischer
Verschlussklappe
Artikelnummer: 0043.1071
Menge: 1,000 Stck

**10.3908 FLH-VM-7 Fortlufthaube mit motorischer Verschlussklappe Fortlufthaube mit Schutzgitter und motorischer Verschlussklappe für Re**
Technische Daten
Verpackungseinheit : 1 Stück
Sortiment : 19
Hersteller: AEREX
FLH-VM-750/1000-ZXR Fortlufthaube mit motorischer
Verschlussklappe
Artikelnummer: 0043.1058
Menge: 1,000 Stck

**10.3909 FLH-VM-1 Fortlufthaube mit motorischer Verschlussklappe Fortlufthaube mit Schutzgitter und motorischer Verschlussklappe für Re**
Technische Daten
Verpackungseinheit : 1 Stück
Sortiment : 19
Hersteller: AEREX
FLH-VM-1300/1600/1800-ZXR Fortlufthaube mit motorischer
Verschlussklappe
Artikelnummer: 0043.1060
Menge: 1,000 Stck

**10.3910 FLH-VM-2 Fortlufthaube mit motorischer Verschlussklappe Fortlufthaube mit Schutzgitter und motorischer Verschlussklappe für Re**
Technische Daten
Verpackungseinheit : 1 Stück
Sortiment : 19
Hersteller: AEREX
FLH-VM-2300/2700-ZXR Fortlufthaube mit motorischer
Verschlussklappe
Artikelnummer: 0043.1062
Menge: 1,000 Stck

**10.3911 FLH-VM-2 Fortlufthaube mit motorischer Verschlussklappe Fortlufthaube mit Schutzgitter und motorischer Verschlussklappe für Re**
Technische Daten
Verpackungseinheit : 1 Stück
Sortiment : 19
Hersteller: AEREX
FLH-VM-2900-ZXR Fortlufthaube mit motorischer
Verschlussklappe
Artikelnummer: 0043.1064
Menge: 1,000 Stck

**10.3912 FLH-VM-3 Fortlufthaube mit motorischer Verschlussklappe Fortlufthaube mit Schutzgitter und motorischer Verschlussklappe für Re**
Technische Daten
Verpackungseinheit : 1 Stück
Sortiment : 19
Hersteller: AEREX
FLH-VM-3200-ZXR Fortlufthaube mit motorischer
Verschlussklappe
Artikelnummer: 0043.1121
Menge: 1,000 Stck

**10.3913 FLH-VM-4 Fortlufthaube mit motorischer Verschlussklappe Fortlufthaube mit Schutzgitter und motorischer Verschlussklappe für Re**
Technische Daten
Verpackungseinheit : 1 Stück
Sortiment : 19
Hersteller: AEREX
FLH-VM-4700-ZXR Fortlufthaube mit motorischer
Verschlussklappe
Artikelnummer: 0043.1068
Menge: 1,000 Stck

**10.3914 FLH-VM-6 Fortlufthaube mit motorischer Verschlussklappe Fortlufthaube mit Schutzgitter und motorischer Verschlussklappe für Re**
Technische Daten
Verpackungseinheit : 1 Stück
Sortiment : 19
Hersteller: AEREX
FLH-VM-6200-ZXR Fortlufthaube mit motorischer
Verschlussklappe
Artikelnummer: 0043.1070
Menge: 1,000 Stck

**10.3915 FLH-VM-7 Fortlufthaube mit motorischer Verschlussklappe Fortlufthaube mit Schutzgitter und motorischer Verschlussklappe für Re**
Technische Daten
Verpackungseinheit : 1 Stück
Sortiment : 19
Hersteller: AEREX
FLH-VM-7000-ZXR Fortlufthaube mit motorischer
Verschlussklappe
Artikelnummer: 0043.1072
Menge: 1,000 Stck

**10.3916 T2-750/1 Thermische Gehäusedämmung Thermische Gehäusedämmung für Reco-Boxx 750/1000 ZXR.**
Technische Daten
Verpackungseinheit : 1 Stück
Sortiment : 19
Hersteller: AEREX
T2-750/1000-ZXR Thermische Gehäusedämmung
Artikelnummer: 0043.1081
Menge: 1,000 Stck

**10.3917 T2-1300/ Thermische Gehäusedämmung Thermische Gehäusedämmung für Reco-Boxx 1300/1600 ZXR.**
Technische Daten
Verpackungseinheit : 1 Stück
Sortiment : 19
Hersteller: AEREX
T2-1300/1600-ZXR Thermische Gehäusedämmung
Artikelnummer: 0043.1082
Menge: 1,000 Stck

**10.3918 T2-1800- Thermische Gehäusedämmung Thermische Gehäusedämmung für Reco-Boxx 1800 ZXR.**
Technische Daten
Verpackungseinheit : 1 Stück
Sortiment : 19
Hersteller: AEREX
T2-1800-ZXR Thermische Gehäusedämmung
Artikelnummer: 0043.1083
Menge: 1,000 Stck

**10.3919 T2-2300/ Thermische Gehäusedämmung Thermische Gehäusedämmung für Reco-Boxx 2300/2700 ZXR.**
Technische Daten
Verpackungseinheit : 1 Stück
Sortiment : 19
Hersteller: AEREX
T2-2300/2700-ZXR Thermische Gehäusedämmung
Artikelnummer: 0043.1084
Menge: 1,000 Stck

**10.3920 T2-2900- Thermische Gehäusedämmung Thermische Gehäusedämmung für Reco-Boxx 2900 ZXR.**
Technische Daten
Verpackungseinheit : 1 Stück
Sortiment : 19
Hersteller: AEREX
T2-2900-ZXR Thermische Gehäusedämmung
Artikelnummer: 0043.1117
Menge: 1,000 Stck

**10.3921 T2-3200- Thermische Gehäusedämmung Thermische Gehäusedämmung für Reco-Boxx 3200 ZXR.**
Technische Daten
Verpackungseinheit : 1 Stück
Sortiment : 19
Hersteller: AEREX
T2-3200-ZXR Thermische Gehäusedämmung
Artikelnummer: 0043.1086
Menge: 1,000 Stck

**10.3922 T2-4700- Thermische Gehäusedämmung Thermische Gehäusedämmung für Reco-Boxx 4700 ZXR.**
Technische Daten
Verpackungseinheit : 1 Stück
Sortiment : 19
Hersteller: AEREX
T2-4700-ZXR Thermische Gehäusedämmung
Artikelnummer: 0043.1087
Menge: 1,000 Stck

**10.3923 T2-6200- Thermische Gehäusedämmung Thermische Gehäusedämmung für Reco-Boxx 6200 ZXR.**
Technische Daten
Verpackungseinheit : 1 Stück
Sortiment : 19
Hersteller: AEREX
T2-6200-ZXR Thermische Gehäusedämmung
Artikelnummer: 0043.1088
Menge: 1,000 Stck

**10.3924 T2-7000- Thermische Gehäusedämmung Thermische Gehäusedämmung für Reco-Boxx 7000 ZXR.**
Technische Daten
Verpackungseinheit : 1 Stück
Sortiment : 19
Hersteller: AEREX
T2-7000-ZXR Thermische Gehäusedämmung
Artikelnummer: 0043.1089
Menge: 1,000 Stck

**10.3925 AUMA 120 Außenluftklappe Motorische Absperrklappe für Reco-Boxx Modellreihe ZXA.**
Motorische Absperrklappe für Reco-Boxx Modellreihe ZXA.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen
Position: Außenluftansaugstutzen
Technische Daten
Luftrichtung : Außenluft
Kanalmaß : 785 mm x 260 mm
Länge : 130 mm
Verpackungseinheit : 1 Stück
Sortiment : 19
GTIN (EAN) : 4045314437353
Hersteller: AEREX
AUMA 1200 Außenluftklappe
Artikelnummer: 0043.0735
Menge: 1,000 Stck

**10.3926 AUMA 200 Außenluftklappe Motorische Absperrklappe für Reco-Boxx Modellreihe ZXA.**
Motorische Absperrklappe für Reco-Boxx Modellreihe ZXA.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen
Position: Außenluftansaugstutzen
Technische Daten
Luftrichtung : Außenluft
Kanalmaß : 955 mm x 325 mm
Länge : 130 mm
Verpackungseinheit : 1 Stück
Sortiment : 19
GTIN (EAN) : 4045314437377
Hersteller: AEREX
AUMA 2000 Außenluftklappe
Artikelnummer: 0043.0737
Menge: 1,000 Stck

**10.3927 ABMA 120 Abluftklappe Motorische Absperrklappe für Reco-Boxx Modellreihe ZXA.**
Motorische Absperrklappe für Reco-Boxx Modellreihe ZXA.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen
Position: Abluftstutzen
Technische Daten
Luftrichtung : Abluft
Kanalmaß : 785 mm x 260 mm
Länge : 130 mm
Verpackungseinheit : 1 Stück
Sortiment : 19
GTIN (EAN) : 4045314437360
Hersteller: AEREX
ABMA 1200 Abluftklappe
Artikelnummer: 0043.0736
Menge: 1,000 Stck

**10.3928 ABMA 200 Abluftklappe Motorische Absperrklappe für Reco-Boxx Modellreihe ZXA.**
Motorische Absperrklappe für Reco-Boxx Modellreihe ZXA.
Werkseitig an die Reco-Boxx montiert, elektrisch
angeschlossen und in Gerätesoftware programmiert.
Integrierte Anlaufverzögerung der Ventilatoren beim
Öffnen der Klappen sowie verzögertes Schließen der
Klappen erst nach Stopp der Ventilatoren. Bei
Stillstand der Anlage wird somit Zugluft durch Antrieb
verhindert. Der Rahmen und die strömungsgünstig
geformten und dicht schließenden Lamellen bestehen aus
verzinktem Stahlblech mit Dichtung. Die Lamellen wirken
über außenliegende Kunststoff-Zahnräder.
Die Absperrklappen müssen zwingend in Verbindung mit
der Reco-Boxx bestellt werden, eine nachträgliche
Montage ist nicht vorgesehen
Position: Abluftstutzen
Technische Daten
Luftrichtung : Abluft
Kanalmaß : 955 mm x 325 mm
Länge : 130 mm
Verpackungseinheit : 1 Stück
Sortiment : 19
GTIN (EAN) : 4045314437384
Hersteller: AEREX
ABMA 2000 Abluftklappe
Artikelnummer: 0043.0738
Menge: 1,000 Stck

**10.3929 AUMA 120 Außenluftklappe Motorische Absperrklappe mit Federrücklauf für Reco-Boxx Modellreihe Z**
Motorische Absperrklappe mit Federrücklauf für
Reco-Boxx Modellreihe ZXA. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden eine nachträgliche
Montage ist nicht vorgesehen.
Mir Federrücklauf
Technische Daten
Luftrichtung : Außenluft
Kanalmaß : 785 mm x 260 mm
Länge : 130 mm
Verpackungseinheit : 1 Stück
Sortiment : 19
GTIN (EAN) : 4045314433669
Hersteller: AEREX
AUMA 1200-FR Außenluftklappe
Artikelnummer: 0043.0366
Menge: 1,000 Stck

**10.3930 AUMA 200 Außenluftklappe Motorische Absperrklappe mit Federrücklauf für Reco-Boxx Modellreihe Z**
Motorische Absperrklappe mit Federrücklauf für
Reco-Boxx Modellreihe ZXA. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden eine nachträgliche
Montage ist nicht vorgesehen.
Mir Federrücklauf
Technische Daten
Luftrichtung : Außenluft
Kanalmaß : 955 mm x 325 mm
Länge : 130 mm
Verpackungseinheit : 1 Stück
Sortiment : 19
GTIN (EAN) : 4045314433683
Hersteller: AEREX
AUMA 2000-FR Außenluftklappe
Artikelnummer: 0043.0368
Menge: 1,000 Stck

**10.3931 ABMA 120 Abluftklappe Motorische Absperrklappe mit Federrücklauf für Reco-Boxx Modellreihe Z**
Motorische Absperrklappe mit Federrücklauf für
Reco-Boxx Modellreihe ZXA. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden eine nachträgliche
Montage ist nicht vorgesehen.
Mir Federrücklauf
Technische Daten
Luftrichtung : Abluft
Kanalmaß : 785 mm x 260 mm
Länge : 130 mm
Verpackungseinheit : 1 Stück
Sortiment : 19
GTIN (EAN) : 4045314433676
Hersteller: AEREX
ABMA 1200-FR Abluftklappe
Artikelnummer: 0043.0367
Menge: 1,000 Stck

**10.3932 ABMA 200 Abluftklappe Motorische Absperrklappe mit Federrücklauf für Reco-Boxx Modellreihe Z**
Motorische Absperrklappe mit Federrücklauf für
Reco-Boxx Modellreihe ZXA. Werkseitig an die Reco-Boxx
montiert, elektrisch angeschlossen und in
Gerätesoftware programmiert. Integrierte
Anlaufverzögerung der Ventilatoren beim Öffnen der
Klappen sowie verzögertes Schließen der Klappen erst
nach Stopp der Ventilatoren. Bei Stillstand der Anlage
wird somit Zugluft durch Antrieb verhindert. Der Rahmen
und die strömungsgünstig geformten und dicht
schließenden Lamellen bestehen aus verzinktem
Stahlblech mit Dichtung. Die Lamellen wirken über
außenliegende Kunststoff-Zahnräder.
Die Absperrklappen müssen zwingend in Verbindung mit
der Reco-Boxx bestellt werden eine nachträgliche
Montage ist nicht vorgesehen.
Mir Federrücklauf
Technische Daten
Luftrichtung : Abluft
Kanalmaß : 955 mm x 325 mm
Länge : 130 mm
Verpackungseinheit : 1 Stück
Sortiment : 19
GTIN (EAN) : 4045314433690
Hersteller: AEREX
ABMA 2000-FR Abluftklappe
Artikelnummer: 0043.0369
Menge: 1,000 Stck

**10.3933 TP-Touch Regelung Touch-Bedienteil TP-Touch mit 4,3 Zoll Display und intuitiver Menüführ**
Touch-Bedienteil TP-Touch mit 4,3 Zoll Display und
intuitiver Menüführung zur komfortablen Konfiguration,
Visualisierung und operativen Kontrolle von einem
WRG-Gerät Aerex Reco-Boxx ZXR, ZXA, Flat oder CRB.
Verwendbar ab Gerätesoftwareversion DT 2.8.2 und DG
2.7.0. Einstellung und Abfrage aller Parameter sowie
Bedienung über Touchscreen. Graphische Visualisierung
des aktuellen Betriebszustands und detaillierte Anzeige
aller Betriebsparameter im Touchscreen-Display
anzeigbar. Alarmmeldungen und Störungsanzeige werden
detailliert dargestellt.
Zeit-Manager mit 4 Schaltungen pro Tag und Jahresplaner
zur Schaltung von optionalen Heiz- oder Kühlfunktionen
sowie zur freien Kühlung mittels Bypass.
Montagemöglichkeiten:
Mittels rückseitigem Magnet an metallenen Oberflächen
Mittels Schraubbefestigung an der Wand
Zum Anschluss an die WRG-Geräte liegt ein
Spiralanschlusskabel mit 1,5 m Länge bei. Das Kabel ist
mittels CAT-5 Kabel bis max. 100 m verlängerbar.
Technische Daten
IMax : 120 mA
Schutzart : IP 20
Einbauort : innen
Farbe : schwarz
Kabellänge : 1,5 m
Breite : 150 mm
Höhe : 97 mm
Tiefe : 33 mm
Umgebungstemperatur : 0  C bis 50  C
Verpackungseinheit : 1 Stück
Sortiment : 19
GTIN (EAN) : 4045314411544
Hersteller: AEREX
TP-Touch Regelung
Artikelnummer: 0041.0154
Menge: 1,000 Stck

**10.3934 Set TP-2 Regelung Touchpanel-Set mit vollwertigem Time-Manager zur komfortablen Konfigur**
Touchpanel-Set (4,3 Zoll) mit vollwertigem Time-Manager
zur komfortablen Konfiguration, Visualisierung und
operativen Kontrolle der WRG-Geräte Aerex Reco-Boxx
ZXR, ZXA, Flat, CRB. Einstellung und Abfrage aller
Parameter sowie Bedienung über Touchscreen. Graphische
Visualisierung des aktuellen Betriebszustands und
detaillierte Anzeige aller Betriebsparameter im
Touchscreen-Display anzeigbar. Alarmmeldungen und
Störungsanzeige werden detailliert dargestellt.
Time-Manager mit 6 Schaltzeiten pro Tag und Jahrestimer
zur Schaltung von optionalen Heiz- oder Kühlfunktionen
sowie des Sommerbypasses.
Netzwerkfähig zur Kommunikation mit bis zu 247
WRG-Geräten (adressierbar) der Modellreihen Aerex
Reco-Boxx ZXR, ZXA, Flat, CRB. Als Schnittstelle zum
Lüftungsgerät ist das Interface SAT MODBUS und das
Anschlusskabel DB9-300 (Länge: 1m) im Lieferumfang
enthalten. Für jedes weitere angeschlossene
Lüftungsgerät ist ein zusätzliches SAT MODBUS
erforderlich und separat zu bestellen. Zur Montage in
Leergehäuse, Schaltschranktüren oder Schalttafeln.
Technische Daten
Farbe : schwarz
Breite : 132 mm
Höhe : 102 mm
Tiefe : 33 mm
Verpackungseinheit : 1 Stück
Sortiment : 19
GTIN (EAN) : 4045314411513
Hersteller: AEREX
Set TP-2 Regelung
Artikelnummer: 0041.0151
Menge: 1,000 Stck

**10.3935 RAP-TP-2 Leergehäuse Leergehäuse für Touchpanel-Set TP-2 zur Aufputzmontage. Lieferung ohne**
Leergehäuse für Touchpanel-Set TP zur Aufputzmontage.
Lieferung ohne Touchpanel.
Technische Daten
Material Gehäuse : Kunststoff
Farbe : weiß
Breite : 220 mm
Höhe : 170 mm
Tiefe : 85 mm
Verpackungseinheit : 1 Stück
Sortiment : 19
GTIN (EAN) : 4045314433027
Hersteller: AEREX
RAP-TP-2 Leergehäuse
Artikelnummer: 0043.0302
Menge: 1,000 Stck

**10.3936 RUP-TP-2 Leergehäuse Leergehäuse für Touchpanel-Set TP-2 mit einer Edelstahlblende zur Unte**
Leergehäuse für Touchpanel-Set TP mit einer
Edelstahlblende zur Unterputzmontage.
Lieferung ohne Touchpanel.
Technische Daten
Material Gehäuse : Kunststoff
Verpackungseinheit : 1 Stück
Sortiment : 19
GTIN (EAN) : 4045314433034
Hersteller: AEREX
RUP-TP-2 Leergehäuse
Artikelnummer: 0043.0303
Menge: 1,000 Stck

**10.3937 RC-1 Fernbedienung Fernbedienung mit LCD-Display und integriertem Timer. Zur Konfiguratio**
Fernbedienung mit LCD-Display und integriertem Timer
mit 4 Schaltzeiten pro Tag. Zur Konfiguration und
operativen Kontrolle von einem WRG-Gerät der Aerex
Modellreihen Reco-Boxx ZXR, ZX, ZXA, Flat, CRB, TOP
1000-W oder Reco-Boxx RX. Einstellung aller Parameter
und Bedienung über Folientastatur und Anzeige aller
Betriebsparameter im Klarschriftdisplay.
Störungsanzeige.
Technische Daten
Farbe : weiß
Breite : 122 mm
Höhe : 66 mm
Tiefe : 30 mm
Verpackungseinheit : 1 Stück
Sortiment : 19
GTIN (EAN) : 4045314411353
Hersteller: AEREX
RC-1 Fernbedienung
Artikelnummer: 0041.0135
Menge: 1,000 Stck

**10.3938 SAT MODB Regelung Interface zur Konfiguration, Visualisierung und operativen Kontrolle m**
Interface zur Konfiguration, Visualisierung und
operativen Kontrolle mittels MODBUS RTU oder Touchpanel
TP-2. Zum Anschluss an die WRG-Geräte Aerex Reco-Boxx
ZXR, ZXA, Flat, CRB.
Technische Daten
Max. Eingangsspannung : 12 V DC
Max. Ausgangsspannung : 12 V DC
Verpackungseinheit : 1 Stück
Sortiment : 19
GTIN (EAN) : 4045314411360
Hersteller: AEREX
SAT MODBUS Regelung
Artikelnummer: 0041.0136
Menge: 1,000 Stck

**10.3939 SAT BA/K Regelung Zusatzrelais zur Ansteuerung von max. 2 externen Wärmetauschern im Zul**
Zusatzrelais zur Ansteuerung von max. 2 externen
Wärmetauschern im Zuluftkanal. Möglicher Anschluss von
Elektroheizregistern oder Wasserlufterhitzern (Heiz-
und / oder Kühlfunktion). Die
Konstanttemperaturregelung der Zulufttemperatur (Heizen
oder Kühlen) wird vom Controller des WRG-Gerätes
übernommen. Zum Anschluss an die WRG-Geräte Aerex
Reco-Boxx ZXR, ZXA, Flat, CRB.
2 Fühler sind im Lieferumfang enthalten.
Technische Daten
Max. Eingangsspannung : 12 V DC
Max. Ausgangsspannung : 12 V DC
Verpackungseinheit : 1 Stück
Sortiment : 19
GTIN (EAN) : 4045314411377
Hersteller: AEREX
SAT BA/KW Regelung
Artikelnummer: 0041.0137
Menge: 1,000 Stck

**10.3940 SAT KNX Regelung Interface SAT KNX zur Visualisierung und operativen Kontrolle mittels**
Interface SAT KNX zur Visualisierung und operativen
Kontrolle mittels KNX-Bussystem.
Die Konfiguration des Gerätes muss z.B. mit einem
Bedienteil TP-Touch (Art.-Nr. 0041.0154) erfolgen.
Zum Anschluss an die WRG-Geräte Aerex Reco-Boxx ZXR,
ZXA, Flat, CRB.
Technische Daten
Verpackungseinheit : 1 Stück
Sortiment : 19
GTIN (EAN) : 4045314411483
Hersteller: AEREX
SAT KNX Regelung
Artikelnummer: 0041.0148
Menge: 1,000 Stck

**10.3941 SAT Ethe Regelung SAT Ethernet**
Interface SAT Ethernet für LAN-Netzwerkverbindung
mittels windows-PC, Router oder BACnet-Gateway. Dient
als Schnittstelle zur Konfiguration, Visualisierung und
operativen Kontrolle mittels TCP/IP-Protokoll über
LAN-Anschluss mit Standard-Ethernet-Kabel. Als
Bedienoberfläche für windows-PC oder Smartphone bzw.
Tablet ist eine kostenlose App verfügbar.
Zum Anschluss an die RLT-Geräte Aerex Reco-Boxx ZXR,
ZXA, Flat, CRB.
Technische Daten
Verpackungseinheit : 1 Stück
Sortiment : 19
GTIN (EAN) : 4045314433980
Hersteller: AEREX
SAT Ethernet Regelung
Artikelnummer: 0043.0398
Menge: 1,000 Stck

**10.3942 SAT WiFi Regelung Interface SAT Wifi zur Konfiguration, Visualisierung und operativen Ko**
Interface SAT WiFi zur Konfiguration, Visualisierung
und operativen Kontrolle über W-LAN-Anschluss.
APP-basierende Bedienung per Smartphone oder Tablet.
Kommunikation möglich: direkt als Access-Point mit
einem Smartphone oder Tablet als Station eines
bestehenden Wifi-Access-Point (dies kann z.B. ein
weiteres SAT-Wifi sein).
Weltweite Bedienung per APP mittels
zwischengeschaltetem Router möglich.
Zum Anschluss an die aktuellen WRG-Geräte Aerex
Reco-Boxx ZXR, ZXA, Flat, CRB.
Technische Daten
Verpackungseinheit : 1 Stück
Sortiment : 19
GTIN (EAN) : 4045314433997
Hersteller: AEREX
SAT WiFi Regelung
Artikelnummer: 0043.0399
Menge: 1,000 Stck

**10.3943 BACnet G Regelung BACnet Gateway für Netzwerklösungen mit max. 4 RLT-Geräten mittels BAC**
BACnet Gateway für Netzwerklösungen mit max. 4
RLT-Geräten mittels BACnet TCP/IP - Protokoll.
Als Netzwerkschnittstelle wird je RLT-Gerät ein SAT
Ethernet (Art.-Nr. 0043.0398) benötigt.
Technische Daten
Verpackungseinheit : 1 Stück
Sortiment : 19
Hersteller: AEREX
BACnet Gateway Regelung
Artikelnummer: 0041.0155
Menge: 1,000 Stck

**10.3944 DDM-Set Differenzdruck Messumformer Differenzdruck-Messumformer-Set für Reco-Boxx ZXR. Wird zur Volumenstr**
Differenzdruck-Messumformer-Set DDM für Reco-Boxx ZXR.
Wird zur Volumenstromermittlung und CA-Betrieb
benötigt.
Bestehend aus zwei zu den Ventilatoren passenden
Differenzdruck-Messumformern mit Kabelbaum und
Druckschläuchen zur Montage am Messstutzen des
Umlaufdiffusors. Bei gleichzeitiger Bestellung mit dem
Wärmerückgewinnungsgerät Reco-Boxx Modellreihe ZXR wird
das DDM-Set bereits fertig im Lüftungsgerät installiert
und ist betriebsbereit angeschlossen.
Bei volumenstromkonstantem Betrieb (CA-, LS-Modus) und
zur Ermittlung des Volumenstromes im druckkonstanten
Betrieb (CPs-Modus) ist das
Differenzdruck-Messumformer-Set DDM-Set 0-1000 Pa (für
Baugröße 3000/4000/5000/6000-ZXR) zwingend
erforderlich.
Technische Daten
Verpackungseinheit : 1 Stück
Sortiment : 19
GTIN (EAN) : 4045314434000
Hersteller: AEREX
DDM-Set ZXR Differenzdruck Messumformer
Artikelnummer: 0043.0400
Menge: 1,000 Stck

**10.3945 DDM-Set Differenzdruck Messumformer Differenzdruck-Messumformer-Set. Wird zur Volumenstromermittlung benöt**
Technische Daten
Verpackungseinheit : 1 Stück
Sortiment : 19
Hersteller: AEREX
DDM-Set Flat-H Differenzdruck Messumformer
Artikelnummer: 0043.0966
Menge: 1,000 Stck

**10.3946 PCOM4 Stufenschalter Stufenschalter PCOM4. Maximale Anzahl schaltbarer Geräte je PCOM4: 20**
PCOM4 Stufenschalter für Reco-Boxx ZXR / ZXA / Flat /
RX / RXA :
Der 4-Stufenschalter PCOM4 schaltet die Stufen 0-1-2-3
in der Betriebsart CA (constant Airflow - konstanter
Volumenstrom). Die Stellung 0 stoppt das Gerät per
Softstop ohne es komplett auszuschalten (Stand-by).
Technische Daten
Bemessungsspannung : 24 V DC
IMax : 150 mA
Verpackungseinheit : 1 Stück
Sortiment : 19
Hersteller: AEREX
PCOM4 Stufenschalter
Artikelnummer: 0043.0976
Menge: 1,000 Stck

**10.3947 FS ZXR Differenzdruckschalter Differenzdruckschalter für Wärmetauscherüberwachung**
Differenzdruckschalter zur Wärmetauscherüberwachung für
Frostschutz. Geräte-Reihe Reco-Boxx ZXR.
Technische Daten
Verpackungseinheit : 1 Stück
Sortiment : 19
Hersteller: AEREX
FS ZXR Differenzdruckschalter
Artikelnummer: 0043.1119
Menge: 1,000 Stck

**10.3948 FS Flat- Differenzdruckschalter Differenzdruckschalter für Wärmetauscherüberwachung**
Differenzdruckschalter zur Wärmetauscherüberwachung für
Frostschutz. Geräte-Reihe Reco-Boxx Flat-H.
Technische Daten
Verpackungseinheit : 1 Stück
Sortiment : 19
Hersteller: AEREX
FS Flat-H Differenzdruckschalter
Artikelnummer: 0043.0967
Menge: 1,000 Stck

**10.3949 VM-200 Verschlussklappe, motorisch Verschlussklappe, motorisch**
Technische Daten
Luftrichtung : Außen- und Fortluft
Bemessungsspannung : 230 V
Netzfrequenz : 50 Hz
Verpackungseinheit : 1 Stück
Sortiment : 40
Hersteller: AEREX
VM-200 Verschlussklappe, motorisch
Artikelnummer: 0043.0920
Menge: 1,000 Stck

**10.3950 VM-250 Verschlussklappe, motorisch Verschlussklappe, motorisch**
Technische Daten
Luftrichtung : Außen- und Fortluft
Bemessungsspannung : 230 V
Netzfrequenz : 50 Hz
Verpackungseinheit : 1 Stück
Sortiment : 40
Hersteller: AEREX
VM-250 Verschlussklappe, motorisch
Artikelnummer: 0043.0921
Menge: 1,000 Stck

**10.3951 VM-315 Verschlussklappe, motorisch Verschlussklappe, motorisch**
Technische Daten
Luftrichtung : Außen- und Fortluft
Bemessungsspannung : 230 V
Netzfrequenz : 50 Hz
Verpackungseinheit : 1 Stück
Sortiment : 40
Hersteller: AEREX
VM-315 Verschlussklappe, motorisch
Artikelnummer: 0043.0922
Menge: 1,000 Stck

**10.3952 VM-400 Verschlussklappe, motorisch Verschlussklappe, motorisch**
Technische Daten
Luftrichtung : Außen- und Fortluft
Bemessungsspannung : 230 V
Netzfrequenz : 50 Hz
Verpackungseinheit : 1 Stück
Sortiment : 40
Hersteller: AEREX
VM-400 Verschlussklappe, motorisch
Artikelnummer: 0043.1028
Menge: 1,000 Stck

**10.3953 VM-FOL 4 Verschlussklappe, motorisch Verschlussklappe, motorisch**
Technische Daten
Luftrichtung : Fortluft
Bemessungsspannung : 230 V
Netzfrequenz : 50 Hz
Kanalmaß : 400 mm x 300 mm
Verpackungseinheit : 1 Stück
Sortiment : 40
Hersteller: AEREX
VM-FOL 400-300 Verschlussklappe, motorisch
Artikelnummer: 0043.0923
Menge: 1,000 Stck

**10.3954 VM-AUL 8 Verschlussklappe, motorisch Verschlussklappe, motorisch**
Technische Daten
Luftrichtung : Außenluft
Bemessungsspannung : 230 V
Netzfrequenz : 50 Hz
Kanalmaß : 800 mm x 300 mm
Verpackungseinheit : 1 Stück
Sortiment : 40
Hersteller: AEREX
VM-AUL 800-300 Verschlussklappe, motorisch
Artikelnummer: 0043.0924
Menge: 1,000 Stck

**10.3955 VM-FOL 5 Verschlussklappe, motorisch Verschlussklappe, motorisch**
Technische Daten
Luftrichtung : Fortluft
Bemessungsspannung : 230 V
Netzfrequenz : 50 Hz
Kanalmaß : 500 mm x 400 mm
Verpackungseinheit : 1 Stück
Sortiment : 40
Hersteller: AEREX
VM-FOL 500-400 Verschlussklappe, motorisch
Artikelnummer: 0043.0925
Menge: 1,000 Stck

**10.3956 VM-AUL 8 Verschlussklappe, motorisch Verschlussklappe, motorisch**
Technische Daten
Luftrichtung : Außenluft
Bemessungsspannung : 230 V
Netzfrequenz : 50 Hz
Kanalmaß : 800 mm x 400 mm
Verpackungseinheit : 1 Stück
Sortiment : 40
Hersteller: AEREX
VM-AUL 800-400 Verschlussklappe, motorisch
Artikelnummer: 0043.0926
Menge: 1,000 Stck

**10.3957 VM-AUL 1 Verschlussklappe, motorisch Verschlussklappe, motorisch**
Technische Daten
Luftrichtung : Außenluft
Bemessungsspannung : 230 V
Netzfrequenz : 50 Hz
Kanalmaß : 1.000 mm x 400 mm
Verpackungseinheit : 1 Stück
Sortiment : 40
Hersteller: AEREX
VM-AUL 1000-400 Verschlussklappe, motorisch
Artikelnummer: 0043.0927
Menge: 1,000 Stck

**10.3958 FRM-02M Mehrpreis für Federrücklaufmotor für motorische Klappen Antrieb. Mehrpreis: Federrücklaufmotor für motorische Klappen.**
Technische Daten
Verpackungseinheit : 1 Stück
Sortiment : 19
Hersteller: AEREX
FRM-02M Mehrpreis für Federrücklaufmotor für motorische
Klappen
Artikelnummer: 0043.1040
Menge: 1,000 Stck

**10.3959 NHKR-550 Heiz- / Kühlregister Nachheiz- und Kühlregister NHKR 550/650 Flat-BA (Ausführung für Medium**
Technische Daten
Gewicht : 13 kg
Anschlussdurchmesser Lüftungsleitungen : 250 mm
Breite : 600 mm
Höhe : 320 mm
Tiefe : 500 mm
Verpackungseinheit : 1 Stück
Sortiment : 19
Hersteller: AEREX
NHKR-550/650 Flat-BA Heiz- / Kühlregister
Artikelnummer: 0043.0957
Menge: 1,000 Stck

**10.3960 NHKR-100 Heiz- / Kühlregister Nachheiz- und Kühlregister NHKR 1000/1400 Flat-BA (Ausführung für Medi**
Technische Daten
Gewicht : 38 kg
Anschlussdurchmesser Lüftungsleitungen : 315 mm
Breite : 600 mm
Höhe : 400 mm
Tiefe : 700 mm
Verpackungseinheit : 1 Stück
Sortiment : 19
Hersteller: AEREX
NHKR-1000/1400 Flat-BA Heiz- / Kühlregister
Artikelnummer: 0043.0958
Menge: 1,000 Stck

**10.3961 NHKR-170 Heiz- / Kühlregister Nachheiz- und Kühlregister NHKR 1700/2100/2500 Flat-BA (Ausführung für**
Technische Daten
Gewicht : 46 kg
Kanalmaß : 640 mm x 235 mm
Breite : 800 mm
Höhe : 400 mm
Tiefe : 900 mm
Verpackungseinheit : 1 Stück
Sortiment : 19
Hersteller: AEREX
NHKR-1700/2100/2500 Flat-BA Heiz- / Kühlregister
Artikelnummer: 0043.0959
Menge: 1,000 Stck

**10.3962 NHKR-270 Heiz- / Kühlregister Nachheiz- und Kühlregister NHKR 2700/3000 Flat-BA (Ausführung für Medi**
Technische Daten
Gewicht : 60 kg
Kanalmaß : 740 mm x 335 mm
Breite : 800 mm
Höhe : 400 mm
Tiefe : 900 mm
Verpackungseinheit : 1 Stück
Sortiment : 19
Hersteller: AEREX
NHKR-2700/3000 Flat-BA Heiz- / Kühlregister
Artikelnummer: 0043.0960
Menge: 1,000 Stck

**10.3963 NHKR-550 Heiz- / Kühlregister Nachheiz- und Kühlregister NHKR-550/650 Flat-DX (Ausführung für Medium**
Technische Daten
Gewicht : 13 kg
Anschlussdurchmesser Lüftungsleitungen : 250 mm
Breite : 600 mm
Höhe : 320 mm
Tiefe : 500 mm
Verpackungseinheit : 1 Stück
Sortiment : 19
Hersteller: AEREX
NHKR-550/650 Flat-DX Heiz- / Kühlregister
Artikelnummer: 0043.0961
Menge: 1,000 Stck

**10.3964 NHKR-100 Heiz- / Kühlregister Nachheiz- und Kühlregister NHKR-1000/1400 Flat-DX (Ausführung für Medi**
Technische Daten
Gewicht : 38 kg
Anschlussdurchmesser Lüftungsleitungen : 315 mm
Breite : 600 mm
Höhe : 400 mm
Tiefe : 700 mm
Verpackungseinheit : 1 Stück
Sortiment : 19
Hersteller: AEREX
NHKR-1000/1400 Flat-DX Heiz- / Kühlregister
Artikelnummer: 0043.0962
Menge: 1,000 Stck

**10.3965 NHKR-170 Heiz- / Kühlregister Nachheiz- und Kühlregister NHKR-1700/2100/2500 Flat-DX (Ausführung für**
Technische Daten
Gewicht : 46 kg
Kanalmaß : 640 mm x 235 mm
Breite : 800 mm
Höhe : 400 mm
Tiefe : 900 mm
Verpackungseinheit : 1 Stück
Sortiment : 19
Hersteller: AEREX
NHKR-1700/2100/2500 Flat-DX Heiz- / Kühlregister
Artikelnummer: 0043.0963
Menge: 1,000 Stck

**10.3966 NHKR-270 Heiz- / Kühlregister Nachheiz- und Kühlregister NHKR-2700/3000 Flat-DX (Ausführung für Medi**
Technische Daten
Gewicht : 60 kg
Kanalmaß : 740 mm x 335 mm
Breite : 800 mm
Höhe : 400 mm
Tiefe : 900 mm
Verpackungseinheit : 1 Stück
Sortiment : 19
Hersteller: AEREX
NHKR-2700/3000 Flat-DX Heiz- / Kühlregister
Artikelnummer: 0043.0964
Menge: 1,000 Stck

**10.3967 NHKR-450 Heiz- / Kühlregister Nachheiz- und Kühlregister für Warmwasser / Kaltwasser. Inklusiv motor**
Nachheiz- und Kühlregister NHKR-Flat-BA, kompatibel mit
Reco-Boxx Modellreihe Flat und CRB.
Ausführung: für Medium Wasser.
Ausgestattet mit einem 4-Reihen-PWW bzw.
PKW-Heizregister (-BA). Inklusive einem motorischem
3-Wege-Ventil.
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 5 kg
Anschlussdurchmesser Lüftungsleitungen : 250 mm
Breite : 600 mm
Höhe : 320 mm
Tiefe : 500 mm
Heizleistung : 7.800 W
Kühlleistung : 1.600 W
Verpackungseinheit : 1 Stück
Sortiment : 19
GTIN (EAN) : 4045314431986
Hersteller: AEREX
NHKR-450/600 Flat-BA Heiz- / Kühlregister
Artikelnummer: 0043.0198
Menge: 1,000 Stck

**10.3968 NHKR-100 Heiz- / Kühlregister Nachheiz- und Kühlregister für Warmwasser / Kaltwasser. Inklusiv motor**
Nachheiz- und Kühlregister NHKR-Flat-BA, kompatibel mit
Reco-Boxx Modellreihe Flat und CRB.
Ausführung: für Medium Wasser.
Ausgestattet mit einem 4-Reihen-PWW bzw.
PKW-Heizregister (-BA). Inklusive einem motorischem
3-Wege-Ventil.
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 9 kg
Anschlussdurchmesser Lüftungsleitungen : 250 mm
Breite : 600 mm
Höhe : 400 mm
Tiefe : 700 mm
Heizleistung : 14.800 W
Kühlleistung : 4.500 W
Verpackungseinheit : 1 Stück
Sortiment : 19
GTIN (EAN) : 4045314431993
Hersteller: AEREX
NHKR-1000 Flat-BA Heiz- / Kühlregister
Artikelnummer: 0043.0199
Menge: 1,000 Stck

**10.3969 NHKR-160 Heiz- / Kühlregister Nachheiz- und Kühlregister für Warmwasser / Kaltwasser. Inklusiv motor**
Nachheiz- und Kühlregister NHKR-Flat-BA, kompatibel mit
Reco-Boxx Modellreihe Flat und CRB.
Ausführung: für Medium Wasser.
Ausgestattet mit einem 4-Reihen-PWW bzw.
PKW-Heizregister (-BA). Inklusive einem motorischem
3-Wege-Ventil.
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 11 kg
Kanalmaß : 650 mm x 245 mm
Breite : 800 mm
Höhe : 400 mm
Tiefe : 900 mm
Heizleistung : 27.100 W
Kühlleistung : 8.100 W
Verpackungseinheit : 1 Stück
Sortiment : 19
GTIN (EAN) : 4045314432006
Hersteller: AEREX
NHKR-1600/2000 Flat-BA Heiz- / Kühlregister
Artikelnummer: 0043.0200
Menge: 1,000 Stck

**10.3970 NHKR-450 Heiz- / Kühlregister Nachheiz- und Kühlregister für Verdampfung / Kondensation.**
Nachheiz- und Kühlregister NHKR-Flat-DX, kompatibel mit
Reco-Boxx Modellreihe Flat und CRB.
Ausführung: für Medium Kältemittel.
Ausgestattet mit einem 4-Reihen-Heizregister zur
Verdampfung / Kondensation (-DX).
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 5 kg
Anschlussdurchmesser Lüftungsleitungen : 250 mm
Breite : 600 mm
Höhe : 320 mm
Tiefe : 500 mm
Heizleistung : 2.300 W
Kühlleistung : 3.000 W
Verpackungseinheit : 1 Stück
Sortiment : 19
GTIN (EAN) : 4045314432013
Hersteller: AEREX
NHKR-450/600 Flat-DX Heiz- / Kühlregister
Artikelnummer: 0043.0201
Menge: 1,000 Stck

**10.3971 NHKR-100 Heiz- / Kühlregister Nachheiz- und Kühlregister für Verdampfung / Kondensation.**
Nachheiz- und Kühlregister NHKR-Flat-DX, kompatibel mit
Reco-Boxx Modellreihe Flat und CRB.
Ausführung: für Medium Kältemittel.
Ausgestattet mit einem 4-Reihen-Heizregister zur
Verdampfung / Kondensation (-DX).
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 9 kg
Anschlussdurchmesser Lüftungsleitungen : 250 mm
Breite : 600 mm
Höhe : 400 mm
Tiefe : 700 mm
Heizleistung : 6.000 W
Kühlleistung : 6.200 W
Verpackungseinheit : 1 Stück
Sortiment : 19
GTIN (EAN) : 4045314432020
Hersteller: AEREX
NHKR-1000 Flat-DX Heiz- / Kühlregister
Artikelnummer: 0043.0202
Menge: 1,000 Stck

**10.3972 NHKR-160 Heiz- / Kühlregister Nachheiz- und Kühlregister für Verdampfung / Kondensation. Zusatzrelai**
Nachheiz- und Kühlregister NHKR-Flat-DX, kompatibel mit
Reco-Boxx Modellreihe Flat und CRB.
Ausführung: für Medium Kältemittel.
Ausgestattet mit einem 4-Reihen-Heizregister zur
Verdampfung / Kondensation (-DX).
Nachheiz- und Kühlregister NHKR-Flat, kompatibel mit
Reco-Boxx Modellreihe Flat und Compact-Recovery-Boxx
CRB.
Zur Montage im Zuluftkanal.
Das NHKR ermöglicht die konstante Nacherhitzung und /
oder die Nachkühlung des Zuluftvolumenstroms.
Ausführung für Medium Wasser (BA): Es besteht aus einem
4-Reihen-PWW- oder PKW-Heizregister inkl. motorischem
3-Wege-Ventil sowie Kondensatwanne und Kondensatpumpe.
Die Regelung für Medium Wasser erfolgt über das
Steuermodul der Reco-Boxx, es wird zusätzlich das
Relais SAT BA/KW (Artikelnummer: 0041.0137) benötigt.
Ausführung für Medium Kältemittel (DX):
4-Reihen-Heizregister mit Verdampfung/Kondensation
sowie Kondensatwanne und Kondensatpumpe. Die Regelung
für Medium Kältemittel erfolgt über den Wärme-/ bzw.
Kälteerzeuger.
Technische Daten
Gewicht : 11 kg
Kanalmaß : 650 mm x 245 mm
Breite : 800 mm
Höhe : 400 mm
Tiefe : 900 mm
Heizleistung : 10.900 W
Kühlleistung : 11.900 W
Verpackungseinheit : 1 Stück
Sortiment : 19
GTIN (EAN) : 4045314432037
Hersteller: AEREX
NHKR-1600/2000 Flat-DX Heiz- / Kühlregister
Artikelnummer: 0043.0203
Menge: 1,000 Stck

**10.3973 NHKR-800 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 430 mm x 430 mm
Breite : 679 mm
Höhe : 579 mm
Tiefe : 579 mm
Heizleistung : 11.900 W
Kühlleistung : 2.800 W
Verpackungseinheit : 1 Stück
Sortiment : 19
GTIN (EAN) : 4045314434024
Hersteller: AEREX
NHKR-800 ZXR-BA Heiz- / Kühlregister
Artikelnummer: 0043.0402
Menge: 1,000 Stck

**10.3974 NHKR-120 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 790 mm x 330 mm
Breite : 679 mm
Höhe : 479 mm
Tiefe : 939 mm
Heizleistung : 18.300 W
Kühlleistung : 5.600 W
Verpackungseinheit : 1 Stück
Sortiment : 19
GTIN (EAN) : 4045314434079
Hersteller: AEREX
NHKR-1200 ZXR-BA Heiz- / Kühlregister
Artikelnummer: 0043.0407
Menge: 1,000 Stck

**10.3975 NHKR-200 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 530 mm x 530 mm
Breite : 679 mm
Höhe : 679 mm
Tiefe : 679 mm
Heizleistung : 27.200 W
Kühlleistung : 8.100 W
Verpackungseinheit : 1 Stück
Sortiment : 19
GTIN (EAN) : 4045314434123
Hersteller: AEREX
NHKR-2000 ZXR-BA Heiz- / Kühlregister
Artikelnummer: 0043.0412
Menge: 1,000 Stck

**10.3976 NHKR-300 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 790 mm x 530 mm
Breite : 679 mm
Höhe : 679 mm
Tiefe : 939 mm
Heizleistung : 41.300 W
Kühlleistung : 12.600 W
Verpackungseinheit : 1 Stück
Sortiment : 19
GTIN (EAN) : 4045314434178
Hersteller: AEREX
NHKR-3000 ZXR-BA Heiz- / Kühlregister
Artikelnummer: 0043.0417
Menge: 1,000 Stck

**10.3977 NHKR-400 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 1.330 mm x 530 mm
Breite : 679 mm
Höhe : 679 mm
Tiefe : 1.480 mm
Heizleistung : 80.600 W
Kühlleistung : 25.200 W
Verpackungseinheit : 1 Stück
Sortiment : 19
GTIN (EAN) : 4045314434222
Hersteller: AEREX
NHKR-4000 ZXR-BA Heiz- / Kühlregister
Artikelnummer: 0043.0422
Menge: 1,000 Stck

**10.3978 NHKR-500 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 1.330 mm x 530 mm
Breite : 679 mm
Höhe : 679 mm
Tiefe : 1.480 mm
Heizleistung : 80.600 W
Kühlleistung : 25.200 W
Verpackungseinheit : 1 Stück
Sortiment : 19
GTIN (EAN) : 4045314434277
Hersteller: AEREX
NHKR-5000 ZXR-BA Heiz- / Kühlregister
Artikelnummer: 0043.0427
Menge: 1,000 Stck

**10.3979 NHKR-600 Heiz- / Kühlregister Nachheiz- und Kühlregister für Warmwasser / Kaltwasser. Inklusiv motor**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Wasser (BA): Es besteht aus einem
4-Reihen-PWW- oder PKW-Heizregister inkl. motorischem
3-Wege-Ventil und Kondensatwanne. Die Regelung für
Medium Wasser erfolgt über das Steuermodul der
Reco-Boxx, es wird zusätzlich das Relais SAT BA/KW
(Artikelnummer: 0041.0137) benötigt.
Technische Daten
Kanalmaß : 1.330 mm x 530 mm
Breite : 679 mm
Höhe : 679 mm
Tiefe : 1.480 mm
Heizleistung : 80.600 W
Kühlleistung : 25.200 W
Verpackungseinheit : 1 Stück
Sortiment : 19
GTIN (EAN) : 4045314434321
Hersteller: AEREX
NHKR-6000 ZXR-BA Heiz- / Kühlregister
Artikelnummer: 0043.0432
Menge: 1,000 Stck

**10.3980 NHKR-800 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 430 mm x 430 mm
Breite : 679 mm
Höhe : 579 mm
Tiefe : 579 mm
Heizleistung : 5.100 W
Kühlleistung : 5.200 W
Verpackungseinheit : 1 Stück
Sortiment : 19
GTIN (EAN) : 4045314434031
Hersteller: AEREX
NHKR-800 ZXR-DX Heiz- / Kühlregister
Artikelnummer: 0043.0403
Menge: 1,000 Stck

**10.3981 NHKR-120 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 790 mm x 330 mm
Breite : 679 mm
Höhe : 479 mm
Tiefe : 939 mm
Heizleistung : 7.900 W
Kühlleistung : 8.200 W
Verpackungseinheit : 1 Stück
Sortiment : 19
GTIN (EAN) : 4045314044087
Hersteller: AEREX
NHKR-1200 ZXR-DX Heiz- / Kühlregister
Artikelnummer: 0043.0408
Menge: 1,000 Stck

**10.3982 NHKR-200 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 530 mm x 530 mm
Breite : 679 mm
Höhe : 679 mm
Tiefe : 679 mm
Heizleistung : 10.400 W
Kühlleistung : 10.800 W
Verpackungseinheit : 1 Stück
Sortiment : 19
GTIN (EAN) : 4045314434130
Hersteller: AEREX
NHKR-2000 ZXR-DX Heiz- / Kühlregister
Artikelnummer: 0043.0413
Menge: 1,000 Stck

**10.3983 NHKR-300 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 790 mm x 530 mm
Breite : 679 mm
Höhe : 679 mm
Tiefe : 939 mm
Heizleistung : 16.400 W
Kühlleistung : 17.500 W
Verpackungseinheit : 1 Stück
Sortiment : 19
GTIN (EAN) : 4045314434185
Hersteller: AEREX
NHKR-3000 ZXR-DX Heiz- / Kühlregister
Artikelnummer: 0043.0418
Menge: 1,000 Stck

**10.3984 NHKR-400 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 1.330 mm x 530 mm
Breite : 679 mm
Höhe : 679 mm
Tiefe : 1.480 mm
Heizleistung : 30.400 W
Kühlleistung : 34.000 W
Verpackungseinheit : 1 Stück
Sortiment : 19
GTIN (EAN) : 4045314434239
Hersteller: AEREX
NHKR-4000 ZXR-DX Heiz- / Kühlregister
Artikelnummer: 0043.0423
Menge: 1,000 Stck

**10.3985 NHKR-500 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 1.330 mm x 530 mm
Breite : 679 mm
Höhe : 679 mm
Tiefe : 1.480 mm
Heizleistung : 30.400 W
Kühlleistung : 34.000 W
Verpackungseinheit : 1 Stück
Sortiment : 19
GTIN (EAN) : 4045314434284
Hersteller: AEREX
NHKR-5000 ZXR-DX Heiz- / Kühlregister
Artikelnummer: 0043.0428
Menge: 1,000 Stck

**10.3986 NHKR-600 Heiz- / Kühlregister Nachheiz- und Kühlregister für Verdampfung / Kondensation.**
Dieses externe Register ist für die Modellreihe
Reco-Boxx ZXR vorgesehen und muss im Zuluftkanal
eingebaut werden.
Es besteht aus einem 4-Reihen-PWW- oder
PKW-Heizregister (-BA) oder aus einem
4-Reihen-Hezregister mit Verdampfung / Kondensation
(-DX). Das Modul ermöhlicht die Nacherhitzung und /
oder die Nachkühlung des Zuuluftvolumenstroms.
Ist das Modul mit einem Wasserregister ausgestattet,
ist bei Lieferung ein motorisches 3-Wege-Ventil
enthalten.
Die Regelung erfolgt über das Steuermodul der
Reco-Boxx, es wird zusätzlich das Relais SAT BA/KW
benötigt. Es genügt einen Sollwert für die
Zulufttemperatur vorzugeben und die Regelung moduliert
die Leistung des Nacherhitzers so, dass dieser Sollwert
erreicht wird.
Ausführung für Medium Kältemittel (DX):
4-Reihen-Heizregister mit Verdampfung/Kondensation und
Kondensatwanne. Die Regelung für Medium Kältemittel
erfolgt über den Wärme-/ bzw. Kälteerzeuger.
Technische Daten
Kanalmaß : 1.330 mm x 530 mm
Breite : 679 mm
Höhe : 679 mm
Tiefe : 1.480 mm
Heizleistung : 30.400 W
Kühlleistung : 34.000 W
Verpackungseinheit : 1 Stück
Sortiment : 19
GTIN (EAN) : 4045314434338
Hersteller: AEREX
NHKR-6000 ZXR-DX Heiz- / Kühlregister
Artikelnummer: 0043.0433
Menge: 1,000 Stck

**10.3987 NHKR-750 Heiz- / Kühlregister Externes reversibles Wasserregister für Heizung und Kühlung. Mit Edels**
Technische Daten
Anschlussdurchmesser Lüftungsleitungen : 315 mm
Breite : 670 mm
Höhe : 697 mm
Tiefe : 610 mm
Verpackungseinheit : 1 Stück
Sortiment : 19
Hersteller: AEREX
NHKR-750/1000 ZXR-BA Heiz- / Kühlregister
Artikelnummer: 0043.1096
Menge: 1,000 Stck

**10.3988 NHKR-130 Heiz- / Kühlregister Externes reversibles Wasserregister für Heizung und Kühlung. Mit Edels**
Technische Daten
Anschlussdurchmesser Lüftungsleitungen : 400 mm
Breite : 670 mm
Höhe : 697 mm
Tiefe : 815 mm
Verpackungseinheit : 1 Stück
Sortiment : 19
Hersteller: AEREX
NHKR-1300/1600 ZXR-BA Heiz- / Kühlregister
Artikelnummer: 0043.1097
Menge: 1,000 Stck

**10.3989 NHKR-180 Heiz- / Kühlregister Externes reversibles Wasserregister für Heizung und Kühlung. Mit Edels**
Technische Daten
Anschlussdurchmesser Lüftungsleitungen : 400 mm
Breite : 670 mm
Höhe : 772 mm
Tiefe : 995 mm
Verpackungseinheit : 1 Stück
Sortiment : 19
Hersteller: AEREX
NHKR-1800 ZXR-BA Heiz- / Kühlregister
Artikelnummer: 0043.1098
Menge: 1,000 Stck

**10.3990 NHKR-230 Heiz- / Kühlregister Externes reversibles Wasserregister für Heizung und Kühlung. Mit Edels**
Technische Daten
Kanalmaß : 1.060 mm x 540 mm
Breite : 670 mm
Höhe : 772 mm
Tiefe : 1.182 mm
Verpackungseinheit : 1 Stück
Sortiment : 19
Hersteller: AEREX
NHKR-2300/2700 ZXR-BA Heiz- / Kühlregister
Artikelnummer: 0043.1099
Menge: 1,000 Stck

**10.3991 NHKR-290 Heiz- / Kühlregister Externes reversibles Wasserregister für Heizung und Kühlung. Mit Edels**
Technische Daten
Kanalmaß : 1.265 mm x 540 mm
Breite : 670 mm
Höhe : 772 mm
Tiefe : 1.382 mm
Verpackungseinheit : 1 Stück
Sortiment : 19
Hersteller: AEREX
NHKR-2900 ZXR-BA Heiz- / Kühlregister
Artikelnummer: 0043.1100
Menge: 1,000 Stck

**10.3992 NHKR-320 Heiz- / Kühlregister Externes reversibles Wasserregister für Heizung und Kühlung. Mit Edels**
Technische Daten
Kanalmaß : 1.520 mm x 540 mm
Breite : 670 mm
Höhe : 772 mm
Tiefe : 1.640 mm
Verpackungseinheit : 1 Stück
Sortiment : 19
Hersteller: AEREX
NHKR-3200 ZXR-BA Heiz- / Kühlregister
Artikelnummer: 0043.1101
Menge: 1,000 Stck

**10.3993 NHKR-470 Heiz- / Kühlregister Externes reversibles Wasserregister für Heizung und Kühlung. Mit Edels**
Technische Daten
Kanalmaß : 1.520 mm x 670 mm
Breite : 670 mm
Höhe : 902 mm
Tiefe : 1.640 mm
Verpackungseinheit : 1 Stück
Sortiment : 19
Hersteller: AEREX
NHKR-4700 ZXR-BA Heiz- / Kühlregister
Artikelnummer: 0043.1102
Menge: 1,000 Stck

**10.3994 NHKR-620 Heiz- / Kühlregister Externes reversibles Wasserregister für Heizung und Kühlung. Mit Edels**
Technische Daten
Kanalmaß : 1.895 mm x 670 mm
Breite : 670 mm
Höhe : 902 mm
Tiefe : 2.015 mm
Verpackungseinheit : 1 Stück
Sortiment : 19
Hersteller: AEREX
NHKR-6200 ZXR-BA Heiz- / Kühlregister
Artikelnummer: 0043.1103
Menge: 1,000 Stck

**10.3995 NHKR-700 Heiz- / Kühlregister Externes reversibles Wasserregister für Heizung und Kühlung. Mit Edels**
Technische Daten
Kanalmaß : 2.275 mm x 670 mm
Breite : 670 mm
Höhe : 902 mm
Tiefe : 2.395 mm
Verpackungseinheit : 1 Stück
Sortiment : 19
Hersteller: AEREX
NHKR-7000 ZXR-BA Heiz- / Kühlregister
Artikelnummer: 0043.1104
Menge: 1,000 Stck

**10.3996 NHKR-750 Heiz- / Kühlregister Externes reversibles Kältemittelregister für Heizung und Kühlung. Mit**
Technische Daten
Anschlussdurchmesser Lüftungsleitungen : 315 mm
Breite : 670 mm
Höhe : 697 mm
Tiefe : 610 mm
Verpackungseinheit : 1 Stück
Sortiment : 19
Hersteller: AEREX
NHKR-750/1000 ZXR-DX Heiz- / Kühlregister
Artikelnummer: 0043.1105
Menge: 1,000 Stck

**10.3997 NHKR-130 Heiz- / Kühlregister Externes reversibles Kältemittelregister für Heizung und Kühlung. Mit**
Technische Daten
Anschlussdurchmesser Lüftungsleitungen : 400 mm
Breite : 670 mm
Höhe : 697 mm
Tiefe : 815 mm
Verpackungseinheit : 1 Stück
Sortiment : 19
Hersteller: AEREX
NHKR-1300/1600 ZXR-DX Heiz- / Kühlregister
Artikelnummer: 0043.1106
Menge: 1,000 Stck

**10.3998 NHKR-180 Heiz- / Kühlregister Externes reversibles Kältemittelregister für Heizung und Kühlung. Mit**
Technische Daten
Anschlussdurchmesser Lüftungsleitungen : 400 mm
Breite : 670 mm
Höhe : 772 mm
Tiefe : 995 mm
Verpackungseinheit : 1 Stück
Sortiment : 19
Hersteller: AEREX
NHKR-1800 ZXR-DX Heiz- / Kühlregister
Artikelnummer: 0043.1107
Menge: 1,000 Stck

**10.3999 NHKR-230 Heiz- / Kühlregister Externes reversibles Kältemittelregister für Heizung und Kühlung. Mit**
Technische Daten
Kanalmaß : 1.060 mm x 540 mm
Breite : 670 mm
Höhe : 772 mm
Tiefe : 1.182 mm
Verpackungseinheit : 1 Stück
Sortiment : 19
Hersteller: AEREX
NHKR-2300/2700 ZXR-DX Heiz- / Kühlregister
Artikelnummer: 0043.1108
Menge: 1,000 Stck

**10.4000 NHKR-290 Heiz- / Kühlregister Externes reversibles Kältemittelregister für Heizung und Kühlung. Mit**
Technische Daten
Kanalmaß : 1.265 mm x 540 mm
Breite : 670 mm
Höhe : 772 mm
Tiefe : 1.382 mm
Verpackungseinheit : 1 Stück
Sortiment : 19
Hersteller: AEREX
NHKR-2900 ZXR-DX Heiz- / Kühlregister
Artikelnummer: 0043.1109
Menge: 1,000 Stck

**10.4001 NHKR-320 Heiz- / Kühlregister Externes reversibles Kältemittelregister für Heizung und Kühlung. Mit**
Technische Daten
Kanalmaß : 1.520 mm x 540 mm
Breite : 670 mm
Höhe : 772 mm
Tiefe : 1.640 mm
Verpackungseinheit : 1 Stück
Sortiment : 19
Hersteller: AEREX
NHKR-3200 ZXR-DX Heiz- / Kühlregister
Artikelnummer: 0043.1110
Menge: 1,000 Stck

**10.4002 NHKR-470 Heiz- / Kühlregister Externes reversibles Kältemittelregister für Heizung und Kühlung. Mit**
Technische Daten
Kanalmaß : 1.520 mm x 670 mm
Breite : 670 mm
Höhe : 902 mm
Tiefe : 1.640 mm
Verpackungseinheit : 1 Stück
Sortiment : 19
Hersteller: AEREX
NHKR-4700 ZXR-DX Heiz- / Kühlregister
Artikelnummer: 0043.1111
Menge: 1,000 Stck

**10.4003 NHKR-620 Heiz- / Kühlregister Externes reversibles Kältemittelregister für Heizung und Kühlung. Mit**
Technische Daten
Kanalmaß : 1.895 mm x 670 mm
Breite : 670 mm
Höhe : 902 mm
Tiefe : 2.015 mm
Verpackungseinheit : 1 Stück
Sortiment : 19
Hersteller: AEREX
NHKR-6200 ZXR-DX Heiz- / Kühlregister
Artikelnummer: 0043.1112
Menge: 1,000 Stck

**10.4004 NHKR-700 Heiz- / Kühlregister Externes reversibles Kältemittelregister für Heizung und Kühlung. Mit**
Technische Daten
Kanalmaß : 2.275 mm x 670 mm
Breite : 670 mm
Höhe : 902 mm
Tiefe : 2.395 mm
Verpackungseinheit : 1 Stück
Sortiment : 19
Hersteller: AEREX
NHKR-7000 ZXR-DX Heiz- / Kühlregister
Artikelnummer: 0043.1113
Menge: 1,000 Stck

**10.4005 NHKR-800 Heiz- / Kühlregister Nachheiz- und Kühlregister für Warmwasser / Kaltwasser. Inklusiv motor**
Nachheiz- und Kühlregister NHKR-ZX, kompatibel mit
Reco-Boxx Modellreihe ZX, ZXA.
Zur Montage im Zuluftkanal. An der Modellreihe ZX kann
das Register auch direkt am Zuluftausgang montiert
werden.
Das NHKR-ZX ermöglicht die konstante Nacherhitzung
und/oder die Nachkühlung des Zuluftvolumenstroms.
Passende Segeltuchstutzen SGTS separat erhältlich.
Ausführung für Medium Wasser (BA): Es besteht aus einem
4-Reihen-PWW- oder PKW-Heizregister inkl. motorischem
3-Wege-Ventil und Kondensatwanne. Die Regelung für
Medium Wasser erfolgt über das Steuermodul der
Reco-Boxx, es wird zusätzlich das Relais SAT BA/KW
(Artikelnummer: 0041.0137) benötigt.
Technische Daten
Kanalmaß : 430 mm x 430 mm
Breite : 679 mm
Höhe : 579 mm
Tiefe : 579 mm
Heizleistung : 11.900 W
Kühlleistung : 2.800 W
Verpackungseinheit : 1 Stück
Sortiment : 19
GTIN (EAN) : 4045314432044
Hersteller: AEREX
NHKR-800 ZX-BA Heiz- / Kühlregister
Artikelnummer: 0043.0204
Menge: 1,000 Stck

**10.4006 NHKR-120 Heiz- / Kühlregister Nachheiz- und Kühlregister für Warmwasser / Kaltwasser. Inklusiv motor**
Nachheiz- und Kühlregister NHKR-ZX, kompatibel mit
Reco-Boxx Modellreihe ZX, ZXA.
Zur Montage im Zuluftkanal. An der Modellreihe ZX kann
das Register auch direkt am Zuluftausgang montiert
werden.
Das NHKR-ZX ermöglicht die konstante Nacherhitzung
und/oder die Nachkühlung des Zuluftvolumenstroms.
Passende Segeltuchstutzen SGTS separat erhältlich.
Ausführung für Medium Wasser (BA): Es besteht aus einem
4-Reihen-PWW- oder PKW-Heizregister inkl. motorischem
3-Wege-Ventil und Kondensatwanne. Die Regelung für
Medium Wasser erfolgt über das Steuermodul der
Reco-Boxx, es wird zusätzlich das Relais SAT BA/KW
(Artikelnummer: 0041.0137) benötigt.
Technische Daten
Kanalmaß : 790 mm x 330 mm
Breite : 679 mm
Höhe : 479 mm
Tiefe : 939 mm
Heizleistung : 18.300 W
Kühlleistung : 5.600 W
Verpackungseinheit : 1 Stück
Sortiment : 19
GTIN (EAN) : 4045314432051
Hersteller: AEREX
NHKR-1200 ZX-BA Heiz- / Kühlregister
Artikelnummer: 0043.0205
Menge: 1,000 Stck

**10.4007 NHKR-200 Heiz- / Kühlregister Nachheiz- und Kühlregister für Warmwasser / Kaltwasser. Inklusiv motor**
Nachheiz- und Kühlregister NHKR-ZX, kompatibel mit
Reco-Boxx Modellreihe ZX, ZXA.
Zur Montage im Zuluftkanal. An der Modellreihe ZX kann
das Register auch direkt am Zuluftausgang montiert
werden.
Das NHKR-ZX ermöglicht die konstante Nacherhitzung
und/oder die Nachkühlung des Zuluftvolumenstroms.
Passende Segeltuchstutzen SGTS separat erhältlich.
Ausführung für Medium Wasser (BA): Es besteht aus einem
4-Reihen-PWW- oder PKW-Heizregister inkl. motorischem
3-Wege-Ventil und Kondensatwanne. Die Regelung für
Medium Wasser erfolgt über das Steuermodul der
Reco-Boxx, es wird zusätzlich das Relais SAT BA/KW
(Artikelnummer: 0041.0137) benötigt.
Technische Daten
Kanalmaß : 530 mm x 530 mm
Breite : 679 mm
Höhe : 679 mm
Tiefe : 679 mm
Heizleistung : 27.200 W
Kühlleistung : 8.100 W
Verpackungseinheit : 1 Stück
Sortiment : 19
GTIN (EAN) : 4045314432068
Hersteller: AEREX
NHKR-2000 ZX-BA Heiz- / Kühlregister
Artikelnummer: 0043.0206
Menge: 1,000 Stck

**10.4008 NHKR-800 Heiz- / Kühlregister Nachheiz- und Kühlregister für Verdampfung / Kondensation.**
Nachheiz- und Kühlregister NHKR-ZX, kompatibel mit
Reco-Boxx Modellreihe ZX, ZXA.
Zur Montage im Zuluftkanal. An der Modellreihe ZX kann
das Register auch direkt am Zuluftausgang montiert
werden.
Das NHKR-ZX ermöglicht die konstante Nacherhitzung
und/oder die Nachkühlung des Zuluftvolumenstroms.
Passende Segeltuchstutzen SGTS separat erhältlich.
Ausführung für Medium Kältemittel (DX):
4-Reihen-Heizregister mit Verdampfung/Kondensation und
Kondensatwanne. Die Regelung für Medium Kältemittel
erfolgt über den Wärme-/ bzw. Kälteerzeuger.
Technische Daten
Kanalmaß : 430 mm x 430 mm
Breite : 679 mm
Höhe : 579 mm
Tiefe : 579 mm
Heizleistung : 5.100 W
Kühlleistung : 5.200 W
Verpackungseinheit : 1 Stück
Sortiment : 19
GTIN (EAN) : 4045314432099
Hersteller: AEREX
NHKR-800 ZX-DX Heiz- / Kühlregister
Artikelnummer: 0043.0209
Menge: 1,000 Stck

**10.4009 NHKR-120 Heiz- / Kühlregister Nachheiz- und Kühlregister für Verdampfung / Kondensation.**
Nachheiz- und Kühlregister NHKR-ZX, kompatibel mit
Reco-Boxx Modellreihe ZX, ZXA.
Zur Montage im Zuluftkanal. An der Modellreihe ZX kann
das Register auch direkt am Zuluftausgang montiert
werden.
Das NHKR-ZX ermöglicht die konstante Nacherhitzung
und/oder die Nachkühlung des Zuluftvolumenstroms.
Passende Segeltuchstutzen SGTS separat erhältlich.
Ausführung für Medium Kältemittel (DX):
4-Reihen-Heizregister mit Verdampfung/Kondensation und
Kondensatwanne. Die Regelung für Medium Kältemittel
erfolgt über den Wärme-/ bzw. Kälteerzeuger.
Technische Daten
Kanalmaß : 790 mm x 330 mm
Breite : 679 mm
Höhe : 479 mm
Tiefe : 939 mm
Heizleistung : 7.900 W
Kühlleistung : 8.200 W
Verpackungseinheit : 1 Stück
Sortiment : 19
GTIN (EAN) : 4045314432129
Hersteller: AEREX
NHKR-1200 ZX-DX Heiz- / Kühlregister
Artikelnummer: 0043.0212
Menge: 1,000 Stck

**10.4010 NHKR-200 Heiz- / Kühlregister Nachheiz- und Kühlregister für Verdampfung / Kondensation.**
Nachheiz- und Kühlregister NHKR-ZX, kompatibel mit
Reco-Boxx Modellreihe ZX, ZXA.
Zur Montage im Zuluftkanal. An der Modellreihe ZX kann
das Register auch direkt am Zuluftausgang montiert
werden.
Das NHKR-ZX ermöglicht die konstante Nacherhitzung
und/oder die Nachkühlung des Zuluftvolumenstroms.
Passende Segeltuchstutzen SGTS separat erhältlich.
Ausführung für Medium Kältemittel (DX):
4-Reihen-Heizregister mit Verdampfung/Kondensation und
Kondensatwanne. Die Regelung für Medium Kältemittel
erfolgt über den Wärme-/ bzw. Kälteerzeuger.
Technische Daten
Kanalmaß : 530 mm x 530 mm
Breite : 679 mm
Höhe : 679 mm
Tiefe : 679 mm
Heizleistung : 10.400 W
Kühlleistung : 10.800 W
Verpackungseinheit : 1 Stück
Sortiment : 19
GTIN (EAN) : 4045314432136
Hersteller: AEREX
NHKR-2000 ZX-DX Heiz- / Kühlregister
Artikelnummer: 0043.0213
Menge: 1,000 Stck

**10.4011 ÜG-NHKR- Übergangsstück, symmetrisch Übergang eckig/rund, symmetrisch, für NHKR-1600/2000 Flat BA/DX.**
Übergang eckig/rund, symmetrisch, für NHKR-1600/2000
Flat BA/DX.
Anschlussdurchmesser: DN 315. Baulänge: 300 mm.
Technische Daten
Anschlussdurchmesser Lüftungsleitungen : 315 mm
Kanalmaß : 650 mm x 245 mm
Verpackungseinheit : 1 Stück
Sortiment : 19
GTIN (EAN) : 4045314433706
Hersteller: AEREX
ÜG-NHKR-1600/2000 Flat BA/DX Übergangsstück,
symmetrisch
Artikelnummer: 0043.0370
Menge: 1,000 Stck

**10.4012 RD-NHKR- Regendach Regendach für NHKR-800 ZXR**
Technische Daten
Verpackungseinheit : 1 Stück
Sortiment : 19
GTIN (EAN) : 4045314434055
Hersteller: AEREX
RD-NHKR-800 ZXR Regendach
Artikelnummer: 0043.0405
Menge: 1,000 Stck

**10.4013 RD-NHKR- Regendach Regendach für NHKR-1200 ZXR**
Technische Daten
Verpackungseinheit : 1 Stück
Sortiment : 19
GTIN (EAN) : 4045314434109
Hersteller: AEREX
RD-NHKR-1200 ZXR Regendach
Artikelnummer: 0043.0410
Menge: 1,000 Stck

**10.4014 RD-NHKR- Regendach Regendach für NHKR-2000 ZXR**
Technische Daten
Verpackungseinheit : 1 Stück
Sortiment : 19
GTIN (EAN) : 4045314044155
Hersteller: AEREX
RD-NHKR-2000 ZXR Regendach
Artikelnummer: 0043.0415
Menge: 1,000 Stck

**10.4015 RD-NHKR- Regendach Regendach für NHKR-3000 ZXR**
Technische Daten
Verpackungseinheit : 1 Stück
Sortiment : 19
GTIN (EAN) : 4045314434208
Hersteller: AEREX
RD-NHKR-3000 ZXR Regendach
Artikelnummer: 0043.0420
Menge: 1,000 Stck

**10.4016 RD-NHKR- Regendach Regendach für NHKR-4000 ZXR**
Technische Daten
Verpackungseinheit : 1 Stück
Sortiment : 19
GTIN (EAN) : 4045314434253
Hersteller: AEREX
RD-NHKR-4000 ZXR Regendach
Artikelnummer: 0043.0425
Menge: 1,000 Stck

**10.4017 RD-NHKR- Regendach Regendach für NHKR-5000 ZXR**
Technische Daten
Verpackungseinheit : 1 Stück
Sortiment : 19
GTIN (EAN) : 4045314434307
Hersteller: AEREX
RD-NHKR-5000 ZXR Regendach
Artikelnummer: 0043.0430
Menge: 1,000 Stck

**10.4018 RD-NHKR- Regendach Regendach für NHKR-6000 ZXR**
Technische Daten
Verpackungseinheit : 1 Stück
Sortiment : 19
GTIN (EAN) : 4045314434352
Hersteller: AEREX
RD-NHKR-6000 ZXR Regendach
Artikelnummer: 0043.0435
Menge: 1,000 Stck

**10.4019 RD-NHKR- Regendach Regendach für NHKR-750/1000 ZXR**
Technische Daten
Verpackungseinheit : 1 Stück
Sortiment : 19
Hersteller: AEREX
RD-NHKR-750/1000 ZXR Regendach
Artikelnummer: 0043.1123
Menge: 1,000 Stck

**10.4020 RD-NHKR- Regendach Regendach für NHKR-1300/1600 ZXR**
Technische Daten
Verpackungseinheit : 1 Stück
Sortiment : 19
Hersteller: AEREX
RD-NHKR-1300/1600 ZXR Regendach
Artikelnummer: 0043.1124
Menge: 1,000 Stck

**10.4021 RD-NHKR- Regendach Regendach für NHKR-1800 ZXR**
Technische Daten
Verpackungseinheit : 1 Stück
Sortiment : 19
Hersteller: AEREX
RD-NHKR-1800 ZXR Regendach
Artikelnummer: 0043.1125
Menge: 1,000 Stck

**10.4022 RD-NHKR- Regendach Regendach für NHKR-2300/2700 ZXR**
Technische Daten
Verpackungseinheit : 1 Stück
Sortiment : 19
Hersteller: AEREX
RD-NHKR-2300/2700 ZXR Regendach
Artikelnummer: 0043.1126
Menge: 1,000 Stck

**10.4023 RD-NHKR- Regendach Regendach für NHKR-2900 ZXR**
Technische Daten
Verpackungseinheit : 1 Stück
Sortiment : 19
Hersteller: AEREX
RD-NHKR-2900 ZXR Regendach
Artikelnummer: 0043.1127
Menge: 1,000 Stck

**10.4024 RD-NHKR- Regendach Regendach für NHKR-3200/4700 ZXR**
Technische Daten
Verpackungseinheit : 1 Stück
Sortiment : 19
Hersteller: AEREX
RD-NHKR-3200/4700 ZXR Regendach
Artikelnummer: 0043.1128
Menge: 1,000 Stck

**10.4025 RD-NHKR- Regendach Regendach für NHKR-6200 ZXR**
Technische Daten
Verpackungseinheit : 1 Stück
Sortiment : 19
Hersteller: AEREX
RD-NHKR-6200 ZXR Regendach
Artikelnummer: 0043.1129
Menge: 1,000 Stck

**10.4026 RD-NHKR- Regendach Regendach für NHKR-7000 ZXR**
Technische Daten
Verpackungseinheit : 1 Stück
Sortiment : 19
Hersteller: AEREX
RD-NHKR-7000 ZXR Regendach
Artikelnummer: 0043.1130
Menge: 1,000 Stck

**10.4027 SGTS 200 Segeltuchstutzen Segeltuchstutzen**
Segeltuchstutzen, flexibel. Zur Körperschallentkopplung
zwischen Lüftungsgerät und Luftkanal.
Runde Ausführung.
Technische Daten
Nennweite : 200 mm
Länge : 140 mm
Verpackungseinheit : 1 Stück
Sortiment : 19
GTIN (EAN) : 4045314437261
Hersteller: AEREX
SGTS 200 Segeltuchstutzen
Artikelnummer: 0043.0726
Menge: 1,000 Stck

**10.4028 SGTS 250 Segeltuchstutzen Segeltuchstutzen**
Segeltuchstutzen, flexibel. Zur Körperschallentkopplung
zwischen Lüftungsgerät und Luftkanal.
Runde Ausführung.
Technische Daten
Nennweite : 250 mm
Länge : 140 mm
Verpackungseinheit : 1 Stück
Sortiment : 19
GTIN (EAN) : 4045314437278
Hersteller: AEREX
SGTS 250 Segeltuchstutzen
Artikelnummer: 0043.0727
Menge: 1,000 Stck

**10.4029 SGTS 315 Segeltuchstutzen Segeltuchstutzen**
Segeltuchstutzen, flexibel. Zur Körperschallentkopplung
zwischen Lüftungsgerät und Luftkanal.
Runde Ausführung.
Technische Daten
Nennweite : 315 mm
Länge : 140 mm
Verpackungseinheit : 1 Stück
Sortiment : 19
GTIN (EAN) : 4045314437285
Hersteller: AEREX
SGTS 315 Segeltuchstutzen
Artikelnummer: 0043.0728
Menge: 1,000 Stck

**10.4030 SGTS 355 Segeltuchstutzen Segeltuchstutzen**
Segeltuchstutzen, flexibel. Zur Körperschallentkopplung
zwischen Lüftungsgerät und Luftkanal.
Runde Ausführung.
Technische Daten
Nennweite : 355 mm
Länge : 140 mm
Verpackungseinheit : 1 Stück
Sortiment : 19
GTIN (EAN) : 4045314437292
Hersteller: AEREX
SGTS 355 Segeltuchstutzen
Artikelnummer: 0043.0729
Menge: 1,000 Stck

**10.4031 SGTS 400 Segeltuchstutzen Segeltuchstutzen**
Segeltuchstutzen, flexibel. Zur Körperschallentkopplung
zwischen Lüftungsgerät und Luftkanal.
Runde Ausführung.
Technische Daten
Nennweite : 400 mm
Länge : 140 mm
Verpackungseinheit : 1 Stück
Sortiment : 19
Hersteller: AEREX
SGTS 400 Segeltuchstutzen
Artikelnummer: 0043.0908
Menge: 1,000 Stck

**10.4032 SGTS 295 Segeltuchstutzen Segeltuchstutzen für Außenluft / Abluft an CRB 1200.**
Segeltuchstutzen als flexible, körperschallentkoppelnde
Verbindung für Lüftungskomponenten.
Extrem stabiles, widerstandsfähiges Material.
Umlaufende, vollverschweißte Gummidichtung auf dem
Flansch gewährleistet höchste Dichtigkeit.
Stabiler Anschlussflansch, vollverstanzt.
Eckige Ausführung. Flansch: 20 mm.
Technische Daten
Material Gehäuse : Hochleistungsgewebe
Kanalmaß : 755 mm x 295 mm
Flanschbreite : 20 mm
Länge : 130 mm
Verpackungseinheit : 1 Stück
Sortiment : 19
GTIN (EAN) : 4045314433362
Hersteller: AEREX
SGTS 295 x 755 Segeltuchstutzen
Artikelnummer: 0043.0336
Menge: 1,000 Stck

**10.4033 SGTS 325 Segeltuchstutzen Segeltuchstutzen für Reco-Boxx 800 ZXR, Außenluft / Abluft an Reco-Box**
Segeltuchstutzen als flexible, körperschallentkoppelnde
Verbindung für Lüftungskomponenten.
Extrem stabiles, widerstandsfähiges Material.
Umlaufende, vollverschweißte Gummidichtung auf dem
Flansch gewährleistet höchste Dichtigkeit.
Stabiler Anschlussflansch, vollverstanzt.
Eckige Ausführung. Flansch: 20 mm.
Technische Daten
Material Gehäuse : Hochleistungsgewebe
Kanalmaß : 425 mm x 325 mm
Flanschbreite : 20 mm
Länge : 130 mm
Verpackungseinheit : 1 Stück
Sortiment : 19
GTIN (EAN) : 4045314433379
Hersteller: AEREX
SGTS 325 x 425 Segeltuchstutzen
Artikelnummer: 0043.0337
Menge: 1,000 Stck

**10.4034 SGTS 325 Segeltuchstutzen Segeltuchstutzen für Reco-Boxx 1200ZXR, Außenluft / Abluft an Reco-Box**
Segeltuchstutzen als flexible, körperschallentkoppelnde
Verbindung für Lüftungskomponenten.
Extrem stabiles, widerstandsfähiges Material.
Umlaufende, vollverschweißte Gummidichtung auf dem
Flansch gewährleistet höchste Dichtigkeit.
Stabiler Anschlussflansch, vollverstanzt.
Eckige Ausführung. Flansch: 20 mm.
Technische Daten
Material Gehäuse : Hochleistungsgewebe
Kanalmaß : 785 mm x 325 mm
Flanschbreite : 20 mm
Länge : 130 mm
Verpackungseinheit : 1 Stück
Sortiment : 19
GTIN (EAN) : 4045314433393
Hersteller: AEREX
SGTS 325 x 785 Segeltuchstutzen
Artikelnummer: 0043.0339
Menge: 1,000 Stck

**10.4035 SGTS 325 Segeltuchstutzen Segeltuchstutzen für Reco-Boxx 2000 ZXR, Außenluft / Abluft an Reco-Bo**
Segeltuchstutzen als flexible, körperschallentkoppelnde
Verbindung für Lüftungskomponenten.
Extrem stabiles, widerstandsfähiges Material.
Umlaufende, vollverschweißte Gummidichtung auf dem
Flansch gewährleistet höchste Dichtigkeit.
Stabiler Anschlussflansch, vollverstanzt.
Eckige Ausführung. Flansch: 20 mm.
Technische Daten
Material Gehäuse : Hochleistungsgewebe
Kanalmaß : 955 mm x 325 mm
Flanschbreite : 20 mm
Länge : 130 mm
Verpackungseinheit : 1 Stück
Sortiment : 19
GTIN (EAN) : 4045314433416
Hersteller: AEREX
SGTS 325 x 955 Segeltuchstutzen
Artikelnummer: 0043.0341
Menge: 1,000 Stck

**10.4036 SGTS 395 Segeltuchstutzen Segeltuchstutzen für Zuluft / Fortluft an Reco-Boxx 2000 / 3500 ZX und**
Segeltuchstutzen als flexible, körperschallentkoppelnde
Verbindung für Lüftungskomponenten.
Extrem stabiles, widerstandsfähiges Material.
Umlaufende, vollverschweißte Gummidichtung auf dem
Flansch gewährleistet höchste Dichtigkeit.
Stabiler Anschlussflansch, vollverstanzt.
Eckige Ausführung. Flansch: 20 mm.
Technische Daten
Material Gehäuse : Hochleistungsgewebe
Kanalmaß : 395 mm x 395 mm
Flanschbreite : 20 mm
Länge : 130 mm
Verpackungseinheit : 1 Stück
Sortiment : 19
GTIN (EAN) : 4045314433430
Hersteller: AEREX
SGTS 395 x 395 Segeltuchstutzen
Artikelnummer: 0043.0343
Menge: 1,000 Stck

**10.4037 SGTS 325 Segeltuchstutzen Segeltuchstutzen für Reco-Boxx 3000 ZXR und Außenluft / Abluft an Reco**
Segeltuchstutzen als flexible, körperschallentkoppelnde
Verbindung für Lüftungskomponenten.
Extrem stabiles, widerstandsfähiges Material.
Umlaufende, vollverschweißte Gummidichtung auf dem
Flansch gewährleistet höchste Dichtigkeit.
Stabiler Anschlussflansch, vollverstanzt.
Eckige Ausführung. Flansch: 20 mm.
Technische Daten
Material Gehäuse : Hochleistungsgewebe
Kanalmaß : 1.325 mm x 325 mm
Flanschbreite : 20 mm
Länge : 130 mm
Verpackungseinheit : 1 Stück
Sortiment : 19
GTIN (EAN) : 4045314433423
Hersteller: AEREX
SGTS 325 x 1325 Segeltuchstutzen
Artikelnummer: 0043.0342
Menge: 1,000 Stck

**10.4038 SGTS 325 Segeltuchstutzen Segeltuchstutzen für Reco-Boxx 4000 ZXR und Außenluft / Abluft an Reco**
Segeltuchstutzen als flexible, körperschallentkoppelnde
Verbindung für Lüftungskomponenten.
Extrem stabiles, widerstandsfähiges Material.
Umlaufende, vollverschweißte Gummidichtung auf dem
Flansch gewährleistet höchste Dichtigkeit.
Stabiler Anschlussflansch, vollverstanzt.
Eckige Ausführung. Flansch: 20 mm.
Technische Daten
Material Gehäuse : Hochleistungsgewebe
Kanalmaß : 1.695 mm x 325 mm
Flanschbreite : 20 mm
Länge : 130 mm
Verpackungseinheit : 1 Stück
Sortiment : 19
GTIN (EAN) : 4045314433447
Hersteller: AEREX
SGTS 325 x 1695 Segeltuchstutzen
Artikelnummer: 0043.0344
Menge: 1,000 Stck

**10.4039 SGTS 525 Segeltuchstutzen Segeltuchstutzen für Reco-Boxx 5000 / 6000 ZXR und Außenluft / Abluft**
Segeltuchstutzen als flexible, körperschallentkoppelnde
Verbindung für Lüftungskomponenten.
Extrem stabiles, widerstandsfähiges Material.
Umlaufende, vollverschweißte Gummidichtung auf dem
Flansch gewährleistet höchste Dichtigkeit.
Stabiler Anschlussflansch, vollverstanzt.
Eckige Ausführung. Flansch: 20 mm.
Technische Daten
Material Gehäuse : Hochleistungsgewebe
Kanalmaß : 1.985 mm x 525 mm
Flanschbreite : 20 mm
Länge : 130 mm
Verpackungseinheit : 1 Stück
Sortiment : 19
GTIN (EAN) : 4045314433461
Hersteller: AEREX
SGTS 525 x 1985 Segeltuchstutzen
Artikelnummer: 0043.0346
Menge: 1,000 Stck

**10.4040 SGTS 135 Segeltuchstutzen Segeltuchstutzen für Außenluft / Abluft an Reco-Boxx 800 ZXA.**
Segeltuchstutzen als flexible, körperschallentkoppelnde
Verbindung für Lüftungskomponenten.
Extrem stabiles, widerstandsfähiges Material.
Umlaufende, vollverschweißte Gummidichtung auf dem
Flansch gewährleistet höchste Dichtigkeit.
Stabiler Anschlussflansch, vollverstanzt.
Eckige Ausführung. Flansch: 20 mm.
Technische Daten
Material Gehäuse : Hochleistungsgewebe
Kanalmaß : 425 mm x 135 mm
Flanschbreite : 20 mm
Länge : 130 mm
Verpackungseinheit : 1 Stück
Sortiment : 19
GTIN (EAN) : 4045314433485
Hersteller: AEREX
SGTS 135 x 425 Segeltuchstutzen
Artikelnummer: 0043.0348
Menge: 1,000 Stck

**10.4041 SGTS 260 Segeltuchstutzen Segeltuchstutzen für Außenluft / Abluft an Reco-Boxx 1200 ZXA.**
Segeltuchstutzen als flexible, körperschallentkoppelnde
Verbindung für Lüftungskomponenten.
Extrem stabiles, widerstandsfähiges Material.
Umlaufende, vollverschweißte Gummidichtung auf dem
Flansch gewährleistet höchste Dichtigkeit.
Stabiler Anschlussflansch, vollverstanzt.
Eckige Ausführung. Flansch: 20 mm.
Technische Daten
Material Gehäuse : Hochleistungsgewebe
Kanalmaß : 785 mm x 260 mm
Flanschbreite : 20 mm
Länge : 130 mm
Verpackungseinheit : 1 Stück
Sortiment : 19
GTIN (EAN) : 4045314433492
Hersteller: AEREX
SGTS 260 x 785 Segeltuchstutzen
Artikelnummer: 0043.0349
Menge: 1,000 Stck

**10.4042 SGTS 400 Segeltuchstutzen Segeltuchstutzen SGTS 400 x 300**
Segeltuchstutzen als flexible, körperschallentkoppelnde
Verbindung für Lüftungskomponenten.
Extrem stabiles, widerstandsfähiges Material.
Umlaufende, vollverschweißte Gummidichtung auf dem
Flansch gewährleistet höchste Dichtigkeit.
Stabiler Anschlussflansch, vollverstanzt.
Eckige Ausführung. Flansch: 20 mm.
Technische Daten
Material Gehäuse : Hochleistungsgewebe
Kanalmaß : 400 mm x 300 mm
Flanschbreite : 20 mm
Länge : 130 mm
Verpackungseinheit : 1 Stück
Sortiment : 19
Hersteller: AEREX
SGTS 400 x 300 Segeltuchstutzen
Artikelnummer: 0043.0950
Menge: 1,000 Stck

**10.4043 SGTS 800 Segeltuchstutzen Segeltuchstutzen SGTS 800 x 300**
Segeltuchstutzen als flexible, körperschallentkoppelnde
Verbindung für Lüftungskomponenten.
Extrem stabiles, widerstandsfähiges Material.
Umlaufende, vollverschweißte Gummidichtung auf dem
Flansch gewährleistet höchste Dichtigkeit.
Stabiler Anschlussflansch, vollverstanzt.
Eckige Ausführung. Flansch: 20 mm.
Technische Daten
Material Gehäuse : Hochleistungsgewebe
Kanalmaß : 800 mm x 300 mm
Flanschbreite : 20 mm
Länge : 130 mm
Verpackungseinheit : 1 Stück
Sortiment : 19
Hersteller: AEREX
SGTS 800 x 300 Segeltuchstutzen
Artikelnummer: 0043.0951
Menge: 1,000 Stck

**10.4044 SGTS 500 Segeltuchstutzen Segeltuchstutzen SGTS 500 x 400**
Segeltuchstutzen als flexible, körperschallentkoppelnde
Verbindung für Lüftungskomponenten.
Extrem stabiles, widerstandsfähiges Material.
Umlaufende, vollverschweißte Gummidichtung auf dem
Flansch gewährleistet höchste Dichtigkeit.
Stabiler Anschlussflansch, vollverstanzt.
Eckige Ausführung. Flansch: 20 mm.
Technische Daten
Material Gehäuse : Hochleistungsgewebe
Kanalmaß : 500 mm x 400 mm
Flanschbreite : 20 mm
Länge : 130 mm
Verpackungseinheit : 1 Stück
Sortiment : 19
Hersteller: AEREX
SGTS 500 x 400 Segeltuchstutzen
Artikelnummer: 0043.0952
Menge: 1,000 Stck

**10.4045 SGTS 800 Segeltuchstutzen Segeltuchstutzen SGTS 800 x 400**
Segeltuchstutzen als flexible, körperschallentkoppelnde
Verbindung für Lüftungskomponenten.
Extrem stabiles, widerstandsfähiges Material.
Umlaufende, vollverschweißte Gummidichtung auf dem
Flansch gewährleistet höchste Dichtigkeit.
Stabiler Anschlussflansch, vollverstanzt.
Eckige Ausführung. Flansch: 20 mm.
Technische Daten
Material Gehäuse : Hochleistungsgewebe
Kanalmaß : 800 mm x 400 mm
Flanschbreite : 20 mm
Länge : 130 mm
Verpackungseinheit : 1 Stück
Sortiment : 19
Hersteller: AEREX
SGTS 800 x 400 Segeltuchstutzen
Artikelnummer: 0043.0953
Menge: 1,000 Stck

**10.4046 SGTS 100 Segeltuchstutzen Segeltuchstutzen SGTS 1000 x 400**
Segeltuchstutzen als flexible, körperschallentkoppelnde
Verbindung für Lüftungskomponenten.
Extrem stabiles, widerstandsfähiges Material.
Umlaufende, vollverschweißte Gummidichtung auf dem
Flansch gewährleistet höchste Dichtigkeit.
Stabiler Anschlussflansch, vollverstanzt.
Eckige Ausführung. Flansch: 20 mm.
Technische Daten
Material Gehäuse : Hochleistungsgewebe
Kanalmaß : 1.000 mm x 400 mm
Flanschbreite : 20 mm
Länge : 130 mm
Verpackungseinheit : 1 Stück
Sortiment : 19
Hersteller: AEREX
SGTS 1000 x 400 Segeltuchstutzen
Artikelnummer: 0043.0954
Menge: 1,000 Stck

**10.4047 SGTS 700 Segeltuchstutzen Segeltuchstutzen SGTS 700 x 500**
Segeltuchstutzen als flexible, körperschallentkoppelnde
Verbindung für Lüftungskomponenten.
Extrem stabiles, widerstandsfähiges Material.
Umlaufende, vollverschweißte Gummidichtung auf dem
Flansch gewährleistet höchste Dichtigkeit.
Stabiler Anschlussflansch, vollverstanzt.
Eckige Ausführung. Flansch: 20 mm.
Technische Daten
Material Gehäuse : Hochleistungsgewebe
Kanalmaß : 700 mm x 500 mm
Flanschbreite : 20 mm
Länge : 130 mm
Verpackungseinheit : 1 Stück
Sortiment : 19
Hersteller: AEREX
SGTS 700 x 500 Segeltuchstutzen
Artikelnummer: 0043.0955
Menge: 1,000 Stck

**10.4048 SGTS 106 Segeltuchstutzen Segeltuchstutzen SGTS 1060 x 540**
Segeltuchstutzen als flexible, körperschallentkoppelnde
Verbindung für Lüftungskomponenten.
Extrem stabiles, widerstandsfähiges Material.
Umlaufende, vollverschweißte Gummidichtung auf dem
Flansch gewährleistet höchste Dichtigkeit.
Stabiler Anschlussflansch, vollverstanzt.
Eckige Ausführung. Flansch: 20 mm.
Technische Daten
Material Gehäuse : Hochleistungsgewebe
Kanalmaß : 1.060 mm x 540 mm
Flanschbreite : 20 mm
Länge : 130 mm
Verpackungseinheit : 1 Stück
Sortiment : 19
Hersteller: AEREX
SGTS 1060 x 540 Segeltuchstutzen
Artikelnummer: 0043.1090
Menge: 1,000 Stck

**10.4049 SGTS 126 Segeltuchstutzen Segeltuchstutzen SGTS 1265 x 540**
Segeltuchstutzen als flexible, körperschallentkoppelnde
Verbindung für Lüftungskomponenten.
Extrem stabiles, widerstandsfähiges Material.
Umlaufende, vollverschweißte Gummidichtung auf dem
Flansch gewährleistet höchste Dichtigkeit.
Stabiler Anschlussflansch, vollverstanzt.
Eckige Ausführung. Flansch: 20 mm.
Technische Daten
Material Gehäuse : Hochleistungsgewebe
Kanalmaß : 1.265 mm x 540 mm
Flanschbreite : 20 mm
Länge : 130 mm
Verpackungseinheit : 1 Stück
Sortiment : 19
Hersteller: AEREX
SGTS 1265 x 540 Segeltuchstutzen
Artikelnummer: 0043.1091
Menge: 1,000 Stck

**10.4050 SGTS 152 Segeltuchstutzen Segeltuchstutzen SGTS 1520 x 540**
Segeltuchstutzen als flexible, körperschallentkoppelnde
Verbindung für Lüftungskomponenten.
Extrem stabiles, widerstandsfähiges Material.
Umlaufende, vollverschweißte Gummidichtung auf dem
Flansch gewährleistet höchste Dichtigkeit.
Stabiler Anschlussflansch, vollverstanzt.
Eckige Ausführung. Flansch: 20 mm.
Technische Daten
Material Gehäuse : Hochleistungsgewebe
Kanalmaß : 1.520 mm x 540 mm
Flanschbreite : 20 mm
Länge : 130 mm
Verpackungseinheit : 1 Stück
Sortiment : 19
Hersteller: AEREX
SGTS 1520 x 540 Segeltuchstutzen
Artikelnummer: 0043.1092
Menge: 1,000 Stck

**10.4051 SGTS 152 Segeltuchstutzen Segeltuchstutzen SGTS 1520 x 670**
Segeltuchstutzen als flexible, körperschallentkoppelnde
Verbindung für Lüftungskomponenten.
Extrem stabiles, widerstandsfähiges Material.
Umlaufende, vollverschweißte Gummidichtung auf dem
Flansch gewährleistet höchste Dichtigkeit.
Stabiler Anschlussflansch, vollverstanzt.
Eckige Ausführung. Flansch: 20 mm.
Technische Daten
Material Gehäuse : Hochleistungsgewebe
Kanalmaß : 1.520 mm x 670 mm
Flanschbreite : 20 mm
Länge : 130 mm
Verpackungseinheit : 1 Stück
Sortiment : 19
Hersteller: AEREX
SGTS 1520 x 670 Segeltuchstutzen
Artikelnummer: 0043.1093
Menge: 1,000 Stck

**10.4052 SGTS 189 Segeltuchstutzen Segeltuchstutzen SGTS 1895 x 670**
Segeltuchstutzen als flexible, körperschallentkoppelnde
Verbindung für Lüftungskomponenten.
Extrem stabiles, widerstandsfähiges Material.
Umlaufende, vollverschweißte Gummidichtung auf dem
Flansch gewährleistet höchste Dichtigkeit.
Stabiler Anschlussflansch, vollverstanzt.
Eckige Ausführung. Flansch: 20 mm.
Technische Daten
Material Gehäuse : Hochleistungsgewebe
Kanalmaß : 1.895 mm x 670 mm
Flanschbreite : 20 mm
Länge : 130 mm
Verpackungseinheit : 1 Stück
Sortiment : 19
Hersteller: AEREX
SGTS 1895 x 670 Segeltuchstutzen
Artikelnummer: 0043.1094
Menge: 1,000 Stck

**10.4053 SGTS 227 Segeltuchstutzen Segeltuchstutzen SGTS 2275 x 670**
Segeltuchstutzen als flexible, körperschallentkoppelnde
Verbindung für Lüftungskomponenten.
Extrem stabiles, widerstandsfähiges Material.
Umlaufende, vollverschweißte Gummidichtung auf dem
Flansch gewährleistet höchste Dichtigkeit.
Stabiler Anschlussflansch, vollverstanzt.
Eckige Ausführung. Flansch: 20 mm.
Technische Daten
Material Gehäuse : Hochleistungsgewebe
Kanalmaß : 2.275 mm x 670 mm
Flanschbreite : 20 mm
Länge : 130 mm
Verpackungseinheit : 1 Stück
Sortiment : 19
Hersteller: AEREX
SGTS 2275 x 670 Segeltuchstutzen
Artikelnummer: 0043.1095
Menge: 1,000 Stck

**10.4054 SGTS-NHK Segeltuchstutzen Segeltuchstutzen für NHKR-800 ZX**
Segeltuchstutzen als flexible, körperschallentkoppelnde
Verbindung für Lüftungskomponenten.
Extrem stabiles, widerstandsfähiges Material.
Umlaufende, vollverschweißte Gummidichtung auf dem
Flansch gewährleistet höchste Dichtigkeit.
Stabiler Anschlussflansch, vollverstanzt.
Eckige Ausführung. Flansch: 20 mm.
Technische Daten
Material Gehäuse : Hochleistungsgewebe
Kanalmaß : 430 mm x 430 mm
Flanschbreite : 20 mm
Länge : 130 mm
Verpackungseinheit : 1 Stück
Sortiment : 19
GTIN (EAN) : 4045314433768
Hersteller: AEREX
SGTS-NHKR-800 ZX Segeltuchstutzen
Artikelnummer: 0043.0376
Menge: 1,000 Stck

**10.4055 SGTS-NHK Segeltuchstutzen Segeltuchstutzen für NHKR-1200 ZX**
Segeltuchstutzen als flexible, körperschallentkoppelnde
Verbindung für Lüftungskomponenten.
Extrem stabiles, widerstandsfähiges Material.
Umlaufende, vollverschweißte Gummidichtung auf dem
Flansch gewährleistet höchste Dichtigkeit.
Stabiler Anschlussflansch, vollverstanzt.
Eckige Ausführung. Flansch: 20 mm.
Technische Daten
Material Gehäuse : Hochleistungsgewebe
Kanalmaß : 790 mm x 330 mm
Flanschbreite : 20 mm
Länge : 130 mm
Verpackungseinheit : 1 Stück
Sortiment : 19
GTIN (EAN) : 4045314433775
Hersteller: AEREX
SGTS-NHKR-1200 ZX Segeltuchstutzen
Artikelnummer: 0043.0377
Menge: 1,000 Stck

**10.4056 SGTS-NHK Segeltuchstutzen Segeltuchstutzen für NHKR-2000 ZX**
Segeltuchstutzen als flexible, körperschallentkoppelnde
Verbindung für Lüftungskomponenten.
Extrem stabiles, widerstandsfähiges Material.
Umlaufende, vollverschweißte Gummidichtung auf dem
Flansch gewährleistet höchste Dichtigkeit.
Stabiler Anschlussflansch, vollverstanzt.
Eckige Ausführung. Flansch: 20 mm.
Technische Daten
Material Gehäuse : Hochleistungsgewebe
Kanalmaß : 530 mm x 530 mm
Flanschbreite : 20 mm
Länge : 130 mm
Verpackungseinheit : 1 Stück
Sortiment : 19
GTIN (EAN) : 4045314433782
Hersteller: AEREX
SGTS-NHKR-2000 ZX Segeltuchstutzen
Artikelnummer: 0043.0378
Menge: 1,000 Stck

**10.4057 SGTS-NHK Segeltuchstutzen Segeltuchstutzen für NHKR-3500 ZX**
Segeltuchstutzen als flexible, körperschallentkoppelnde
Verbindung für Lüftungskomponenten.
Extrem stabiles, widerstandsfähiges Material.
Umlaufende, vollverschweißte Gummidichtung auf dem
Flansch gewährleistet höchste Dichtigkeit.
Stabiler Anschlussflansch, vollverstanzt.
Eckige Ausführung. Flansch: 20 mm.
Technische Daten
Material Gehäuse : Hochleistungsgewebe
Kanalmaß : 790 mm x 530 mm
Flanschbreite : 20 mm
Länge : 130 mm
Verpackungseinheit : 1 Stück
Sortiment : 19
GTIN (EAN) : 4045314433799
Hersteller: AEREX
SGTS-NHKR-3500 ZX Segeltuchstutzen
Artikelnummer: 0043.0379
Menge: 1,000 Stck

**10.4058 SGTS-NHK Segeltuchstutzen Segeltuchstutzen für NHKR-4000/5000/6000 ZX**
Segeltuchstutzen als flexible, körperschallentkoppelnde
Verbindung für Lüftungskomponenten.
Extrem stabiles, widerstandsfähiges Material.
Umlaufende, vollverschweißte Gummidichtung auf dem
Flansch gewährleistet höchste Dichtigkeit.
Stabiler Anschlussflansch, vollverstanzt.
Eckige Ausführung. Flansch: 20 mm.
Technische Daten
Material Gehäuse : Hochleistungsgewebe
Kanalmaß : 1.330 mm x 530 mm
Flanschbreite : 20 mm
Länge : 130 mm
Verpackungseinheit : 1 Stück
Sortiment : 19
GTIN (EAN) : 4045314433805
Hersteller: AEREX
SGTS-NHKR-4000/5000/6000 ZX Segeltuchstutzen
Artikelnummer: 0043.0380
Menge: 1,000 Stck

**10.4059 SGTS-NHK Segeltuchstutzen Segeltuchstutzen für NHKR-800 ZX**
Segeltuchstutzen als flexible, körperschallentkoppelnde
Verbindung für Lüftungskomponenten.
Extrem stabiles, widerstandsfähiges Material.
Umlaufende, vollverschweißte Gummidichtung auf dem
Flansch gewährleistet höchste Dichtigkeit.
Stabiler Anschlussflansch, vollverstanzt.
Eckige Ausführung. Flansch: 20 mm.
Technische Daten
Material Gehäuse : Hochleistungsgewebe
Kanalmaß : 430 mm x 430 mm
Flanschbreite : 20 mm
Länge : 130 mm
Verpackungseinheit : 1 Stück
Sortiment : 19
GTIN (EAN) : 4045314434062
Hersteller: AEREX
SGTS-NHKR-800 ZXR Segeltuchstutzen
Artikelnummer: 0043.0406
Menge: 1,000 Stck

**10.4060 SGTS-NHK Segeltuchstutzen Segeltuchstutzen für NHKR-1200 ZXR**
Segeltuchstutzen als flexible, körperschallentkoppelnde
Verbindung für Lüftungskomponenten.
Extrem stabiles, widerstandsfähiges Material.
Umlaufende, vollverschweißte Gummidichtung auf dem
Flansch gewährleistet höchste Dichtigkeit.
Stabiler Anschlussflansch, vollverstanzt.
Eckige Ausführung. Flansch: 20 mm.
Technische Daten
Material Gehäuse : Hochleistungsgewebe
Kanalmaß : 790 mm x 330 mm
Flanschbreite : 20 mm
Länge : 130 mm
Verpackungseinheit : 1 Stück
Sortiment : 19
GTIN (EAN) : 4045314434116
Hersteller: AEREX
SGTS-NHKR-1200 ZXR Segeltuchstutzen
Artikelnummer: 0043.0411
Menge: 1,000 Stck

**10.4061 SGTS-NHK Segeltuchstutzen Segeltuchstutzen für NHKR-2000 ZXR**
Segeltuchstutzen als flexible, körperschallentkoppelnde
Verbindung für Lüftungskomponenten.
Extrem stabiles, widerstandsfähiges Material.
Umlaufende, vollverschweißte Gummidichtung auf dem
Flansch gewährleistet höchste Dichtigkeit.
Stabiler Anschlussflansch, vollverstanzt.
Eckige Ausführung. Flansch: 20 mm.
Technische Daten
Material Gehäuse : Hochleistungsgewebe
Kanalmaß : 530 mm x 530 mm
Flanschbreite : 20 mm
Länge : 130 mm
Verpackungseinheit : 1 Stück
Sortiment : 19
GTIN (EAN) : 4045314434161
Hersteller: AEREX
SGTS-NHKR-2000 ZXR Segeltuchstutzen
Artikelnummer: 0043.0416
Menge: 1,000 Stck

**10.4062 SGTS-NHK Segeltuchstutzen Segeltuchstutzen für NHKR-3000 ZXR**
Segeltuchstutzen als flexible, körperschallentkoppelnde
Verbindung für Lüftungskomponenten.
Extrem stabiles, widerstandsfähiges Material.
Umlaufende, vollverschweißte Gummidichtung auf dem
Flansch gewährleistet höchste Dichtigkeit.
Stabiler Anschlussflansch, vollverstanzt.
Eckige Ausführung. Flansch: 20 mm.
Technische Daten
Material Gehäuse : Hochleistungsgewebe
Kanalmaß : 790 mm x 530 mm
Flanschbreite : 20 mm
Länge : 130 mm
Verpackungseinheit : 1 Stück
Sortiment : 19
GTIN (EAN) : 4045314434215
Hersteller: AEREX
SGTS-NHKR-3000 ZXR Segeltuchstutzen
Artikelnummer: 0043.0421
Menge: 1,000 Stck

**10.4063 SGTS-NHK Segeltuchstutzen Segeltuchstutzen für NHKR-4000 ZXR**
Segeltuchstutzen als flexible, körperschallentkoppelnde
Verbindung für Lüftungskomponenten.
Extrem stabiles, widerstandsfähiges Material.
Umlaufende, vollverschweißte Gummidichtung auf dem
Flansch gewährleistet höchste Dichtigkeit.
Stabiler Anschlussflansch, vollverstanzt.
Eckige Ausführung. Flansch: 20 mm.
Technische Daten
Material Gehäuse : Hochleistungsgewebe
Kanalmaß : 1.330 mm x 530 mm
Flanschbreite : 20 mm
Länge : 130 mm
Verpackungseinheit : 1 Stück
Sortiment : 19
GTIN (EAN) : 4045314434260
Hersteller: AEREX
SGTS-NHKR-4000 ZXR Segeltuchstutzen
Artikelnummer: 0043.0426
Menge: 1,000 Stck

**10.4064 SGTS-NHK Segeltuchstutzen Segeltuchstutzen für NHKR-5000 ZX**
Segeltuchstutzen als flexible, körperschallentkoppelnde
Verbindung für Lüftungskomponenten.
Extrem stabiles, widerstandsfähiges Material.
Umlaufende, vollverschweißte Gummidichtung auf dem
Flansch gewährleistet höchste Dichtigkeit.
Stabiler Anschlussflansch, vollverstanzt.
Eckige Ausführung. Flansch: 20 mm.
Technische Daten
Material Gehäuse : Hochleistungsgewebe
Kanalmaß : 1.330 mm x 530 mm
Flanschbreite : 20 mm
Länge : 130 mm
Verpackungseinheit : 1 Stück
Sortiment : 19
GTIN (EAN) : 4045314434314
Hersteller: AEREX
SGTS-NHKR-5000 ZXR Segeltuchstutzen
Artikelnummer: 0043.0431
Menge: 1,000 Stck

**10.4065 SGTS-NHK Segeltuchstutzen Segeltuchstutzen für NHKR-6000 ZXR**
Segeltuchstutzen als flexible, körperschallentkoppelnde
Verbindung für Lüftungskomponenten.
Extrem stabiles, widerstandsfähiges Material.
Umlaufende, vollverschweißte Gummidichtung auf dem
Flansch gewährleistet höchste Dichtigkeit.
Stabiler Anschlussflansch, vollverstanzt.
Eckige Ausführung. Flansch: 20 mm.
Technische Daten
Material Gehäuse : Hochleistungsgewebe
Kanalmaß : 1.330 mm x 530 mm
Flanschbreite : 20 mm
Länge : 130 mm
Verpackungseinheit : 1 Stück
Sortiment : 19
GTIN (EAN) : 4045314434369
Hersteller: AEREX
SGTS-NHKR-6000 ZXR Segeltuchstutzen
Artikelnummer: 0043.0436
Menge: 1,000 Stck

**10.4066 SGTS 640 Segeltuchstutzen Segeltuchstutzen für Außenluft / Abluft an NHKR-1700/2100/2500 Flat-BA**
Technische Daten
Material Gehäuse : Hochleistungsgewebe
Kanalmaß : 640 mm x 235 mm
Flanschbreite : 20 mm
Länge : 130 mm
Verpackungseinheit : 1 Stück
Sortiment : 19
Hersteller: AEREX
SGTS 640 x 235 Segeltuchstutzen
Artikelnummer: 0043.0933
Menge: 1,000 Stck

**10.4067 SGTS 740 Segeltuchstutzen Segeltuchstutzen für Außenluft / Abluft an NHKR-2700/3000 Flat-BA und**
Technische Daten
Material Gehäuse : Hochleistungsgewebe
Kanalmaß : 740 mm x 335 mm
Flanschbreite : 20 mm
Länge : 130 mm
Verpackungseinheit : 1 Stück
Sortiment : 19
Hersteller: AEREX
SGTS 740 x 335 Segeltuchstutzen
Artikelnummer: 0043.0934
Menge: 1,000 Stck

**10.4068 Uni-Box Abluftventilator, Zentralgerät Sehr leiser zentraler Abluftventilator für Abluftanlagen mit Außenluft**
Zentraler Abluftventilator für Wohnungslüftungsanlagen
in Niedrigenergiehäusern.
Die Uni-Box R-300-01 ist als zentraler Abluftventilator
mit elektronischer Konstantvolumenstromregelung und
energiesparendem EC-Motor sowie
Filterwechselkontrollanzeige für den Einsatz in
Wohnungslüftungsanlagen in Verbindung mit
Außenluftdurchlässen nach DIN 1946/6 abgestimmt.
Der Volumenstrom für die Betriebsstufen 1-4 lässt sich
von 60 m3/h bis 290 m3/h in 21 Stufen über DIP-Schalter
individuell voreinstellen.
Der Vorteil gegenüber konventionellen Box- oder
Rohrventilatoren ist die extrem niedrige elektrische
Leistungsaufnahme, die elektronische
Konstantvolumenstromregelung und der leise Betrieb.
Das Gehäuse aus verzinktem Stahlblech hat zwei
Anschlussstutzen DN 160 mm (Nippelmaß) mit doppelter
Gummilippendichtung. Der Lüftermotor wird von einem
integrierten Grobfilter G4 geschützt, der als
Erstausstattung im Lieferumfang enthalten ist. Die
Filterwechselanzeige wird mittels Druckdifferenzmessung
über eine integrierte Druckmessdose bei verschmutztem
Filter aktiviert. Eine Leuchtdiode zeigt den
Filterwechsel am Bedienteil an. Anschlussmöglichkeit
für eine Feuchtesteuerung ist vorhanden. Zusätzlich ist
ein Relais zur externen Außerbetriebsetzung bei
gleichzeitigem Betrieb mit raumluftabhängigen
Feuerstätten integriert.
Das zum Betrieb notwendige Bedienteil UBBT-301(Art.Nr.
0041.0103) muss separat bestellt werden.
Technische Daten
Fördervolumen : 60 m3/h / 290 m3/h
Bemessungsspannung : 230 V
Netzfrequenz : 50 Hz
Maximale Leistungsaufnahme : 9 W / 40 W / 80 W
Schutzart : IP 40
Einbauort : innen
Material Gehäuse : Stahlblech, verzinkt
Filterart : Staubfilter
Filterklasse : G4
Anschlussdurchmesser : 160 mm
Breite : 560 mm
Höhe : 215 mm
Tiefe : 340 mm
Verpackungseinheit : 1 Stück
Sortiment : 14
GTIN (EAN) : 4045314410028
Hersteller: AEREX
Uni-Box R-300-01 Abluftventilator, Zentralgerät
Artikelnummer: 0041.0002
Menge: 1,000 Stck

**10.4069 Uni-Box Abluftventilator, Zentralgerät Sehr leiser zentraler Abluftventilator für Abluftanlagen mit Außenluft**
Zentraler Abluftventilator für Wohnungslüftungsanlagen
in Niedrigenergiehäusern.
Die Uni-Box R-300-02 ist als zentraler Abluftventilator
mit elektronischer Konstantvolumenstromregelung und
energiesparendem EC-Motor sowie
Filterwechselkontrollanzeige für den Einsatz in
Wohnungslüftungsanlagen in Verbindung mit
Außenluftdurchlässen nach DIN 1946/6 abgestimmt.
Der Volumenstrom für die Betriebsstufen 1-4 lässt sich
von 60 m3/h bis 300 m3/h in 21 Stufen über DIP-Schalter
individuell voreinstellen.
Der Vorteil gegenüber konventionellen Box- oder
Rohrventilatoren ist die extrem niedrige elektrische
Leistungsaufnahme, die elektronische
Konstantvolumenstromregelung und der leise Betrieb.
Das Gehäuse aus verzinktem Stahlblech hat zwei
Anschlussstutzen DN 160 mm (Nippelmaß) mit doppelter
Gummilippendichtung. Der Lüftermotor wird von einem
integrierten Grobfilter G4 geschützt, der als
Erstausstattung im Lieferumfang enthalten ist. Die
Filterwechselanzeige wird mittels Druckdifferenzmessung
über eine integrierte Druckmessdose bei verschmutztem
Filter aktiviert. Eine Leuchtdiode zeigt den
Filterwechsel am Bedienteil an. Anschlussmöglichkeit
für bis zu 3 Sensoren mit 0-10 V Ausgangssignal und
möglicher 24 V Spannungsversorgung über den Klemmkasten
UBKK-02 ist vorhanden. Zusätzlich ist ein Relais zur
externen Außerbetriebsetzung bei gleichzeitigem Betrieb
mit raumluftabhängigen Feuerstätten integriert.
Das zum Betrieb notwendige Bedienteil UBBT-02 (Art.Nr.
0041.0152 muss separat bestellt werden).
Zur Klassifizierung des Gesamtabluftsystems muss beim
Energieeffizienzlabel (ErP-Label) wie folgt
unterschieden werden:
ohne Raumsensor oder mit einem Raumsensor Label Klasse
E
mit zwei oder mehr Raumsensoren Label Klasse B
Technische Daten
Fördervolumen : 60 m3/h / 300 m3/h
Bemessungsspannung : 230 V
Netzfrequenz : 50 Hz
Maximale Leistungsaufnahme : 9 W / 40 W / 80 W
Schutzart : IP 40
Einbauort : innen
Material Gehäuse : Stahlblech, verzinkt
Filterart : Staubfilter
Filterklasse : G4
Anschlussdurchmesser : 160 mm
Breite : 560 mm
Höhe : 215 mm
Tiefe : 340 mm
Verpackungseinheit : 1 Stück
Sortiment : 14
GTIN (EAN) : 4045314410349
Hersteller: AEREX
Uni-Box R-300-02 Abluftventilator, Zentralgerät
Artikelnummer: 0041.0034
Menge: 1,000 Stck

**10.4070 Uni-Box Abluftventilator, Zentralgerät Sehr leiser zentraler Abluftventilator für Abluftanlagen mit Außenluft**
Zentraler Abluftventilator für Wohnungslüftungsanlagen
in Niedrigenergiehäusern.
Die Uni-Box R-150-S2 (Small) ist ideal für kleinere
Wohneinheiten, da sie mit einem kleineren
Luftmengebereich ab 25 m3/h betrieben werden kann. Sie
ist als zentraler Abluftventilator mit elektronischer
Konstantvolumenstromregelung und energiesparendem
EC-Motor sowie Filterwechselkontrollanzeige für den
Einsatz in Wohnungslüftungsanlagen in Verbindung mit
Außenluftdurchlässen nach DIN 1946/6 abgestimmt.
Der Volumenstrom für die Betriebsstufen 1-4 lässt sich
von 25 m3/h bis 160 m3/h in 21 Stufen über DIP-Schalter
individuell voreinstellen.
Der Vorteil gegenüber konventionellen Box- oder
Rohrventilatoren ist die extrem niedrige elektrische
Leistungsaufnahme, die elektronische
Konstantvolumenstromregelung und der leise Betrieb.
Das Gehäuse aus verzinktem Stahlblech hat zwei
Anschlussstutzen DN 160 mm (Nippelmaß) mit doppelter
Gummilippendichtung. Der Lüftermotor wird von einem
integrierten Grobfilter G4 geschützt, der als
Erstausstattung im Lieferumfang enthalten ist. Die
Filterwechselanzeige wird mittels Druckdifferenzmessung
über eine integrierte Druckmessdose bei verschmutztem
Filter aktiviert. Eine Leuchtdiode zeigt den
Filterwechsel am Bedienteil an. Anschlussmöglichkeit
für bis zu 3 Sensoren mit 0-10 V Ausgangssignal und
möglicher 24 V Spannungsversorgung über den Klemmkasten
UBKK-02 ist vorhanden. Zusätzlich ist ein Relais zur
externen Außerbetriebsetzung bei gleichzeitigem Betrieb
mit raumluftabhängigen Feuerstätten integriert.
Das zum Betrieb notwendige Bedienteil UBBT-02 (Art.Nr.
0041.0152 muss separat bestellt werden).
Zur Klassifizierung des Gesamtabluftsystems muss beim
Energieeffizienzlabel (ErP-Label) wie folgt
unterschieden werden:
ohne Raumsensor oder mit einem Raumsensor Label Klasse
E
mit zwei oder mehr Raumsensoren Label Klasse B
Technische Daten
Fördervolumen : 25 m3/h / 150 m3/h
Bemessungsspannung : 230 V
Netzfrequenz : 50 Hz
Schutzart : IP 40
Einbauort : innen
Material Gehäuse : Stahlblech, verzinkt
Filterart : Staubfilter
Filterklasse : G4
Anschlussdurchmesser : 160 mm
Breite : 560 mm
Höhe : 215 mm
Tiefe : 340 mm
Verpackungseinheit : 1 Stück
Sortiment : 14
GTIN (EAN) : 4045314410356
Hersteller: AEREX
Uni-Box R-150-S2 Abluftventilator, Zentralgerät
Artikelnummer: 0041.0035
Menge: 1,000 Stck

**10.4071 Uni-Box Abluftventilator, Zentralgerät Zentraler Abluftventilator mit wahlweiser Konstantvolumenstrom- oder K**
Die Uni-Box R-MaxControl ist ein Abluftventilator für
zentrale Abluftanlagen.
Der integrierte Gleichspannungs-Radialventilator mit
extrem niedriger Leistungsaufnahme wird über die
separat erhältliche Regelung UBR-ControlCOM
folgendermaßen geregelt:
Druckkonstant
Volumenstromkonstant
Volumenstromkonstant über ein 0 / 10 V Signal.
Das Gehäuse besteht aus 15 mm isolierten
Sandwichelementen mit verzinktem Stahlblech, Ausführung
für Innenaufstellung mit integriertem G4 Abluftfilter
zum Schutz des Ventilators vor Verschmutzung.
Die Uni-Box R-MaxControl ist als Geräteserie in 3
Varianten erhältlich.
Sehr große Filterflächen für längere Standzeiten.
Inkl. 3-Stufenschalter, Notschalter und Gerätesockel
sowie zwei beiliegenden Segeltuchstutzen.
Technische Daten
Fördervolumen : 300 m3/h / 800 m3/h (Druckkonstanter-
oder Volumenstromkonstanter Betrieb möglich)
Leistungsaufnahme : 450 m3/h / 120 Pa / 76 W
Druckreserve : 450 m3/h / 450 Pa
Bemessungsspannung : 230 V
Netzfrequenz : 50 Hz
Maximale Leistungsaufnahme : 160 W
IMax : 3,5 A
Einbauort : innen
Material Gehäuse : Stahlblech, verzinkt
Farbe : ähnlich RAL 9002
Gewicht : 31 kg
Filterart : Staubfilter
Filterklasse : G4
Anschlussdurchmesser : 250 mm
Breite : 860 mm
Höhe : 400 mm
Tiefe : 400 mm
Umgebungstemperatur : -20  C bis 40  C
Verpackungseinheit : 1 Stück
Sortiment : 19
GTIN (EAN) : 4045314410301
Hersteller: AEREX
Uni-Box R-MaxControl 01 PF Abluftventilator,
Zentralgerät
Artikelnummer: 0041.0030
Menge: 1,000 Stck

**10.4072 Uni-Box Abluftventilator, Zentralgerät Zentraler Abluftventilator mit wahlweiser Konstantvolumenstrom- oder K**
Die Uni-Box R-MaxControl ist ein Abluftventilator für
zentrale Abluftanlagen.
Der integrierte Gleichspannungs-Radialventilator mit
extrem niedriger Leistungsaufnahme wird über die
separat erhältliche Regelung UBR-ControlCOM
folgendermaßen geregelt:
Druckkonstant
Volumenstromkonstant
Volumenstromkonstant über ein 0 / 10 V Signal.
Das Gehäuse besteht aus 15 mm isolierten
Sandwichelementen mit verzinktem Stahlblech, Ausführung
für Innenaufstellung mit integriertem G4 Abluftfilter
zum Schutz des Ventilators vor Verschmutzung.
Die Uni-Box R-MaxControl ist als Geräteserie in 3
Varianten erhältlich.
Sehr große Filterflächen für längere Standzeiten.
Inkl. 3-Stufenschalter, Notschalter und Gerätesockel
sowie zwei beiliegenden Segeltuchstutzen.
Technische Daten
Fördervolumen : 700 m3/h / 2.500 m3/h (Druckkonstanter-
oder Volumenstromkonstanter Betrieb möglich)
Leistungsaufnahme : 1.000 m3/h / 150 Pa / 110 W
Druckreserve : 1.000 m3/h / 500 Pa
Bemessungsspannung : 230 V
Netzfrequenz : 50 Hz
Maximale Leistungsaufnahme : 220 W
IMax : 3,5 A
Einbauort : innen
Material Gehäuse : Stahlblech, verzinkt
Farbe : ähnlich RAL 9002
Gewicht : 42 kg
Filterart : Staubfilter
Filterklasse : G4
Anschlussdurchmesser : 355 mm
Breite : 860 mm
Höhe : 500 mm
Tiefe : 500 mm
Umgebungstemperatur : -20  C bis 40  C
Verpackungseinheit : 1 Stück
Sortiment : 19
GTIN (EAN) : 4045314410318
Hersteller: AEREX
Uni-Box R-MaxControl 03 PF Abluftventilator,
Zentralgerät
Artikelnummer: 0041.0031
Menge: 1,000 Stck

**10.4073 Uni-Box Abluftventilator, Zentralgerät Zentraler Abluftventilator mit wahlweiser Konstantvolumenstrom- oder K**
Die Uni-Box R-MaxControl ist ein Abluftventilator für
zentrale Abluftanlagen.
Der integrierte Gleichspannungs-Radialventilator mit
extrem niedriger Leistungsaufnahme wird über die
separat erhältliche Regelung UBR-ControlCOM
folgendermaßen geregelt:
Druckkonstant
Volumenstromkonstant
Volumenstromkonstant über ein 0 / 10 V Signal.
Das Gehäuse besteht aus 15 mm isolierten
Sandwichelementen mit verzinktem Stahlblech, Ausführung
für Innenaufstellung mit integriertem G4 Abluftfilter
zum Schutz des Ventilators vor Verschmutzung.
Die Uni-Box R-MaxControl ist als Geräteserie in 3
Varianten erhältlich.
Sehr große Filterflächen für längere Standzeiten.
Inkl. 3-Stufenschalter, Notschalter und Gerätesockel
sowie zwei beiliegenden Segeltuchstutzen.
Technische Daten
Fördervolumen : 800 m3/h / 3.500 m3/h (Druckkonstanter-
oder Volumenstromkonstanter Betrieb möglich)
Leistungsaufnahme : 1.000 m3/h / 200 Pa / 150 W
Druckreserve : 1.000 m3/h / 800 Pa
Bemessungsspannung : 230 V
Netzfrequenz : 50 Hz
Maximale Leistungsaufnahme : 400 W
IMax : 5,6 A
Einbauort : innen
Material Gehäuse : Stahlblech, verzinkt
Farbe : ähnlich RAL 9002
Gewicht : 51 kg
Filterart : Staubfilter
Filterklasse : G4
Anschlussdurchmesser : 400 mm
Breite : 860 mm
Höhe : 600 mm
Tiefe : 600 mm
Umgebungstemperatur : -20  C bis 40  C
Verpackungseinheit : 1 Stück
Sortiment : 19
GTIN (EAN) : 4045314410325
Hersteller: AEREX
Uni-Box R-MaxControl 05 PF Abluftventilator,
Zentralgerät
Artikelnummer: 0041.0032
Menge: 1,000 Stck

**10.4074 BSUB 1 Befestigungssatz Schwingungsdämpfer M8 mit Montagematerial.**
Zum schwingungsreduzierten Betrieb der Uni-Box.
Besteht aus 4 Stück Gummipuffern mit Montagematerial.
Technische Daten
Verpackungseinheit : 1 Stück
Sortiment : 14
GTIN (EAN) : 4045314411315
Hersteller: AEREX
BSUB 1 Befestigungssatz
Artikelnummer: 0041.0131
Menge: 1,000 Stck

**10.4075 UBBT-02 Bedienteil Bedienteil für Uni-Box R-300-02 und Uni-Box R-150-S2. Ein Modularansch**
Mittels zwei Tastknöpfen kann zwischen den 4 möglichen
Lüfterstufen 1 - 4, "Anlage Aus" und "Automatikbetrieb"
gewählt werden.
Jeder Stufe ist ein Volumenstrom über Dip-Schalter
zuzuordnen. 8 Anzeigedioden für die Lüfterstufen,
Automatikbetrieb aktiv, Filterwechsel und externe
Außerbetriebsetzung.
4 Luftmengen aus 21 wählbar.
Im Automatikbetrieb werden die 1-10 V Eingänge am
Klemmkasten zur Volumenstromregelung genutzt.
Das Gehäuse ist zur Wandmontage auf einer
Standard-Unterputzdose vorgesehen.
Ein Modularanschlusskabel MAK-10, Länge 10 m, zur
Verbindung des Uni-Box Bedienteils mit dem Klemmkasten
der Uni-Box ist im Lieferumfang enthalten.
Technische Daten
Schutzart : IP 20
Einbauort : Wohnraum
Material Gehäuse : ABS-Kunststoff
Farbe : weiß, ähnlich RAL 9010
Breite : 80 mm
Höhe : 80 mm
Tiefe : 27 mm
Verpackungseinheit : 1 Stück
Sortiment : 15
GTIN (EAN) : 4045314411520
Hersteller: AEREX
UBBT-02 Bedienteil
Artikelnummer: 0041.0152
Menge: 1,000 Stck

**10.4076 UBBT-301 Bedienteil Bedienteil für Uni-Box R-300-01. Ein Modularanschlusskabel MAK-10, Län**
4-Stufen-Bedienteil mit zusätzlicher
Bedarfslüftungsstufe und Ein-/Aus-Schalter.
Jeder Stufe ist ein Volumenstrom über Dip-Schalter
zuzuordnen. 4 Anzeigedioden für Betrieb Lüfter,
Bedarfslüftung aktiv, Filterwechselanzeige und externe
Außerbetriebsetzung. Erforderlich für den Betrieb der
Uni-Box R-300-01 und Uni-Box R-300-S!
In 21 Stufen einstellbar.
Ein Modularanschlusskabel MAK-10, Länge 10 m, zur
Verbindung des Uni-Box Bedienteils mit der Uni-Box ist
im Lieferumfang enthalten.
Technische Daten
Schutzart : IP 20
Einbauort : Wohnraum
Material Gehäuse : Polystyrol
Farbe : weiß, ähnlich RAL 9010
Breite : 67 mm
Höhe : 125 mm
Tiefe : 30 mm
Verpackungseinheit : 1 Stück
Sortiment : 15
GTIN (EAN) : 4045314411032
Hersteller: AEREX
UBBT-301 Bedienteil
Artikelnummer: 0041.0103
Menge: 1,000 Stck

**10.4077 UBR-Cont Regelung Regelung für Uni-Box R-MaxControl bei Betrieb ohne optionalem Heizregi**
Regelung zur Ansteuerung der Ventilatoren aus der
Uni-Box R-MaxControl Serie.
Ansteuerung von max. 2 Ventilatoren gleichen Typs
(gleiche CID) im gewählten Modus: Konstanter
Volumenstrom (CA), konstanter Druck (CPs/CPf) oder
konstanter Volumenstrom (LS) in Abhängigkeit von einem
0-10V Signal (z.B. Sensor (CO2/Feuchte/VOC), GLT, MSR).
Konfiguration direkt an der UBR-Control über 4 Tasten
und Display.
Timerfunktion mit 4 Schaltungen pro Tag.
Alarm bei Defekten, Grenzwerten und Überdruck.
Luftvolumenstrommanagement bei Feueralarm.
BOOST Funktion, die es ermöglicht mit einem
zusätzlichen Volumenstrom den aktuellen Volumenstrom zu
überlagern (Vorrangschaltung über alles).
Automatisches Management von Motorabsperrklappen.
Anzeige der Einstellungen und der Werte der
Ventilatoren.
Erweitertes Setup.
COM-Schnittstelle für:
SAT MODBUS: MODBUS RTU Kommunikation entweder mit
MODBUS-GLT oder mit Touchpanel TP-2.
SAT KNX: Kommunikation mit KNX-Bussystem
SAT ETHERNET: Kommunikation mit MODBUS TCP/IP Protokoll
über "Ethernet over twisted pair 10 BASE T/100Base-TX
IEEE 802.3 Netzwerk.
SAT WIFI: Kommunikation mit MODBUS TCP/IP Protokoll.
Drahtloses Wi-Fi Netzwerk um per APP mit Smartphone,
Tablet und PC mit Android, iOS, Windows
7/8/10-Betriebssystemen zu kommunizieren.
Die SAT3 Option ist ein Stromkreis mit 2 Relais:
Bei Position OR1/OR2: Betriebstatus der Ventilatoren
("Fan On/ Off) und
"Druckalarm -Warnung und/oder Steuerung
Motorabsperrklappen.
Technische Daten
Bemessungsspannung : 230 V
Netzfrequenz : 50 Hz
Material Gehäuse : ABS-Kunststoff
Breite : 255 mm
Höhe : 183 mm
Tiefe : 63 mm
Verpackungseinheit : 1 Stück
Sortiment : 19
GTIN (EAN) : 4045314411490
Hersteller: AEREX
UBR-Control COM Regelung
Artikelnummer: 0041.0149
Menge: 1,000 Stck

**10.4078 UBR-Cont Regelung Regelung für Uni-Box R-MaxControl bei Betrieb mit optionalem Heizregis**
Regelung zur Ansteuerung der Ventilatoren aus der
Uni-Box R-MaxControl Serie mit integriertem
Heizregister. Inklusiv SAT BA/KW zur Ansteuerung von
Heiz- oder Kühlregistern.
Ansteuerung von max. 2 Ventilatoren gleichen Typs
(gleiche CID) im gewählten Modus: Konstanter
Volumenstrom (CA), konstanter Druck (CPs/CPf) oder
konstanter Volumenstrom (LS) in Abhängigkeit von einem
0-10V Signal (z.B. Sensor (CO2/Feuchte/VOC), GLT, MSR).
Konfiguration direkt an der UBR-Control über 4 Tasten
und Display.
Optionale Anschlussmöglichkeit für externes Bedienteil.
Timerfunktion mit 4 Schaltungen pro Tag.
Alarm bei Defekten, Grenzwerten und Überdruck.
Luftvolumenstrommanagement bei Feueralarm.
BOOST Funktion, die es ermöglicht mit einem
zusätzlichen Volumenstrom den aktuellen Volumenstrom zu
überlagern (Vorrangschaltung über alles).
Automatisches Management von Motorabsperrklappen.
Anzeige der Einstellungen und der Werte der
Ventilatoren.
Erweitertes Setup.
COM-Schnittstelle für:
SAT MODBUS: MODBUS RTU Kommunikation mit MODBUS-GLT.
SAT KNX: Kommunikation mit KNX-Bussystem
SAT ETHERNET: Kommunikation mit MODBUS TCP/IP Protokoll
über "Ethernet over twisted pair 10 BASE T/100Base-TX
IEEE 802.3 Netzwerk.
SAT WIFI: Kommunikation mit MODBUS TCP/IP Protokoll.
Drahtloses Wi-Fi Netzwerk um per APP mit Smartphone,
Tablet und PC mit Android, iOS, Windows
7/8/10-Betriebssystemen zu kommunizieren.
Die SAT3 Option ist ein Stromkreis mit 2 Relais:
Bei Position OR1/OR2: Betriebstatus der Ventilatoren
("Fan On/ Off) und
"Druckalarm -Warnung und/oder Steuerung
Motorabsperrklappen.
Technische Daten
Bemessungsspannung : 230 V
Netzfrequenz : 50 Hz
Material Gehäuse : ABS-Kunststoff
Breite : 255 mm
Höhe : 183 mm
Tiefe : 63 mm
Verpackungseinheit : 1 Stück
Sortiment : 19
GTIN (EAN) : 4045314411506
Hersteller: AEREX
UBR-Control COM-BA/KW Regelung
Artikelnummer: 0041.0150
Menge: 1,000 Stck

**10.4079 Regendac Regendach Regendach für Uni-Box R-MaxControl 03. Für Außenaufstellung.**
Regendach für Uni-Box R-MaxControl.
Wird bei Außenaufstellung benötigt.
Lieferung inklusive Befestigungsmaterial.
Technische Daten
Verpackungseinheit : 1 Stück
Sortiment : 19
GTIN (EAN) : 4045314438411
Hersteller: AEREX
Regendach für UB RMC 03 Regendach
Artikelnummer: 0043.0841
Menge: 1,000 Stck

**10.4080 Regendac Regendach Regendach für Uni-Box R-MaxControl 05. Für Außenaufstellung.**
Regendach für Uni-Box R-MaxControl.
Wird bei Außenaufstellung benötigt.
Lieferung inklusive Befestigungsmaterial.
Technische Daten
Verpackungseinheit : 1 Stück
Sortiment : 19
GTIN (EAN) : 4045314438442
Hersteller: AEREX
Regendach für UB RMC 05 Regendach
Artikelnummer: 0043.0844
Menge: 1,000 Stck

**10.4081 WRH-12-1 Wasser-Lufterhitzer Wasser-Luftnacherhitzer. DN 125. Max. 1700 W.**
Wasser-Lufterhitzer für lüftungstechnische Anlagen.
Anschlüsse aus Kupfer. Gehäusedeckel für
Wartungsarbeiten abnehmbar. Mit Gummidichtung an den
Luft-Anschlussstutzen. Einbaulage: senkrecht /
waagerecht.
Technische Daten
Einbaulage : senkrecht / waagerecht
Material : -
Material Gehäuse : Stahlblech, verzinkt
Gewicht : 3,5 kg
Nennweite Wasseranschluss : 10 mm
Nennweite : 125 mm
Freier Querschnitt : 1.215 cm2
Breite : 356 mm
Höhe : 180 mm
Tiefe : 238 mm
Lufterhitzerart : Wasser
Gesamte Heizleistung : 1.700 W
Massenstrom : 85 kg/h
Vorlauftemperatur : 70  C
Rücklauftemperatur : 50  C
Max. Wassertemperatur : 100  C
Max. Wasserdruck : 6 bar
Druckdifferenz Wasser : 800 Pa
Verpackungseinheit : 1 Stück
Sortiment : 18
GTIN (EAN) : 4045314435991
Hersteller: AEREX
WRH-12-1 Wasser-Lufterhitzer
Artikelnummer: 0043.0599
Menge: 1,000 Stck

**10.4082 WRH-16-2 Wasser-Lufterhitzer Wasser-Luftnacherhitzer. DN 160. Max. 3800 W.**
Wasser-Lufterhitzer für lüftungstechnische Anlagen.
Anschlüsse aus Kupfer. Gehäusedeckel für
Wartungsarbeiten abnehmbar. Mit Gummidichtung an den
Luft-Anschlussstutzen. Einbaulage: senkrecht /
waagerecht.
Technische Daten
Einbaulage : senkrecht / waagerecht
Material : -
Material Gehäuse : Stahlblech, verzinkt
Gewicht : 5,3 kg
Nennweite Wasseranschluss : 10 mm
Nennweite : 160 mm
Freier Querschnitt : 1.458 cm2
Breite : 356 mm
Höhe : 255 mm
Tiefe : 313 mm
Lufterhitzerart : Wasser
Gesamte Heizleistung : 3.800 W
Massenstrom : 135 kg/h
Vorlauftemperatur : 70  C
Rücklauftemperatur : 50  C
Max. Wassertemperatur : 100  C
Max. Wasserdruck : 6 bar
Druckdifferenz Wasser : 6.700 Pa
Verpackungseinheit : 1 Stück
Sortiment : 18
GTIN (EAN) : 4045314436004
Hersteller: AEREX
WRH-16-2 Wasser-Lufterhitzer
Artikelnummer: 0043.0600
Menge: 1,000 Stck

**10.4083 WRH-20-2 Wasser-Lufterhitzer Wasser-Luftnacherhitzer. DN 200. Max. 5000 W.**
Wasser-Lufterhitzer für lüftungstechnische Anlagen.
Anschlüsse aus Kupfer. Gehäusedeckel für
Wartungsarbeiten abnehmbar. Mit Gummidichtung an den
Luft-Anschlussstutzen. Einbaulage: senkrecht /
waagerecht.
Technische Daten
Einbaulage : senkrecht / waagerecht
Material : -
Material Gehäuse : Stahlblech, verzinkt
Gewicht : 5,2 kg
Nennweite Wasseranschluss : 10 mm
Nennweite : 200 mm
Freier Querschnitt : 1.701 cm2
Breite : 356 mm
Höhe : 255 mm
Tiefe : 313 mm
Lufterhitzerart : Wasser
Gesamte Heizleistung : 5.000 W
Massenstrom : 210 kg/h
Vorlauftemperatur : 70  C
Rücklauftemperatur : 50  C
Max. Wassertemperatur : 100  C
Max. Wasserdruck : 6 bar
Druckdifferenz Wasser : 11.100 Pa
Verpackungseinheit : 1 Stück
Sortiment : 18
GTIN (EAN) : 4045314436011
Hersteller: AEREX
WRH-20-2 Wasser-Lufterhitzer
Artikelnummer: 0043.0601
Menge: 1,000 Stck

**10.4084 WRH-25-4 Wasser-Lufterhitzer Wasser-Luftnacherhitzer. DN 250. Max 4300 W.**
Wasser-Lufterhitzer für lüftungstechnische Anlagen.
Anschlüsse aus Kupfer. Gehäusedeckel für
Wartungsarbeiten abnehmbar. Mit Gummidichtung an den
Luft-Anschlussstutzen. Einbaulage: senkrecht /
waagerecht.
Technische Daten
Einbaulage : senkrecht / waagerecht
Material : -
Material Gehäuse : Stahlblech, verzinkt
Gewicht : 7,6 kg
Nennweite Wasseranschluss : 22 mm
Nennweite : 250 mm
Freier Querschnitt : 2.268 cm2
Breite : 356 mm
Höhe : 330 mm
Tiefe : 398 mm
Lufterhitzerart : Wasser
Gesamte Heizleistung : 8.300 W
Massenstrom : 233 kg/h
Vorlauftemperatur : 70  C
Rücklauftemperatur : 50  C
Max. Wassertemperatur : 100  C
Max. Wasserdruck : 6 bar
Druckdifferenz Wasser : 5.300 Pa
Verpackungseinheit : 1 Stück
Sortiment : 18
GTIN (EAN) : 4045314436028
Hersteller: AEREX
WRH-25-4 Wasser-Lufterhitzer
Artikelnummer: 0043.0602
Menge: 1,000 Stck

**10.4085 ERH-10-0 Elektro-Lufterhitzer Elektro-Lufterhitzer für lüftungstechnische Anlagen. DN 100. Max. 400**
Elektro-Lufterhitzer für lüftungstechnische Anlagen.
Einbaulage senkrecht und waagerecht.
Sicherheitshinweise beachten!
Technische Daten
Bemessungsspannung : 230 V
Material : Stahlblech, verzinkt
Nennweite : 100 mm
Gesamte Heizleistung : 400 W
Verpackungseinheit : 1 Stück
Sortiment : 18
GTIN (EAN) : 4045314435229
Hersteller: AEREX
ERH-10-04 Elektro-Lufterhitzer
Artikelnummer: 0043.0522
Menge: 1,000 Stck

**10.4086 ERH-12-1 Elektro-Lufterhitzer Elektro-Lufterhitzer für lüftungstechnische Anlagen. DN 125. Max. 1200**
Elektro-Lufterhitzer für lüftungstechnische Anlagen.
Einbaulage senkrecht und waagerecht.
Sicherheitshinweise beachten!
Technische Daten
Bemessungsspannung : 230 V
Material : Stahlblech, verzinkt
Nennweite : 125 mm
Gesamte Heizleistung : 1.200 W
Verpackungseinheit : 1 Stück
Sortiment : 18
GTIN (EAN) : 4045314435236
Hersteller: AEREX
ERH-12-1 Elektro-Lufterhitzer
Artikelnummer: 0043.0523
Menge: 1,000 Stck

**10.4087 ERH-16-2 Elektro-Lufterhitzer Elektro-Lufterhitzer für lüftungstechnische Anlagen. DN 160. Max. 2100**
Elektro-Lufterhitzer für lüftungstechnische Anlagen.
Einbaulage senkrecht und waagerecht.
Sicherheitshinweise beachten!
Technische Daten
Bemessungsspannung : 230 V
Material : Stahlblech, verzinkt
Nennweite : 160 mm
Gesamte Heizleistung : 2.100 W
Verpackungseinheit : 1 Stück
Sortiment : 18
GTIN (EAN) : 4045314435106
Hersteller: AEREX
ERH-16-2 Elektro-Lufterhitzer
Artikelnummer: 0043.0510
Menge: 1,000 Stck

**10.4088 ERH-20-2 Elektro-Lufterhitzer Elektro-Lufterhitzer für lüftungstechnische Anlagen. DN 200. Max. 2100**
Elektro-Lufterhitzer für lüftungstechnische Anlagen.
Einbaulage senkrecht und waagerecht.
Sicherheitshinweise beachten!
Technische Daten
Bemessungsspannung : 230 V
Material : Stahlblech, verzinkt
Nennweite : 200 mm
Gesamte Heizleistung : 2.100 W
Verpackungseinheit : 1 Stück
Sortiment : 18
GTIN (EAN) : 4045314435267
Hersteller: AEREX
ERH-20-2 Elektro-Lufterhitzer
Artikelnummer: 0043.0526
Menge: 1,000 Stck

**10.4089 ERH-25-2 Elektro-Lufterhitzer Elektro-Lufterhitzer für lüftungstechnische Anlagen. DN 250. Max. 2100**
Elektro-Lufterhitzer für lüftungstechnische Anlagen.
Einbaulage senkrecht und waagerecht.
Sicherheitshinweise beachten!
Technische Daten
Bemessungsspannung : 230 V
Material : Stahlblech, verzinkt
Nennweite : 250 mm
Gesamte Heizleistung : 2.100 W
Verpackungseinheit : 1 Stück
Sortiment : 18
GTIN (EAN) : 4045314435274
Hersteller: AEREX
ERH-25-2 Elektro-Lufterhitzer
Artikelnummer: 0043.0527
Menge: 1,000 Stck

**10.4090 DRH 25-6 Elektro-Lufterhitzer Elektro-Lufterhitzer, DN250, Drehstrom**
Elektro-Lufterhitzer für lüftungstechnische Anlagen.
Einbaulage senkrecht und waagerecht.
Sicherheitshinweise beachten!
Technische Daten
Bemessungsspannung : 400 V
Material : Stahlblech, verzinkt
Nennweite : 250 mm
Gesamte Heizleistung : 6.000 W
Verpackungseinheit : 1 Stück
Sortiment : 18
GTIN (EAN) : 4045314437322
Hersteller: AEREX
DRH 25-6 Elektro-Lufterhitzer
Artikelnummer: 0043.0732
Menge: 1,000 Stck

**10.4091 LW9 Luftstromwächter Luftstromwächter zur Überwachung eines Mindestvolumenstromes in Lüftun**
Luftstromwächter in Verbindung mit Elektro-Lufterhitzer
ERH und Schütz US16T zur Überwachung eines
Mindestvolumenstromes in Lüftungsanlagen.
Länge des Fühlerkabels: 2,5 m.
Wird die Fühlerleitung in Kabelkanälen verlegt, müssen
abgeschirmte Leitungen verwendet werden.
Der Fühler erfasst den Luftstrom und vergleicht ihn mit
dem eingestellten Sollwert des Steuergerätes.
Steuergerät: Einbau auf 35 mm Profilschiene.
Mit Relaisausgang zur externen Störanzeige.
Mit LED-Funktionsanzeige von Relaisausgang und
Nennspannung.
Wahlschalter für Arbeits- und Ruhestromfunktion.
Mit potenzialfreiem Ausgang über Wechsler.
Max. Fördermitteltemperatur 80 C.
Technische Daten
Min. Strömungsgeschwindigkeit : 1 m/s
Max. Strömungsgeschwindigkeit : 20 m/s
IMax : 5 A
Schutzart : IP 10
Fördermitteltemperatur bei IMax : 80  C
Verpackungseinheit : 1 Stück
Sortiment : 18
GTIN (EAN) : 4045314435113
Hersteller: AEREX
LW9 Luftstromwächter
Artikelnummer: 0043.0511
Menge: 1,000 Stck

**10.4092 US16T Schütz Universalschütz zur Steuerung von Elektro-Lufterhitzer ERH in Verbindu**
Universalschütz zur Steuerung von Elektro-Lufterhitzer
ERH in Verbindung mit Luftstromwächter LW9.
Spannungsart: Drehstrom. Aufputzgehäuse.
Technische Daten
Spannungsart : Drehstrom
Bemessungsspannung : 600 V
IMax : 16 A
Schutzart : IP 55
Einbauart : Aufputz
Breite : 100 mm
Höhe : 160 mm
Tiefe : 145 mm
Verpackungseinheit : 1 Stück
Sortiment : 18
GTIN (EAN) : 4045314435120
Hersteller: AEREX
US16T Schütz
Artikelnummer: 0043.0512
Menge: 1,000 Stck

**10.4093 AX-HR-12 Halbleiterrelais Halbleiterrelais AX-HR-12V-230V inkl. Kühlkörper für Lasten bis 2,1 kW**
Halbleiterrelais AX-HR-12V-230V inkl. Kühlkörper für
Lasten bis 2,1 kW (9,2 A), zur Ansteuerung eines
einphasigen Elektronachheizregisters. Folgende
einphasigen Elektro-Lufterhitzer können mit dem
Halbleiterrelais AX-HR-12V-230V verwendet werden:
ERH-10-04, ERH-12-1, ERH-16-2, ERH-20-2 und ERH-25-2.
Besondere Installationshinweise beachten (siehe
Installationsanleitung)!
Technische Daten
Bemessungsspannung : 230 V AC
Schutzart : IP 30
Spannung am Ausgang : 12 V AC / DC
Breite : 59 mm
Höhe : 45 mm
Tiefe : 29 mm
Verpackungseinheit : 1 Stück
Sortiment : 34
GTIN (EAN) : 4045314433058
Hersteller: AEREX
AX-HR-12V-230V Halbleiterrelais
Artikelnummer: 0043.0305
Menge: 1,000 Stck

**10.4094 TH 10 Thermostat Thermostat**
Thermostat zur Steuerung von Ventilatoren in
Abhängigkeit der Lufttemperatur.
Betrieb der Ventilatoren wahlweise bei steigender oder
sinkender Lufttemperatur möglich (Wechselkontakt).
Mit Anzeige des Schaltzustands auf der Innenseite.
Funkentstört gemäß VDE 0875, Störgrad N.
Temperaturfühler mit 2 m Anschlusskabel.
Technische Daten
Bemessungsspannung : 230 V
Schutzart : IP 54
Einbauart : Aufputz
Breite : 125 mm
Höhe : 110 mm
Tiefe : 69 mm
Umgebungstemperatur : 50  C
Temperatur Einstellbereich : -10  C bis 30  C
Verpackungseinheit : 1 Stück
Sortiment : 18
GTIN (EAN) : 4045314437339
Hersteller: AEREX
TH 10 Thermostat
Artikelnummer: 0043.0733
Menge: 1,000 Stck

**10.4095 ETL16P Temperaturregelsystem Elektronischer Temperaturregler zur Steuerung des Elektro-Lufterhitzer**
Elektronischer Temperaturregler zur Steuerung des
Elektro-Lufterhitzers ERH. 230 V, 400 V.
Aufputzgehäuse, eingebauter Fühler zur Messung der
Raumtemperatur.
Wahlweise Regelung der Zuluft- oder Raumtemperatur
möglich.
Triac-Regler mit Pulspaket-Steuerung.
Zubehör (bitte separat bestellen):
Kanalfühler FL 30 P zur Messung der Lufttemperatur in
Lüftungskanälen
Raumfühler FR 30 P zur Messung in geschlossenen Räumen
Technische Daten
Bemessungsspannung : 230 V, 400 V
IMax : 16 A
Schutzart : IP 20
Einbauart : Aufputz
Breite : 94 mm
Höhe : 150 mm
Tiefe : 43 mm
Temperatur Einstellbereich : 0  C bis 30  C
Verpackungseinheit : 1 Stück
Sortiment : 18
GTIN (EAN) : 4045314435144
Hersteller: AEREX
ETL16P Temperaturregelsystem
Artikelnummer: 0043.0514
Menge: 1,000 Stck

**10.4096 FR30P Raumfühler Temperatursensor zur Messung der Lufttemperatur in geschlossenen Räume**
Temperaturfühler zur Messung der Lufttemperatur in
geschlossenen Räumen.
Kombination mit ETL 16 P möglich.
Technische Daten
Schutzart : IP 20
Einbauart : Aufputz
Material Gehäuse : Kunststoff
Farbe : polarweiß
Breite : 86 mm
Höhe : 86 mm
Tiefe : 30 mm
Temperatur Einstellbereich : 0  C bis 30  C
Verpackungseinheit : 1 Stück
Sortiment : 18
GTIN (EAN) : 4045314435168
Hersteller: AEREX
FR30P Raumfühler
Artikelnummer: 0043.0516
Menge: 1,000 Stck

**10.4097 FL30P Kanalfühler Temperatursensor zur Messung in Luftkanälen. Kombination mit ETL 16P m**
Temperatursensor zur Messung der Lufttemperatur in
Luftkanälen. Kombination mit ETL16P möglich.
Kabellänge 1,5 m, bauseits verlängerbar bis 10 m.
Technische Daten
Schutzart : IP 20
Einbauort : Kanal
Material Gehäuse : Kunststoff
Kabellänge : 1.500 mm
Temperatur Einstellbereich : 0  C bis 30  C
Verpackungseinheit : 1 Stück
Sortiment : 18
GTIN (EAN) : 4045314435151
Hersteller: AEREX
FL30P Kanalfühler
Artikelnummer: 0043.0515
Menge: 1,000 Stck

**10.4098 EAQ 10/1 Luftqualitätsregler Luftqualitätsregler zur Steuerung von Ventilatoren in Abhängigkeit der**
Luftqualitätsregler zur Steuerung von Ventilatoren in
Abhängigkeit der Luftqualität. Mit integriertem
Luftqualitätssensor zur Konzentrationsmessung
verschiedener Gase und Geruchsstoffe (z. B.
Kohlenmonoxid, Methan, Wasserstoff, Alkohol,
Tabakrauch).
Einstellung der Grundempfindlichkeit und von 3
Verschmutzungsgraden möglich.
Stufenlose Einstellung der Empfindlichkeit mittels
Potentiometer möglich. Voreinstellung erfolgt ab Werk.
Mit 2 Leuchtdioden zur Anzeige des Betriebszustandes
und der Luftqualität.
Betriebsbereitschaft nach ca. 5 Minuten. Reaktionszeit:
unter 1 Minute. Nachlaufzeit: 1 bis 3 Minuten (abhängig
vom Verschmutzungsgrad).
Nicht für sicherheitstechnische Anwendungen einsetzen.
Technische Daten
Bemessungsspannung : 230 V
Netzfrequenz : 50 Hz
IMax : 10 A
Schutzart : IP 30
Farbe : weiß
Breite : 126 mm
Höhe : 74 mm
Tiefe : 24 mm
Verpackungseinheit : 1 Stück
Sortiment : 18
GTIN (EAN) : 4045314435175
Hersteller: AEREX
EAQ 10/1 Luftqualitätsregler
Artikelnummer: 0043.0517
Menge: 1,000 Stck

**10.4099 EAQ 10/3 Luftqualitätsregler Luftqualitätsregler zur Steuerung von Ventilatoren in Abhängigkeit der**
Sensor zur Messung der Luftqualität und der Luftfeuchte
mit einem linearen Ausgangssignal von 0 - 10 V, welches
durch VOC beeinflusst wird.
Zur Steuerung des Lüftungsgerätes oder eines
Ventilators in Abhängigkeit der Luftqualität.
Zusätzlich kann ein potentialfreier Schaltkontakt, in
Abhängigkeit von VOC und Feuchte genutzt werden, dessen
Schaltpunkt über je einen Potentiometer eingestellt
werden kann. Das Relais reagiert zuerst auf den Poti,
dessen eingestellter Wert überschritten ist. Wenn einer
der Potentiometer ganz nach rechts gedreht wird, wird
die jeweilige Messgröße nicht ausgewertet (VOC und/oder
Feuchte).
Mit integriertem Luftqualitätssensor zur
Konzentrationsmessung verschiedener Gase und
Geruchsstoffe (z. B. Kohlenmonoxyd, Methan,
Wasserstoff, Alkohol, Tabakrauch).
Metall-Oxyd-Sensor mit automatischer Kalibrierung,
Aufwärmzeit 2 min.
Mit potentialfreiem Relais (Schließer) mit max. 36 VDC
/ 0,5 A.
Einstellbereich Relais: VOC: 800 - 1800 ppm (ca. 1300
ppm Auslieferzustand), Rel. Feuchte: 30 - 70 % r.F.
(ca. 50 % r.F. Auslieferzustand).
0 - 10 Volt Ausgang.
Nicht für sicherheitstechnische Anwendungen einsetzen.
Technische Daten
Bemessungsspannung : 12-25 V AC oder 12-35 V DC
Netzfrequenz : 50 Hz
IMax : 14 mA
Schutzart : IP 30
Einbauort : Wand
Einbauart : Aufputz
Material Gehäuse : ABS-Kunststoff
Farbe : reinweiß, ähnlich RAL 9010
Breite : 80 mm
Höhe : 80 mm
Tiefe : 25 mm
Verpackungseinheit : 1 Stück
Sortiment : 18
GTIN (EAN) : 4045314438299
Hersteller: AEREX
EAQ 10/3 Luftqualitätsregler
Artikelnummer: 0043.0829
Menge: 1,000 Stck

**10.4100 RFS-W Hygrostat Feuchtesteuerung zur Aufputzmontage mit 0-10 V Ausgangssignal.**
Feuchtesteuerung zur Aufputzmontage mit 0-10 V
Ausgangssignal.
Gehäuse aus Kunststoff. Farbe: reinweiß, ähnlich RAL
9010.
Feuchtesteuerung zur Aufputzmontage mit 0-10 V
Ausgangssignal.
Feuchtemessbereich: 0 - 100 %. Qualitätsprodukt für den
HKL-Bereich.
Der kalibrierfähige Feuchtesensor RFS misst die
relative Feuchte der Luft. Er wandelt die Messgröße
Feuchte in ein Normsignal von 0-10 V oder 4...20 mA um,
ist wahlweise mit Display (RFS-WD - zur Anzeige der
IST-Feuchte) oder ohne Display (RFS-W) erhältlich, in
formschönen Gehäuse aus Kunststoff, mit Schnappdeckel,
Unterteil mit 4-Lochbefestigung, für Montage auf
senkrecht oder waagerecht installierten UP-Dosen, mit
Sollbruchstelle für Aufputzanschluss oder in Gehäuse
aus Edelstahl (Ober- und Unterteil sind aus Edelstahl,
der Deckel ist geschraubt), vandalensichere Ausführung
z.B. für Schulen, Kasernen und öffentliche Gebäude. Die
relative Feuchte (in % r.H.) ist der Quotient aus dem
Wasserdampfpartialdruck und dem Sättigungsdampfdruck
bei der jeweiligen Gastemperatur. Der RFS findet
Anwendung in nicht aggressiver, staubfreier Umgebung,
in der Kälte-, Klima- und Reinraumtechnik, in
Innenräumen, wie Wohnräumen, Büros, Hotels,
Technikräumen, Versammlungs- und Tagungsstätten. Der
Messumformer ist für die exakte Erfassung der Feuchte
bestimmt. Es wird ein digitaler, langzeitstabiler
Sensor als Messelement für die Feuchte verwendet. Ein
Feinabgleich durch den Anwender ist möglich.
Technische Daten
Bemessungsspannung : 12...34 V AC/DC
Ausgangssignal : 0 V - 10 V
Schutzart : IP 30
Material Gehäuse : Kunststoff
Farbe : reinweiß, ähnlich RAL 9010
Breite : 106 mm
Höhe : 98 mm
Tiefe : 32 mm
Verpackungseinheit : 1 Stück
Sortiment : 34
GTIN (EAN) : 4045314437162
Hersteller: AEREX
RFS-W Hygrostat
Artikelnummer: 0043.0716
Menge: 1,000 Stck

**10.4101 RFS-WD Hygrostat Feuchtesteuerung mit beleuchtetem LCD-Display.**
Feuchtesteuerung zur Aufputzmontage mit 0-10 V
Ausgangssignal.
Gehäuse aus Kunststoff, mit beleuchtetem LCD-Display.
Farbe: reinweiß, ähnlich RAL 9010.
Feuchtesteuerung zur Aufputzmontage mit 0-10 V
Ausgangssignal.
Feuchtemessbereich: 0 - 100 %. Qualitätsprodukt für den
HKL-Bereich.
Der kalibrierfähige Feuchtesensor RFS misst die
relative Feuchte der Luft. Er wandelt die Messgröße
Feuchte in ein Normsignal von 0-10 V oder 4...20 mA um,
ist wahlweise mit Display (RFS-WD - zur Anzeige der
IST-Feuchte) oder ohne Display (RFS-W) erhältlich, in
formschönen Gehäuse aus Kunststoff, mit Schnappdeckel,
Unterteil mit 4-Lochbefestigung, für Montage auf
senkrecht oder waagerecht installierten UP-Dosen, mit
Sollbruchstelle für Aufputzanschluss oder in Gehäuse
aus Edelstahl (Ober- und Unterteil sind aus Edelstahl,
der Deckel ist geschraubt), vandalensichere Ausführung
z.B. für Schulen, Kasernen und öffentliche Gebäude. Die
relative Feuchte (in % r.H.) ist der Quotient aus dem
Wasserdampfpartialdruck und dem Sättigungsdampfdruck
bei der jeweiligen Gastemperatur. Der RFS findet
Anwendung in nicht aggressiver, staubfreier Umgebung,
in der Kälte-, Klima- und Reinraumtechnik, in
Innenräumen, wie Wohnräumen, Büros, Hotels,
Technikräumen, Versammlungs- und Tagungsstätten. Der
Messumformer ist für die exakte Erfassung der Feuchte
bestimmt. Es wird ein digitaler, langzeitstabiler
Sensor als Messelement für die Feuchte verwendet. Ein
Feinabgleich durch den Anwender ist möglich.
Technische Daten
Bemessungsspannung : 12...34 V AC/DC
Ausgangssignal : 0 V - 10 V
Schutzart : IP 30
Material Gehäuse : Kunststoff
Farbe : reinweiß, ähnlich RAL 9010
Breite : 106 mm
Höhe : 98 mm
Tiefe : 32 mm
Verpackungseinheit : 1 Stück
Sortiment : 34
GTIN (EAN) : 4045314437179
Hersteller: AEREX
RFS-WD Hygrostat
Artikelnummer: 0043.0717
Menge: 1,000 Stck

**10.4102 RFS-E Hygrostat Feuchtesteuerung. Gehäuse aus Edelstahl, vandalensichere Ausführung.**
Feuchtesteuerung zur Aufputzmontage mit 0-10 V
Ausgangssignal.
Gehäuse aus Edelstahl, vandalensichere Ausführung.
Feuchtesteuerung zur Aufputzmontage mit 0-10 V
Ausgangssignal.
Feuchtemessbereich: 0 - 100 %. Qualitätsprodukt für den
HKL-Bereich.
Der kalibrierfähige Feuchtesensor RFS misst die
relative Feuchte der Luft. Er wandelt die Messgröße
Feuchte in ein Normsignal von 0-10 V oder 4...20 mA um,
ist wahlweise mit Display (RFS-WD - zur Anzeige der
IST-Feuchte) oder ohne Display (RFS-W) erhältlich, in
formschönen Gehäuse aus Kunststoff, mit Schnappdeckel,
Unterteil mit 4-Lochbefestigung, für Montage auf
senkrecht oder waagerecht installierten UP-Dosen, mit
Sollbruchstelle für Aufputzanschluss oder in Gehäuse
aus Edelstahl (Ober- und Unterteil sind aus Edelstahl,
der Deckel ist geschraubt), vandalensichere Ausführung
z.B. für Schulen, Kasernen und öffentliche Gebäude. Die
relative Feuchte (in % r.H.) ist der Quotient aus dem
Wasserdampfpartialdruck und dem Sättigungsdampfdruck
bei der jeweiligen Gastemperatur. Der RFS findet
Anwendung in nicht aggressiver, staubfreier Umgebung,
in der Kälte-, Klima- und Reinraumtechnik, in
Innenräumen, wie Wohnräumen, Büros, Hotels,
Technikräumen, Versammlungs- und Tagungsstätten. Der
Messumformer ist für die exakte Erfassung der Feuchte
bestimmt. Es wird ein digitaler, langzeitstabiler
Sensor als Messelement für die Feuchte verwendet. Ein
Feinabgleich durch den Anwender ist möglich.
Technische Daten
Bemessungsspannung : 12...34 V AC/DC
Ausgangssignal : 0 V - 10 V
Schutzart : IP 30
Material Gehäuse : Edelstahl
Breite : 100 mm
Höhe : 100 mm
Tiefe : 25 mm
Verpackungseinheit : 1 Stück
Sortiment : 34
GTIN (EAN) : 4045314437186
Hersteller: AEREX
RFS-E Hygrostat
Artikelnummer: 0043.0718
Menge: 1,000 Stck

**10.4103 FF30K Raumkombifühler Sensorelement Feuchte / Temperatur: kapazitiver Sensor. Aufputzgerät z**
Kombifühler zur Feuchte- und Temperaturmessung in Wohn-
und Büroräumen, Empfangshallen, Foyers usw.
Der Raumkombifühler FF30K deckt mehrere
unterschiedliche Temperatur- und Feuchtemessbereiche
ab, welche je nach Einstellung relative, absolute
Feuchte, Taupunkt, Enthalpie oder Mischungsverhältnisse
ausgegeben werden.
Durch den Messumformer erhält man ein standardisiertes
Ausgangssignal von 0 ... 10 V.
Der kapazitive Sensor ist langzeitstabil und muss nicht
rekalibriert werden. Zusätzlich kann bei jeder
Ausführung ein passiver Temperatursensor angeschlossen
werden.
Technische Daten
Bemessungsspannung : 12...34 V AC/DC
IMax : 44 mA
Schutzart : IP 30
Messbereich relative Feuchte : 0 % - 100 %
Ausgang relative Feuchte : 0 V - 10 V
Einbauort : innen / Bäder / Wohnräume
Einbauart : Aufputz
Breite : 87,5 mm
Höhe : 87,5 mm
Tiefe : 30 mm
Umgebungstemperatur : 0  C bis 50  C
Messbereich Temperatur : 0  C bis 0  C bis -20
 C bis -30  C bis 50  C bis 100  C bis 80  C bis 70  C
Ausgang Temperatur : 0 V bis 10 V
Verpackungseinheit : 1 Stück
Sortiment : 10
GTIN (EAN) : 4045314437407
Hersteller: AEREX
FF30K Raumkombifühler
Artikelnummer: 0043.0740
Menge: 1,000 Stck

**10.4104 FSK Hygrostat Kanalgeführter Feuchtesensor FSK.**
Merkmale:
Der FSK ist der ideale Messumformer für
bedarfsgeregelte Lüftung. Er misst den Feuchtegehalt
(%), idealerweise im Abluftkanal. 0 - 10 V
Ausgangsspannung = 0 - 100 % rel. Feuchte.
Technische Daten
Bemessungsspannung : 12...34 V AC/DC
Schutzart : IP 65
Messbereich relative Feuchte : 0 % - 100 %
Einbauort : innen im Abluftkanal / außen im Abluftkanal
Material Gehäuse : Kunststoff
Farbe : reinweiß, ähnlich RAL 9010
Breite : 72 mm
Höhe : 64 mm
Tiefe : 270 mm
Umgebungstemperatur : -35  C bis 80  C
Verpackungseinheit : 1 Stück
Sortiment : 34
GTIN (EAN) : 4045314433089
Hersteller: AEREX
FSK Hygrostat
Artikelnummer: 0043.0308
Menge: 1,000 Stck

**10.4105 SKD CO2-Sensor CO2-Sensor zur Steuerung von Ventilatoren in Abhängigkeit der Luftqual**
CO2-Sensor zur Steuerung von Ventilatoren in
Abhängigkeit der CO2-Konzentration.
Optischer Sensor mittels Infrarotabsorbtion.
Mit 5 Leuchtdioden zur Anzeige der CO2-Konzentration.
Mit 0 V bis 10 V Ausgang zur Ausgabe der
CO2-Konzentration.
Mit 0 V bis 10 V Ausgang zur Ausgabe der Temperatur.
Nicht für sicherheitsrelevante Gasmessungen einsetzen.
Technische Daten
Bemessungsspannung : 14 V - 48 V DC / 16 V - 36 V AC
Schutzart : IP 20
Einbauort : innen / Wohnräume / Aufenthaltsräume
Einbauart : Aufputz
Material Gehäuse : Kunststoff
Farbe : reinweiß, ähnlich RAL 9010
Breite : 79 mm
Höhe : 120 mm
Tiefe : 30 mm
Umgebungstemperatur : 10  C bis 40  C
CO2-Messbereich : 500 ppm - 2.000 ppm
Verpackungseinheit : 1 Stück
Sortiment : 18
GTIN (EAN) : 4045314435762
Hersteller: AEREX
SKD CO2-Sensor
Artikelnummer: 0043.0576
Menge: 1,000 Stck

**10.4106 CSK CO2-Sensor Kanalgeführter CO2-Sensor CSK.**
Der CSK ist der ideale Messumformer für
bedarfsgeregelte Lüftung. Er misst den CO2 (ppm)
Gehalt, idealerweise im Abluftkanal. 0 - 10 V
Ausgangsspannung = 0 - 2000 ppm CO2.
Technische Daten
Bemessungsspannung : 12...34 V AC/DC
Schutzart : IP 65
Einbauort : innen im Abluftkanal / außen im Abluftkanal
Material Gehäuse : Kunststoff
Farbe : Signalweiß, ähnlich RAL 9003
Breite : 101 mm
Höhe : 81 mm
Tiefe : 246 mm
Umgebungstemperatur : -20  C bis 60  C
CO2-Messbereich : 0 ppm - 2.000 ppm
Verpackungseinheit : 1 Stück
Sortiment : 34
GTIN (EAN) : 4045314433072
Hersteller: AEREX
CSK CO2-Sensor
Artikelnummer: 0043.0307
Menge: 1,000 Stck

**10.4107 CFW CO2- und Feuchte-Sensor CO2- und Feuchtesensor CFW.**
Der CFW ist der ideale Messumformer für
bedarfsgeregelte Lüftung. Er kombiniert CO2 (ppm) oder
relative Feuchte- (rF) Messung in einem formschönen
Gehäuse. Mit der Diodenschaltung DIOS (Art.-Nr.
0041.0147, muss separat bestellt werden) können beide
Signale auch miteinander kombiniert werden. 0 - 10 V
Ausgangsspannung.
Technische Daten
Bemessungsspannung : 12...34 V AC/DC
Schutzart : IP 30
Messbereich relative Feuchte : 0 % - 100 %
Einbauort : innen / Wohnräume / Aufenthaltsräume
Einbauart : Aufputz
Material Gehäuse : Kunststoff
Farbe : reinweiß, ähnlich RAL 9010
Breite : 85 mm
Höhe : 100 mm
Tiefe : 26 mm
Umgebungstemperatur : -20  C bis 40  C
CO2-Messbereich : 0 ppm - 2.000 ppm
Verpackungseinheit : 1 Stück
Sortiment : 34
GTIN (EAN) : 4045314433065
Hersteller: AEREX
CFW CO2- und Feuchte-Sensor
Artikelnummer: 0043.0306
Menge: 1,000 Stck

**10.4108 CSI CO2-Sensor CO2-Sensor integriert**
Der CSI ist der ideale Messumformer für
bedarfsgeregelte Lüftung. Er misst den CO2 (ppm)
Gehalt, idealerweise in der Abluft und wird im
Lüftungsgerät integriert.
Die Bemessungsspannung beträgt 24 V und das
Ausgangssignal ist ein 0 - 10 V Signal für den
CO2-Wert.
Der CSI ist für folgende Geräteserien geeignet:
Reco-Boxx ZXR, ZXA, Flat und CRB.
Technische Daten
Bemessungsspannung : 12...34 V AC/DC
Schutzart : IP 30
Material Gehäuse : Kunststoff
Farbe : schwarz
Breite : 115 mm
Höhe : 30 mm
Tiefe : 25 mm
CO2-Messbereich : 0 ppm - 2.000 ppm
Verpackungseinheit : 1 Stück
Sortiment : 34
GTIN (EAN) : 4045314433126
Hersteller: AEREX
CSI CO2-Sensor
Artikelnummer: 0043.0312
Menge: 1,000 Stck

**10.4109 DIOS Vorrangschaltung Vorrangschaltung für den Eingang mehrerer 0-10 V Signale auf ein Lüftu**
Vorrangschaltung zur Ansteuerung von Lüftungsgeräten
mit einem 0-10 V Eingang.
Max. 6 Sensoren anschließbar (z.B. CO2-Sensor,
Feuchtesensor, ...).
Anschlussmöglichkeiten:
3 x 24 V, Imax. 300 mA
1 x 15 V, Imax. 100 mA
2 x 12 V, Imax. 100 mA
Steuerung im Klemmkasten mit 5 Verschraubungen M16.
Reihenschaltung mit weiteren DIOS möglich.
Technische Daten
Material Gehäuse : Kunststoff
Breite : 225 mm
Höhe : 125 mm
Tiefe : 50 mm
Verpackungseinheit : 1 Stück
Sortiment : 18
GTIN (EAN) : 4045314411476
Hersteller: AEREX
DIOS Vorrangschaltung
Artikelnummer: 0041.0147
Menge: 1,000 Stck

**10.4110 SWRS-01 Schwellwertschalter Schwellwertschalter mit integrierter Diodenschaltung zur Regelung von**
Schwellwertschalter zur Regelung von max. 2
Ventilatoren über 0-10 V DC Signal.
Eingangssignal von 1 - 4 unterschiedlichen 0-10 V DC
Spannungssignalen (z.B. externe Feuchte-, CO2- oder
VOC-Sensoren oder DDC/GLT) als Diodenschaltung.
Die Diodenschaltung lässt das höchste eingehenden
Spannungssignal als Führungsgröße für den
Schwellwertschalter SWRS-01 zu.
Über individuell einstellbare Schaltschwellen sind
unterschiedliche Schaltmuster zur Beeinflussung der zu
regelnden Ventilatoren über DIP-Schalter
konfigurierbar.
Ein Schaltkontakt 12 V DC "Nacht" ermöglicht über
Parallelverschiebung eine Reduzierung oder Erhöhung der
Ausgangspannung an beiden Ausgängen A und B im
Spannungsbereich +/- 2,4 V DC.
2 Regelausgänge 0-10 V für bis zu 2 Ventilatoren: die
Ausgangsspannung am Ausgang B ist gegenüber Ausgang A
im Bereich +/- 2,4 V DC zur Reduzierung oder Erhöhung
der Ausgangspannung parallel verschiebbar.
Integriertes Netzteil zur Spannungsversorgung von max.
4 externen Sensoren.
Einstelloption über DIP Schalter in 0,16 V Schritten.
Anschlusskontakte:
4x Sensoreingang 0-10 V DC inkl. 4 x Spannungsversorung
24 V DC für ext. Sensoren
Nachtabsenkung / Bedarf Kennlinienverschiebung +/-2,4 V
1 x Ausgang "A" 0-10 V
1 x Ausgang "B" (gegenüber Ausgang A um +/-2,4 V
parallel verschiebbar; min 0,5 V, max. 10 V)
Netzanschluss: steckerfertig 230 V AC (Schukostecker)
Technische Daten
Bemessungsspannung : 230 V
Netzfrequenz : 50 Hz
IMax : 300 mA
Schutzart : IP 00
Material Gehäuse : Kunststoff
Farbe : grau
Breite : 190 mm
Höhe : 60 mm
Tiefe : 120 mm
Verpackungseinheit : 1 Stück
Sortiment : 19
GTIN (EAN) : 4045314433041
Hersteller: AEREX
SWRS-01 Schwellwertschalter
Artikelnummer: 0043.0304
Menge: 1,000 Stck

**10.4111 AX-ORS 1 Rauchschalter Optischer Rauchschalter ORS 144 K mit Sockel; ohne Alarmselbsthaltung**
Der optische Rauchschalter AX-ORS144K-A ist für die
Installation im Lüftungsgerät vorgesehen. Er schaltet
das Lüftungsgerät bei erkennen von Rauchgasen ab.
Ohne Alarmselbsthaltung - setzt sich in den
Normalzustand zurück, wenn die Messkammer wieder
rauchfrei ist.
Inklusive Montagesockel.
Bei Inbetriebnahme des Rauchschalters muss dieser durch
Simulation der Brandkenngröße initialisiert werden.
Hierzu wird das Prüfaerosol AX-PA 918-5 (Art.-Nr.
0043.0333) benötigt.
Gesetze und Richtlinien.:
Die Muster-Lüftungsanlagenrichtlinie (M-LüAR) weist
darauf hin, dass in Gebäuden mit raumlufttechnischen
Anlagen die Umluft und die Zuluft mit
Rauchauslösevorrichtungen zu überwachen sind. Mit der
Einhaltung der M-LüAR sind gleichzeitig die
Anforderungen der Musterbauordnung erfüllt, welche
besagt, dass der Ausbreitung von Feuer und Rauch
vorzubeugen ist. Die M-LüAR (Fassung 09/2005) wurde von
den 16 Bundesländern vollständig oder mit geringfügigen
Abweichungen bauaufsichtlich eingeführt. Werden Brand-
und Rauchschutzklappen durch eine
Rauchauslöseeinrichtung angesteuert, so muss diese vom
Deutschen Institut für Bautechnik (DIBt) zugelassen
sein.
Technische Daten
Bemessungsspannung : 24 V DC
IMax : 22 mA
Schutzart : IP 30
Material Gehäuse : Kunststoff
Farbe : ähnlich RAL 9010
Durchmesser : 80 mm
Breite :
Höhe :
Tiefe : 70 mm
Verpackungseinheit : 1 Stück
Sortiment : 34
GTIN (EAN) : 4045314433102
Hersteller: AEREX
AX-ORS 144 K-A Rauchschalter
Artikelnummer: 0043.0310
Menge: 1,000 Stck

**10.4112 AX-LRS-0 Rauchschalter Lüftungs-Rauchschalter-System LRS-01; mit Alarmselbsthaltung**
Lüftungsrauchschalter-System AX-LRS 01 ohne
DIBt-Zulassung zur Überwachung von Lüftungsleitungen,
Ansteuerung von Ventilatoren und anderen Anwendungen.
Der Lüftungsrauchschalter wird von außen auf dem runden
oder eckigem Lüftungskanal montiert. Das System ist für
den Einsatz in eckigen Kanälen von 0,15 m bis 1 m und
in runden Kanälen mit einem Durchmesser von 0,2 m bis 1
m ausgelegt. Konzipiert zur Montage im Inneren von
Gebäuden.
Abschaltung bei erkennen von Rauchgasen mittels
potentialfreiem Öffnerkontakt. Optische Betriebs-,
Verschmutzungs- und Störungsanzeige. Eigenüberwachung
der Messkammer und der Auswerteelektronik.
Alarmselbsthaltung: der Rauchschalter ORS210 im LRS 01
besitzt eine Alarmspeicherung und muss durch einen
Reset (kurzzeitiges Unterbrechen der
Spannungsversorgung) in den Betriebszustand
zurückgesetzt werden.
Werkzeugfreie Prüfung, Wartung und Reinigung.
Vibrationsentkopplung.
Zum Reset der Alarmspeicherung wird das entsprechende
Netzauslösegerät mit Spannungsversorgung LRZ Basis
(AX-LRZ-01) benötigt.
Ausgangssignal: potentialfreier Öffnerkontakt.
Gesetze und Richtlinien.:
Die Muster-Lüftungsanlagenrichtlinie (M-LüAR) weist
darauf hin, dass in Gebäuden mit raumlufttechnischen
Anlagen die Umluft und die Zuluft mit
Rauchauslösevorrichtungen zu überwachen sind. Mit der
Einhaltung der M-LüAR sind gleichzeitig die
Anforderungen der Musterbauordnung erfüllt, welche
besagt, dass der Ausbreitung von Feuer und Rauch
vorzubeugen ist. Die M-LüAR (Fassung 09/2005) wurde von
den 16 Bundesländern vollständig oder mit geringfügigen
Abweichungen bauaufsichtlich eingeführt. Werden Brand-
und Rauchschutzklappen durch eine
Rauchauslöseeinrichtung angesteuert, so muss diese vom
Deutschen Institut für Bautechnik (DIBt) zugelassen
sein.
Technische Daten
Min. Strömungsgeschwindigkeit : 1 m/s
Max. Strömungsgeschwindigkeit : 20 m/s
Bemessungsspannung : 24 V DC
IMax : 22 mA
Schutzart : IP 54
Schaltspannung-coll : 30 V AC / 30 V DC
Schaltleistung max. : 1 A
Einbauort : in eckigen Kanälen von 0,15 m bis 1 m / in
runden Kanälen mit einem Durchmesser von 0,2 m bis 1 m
Material Gehäuse : Kunststoff
Farbe : blau / transparent
Gewicht : 0,35 kg
Breite : 135 mm
Höhe : 100 mm
Tiefe : 250 mm
Verpackungseinheit : 1 Stück
Sortiment : 34
GTIN (EAN) : 4045314433119
Hersteller: AEREX
AX-LRS-01 Rauchschalter
Artikelnummer: 0043.0311
Menge: 1,000 Stck

**10.4113 AX-LRS-0 Rauchschalter Lüftungs-Rauchschalter-System LRS-03 mit DIBt-Zulassung**
Lüftungsrauchschalter-System AX-LRS 03 mit
DIBt-Zulassung zur Überwachung von Lüftungsleitungen,
Ansteuerung von Brand- und Rauchschutzklappen und
anderen Anwendungen.
Der Lüftungsrauchschalter wird von außen auf dem runden
oder eckigem Lüftungskanal montiert. Das System ist für
den Einsatz in eckigen Kanälen von 0,15 m bis 1 m und
in runden Kanälen mit einem Durchmesser von 0,2 m bis 1
m ausgelegt. Konzipiert zur Montage im Inneren von
Gebäuden.
Abschaltung bei erkennen von Rauchgasen mittels
potentialfreiem Öffnerkontakt. Resettaster im Gehäuse.
Auslösetaster außen am Gehäuse. Optische Betriebs-,
Verschmutzungs- und Störungsanzeige. Eigenüberwachung
der Messkammer und der Auswerteelektronik. Automatische
Rückstellung: der Rauchschalter ORS220 im LRS 03 setzt
sich, sobald die Messkammer wieder rauchfrei ist,
automatisch in den Betriebszustand zurück.
Werkzeugfreie Prüfung, Wartung und Reinigung.
Vibrationsentkopplung. Um eine DIBt-konforme
Installation zu erreichen, wird das entsprechende
Netzauslösegerät mit Spannungsversorgung LRZ Basis
(AX-LRZ-01) benötigt. Dieses löst die Brand- oder
Rauchschutzklappe aus. Es können sowohl Klappen mit 230
V AV als auch mit 24 V DC angesteuert werden.
Ausgangssignal: potentialfreier Öffnerkontakt.
Gesetze und Richtlinien.:
Die Muster-Lüftungsanlagenrichtlinie (M-LüAR) weist
darauf hin, dass in Gebäuden mit raumlufttechnischen
Anlagen die Umluft und die Zuluft mit
Rauchauslösevorrichtungen zu überwachen sind. Mit der
Einhaltung der M-LüAR sind gleichzeitig die
Anforderungen der Musterbauordnung erfüllt, welche
besagt, dass der Ausbreitung von Feuer und Rauch
vorzubeugen ist. Die M-LüAR (Fassung 09/2005) wurde von
den 16 Bundesländern vollständig oder mit geringfügigen
Abweichungen bauaufsichtlich eingeführt. Werden Brand-
und Rauchschutzklappen durch eine
Rauchauslöseeinrichtung angesteuert, so muss diese vom
Deutschen Institut für Bautechnik (DIBt) zugelassen
sein.
Technische Daten
Min. Strömungsgeschwindigkeit : 1 m/s
Max. Strömungsgeschwindigkeit : 20 m/s
Bemessungsspannung : 24 V DC
IMax : 22 mA
Schutzart : IP 54
Schaltspannung-coll : 30 V AC / 30 V DC
Schaltleistung max. : 1 A
Einbauort : in eckigen Kanälen von 0,15 m bis 1 m / in
runden Kanälen mit einem Durchmesser von 0,2 m bis 1 m
Material Gehäuse : Kunststoff
Farbe : blau / transparent
Gewicht : 0,35 kg
Breite : 135 mm
Höhe : 100 mm
Tiefe : 250 mm
Zulassungsnummer : DIBt-Zulassung Z-78.6-177 /
VdS-Zulassung G207085
Verpackungseinheit : 1 Stück
Sortiment : 34
GTIN (EAN) : 4045314435007
Hersteller: AEREX
AX-LRS-03 Rauchschalter
Artikelnummer: 0043.0500
Menge: 1,000 Stck

**10.4114 AX-LRZ-0 LRZ Basis Lüftungs-Rauchschalter-Zentrale LRZ-Basis. Anschlussmöglichkeit bis zu**
LRZ Basis Lüftungs Rauchschalter Zentrale Basis
Die Lüftungs-Rauchschalter-Zentrale Basis (LRZ Basis)
ist Netzgerät, Handtaster, Resettaster, Alarmspeicher
und Betriebszustandsanzeige in einem Gerät. Geeignet
zur Steuerung von Brand- und Rauchschutzklappen und zur
Abschaltung von Lüftungsanlagen in unterschiedlichen
Anwendungsfeldern von Industrie- bis
Verwaltungsgebäuden.
Ausgangssignal: potentialfreier Wechselkontakt.
Gesetze und Richtlinien.:
Die Muster-Lüftungsanlagenrichtlinie (M-LüAR) weist
darauf hin, dass in Gebäuden mit raumlufttechnischen
Anlagen die Umluft und die Zuluft mit
Rauchauslösevorrichtungen zu überwachen sind. Mit der
Einhaltung der M-LüAR sind gleichzeitig die
Anforderungen der Musterbauordnung erfüllt, welche
besagt, dass der Ausbreitung von Feuer und Rauch
vorzubeugen ist. Die M-LüAR (Fassung 09/2005) wurde von
den 16 Bundesländern vollständig oder mit geringfügigen
Abweichungen bauaufsichtlich eingeführt. Werden Brand-
und Rauchschutzklappen durch eine
Rauchauslöseeinrichtung angesteuert, so muss diese vom
Deutschen Institut für Bautechnik (DIBt) zugelassen
sein.
Technische Daten
Bemessungsspannung : 230 V AC
Schutzart : IP 54
Spannung am Ausgang : 24 V DC
Max. Ausgangsstrom : 400 mA
Material Gehäuse : Kunststoff
Farbe : weiß, ähnlich RAL 9003
Gewicht : 0,42 kg
Breite : 146 mm
Höhe : 146 mm
Tiefe : 61 mm
Umgebungstemperatur : -10  C bis 50  C
Zulassungsnummer : DIBt-Zulassung Z-78.6-177 /
VdS-Zulassung G207083
Verpackungseinheit : 1 Stück
Sortiment : 34
GTIN (EAN) : 4045314433324
Hersteller: AEREX
AX-LRZ-01 LRZ Basis
Artikelnummer: 0043.0332
Menge: 1,000 Stck

**10.4115 AX-PA 91 Prüfaerosol Prüfaerosol zur Funktionsprüfung von Rauchschaltern**
Das Prüfaerosol AX-PA 918-5 dient zum Erzeugen von
Rauchgasen um die Rauchgasschalter AX-LRS-01 und
AX-ORS144K-A zu testen.
Bei Inbetriebnahme des Rauchschalters muss dieser durch
Simulation der Brandkenngröße initialisiert werden.
Gesetze und Richtlinien.:
Die Muster-Lüftungsanlagenrichtlinie (M-LüAR) weist
darauf hin, dass in Gebäuden mit raumlufttechnischen
Anlagen die Umluft und die Zuluft mit
Rauchauslösevorrichtungen zu überwachen sind. Mit der
Einhaltung der M-LüAR sind gleichzeitig die
Anforderungen der Musterbauordnung erfüllt, welche
besagt, dass der Ausbreitung von Feuer und Rauch
vorzubeugen ist. Die M-LüAR (Fassung 09/2005) wurde von
den 16 Bundesländern vollständig oder mit geringfügigen
Abweichungen bauaufsichtlich eingeführt. Werden Brand-
und Rauchschutzklappen durch eine
Rauchauslöseeinrichtung angesteuert, so muss diese vom
Deutschen Institut für Bautechnik (DIBt) zugelassen
sein.
Technische Daten
Gewicht : 0,145 kg
Verpackungseinheit : 1 Stück
Sortiment : 34
GTIN (EAN) : 4045314433331
Hersteller: AEREX
AX-PA 918-5 Prüfaerosol
Artikelnummer: 0043.0333
Menge: 1,000 Stck

**10.4116 QAF81.3 Frostschutzwächter Frostschutzwächter für PWW-Heizregister. Kapillarrohrlänge 3 m.**
Kapillarrohrlänge: 3 m.
Der Frostschutzwächter QAF wird eingesetzt für die
luftseitige Temperaturüberwachung von
Wasserlufterwärmern in Lüftungs- und Klimaanlagen zur
Verhinderung von Frostschäden. Er besitzt eine kleine
Schaltdifferenz und eine hohe Reproduzierbarkeit. Die
Kapillarrohrlänge beträgt 3 m bzw. 6 m.
Fühler-Ansprechlänge ca. 30 cm
Einstellbarer Sollwert: -5 bis +15  C
Kapillarrohr: Kupfer
Kapillarrohrfüllung: Freon R 134a
Schaltsystem: 1-poliger Umschalter
Schaltleistung: AC 250 V, 10 A
Bemessungsspannung: potentialfrei
Technische Daten
Schutzart : IP 54
Material Gehäuse : Aluminium-Druckguss
Farbe : grau
Kabellänge : 3.000 mm
Breite : 106 mm
Höhe : 85 mm
Tiefe : 37 mm
Verpackungseinheit : 1 Stück
Sortiment : 34
GTIN (EAN) : 4045314437193
Hersteller: AEREX
QAF81.3 Frostschutzwächter
Artikelnummer: 0043.0719
Menge: 1,000 Stck

**10.4117 QAF81.6 Frostschutzwächter Frostwächter für PWW-Heizregister. Kapillarrohrlänge 6 m.**
Kapillarrohrlänge: 6 m.
Der Frostschutzwächter QAF wird eingesetzt für die
luftseitige Temperaturüberwachung von
Wasserlufterwärmern in Lüftungs- und Klimaanlagen zur
Verhinderung von Frostschäden. Er besitzt eine kleine
Schaltdifferenz und eine hohe Reproduzierbarkeit. Die
Kapillarrohrlänge beträgt 3 m bzw. 6 m.
Fühler-Ansprechlänge ca. 30 cm
Einstellbarer Sollwert: -5 bis +15  C
Kapillarrohr: Kupfer
Kapillarrohrfüllung: Freon R 134a
Schaltsystem: 1-poliger Umschalter
Schaltleistung: AC 250 V, 10 A
Bemessungsspannung: potentialfrei
Technische Daten
Schutzart : IP 54
Material Gehäuse : Aluminium-Druckguss
Farbe : grau
Kabellänge : 6.000 mm
Breite : 106 mm
Höhe : 85 mm
Tiefe : 37 mm
Verpackungseinheit : 1 Stück
Sortiment : 34
GTIN (EAN) : 4045314437209
Hersteller: AEREX
QAF81.6 Frostschutzwächter
Artikelnummer: 0043.0720
Menge: 1,000 Stck

**10.4118 DDT 500 Differenzdrucktransmitter Differenzdrucktransmitter 0 - 500 Pa, einstellbar, 0 - 10 V, 13,5 - 33**
Differenzdrucktransmitter-Set mit Steckernetzteil und
Anschluss-Set. Zur Überwachung des Luftdruckes in
Lüftungsanlagen, für nicht brennbare und nicht
aggressive Gase geeignet. Kunststoffgehäuse mit
transparentem Oberteil und integrierter digitaler
Anzeige. Wandlung der mechanischen Messdaten in
elektrisches Signal. Inklusive Anschluss-Set mit
Messschlauch 6 mm und Steckernetzteil 230 V zur
Spannungsversorgung.
Messbereich: 0 - 500 Pa.
Ausgang: 0 - 10 V / 4 - 20 mA
Betriebsspannung DDT500:13,5 - 33 VDC.
Betriebsspannung Steckernetzteil: 230 V / 50 Hz.
Schutzart: IP54.
max. Luftfeuchtigkeit: 0-95%, nicht kondensierend
max. Arbeitstemperatur: 0 C bis +50 C.
Für druckkonstanten Betrieb notwendig.
Vorbereitet zum Anschluss an Lüftungsgeräte Aerex
Modellreihe ZXR, ZXA, Flat, CRB.
Mit LCD-Display, inkl. Steckernetzteil.
Steckerfertig vorkonfektioniert.
Zur Montage im Luftkanal.
Technische Daten
Verpackungseinheit : 1 Stück
Sortiment : 19
GTIN (EAN) : 4045314435977
Hersteller: AEREX
DDT 500 Differenzdrucktransmitter
Artikelnummer: 0043.0597
Menge: 1,000 Stck

**10.4119 BWS Bewegungssensor Bewegungssensor BWS**
Der BWS ist ein Radarbewegungssensor, der an der Wand
oder an die Decke montiert werden kann.
Die fest eingestellte Nachlaufzeit beträgt 60 Minuten.
Die Bemessungsspannung beträgt 24 V, Ausgangsspannung
12 V.
Technische Daten
Bemessungsspannung : 12...34 V AC/DC
Schutzart : IP 30
Spannung am Ausgang : 12 V DC
Einbauort : innen / Wohnräume / Aufenthaltsräume
Einbauart : Aufputz
Material Gehäuse : Kunststoff
Farbe : reinweiß, ähnlich RAL 9010
Durchmesser : 95 mm
Breite :
Höhe :
Tiefe : 25 mm
Umgebungstemperatur : -20  C bis 40  C
Verpackungseinheit : 1 Stück
Sortiment : 15
GTIN (EAN) : 4045314433133
Hersteller: AEREX
BWS Bewegungssensor
Artikelnummer: 0043.0313
Menge: 1,000 Stck

**10.4120 BWSI Bewegungssensor Bewegungssensor BWSI**
Der BWSI ist ein Radarbewegungssensor, der am
Lüftungsgerät angebracht ist.
Die fest eingestellte Nachlaufzeit beträgt 60 Minuten.
Die Bemessungsspannung beträgt 24 V, Ausgangsspannung
12 V.
Technische Daten
Bemessungsspannung : 24 V DC
Schutzart : IP 30
Spannung am Ausgang : 24 V DC
Einbauort : außen am Gerät
Material Gehäuse : Kunststoff
Farbe : reinweiß, ähnlich RAL 9010
Durchmesser : 95 mm
Breite :
Höhe :
Tiefe : 25 mm
Umgebungstemperatur : -20  C bis 40  C
Verpackungseinheit : 1 Stück
Sortiment : 15
GTIN (EAN) : 4045314433096
Hersteller: AEREX
BWSI Bewegungssensor
Artikelnummer: 0043.0309
Menge: 1,000 Stck

**10.4121 FT 1000 Temperaturfühler Für Fühler-Klemmleistenbefestigung am Trinkwasserspeicher PHS.**
Für die Fühler-Klemmleiste am Trinkwasserspeicher AEREX
PHS 300. Zum Beispiel bei Anwendung einer optionalen
Solaranlage.
Achtung!
Zwei Fühler sind bei dem Gerät AEREX PHK 180 im
Lieferumfang enthalten: für den Wärmetauscher der
Wärmepumpe und für den Elektroheizstab PHE 2.
Technische Daten
Kabellänge : 1.500 mm
Verpackungseinheit : 1 Stück
Sortiment : 10
GTIN (EAN) : 4045314438404
Hersteller: AEREX
FT 1000 Temperaturfühler
Artikelnummer: 0043.0840
Menge: 1,000 Stck

**10.4122 NTC 15 Temperaturfühler Temperaturfühler mit Tülle.**
Nur für Reco-Boxx 170 C und CB. Bei Verwendung eines
externen hydraulischen Nachheizregisters oder bei
Einsatz in Passivhäusern muss zusätzlich ein NTC 15 zum
Schutz vor Vereisung (bei zu kalter Zuluft) installiert
werden.
Das Lüftungsgerät schaltet dann bei Zulufttemperaturen
unter 5  C ab.
Der Temperaturfühler mit Tülle ist bauseits zu
montieren. Installationsanleitung Reco-Boxx 170
beachten.
Technische Daten
Verpackungseinheit : 1 Stück
Sortiment : 11
GTIN (EAN) : 4045314438336
Hersteller: AEREX
NTC 15 Temperaturfühler
Artikelnummer: 0043.0833
Menge: 1,000 Stck

**10.4123 RB-ZF4 Bedienteil Bedienteil passend zur air@home-Regelung und für WRG-Gerät Reco-Boxx**
Bedienteil RB-ZF4 für WRG-Geräte Reco-Boxx 140 Flat,
170, 300, 600 und PHK180.
Auch als Nebenbedienteil verwendbar.
Einstellen der Lüfterstufen über Taster.
Betriebs- bzw. Statusmeldungen über LED.
Im Lieferumfang Adapterplatte für Unterputzdose.
Steuerleitung zum Gerät LiYY 6x0,34 mm2.
Spannungsversorgung durch die Reco-Boxx-Geräte.
Anschluss an der Wand oder auf der UP-Dose.
Achtung!
Die Bedienteile RB-ZF4 und RB-D1-ZF4 sind nicht
kombinierbar.
Betriebsarten:
Standby-Modus = Lüftung Aus
Lüftungsstufe 1 / Dauerbetrieb = Reduzierte Lüftung
Lüftungsstufe 2 = Nennlüftung
Lüftungsstufe 3 = Intensivlüftung
Technische Daten
Schutzart : IP 20
Einbauort : innen
Breite : 74 mm
Höhe : 74 mm
Tiefe : 25 mm
Umgebungstemperatur : 0  C bis 40  C
Verpackungseinheit : 1 Stück
Sortiment : 10
GTIN (EAN) : 4045314435700
Hersteller: AEREX
RB-ZF4 Bedienteil
Artikelnummer: 0043.0570
Menge: 1,000 Stck

**10.4124 RB-D1-ZF Digital-Bedienteil Digitales Bedienteil RB-D1-ZF4**
Steuerung als Zubehör für die Lüftungsgeräte Reco-Boxx
170 R,170 L, 170 CR, 170 CL, Reco-Boxx 300 und
Reco-Boxx 600.
Ansteuerung und Spannungsversorgung über ein 2 adriges
Kabel (Opentherm).
Digitale Anzeige der Lüftungsstufe, des eingestellten
Zeitprogrammes, der Raumtemperatur oder Uhrzeit,
Sommerfunktion, Filterwechsel und Störungsmeldung.
2 Zeitprogramme (Wochenprogramm). Winter- und
Sommerzeitumschaltung.
Drehschalter und Tippschalter für die
Betriebsart-Auswahl (Ein/Aus, manuelles Wählen der
Lüftungsstufen, Zeitprogramm P1 oder P2,
Ferienprogramm, Reset Filterwechsel).
Sommerfunktion für Abschalten der Zuluftventilatoren.
Achtung!
Digital-Bedienteil RB-D1-ZF4 ist nicht mit Reco-Boxx
170 CBR (0040.0087) und Reco-Boxx 170 CBL (0040.0088)
kombinierbar.
Die Bedienteile RB-D1-ZF4 und RB-ZF4 sind nicht zu
kombinieren.
Technische Daten
Bemessungsspannung : 24 V
Schutzart : IP 20
Einbauort : innen
Einbauart : Aufputz
Material Gehäuse : Polystyrol, PVC-frei
Farbe : weiß, ähnlich RAL 9010
Breite : 145 mm
Höhe : 98 mm
Tiefe : 31 mm
Umgebungstemperatur : 0  C bis 40  C
Verpackungseinheit : 1 Stück
Sortiment : 10
GTIN (EAN) : 4045314438282
Hersteller: AEREX
RB-D1-ZF4 Digital-Bedienteil
Artikelnummer: 0043.0828
Menge: 1,000 Stck

**10.4125 FBISO-F7 Isolierte-Komfort-Feinfilterbox Isolierte Komfort-Filterbox mit extrem großen F7-Filter (2,65 m2 Filte**
Isolierte-Komfort-Filterbox zur Installation in
Wohnungslüftungssystemen.
Zur Verwendung in der Außenluftleitung vor
Lüftungsgeräten und Heizregistern.
Extrem große Filterfläche, dadurch sehr lange
Filterstandzeit.
Isoliertes Polypropylen Gehäuse mit bis zu 30 mm
Wandstärke.
2 Rohranschlüsse DN 160 mit Muffenmaß zum direkten
Anschluss von Formteilen mit Nippelmaß.
Revisionsdeckel mit Gurten sicher dicht befestigt.
1 Feinfilter F7 mit 2,65 m2 Filterfläche ist im
Lieferumfang enthalten.
2 Montageschienen aus Aluminium sind zur
Wandbefestigung an der IsoFilterBox montiert.
Befestigungsmaterial im Lieferumfang enthalten
(Schrauben, Dübel).
Breite mit Montageschienen 845 mm.
Höhe mit Montageschienen 375 mm.
Technische Daten
Material : EPP
Filterart : Feinfilter/Pollenfilter
Filterklasse : F7
Nennweite : 160 mm
Breite : 645 mm
Höhe : 333 mm
Tiefe : 420 mm
Verpackungseinheit : 1 Stück
Sortiment : 14
GTIN (EAN) : 4045314435984
Hersteller: AEREX
FBISO-F7 Isolierte-Komfort-Feinfilterbox
Artikelnummer: 0043.0598
Menge: 1,000 Stck

**10.4126 TFE 25-4 Filterbox Luftfilter für Rohreinbau, DN250**
Luftfilter für lüftungstechnische Anlagen.
Inspektionsklappe für einfachen Filterwechsel
abnehmbar.
Zubehör: Ersatz-Luftfilter FE 25-1 (2 Stück)
Mit Filtereinsatz aus Synthetikfiber.
Filtereinsatz nicht regenerierbar.
Mit Gummidichtung an den Luft-Anschlussstutzen.
Technische Daten
Material : Stahl, verzinkt
Filterklasse : G4
Nennweite : 250 mm
Breite : 230 mm
Höhe : 325 mm
Tiefe : 365 mm
Umgebungstemperatur : 100  C
Verpackungseinheit : 1 Stück
Sortiment : 34
GTIN (EAN) : 4045314437315
Hersteller: AEREX
TFE 25-4 Filterbox
Artikelnummer: 0043.0731
Menge: 1,000 Stck

**10.4127 AC-PTC-I Elektro-Vorheizregister Elektrisches Luftvorheizregister, steckerfertig, isoliert, mit Filter.**
Elektrisches Außenluftuftvorheizregister, steckerfertig
verkabelt, isoliert, mit Filter.
Thermostat zur Vorwahl der Luftaustrittstemperatur - 4
 C bis + 10  C.
Zwei Sicherheitstemperaturbegrenzer.
Das Heizregister ist mit ca. 30 mm EPP isoliert.
2 Montageschienen aus Aluminium sind zur Wand- /
Deckenbefestigung am Gehäuse montiert (4 Schrauben /
Dübel im Beipack).
Länge Wandbefestigungsschiene 649 mm.
Einbaulage beliebig.
Mit separatem Bedienteil aus Edelstahl für IST- und
Solltemperatur, sowie "Heizung aktiv" ablesbar.
Technische Daten
Bemessungsspannung : 230 V / 13 A
Schutzart : IP 00
Elektrische Steckverbindung : Schukostecker
Filterklasse : G4
Anschlussdurchmesser Lüftungsleitungen : 160 mm
Breite : 310 mm
Höhe : 410 mm
Tiefe : 410 mm
Heizleistung : 2.200 W
Verpackungseinheit : 1 Stück
Sortiment : 14
GTIN (EAN) : 4045314437995
Hersteller: AEREX
AC-PTC-ISO-160 Elektro-Vorheizregister
Artikelnummer: 0043.0799
Menge: 1,000 Stck

**10.4128 NHR-160- Elektro-PTC-Nachheizregister Elektrisches PTC-Nachheizregister zur komfortablen Zulufterwärmung zwi**
Elektrisches PTC-Nachheizregister für
Wärmerückgewinnungsgeräte, anschlussfertig, gedämmt.
Das NHR-160-2-PHK dient der komfortablen Nacherwärmung
der Zuluft zwischen einem Wärmerückgewinnungsgerät und
den Zuluftauslässen. Der Temperaturregler des
NHR-160-2-PHK wird über einen Freigabekontakt im
Wärmerückgewinnungsgerät freigegeben. Die integrierte
Regelung hält die Luftaustrittstemperatur in
Abhängigkeit der Lufteintrittstemperatur und der
Luftmenge konstant. Über die interne Bedieneinheit ist
die Luftaustrittstemperatur im Bereich zwischen +20 C
und +55 C einstellbar. Liegt über das
Wärmerückgewinnungsgerät keine Wärmeanforderung vor,
schaltet das NHR-160-2-PHK in den Stand-by Modus und
verbraucht keine Energie.
2 Montageschienen aus Aluminium sind zur Wand- /
Deckenbefestigung am Gehäuse montiert. Länge der
Befestigungsschienen 645 mm.
Befestigungsmaterial im Lieferumfang enthalten.
Das Heizregister ist mit ca. 30 mm EPP thermisch
gedämmt.
Einbaulage beliebig.
Freigabekontakt: 230 V / 50 Hz; Imax 0,1 A
Netzanschluss: Schuko-Stecker; 230 V / 50 Hz; Imax 13 A
Empfohlene Luftmenge: ca. 40 - 350 m3/h (max. 5 m/s)
Technische Daten
Bemessungsspannung : 230 V / 13 A
Schutzart : IP 00
Elektrische Steckverbindung : Schukostecker
Anschlussdurchmesser Lüftungsleitungen : 160 mm
Breite : 310 mm
Höhe : 410 mm
Tiefe : 410 mm
Heizleistung : 2.200 W
Verpackungseinheit : 1 Stück
Sortiment : 10
GTIN (EAN) : 4045314437988
Hersteller: AEREX
NHR-160-2-PHK Elektro-PTC-Nachheizregister
Artikelnummer: 0043.0798
Menge: 1,000 Stck

**10.4129 MAK-10 A Anschlusskabel Modularanschlusskabel mit RJ-45-Stecker, Länge 10 m.**
Modularanschlusskabel für die Uni-Box R-300 und Uni-Box
R-150.
Durchmesser Stecker ca. 15 mm
Achtung!Ein Stück MAK-10 liegt dem Bedienteil UBBT bei.
Technische Daten
Länge : 10 m
Verpackungseinheit : 1 Stück
Sortiment : 15
GTIN (EAN) : 4045314411070
Hersteller: AEREX
MAK-10 A Anschlusskabel
Artikelnummer: 0041.0107
Menge: 1,000 Stck

**10.4130 MAK-15 A Anschlusskabel Modularanschlusskabel mit RJ-45-Stecker, Länge 15 m.**
Modularanschlusskabel für die Uni-Box R-300 und Uni-Box
R-150.
Durchmesser Stecker ca. 15 mm
Achtung!Ein Stück MAK-10 liegt dem Bedienteil UBBT bei.
Technische Daten
Länge : 15 m
Verpackungseinheit : 1 Stück
Sortiment : 15
GTIN (EAN) : 4045314411087
Hersteller: AEREX
MAK-15 A Anschlusskabel
Artikelnummer: 0041.0108
Menge: 1,000 Stck

**10.4131 MAK-20 A Anschlusskabel Modularanschlusskabel mit RJ-45-Stecker, Länge 20 m.**
Modularanschlusskabel für die Uni-Box R-300 und Uni-Box
R-150.
Durchmesser Stecker ca. 15 mm
Achtung!Ein Stück MAK-10 liegt dem Bedienteil UBBT bei.
Technische Daten
Länge : 20 m
Verpackungseinheit : 1 Stück
Sortiment : 15
GTIN (EAN) : 4045314411094
Hersteller: AEREX
MAK-20 A Anschlusskabel
Artikelnummer: 0041.0109
Menge: 1,000 Stck

**10.4132 DM Doppelmuffe Doppelmuffe zur Verlängerung des Modularanschlusskabels MAK. Für RJ-45**
Doppelmuffe zur Verlängerung des Modularanschlusskabels
MAK
Technische Daten
Breite : 23 mm
Höhe : 17 mm
Tiefe : 48 mm
Verpackungseinheit : 1 Stück
Sortiment : 15
GTIN (EAN) : 4045314411292
Hersteller: AEREX
DM Doppelmuffe
Artikelnummer: 0041.0129
Menge: 1,000 Stck

**10.4133 STNTZ Steckernetzteil Steckernetzteil für 230 V Schuko-Steckdose**
Steckernetzteil STNTZ für 230 V Schuko-Steckdose. Die
Ausgangsspannung beträgt 24 V DC.
Technische Daten
Bemessungsspannung : 230 V AC
Schutzart : IP 30
Spannung am Ausgang : 24 V DC
Max. Ausgangsstrom : 750 mA
Material : Kunststoff
Farbe : schwarz
Breite : 80 mm
Höhe : 45 mm
Tiefe : 70 mm
Verpackungseinheit : 1 Stück
Sortiment : 15
GTIN (EAN) : 4045314433348
Hersteller: AEREX
STNTZ Steckernetzteil
Artikelnummer: 0043.0334
Menge: 1,000 Stck

**10.4134 AX-USIPH Unterdrucksiphon Unterdrucksiphon, saugseitig. Wartungsfrei. Hygieneausführung**
Der saugseitige Unterdrucksiphon AX-USIPH ist ein
selbstfüllender und selbstschließender Siphon für
Lüftungsgeräte mit Unterdruck. Er kann für die
Reco-Boxx ZXR, ZXA und die CRB verwendet werden.
Technische Daten
Material Gehäuse : Kunststoff
Farbe : weiß - transparent
Durchmesser : 42 mm
Breite : 360 mm
Höhe : 300 mm
Tiefe : 130 mm
Verpackungseinheit : 1 Stück
Sortiment : 34
GTIN (EAN) : 4045314436998
Hersteller: AEREX
AX-USIPH Unterdrucksiphon
Artikelnummer: 0043.0699
Menge: 1,000 Stck

**10.4135 AX-SBH1 Siphonbegleitheizung Siphonbegleitheizung für Kondensatablauf, 1 Meter Heizlänge mit Thermo**
Die Siphonbegleitheizung AX-SBH1 dient dem Frostschutz
von Kondensatabläufen. Sie hat eine Heizlänge von 1,0 m
mit Thermostat. Die Zuleitung beträgt 1,5 m mit 230 V
Schukostecker.
Technische Daten
Material Gehäuse : Kunststoff
Farbe : schwarz
Länge : 1 m
Verpackungseinheit : 1 Stück
Sortiment : 34
GTIN (EAN) : 4045314437018
Hersteller: AEREX
AX-SBH1 Siphonbegleitheizung
Artikelnummer: 0043.0701
Menge: 1,000 Stck

**10.4136 KSU-100 Abluftventil Abluftventil mit Bajonetteinfassung, DN 100.**
Das Abluftventil KSU weist selbst bei verhältnismäßig
hohem Druckverlust einen niedrigen Schallleistungspegel
auf. Für die Montage in SR Wickelfalzrohren empfehlen
wir den Montagestutzen mit Doppellippendichtung VRGU
und auf Formteilen VRGM (separat bestellen).
Technische Daten
Luftrichtung : Abluft
Material : Stahlblech, einbrennlackiert
Farbe : weiß, ähnlich RAL 9010
Nennweite : 100 mm
Randdurchmesser : 134 mm
Verpackungseinheit : 1 Stück
Sortiment : 22
GTIN (EAN) : 4045314440056
Hersteller: AEREX
KSU-100 Abluftventil
Artikelnummer: 0044.0005
Menge: 1,000 Stck

**10.4137 KSU-125 Abluftventil Abluftventil mit Bajonetteinfassung, DN 125.**
Das Abluftventil KSU weist selbst bei verhältnismäßig
hohem Druckverlust einen niedrigen Schallleistungspegel
auf. Für die Montage in SR Wickelfalzrohren empfehlen
wir den Montagestutzen mit Doppellippendichtung VRGU
und auf Formteilen VRGM (separat bestellen).
Technische Daten
Luftrichtung : Abluft
Material : Stahlblech, einbrennlackiert
Farbe : weiß, ähnlich RAL 9010
Nennweite : 125 mm
Randdurchmesser : 160 mm
Verpackungseinheit : 1 Stück
Sortiment : 22
GTIN (EAN) : 4045314440063
Hersteller: AEREX
KSU-125 Abluftventil
Artikelnummer: 0044.0006
Menge: 1,000 Stck

**10.4138 KSU-160 Abluftventil Abluftventil mit Bajonetteinfassung, DN 160.**
Das Abluftventil KSU weist selbst bei verhältnismäßig
hohem Druckverlust einen niedrigen Schallleistungspegel
auf. Für die Montage in SR Wickelfalzrohren empfehlen
wir den Montagestutzen mit Doppellippendichtung VRGU
und auf Formteilen VRGM (separat bestellen).
Technische Daten
Luftrichtung : Abluft
Material : Stahlblech, einbrennlackiert
Farbe : weiß, ähnlich RAL 9010
Nennweite : 160 mm
Randdurchmesser : 191 mm
Verpackungseinheit : 1 Stück
Sortiment : 22
GTIN (EAN) : 4045314440070
Hersteller: AEREX
KSU-160 Abluftventil
Artikelnummer: 0044.0007
Menge: 1,000 Stck

**10.4139 KU-100 Abluftventil Abluftventil mit Bajonetteinfassung, DN 100.**
Das Abluftventil KU hat eine flache Bauform und eine
geringe Einbaitiefe.
Für die Montage in SR Wickelfalzrohren empfehlen wir
den Montagestutzen mit Doppellippendichtung VRGU und
auf Formteilen VRGM (separat bestellen).
Technische Daten
Luftrichtung : Abluft
Material : Stahlblech, einbrennlackiert
Farbe : weiß, ähnlich RAL 9010
Nennweite : 100 mm
Randdurchmesser : 130 mm
Verpackungseinheit : 1 Stück
Sortiment : 22
GTIN (EAN) : 4045314440124
Hersteller: AEREX
KU-100 Abluftventil
Artikelnummer: 0044.0012
Menge: 1,000 Stck

**10.4140 KU-125 Abluftventil Abluftventil mit Bajonetteinfassung, DN 125.**
Das Abluftventil KU hat eine flache Bauform und eine
geringe Einbaitiefe.
Für die Montage in SR Wickelfalzrohren empfehlen wir
den Montagestutzen mit Doppellippendichtung VRGU und
auf Formteilen VRGM (separat bestellen).
Technische Daten
Luftrichtung : Abluft
Material : Stahlblech, einbrennlackiert
Farbe : weiß, ähnlich RAL 9010
Nennweite : 125 mm
Randdurchmesser : 160 mm
Verpackungseinheit : 1 Stück
Sortiment : 22
GTIN (EAN) : 4045314440131
Hersteller: AEREX
KU-125 Abluftventil
Artikelnummer: 0044.0013
Menge: 1,000 Stck

**10.4141 KU-160 Abluftventil Abluftventil mit Bajonetteinfassung, DN 160.**
Das Abluftventil KU hat eine flache Bauform und eine
geringe Einbaitiefe.
Für die Montage in SR Wickelfalzrohren empfehlen wir
den Montagestutzen mit Doppellippendichtung VRGU und
auf Formteilen VRGM (separat bestellen).
Technische Daten
Luftrichtung : Abluft
Material : Stahlblech, einbrennlackiert
Farbe : weiß, ähnlich RAL 9010
Nennweite : 160 mm
Randdurchmesser : 190 mm
Verpackungseinheit : 1 Stück
Sortiment : 22
GTIN (EAN) : 4045314440155
Hersteller: AEREX
KU-160 Abluftventil
Artikelnummer: 0044.0015
Menge: 1,000 Stck

**10.4142 KU-V2A-1 Abluftventil Abluftventil aus Edelstahl mit polierter Oberfläche, DN 100. Einbaurah**
Edelstahl-Abluftventil aus hochwertigem Material.
Montagestutzen im Lieferumfang enthalten.
Technische Daten
Luftrichtung : Abluft
Material : Edelstahl, gebürstet
Stutzentiefe : 52 mm
Nennweite : 100 mm
Randdurchmesser : 137 mm
Verpackungseinheit : 1 Stück
Sortiment : 22
GTIN (EAN) : 4045314441817
Hersteller: AEREX
KU-V2A-100 Abluftventil
Artikelnummer: 0044.0181
Menge: 1,000 Stck

**10.4143 KU-V2A-1 Abluftventil Abluftventil aus Edelstahl mit polierter Oberfläche, DN 125. Einbaurah**
Edelstahl-Abluftventil aus hochwertigem Material.
Montagestutzen im Lieferumfang enthalten.
Technische Daten
Luftrichtung : Abluft
Material : Edelstahl, gebürstet
Stutzentiefe : 52 mm
Nennweite : 125 mm
Randdurchmesser : 164 mm
Verpackungseinheit : 1 Stück
Sortiment : 22
GTIN (EAN) : 4045314441824
Hersteller: AEREX
KU-V2A-125 Abluftventil
Artikelnummer: 0044.0182
Menge: 1,000 Stck

**10.4144 OPK-100 Abluftventil Abluftventil komplett mit Einbauring, DN 100.**
Abluftventil OPK komplett mit Montagestutzen.
Technische Daten
Luftrichtung : Abluft
Material : Polypropylen (PP)
Farbe : weiß, ähnlich RAL 9010
Nennweite : 100 mm
Randdurchmesser : 145 mm
Verpackungseinheit : 1 Stück
Sortiment : 31
GTIN (EAN) : 4045314440179
Hersteller: AEREX
OPK-100 Abluftventil
Artikelnummer: 0044.0017
Menge: 1,000 Stck

**10.4145 DAE-100- Abluftventil Abluftelement mit integriertem Streckmetallfilter und Luftmengenblende**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Einbauort : Wand / Decke / Wohnungsküche / Kaffeeküche
Material Gehäuse : Edelstahl
Material Fettfilter-Kassette : Aluminium
Farbe : Edelstahl, gebürstet
Gewicht : 0,8 kg
Nennweite : 100 mm
Breite : 175 mm
Höhe : 225 mm
Tiefe : 43 mm
Verpackungseinheit : 1 Stück
Sortiment : 14
GTIN (EAN) : 4045314442012
Hersteller: AEREX
DAE-100-E Abluftventil
Artikelnummer: 0044.0201
Menge: 1,000 Stck

**10.4146 DAE-100- Abluftventil Abluftelement mit integriertem Streckmetallfilter und Luftmengenblende**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Einbauort : Wand / Decke / Wohnungsküche / Kaffeeküche
Material Gehäuse : Edelstahl
Material Fettfilter-Kassette : Aluminium
Farbe : weiß, ähnlich RAL 9010
Gewicht : 0,8 kg
Nennweite : 100 mm
Breite : 175 mm
Höhe : 225 mm
Tiefe : 43 mm
Verpackungseinheit : 1 Stück
Sortiment : 14
GTIN (EAN) : 4045314442029
Hersteller: AEREX
DAE-100-W Abluftventil
Artikelnummer: 0044.0202
Menge: 1,000 Stck

**10.4147 DAE-125- Abluftventil Abluftelement mit integriertem Streckmetallfilter und Luftmengenblende**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Einbauort : Wand / Decke / Wohnungsküche / Kaffeeküche
Material Gehäuse : Edelstahl
Material Fettfilter-Kassette : Aluminium
Farbe : Edelstahl, gebürstet
Nennweite : 125 mm
Breite : 200 mm
Höhe : 250 mm
Tiefe : 48 mm
Verpackungseinheit : 1 Stück
Sortiment : 14
GTIN (EAN) : 4045314442036
Hersteller: AEREX
DAE-125-E Abluftventil
Artikelnummer: 0044.0203
Menge: 1,000 Stck

**10.4148 DAE-125- Abluftventil Abluftelement mit integriertem Streckmetallfilter und Luftmengenblende**
Abluftelement mit integriertem Streckmetallfilter und
Luftmengenblende.
Zum Einsatz in Wohnungslüftungsanlagen nach DIN 1946
Teil 6. Formschöne Sichtblende aus hochwertigem,
gebürstetem Edelstahl oder Edelstahl weiß,
pulverbeschichtet.
Extrem flach auftragendes Gehäuse zur Aufputzmontage
mit rückseitigem Anschlussstutzen mit
Doppellippendichtung, passend für
Wickelfalzrohranschluss. Befestigung an Wand oder Decke
mit 4 beiliegenden Schrauben und Dübeln.
Verdeckt eingebaute Filterkassette aus
Aluminiumgestrick zur Fettabscheidung, leicht zu
entnehmen und leicht zu reinigen, z.B. in der
Geschirrspülmaschine.
Integrierte, arretierbare Einstelldrossel zur
stufenlosen Regulierung der Luftmenge.
Technische Daten
Luftrichtung : Abluft
Einbauort : Wand / Decke / Wohnungsküche / Kaffeeküche
Material Gehäuse : Edelstahl
Material Fettfilter-Kassette : Aluminium
Farbe : weiß, ähnlich RAL 9010
Nennweite : 125 mm
Breite : 200 mm
Höhe : 250 mm
Tiefe : 48 mm
Verpackungseinheit : 1 Stück
Sortiment : 14
GTIN (EAN) : 4045314442043
Hersteller: AEREX
DAE-125-W Abluftventil
Artikelnummer: 0044.0204
Menge: 1,000 Stck

**10.4149 EAZ-100 Zu- und Abluftventil Ab- und Zuluftventil mit Luftfilter, DN 100.**
Ventil zur Be- und Entlüftung.
Stufenlose Regulierung des Luftstroms durch
innenliegenden Ventilteller.
Verdeckter Filter hält abluftseitig die Rohrleitung
sauber.
Abdeckung zur Reinigung ohne Werkzeug abnehmbar.
Schnell, einfach und präzise einstellbar.
Tesa-Moll für den Stutzen im Lieferumfang enthalten.
Technische Daten
Luftrichtung : Abluft / Zuluft
Material : Kunststoff
Farbe : weiß, ähnlich RAL 9010
Filterklasse : PPI 20
Nennweite : 100 mm
Breite : 150 mm
Höhe : 23 mm
Tiefe : 150 mm
Verpackungseinheit : 1 Stück
Sortiment : 18
GTIN (EAN) : 4045314441473
Hersteller: AEREX
EAZ-100 Zu- und Abluftventil
Artikelnummer: 0044.0147
Menge: 1,000 Stck

**10.4150 VRGU-100 Montagestutzen Montagestutzen mit Bajonetteinfassung für KSU und KU Abluftventile zum**
Montagestutzen mit Bajonetteinfassung für KSU und KU
Abluftventile sowie KTS Zuluftventil, zum Anschluss von
SR Wickelfalzrohren. Durch die zusätzlich angebrachte
Doppellippendichtung wird auch an unzugänglichen
Stellen eine dichte Verbindung gewährleistet.
Nippelmaß.
Technische Daten
Material : Stahlblech, verzinkt
Gewicht : 0,07 kg
Nennweite : 100 mm
Randdurchmesser : 125 mm
Länge : 45 mm
Verpackungseinheit : 1 Stück
Sortiment : 21
GTIN (EAN) : 4045314440209
Hersteller: AEREX
VRGU-100 Montagestutzen
Artikelnummer: 0044.0020
Menge: 1,000 Stck

**10.4151 VRGU-125 Montagestutzen Montagestutzen mit Bajonetteinfassung für KSU und KU Abluftventile zum**
Montagestutzen mit Bajonetteinfassung für KSU und KU
Abluftventile sowie KTS Zuluftventil, zum Anschluss von
SR Wickelfalzrohren. Durch die zusätzlich angebrachte
Doppellippendichtung wird auch an unzugänglichen
Stellen eine dichte Verbindung gewährleistet.
Nippelmaß.
Technische Daten
Material : Stahlblech, verzinkt
Nennweite : 125 mm
Randdurchmesser : 150 mm
Länge : 45 mm
Verpackungseinheit : 1 Stück
Sortiment : 21
GTIN (EAN) : 4045314440216
Hersteller: AEREX
VRGU-125 Montagestutzen
Artikelnummer: 0044.0021
Menge: 1,000 Stck

**10.4152 VRGU-160 Montagestutzen Montagestutzen mit Bajonetteinfassung für KSU und KU Abluftventile zum**
Montagestutzen mit Bajonetteinfassung für KSU und KU
Abluftventile sowie KTS Zuluftventil, zum Anschluss von
SR Wickelfalzrohren. Durch die zusätzlich angebrachte
Doppellippendichtung wird auch an unzugänglichen
Stellen eine dichte Verbindung gewährleistet.
Nippelmaß.
Technische Daten
Material : Stahlblech, verzinkt
Nennweite : 160 mm
Randdurchmesser : 185 mm
Länge : 45 mm
Verpackungseinheit : 1 Stück
Sortiment : 21
GTIN (EAN) : 4045314440230
Hersteller: AEREX
VRGU-160 Montagestutzen
Artikelnummer: 0044.0023
Menge: 1,000 Stck

**10.4153 VRGM-100 Montagestutzen Montagestutzen mit Bajonetteinfassung für KSU und KU Ventile, zum Ansc**
Montagestutzen mit Bajonetteinfassung für KSU und KU
Abluftventile sowie KTS Zuluftventil, zum Anschluss von
Formteilen mit Doppellippendichtung.
Muffenmaß.
Technische Daten
Material : Stahlblech, verzinkt
Nennweite : 100 mm
Randdurchmesser : 125 mm
Länge : 70 mm
Verpackungseinheit : 1 Stück
Sortiment : 21
GTIN (EAN) : 4045314440254
Hersteller: AEREX
VRGM-100 Montagestutzen
Artikelnummer: 0044.0025
Menge: 1,000 Stck

**10.4154 VRGM-125 Montagestutzen Montagestutzen mit Bajonetteinfassung für KSU und KU Ventile, zum Ansc**
Montagestutzen mit Bajonetteinfassung für KSU und KU
Abluftventile sowie KTS Zuluftventil, zum Anschluss von
Formteilen mit Doppellippendichtung.
Muffenmaß.
Technische Daten
Material : Stahlblech, verzinkt
Nennweite : 125 mm
Randdurchmesser : 150 mm
Länge : 70 mm
Verpackungseinheit : 1 Stück
Sortiment : 21
GTIN (EAN) : 4045314440261
Hersteller: AEREX
VRGM-125 Montagestutzen
Artikelnummer: 0044.0026
Menge: 1,000 Stck

**10.4155 TCPFU-10 T-Stück T-Stück DN 100. Durchgang: beide Enden Nippelmaß mit Doppellippendicht**
Der Abgangstutzen hat Muffenmaß passend für den Einbau
von Zuluft- oder Abluftventilen mit Nippelmaß.
Durchgang beide Enden Nippelmaß mit
Doppellippendichtung.
Technische Daten
Material : Stahlblech, verzinkt
Nennweite : 100 mm
Abzweigemass : 100 mm
Verpackungseinheit : 1 Stück
Sortiment : 21
GTIN (EAN) : 4045314451649
Hersteller: AEREX
TCPFU-100-100 T-Stück
Artikelnummer: 0045.0164
Menge: 1,000 Stck

**10.4156 TCPFU-12 T-Stück T-Stück DN 125. Durchgang: beide Enden Nippelmaß mit Doppellippendicht**
Der Abgangstutzen hat Muffenmaß passend für den Einbau
von Zuluft- oder Abluftventilen mit Nippelmaß.
Durchgang beide Enden Nippelmaß mit
Doppellippendichtung.
Technische Daten
Material : Stahlblech, verzinkt
Nennweite : 125 mm
Abzweigemass : 100 mm
Verpackungseinheit : 1 Stück
Sortiment : 21
GTIN (EAN) : 4045314451656
Hersteller: AEREX
TCPFU-125-100 T-Stück
Artikelnummer: 0045.0165
Menge: 1,000 Stck

**10.4157 TCPFU-12 T-Stück T-Stück DN 125. Durchgang: beide Enden Nippelmaß mit Doppellippendicht**
Der Abgangstutzen hat Muffenmaß passend für den Einbau
von Zuluft- oder Abluftventilen mit Nippelmaß.
Durchgang beide Enden Nippelmaß mit
Doppellippendichtung.
Technische Daten
Material : Stahlblech, verzinkt
Nennweite : 125 mm
Abzweigemass : 125 mm
Verpackungseinheit : 1 Stück
Sortiment : 21
GTIN (EAN) : 4045314451663
Hersteller: AEREX
TCPFU-125-125 T-Stück
Artikelnummer: 0045.0166
Menge: 1,000 Stck

**10.4158 BU-SPEZ- Bogen 90 -Bogen aus Stahlblech. Eine Seite DN 100, andere Seite Muffenmaß 10**
Ein Anschluss Nippelmaß mit Doppellippendichtung. Ein
Anschluss Muffenmaß (Länge 40 mm) passend für den
Einbau von Zuluft- oder Abluftventilen mit Nippelmaß.
Technische Daten
Material : Stahlblech, verzinkt
Nennweite : 100 mm
Winkelmass : 90
Verpackungseinheit : 1 Stück
Sortiment : 21
GTIN (EAN) : 4045314451786
Hersteller: AEREX
BU-SPEZ-100-90 Bogen
Artikelnummer: 0045.0178
Menge: 1,000 Stck

**10.4159 BU-SPEZ- Bogen 90 -Bogen aus Stahlblech. Eine Seite DN 125, andere Seite Muffenmaß 12**
Ein Anschluss Nippelmaß mit Doppellippendichtung. Ein
Anschluss Muffenmaß (Länge 40 mm) passend für den
Einbau von Zuluft- oder Abluftventilen mit Nippelmaß.
Technische Daten
Material : Stahlblech, verzinkt
Nennweite : 125 mm
Winkelmass : 90
Verpackungseinheit : 1 Stück
Sortiment : 21
GTIN (EAN) : 4045314451793
Hersteller: AEREX
BU-SPEZ-125-90 Bogen
Artikelnummer: 0045.0179
Menge: 1,000 Stck

**10.4160 RLV-125 Zu- und Abluftventil Regulierbares Zu- und Abluftventil mit Montagehalter und integriertem**
Komfortventil RLV-125 S, Ausführung Frontplatte Small:
rund, Durchmesser 190 mm.
Das Komfortventil RLV ist aufgrund seiner
strömungsoptimierten Eigenschaften ideal einsetzbar für
sehr ruhige Bedingungen in Wohnungen und Büros.
Konzipiert für die Installation an Wand und Decke,
stellt das Komfortventil RLV mit seinen einzigartigen
akustischen Eigenschaften optimal leise Schallwerte dar
und ist für Zuluft und Abluft gleichermaßen nutzbar.
Das Ventil besteht aus zwei Teilen:
der funktionellen Basis mit integriertem Drosselelement
für die Einregelung und Montagehalter
der optisch ansprechenden Frontplatte aus
pulverbeschichtetem Aluminium (in Variante S
(Small-rund), L (Large-rund) und SQ (Square)
erhältlich)
Beide Teile werden durch eine Schraubverbindung
aneinander gekoppelt.
Der Montagehalter (Nippelmaß DN 125) ist mit einer
Doppellippendichtung Klasse D ausgestattet.
Technische Daten
Luftrichtung : Abluft / Zuluft
Empfohlene Luftmenge : 20 m3/h - 125 m3/h
Material Gehäuse : Basis - Polypropylen; Frontplatte -
Aluminium, pulverbeschichtet
Farbe : RAL 9003
Nennweite : 125 mm
Randdurchmesser : 190 mm
Verpackungseinheit : 1 Stück
Sortiment : 40
GTIN (EAN) : 4045314444030
Hersteller: AEREX
RLV-125 S Zu- und Abluftventil
Artikelnummer: 0044.0403
Menge: 1,000 Stck

**10.4161 RLV-125 Zu- und Abluftventil Regulierbares Zu- und Abluftventil mit Montagehalter und integriertem**
Komfortventil RLV-125 L, Ausführung Frontplatte Large:
rund, Durchmesser 230 mm.
Das Komfortventil RLV ist aufgrund seiner
strömungsoptimierten Eigenschaften ideal einsetzbar für
sehr ruhige Bedingungen in Wohnungen und Büros.
Konzipiert für die Installation an Wand und Decke,
stellt das Komfortventil RLV mit seinen einzigartigen
akustischen Eigenschaften optimal leise Schallwerte dar
und ist für Zuluft und Abluft gleichermaßen nutzbar.
Das Ventil besteht aus zwei Teilen:
der funktionellen Basis mit integriertem Drosselelement
für die Einregelung und Montagehalter
der optisch ansprechenden Frontplatte aus
pulverbeschichtetem Aluminium (in Variante S
(Small-rund), L (Large-rund) und SQ (Square)
erhältlich)
Beide Teile werden durch eine Schraubverbindung
aneinander gekoppelt.
Der Montagehalter (Nippelmaß DN 125) ist mit einer
Doppellippendichtung Klasse D ausgestattet.
Technische Daten
Luftrichtung : Abluft / Zuluft
Empfohlene Luftmenge : 20 m3/h - 125 m3/h
Material Gehäuse : Basis - Polypropylen; Frontplatte -
Aluminium, pulverbeschichtet
Farbe : RAL 9003
Nennweite : 125 mm
Randdurchmesser : 230 mm
Verpackungseinheit : 1 Stück
Sortiment : 40
GTIN (EAN) : 4045314444047
Hersteller: AEREX
RLV-125 L Zu- und Abluftventil
Artikelnummer: 0044.0404
Menge: 1,000 Stck

**10.4162 RLV-125 Zu- und Abluftventil Regulierbares Zu- und Abluftventil mit Montagehalter und integriertem**
Komfortventil RLV-125 SQ, Ausführung Frontplatte
Square: quadratisch-gerundet, Durchmesser 230 mm.
Das Komfortventil RLV ist aufgrund seiner
strömungsoptimierten Eigenschaften ideal einsetzbar für
sehr ruhige Bedingungen in Wohnungen und Büros.
Konzipiert für die Installation an Wand und Decke,
stellt das Komfortventil RLV mit seinen einzigartigen
akustischen Eigenschaften optimal leise Schallwerte dar
und ist für Zuluft und Abluft gleichermaßen nutzbar.
Das Ventil besteht aus zwei Teilen:
der funktionellen Basis mit integriertem Drosselelement
für die Einregelung und Montagehalter
der optisch ansprechenden Frontplatte aus
pulverbeschichtetem Aluminium (in Variante S
(Small-rund), L (Large-rund) und SQ (Square)
erhältlich)
Beide Teile werden durch eine Schraubverbindung
aneinander gekoppelt.
Der Montagehalter (Nippelmaß DN 125) ist mit einer
Doppellippendichtung Klasse D ausgestattet.
Technische Daten
Luftrichtung : Abluft / Zuluft
Empfohlene Luftmenge : 20 m3/h - 125 m3/h
Material Gehäuse : Basis - Polypropylen; Frontplatte -
Aluminium, pulverbeschichtet
Farbe : RAL 9003
Nennweite : 125 mm
Verpackungseinheit : 1 Stück
Sortiment : 40
GTIN (EAN) : 4045314444054
Hersteller: AEREX
RLV-125 SQ Zu- und Abluftventil
Artikelnummer: 0044.0405
Menge: 1,000 Stck

**10.4163 AIRYB-10 Ventilgrundkörper Das Zu- und Abluftventil AIRY besteht aus zwei Teilen: dem Ventilgrund**
Das Ventil ist konzipiert für die Installation an Wand
und Decke, sowohl in Neubauten wie auch bei
Sanierungen. Die einzigartigen akustischen
Eigenschaften stellen optimale Schallwerte dar.
Das Ventil besteht aus zwei Teilen: dem
Ventilgrundkörper (AIRYB) und der flachen Frontplatte
(AIRYFP).
Montagestutzen ILVRU (Nippelmaß mit Lippendichtung)
oder ILLF (Muffenmaß) müssen separat bestellt werden.
5 Standard-Frontplattenformen sind erhältlich:
AIRYFP-BOW - rechteckig mit leicht gerundeten Seiten,
AIRYFP-SQUA - quadratisch,
AIRYFP-ROUN - kreisrund,
AIRYFP-ELLI - elliptisch,
AIRYFP-RECT - rechteckig.
Technische Daten
Luftrichtung : Abluft / Zuluft
Material Gehäuse : Stahlblech, verzinkt
Farbe : weiß, ähnlich RAL 9003
Gewicht : 0,26 kg
Anschlussdurchmesser : 90 mm
Nennweite : 100 mm
Randdurchmesser : 131 mm
Verpackungseinheit : 1 Stück
Sortiment : 22
GTIN (EAN) : 4045314443217
Hersteller: AEREX
AIRYB-100 Ventilgrundkörper
Artikelnummer: 0044.0321
Menge: 1,000 Stck

**10.4164 AIRYB-12 Ventilgrundkörper Das Zu- und Abluftventil AIRY besteht aus zwei Teilen: dem Ventilgrund**
Das Ventil ist konzipiert für die Installation an Wand
und Decke, sowohl in Neubauten wie auch bei
Sanierungen. Die einzigartigen akustischen
Eigenschaften stellen optimale Schallwerte dar.
Das Ventil besteht aus zwei Teilen: dem
Ventilgrundkörper (AIRYB) und der flachen Frontplatte
(AIRYFP).
Montagestutzen ILVRU (Nippelmaß mit Lippendichtung)
oder ILLF (Muffenmaß) müssen separat bestellt werden.
5 Standard-Frontplattenformen sind erhältlich:
AIRYFP-BOW - rechteckig mit leicht gerundeten Seiten,
AIRYFP-SQUA - quadratisch,
AIRYFP-ROUN - kreisrund,
AIRYFP-ELLI - elliptisch,
AIRYFP-RECT - rechteckig.
Technische Daten
Luftrichtung : Abluft / Zuluft
Material Gehäuse : Stahlblech, verzinkt
Farbe : weiß, ähnlich RAL 9003
Gewicht : 0,33 kg
Anschlussdurchmesser : 114 mm
Nennweite : 125 mm
Randdurchmesser : 156 mm
Verpackungseinheit : 1 Stück
Sortiment : 22
GTIN (EAN) : 4045314443224
Hersteller: AEREX
AIRYB-125 Ventilgrundkörper
Artikelnummer: 0044.0322
Menge: 1,000 Stck

**10.4165 AIRYB-16 Ventilgrundkörper Das Zu- und Abluftventil AIRY besteht aus zwei Teilen: dem Ventilgrund**
Das Ventil ist konzipiert für die Installation an Wand
und Decke, sowohl in Neubauten wie auch bei
Sanierungen. Die einzigartigen akustischen
Eigenschaften stellen optimale Schallwerte dar.
Das Ventil besteht aus zwei Teilen: dem
Ventilgrundkörper (AIRYB) und der flachen Frontplatte
(AIRYFP).
Montagestutzen ILVRU (Nippelmaß mit Lippendichtung)
oder ILLF (Muffenmaß) müssen separat bestellt werden.
5 Standard-Frontplattenformen sind erhältlich:
AIRYFP-BOW - rechteckig mit leicht gerundeten Seiten,
AIRYFP-SQUA - quadratisch,
AIRYFP-ROUN - kreisrund,
AIRYFP-ELLI - elliptisch,
AIRYFP-RECT - rechteckig.
Technische Daten
Luftrichtung : Abluft / Zuluft
Material Gehäuse : Stahlblech, verzinkt
Farbe : weiß, ähnlich RAL 9003
Gewicht : 0,43 kg
Anschlussdurchmesser : 149 mm
Nennweite : 160 mm
Randdurchmesser : 191 mm
Verpackungseinheit : 1 Stück
Sortiment : 22
GTIN (EAN) : 4045314443231
Hersteller: AEREX
AIRYB-160 Ventilgrundkörper
Artikelnummer: 0044.0323
Menge: 1,000 Stck

**10.4166 AIRYFP-B Frontplatte Frontplatte für das Zu- und Abluftventil AIRY.**
Quadratische Frontplatte BOW mit leicht gerundeten
Seiten für das Zu- und Abluftventil AIRY.
Technische Daten
Luftrichtung : Abluft / Zuluft
Material Gehäuse : Stahlblech, verzinkt
Farbe : weiß, ähnlich RAL 9010
Gewicht : 0,17 kg
Nennweite : 100 mm
Verpackungseinheit : 1 Stück
Sortiment : 22
GTIN (EAN) : 4045314443248
Hersteller: AEREX
AIRYFP-BOW-100 Frontplatte
Artikelnummer: 0044.0324
Menge: 1,000 Stck

**10.4167 AIRYFP-B Frontplatte Frontplatte für das Zu- und Abluftventil AIRY.**
Quadratische Frontplatte BOW mit leicht gerundeten
Seiten für das Zu- und Abluftventil AIRY.
Technische Daten
Luftrichtung : Abluft / Zuluft
Material Gehäuse : Stahlblech, verzinkt
Farbe : weiß, ähnlich RAL 9010
Gewicht : 0,22 kg
Nennweite : 125 mm
Verpackungseinheit : 1 Stück
Sortiment : 22
GTIN (EAN) : 4045314443293
Hersteller: AEREX
AIRYFP-BOW-125 Frontplatte
Artikelnummer: 0044.0329
Menge: 1,000 Stck

**10.4168 AIRYFP-B Frontplatte Frontplatte für das Zu- und Abluftventil AIRY.**
Quadratische Frontplatte BOW mit leicht gerundeten
Seiten für das Zu- und Abluftventil AIRY.
Technische Daten
Luftrichtung : Abluft / Zuluft
Material Gehäuse : Stahlblech, verzinkt
Farbe : weiß, ähnlich RAL 9010
Gewicht : 0,34 kg
Nennweite : 160 mm
Verpackungseinheit : 1 Stück
Sortiment : 22
GTIN (EAN) : 4045314443347
Hersteller: AEREX
AIRYFP-BOW-160 Frontplatte
Artikelnummer: 0044.0334
Menge: 1,000 Stck

**10.4169 AIRYFP-S Frontplatte Frontplatte für das Zu- und Abluftventil AIRY.**
Quadratische Frontplatte SQUA für das Zu- und
Abluftventil AIRY.
Technische Daten
Luftrichtung : Abluft / Zuluft
Material Gehäuse : Stahlblech, verzinkt
Farbe : weiß, ähnlich RAL 9003
Gewicht : 0,21 kg
Nennweite : 100 mm
Verpackungseinheit : 1 Stück
Sortiment : 22
GTIN (EAN) : 4045314443255
Hersteller: AEREX
AIRYFP-SQUA-100 Frontplatte
Artikelnummer: 0044.0325
Menge: 1,000 Stck

**10.4170 AIRYFP-S Frontplatte Frontplatte für das Zu- und Abluftventil AIRY.**
Quadratische Frontplatte SQUA für das Zu- und
Abluftventil AIRY.
Technische Daten
Luftrichtung : Abluft / Zuluft
Material Gehäuse : Stahlblech, verzinkt
Farbe : weiß, ähnlich RAL 9003
Gewicht : 0,23 kg
Nennweite : 125 mm
Verpackungseinheit : 1 Stück
Sortiment : 22
GTIN (EAN) : 4045314443309
Hersteller: AEREX
AIRYFP-SQUA-125 Frontplatte
Artikelnummer: 0044.0330
Menge: 1,000 Stck

**10.4171 AIRYFP-S Frontplatte Frontplatte für das Zu- und Abluftventil AIRY.**
Quadratische Frontplatte SQUA für das Zu- und
Abluftventil AIRY.
Technische Daten
Luftrichtung : Abluft / Zuluft
Material Gehäuse : Stahlblech, verzinkt
Farbe : weiß, ähnlich RAL 9003
Gewicht : 0,35 kg
Nennweite : 160 mm
Verpackungseinheit : 1 Stück
Sortiment : 22
GTIN (EAN) : 4045314443354
Hersteller: AEREX
AIRYFP-SQUA-160 Frontplatte
Artikelnummer: 0044.0335
Menge: 1,000 Stck

**10.4172 AIRYFP-R Frontplatte Frontplatte für das Zu- und Abluftventil AIRY.**
Kreisrunde Frontplatte ROUN für das Zu- und
Abluftventil AIRY.
Technische Daten
Luftrichtung : Abluft / Zuluft
Material Gehäuse : Stahlblech, verzinkt
Farbe : weiß, ähnlich RAL 9003
Gewicht : 0,13 kg
Nennweite : 100 mm
Verpackungseinheit : 1 Stück
Sortiment : 22
GTIN (EAN) : 4045314443262
Hersteller: AEREX
AIRYFP-ROUN-100 Frontplatte
Artikelnummer: 0044.0326
Menge: 1,000 Stck

**10.4173 AIRYFP-R Frontplatte Frontplatte für das Zu- und Abluftventil AIRY.**
Kreisrunde Frontplatte ROUN für das Zu- und
Abluftventil AIRY.
Technische Daten
Luftrichtung : Abluft / Zuluft
Material Gehäuse : Stahlblech, verzinkt
Farbe : weiß, ähnlich RAL 9003
Gewicht : 0,18 kg
Nennweite : 125 mm
Verpackungseinheit : 1 Stück
Sortiment : 22
GTIN (EAN) : 4045314443316
Hersteller: AEREX
AIRYFP-ROUN-125 Frontplatte
Artikelnummer: 0044.0331
Menge: 1,000 Stck

**10.4174 AIRYFP-R Frontplatte Frontplatte für das Zu- und Abluftventil AIRY.**
Kreisrunde Frontplatte ROUN für das Zu- und
Abluftventil AIRY.
Technische Daten
Luftrichtung : Abluft / Zuluft
Material Gehäuse : Stahlblech, verzinkt
Farbe : weiß, ähnlich RAL 9003
Gewicht : 0,28 kg
Nennweite : 160 mm
Verpackungseinheit : 1 Stück
Sortiment : 22
GTIN (EAN) : 4045314443361
Hersteller: AEREX
AIRYFP-ROUN-160 Frontplatte
Artikelnummer: 0044.0336
Menge: 1,000 Stck

**10.4175 AIRYFP-E Frontplatte Frontplatte für das Zu- und Abluftventil AIRY.**
Elliptische Frontplatte ELLI für das Zu- und
Abluftventil AIRY.
Technische Daten
Luftrichtung : Abluft / Zuluft
Material Gehäuse : Stahlblech, verzinkt
Farbe : weiß, ähnlich RAL 9003
Gewicht : 0,21 kg
Nennweite : 100 mm
Verpackungseinheit : 1 Stück
Sortiment : 22
GTIN (EAN) : 4045314443279
Hersteller: AEREX
AIRYFP-ELLI-100 Frontplatte
Artikelnummer: 0044.0327
Menge: 1,000 Stck

**10.4176 AIRYFP-E Frontplatte Frontplatte für das Zu- und Abluftventil AIRY.**
Elliptische Frontplatte ELLI für das Zu- und
Abluftventil AIRY.
Technische Daten
Luftrichtung : Abluft / Zuluft
Material Gehäuse : Stahlblech, verzinkt
Farbe : weiß, ähnlich RAL 9003
Gewicht : 0,29 kg
Nennweite : 125 mm
Verpackungseinheit : 1 Stück
Sortiment : 22
GTIN (EAN) : 4045314443323
Hersteller: AEREX
AIRYFP-ELLI-125 Frontplatte
Artikelnummer: 0044.0332
Menge: 1,000 Stck

**10.4177 AIRYFP-E Frontplatte Frontplatte für das Zu- und Abluftventil AIRY.**
Elliptische Frontplatte ELLI für das Zu- und
Abluftventil AIRY.
Technische Daten
Luftrichtung : Abluft / Zuluft
Material Gehäuse : Stahlblech, verzinkt
Farbe : weiß, ähnlich RAL 9003
Gewicht : 0,44 kg
Nennweite : 160 mm
Verpackungseinheit : 1 Stück
Sortiment : 22
GTIN (EAN) : 4045314443378
Hersteller: AEREX
AIRYFP-ELLI-160 Frontplatte
Artikelnummer: 0044.0337
Menge: 1,000 Stck

**10.4178 AIRYFP-R Frontplatte Frontplatte für das Zu- und Abluftventil AIRY.**
Rechteckige Frontplatte RECT für das Zu- und
Abluftventil AIRY.
Technische Daten
Luftrichtung : Abluft / Zuluft
Material Gehäuse : Stahlblech, verzinkt
Farbe : weiß, ähnlich RAL 9003
Gewicht : 0,24 kg
Nennweite : 100 mm
Verpackungseinheit : 1 Stück
Sortiment : 22
GTIN (EAN) : 4045314443286
Hersteller: AEREX
AIRYFP-RECT-100 Frontplatte
Artikelnummer: 0044.0328
Menge: 1,000 Stck

**10.4179 AIRYFP-R Frontplatte Frontplatte für das Zu- und Abluftventil AIRY.**
Rechteckige Frontplatte RECT für das Zu- und
Abluftventil AIRY.
Technische Daten
Luftrichtung : Abluft / Zuluft
Material Gehäuse : Stahlblech, verzinkt
Farbe : weiß, ähnlich RAL 9003
Gewicht : 0,33 kg
Nennweite : 125 mm
Verpackungseinheit : 1 Stück
Sortiment : 22
GTIN (EAN) : 4045314443330
Hersteller: AEREX
AIRYFP-RECT-125 Frontplatte
Artikelnummer: 0044.0333
Menge: 1,000 Stck

**10.4180 AIRYFP-R Frontplatte Frontplatte für das Zu- und Abluftventil AIRY.**
Rechteckige Frontplatte RECT für das Zu- und
Abluftventil AIRY.
Technische Daten
Luftrichtung : Abluft / Zuluft
Material Gehäuse : Stahlblech, verzinkt
Farbe : weiß, ähnlich RAL 9003
Gewicht : 0,53 kg
Nennweite : 160 mm
Verpackungseinheit : 1 Stück
Sortiment : 22
GTIN (EAN) : 4045314443385
Hersteller: AEREX
AIRYFP-RECT-160 Frontplatte
Artikelnummer: 0044.0338
Menge: 1,000 Stck

**10.4181 ILVRU-10 Montagestutzen Montagestutzen (Nippelmaß mit Lippendichtung) zum Einstecken vom Zu- u**
Montagestutzen (Nippelmaß mit Lippendichtung) zum
Einstecken vom Zu- und Abluftventil AIRY zum Anschluss
an Wickelfalzrohr.
Technische Daten
Material Gehäuse : Stahlblech, verzinkt
Nennweite : 100 mm
Länge : 50 mm
Verpackungseinheit : 1 Stück
Sortiment : 21
GTIN (EAN) : 4045314443392
Hersteller: AEREX
ILVRU-100 Montagestutzen
Artikelnummer: 0044.0339
Menge: 1,000 Stck

**10.4182 ILVRU-12 Montagestutzen Montagestutzen (Nippelmaß mit Lippendichtung) zum Einstecken vom Zu- u**
Montagestutzen (Nippelmaß mit Lippendichtung) zum
Einstecken vom Zu- und Abluftventil AIRY zum Anschluss
an Wickelfalzrohr.
Technische Daten
Material Gehäuse : Stahlblech, verzinkt
Nennweite : 125 mm
Länge : 50 mm
Verpackungseinheit : 1 Stück
Sortiment : 21
GTIN (EAN) : 4045314443408
Hersteller: AEREX
ILVRU-125 Montagestutzen
Artikelnummer: 0044.0340
Menge: 1,000 Stck

**10.4183 ILVRU-16 Montagestutzen Montagestutzen (Nippelmaß mit Lippendichtung) zum Einstecken vom Zu- u**
Montagestutzen (Nippelmaß mit Lippendichtung) zum
Einstecken vom Zu- und Abluftventil AIRY zum Anschluss
an Wickelfalzrohr.
Technische Daten
Material Gehäuse : Stahlblech, verzinkt
Nennweite : 160 mm
Länge : 50 mm
Verpackungseinheit : 1 Stück
Sortiment : 21
GTIN (EAN) : 4045314443415
Hersteller: AEREX
ILVRU-160 Montagestutzen
Artikelnummer: 0044.0341
Menge: 1,000 Stck

**10.4184 ILLF-100 Montagestutzen Montagestutzen (Muffenmaß) zum Einstecken vom Zu- und Abluftventil AIR**
Montagestutzen (Muffenmaß) zum Einstecken vom Zu- und
Abluftventil AIRY zum Anschluss an Wickelfalzrohr.
Technische Daten
Material Gehäuse : Stahlblech, verzinkt
Nennweite : 100 mm
Länge : 85 mm
Verpackungseinheit : 1 Stück
Sortiment : 21
GTIN (EAN) : 4045314443422
Hersteller: AEREX
ILLF-100 Montagestutzen
Artikelnummer: 0044.0342
Menge: 1,000 Stck

**10.4185 ILLF-125 Montagestutzen Montagestutzen (Muffenmaß) zum Einstecken vom Zu- und Abluftventil AIR**
Montagestutzen (Muffenmaß) zum Einstecken vom Zu- und
Abluftventil AIRY zum Anschluss an Wickelfalzrohr.
Technische Daten
Material Gehäuse : Stahlblech, verzinkt
Nennweite : 125 mm
Länge : 85 mm
Verpackungseinheit : 1 Stück
Sortiment : 21
GTIN (EAN) : 4045314443439
Hersteller: AEREX
ILLF-125 Montagestutzen
Artikelnummer: 0044.0343
Menge: 1,000 Stck

**10.4186 ILLF-160 Montagestutzen Montagestutzen (Muffenmaß) zum Einstecken vom Zu- und Abluftventil AIR**
Montagestutzen (Muffenmaß) zum Einstecken vom Zu- und
Abluftventil AIRY zum Anschluss an Wickelfalzrohr.
Technische Daten
Material Gehäuse : Stahlblech, verzinkt
Nennweite : 160 mm
Länge : 85 mm
Verpackungseinheit : 1 Stück
Sortiment : 21
GTIN (EAN) : 4045314443446
Hersteller: AEREX
ILLF-160 Montagestutzen
Artikelnummer: 0044.0344
Menge: 1,000 Stck

**10.4187 STQA-100 Zuluftventil Zuluftventil zur Wandmontage, hochwertiges Design, DN 100. Anschlussst**
In formschönem Design zur Montage an der Wand mit
horizontalem Luftaustritt. Eine hohe Induktionswirkung
mit der Raumluft sorgt für sehr gute Vermischung und
zugfreie Luftführung auch bei Untertemperaturen.
Die große Wurfweite des Ventils ermöglicht eine hohe
Eindringtiefe.
Der Luftverteiler ist dank seiner glatten Front leicht
sauberzuhalten und zu reinigen.
Eine einfache und genaue Volumenstromeinstellung
erfolgt durch Entfernen oder Ergänzen der
mitgelieferten, unsichtbaren Klebestreifen über den
Lochreihen.
Das Ventil kann direkt in das Wickelfalzrohr
eingeschoben werden, d. h. der Stutzen des Ventils hat
Nippelmaß mit Dichtlippe.
Technische Daten
Luftrichtung : Zuluft
Max. empfohlene Luftmenge : 50 m3/h
Material : Stahlblech, verzinkt
Farbe : weiß, ähnlich RAL 9010
Gewicht : 0,6 kg
Nennweite : 100 mm
Breite : 218 mm
Höhe : 156 mm
Tiefe : 60 mm
Verpackungseinheit : 1 Stück
Sortiment : 27
GTIN (EAN) : 4045314441947
Hersteller: AEREX
STQA-100 Zuluftventil
Artikelnummer: 0044.0194
Menge: 1,000 Stck

**10.4188 STQA-125 Zuluftventil Zuluftventil zur Wandmontage, hochwertiges Design, DN 125. Anschlussst**
In formschönem Design zur Montage an der Wand mit
horizontalem Luftaustritt. Eine hohe Induktionswirkung
mit der Raumluft sorgt für sehr gute Vermischung und
zugfreie Luftführung auch bei Untertemperaturen.
Die große Wurfweite des Ventils ermöglicht eine hohe
Eindringtiefe.
Der Luftverteiler ist dank seiner glatten Front leicht
sauberzuhalten und zu reinigen.
Eine einfache und genaue Volumenstromeinstellung
erfolgt durch Entfernen oder Ergänzen der
mitgelieferten, unsichtbaren Klebestreifen über den
Lochreihen.
Das Ventil kann direkt in das Wickelfalzrohr
eingeschoben werden, d. h. der Stutzen des Ventils hat
Nippelmaß mit Dichtlippe.
Technische Daten
Luftrichtung : Zuluft
Max. empfohlene Luftmenge : 90 m3/h
Material : Stahlblech, verzinkt
Farbe : weiß, ähnlich RAL 9010
Nennweite : 125 mm
Breite : 218 mm
Höhe : 156 mm
Tiefe : 60 mm
Verpackungseinheit : 1 Stück
Sortiment : 27
GTIN (EAN) : 4045314441954
Hersteller: AEREX
STQA-125 Zuluftventil
Artikelnummer: 0044.0195
Menge: 1,000 Stck

**10.4189 KTS-100 Zuluftventil Zuluftventil zur Deckenmontage, DN 100. Mit Sektorplatte für gerichtet**
Zuluftventil zur Deckenmontage.
Eine hohe Induktionswirkung mit der Raumluft sorgt für
sehr gute Vermischung und zugfreie Luftführung.
Die Sektorplatte ermöglicht einen gerichteten
Luftaustritt. Sie kann für eine 360  -Luftverteilung
entfernt werden.
Volumenstrom und Druckabfall werden mit Hilfe der
Spaltöffnungen verändert und mit einer Gegenmutter
gesichert.
Für die Montage in SR Wickelfalzrohren empfehlen wir
den Montagestutzen mit Doppellippendichtung VRGU und
auf Formteilen VRGM (separat bestellen).
Technische Daten
Luftrichtung : Zuluft
Max. empfohlene Luftmenge : 45 m3/h
Material : Stahlblech, verzinkt
Farbe : weiß, ähnlich RAL 9010
Nennweite : 100 mm
Randdurchmesser : 143 mm
Randhöhe : 17 mm
Verpackungseinheit : 1 Stück
Sortiment : 22
GTIN (EAN) : 4045314440315
Hersteller: AEREX
KTS-100 Zuluftventil
Artikelnummer: 0044.0031
Menge: 1,000 Stck

**10.4190 KTS-125 Zuluftventil Zuluftventil zur Deckenmontage, DN 125. Mit Sektorplatte für gerichtet**
Zuluftventil zur Deckenmontage.
Eine hohe Induktionswirkung mit der Raumluft sorgt für
sehr gute Vermischung und zugfreie Luftführung.
Die Sektorplatte ermöglicht einen gerichteten
Luftaustritt. Sie kann für eine 360  -Luftverteilung
entfernt werden.
Volumenstrom und Druckabfall werden mit Hilfe der
Spaltöffnungen verändert und mit einer Gegenmutter
gesichert.
Für die Montage in SR Wickelfalzrohren empfehlen wir
den Montagestutzen mit Doppellippendichtung VRGU und
auf Formteilen VRGM (separat bestellen).
Technische Daten
Luftrichtung : Zuluft
Max. empfohlene Luftmenge : 70 m3/h
Material : Stahlblech, verzinkt
Farbe : weiß, ähnlich RAL 9010
Nennweite : 125 mm
Randdurchmesser : 173 mm
Randhöhe : 18 mm
Verpackungseinheit : 1 Stück
Sortiment : 22
GTIN (EAN) : 4045314440322
Hersteller: AEREX
KTS-125 Zuluftventil
Artikelnummer: 0044.0032
Menge: 1,000 Stck

**10.4191 KTS-160 Zuluftventil Zuluftventil zur Deckenmontage, DN 160. Mit Sektorplatte für gerichtet**
Zuluftventil zur Deckenmontage.
Eine hohe Induktionswirkung mit der Raumluft sorgt für
sehr gute Vermischung und zugfreie Luftführung.
Die Sektorplatte ermöglicht einen gerichteten
Luftaustritt. Sie kann für eine 360  -Luftverteilung
entfernt werden.
Volumenstrom und Druckabfall werden mit Hilfe der
Spaltöffnungen verändert und mit einer Gegenmutter
gesichert.
Für die Montage in SR Wickelfalzrohren empfehlen wir
den Montagestutzen mit Doppellippendichtung VRGU und
auf Formteilen VRGM (separat bestellen).
Technische Daten
Luftrichtung : Zuluft
Max. empfohlene Luftmenge : 140 m3/h
Material : Stahlblech, verzinkt
Farbe : weiß, ähnlich RAL 9010
Nennweite : 160 mm
Randdurchmesser : 216 mm
Randhöhe : 19 mm
Verpackungseinheit : 1 Stück
Sortiment : 22
GTIN (EAN) : 4045314440339
Hersteller: AEREX
KTS-160 Zuluftventil
Artikelnummer: 0044.0033
Menge: 1,000 Stck

**10.4192 CTVK-100 Weitwurfdüse Weitwurfdüse zur Wandmontage, DN 100. Montagestutzen (EST, AST oder WS**
Weitwurfdüse zur Wandmontage mit horizontalem
Luftaustritt.
Eine hohe Induktionswirkung mit der Raumluft sorgt für
sehr gute Vermischung und zugfreie Luftführung auch bei
Untertemperaturen bis zu 12 Kelvin.
Die große Wurfweite des Ventils ermöglicht eine hohe
Eindringtiefe.
Volumenstrom und Druckabfall werden mit Hilfe der
Spaltöffnung verändert und mit Schrauben gesichert.
Montagestutzen AST, EST oder WST müssen separat
bestellt werden.
Technische Daten
Luftrichtung : Zuluft
Max. empfohlene Luftmenge : 35 m3/h
Material : Stahlblech, verzinkt
Farbe : weiß, ähnlich RAL 9010
Gewicht : 0,31 kg
Nennweite : 100 mm
Randdurchmesser : 142 mm
Verpackungseinheit : 1 Stück
Sortiment : 27
GTIN (EAN) : 4045314440346
Hersteller: AEREX
CTVK-100 Weitwurfdüse
Artikelnummer: 0044.0034
Menge: 1,000 Stck

**10.4193 CTVB-100 Weitwurfdüse Weitwurfdüse zur Deckenmontage, DN 100. Montagestutzen (EST, AST oder**
Weitwurfdüse zur Deckenmontage.
Durch seine Form werden Staubabsätze an der Decke um
das Ventil vermieden.
Eine hohe Induktionswirkung mit der Raumluft sorgt für
sehr gute Vermischung und zugfreie Luftführung auch bei
Untertemperaturen bis zu 12 Kelvin.
Volumenstrom und Druckabfall werden mit der
Spaltöffnung eingestellt und mit Schrauben gesichert.
Montagestutzen AST, EST oder WST müssen separat
bestellt werden.
Technische Daten
Luftrichtung : Zuluft
Max. empfohlene Luftmenge : 50 m3/h
Material : Stahlblech, verzinkt
Farbe : weiß, ähnlich RAL 9010
Nennweite : 100 mm
Randdurchmesser : 155 mm
Randhöhe : 65 mm
Verpackungseinheit : 1 Stück
Sortiment : 27
GTIN (EAN) : 4045314440353
Hersteller: AEREX
CTVB-100 Weitwurfdüse
Artikelnummer: 0044.0035
Menge: 1,000 Stck

**10.4194 CTVB-125 Weitwurfdüse Weitwurfdüse zur Deckenmontage, DN 125. Montagestutzen (EST, AST oder**
Weitwurfdüse zur Deckenmontage.
Durch seine Form werden Staubabsätze an der Decke um
das Ventil vermieden.
Eine hohe Induktionswirkung mit der Raumluft sorgt für
sehr gute Vermischung und zugfreie Luftführung auch bei
Untertemperaturen bis zu 12 Kelvin.
Volumenstrom und Druckabfall werden mit der
Spaltöffnung eingestellt und mit Schrauben gesichert.
Montagestutzen AST, EST oder WST müssen separat
bestellt werden.
Technische Daten
Luftrichtung : Zuluft
Max. empfohlene Luftmenge : 90 m3/h
Material : Stahlblech, verzinkt
Farbe : weiß, ähnlich RAL 9010
Nennweite : 125 mm
Randdurchmesser : 185 mm
Randhöhe : 70 mm
Verpackungseinheit : 1 Stück
Sortiment : 27
GTIN (EAN) : 4045314440360
Hersteller: AEREX
CTVB-125 Weitwurfdüse
Artikelnummer: 0044.0036
Menge: 1,000 Stck

**10.4195 CTVB-160 Weitwurfdüse Weitwurfdüse zur Deckenmontage, DN 160. Montagestutzen (EST, AST oder**
Weitwurfdüse zur Deckenmontage.
Durch seine Form werden Staubabsätze an der Decke um
das Ventil vermieden.
Eine hohe Induktionswirkung mit der Raumluft sorgt für
sehr gute Vermischung und zugfreie Luftführung auch bei
Untertemperaturen bis zu 12 Kelvin.
Volumenstrom und Druckabfall werden mit der
Spaltöffnung eingestellt und mit Schrauben gesichert.
Montagestutzen AST, EST oder WST müssen separat
bestellt werden.
Technische Daten
Luftrichtung : Zuluft
Max. empfohlene Luftmenge : 140 m3/h
Material : Stahlblech, verzinkt
Farbe : weiß, ähnlich RAL 9010
Nennweite : 160 mm
Randdurchmesser : 226 mm
Randhöhe : 78 mm
Verpackungseinheit : 1 Stück
Sortiment : 27
GTIN (EAN) : 4045314440377
Hersteller: AEREX
CTVB-160 Weitwurfdüse
Artikelnummer: 0044.0037
Menge: 1,000 Stck

**10.4196 EST-100 Einsteckstutzen Einsteckstutzen mit Dichtlippe für CTVK und CTVB mit Klemmfederbügel D**
Einsteckstutzen mit Dichtlippe für CTVK und CTVB mit
Klemmfeder.
Zum Einschieben in Wickelfalzrohr.
Technische Daten
Material : Stahlblech, verzinkt
Gewicht : 0,07 kg
Nennweite : 100 mm
Länge : 40 mm
Verpackungseinheit : 1 Stück
Sortiment : 27
GTIN (EAN) : 4045314440384
Hersteller: AEREX
EST-100 Einsteckstutzen
Artikelnummer: 0044.0038
Menge: 1,000 Stck

**10.4197 EST-125 Einsteckstutzen Einsteckstutzen mit Dichtlippe für CTVK und CTVB mit Klemmfederbügel,**
Einsteckstutzen mit Dichtlippe für CTVK und CTVB mit
Klemmfeder.
Zum Einschieben in Wickelfalzrohr.
Technische Daten
Material : Stahlblech, verzinkt
Nennweite : 125 mm
Länge : 40 mm
Verpackungseinheit : 1 Stück
Sortiment : 27
GTIN (EAN) : 4045314440391
Hersteller: AEREX
EST-125 Einsteckstutzen
Artikelnummer: 0044.0039
Menge: 1,000 Stck

**10.4198 EST-160 Einsteckstutzen Einsteckstutzen mit Dichtlippe für CTVK und CTVB mit Klemmfederbügel,**
Einsteckstutzen mit Dichtlippe für CTVK und CTVB mit
Klemmfeder.
Zum Einschieben in Wickelfalzrohr.
Technische Daten
Material : Stahlblech, verzinkt
Nennweite : 160 mm
Länge : 40 mm
Verpackungseinheit : 1 Stück
Sortiment : 27
GTIN (EAN) : 4045314440407
Hersteller: AEREX
EST-160 Einsteckstutzen
Artikelnummer: 0044.0040
Menge: 1,000 Stck

**10.4199 BFP-100 Montageplatte Montageplatte zur Aufnahme der Zuluftventile CTVK und CTVB, wenn kein**
Zur Aufnahme der Zuluftventile CTVK-100 und CTVB-100,
wenn kein Stutzen verwendet wird oder zur Abdeckung
größerer Anschlussöffnungen mit umlaufender Dichtung.
Technische Daten
Material : Stahlblech, verzinkt
Farbe : weiß, ähnlich RAL 9010
Verpackungseinheit : 1 Stück
Sortiment : 27
GTIN (EAN) : 4045314440469
Hersteller: AEREX
BFP-100 Montageplatte
Artikelnummer: 0044.0046
Menge: 1,000 Stck

**10.4200 AX-VSR-1 Variabler Volumenstromregler (VAV) Runder, variabler Volumenstromregler (VAV) mit elektronischem Regler u**
Merkmale:
Runder VAV-Volumenstromregler mit elektronischem Regler
und eingebautem Druckdifferenzsensor zur Regelung eines
variablen oder konstanten Volumenstroms,
vordruckunabhängig. Mindestvordruck von ca. 5 Pa bis
ca.100 Pa je nach Volumenstrom. Druckdifferenz bis 600
Pa. Luftgeschwindigkeiten von min. 1,5 bis max.12,0
m/s; Empfehlung bis max. 6,0 m/s.
Steckmontage, passend zu Wickelfalzrohren nach DIN
24145. Alle Bauteile sind werkseitig verschlaucht und
verdrahtet. Anzeige der Klappenstellung und Winkelskala
außen am Gehäuse.
Gehäuse aus galvanisiertem Stahl. Ovale
Einzelblatt-Regelklappe aus verzinktem Stahlblech mit
umlaufender abriebfester Dichtung aus EPDM, luftdicht
nach DIN 1946/4. Formschlüssige Klappenachse aus
verzinktem Präzisionsstahl nach DIN 1652. Wartungsfreie
und reibungsarme Klappenlagerung in Lagerbuchsen aus
Kunststoff [Hostaform C 9021].
Hochsensible Sensorik zur präzisen p-Erfassung. Das
ermöglicht das Regeln selbst kleinster Volumenströme.
Die einfache Integration in DCV-Systeme (Fan Optimiser)
leistet einen wichtigen Beitrag zur Erfüllung der
SFP-Vorgaben. Die bedarfsgerechte Regelung - genannt
DCV (Demand Controlled Ventilation: Bedarfsgerechtes
Lüftungssystem mit druckrückgeführtem Fan
Optimiser-System) - steuert den Betrieb von der
Luftaufbereitung bis in den Raum bedarfsgerecht - nicht
so viel wie möglich, sondern genau so viel wie nötig.
Technische Merkmale:
Kompakter Volumenstromregler AX-VSR mit D3 Sensor,
VAV-Regler, Antrieb.
Antrieb: Belimo LMV-D3-MP mit NFC-Schnittstelle.
NFC-Schnittstelle integriert: einfache, drahtlose
Verbindung per Android-Smartphone mit der Belimo
Assistant App, dadurch effiziente Inbetriebnahme durch
stromloses Daten lesen und schreiben.
MP-Datenbus-Schnittstelle integriert. Der
VAV-Volumenstromregler kann jederzeit von
Analogansteuerung zu einem MP-Bus-System erweitert
werden - in vielen Fällen mit der bestehenden
Verkabelung.
5 Nm, 120...300 s. Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem AX-VSR-Tool ZTH (Art.-Nr. 0044.0357, muss separat
bestellt werden).
Technische Daten
Min. Volumenstrom : 46 m3/h
Max. Volumenstrom : 231 m3/h
Empfohlene Luftmenge : 50 - 160 m3/h
Bemessungsspannung : 24 V AC / DC
IMax : 83 mA
Gewicht : 1,1 kg
Nennweite : 100 mm
Länge : 500 mm
Verpackungseinheit : 1 Stück
Sortiment : 40
GTIN (EAN) : 4045314443514
Hersteller: AEREX
AX-VSR-100 Variabler Volumenstromregler (VAV)
Artikelnummer: 0044.0351
Menge: 1,000 Stck

**10.4201 AX-VSR-1 Variabler Volumenstromregler (VAV) Runder, variabler Volumenstromregler (VAV) mit elektronischem Regler u**
Merkmale:
Runder VAV-Volumenstromregler mit elektronischem Regler
und eingebautem Druckdifferenzsensor zur Regelung eines
variablen oder konstanten Volumenstroms,
vordruckunabhängig. Mindestvordruck von ca. 5 Pa bis
ca.100 Pa je nach Volumenstrom. Druckdifferenz bis 600
Pa. Luftgeschwindigkeiten von min. 1,5 bis max.12,0
m/s; Empfehlung bis max. 6,0 m/s.
Steckmontage, passend zu Wickelfalzrohren nach DIN
24145. Alle Bauteile sind werkseitig verschlaucht und
verdrahtet. Anzeige der Klappenstellung und Winkelskala
außen am Gehäuse.
Gehäuse aus galvanisiertem Stahl. Ovale
Einzelblatt-Regelklappe aus verzinktem Stahlblech mit
umlaufender abriebfester Dichtung aus EPDM, luftdicht
nach DIN 1946/4. Formschlüssige Klappenachse aus
verzinktem Präzisionsstahl nach DIN 1652. Wartungsfreie
und reibungsarme Klappenlagerung in Lagerbuchsen aus
Kunststoff [Hostaform C 9021].
Hochsensible Sensorik zur präzisen p-Erfassung. Das
ermöglicht das Regeln selbst kleinster Volumenströme.
Die einfache Integration in DCV-Systeme (Fan Optimiser)
leistet einen wichtigen Beitrag zur Erfüllung der
SFP-Vorgaben. Die bedarfsgerechte Regelung - genannt
DCV (Demand Controlled Ventilation: Bedarfsgerechtes
Lüftungssystem mit druckrückgeführtem Fan
Optimiser-System) - steuert den Betrieb von der
Luftaufbereitung bis in den Raum bedarfsgerecht - nicht
so viel wie möglich, sondern genau so viel wie nötig.
Technische Merkmale:
Kompakter Volumenstromregler AX-VSR mit D3 Sensor,
VAV-Regler, Antrieb.
Antrieb: Belimo LMV-D3-MP mit NFC-Schnittstelle.
NFC-Schnittstelle integriert: einfache, drahtlose
Verbindung per Android-Smartphone mit der Belimo
Assistant App, dadurch effiziente Inbetriebnahme durch
stromloses Daten lesen und schreiben.
MP-Datenbus-Schnittstelle integriert. Der
VAV-Volumenstromregler kann jederzeit von
Analogansteuerung zu einem MP-Bus-System erweitert
werden - in vielen Fällen mit der bestehenden
Verkabelung.
5 Nm, 120...300 s. Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem AX-VSR-Tool ZTH (Art.-Nr. 0044.0357, muss separat
bestellt werden).
Technische Daten
Min. Volumenstrom : 78 m3/h
Max. Volumenstrom : 392 m3/h
Empfohlene Luftmenge : 80 - 250 m3/h
Bemessungsspannung : 24 V AC / DC
IMax : 83 mA
Gewicht : 1,4 kg
Nennweite : 125 mm
Länge : 500 mm
Verpackungseinheit : 1 Stück
Sortiment : 40
GTIN (EAN) : 4045314443521
Hersteller: AEREX
AX-VSR-125 Variabler Volumenstromregler (VAV)
Artikelnummer: 0044.0352
Menge: 1,000 Stck

**10.4202 AX-VSR-1 Variabler Volumenstromregler (VAV) Runder, variabler Volumenstromregler (VAV) mit elektronischem Regler u**
Merkmale:
Runder VAV-Volumenstromregler mit elektronischem Regler
und eingebautem Druckdifferenzsensor zur Regelung eines
variablen oder konstanten Volumenstroms,
vordruckunabhängig. Mindestvordruck von ca. 5 Pa bis
ca.100 Pa je nach Volumenstrom. Druckdifferenz bis 600
Pa. Luftgeschwindigkeiten von min. 1,5 bis max.12,0
m/s; Empfehlung bis max. 6,0 m/s.
Steckmontage, passend zu Wickelfalzrohren nach DIN
24145. Alle Bauteile sind werkseitig verschlaucht und
verdrahtet. Anzeige der Klappenstellung und Winkelskala
außen am Gehäuse.
Gehäuse aus galvanisiertem Stahl. Ovale
Einzelblatt-Regelklappe aus verzinktem Stahlblech mit
umlaufender abriebfester Dichtung aus EPDM, luftdicht
nach DIN 1946/4. Formschlüssige Klappenachse aus
verzinktem Präzisionsstahl nach DIN 1652. Wartungsfreie
und reibungsarme Klappenlagerung in Lagerbuchsen aus
Kunststoff [Hostaform C 9021].
Hochsensible Sensorik zur präzisen p-Erfassung. Das
ermöglicht das Regeln selbst kleinster Volumenströme.
Die einfache Integration in DCV-Systeme (Fan Optimiser)
leistet einen wichtigen Beitrag zur Erfüllung der
SFP-Vorgaben. Die bedarfsgerechte Regelung - genannt
DCV (Demand Controlled Ventilation: Bedarfsgerechtes
Lüftungssystem mit druckrückgeführtem Fan
Optimiser-System) - steuert den Betrieb von der
Luftaufbereitung bis in den Raum bedarfsgerecht - nicht
so viel wie möglich, sondern genau so viel wie nötig.
Technische Merkmale:
Kompakter Volumenstromregler AX-VSR mit D3 Sensor,
VAV-Regler, Antrieb.
Antrieb: Belimo LMV-D3-MP mit NFC-Schnittstelle.
NFC-Schnittstelle integriert: einfache, drahtlose
Verbindung per Android-Smartphone mit der Belimo
Assistant App, dadurch effiziente Inbetriebnahme durch
stromloses Daten lesen und schreiben.
MP-Datenbus-Schnittstelle integriert. Der
VAV-Volumenstromregler kann jederzeit von
Analogansteuerung zu einem MP-Bus-System erweitert
werden - in vielen Fällen mit der bestehenden
Verkabelung.
5 Nm, 120...300 s. Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem AX-VSR-Tool ZTH (Art.-Nr. 0044.0357, muss separat
bestellt werden).
Technische Daten
Min. Volumenstrom : 138 m3/h
Max. Volumenstrom : 688 m3/h
Empfohlene Luftmenge : 140 - 420 m3/h
Bemessungsspannung : 24 V AC / DC
IMax : 83 mA
Gewicht : 1,9 kg
Nennweite : 160 mm
Länge : 500 mm
Verpackungseinheit : 1 Stück
Sortiment : 40
GTIN (EAN) : 4045314443538
Hersteller: AEREX
AX-VSR-160 Variabler Volumenstromregler (VAV)
Artikelnummer: 0044.0353
Menge: 1,000 Stck

**10.4203 AX-VSR-2 Variabler Volumenstromregler (VAV) Runder, variabler Volumenstromregler (VAV) mit elektronischem Regler u**
Technische Daten
Min. Volumenstrom : 225 m3/h
Max. Volumenstrom : 1.125 m3/h
Empfohlene Luftmenge : 225 - 660 m3/h
Bemessungsspannung : 24 V AC / DC
IMax : 83 mA
Gewicht : 2,5 kg
Nennweite : 200 mm
Länge : 500 mm
Verpackungseinheit : 1 Stück
Sortiment : 40
GTIN (EAN) : 4045314443545
Hersteller: AEREX
AX-VSR-200 Variabler Volumenstromregler (VAV)
Artikelnummer: 0044.0354
Menge: 1,000 Stck

**10.4204 AX-VSR-2 Variabler Volumenstromregler (VAV) Runder, variabler Volumenstromregler (VAV) mit elektronischem Regler u**
Merkmale:
Runder VAV-Volumenstromregler mit elektronischem Regler
und eingebautem Druckdifferenzsensor zur Regelung eines
variablen oder konstanten Volumenstroms,
vordruckunabhängig. Mindestvordruck von ca. 5 Pa bis
ca.100 Pa je nach Volumenstrom. Druckdifferenz bis 600
Pa. Luftgeschwindigkeiten von min. 1,5 bis max.12,0
m/s; Empfehlung bis max. 6,0 m/s.
Steckmontage, passend zu Wickelfalzrohren nach DIN
24145. Alle Bauteile sind werkseitig verschlaucht und
verdrahtet. Anzeige der Klappenstellung und Winkelskala
außen am Gehäuse.
Gehäuse aus galvanisiertem Stahl. Ovale
Einzelblatt-Regelklappe aus verzinktem Stahlblech mit
umlaufender abriebfester Dichtung aus EPDM, luftdicht
nach DIN 1946/4. Formschlüssige Klappenachse aus
verzinktem Präzisionsstahl nach DIN 1652. Wartungsfreie
und reibungsarme Klappenlagerung in Lagerbuchsen aus
Kunststoff [Hostaform C 9021].
Hochsensible Sensorik zur präzisen p-Erfassung. Das
ermöglicht das Regeln selbst kleinster Volumenströme.
Die einfache Integration in DCV-Systeme (Fan Optimiser)
leistet einen wichtigen Beitrag zur Erfüllung der
SFP-Vorgaben. Die bedarfsgerechte Regelung - genannt
DCV (Demand Controlled Ventilation: Bedarfsgerechtes
Lüftungssystem mit druckrückgeführtem Fan
Optimiser-System) - steuert den Betrieb von der
Luftaufbereitung bis in den Raum bedarfsgerecht - nicht
so viel wie möglich, sondern genau so viel wie nötig.
Technische Merkmale:
Kompakter Volumenstromregler AX-VSR mit D3 Sensor,
VAV-Regler, Antrieb.
Antrieb: Belimo LMV-D3-MP mit NFC-Schnittstelle.
NFC-Schnittstelle integriert: einfache, drahtlose
Verbindung per Android-Smartphone mit der Belimo
Assistant App, dadurch effiziente Inbetriebnahme durch
stromloses Daten lesen und schreiben.
MP-Datenbus-Schnittstelle integriert. Der
VAV-Volumenstromregler kann jederzeit von
Analogansteuerung zu einem MP-Bus-System erweitert
werden - in vielen Fällen mit der bestehenden
Verkabelung.
5 Nm, 120...300 s. Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem AX-VSR-Tool ZTH (Art.-Nr. 0044.0357, muss separat
bestellt werden).
Technische Daten
Min. Volumenstrom : 365 m3/h
Max. Volumenstrom : 1.822 m3/h
Empfohlene Luftmenge : 365 - 1040 m3/h
Bemessungsspannung : 24 V AC / DC
IMax : 83 mA
Gewicht : 3,3 kg
Nennweite : 250 mm
Länge : 500 mm
Verpackungseinheit : 1 Stück
Sortiment : 40
GTIN (EAN) : 4045314443552
Hersteller: AEREX
AX-VSR-250 Variabler Volumenstromregler (VAV)
Artikelnummer: 0044.0355
Menge: 1,000 Stck

**10.4205 AX-VSR-3 Variabler Volumenstromregler (VAV) Runder, variabler Volumenstromregler (VAV) mit elektronischem Regler u**
Merkmale:
Runder VAV-Volumenstromregler mit elektronischem Regler
und eingebautem Druckdifferenzsensor zur Regelung eines
variablen oder konstanten Volumenstroms,
vordruckunabhängig. Mindestvordruck von ca. 5 Pa bis
ca.100 Pa je nach Volumenstrom. Druckdifferenz bis 600
Pa. Luftgeschwindigkeiten von min. 1,5 bis max.12,0
m/s; Empfehlung bis max. 6,0 m/s.
Steckmontage, passend zu Wickelfalzrohren nach DIN
24145. Alle Bauteile sind werkseitig verschlaucht und
verdrahtet. Anzeige der Klappenstellung und Winkelskala
außen am Gehäuse.
Gehäuse aus galvanisiertem Stahl. Ovale
Einzelblatt-Regelklappe aus verzinktem Stahlblech mit
umlaufender abriebfester Dichtung aus EPDM, luftdicht
nach DIN 1946/4. Formschlüssige Klappenachse aus
verzinktem Präzisionsstahl nach DIN 1652. Wartungsfreie
und reibungsarme Klappenlagerung in Lagerbuchsen aus
Kunststoff [Hostaform C 9021].
Hochsensible Sensorik zur präzisen p-Erfassung. Das
ermöglicht das Regeln selbst kleinster Volumenströme.
Die einfache Integration in DCV-Systeme (Fan Optimiser)
leistet einen wichtigen Beitrag zur Erfüllung der
SFP-Vorgaben. Die bedarfsgerechte Regelung - genannt
DCV (Demand Controlled Ventilation: Bedarfsgerechtes
Lüftungssystem mit druckrückgeführtem Fan
Optimiser-System) - steuert den Betrieb von der
Luftaufbereitung bis in den Raum bedarfsgerecht - nicht
so viel wie möglich, sondern genau so viel wie nötig.
Technische Merkmale:
Kompakter Volumenstromregler AX-VSR mit D3 Sensor,
VAV-Regler, Antrieb.
Antrieb: Belimo LMV-D3-MP mit NFC-Schnittstelle.
NFC-Schnittstelle integriert: einfache, drahtlose
Verbindung per Android-Smartphone mit der Belimo
Assistant App, dadurch effiziente Inbetriebnahme durch
stromloses Daten lesen und schreiben.
MP-Datenbus-Schnittstelle integriert. Der
VAV-Volumenstromregler kann jederzeit von
Analogansteuerung zu einem MP-Bus-System erweitert
werden - in vielen Fällen mit der bestehenden
Verkabelung.
5 Nm, 120...300 s. Achsmitnahme Klemmbock.
Handausrastung: Drucktaste für Temporär- oder
Permanentbetrieb.
Einsatzbereich: variable oder konstante
Volumenstromregelung bei Luftgeschwindigkeiten von min.
1,5 bis max.12,0 m/s; Empfehlung bis max. 6,0 m/s.
Vordruck nur 5 Pa erforderlich.
Veränderbare Parameter::
Sollwert min [m3/h]
Sollwert max [m3/h]
Stufe: Auto / Auf / Zu / Min / Mid / Max / Stop.
Mode: 2 - 10 V / 0 - 10 V
Ansteuerung DC 0 (2)...10 V, MP-Bus, Kontakte
Betriebsspannung: AC/DC 24 V, stetig, MFT, MP
Die Parametrierung des Antriebs erfolgt entweder über
die NFC-Schnittstelle mittels Belimo Assitant App per
Android-Smartphone, dem Belimo PC-Tool MFT-P oder mit
dem AX-VSR-Tool ZTH (Art.-Nr. 0044.0357, muss separat
bestellt werden).
Technische Daten
Min. Volumenstrom : 595 m3/h
Max. Volumenstrom : 2.976 m3/h
Empfohlene Luftmenge : 595 - 1650 m3/h
Bemessungsspannung : 24 V AC / DC
IMax : 83 mA
Gewicht : 4,5 kg
Nennweite : 315 mm
Länge : 500 mm
Verpackungseinheit : 1 Stück
Sortiment : 40
GTIN (EAN) : 4045314443569
Hersteller: AEREX
AX-VSR-315 Variabler Volumenstromregler (VAV)
Artikelnummer: 0044.0356
Menge: 1,000 Stck

**10.4206 AX-CRA24 3-Stufenschalter 3-Stufenschalter mit einem Ausgang für VAV-Regler oder Klappenantrieb**
3-Stufenschalter mit einem Ausgang für VAV-Regler oder
Klappenantrieb für den Einsatz in kontrollierten
Wohnungslüftungsanlagen. Aufgrund seiner
nutzerfreundlichen Bedienung eignet er sich speziell
zur Ansteuerung von VAV-Reglern (variablen
Volumenstromreglern). Über die frontseitigen
Drucktasten lassen sich die 3 Stufen einfach und sicher
schalten.
COMF (Nennlüftung)
MIN (Reduzierte Lüftung)
MAX (Intensivlüftung)
Die aktive Stufe wird mittels LED angezeigt.
Über einen verdeckten Drehknopf lässt sich wahlweise
das Luftvolumen in der Nennlüftung zwischen 30...70%
individuell anpassen.
Technische Daten
Bemessungsspannung : 24 V AC
IMax : 83 mA
Schutzart : IP 30
Schaltspannung-coll : 2 V / 10 V / 2...10 V
Schaltleistung max. : 5 mA
Material Gehäuse : Kunststoff
Farbe : Signalweiß, ähnlich RAL 9003
Gewicht : 0,105 kg
Breite : 84 mm
Höhe : 99 mm
Tiefe : 32 mm
Umgebungstemperatur : 0  C bis 50  C
Verpackungseinheit : 1 Stück
Sortiment : 34
GTIN (EAN) : 4045314444061
Hersteller: AEREX
AX-CRA24-B1P 3-Stufenschalter
Artikelnummer: 0044.0406
Menge: 1,000 Stck

**10.4207 AX-CRA24 Raumregler Raumregler mit 3 Ausgängen und Drehknopf für Sollwerteinstellung von L**
Raumregler mit 3 Ausgängen und Drehknopf für
Sollwerteinstellung von Luftvolumen oder Raumtemperatur
für den Einsatz in kontrollierten
Wohnungslüftungsanlagen.
Ausgang 1 und 2 dienen der Ansteuerung von VAV-Reglern
(variable Volumenstromregler), Ausgang 3 dient der 2-
(on/off) oder 3-Punkt-Signal-Ansteuerung für ein
Heizventil.
Dank der einzigartigen Funktionalität, z. B.
Übersteuerung Küche/Kamin (Zuluftüberschuß) und Bad
(Boost), ist der Raumregler CRA24-B3 für Anwendungen in
hochdichten Wohnungsbauten optimiert. Das System
verbindet individuellen Raumkomfort mit
kleinstmöglichem Energieverbrauch zur wirtschaftlich
optimierten Lösung.
Reine Lüftungsanlagen, wahlweise bestückt mit
VAV-Reglern (variablen Volumenstromreglern) oder
Lüftungsklappen, lassen sich bei Bedarf mit
Heizfunktionen erweitern.
Über die frontseitigen Drucktasten lassen sich die 3
Stufen einfach und sicher schalten.
COMF (Komfortorientierte Betriebsart: Der Raum wird
anhand der gewählten Regelstrategie auf Komfortzustand
gehalten, sofern die externen Steuersignale dies
zulassen. Alle Steuer- und Regelfunktionen sind
freigegeben.)
MIN (Minimale Betriebsart: Das Luftvolumen wird auf das
am VAV-Regler eingestellte Minimum geregelt. Das
Heizventil regelt auf den eingestellten Sollwert.
Nutzen: Energiesparbetrieb bei kurzer Abwesenheit.)
MAX (Maximale Betriebsart: Das Luftvolumen wird auf das
am VAV-Regler eingestellte Maximum geregelt. Heizventil
regelt auf eingestellten Sollwert. Nutzen: Maximaler
Luftwechsel z.B. bei Party.)
Die aktive Stufe wird mittels LED angezeigt.
Über den Drehknopf lässt sich wahlweise das Luftvolumen
in der Nennlüftung zwischen 30...70% oder die
Raumtemperatur +/- 3 K individuell anpassen.
Vorkonfiguration mittels DIP-Schalter.
Technische Daten
Bemessungsspannung : 24 V AC
IMax : 83 mA
Schutzart : IP 30
Spannung am Ausgang : Ausgang 1: VAV Zuluft: 2...10 V,
max. 5 mA / Ausgang 2:VAV Zuluft: 2...10 V, max. 5 mA /
Ausgang 3: Heizungsausgang: 2-/3-Punkt, AC 24 V,
Quellenstrom max.0,5 A / 10 VA (optimiert für Antriebe
mit ca. 150 s Laufzeit)
Schaltspannung-coll : 2 V / 10 V / 2...10 V
Schaltleistung max. : 5 mA
Material Gehäuse : Kunststoff
Farbe : Signalweiß, ähnlich RAL 9003
Gewicht : 0,105 kg
Breite : 84 mm
Höhe : 99 mm
Tiefe : 32 mm
Umgebungstemperatur : 0  C bis 50  C
Verpackungseinheit : 1 Stück
Sortiment : 34
GTIN (EAN) : 4045314444078
Hersteller: AEREX
AX-CRA24-B3 Raumregler
Artikelnummer: 0044.0407
Menge: 1,000 Stck

**10.4208 AX-VSR-T Service-Tool Service-Tool zur Parametrierung der AX-VSR Volumenstromregler (VAV-Reg**
Service-Tool zur Parametrierung der AX-VSR
Volumenstromregler (VAV-Regler) mit Belimo LMV-D3-MP
Antrieb.
Das AX-VSR-Tool-ZTH wird über den Antrieb des
Volumenstromreglers gespeist. Anschluss via
Servicebuchse am Volumenstromregler mittels
beiliegendem Verbindungskabel (Länge: 3 m) oder am
MP/PP-Anschluss, z.B. Anschlussdose, Schaltschrank.
Beim Anschluss des AX-VSR-Tool-ZTH an den
Belimo-Antrieb wird das Bediengerät gestartet und die
Daten des angeschlossenen Antriebs ausgelesen. Die
verfügbaren Einstell- und Bedienoptionen werden
angezeigt.
Veränderbare Parameter:
Sollwert min [m3/h]
Sollwert max [m3/h]
Stufe: Auto / Auf / Zu / Min / Mid / Max / Stop.
Mode: 2 - 10 V / 0 - 10 V
Bedienung mittels Folientastatur und LCD-Anzeige mit 2
x 16 Zeichen sowie Hintergrundbeleuchtung.
Firmware-Upgrade möglich.
Schnittstelle: USB 2.0. USB-Stecker Typ B,
Verbindungskabel (Länge: 1 m) mit Stecker A auf B
beiliegend.
Schutzklasse: III Schutzkleinspannung
EMV: CE gemäß 2004/108/EG
Betriebstemperatur: 0...50  C, nicht kondensierend
Nennspannung: AC 24C, 50/60 Hz, DC 24 V (vom Antrieb)
Leistungsverbrauch Betrieb: 1 W
Technische Daten
Gewicht : 0,1 kg
Breite : 95 mm
Höhe : 55 mm
Tiefe : 25 mm
Verpackungseinheit : 1 Stück
Sortiment : 40
GTIN (EAN) : 4045314443576
Hersteller: AEREX
AX-VSR-Tool ZTH Service-Tool
Artikelnummer: 0044.0357
Menge: 1,000 Stck

**10.4209 AFBA-63 Fußboden-/Wandauslass Fußboden- und Wandauslass für Aerex-o-Flex. Geeignet für den parallele**
Aerex-Design-Fußboden-/ Wandauslass für den Anschluss
von bis zu 2 parallel verlegten AEREX-o-Flex-Schläuchen
der Nennweite 63.
Fußboden- und Wandauslass zur Luftausströmung mit
stabilem Edelstahlgitter in versetzter Schlitzoptik.
Montage in Fußboden oder Wand möglich. Vorbereitet zum
direkten Anschluss von bis zu 2 Aerex-o-Flex Rohren
durch fertig montierten Aerex-o-Flex Adapter. Max.
Empfohlene Luftmenge: 30 m3/h. Einfache Regulierung
durch eingebauten Luftmengenschieber mit Arretierung.
Inklusive Teleskopelement zur Verlängerung bei Einbau
in der Betondecke. Somit ist die Bauhöhe von Unterkante
Basiselement bis Oberkante Edelstahlgitter (Gesamthöhe)
variabel von 13 cm bis 29 cm möglich. Lieferung mit
Komplettem Montagematerial und Styrodurklotz zum
Abdecken des Elementes während der Rohbauphase.
Technische Daten
Max. empfohlene Luftmenge : 30 m3/h
Material Gitter : Edelstahl, gebürstet
Material Gehäuse : Edelstahl
Anschlussdurchmesser : 63 mm
Breite : 330 mm
Höhe : 290 mm
Tiefe : 130 mm
Verpackungseinheit : 1 Stück
Sortiment : 14
GTIN (EAN) : 4045314456330
Hersteller: AEREX
AFBA-63 Fußboden-/Wandauslass
Artikelnummer: 0045.0633
Menge: 1,000 Stck

**10.4210 AFBA-75 Fußboden-/Wandauslass Fußboden- und Wandauslass für Aerex-o-Flex. Geeignet für den parallele**
Aerex-Design-Fußboden-/ Wandauslass für den Anschluss
von bis zu 2 parallel verlegten AEREX-o-Flex-Schläuchen
der Nennweite 75.
Fußboden- und Wandauslass zur Luftausströmung mit
stabilem Edelstahlgitter in versetzter Schlitzoptik.
Montage in Fußboden oder Wand möglich. Vorbereitet zum
direkten Anschluss von bis zu 2 Aerex-o-Flex Rohren
durch fertig montierten Aerex-o-Flex Adapter. Max.
Empfohlene Luftmenge: 30 m3/h. Einfache Regulierung
durch eingebauten Luftmengenschieber mit Arretierung.
Inklusive Teleskopelement zur Verlängerung bei Einbau
in der Betondecke. Somit ist die Bauhöhe von Unterkante
Basiselement bis Oberkante Edelstahlgitter (Gesamthöhe)
variabel von 13 cm bis 29 cm möglich. Lieferung mit
Komplettem Montagematerial und Styrodurklotz zum
Abdecken des Elementes während der Rohbauphase.
Technische Daten
Max. empfohlene Luftmenge : 30 m3/h
Material Gitter : Edelstahl, gebürstet
Material Gehäuse : Edelstahl
Anschlussdurchmesser : 75 mm
Breite : 330 mm
Höhe : 290 mm
Tiefe : 130 mm
Verpackungseinheit : 1 Stück
Sortiment : 14
GTIN (EAN) : 4045314456620
Hersteller: AEREX
AFBA-75 Fußboden-/Wandauslass
Artikelnummer: 0045.0662
Menge: 1,000 Stck

**10.4211 AWA-75-3 Wandauslass Der Aerex-Wandauslass ist für den Anschluss von bis zu 2 parallel verl**
Der Aerex-Wandauslass ist für den Anschluss von bis zu
2 parallel verlegten Aerex-o-Flex-Schläuchen der
Nennweite 75 mm vorbereitet. Anschluss der Schläuche
von zwei Seiten möglich: unten/oben oder hinten.
Geringe Einbautiefe mit 123 mm.
Zur Montage in Mauerwerk oder Leichtbau.
Richtungsweisende Verstellung des Abdeckgitters
möglich.
Die Montagewinkel/Laschen sind flexibel und einfach
verstellbar.
Außenmaß Lüftungsgitter: L x B 332 x 133 mm.
Lieferumfang: 1 Einbaugehäuse, 1 Lüftungsgitter, 3
Verschlusskappen für nicht benötigte Anschlüsse, 2
Anschlussstutzen einrastbar DN 75, 2 Schrauben mit
Dübel.
Technische Daten
Max. empfohlene Luftmenge : 30 m3/h
Material Gitter : Aluminium
Material Gehäuse : Stahlblech, verzinkt
Farbe Gitter : weiß pulverbeschichtet, ähnlich RAL 9010
Breite : 332 mm
Höhe : 133 mm
Tiefe : 123 mm
Verpackungseinheit : 1 Stück
Sortiment : 14
GTIN (EAN) : 4045314457023
Hersteller: AEREX
AWA-75-300 Wandauslass
Artikelnummer: 0045.0702
Menge: 1,000 Stck

**10.4212 WS400-39 Dralldurchlass Dralldurchlass für Zuluft und Abluft, passend für Anschlusskasten WP10**
Der Dralldurchlass Typ WS, gefertigt aus Stahl, ist
geeignet für die Abluft und Zuluft von sowohl gekühlter
als auch beheizter Luft in Büroräumen, Sitzungssälen,
Läden, Hotels, Schulen usw. Er ist konzipiert für
Raumhöhen von 2,5 m bis 4 m.
Der Durchlass mit feststehenden, radial angeordneten
Luftlenklamellen erzeugt eine drallförmige horizontale
Luftverteilung, kombiniert mit einer hohen
Induktionswirkung; hieraus resultiert eine rasche
Durchmischung der eingeblasenen Zuluft mit der
vorhandenen Raumluft.
Er wird mit einem Mittenloch für Mittenbefestigung
nebst Schraube und weißer Abdeckkappe geliefert.
Technische Daten
Luftrichtung : Abluft / Zuluft
Min. empfohlene Luftmenge : 220 m3/h
Max. empfohlene Luftmenge : 330 m3/h
Material Gehäuse : Stahlblech, einbrennlackiert
Farbe : weiß, ähnlich RAL 9010
Breite : 394 mm
Höhe : 11 mm
Tiefe : 394 mm
Druckreserve Max : 20 Pa
Druckreserve Min : 12 Pa
Verpackungseinheit : 1 Stück
Sortiment : 40
GTIN (EAN) : 4045314443668
Hersteller: AEREX
WS400-394 Dralldurchlass
Artikelnummer: 0044.0366
Menge: 1,000 Stck

**10.4213 WS400-61 Dralldurchlass Dralldurchlass für Zuluft und Abluft, passend für Anschlusskasten WP10**
Der Dralldurchlass Typ WS, gefertigt aus Stahl, ist
geeignet für die Abluft und Zuluft von sowohl gekühlter
als auch beheizter Luft in Büroräumen, Sitzungssälen,
Läden, Hotels, Schulen usw. Er ist konzipiert für
Raumhöhen von 2,5 m bis 4 m.
Der Durchlass mit feststehenden, radial angeordneten
Luftlenklamellen erzeugt eine drallförmige horizontale
Luftverteilung, kombiniert mit einer hohen
Induktionswirkung; hieraus resultiert eine rasche
Durchmischung der eingeblasenen Zuluft mit der
vorhandenen Raumluft.
Er wird mit einem Mittenloch für Mittenbefestigung
nebst Schraube und weißer Abdeckkappe geliefert.
Technische Daten
Luftrichtung : Abluft / Zuluft
Min. empfohlene Luftmenge : 410 m3/h
Max. empfohlene Luftmenge : 610 m3/h
Material Gehäuse : Stahlblech, einbrennlackiert
Farbe : weiß, ähnlich RAL 9010
Breite : 619 mm
Höhe : 11 mm
Tiefe : 619 mm
Druckreserve Max : 20 Pa
Druckreserve Min : 9 Pa
Verpackungseinheit : 1 Stück
Sortiment : 40
GTIN (EAN) : 4045314443712
Hersteller: AEREX
WS400-619 Dralldurchlass
Artikelnummer: 0044.0371
Menge: 1,000 Stck

**10.4214 WT100-39 Dralldurchlass Dralldurchlass für Zuluft und Abluft, passend für Anschlusskasten WP10**
Quadratischer Dralldurchlass Typ WT, gefertigt aus
Stahl, ist geeignet für die Abluft und Zuluft von
sowohl gekühlter als auch beheizter Luft in Büroräumen,
Sitzungssälen, Läden, Industrie usw.
Der Dralldurchlass kann problemlos in ein abgehängtes
Deckenraster eingebaut werden. Die Luftlenklamellen
sind in schwarzem Farbton. Der Dralldurchlass ist
konzipiert für Raumhöhen von 2,5 m bis 4 m. Er wird mit
einem Mittenloch für Mittenbefestigung nebst Schraube
und weißer Abdeckkappe geliefert.
Technische Daten
Luftrichtung : Abluft / Zuluft
Min. empfohlene Luftmenge : 220 m3/h
Max. empfohlene Luftmenge : 320 m3/h
Material Gehäuse : Stahlblech, einbrennlackiert
Farbe : weiß, ähnlich RAL 9010
Lamellenfarbe : schwarz
Breite : 394 mm
Höhe : 11 mm
Tiefe : 394 mm
Druckreserve Max : 20 Pa
Druckreserve Min : 9 Pa
Verpackungseinheit : 1 Stück
Sortiment : 40
GTIN (EAN) : 4045314443644
Hersteller: AEREX
WT100-394 Dralldurchlass
Artikelnummer: 0044.0364
Menge: 1,000 Stck

**10.4215 WT100-61 Dralldurchlass Dralldurchlass für Zuluft und Abluft, passend für Anschlusskasten WP10**
Quadratischer Dralldurchlass Typ WT, gefertigt aus
Stahl, ist geeignet für die Abluft und Zuluft von
sowohl gekühlter als auch beheizter Luft in Büroräumen,
Sitzungssälen, Läden, Industrie usw.
Der Dralldurchlass kann problemlos in ein abgehängtes
Deckenraster eingebaut werden. Die Luftlenklamellen
sind in schwarzem Farbton. Der Dralldurchlass ist
konzipiert für Raumhöhen von 2,5 m bis 4 m. Er wird mit
einem Mittenloch für Mittenbefestigung nebst Schraube
und weißer Abdeckkappe geliefert.
Technische Daten
Luftrichtung : Abluft / Zuluft
Min. empfohlene Luftmenge : 410 m3/h
Max. empfohlene Luftmenge : 600 m3/h
Material Gehäuse : Stahlblech, einbrennlackiert
Farbe : weiß, ähnlich RAL 9010
Lamellenfarbe : schwarz
Breite : 619 mm
Höhe : 11 mm
Tiefe : 619 mm
Druckreserve Max : 35 Pa
Druckreserve Min : 16 Pa
Verpackungseinheit : 1 Stück
Sortiment : 40
GTIN (EAN) : 4045314443699
Hersteller: AEREX
WT100-619 Dralldurchlass
Artikelnummer: 0044.0369
Menge: 1,000 Stck

**10.4216 WT120-39 Dralldurchlass Dralldurchlass für Zuluft und Abluft, passend für Anschlusskasten WP10**
Quadratischer Dralldurchlass Typ WT, gefertigt aus
Stahl, ist geeignet für die Abluft und Zuluft von
sowohl gekühlter als auch beheizter Luft in Büroräumen,
Sitzungssälen, Läden, Industrie usw.
Der Dralldurchlass kann problemlos in ein abgehängtes
Deckenraster eingebaut werden. Die Luftlenklamellen
sind in weißem Farbton. Der Dralldurchlass ist
konzipiert für Raumhöhen von 2,5 m bis 4 m. Er wird mit
einem Mittenloch für Mittenbefestigung nebst Schraube
und weißer Abdeckkappe geliefert.
Technische Daten
Luftrichtung : Abluft / Zuluft
Min. empfohlene Luftmenge : 220 m3/h
Max. empfohlene Luftmenge : 320 m3/h
Material Gehäuse : Stahlblech, einbrennlackiert
Farbe : weiß, ähnlich RAL 9010
Lamellenfarbe : weiß
Breite : 394 mm
Höhe : 11 mm
Tiefe : 394 mm
Druckreserve Max : 20 Pa
Druckreserve Min : 9 Pa
Verpackungseinheit : 1 Stück
Sortiment : 40
GTIN (EAN) : 4045314443651
Hersteller: AEREX
WT120-394 Dralldurchlass
Artikelnummer: 0044.0365
Menge: 1,000 Stck

**10.4217 WT120-61 Dralldurchlass Dralldurchlass für Zuluft und Abluft, passend für Anschlusskasten WP10**
Quadratischer Dralldurchlass Typ WT, gefertigt aus
Stahl, ist geeignet für die Abluft und Zuluft von
sowohl gekühlter als auch beheizter Luft in Büroräumen,
Sitzungssälen, Läden, Industrie usw.
Der Dralldurchlass kann problemlos in ein abgehängtes
Deckenraster eingebaut werden. Die Luftlenklamellen
sind in weißem Farbton. Der Dralldurchlass ist
konzipiert für Raumhöhen von 2,5 m bis 4 m. Er wird mit
einem Mittenloch für Mittenbefestigung nebst Schraube
und weißer Abdeckkappe geliefert.
Technische Daten
Luftrichtung : Abluft / Zuluft
Min. empfohlene Luftmenge : 410 m3/h
Max. empfohlene Luftmenge : 600 m3/h
Material Gehäuse : Stahlblech, einbrennlackiert
Farbe : weiß, ähnlich RAL 9010
Lamellenfarbe : weiß
Breite : 619 mm
Höhe : 11 mm
Tiefe : 619 mm
Druckreserve Max : 35 Pa
Druckreserve Min : 16 Pa
Verpackungseinheit : 1 Stück
Sortiment : 40
GTIN (EAN) : 4045314443705
Hersteller: AEREX
WT120-619 Dralldurchlass
Artikelnummer: 0044.0370
Menge: 1,000 Stck

**10.4218 WR230T-1 Dralldurchlass Dralldurchlass rund mit fest eingebauten Luftlenklamellen mit Diffusor**
Dralldurchlass rund mit fest eingebauten
Luftlenklamellen mit Diffusorring, komplett mit
Anschlusskasten mit Anschluss oben. Anschlusskasten aus
verzinktem Stahlblech. Drosselklappe DSU ist separat zu
bestellen. Drosselklappe DSU ist separat zu bestellen.
Technische Daten
Luftrichtung : Abluft / Zuluft
Min. empfohlene Luftmenge : 50 m3/h
Max. empfohlene Luftmenge : 140 m3/h
Material Gehäuse : Stahlblech, einbrennlackiert
Farbe : weiß, ähnlich RAL 9010
Anschlussdurchmesser : 125 mm
Randdurchmesser : 250 mm
Verpackungseinheit : 1 Stück
Sortiment : 40
GTIN (EAN) : 4045314443842
Hersteller: AEREX
WR230T-160 Dralldurchlass
Artikelnummer: 0044.0384
Menge: 1,000 Stck

**10.4219 WR230T-2 Dralldurchlass Dralldurchlass rund mit fest eingebauten Luftlenklamellen mit Diffusor**
Dralldurchlass rund mit fest eingebauten
Luftlenklamellen mit Diffusorring, komplett mit
Anschlusskasten mit Anschluss oben. Anschlusskasten aus
verzinktem Stahlblech. Drosselklappe DSU ist separat zu
bestellen. Drosselklappe DSU ist separat zu bestellen.
Technische Daten
Luftrichtung : Abluft / Zuluft
Min. empfohlene Luftmenge : 220 m3/h
Max. empfohlene Luftmenge : 310 m3/h
Material Gehäuse : Stahlblech, einbrennlackiert
Farbe : weiß, ähnlich RAL 9010
Anschlussdurchmesser : 200 mm
Randdurchmesser : 350 mm
Verpackungseinheit : 1 Stück
Sortiment : 40
GTIN (EAN) : 4045314443859
Hersteller: AEREX
WR230T-250 Dralldurchlass
Artikelnummer: 0044.0385
Menge: 1,000 Stck

**10.4220 WR230T-3 Dralldurchlass Dralldurchlass rund mit fest eingebauten Luftlenklamellen mit Diffusor**
Dralldurchlass rund mit fest eingebauten
Luftlenklamellen mit Diffusorring, komplett mit
Anschlusskasten mit Anschluss oben. Anschlusskasten aus
verzinktem Stahlblech. Drosselklappe DSU ist separat zu
bestellen. Drosselklappe DSU ist separat zu bestellen.
Technische Daten
Luftrichtung : Abluft / Zuluft
Min. empfohlene Luftmenge : 320 m3/h
Max. empfohlene Luftmenge : 450 m3/h
Material Gehäuse : Stahlblech, einbrennlackiert
Farbe : weiß, ähnlich RAL 9010
Anschlussdurchmesser : 250 mm
Randdurchmesser : 450 mm
Verpackungseinheit : 1 Stück
Sortiment : 40
GTIN (EAN) : 4045314443866
Hersteller: AEREX
WR230T-315 Dralldurchlass
Artikelnummer: 0044.0386
Menge: 1,000 Stck

**10.4221 WP101S-1 Anschlusskasten Anschlusskasten für Drall- und Lineardurchlässe der Größe 394 x 394 mm**
Der Anschlusskasten WP101S, gefertigt aus Stahl,
ist geeignet zur Aufnahme der Drallauslässe Typ WT und
WS.
Extrem niedrige Bauhöhe zur Montage in abgehängten
Leichtbaudecken in Büroräumen, Sitzungssälen, Läden,
Hotels, Schulen usw.
Der Anschlusskasten ist mit 2 Rundrohranschlüssen mit
Doppellippendichtung mit je einer separat einstellbaren
Drosselklappe sowie einem Luftdiffusor für ein
optimales Strömungsbild ausgestattet. Ein Mittenloch
dient der Befestigung der Drallauslässe.
VDI 6022 konform.
Technische Daten
Luftrichtung : Abluft / Zuluft
Material Gehäuse : Stahlblech, verzinkt
Anschlussdurchmesser : 125 mm
Anzahl Anschlussstutzen : 2
Breite : 355 mm
Höhe : 213 mm
Tiefe : 355 mm
Verpackungseinheit : 1 Stück
Sortiment : 40
GTIN (EAN) : 4045314443637
Hersteller: AEREX
WP101S-125-394 Anschlusskasten
Artikelnummer: 0044.0363
Menge: 1,000 Stck

**10.4222 WP101S-1 Anschlusskasten Anschlusskasten für Drall- und Lineardurchlässe der Größe 619 x 619 mm**
Der Anschlusskasten WP101S, gefertigt aus Stahl,
ist geeignet zur Aufnahme der Drallauslässe Typ WT und
WS.
Extrem niedrige Bauhöhe zur Montage in abgehängten
Leichtbaudecken in Büroräumen, Sitzungssälen, Läden,
Hotels, Schulen usw.
Der Anschlusskasten ist mit 2 Rundrohranschlüssen mit
Doppellippendichtung mit je einer separat einstellbaren
Drosselklappe sowie einem Luftdiffusor für ein
optimales Strömungsbild ausgestattet. Ein Mittenloch
dient der Befestigung der Drallauslässe.
VDI 6022 konform.
Technische Daten
Luftrichtung : Abluft / Zuluft
Material Gehäuse : Stahlblech, verzinkt
Anschlussdurchmesser : 160 mm
Anzahl Anschlussstutzen : 2
Breite : 555 mm
Höhe : 248 mm
Tiefe : 555 mm
Verpackungseinheit : 1 Stück
Sortiment : 40
GTIN (EAN) : 4045314443682
Hersteller: AEREX
WP101S-160-619 Anschlusskasten
Artikelnummer: 0044.0368
Menge: 1,000 Stck

**10.4223 MVDA-125 Dachhaube Dachhaube DN 125 für Abluft einschliesslich Dachpfanne für Dachneigung**
Regensichere Dachhaube für Fortluft einschließlich
Dachpfanne für Dachneigung 25  - 45  und
Befestigungsschelle. Keine statischen Druckverluste,
Schwitzwasserableitung nach außen, sturmsichere
Befestigung.
Bitte geben Sie bei Ihrer Bestellung Dachneigung, Farbe
und Fabrikat des Dachziegels an.
Andere Dachneigungen < 25  , > 45  auf Anfrage.
Empfehlenswert Steckverbinder STV.
Technische Daten
Luftrichtung : Fortluft
Einbauort : Steildach
Material : Polypropylen (PP)
Farbe : schwarz (ähnlich RAL 9005 tiefschwarz) /
naturrot (ähnlich RAL 8004 kupferbraun)
Dachneigung : 25 - 45
Nennweite : 125 mm
Verpackungseinheit : 1 Stück
Sortiment : 30
GTIN (EAN) : 4045314440520
Hersteller: AEREX
MVDA-125 Dachhaube
Artikelnummer: 0044.0052
Menge: 1,000 Stck

**10.4224 MVDZ-125 Dachhaube Dachhaube DN 125 für Zuluft einschliesslich Dachpfanne für Dachneigung**
Regensichere Dachhaube für Außenluft einschließlich
Dachpfanne für Dachneigung 25  - 45  und
Befestigungsschelle. Keine statischen Druckverluste,
Schwitzwasserableitung nach außen, sturmsichere
Befestigung.
Bitte geben Sie bei Ihrer Bestellung Dachneigung, Farbe
und Fabrikat des Dachziegels an.
Andere Dachneigungen < 25  , > 45  auf Anfrage.
Empfehlenswert Steckverbinder STV.
Technische Daten
Luftrichtung : Außenluft
Einbauort : Steildach
Material : Polypropylen (PP)
Farbe : schwarz (ähnlich RAL 9005 tiefschwarz) /
naturrot (ähnlich RAL 8004 kupferbraun)
Dachneigung : 25 - 45
Nennweite : 125 mm
Verpackungseinheit : 1 Stück
Sortiment : 30
GTIN (EAN) : 4045314440537
Hersteller: AEREX
MVDZ-125 Dachhaube
Artikelnummer: 0044.0053
Menge: 1,000 Stck

**10.4225 MVDA-160 Dachhaube Dachhaube DN 160 für Abluft einschliesslich Dachpfanne für Dachneigung**
Regensichere Dachhaube für Fortluft einschließlich
Dachpfanne für Dachneigung 25  - 45  und
Befestigungsschelle. Keine statischen Druckverluste,
Schwitzwasserableitung nach außen, sturmsichere
Befestigung.
Bitte geben Sie bei Ihrer Bestellung Dachneigung, Farbe
und Fabrikat des Dachziegels an.
Andere Dachneigungen < 25  , > 45  auf Anfrage.
Empfehlenswert Steckverbinder STV.
Technische Daten
Luftrichtung : Fortluft
Einbauort : Steildach
Material : Polypropylen (PP)
Farbe : schwarz (ähnlich RAL 9005 tiefschwarz) /
naturrot (ähnlich RAL 8004 kupferbraun)
Dachneigung : 25 - 45
Nennweite : 160 mm
Verpackungseinheit : 1 Stück
Sortiment : 30
GTIN (EAN) : 4045314440544
Hersteller: AEREX
MVDA-160 Dachhaube
Artikelnummer: 0044.0054
Menge: 1,000 Stck

**10.4226 MVDZ-160 Dachhaube Dachhaube DN 160 für Zuluft einschliesslich Dachpfanne für Dachneigung**
Regensichere Dachhaube für Außenluft einschließlich
Dachpfanne für Dachneigung 25  - 45  und
Befestigungsschelle. Keine statischen Druckverluste,
Schwitzwasserableitung nach außen, sturmsichere
Befestigung.
Bitte geben Sie bei Ihrer Bestellung Dachneigung, Farbe
und Fabrikat des Dachziegels an.
Andere Dachneigungen < 25  , > 45  auf Anfrage.
Empfehlenswert Steckverbinder STV.
Technische Daten
Luftrichtung : Außenluft
Einbauort : Steildach
Material : Polypropylen (PP)
Farbe : schwarz (ähnlich RAL 9005 tiefschwarz) /
naturrot (ähnlich RAL 8004 kupferbraun)
Dachneigung : 25 - 45
Nennweite : 160 mm
Verpackungseinheit : 1 Stück
Sortiment : 30
GTIN (EAN) : 4045314440551
Hersteller: AEREX
MVDZ-160 Dachhaube
Artikelnummer: 0044.0055
Menge: 1,000 Stck

**10.4227 MVP-100 Dachhaube Dachhaube DN 100 für Fortluft einschliesslich Dachpfanne für Dachneigu**
Regensichere Dachhaube für Fortluft einschließlich
Dachpfanne für Dachneigung 25  - 45  und
Befestigungsschelle. Äußerst geringe Druckverluste,
Schwitzwasserableitung nach außen, sturmsichere
Befestigung. Bei Lüftungsgeräten mit
volumenstromkonstanten Ventilatoren auch für
Außenluftansaugung.
Bitte geben Sie bei Ihrer Bestellung Dachneigung, Farbe
und Fabrikat des Dachziegels an.
Andere Dachneigungen < 25  , > 45  auf Anfrage.
Empfehlenswert Steckverbinder STV.
Technische Daten
Einbauort : Steildach
Material : Polypropylen (PP)
Farbe : schwarz (ähnlich RAL 9005 tiefschwarz) /
naturrot (ähnlich RAL 8004 kupferbraun)
Dachneigung : 25 - 45
Nennweite : 100 mm
Verpackungseinheit : 1 Stück
Sortiment : 30
GTIN (EAN) : 4045314440568
Hersteller: AEREX
MVP-100 Dachhaube
Artikelnummer: 0044.0056
Menge: 1,000 Stck

**10.4228 MVP-125 Dachhaube Dachhaube DN 125 für Fortluft einschliesslich Dachpfanne für Dachneigu**
Regensichere Dachhaube für Fortluft einschließlich
Dachpfanne für Dachneigung 25  - 45  und
Befestigungsschelle. Äußerst geringe Druckverluste,
Schwitzwasserableitung nach außen, sturmsichere
Befestigung. Bei Lüftungsgeräten mit
volumenstromkonstanten Ventilatoren auch für
Außenluftansaugung.
Bitte geben Sie bei Ihrer Bestellung Dachneigung, Farbe
und Fabrikat des Dachziegels an.
Andere Dachneigungen < 25  , > 45  auf Anfrage.
Empfehlenswert Steckverbinder STV.
Technische Daten
Einbauort : Steildach
Material : Polypropylen (PP)
Farbe : schwarz (ähnlich RAL 9005 tiefschwarz) /
naturrot (ähnlich RAL 8004 kupferbraun)
Dachneigung : 25 - 45
Nennweite : 125 mm
Verpackungseinheit : 1 Stück
Sortiment : 30
GTIN (EAN) : 4045314440575
Hersteller: AEREX
MVP-125 Dachhaube
Artikelnummer: 0044.0057
Menge: 1,000 Stck

**10.4229 MVP-160 Dachhaube Dachhaube DN 160 für Fortluft einschliesslich Dachpfanne für Dachneigu**
Regensichere Dachhaube für Fortluft einschließlich
Dachpfanne für Dachneigung 25  - 45  und
Befestigungsschelle. Äußerst geringe Druckverluste,
Schwitzwasserableitung nach außen, sturmsichere
Befestigung. Bei Lüftungsgeräten mit
volumenstromkonstanten Ventilatoren auch für
Außenluftansaugung.
Bitte geben Sie bei Ihrer Bestellung Dachneigung, Farbe
und Fabrikat des Dachziegels an.
Andere Dachneigungen < 25  , > 45  auf Anfrage.
Empfehlenswert Steckverbinder STV.
Technische Daten
Einbauort : Steildach
Material : Polypropylen (PP)
Farbe : schwarz (ähnlich RAL 9005 tiefschwarz) /
naturrot (ähnlich RAL 8004 kupferbraun)
Dachneigung : 25 - 45
Nennweite : 160 mm
Verpackungseinheit : 1 Stück
Sortiment : 30
GTIN (EAN) : 4045314440582
Hersteller: AEREX
MVP-160 Dachhaube
Artikelnummer: 0044.0058
Menge: 1,000 Stck

**10.4230 MVDA-125 Dachhaube Dachhaube DN 125 für Abluft einschliesslich Alu-Klebeflansch AF für Fl**
Regensichere Dachhaube für Fortluft einschließlich
Alu-Klebeflansch AF für Flachdach (ohne Dachneigung)
und Befestigungsschelle. Keine statischen
Druckverluste, Schwitzwasserableitung nach außen,
sturmsichere Befestigung.
Für flachgeneigte Dächer, siehe Alu-Flansch mit
Kugelgelenk AFK.
Empfehlenswert Steckverbinder STV.
Technische Daten
Luftrichtung : Fortluft
Einbauort : Flachdach (Kaltdach)
Material : Polypropylen (PP)
Farbe : schwarz (ähnlich RAL 9005 tiefschwarz)
Nennweite : 125 mm
Verpackungseinheit : 1 Stück
Sortiment : 30
GTIN (EAN) : 4045314440599
Hersteller: AEREX
MVDA-125-FK Dachhaube
Artikelnummer: 0044.0059
Menge: 1,000 Stck

**10.4231 MVDZ-125 Dachhaube Dachhaube DN 125 für Zuluft einschliesslich Alu-Klebeflansch AF für Fl**
Regensichere Dachhaube für Außenluft einschließlich
Alu-Klebeflansch AF für Flachdach (ohne Dachneigung)
und Befestigungsschelle. Keine statischen
Druckverluste, Schwitzwasserableitung nach außen,
sturmsichere Befestigung.
Für flachgeneigte Dächer, siehe Alu-Flansch mit
Kugelgelenk AFK.
Empfehlenswert Steckverbinder STV.
Technische Daten
Luftrichtung : Außenluft
Einbauort : Flachdach (Kaltdach)
Material : Polypropylen (PP)
Farbe : schwarz (ähnlich RAL 9005 tiefschwarz)
Nennweite : 125 mm
Verpackungseinheit : 1 Stück
Sortiment : 30
GTIN (EAN) : 4045314440605
Hersteller: AEREX
MVDZ-125-FK Dachhaube
Artikelnummer: 0044.0060
Menge: 1,000 Stck

**10.4232 MVDA-160 Dachhaube Dachhaube DN 160 für Abluft einschliesslich Alu-Klebeflansch AF für Fl**
Regensichere Dachhaube für Fortluft einschließlich
Alu-Klebeflansch AF für Flachdach (ohne Dachneigung)
und Befestigungsschelle. Keine statischen
Druckverluste, Schwitzwasserableitung nach außen,
sturmsichere Befestigung.
Für flachgeneigte Dächer, siehe Alu-Flansch mit
Kugelgelenk AFK.
Empfehlenswert Steckverbinder STV.
Technische Daten
Luftrichtung : Fortluft
Einbauort : Flachdach (Kaltdach)
Material : Polypropylen (PP)
Farbe : schwarz (ähnlich RAL 9005 tiefschwarz)
Nennweite : 160 mm
Verpackungseinheit : 1 Stück
Sortiment : 30
GTIN (EAN) : 4045314440612
Hersteller: AEREX
MVDA-160-FK Dachhaube
Artikelnummer: 0044.0061
Menge: 1,000 Stck

**10.4233 MVDZ-160 Dachhaube Dachhaube DN 160 für Zuluft einschliesslich Alu-Klebeflansch AF für Fl**
Regensichere Dachhaube für Außenluft einschließlich
Alu-Klebeflansch AF für Flachdach (ohne Dachneigung)
und Befestigungsschelle. Keine statischen
Druckverluste, Schwitzwasserableitung nach außen,
sturmsichere Befestigung.
Für flachgeneigte Dächer, siehe Alu-Flansch mit
Kugelgelenk AFK.
Empfehlenswert Steckverbinder STV.
Technische Daten
Luftrichtung : Außenluft
Einbauort : Flachdach (Kaltdach)
Material : Polypropylen (PP)
Farbe : schwarz (ähnlich RAL 9005 tiefschwarz)
Nennweite : 160 mm
Verpackungseinheit : 1 Stück
Sortiment : 30
GTIN (EAN) : 4045314440629
Hersteller: AEREX
MVDZ-160-FK Dachhaube
Artikelnummer: 0044.0062
Menge: 1,000 Stck

**10.4234 MVP-100- Dachhaube Dachhaube DN 100 für Fortluft einschliesslich Alu-Klebeflansch AF für**
Regensichere Dachhaube für Fortluft einschließlich
Alu-Klebeflansch AF für Flachdach (ohne Dachneigung)
und Befestigungsschelle. Äußerst geringe Druckverluste,
Schwitzwasserableitung nach außen, sturmsichere
Befestigung. Bei Lüftungsgeräten mit
volumenstromkonstanten Ventilatoren auch für
Außenluftansaugung.
Für flachgeneigte Dächer, siehe Alu-Flansch mit
Kugelgelenk AFK.
Empfehlenswert Steckverbinder STV.
Technische Daten
Luftrichtung : Fortluft
Einbauort : Flachdach (Kaltdach)
Material : Polypropylen (PP)
Farbe : schwarz (ähnlich RAL 9005 tiefschwarz)
Nennweite : 100 mm
Verpackungseinheit : 1 Stück
Sortiment : 30
GTIN (EAN) : 4045314440636
Hersteller: AEREX
MVP-100-FK Dachhaube
Artikelnummer: 0044.0063
Menge: 1,000 Stck

**10.4235 MVP-125- Dachhaube Dachhaube DN 125 für Fortluft einschliesslich Alu-Klebeflansch AF für**
Regensichere Dachhaube für Fortluft einschließlich
Alu-Klebeflansch AF für Flachdach (ohne Dachneigung)
und Befestigungsschelle. Äußerst geringe Druckverluste,
Schwitzwasserableitung nach außen, sturmsichere
Befestigung. Bei Lüftungsgeräten mit
volumenstromkonstanten Ventilatoren auch für
Außenluftansaugung.
Für flachgeneigte Dächer, siehe Alu-Flansch mit
Kugelgelenk AFK.
Empfehlenswert Steckverbinder STV.
Technische Daten
Luftrichtung : Fortluft
Einbauort : Flachdach (Kaltdach)
Material : Polypropylen (PP)
Farbe : schwarz (ähnlich RAL 9005 tiefschwarz)
Nennweite : 125 mm
Verpackungseinheit : 1 Stück
Sortiment : 30
GTIN (EAN) : 4045314440643
Hersteller: AEREX
MVP-125-FK Dachhaube
Artikelnummer: 0044.0064
Menge: 1,000 Stck

**10.4236 MVP-160- Dachhaube Dachhaube DN 160 für Fortluft einschliesslich Alu-Klebeflansch AF für**
Regensichere Dachhaube für Fortluft einschließlich
Alu-Klebeflansch AF für Flachdach (ohne Dachneigung)
und Befestigungsschelle. Äußerst geringe Druckverluste,
Schwitzwasserableitung nach außen, sturmsichere
Befestigung. Bei Lüftungsgeräten mit
volumenstromkonstanten Ventilatoren auch für
Außenluftansaugung.
Für flachgeneigte Dächer, siehe Alu-Flansch mit
Kugelgelenk AFK.
Empfehlenswert Steckverbinder STV.
Technische Daten
Luftrichtung : Fortluft
Einbauort : Flachdach (Kaltdach)
Material : Polypropylen (PP)
Farbe : schwarz (ähnlich RAL 9005 tiefschwarz)
Nennweite : 160 mm
Verpackungseinheit : 1 Stück
Sortiment : 30
GTIN (EAN) : 4045314440650
Hersteller: AEREX
MVP-160-FK Dachhaube
Artikelnummer: 0044.0065
Menge: 1,000 Stck

**10.4237 MVDA-125 Dachhaube Dachhaube DN 125 für Abluft einschliesslich 2 Alu-Klebeflanschen AF fü**
Regensichere Dachhaube für Fortluft einschließlich 2
Alu-Klebeflansche für Flachdächer (ohne Dachneigung)
und Befestigungsschelle. Keine statischen
Druckverluste, Schwitzwasserableitung nach außen,
sturmsichere Befestigung.
Empfehlenswert Steckverbinder STV.
Technische Daten
Luftrichtung : Fortluft
Einbauort : Flachdach (Warmdach)
Material : Polypropylen (PP)
Farbe : schwarz (ähnlich RAL 9005 tiefschwarz)
Nennweite : 125 mm
Verpackungseinheit : 1 Stück
Sortiment : 30
GTIN (EAN) : 4045314440667
Hersteller: AEREX
MVDA-125-FW Dachhaube
Artikelnummer: 0044.0066
Menge: 1,000 Stck

**10.4238 MVDZ-125 Dachhaube Dachhaube DN 125 für Zuluft einschliesslich 2 Alu-Klebeflanschen AF fü**
Regensichere Dachhaube für Außenluft einschließlich 2
Alu-Klebeflansche für Flachdächer (ohne Dachneigung)
und Befestigungsschelle. Keine statischen
Druckverluste, Schwitzwasserableitung nach außen,
sturmsichere Befestigung.
Empfehlenswert Steckverbinder STV.
Technische Daten
Luftrichtung : Außenluft
Einbauort : Flachdach (Warmdach)
Material : Polypropylen (PP)
Farbe : schwarz (ähnlich RAL 9005 tiefschwarz)
Nennweite : 125 mm
Verpackungseinheit : 1 Stück
Sortiment : 30
GTIN (EAN) : 4045314440674
Hersteller: AEREX
MVDZ-125-FW Dachhaube
Artikelnummer: 0044.0067
Menge: 1,000 Stck

**10.4239 MVDA-160 Dachhaube Dachhaube DN 160 für Abluft einschliesslich 2 Alu-Klebeflanschen AF fü**
Regensichere Dachhaube für Fortluft einschließlich 2
Alu-Klebeflansche für Flachdächer (ohne Dachneigung)
und Befestigungsschelle. Keine statischen
Druckverluste, Schwitzwasserableitung nach außen,
sturmsichere Befestigung.
Empfehlenswert Steckverbinder STV.
Technische Daten
Luftrichtung : Fortluft
Einbauort : Flachdach (Warmdach)
Material : Polypropylen (PP)
Farbe : schwarz (ähnlich RAL 9005 tiefschwarz)
Nennweite : 160 mm
Verpackungseinheit : 1 Stück
Sortiment : 30
GTIN (EAN) : 4045314440681
Hersteller: AEREX
MVDA-160-FW Dachhaube
Artikelnummer: 0044.0068
Menge: 1,000 Stck

**10.4240 MVDZ-160 Dachhaube Dachhaube DN 160 für Zuluft einschliesslich 2 Alu-Klebeflanschen AF fü**
Regensichere Dachhaube für Außenluft einschließlich 2
Alu-Klebeflansche für Flachdächer (ohne Dachneigung)
und Befestigungsschelle. Keine statischen
Druckverluste, Schwitzwasserableitung nach außen,
sturmsichere Befestigung.
Empfehlenswert Steckverbinder STV.
Technische Daten
Luftrichtung : Außenluft
Einbauort : Flachdach (Warmdach)
Material : Polypropylen (PP)
Farbe : schwarz (ähnlich RAL 9005 tiefschwarz)
Nennweite : 160 mm
Verpackungseinheit : 1 Stück
Sortiment : 30
GTIN (EAN) : 4045314440698
Hersteller: AEREX
MVDZ-160-FW Dachhaube
Artikelnummer: 0044.0069
Menge: 1,000 Stck

**10.4241 MVP-100- Dachhaube Dachhaube DN 100 für Fortluft einschliesslich 2 Alu-Klebeflanschen AF**
Regensichere Dachhaube für Fortluft einschließlich 2
Alu-Klebeflansche und Befestigungsschelle. Äußerst
geringe Druckverluste, Schwitzwasserableitung nach
außen, sturmsichere Befestigung. Bei Lüftungsgeräten
mit volumenstromkonstanten Ventilatoren auch für
Außenluftansaugung.
Empfehlenswert Steckverbinder STV.
Technische Daten
Luftrichtung : Außen- und Fortluft
Einbauort : Flachdach (Warmdach)
Material : Polypropylen (PP)
Farbe : schwarz (ähnlich RAL 9005 tiefschwarz)
Nennweite : 100 mm
Verpackungseinheit : 1 Stück
Sortiment : 30
GTIN (EAN) : 4045314440704
Hersteller: AEREX
MVP-100-FW Dachhaube
Artikelnummer: 0044.0070
Menge: 1,000 Stck

**10.4242 MVP-125- Dachhaube Dachhaube DN 125 für Fortluft einschliesslich 2 Alu-Klebeflanschen AF**
Regensichere Dachhaube für Fortluft einschließlich 2
Alu-Klebeflansche und Befestigungsschelle. Äußerst
geringe Druckverluste, Schwitzwasserableitung nach
außen, sturmsichere Befestigung. Bei Lüftungsgeräten
mit volumenstromkonstanten Ventilatoren auch für
Außenluftansaugung.
Empfehlenswert Steckverbinder STV.
Technische Daten
Luftrichtung : Außen- und Fortluft
Einbauort : Flachdach (Warmdach)
Material : Polypropylen (PP)
Farbe : schwarz (ähnlich RAL 9005 tiefschwarz)
Nennweite : 125 mm
Verpackungseinheit : 1 Stück
Sortiment : 30
GTIN (EAN) : 4045314440711
Hersteller: AEREX
MVP-125-FW Dachhaube
Artikelnummer: 0044.0071
Menge: 1,000 Stck

**10.4243 MVP-160- Dachhaube Dachhaube DN 160 für Fortluft einschliesslich 2 Alu-Klebeflanschen AF**
Regensichere Dachhaube für Fortluft einschließlich 2
Alu-Klebeflansche und Befestigungsschelle. Äußerst
geringe Druckverluste, Schwitzwasserableitung nach
außen, sturmsichere Befestigung. Bei Lüftungsgeräten
mit volumenstromkonstanten Ventilatoren auch für
Außenluftansaugung.
Empfehlenswert Steckverbinder STV.
Technische Daten
Luftrichtung : Außen- und Fortluft
Einbauort : Flachdach (Warmdach)
Material : Polypropylen (PP)
Farbe : schwarz (ähnlich RAL 9005 tiefschwarz)
Nennweite : 160 mm
Verpackungseinheit : 1 Stück
Sortiment : 30
GTIN (EAN) : 4045314440728
Hersteller: AEREX
MVP-160-FW Dachhaube
Artikelnummer: 0044.0072
Menge: 1,000 Stck

**10.4244 STV-100 Steckverbinder Steckverbinder für Dachhauben MVD / MVP.**
Steckverbinder STV für Dachhauben MVD / MVP.
Öffnung oben passend für Außenmaß der Dachdurchführung.
Öffnung unten passend für Innenmaß des
Wickelfalzrohres.
Kein Schwitzwasseraustritt an der Verbindungsstelle
möglich.
Technische Daten
Ausführung : Maße [mm]: oben/unten 112/99
Material : Aluminium
Nennweite : 100 mm
Verpackungseinheit : 1 Stück
Sortiment : 30
GTIN (EAN) : 4045314441893
Hersteller: AEREX
STV-100 Steckverbinder
Artikelnummer: 0044.0189
Menge: 1,000 Stck

**10.4245 STV-125 Steckverbinder Steckverbinder für Dachhauben MVD / MVP.**
Steckverbinder STV für Dachhauben MVD / MVP.
Öffnung oben passend für Außenmaß der Dachdurchführung.
Öffnung unten passend für Innenmaß des
Wickelfalzrohres.
Kein Schwitzwasseraustritt an der Verbindungsstelle
möglich.
Technische Daten
Ausführung : Maße [mm]: oben/unten 132/124
Material : Aluminium
Nennweite : 125 mm
Verpackungseinheit : 1 Stück
Sortiment : 30
GTIN (EAN) : 4045314441909
Hersteller: AEREX
STV-125 Steckverbinder
Artikelnummer: 0044.0190
Menge: 1,000 Stck

**10.4246 STV-160 Steckverbinder Steckverbinder für Dachhauben MVD / MVP.**
Steckverbinder STV für Dachhauben MVD / MVP.
Öffnung oben passend für Außenmaß der Dachdurchführung.
Öffnung unten passend für Innenmaß des
Wickelfalzrohres.
Kein Schwitzwasseraustritt an der Verbindungsstelle
möglich.
Technische Daten
Ausführung : Maße [mm]: oben/unten 167/159
Material : Aluminium
Nennweite : 160 mm
Verpackungseinheit : 1 Stück
Sortiment : 30
GTIN (EAN) : 4045314441916
Hersteller: AEREX
STV-160 Steckverbinder
Artikelnummer: 0044.0191
Menge: 1,000 Stck

**10.4247 MVL-125 Lochblecheinsatz Lochblecheinsatz für Dachhauben MVDA / MVDZ. Verhindert Schlagregen- u**
Konische symmetrische Ausführung zum Einsatz in
Dachhauben MVDA / MVDZ gegen Schlagregen- und
Schnee-Einfall.
Technische Daten
Material : Aluminium
Nennweite : 125 mm
Lochdurchmesser : 5 mm
Verpackungseinheit : 1 Stück
Sortiment : 30
GTIN (EAN) : 4045314440759
Hersteller: AEREX
MVL-125 Lochblecheinsatz
Artikelnummer: 0044.0075
Menge: 1,000 Stck

**10.4248 MVL-160 Lochblecheinsatz Lochblecheinsatz für Dachhauben MVDA / MVDZ. Verhindert Schlagregen- u**
Konische symmetrische Ausführung zum Einsatz in
Dachhauben MVDA / MVDZ gegen Schlagregen- und
Schnee-Einfall.
Technische Daten
Material : Aluminium
Nennweite : 160 mm
Lochdurchmesser : 5 mm
Verpackungseinheit : 1 Stück
Sortiment : 30
GTIN (EAN) : 4045314440766
Hersteller: AEREX
MVL-160 Lochblecheinsatz
Artikelnummer: 0044.0076
Menge: 1,000 Stck

**10.4249 AFK-100 Alu-Flansch mit Kugelgelenk Alu-Flansch mit Kugelgelenk. Alternative zu Alu-Flansch AF für flach g**
Alternative zu Alu-Flansch AF für geneigte Kaltdächer.
Alternativ zum Dachziegel angeben!
Technische Daten
Einbauort : Flachdach (Kaltdach)
Material Flansch : Aluminium, auf Anfrage auch
Titanzink oder Kupfer
Material Kugelgelenk : Polypropylen, schwarz
Dachneigung : 5 bis 30
Nennweite : 100 mm
Verpackungseinheit : 1 Stück
Sortiment : 30
GTIN (EAN) : 4045314441879
Hersteller: AEREX
AFK-100 Alu-Flansch mit Kugelgelenk
Artikelnummer: 0044.0187
Menge: 1,000 Stck

**10.4250 AFK-125 Alu-Flansch mit Kugelgelenk Alu-Flansch mit Kugelgelenk. Alternative zu Alu-Flansch AF für flach g**
Alternative zu Alu-Flansch AF für geneigte Kaltdächer.
Alternativ zum Dachziegel angeben!
Technische Daten
Einbauort : Flachdach (Kaltdach)
Material Flansch : Aluminium, auf Anfrage auch
Titanzink oder Kupfer
Material Kugelgelenk : Polypropylen, schwarz
Dachneigung : 5 bis 20
Nennweite : 125 mm
Verpackungseinheit : 1 Stück
Sortiment : 30
GTIN (EAN) : 4045314440773
Hersteller: AEREX
AFK-125 Alu-Flansch mit Kugelgelenk
Artikelnummer: 0044.0077
Menge: 1,000 Stck

**10.4251 AFK-160 Alu-Flansch mit Kugelgelenk Alu-Flansch mit Kugelgelenk. Alternative zu Alu-Flansch AF für flach g**
Alternative zu Alu-Flansch AF für geneigte Kaltdächer.
Alternativ zum Dachziegel angeben!
Technische Daten
Einbauort : Flachdach (Kaltdach)
Material Flansch : Aluminium, auf Anfrage auch
Titanzink oder Kupfer
Material Kugelgelenk : Polypropylen, schwarz
Dachneigung : 5 bis 15
Nennweite : 160 mm
Verpackungseinheit : 1 Stück
Sortiment : 30
GTIN (EAN) : 4045314441886
Hersteller: AEREX
AFK-160 Alu-Flansch mit Kugelgelenk
Artikelnummer: 0044.0188
Menge: 1,000 Stck

**10.4252 UVD-125 Dachhaube Universaldachhaube für Zu- und Abluft mit integriertem Vogelschutzgitt**
Universal-Dachhaube für Außenluft und Fortluft mit
integriertem Vogelschutzgitter. Der angesetzte
Bleiflansch ermöglicht den Anschluss in nahezu
beliebiger Position. Maximaler Druckverlust: 10 Pa bei
250 m3/h Luftvolumenstrom.
Technische Daten
Luftrichtung : Außen- und Fortluft
Einbauort : Dach
Material : Edelstahl mit Bleiflansch
Nennweite : 125 mm
Verpackungseinheit : 1 Stück
Sortiment : 30
GTIN (EAN) : 4045314440735
Hersteller: AEREX
UVD-125 Dachhaube
Artikelnummer: 0044.0073
Menge: 1,000 Stck

**10.4253 UVD-160 Dachhaube Universaldachhaube für Zu- und Abluft mit integriertem Vogelschutzgitt**
Universal-Dachhaube für Außenluft und Fortluft mit
integriertem Vogelschutzgitter. Der angesetzte
Bleiflansch ermöglicht den Anschluss in nahezu
beliebiger Position. Maximaler Druckverlust: 10 Pa bei
250 m3/h Luftvolumenstrom.
Technische Daten
Luftrichtung : Außen- und Fortluft
Einbauort : Dach
Material : Edelstahl mit Bleiflansch
Nennweite : 160 mm
Verpackungseinheit : 1 Stück
Sortiment : 30
GTIN (EAN) : 4045314440742
Hersteller: AEREX
UVD-160 Dachhaube
Artikelnummer: 0044.0074
Menge: 1,000 Stck

**10.4254 UVD-200 Dachhaube Universaldachhaube für Zu- und Abluft mit integriertem Vogelschutzgitt**
Universal-Dachhaube für Außenluft und Fortluft mit
integriertem Vogelschutzgitter. Der angesetzte
Bleiflansch ermöglicht den Anschluss in nahezu
beliebiger Position. Maximaler Druckverlust: 10 Pa bei
250 m3/h Luftvolumenstrom.
Technische Daten
Luftrichtung : Außen- und Fortluft
Einbauort : Dach
Material : Edelstahl mit Bleiflansch
Nennweite : 200 mm
Verpackungseinheit : 1 Stück
Sortiment : 30
GTIN (EAN) : 4045314441480
Hersteller: AEREX
UVD-200 Dachhaube
Artikelnummer: 0044.0148
Menge: 1,000 Stck

**10.4255 AKW-L-12 Kombi-Wandstutzen Kombi-Wandstutzen. Ansaug- und Fortluftstutzen in einem. Linksversion**
Aerex Kombi-Wandstutzen AKW für die Montage an
Außenwände für Lüftungssysteme mit Wärmerückgewinnung.
Beim Design-Kombiwandstutzen AKW-L-125 wird von vorne
gesehen die Außenluft von unten links angesaugt und die
Fortluft rechts nach vorne ausgeblasen. Somit ist eine
Vermischung der beiden Luftströme minimiert. Der
Fortluftstutzen hat einen Innendurchmesser von 130 mm.
Somit können Wickelfalzrohre zur Anwendung kommen
(bauseitige Abdichtung zwingend beachten!). Besonders
bei nahe der Außenwand platzierten WRG-Geräten kann die
parallele Rohrleitungsführung von Außenluft und
Fortluft direkt an den Aerex Kombi-Wandstutzen AKW
angeschlossen werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Nennweite : 125 mm
Breite : 355 mm
Höhe : 205 mm
Tiefe : 90 mm
Verpackungseinheit : 1 Stück
Sortiment : 14
GTIN (EAN) : 4045314442227
Hersteller: AEREX
AKW-L-125 Kombi-Wandstutzen
Artikelnummer: 0044.0222
Menge: 1,000 Stck

**10.4256 AKW-R-12 Kombi-Wandstutzen Kombi-Wandstutzen. Ansaug- und Fortluftstutzen in einem. Rechtsversion**
Aerex Kombi-Wandstutzen AKW für die Montage an
Außenwände für Lüftungssysteme mit Wärmerückgewinnung.
Beim Design-Kombiwandstutzen AKW-R-125 wird von vorne
gesehen die Außenluft von unten rechts angesaugt und
die Fortluft links nach vorne ausgeblasen. Somit ist
eine Vermischung der beiden Luftströme minimiert. Der
Fortluftstutzen hat einen Innendurchmesser von 130 mm.
Somit können Wickelfalzrohre Rohre zur Anwendung kommen
(bauseitige Abdichtung zwingend beachten!). Besonders
bei nahe der Außenwand platzierten WRG-Geräten kann die
parallele Rohrleitungsführung von Außenluft und
Fortluft direkt an den Aerex Kombi-Wandstutzen AKW
angeschlossen werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Nennweite : 125 mm
Breite : 355 mm
Höhe : 205 mm
Tiefe : 90 mm
Verpackungseinheit : 1 Stück
Sortiment : 14
GTIN (EAN) : 4045314442234
Hersteller: AEREX
AKW-R-125 Kombi-Wandstutzen
Artikelnummer: 0044.0223
Menge: 1,000 Stck

**10.4257 AKW-L-12 Kombi-Wandstutzen Kombi-Wandstutzen. Ansaug- und Fortluftstutzen in einem. Linksversion**
Der Design-Kombi-Wandstutzen ist Außen- und
Fortluftstutzen in einem.
Für Geschosswohnungsbau und Reihenhäuser besonders
geeignet.
Außenluft wird von unten angesaugt und die Fortluft
nach vorne ausgeblasen.
Kombinierbar mit AEREX ISOForm, das
dampfdiffusionsdicht gedämmte Rohrsystem für Außen- und
Fortluft.
Technische Daten
Material : Edelstahl (V2A)
Farbe : weiß pulverbeschichtet, ähnlich RAL 9010
Nennweite : 125 mm
Breite : 355 mm
Höhe : 205 mm
Tiefe : 90 mm
Verpackungseinheit : 1 Stück
Sortiment : 14
GTIN (EAN) : 4045314443453
Hersteller: AEREX
AKW-L-125-W Kombi-Wandstutzen
Artikelnummer: 0044.0345
Menge: 1,000 Stck

**10.4258 AKW-R-12 Kombi-Wandstutzen Kombi-Wandstutzen. Ansaug- und Fortluftstutzen in einem. Rechtsversion**
Der Design-Kombi-Wandstutzen ist Außen- und
Fortluftstutzen in einem.
Für Geschosswohnungsbau und Reihenhäuser besonders
geeignet.
Außenluft wird von unten angesaugt und die Fortluft
nach vorne ausgeblasen.
Kombinierbar mit AEREX ISOForm, das
dampfdiffusionsdicht gedämmte Rohrsystem für Außen- und
Fortluft.
Technische Daten
Material : Edelstahl (V2A)
Farbe : weiß pulverbeschichtet, ähnlich RAL 9010
Nennweite : 125 mm
Breite : 355 mm
Höhe : 205 mm
Tiefe : 90 mm
Verpackungseinheit : 1 Stück
Sortiment : 14
GTIN (EAN) : 4045314443460
Hersteller: AEREX
AKW-R-125-W Kombi-Wandstutzen
Artikelnummer: 0044.0346
Menge: 1,000 Stck

**10.4259 AKW-L-12 Kombi-Wandstutzen Kombi-Wandstutzen. Ansaug- und Fortluftstutzen in einem. Linksversion**
Der Design-Kombi-Wandstutzen ist Außen- und
Fortluftstutzen in einem.
Für Geschosswohnungsbau und Reihenhäuser besonders
geeignet.
Außenluft wird von unten angesaugt und die Fortluft
nach vorne ausgeblasen.
Kombinierbar mit AEREX ISOForm, das
dampfdiffusionsdicht gedämmte Rohrsystem für Außen- und
Fortluft.
Technische Daten
Material : Edelstahl (V2A)
Farbe : Sonderfarbe
Nennweite : 125 mm
Breite : 355 mm
Höhe : 205 mm
Tiefe : 90 mm
Verpackungseinheit : 1 Stück
Sortiment : 14
GTIN (EAN) : 4045314443873
Hersteller: AEREX
AKW-L-125-SO Kombi-Wandstutzen
Artikelnummer: 0044.0387
Menge: 1,000 Stck

**10.4260 AKW-R-12 Kombi-Wandstutzen Kombi-Wandstutzen. Ansaug- und Fortluftstutzen in einem. Rechtsversion**
Der Design-Kombi-Wandstutzen ist Außen- und
Fortluftstutzen in einem.
Für Geschosswohnungsbau und Reihenhäuser besonders
geeignet.
Außenluft wird von unten angesaugt und die Fortluft
nach vorne ausgeblasen.
Kombinierbar mit AEREX ISOForm, das
dampfdiffusionsdicht gedämmte Rohrsystem für Außen- und
Fortluft.
Technische Daten
Material : Edelstahl (V2A)
Farbe : Sonderfarbe
Nennweite : 125 mm
Breite : 355 mm
Höhe : 205 mm
Tiefe : 90 mm
Verpackungseinheit : 1 Stück
Sortiment : 14
GTIN (EAN) : 4045314443880
Hersteller: AEREX
AKW-R-125-SO Kombi-Wandstutzen
Artikelnummer: 0044.0388
Menge: 1,000 Stck

**10.4261 AKW-L-16 Kombi-Wandstutzen Kombi-Wandstutzen. Ansaug- und Fortluftstutzen in einem. Linksversion**
Aerex Kombi-Wandstutzen AKW für die Montage an
Außenwände für Lüftungssysteme mit Wärmerückgewinnung.
Beim Design-Kombiwandstutzen AKW-L-160 wird von vorne
gesehen die Außenluft von unten links angesaugt und die
Fortluft rechts nach vorne ausgeblasen. Somit ist eine
Vermischung der beiden Luftströme minimiert. Der
Fortluftstutzen hat einen Innendurchmesser von 170 mm.
Somit können Wickelfalzrohre oder Aerex ISOForm-125
Rohre zur Anwendung kommen (bauseitige Abdichtung
zwingend beachten!). Besonders bei nahe der Außenwand
platzierten WRG-Geräten kann die parallele
Rohrleitungsführung von Außenluft und Fortluft direkt
an den Aerex Kombi-Wandstutzen AKW angeschlossen
werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Gewicht : 2 kg
Nennweite : 160 mm
Breite : 415 mm
Höhe : 232 mm
Tiefe : 100 mm
Verpackungseinheit : 1 Stück
Sortiment : 14
GTIN (EAN) : 4045314441985
Hersteller: AEREX
AKW-L-160 Kombi-Wandstutzen
Artikelnummer: 0044.0198
Menge: 1,000 Stck

**10.4262 AKW-R-16 Kombi-Wandstutzen Kombi-Wandstutzen. Ansaug- und Fortluftstutzen in einem. Rechtsversion**
Aerex Kombi-Wandstutzen AKW für die Montage an
Außenwände für Lüftungssysteme mit Wärmerückgewinnung.
Beim Design-Kombiwandstutzen AKW-R-160 wird von vorne
gesehen die Außenluft von unten rechts angesaugt und
die Fortluft links nach vorne ausgeblasen. Somit ist
eine Vermischung der beiden Luftströme minimiert. Der
Fortluftstutzen hat einen Innendurchmesser von 170 mm.
Somit können Wickelfalzrohre oder Aerex ISOForm-125
Rohre zur Anwendung kommen (bauseitige Abdichtung
zwingend beachten!). Besonders bei nahe der Außenwand
platzierten WRG-Geräten kann die parallele
Rohrleitungsführung von Außenluft und Fortluft direkt
an den Aerex Kombi-Wandstutzen AKW angeschlossen
werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Gewicht : 2 kg
Nennweite : 160 mm
Breite : 415 mm
Höhe : 232 mm
Tiefe : 100 mm
Verpackungseinheit : 1 Stück
Sortiment : 14
GTIN (EAN) : 4045314441992
Hersteller: AEREX
AKW-R-160 Kombi-Wandstutzen
Artikelnummer: 0044.0199
Menge: 1,000 Stck

**10.4263 AKW-L-16 Kombi-Wandstutzen Kombi-Wandstutzen. Ansaug- und Fortluftstutzen in einem. Linksversion**
Der Design-Kombi-Wandstutzen ist Außen- und
Fortluftstutzen in einem.
Für Geschosswohnungsbau und Reihenhäuser besonders
geeignet.
Außenluft wird von unten angesaugt und die Fortluft
nach vorne ausgeblasen.
Kombinierbar mit AEREX ISOForm, das
dampfdiffusionsdicht gedämmte Rohrsystem für Außen- und
Fortluft.
Technische Daten
Material : Edelstahl (V2A)
Farbe : weiß pulverbeschichtet, ähnlich RAL 9010
Gewicht : 2 kg
Nennweite : 160 mm
Breite : 415 mm
Höhe : 232 mm
Tiefe : 100 mm
Verpackungseinheit : 1 Stück
Sortiment : 14
GTIN (EAN) : 4045314443477
Hersteller: AEREX
AKW-L-160-W Kombi-Wandstutzen
Artikelnummer: 0044.0347
Menge: 1,000 Stck

**10.4264 AKW-R-16 Kombi-Wandstutzen Kombi-Wandstutzen. Ansaug- und Fortluftstutzen in einem. Rechtsversion**
Der Design-Kombi-Wandstutzen ist Außen- und
Fortluftstutzen in einem.
Für Geschosswohnungsbau und Reihenhäuser besonders
geeignet.
Außenluft wird von unten angesaugt und die Fortluft
nach vorne ausgeblasen.
Kombinierbar mit AEREX ISOForm, das
dampfdiffusionsdicht gedämmte Rohrsystem für Außen- und
Fortluft.
Technische Daten
Material : Edelstahl (V2A)
Farbe : weiß pulverbeschichtet, ähnlich RAL 9010
Gewicht : 2 kg
Nennweite : 160 mm
Breite : 415 mm
Höhe : 232 mm
Tiefe : 100 mm
Verpackungseinheit : 1 Stück
Sortiment : 14
GTIN (EAN) : 4045314443484
Hersteller: AEREX
AKW-R-160-W Kombi-Wandstutzen
Artikelnummer: 0044.0348
Menge: 1,000 Stck

**10.4265 AKW-L-16 Kombi-Wandstutzen Kombi-Wandstutzen. Ansaug- und Fortluftstutzen in einem. Linksversion**
Der Design-Kombi-Wandstutzen ist Außen- und
Fortluftstutzen in einem.
Für Geschosswohnungsbau und Reihenhäuser besonders
geeignet.
Außenluft wird von unten angesaugt und die Fortluft
nach vorne ausgeblasen.
Kombinierbar mit AEREX ISOForm, das
dampfdiffusionsdicht gedämmte Rohrsystem für Außen- und
Fortluft.
Technische Daten
Material : Edelstahl (V2A)
Farbe : Sonderfarbe
Gewicht : 2 kg
Nennweite : 160 mm
Breite : 415 mm
Höhe : 232 mm
Tiefe : 100 mm
Verpackungseinheit : 1 Stück
Sortiment : 14
GTIN (EAN) : 4045314443897
Hersteller: AEREX
AKW-L-160-SO Kombi-Wandstutzen
Artikelnummer: 0044.0389
Menge: 1,000 Stck

**10.4266 AKW-R-16 Kombi-Wandstutzen Kombi-Wandstutzen. Ansaug- und Fortluftstutzen in einem. Rechtsversion**
Der Design-Kombi-Wandstutzen ist Außen- und
Fortluftstutzen in einem.
Für Geschosswohnungsbau und Reihenhäuser besonders
geeignet.
Außenluft wird von unten angesaugt und die Fortluft
nach vorne ausgeblasen.
Kombinierbar mit AEREX ISOForm, das
dampfdiffusionsdicht gedämmte Rohrsystem für Außen- und
Fortluft.
Technische Daten
Material : Edelstahl (V2A)
Farbe : Sonderfarbe
Gewicht : 2 kg
Nennweite : 160 mm
Breite : 415 mm
Höhe : 232 mm
Tiefe : 100 mm
Verpackungseinheit : 1 Stück
Sortiment : 14
GTIN (EAN) : 4045314443903
Hersteller: AEREX
AKW-R-160-SO Kombi-Wandstutzen
Artikelnummer: 0044.0390
Menge: 1,000 Stck

**10.4267 AKW-L-20 Kombi-Wandstutzen Kombi-Wandstutzen. Ansaug- und Fortluftstutzen in einem. Linksversion**
Aerex Kombi-Wandstutzen AKW für die Montage an
Außenwände für Lüftungssysteme mit Wärmerückgewinnung.
Beim Design-Kombiwandstutzen AKW-L-200 wird von vorne
gesehen die Außenluft von unten links angesaugt und die
Fortluft rechts nach vorne ausgeblasen. Somit ist eine
Vermischung der beiden Luftströme minimiert. Der
Fortluftstutzen hat einen Innendurchmesser von 215 mm.
Somit können Wickelfalzrohre oder Aerex ISOForm-160
Rohre zur Anwendung kommen (bauseitige Abdichtung
zwingend beachten!). Besonders bei nahe der Außenwand
platzierten WRG-Geräten kann die parallele
Rohrleitungsführung von Außenluft und Fortluft direkt
an den Aerex Kombi-Wandstutzen AKW angeschlossen
werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Gewicht : 2,7 kg
Nennweite : 200 mm
Breite : 500 mm
Höhe : 285 mm
Tiefe : 125 mm
Verpackungseinheit : 1 Stück
Sortiment : 14
GTIN (EAN) : 4045314442241
Hersteller: AEREX
AKW-L-200 Kombi-Wandstutzen
Artikelnummer: 0044.0224
Menge: 1,000 Stck

**10.4268 AKW-R-20 Kombi-Wandstutzen Kombi-Wandstutzen. Ansaug- und Fortluftstutzen in einem. Rechtsversion**
Aerex Kombi-Wandstutzen AKW für die Montage an
Außenwände für Lüftungssysteme mit Wärmerückgewinnung.
Beim Design-Kombiwandstutzen AKW-R-200 wird von vorne
gesehen die Außenluft von unten rechts angesaugt und
die Fortluft links nach vorne ausgeblasen. Somit ist
eine Vermischung der beiden Luftströme minimiert. Der
Fortluftstutzen hat einen Innendurchmesser von 215 mm.
Somit können Wickelfalzrohre oder Aerex ISOForm-160
Rohre zur Anwendung kommen (bauseitige Abdichtung
zwingend beachten!). Besonders bei nahe der Außenwand
platzierten WRG-Geräten kann die parallele
Rohrleitungsführung von Außenluft und Fortluft direkt
an den Aerex Kombi-Wandstutzen AKW angeschlossen
werden. Dieser Einsatzbereich wird im
Geschosswohnungsbau und auch bei Reihenhäusern
bevorzugt.
Die einfache Montage wird ermöglicht durch die zwei
wesentlichen Bauteile Fassadenteil und Abdeckhaube. Die
Befestigungen an der Fassade werden durch die
Abdeckhaube verdeckt.
Der Rohrstutzen ist mit Gefälle weit nach außen
geführt. Das entstehende Fortluftkondensat wird dadurch
abgeführt. Empfehlungen: Installation auf
windabgewandter Seite der Fassade.
Der Design-Kombi-Wandstutzen ist Außen- und
Fortluftstutzen in einem.
Für Geschosswohnungsbau und Reihenhäuser besonders
geeignet.
Außenluft wird von unten angesaugt und die Fortluft
nach vorne ausgeblasen.
Kombinierbar mit AEREX ISOForm, das
dampfdiffusionsdicht gedämmte Rohrsystem für Außen- und
Fortluft.
Technische Daten
Material : Edelstahl (V2A)
Farbe : Edelstahl, gebürstet
Gewicht : 2,7 kg
Nennweite : 200 mm
Breite : 500 mm
Höhe : 285 mm
Tiefe : 125 mm
Verpackungseinheit : 1 Stück
Sortiment : 14
GTIN (EAN) : 4045314442258
Hersteller: AEREX
AKW-R-200 Kombi-Wandstutzen
Artikelnummer: 0044.0225
Menge: 1,000 Stck

**10.4269 AKW-L-20 Kombi-Wandstutzen Kombi-Wandstutzen. Ansaug- und Fortluftstutzen in einem. Linksversion**
Der Design-Kombi-Wandstutzen ist Außen- und
Fortluftstutzen in einem.
Für Geschosswohnungsbau und Reihenhäuser besonders
geeignet.
Außenluft wird von unten angesaugt und die Fortluft
nach vorne ausgeblasen.
Kombinierbar mit AEREX ISOForm, das
dampfdiffusionsdicht gedämmte Rohrsystem für Außen- und
Fortluft.
Technische Daten
Material : Edelstahl (V2A)
Farbe : weiß pulverbeschichtet, ähnlich RAL 9010
Gewicht : 2,7 kg
Nennweite : 200 mm
Breite : 500 mm
Höhe : 285 mm
Tiefe : 125 mm
Verpackungseinheit : 1 Stück
Sortiment : 14
GTIN (EAN) : 4045314443491
Hersteller: AEREX
AKW-L-200-W Kombi-Wandstutzen
Artikelnummer: 0044.0349
Menge: 1,000 Stck

**10.4270 AKW-R-20 Kombi-Wandstutzen Kombi-Wandstutzen. Ansaug- und Fortluftstutzen in einem. Rechtsversion**
Der Design-Kombi-Wandstutzen ist Außen- und
Fortluftstutzen in einem.
Für Geschosswohnungsbau und Reihenhäuser besonders
geeignet.
Außenluft wird von unten angesaugt und die Fortluft
nach vorne ausgeblasen.
Kombinierbar mit AEREX ISOForm, das
dampfdiffusionsdicht gedämmte Rohrsystem für Außen- und
Fortluft.
Technische Daten
Material : Edelstahl (V2A)
Farbe : weiß pulverbeschichtet, ähnlich RAL 9010
Gewicht : 2,7 kg
Nennweite : 200 mm
Breite : 500 mm
Höhe : 285 mm
Tiefe : 125 mm
Verpackungseinheit : 1 Stück
Sortiment : 14
GTIN (EAN) : 4045314443507
Hersteller: AEREX
AKW-R-200-W Kombi-Wandstutzen
Artikelnummer: 0044.0350
Menge: 1,000 Stck

**10.4271 AKW-L-20 Kombi-Wandstutzen Kombi-Wandstutzen. Ansaug- und Fortluftstutzen in einem. Linksversion**
Der Design-Kombi-Wandstutzen ist Außen- und
Fortluftstutzen in einem.
Für Geschosswohnungsbau und Reihenhäuser besonders
geeignet.
Außenluft wird von unten angesaugt und die Fortluft
nach vorne ausgeblasen.
Kombinierbar mit AEREX ISOForm, das
dampfdiffusionsdicht gedämmte Rohrsystem für Außen- und
Fortluft.
Technische Daten
Material : Edelstahl (V2A)
Farbe : Sonderfarbe
Gewicht : 2,7 kg
Nennweite : 200 mm
Breite : 500 mm
Höhe : 285 mm
Tiefe : 125 mm
Verpackungseinheit : 1 Stück
Sortiment : 14
GTIN (EAN) : 4045314443910
Hersteller: AEREX
AKW-L-200-SO Kombi-Wandstutzen
Artikelnummer: 0044.0391
Menge: 1,000 Stck

**10.4272 AKW-R-20 Kombi-Wandstutzen Kombi-Wandstutzen. Ansaug- und Fortluftstutzen in einem. Rechtsversion**
Der Design-Kombi-Wandstutzen ist Außen- und
Fortluftstutzen in einem.
Für Geschosswohnungsbau und Reihenhäuser besonders
geeignet.
Außenluft wird von unten angesaugt und die Fortluft
nach vorne ausgeblasen.
Kombinierbar mit AEREX ISOForm, das
dampfdiffusionsdicht gedämmte Rohrsystem für Außen- und
Fortluft.
Technische Daten
Material : Edelstahl (V2A)
Farbe : Sonderfarbe
Gewicht : 2,7 kg
Nennweite : 200 mm
Breite : 500 mm
Höhe : 285 mm
Tiefe : 125 mm
Verpackungseinheit : 1 Stück
Sortiment : 14
GTIN (EAN) : 4045314443927
Hersteller: AEREX
AKW-R-200-SO Kombi-Wandstutzen
Artikelnummer: 0044.0392
Menge: 1,000 Stck

**10.4273 AW-FL-12 Wandstutzen Wandstutzen Fortluft DN 125. Edelstahl, gebürstet. Geprüft nach VDI 60**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Edelstahl, gebürstet
Nennweite : 125 mm
Breite : 172 mm
Höhe : 203 mm
Tiefe : 88 mm
Verpackungseinheit : 1 Stück
Sortiment : 14
GTIN (EAN) : 4045314443002
Hersteller: AEREX
AW-FL-125-E Wandstutzen
Artikelnummer: 0044.0300
Menge: 1,000 Stck

**10.4274 AW-FL-12 Wandstutzen Wandstutzen Fortluft DN 125. Farbe: Weiß, ähnlich RAL 9010. Geprüft na**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : weiß, ähnlich RAL 9010
Nennweite : 125 mm
Breite : 172 mm
Höhe : 203 mm
Tiefe : 88 mm
Verpackungseinheit : 1 Stück
Sortiment : 14
GTIN (EAN) : 4045314443064
Hersteller: AEREX
AW-FL-125-W Wandstutzen
Artikelnummer: 0044.0306
Menge: 1,000 Stck

**10.4275 AW-FL-12 Wandstutzen Wandstutzen Fortluft DN 125. Sonderfarbe nach RAL-Classic Farbsystem.**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Sonderfarbe
Nennweite : 125 mm
Breite : 172 mm
Höhe : 203 mm
Tiefe : 88 mm
Verpackungseinheit : 1 Stück
Sortiment : 14
GTIN (EAN) : 4045314043936
Hersteller: AEREX
AW-FL-125-SO Wandstutzen
Artikelnummer: 0044.0393
Menge: 1,000 Stck

**10.4276 AW-FL-16 Wandstutzen Wandstutzen Fortluft DN 160. Edelstahl, gebürstet. Geprüft nach VDI 60**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Edelstahl, gebürstet
Gewicht : 1,2 kg
Nennweite : 160 mm
Breite : 220 mm
Höhe : 232 mm
Tiefe : 100 mm
Verpackungseinheit : 1 Stück
Sortiment : 14
GTIN (EAN) : 4045314443019
Hersteller: AEREX
AW-FL-160-E Wandstutzen
Artikelnummer: 0044.0301
Menge: 1,000 Stck

**10.4277 AW-FL-16 Wandstutzen Wandstutzen Fortluft DN 160. Farbe: Weiß, ähnlich RAL 9010. Geprüft na**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : weiß, ähnlich RAL 9010
Gewicht : 1,2 kg
Nennweite : 160 mm
Breite : 220 mm
Höhe : 232 mm
Tiefe : 100 mm
Verpackungseinheit : 1 Stück
Sortiment : 14
GTIN (EAN) : 4045314443071
Hersteller: AEREX
AW-FL-160-W Wandstutzen
Artikelnummer: 0044.0307
Menge: 1,000 Stck

**10.4278 AW-FL-16 Wandstutzen Wandstutzen Fortluft DN 160. Sonderfarbe nach RAL-Classic Farbsystem.**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Sonderfarbe
Gewicht : 1,2 kg
Nennweite : 160 mm
Breite : 220 mm
Höhe : 232 mm
Tiefe : 100 mm
Verpackungseinheit : 1 Stück
Sortiment : 14
GTIN (EAN) : 4045314443941
Hersteller: AEREX
AW-FL-160-SO Wandstutzen
Artikelnummer: 0044.0394
Menge: 1,000 Stck

**10.4279 AW-FL-20 Wandstutzen Wandstutzen Fortluft DN 200. Edelstahl, gebürstet. Geprüft nach VDI 60**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Edelstahl, gebürstet
Nennweite : 200 mm
Breite : 277 mm
Höhe : 292 mm
Tiefe : 126 mm
Verpackungseinheit : 1 Stück
Sortiment : 14
GTIN (EAN) : 4045314443026
Hersteller: AEREX
AW-FL-200-E Wandstutzen
Artikelnummer: 0044.0302
Menge: 1,000 Stck

**10.4280 AW-FL-20 Wandstutzen Wandstutzen Fortluft DN 200. Farbe: Weiß, ähnlich RAL 9010. Geprüft na**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : weiß, ähnlich RAL 9010
Nennweite : 200 mm
Breite : 277 mm
Höhe : 292 mm
Tiefe : 126 mm
Verpackungseinheit : 1 Stück
Sortiment : 14
GTIN (EAN) : 4045314443088
Hersteller: AEREX
AW-FL-200-W Wandstutzen
Artikelnummer: 0044.0308
Menge: 1,000 Stck

**10.4281 AW-FL-20 Wandstutzen Wandstutzen Fortluft DN 200. Sonderfarbe nach RAL-Classic Farbsystem.**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Sonderfarbe
Nennweite : 200 mm
Breite : 277 mm
Höhe : 292 mm
Tiefe : 126 mm
Verpackungseinheit : 1 Stück
Sortiment : 14
GTIN (EAN) : 4045314443958
Hersteller: AEREX
AW-FL-200-SO Wandstutzen
Artikelnummer: 0044.0395
Menge: 1,000 Stck

**10.4282 AW-FL-25 Wandstutzen Wandstutzen Fortluft DN 250. Edelstahl, gebürstet. Geprüft nach VDI 60**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Edelstahl, gebürstet
Nennweite : 250 mm
Breite : 340 mm
Höhe : 380 mm
Tiefe : 175 mm
Verpackungseinheit : 1 Stück
Sortiment : 14
GTIN (EAN) : 4045314443736
Hersteller: AEREX
AW-FL-250-E Wandstutzen
Artikelnummer: 0044.0373
Menge: 1,000 Stck

**10.4283 AW-FL-25 Wandstutzen Wandstutzen Fortluft DN 250. Farbe: Weiß, ähnlich RAL 9010. Geprüft na**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : weiß, ähnlich RAL 9010
Nennweite : 250 mm
Breite : 340 mm
Höhe : 380 mm
Tiefe : 175 mm
Verpackungseinheit : 1 Stück
Sortiment : 14
GTIN (EAN) : 4045314443743
Hersteller: AEREX
AW-FL-250-W Wandstutzen
Artikelnummer: 0044.0374
Menge: 1,000 Stck

**10.4284 AW-FL-25 Wandstutzen Wandstutzen Fortluft DN 250. Sonderfarbe nach RAL-Classic Farbsystem.**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Sonderfarbe
Nennweite : 250 mm
Breite : 340 mm
Höhe : 380 mm
Tiefe : 175 mm
Verpackungseinheit : 1 Stück
Sortiment : 14
GTIN (EAN) : 4045314443965
Hersteller: AEREX
AW-FL-250-SO Wandstutzen
Artikelnummer: 0044.0396
Menge: 1,000 Stck

**10.4285 AW-FL-31 Wandstutzen Wandstutzen Fortluft DN 315. Edelstahl, gebürstet. Geprüft nach VDI 60**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Edelstahl, gebürstet
Nennweite : 315 mm
Breite : 440 mm
Höhe : 490 mm
Tiefe : 210 mm
Verpackungseinheit : 1 Stück
Sortiment : 14
GTIN (EAN) : 4045314443750
Hersteller: AEREX
AW-FL-315-E Wandstutzen
Artikelnummer: 0044.0375
Menge: 1,000 Stck

**10.4286 AW-FL-31 Wandstutzen Wandstutzen Fortluft DN 315. Farbe: Weiß, ähnlich RAL 9010. Geprüft na**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : weiß, ähnlich RAL 9010
Nennweite : 315 mm
Breite : 440 mm
Höhe : 490 mm
Tiefe : 210 mm
Verpackungseinheit : 1 Stück
Sortiment : 14
GTIN (EAN) : 4045314443767
Hersteller: AEREX
AW-FL-315-W Wandstutzen
Artikelnummer: 0044.0376
Menge: 1,000 Stck

**10.4287 AW-FL-31 Wandstutzen Wandstutzen Fortluft DN 315. Sonderfarbe nach RAL-Classic Farbsystem.**
Fortluft-Haube aus Edelstahl mit Kondensatabtropfkante
und Vogelschutzgitter.
Bestehend aus Fassadenteil mit verdeckten
Befestigungspunkten und Abdeckhaube.
Die Fortluft wird nach vorne ausgeblasen.
Der Fortluftstutzen ist mit Gefälle weit nach außen
geführt, dadurch ist eine sichere Kondensatableitung
von der Fassade weg gewährleistet.
Geprüft gemäß Hygiene-Konformitätsprüfung vom
Hygiene-Institut des Ruhrgebiets nach VDI 6022 und SWKI
VA104-01.
Technische Daten
Luftrichtung : Fortluft
Einbauort : Außenwand
Material : Edelstahl (V2A)
Farbe : Sonderfarbe
Nennweite : 315 mm
Breite : 440 mm
Höhe : 490 mm
Tiefe : 210 mm
Verpackungseinheit : 1 Stück
Sortiment : 14
GTIN (EAN) : 4045314443972
Hersteller: AEREX
AW-FL-315-SO Wandstutzen
Artikelnummer: 0044.0397
Menge: 1,000 Stck

**10.4288 AW-AL-12 Wandstutzen Wandstutzen Außenluft DN 125. Edelstahl, gebürstet. Geprüft nach VDI 6**
Außenluft-Haube aus Edelstahl mit Vogelschutzgitter.
Die Außenluft wird von unten angesaugt.
Technische Daten
Luftrichtung : Außenluft
Einbauort : Außenwand
Material : Edelstahl (V2A)
Farbe : Edelstahl, gebürstet
Nennweite : 125 mm
Breite : 172 mm
Höhe : 203 mm
Tiefe : 88 mm
Verpackungseinheit : 1 Stück
Sortiment : 14
GTIN (EAN) : 4045314442975
Hersteller: AEREX
AW-AL-125-E Wandstutzen
Artikelnummer: 0044.0297
Menge: 1,000 Stck

**10.4289 AW-AL-12 Wandstutzen Wandstutzen Außenluft DN 125. Farbe: Weiß, ähnlich RAL 9010. Geprüft n**
Außenluft-Haube aus Edelstahl mit Vogelschutzgitter.
Die Außenluft wird von unten angesaugt.
Technische Daten
Luftrichtung : Außenluft
Einbauort : Außenwand
Material : Edelstahl (V2A)
Farbe : weiß, ähnlich RAL 9010
Nennweite : 125 mm
Breite : 172 mm
Höhe : 203 mm
Tiefe : 88 mm
Verpackungseinheit : 1 Stück
Sortiment : 14
GTIN (EAN) : 4045314443033
Hersteller: AEREX
AW-AL-125 -W Wandstutzen
Artikelnummer: 0044.0303
Menge: 1,000 Stck

**10.4290 AW-AL-12 Wandstutzen Wandstutzen Außenluft DN 125. Sonderfarbe nach RAL-Classic Farbsystem.**
Außenluft-Haube aus Edelstahl mit Vogelschutzgitter.
Die Außenluft wird von unten angesaugt.
Technische Daten
Luftrichtung : Außenluft
Einbauort : Außenwand
Material : Edelstahl (V2A)
Farbe : Sonderfarbe
Nennweite : 125 mm
Breite : 172 mm
Höhe : 203 mm
Tiefe : 88 mm
Verpackungseinheit : 1 Stück
Sortiment : 14
GTIN (EAN) : 4045314443989
Hersteller: AEREX
AW-AL-125-SO Wandstutzen
Artikelnummer: 0044.0398
Menge: 1,000 Stck

**10.4291 AW-AL-16 Wandstutzen Wandstutzen Außenluft DN 160. Edelstahl, gebürstet. Geprüft nach VDI 6**
Außenluft-Haube aus Edelstahl mit Vogelschutzgitter.
Die Außenluft wird von unten angesaugt.
Technische Daten
Luftrichtung : Außenluft
Einbauort : Außenwand
Material : Edelstahl (V2A)
Farbe : Edelstahl, gebürstet
Gewicht : 0,88 kg
Nennweite : 160 mm
Breite : 228 mm
Höhe : 232 mm
Tiefe : 100 mm
Verpackungseinheit : 1 Stück
Sortiment : 14
GTIN (EAN) : 4045314442982
Hersteller: AEREX
AW-AL-160-E Wandstutzen
Artikelnummer: 0044.0298
Menge: 1,000 Stck

**10.4292 AW-AL-16 Wandstutzen Wandstutzen Außenluft DN 160. Farbe: Weiß, ähnlich RAL 9010. Geprüft n**
Außenluft-Haube aus Edelstahl mit Vogelschutzgitter.
Die Außenluft wird von unten angesaugt.
Technische Daten
Luftrichtung : Außenluft
Einbauort : Außenwand
Material : Edelstahl (V2A)
Farbe : weiß, ähnlich RAL 9010
Nennweite : 160 mm
Breite : 228 mm
Höhe : 232 mm
Tiefe : 100 mm
Verpackungseinheit : 1 Stück
Sortiment : 14
GTIN (EAN) : 4045314443040
Hersteller: AEREX
AW-AL-160-W Wandstutzen
Artikelnummer: 0044.0304
Menge: 1,000 Stck

**10.4293 AW-AL-16 Wandstutzen Wandstutzen Außenluft DN 160. Sonderfarbe nach RAL-Classic Farbsystem.**
Außenluft-Haube aus Edelstahl mit Vogelschutzgitter.
Die Außenluft wird von unten angesaugt.
Technische Daten
Luftrichtung : Außenluft
Einbauort : Außenwand
Material : Edelstahl (V2A)
Farbe : Sonderfarbe
Nennweite : 160 mm
Breite : 228 mm
Höhe : 232 mm
Tiefe : 100 mm
Verpackungseinheit : 1 Stück
Sortiment : 14
GTIN (EAN) : 4045314443996
Hersteller: AEREX
AW-AL-160-SO Wandstutzen
Artikelnummer: 0044.0399
Menge: 1,000 Stck

**10.4294 AW-AL-20 Wandstutzen Wandstutzen Außenluft DN 200. Edelstahl, gebürstet. Geprüft nach VDI 6**
Außenluft-Haube aus Edelstahl mit Vogelschutzgitter.
Die Außenluft wird von unten angesaugt.
Technische Daten
Luftrichtung : Außenluft
Einbauort : Außenwand
Material : Edelstahl (V2A)
Farbe : Edelstahl, gebürstet
Nennweite : 200 mm
Breite : 280 mm
Höhe : 292 mm
Tiefe : 126 mm
Verpackungseinheit : 1 Stück
Sortiment : 14
GTIN (EAN) : 4045314442999
Hersteller: AEREX
AW-AL-200-E Wandstutzen
Artikelnummer: 0044.0299
Menge: 1,000 Stck

**10.4295 AW-AL-20 Wandstutzen Wandstutzen Außenluft DN 200. Farbe: Weiß, ähnlich RAL 9010. Geprüft n**
Außenluft-Haube aus Edelstahl mit Vogelschutzgitter.
Die Außenluft wird von unten angesaugt.
Technische Daten
Luftrichtung : Außenluft
Einbauort : Außenwand
Material : Edelstahl (V2A)
Farbe : weiß, ähnlich RAL 9010
Nennweite : 200 mm
Breite : 280 mm
Höhe : 292 mm
Tiefe : 126 mm
Verpackungseinheit : 1 Stück
Sortiment : 14
GTIN (EAN) : 4045314443057
Hersteller: AEREX
AW-AL-200-W Wandstutzen
Artikelnummer: 0044.0305
Menge: 1,000 Stck

**10.4296 AW-AL-20 Wandstutzen Wandstutzen Außenluft DN 200. Sonderfarbe nach RAL-Classic Farbsystem.**
Außenluft-Haube aus Edelstahl mit Vogelschutzgitter.
Die Außenluft wird von unten angesaugt.
Technische Daten
Luftrichtung : Außenluft
Einbauort : Außenwand
Material : Edelstahl (V2A)
Farbe : Sonderfarbe
Nennweite : 200 mm
Breite : 280 mm
Höhe : 292 mm
Tiefe : 126 mm
Verpackungseinheit : 1 Stück
Sortiment : 14
GTIN (EAN) : 4045314444009
Hersteller: AEREX
AW-AL-200-SO Wandstutzen
Artikelnummer: 0044.0400
Menge: 1,000 Stck

**10.4297 AW-AL-25 Wandstutzen Wandstutzen Außenluft DN 250. Edelstahl, gebürstet. Geprüft nach VDI 6**
Außenluft-Haube aus Edelstahl mit Vogelschutzgitter.
Die Außenluft wird von unten angesaugt.
Technische Daten
Luftrichtung : Außenluft
Einbauort : Außenwand
Material : Edelstahl (V2A)
Farbe : Edelstahl, gebürstet
Nennweite : 250 mm
Breite : 340 mm
Höhe : 380 mm
Tiefe : 175 mm
Verpackungseinheit : 1 Stück
Sortiment : 14
GTIN (EAN) : 4045314443774
Hersteller: AEREX
AW-AL-250-E Wandstutzen
Artikelnummer: 0044.0377
Menge: 1,000 Stck

**10.4298 AW-AL-25 Wandstutzen Wandstutzen Außenluft DN 250. Farbe: Weiß, ähnlich RAL 9010. Geprüft n**
Außenluft-Haube aus Edelstahl mit Vogelschutzgitter.
Die Außenluft wird von unten angesaugt.
Technische Daten
Luftrichtung : Außenluft
Einbauort : Außenwand
Material : Edelstahl (V2A)
Farbe : weiß, ähnlich RAL 9010
Nennweite : 250 mm
Breite : 340 mm
Höhe : 380 mm
Tiefe : 175 mm
Verpackungseinheit : 1 Stück
Sortiment : 14
GTIN (EAN) : 4045314443781
Hersteller: AEREX
AW-AL-250-W Wandstutzen
Artikelnummer: 0044.0378
Menge: 1,000 Stck

**10.4299 AW-AL-25 Wandstutzen Wandstutzen Außenluft DN 250. Sonderfarbe nach RAL-Classic Farbsystem.**
Außenluft-Haube aus Edelstahl mit Vogelschutzgitter.
Die Außenluft wird von unten angesaugt.
Technische Daten
Luftrichtung : Außenluft
Einbauort : Außenwand
Material : Edelstahl (V2A)
Farbe : Sonderfarbe
Nennweite : 250 mm
Breite : 340 mm
Höhe : 380 mm
Tiefe : 175 mm
Verpackungseinheit : 1 Stück
Sortiment : 14
GTIN (EAN) : 4045314444016
Hersteller: AEREX
AW-AL-250-SO Wandstutzen
Artikelnummer: 0044.0401
Menge: 1,000 Stck

**10.4300 AW-AL-31 Wandstutzen Wandstutzen Außenluft DN 315. Edelstahl, gebürstet. Geprüft nach VDI 6**
Außenluft-Haube aus Edelstahl mit Vogelschutzgitter.
Die Außenluft wird von unten angesaugt.
Technische Daten
Luftrichtung : Außenluft
Einbauort : Außenwand
Material : Edelstahl (V2A)
Farbe : Edelstahl, gebürstet
Nennweite : 315 mm
Breite : 440 mm
Höhe : 490 mm
Tiefe : 210 mm
Verpackungseinheit : 1 Stück
Sortiment : 14
GTIN (EAN) : 4045314443798
Hersteller: AEREX
AW-AL-315-E Wandstutzen
Artikelnummer: 0044.0379
Menge: 1,000 Stck

**10.4301 AW-AL-31 Wandstutzen Wandstutzen Außenluft DN 315. Farbe: Weiß, ähnlich RAL 9010. Geprüft n**
Außenluft-Haube aus Edelstahl mit Vogelschutzgitter.
Die Außenluft wird von unten angesaugt.
Technische Daten
Luftrichtung : Außenluft
Einbauort : Außenwand
Material : Edelstahl (V2A)
Farbe : weiß, ähnlich RAL 9010
Nennweite : 315 mm
Breite : 440 mm
Höhe : 490 mm
Tiefe : 210 mm
Verpackungseinheit : 1 Stück
Sortiment : 14
GTIN (EAN) : 4045314443804
Hersteller: AEREX
AW-AL-315-W Wandstutzen
Artikelnummer: 0044.0380
Menge: 1,000 Stck

**10.4302 AW-AL-31 Wandstutzen Wandstutzen Außenluft DN 315. Sonderfarbe nach RAL-Classic Farbsystem**
Außenluft-Haube aus Edelstahl mit Vogelschutzgitter.
Die Außenluft wird von unten angesaugt.
Technische Daten
Luftrichtung : Außenluft
Einbauort : Außenwand
Material : Edelstahl (V2A)
Farbe : Sonderfarbe
Nennweite : 315 mm
Breite : 440 mm
Höhe : 490 mm
Tiefe : 210 mm
Verpackungseinheit : 1 Stück
Sortiment : 14
GTIN (EAN) : 4045314444023
Hersteller: AEREX
AW-AL-315-SO Wandstutzen
Artikelnummer: 0044.0402
Menge: 1,000 Stck

**10.4303 AF-F 63 Flexrohr Besonders flexible Rohrleitung für Lüftungsanwendungen. Innen glattwan**
Besonders flexible Rohrleitung.
Speziell entwickelt für Lüftungsanwendungen.
Einfache Montage, da das Rohr vom Luftverteiler bis zum
Luftein- / auslass auf Grund seiner Biegsamkeit am
Stück verlegt werden kann.
Einsatzbereich -20 C bis +80 C
Beachten Sie den Praxisleitfaden zum AEREX-o-Flex.
Technische Daten
Luftrichtung : Be- und Entlüftung
Min. Strömungsgeschwindigkeit :
Max. Strömungsgeschwindigkeit : 3,1 m/s
Material : Polyethylen (PE)
Kunststoffangaben : PVC-frei
Brandverhalten : Normalentflammbarer Baustoff
(Brandverhalten E gemäß DIN EN 13501-1: 2010)
Ringsteifigkeit : >= 8 kN/m2 nach EN ISO 9969
Gewicht : 16,5 kg
Nennweite : 63 mm
Innendurchmesser : 53,5 mm
Außendurchmesser : 63,6 mm
Länge : 50 m
Minimaler Biegeradius : 150 mm
Umgebungstemperatur : -20  C bis 60  C
Verpackungseinheit : 50 m
Sortiment : 26
GTIN (EAN) : 4045314455890
Hersteller: AEREX
AF-F 63 Flexrohr
Artikelnummer: 0045.0589
Menge: 1,000 Stck

**10.4304 AF-F 75 Flexrohr Besonders flexible Rohrleitung für Lüftungsanwendungen. Innen glattwan**
Besonders flexible Rohrleitung.
Speziell entwickelt für Lüftungsanwendungen.
Einfache Montage, da das Rohr vom Luftverteiler bis zum
Luftein- / auslass auf Grund seiner Biegsamkeit am
Stück verlegt werden kann.
Einsatzbereich -20 C bis +80 C
Beachten Sie den Praxisleitfaden zum AEREX-o-Flex.
Technische Daten
Luftrichtung : Be- und Entlüftung
Min. Strömungsgeschwindigkeit :
Max. Strömungsgeschwindigkeit : 3,6 m/s
Material : PE, PVC-frei
Kunststoffangaben : PVC-frei
Brandverhalten : Normalentflammbarer Baustoff
(Brandverhalten E gemäß DIN EN 13501-1: 2010)
Ringsteifigkeit : >= 8 kN/m2 nach EN ISO 9969
Gewicht : 17,5 kg
Nennweite : 75 mm
Innendurchmesser : 64 mm
Außendurchmesser : 75,7 mm
Länge : 50 m
Minimaler Biegeradius : 150 mm
Umgebungstemperatur : -20  C bis 60  C
Verpackungseinheit : 50 m
Sortiment : 26
GTIN (EAN) : 4045314455883
Hersteller: AEREX
AF-F 75 Flexrohr
Artikelnummer: 0045.0588
Menge: 1,000 Stck

**10.4305 AF-F 90 Flexrohr Besonders flexible Rohrleitung für Lüftungsanwendungen. Innen glattwan**
Besonders flexible Rohrleitung.
Speziell entwickelt für Lüftungsanwendungen.
Einfache Montage, da das Rohr vom Luftverteiler bis zum
Luftein- / auslass auf Grund seiner Biegsamkeit am
Stück verlegt werden kann.
Einsatzbereich -20 C bis +80 C
Beachten Sie den Praxisleitfaden zum AEREX-o-Flex.
Technische Daten
Luftrichtung : Be- und Entlüftung
Min. Strömungsgeschwindigkeit :
Max. Strömungsgeschwindigkeit : 2,9 m/s
Material : PE, PVC-frei
Kunststoffangaben : PVC-frei
Brandverhalten : Normalentflammbarer Baustoff
(Brandverhalten E gemäß DIN EN 13501-1: 2010)
Ringsteifigkeit : >= 8 kN/m2 nach EN ISO 9969
Gewicht : 23 kg
Nennweite : 90 mm
Innendurchmesser : 77,5 mm
Außendurchmesser : 90,8 mm
Länge : 50 m
Minimaler Biegeradius : 350 mm
Umgebungstemperatur : -20  C bis 60  C
Verpackungseinheit : 50 m
Sortiment : 26
GTIN (EAN) : 4045314455876
Hersteller: AEREX
AF-F 90 Flexrohr
Artikelnummer: 0045.0587
Menge: 1,000 Stck

**10.4306 AF-V 63 Luftverteiler Luftverteiler für AEREX-o-Flex System 63. 8 Anschlüsse für Flexrohr AF**
"Montage mit dem Klick"
Luftverteiler mit mehreren Anschlüssen für
Lüftungsrohre.
"Montage mit dem Klick" - die 360 -Dichtlippe
garantiert ein schnelles Befestigen des Flexrohres AF-F
und eine sichere Dichtung. Keine Dichtringe nötig.
Mit Revisionsöffnung wahlweise an der
Verteilerunterseite oder seitlich an der kurzen
Kopfseite.
Einfaches Reinigen der Flexrohre AF-F mit Reinigungsset
AF-R (Staubsauger-Adapter und Reinigungskugeln).
Mit vorgebohrten Löchern zur Deckenmontage für
Gewindestangen.
Befestigungsmaterial bauseits (Gewindestangen,
Stockschrauben).
Anschluss Wickelfalzrohr DN 125. Ein Doppelnippel ist
im Lieferumfang enthalten.
DN 63: 8 Anschlüsse, DN 75 und DN 90: 4 Anschlüsse.
Aus schalldämmendem Material.
Mit Verschlusskappen für nicht benötigte Anschlüsse (4
x beim 63er, 2 x beim 75er und 90er System).
Technische Daten
Material : EPP, PVC-frei
Anschluss Flexrohr : 8
Anschlussdurchmesser Wickelfalzrohr : 125 mm
Nennweite : 63 mm
Breite : 435 mm
Höhe : 150 mm
Tiefe : 270 mm
Verpackungseinheit : 1 Stück
Sortiment : 26
GTIN (EAN) : 4045314455869
Hersteller: AEREX
AF-V 63 Luftverteiler
Artikelnummer: 0045.0586
Menge: 1,000 Stck

**10.4307 AF-V 75 Luftverteiler Luftverteiler für AEREX-o-Flex System 75. 4 Anschlüsse für Flexrohr AF**
"Montage mit dem Klick"
Luftverteiler mit mehreren Anschlüssen für
Lüftungsrohre.
"Montage mit dem Klick" - die 360 -Dichtlippe
garantiert ein schnelles Befestigen des Flexrohres AF-F
und eine sichere Dichtung. Keine Dichtringe nötig.
Mit Revisionsöffnung wahlweise an der
Verteilerunterseite oder seitlich an der kurzen
Kopfseite.
Einfaches Reinigen der Flexrohre AF-F mit Reinigungsset
AF-R (Staubsauger-Adapter und Reinigungskugeln).
Mit vorgebohrten Löchern zur Deckenmontage für
Gewindestangen.
Befestigungsmaterial bauseits (Gewindestangen,
Stockschrauben).
Anschluss Wickelfalzrohr DN 125. Ein Doppelnippel ist
im Lieferumfang enthalten.
DN 63: 8 Anschlüsse, DN 75 und DN 90: 4 Anschlüsse.
Aus schalldämmendem Material.
Mit Verschlusskappen für nicht benötigte Anschlüsse (4
x beim 63er, 2 x beim 75er und 90er System).
Technische Daten
Material : EPP, PVC-frei
Anschluss Flexrohr : 4
Anschlussdurchmesser Wickelfalzrohr : 125 mm
Nennweite : 75 mm
Breite : 435 mm
Höhe : 150 mm
Tiefe : 270 mm
Verpackungseinheit : 1 Stück
Sortiment : 26
GTIN (EAN) : 4045314455852
Hersteller: AEREX
AF-V 75 Luftverteiler
Artikelnummer: 0045.0585
Menge: 1,000 Stck

**10.4308 AF-V 90 Luftverteiler Luftverteiler für AEREX-o-Flex System 90. 4 Anschlüsse für Flexrohr AF**
"Montage mit dem Klick"
Luftverteiler mit mehreren Anschlüssen für
Lüftungsrohre.
"Montage mit dem Klick" - die 360 -Dichtlippe
garantiert ein schnelles Befestigen des Flexrohres AF-F
und eine sichere Dichtung. Keine Dichtringe nötig.
Mit Revisionsöffnung wahlweise an der
Verteilerunterseite oder seitlich an der kurzen
Kopfseite.
Einfaches Reinigen der Flexrohre AF-F mit Reinigungsset
AF-R (Staubsauger-Adapter und Reinigungskugeln).
Mit vorgebohrten Löchern zur Deckenmontage für
Gewindestangen.
Befestigungsmaterial bauseits (Gewindestangen,
Stockschrauben).
Anschluss Wickelfalzrohr DN 125. Ein Doppelnippel ist
im Lieferumfang enthalten.
DN 63: 8 Anschlüsse, DN 75 und DN 90: 4 Anschlüsse.
Aus schalldämmendem Material.
Mit Verschlusskappen für nicht benötigte Anschlüsse (4
x beim 63er, 2 x beim 75er und 90er System).
Technische Daten
Material : EPP, PVC-frei
Gewicht : 0,89 kg
Anschluss Flexrohr : 4
Anschlussdurchmesser Wickelfalzrohr : 125 mm
Nennweite : 90 mm
Breite : 435 mm
Höhe : 150 mm
Tiefe : 270 mm
Verpackungseinheit : 1 Stück
Sortiment : 26
GTIN (EAN) : 4045314455845
Hersteller: AEREX
AF-V 90 Luftverteiler
Artikelnummer: 0045.0584
Menge: 1,000 Stck

**10.4309 AF-V 75- Luftverteiler Luftverteiler für AEREX-o-Flex System 75. 8 Anschlüsse für Flexrohr AF**
Luftverteiler mit 8 Anschlüssen für AEREX-o-Flex
Nennweite 75 mm und 90 mm.
"Montage mit dem Klick" - die 360 -Dichtlippe
garantiert ein schnelles Befestigen des Flexrohres AF-F
und eine sichere Dichtung. Keine Dichtringe nötig.
Mit 2 Revisionsöffnungen.
Einfaches Reinigen der Flexrohre AF-F mit Reinigungsset
AF-R (Staubsauger-Adapter und Reinigungskugeln).
Mit vorgebohrten Löchern zur Deckenmontage für
Gewindestangen.
Befestigungsmaterial bauseits (Gewindestangen,
Stockschrauben).
Anschluss Wickelfalzrohr DN 160. Ein Doppelnippel ist
im Lieferumfang enthalten.
Aus schalldämmendem Material.
Mit 4 Verschlusskappen für nicht benötigte Anschlüsse.
Technische Daten
Material : EPP, PVC-frei
Anschlussdurchmesser Wickelfalzrohr : 160 mm
Nennweite : 75 mm
Breite : 710 mm
Höhe : 185 mm
Tiefe : 350 mm
Verpackungseinheit : 1 Stück
Sortiment : 26
GTIN (EAN) : 4045314456354
Hersteller: AEREX
AF-V 75-8 Luftverteiler
Artikelnummer: 0045.0635
Menge: 1,000 Stck

**10.4310 AF-V 90- Luftverteiler Luftverteiler für AEREX-o-Flex System 90. 8 Anschlüsse für Flexrohr AF**
Luftverteiler mit 8 Anschlüssen für AEREX-o-Flex
Nennweite 75 mm und 90 mm.
"Montage mit dem Klick" - die 360 -Dichtlippe
garantiert ein schnelles Befestigen des Flexrohres AF-F
und eine sichere Dichtung. Keine Dichtringe nötig.
Mit 2 Revisionsöffnungen.
Einfaches Reinigen der Flexrohre AF-F mit Reinigungsset
AF-R (Staubsauger-Adapter und Reinigungskugeln).
Mit vorgebohrten Löchern zur Deckenmontage für
Gewindestangen.
Befestigungsmaterial bauseits (Gewindestangen,
Stockschrauben).
Anschluss Wickelfalzrohr DN 160. Ein Doppelnippel ist
im Lieferumfang enthalten.
Aus schalldämmendem Material.
Mit 4 Verschlusskappen für nicht benötigte Anschlüsse.
Technische Daten
Material : EPP, PVC-frei
Anschlussdurchmesser Wickelfalzrohr : 160 mm
Nennweite : 90 mm
Breite : 710 mm
Höhe : 185 mm
Tiefe : 350 mm
Verpackungseinheit : 1 Stück
Sortiment : 26
GTIN (EAN) : 4045314456347
Hersteller: AEREX
AF-V 90-8 Luftverteiler
Artikelnummer: 0045.0634
Menge: 1,000 Stck

**10.4311 KALV-63- Luftverteiler-Kasten aus Blech Kombi-Aufputz-Luftverteilerkasten mit Schalldämmung für 63er Aerex-o-F**
1 Anschluss Wickelfalzrohr DN 125. 8 Anschlüsse 63er
Aerex-o-Flex-Rohr.
Kombi-Aufputz-Luftverteilerkasten KALV und KALVX mit
Schalldämmung in platzsparender, kompakter Bauweise für
Aerex-o-Flex Rohrsystem.
Die stirnseitige Front ist mit integrierten Adaptern
versehen für die passgenaue und schnelle Montage der
Flexrohre AF-F. Bei der Auslieferung sind einige der
Einschubadapter mit Verschlusskappen versehen.
1 runder Anschlussstutzen DN125 bzw. DN 160 Nippelmaß
mit Dichtungen für Wickelfalzrohranschluss ist variabel
mit den Revisionsabdeckplatten austauschbar. Diese
Verteiler sind somit sehr flexibel für fast alle
Anwendungsfälle einsetzbar.
3 demontierbare Revisionsabdeckplatten (2 x seitlich, 1
x unten am Verteilerkasten).
Ausgestattet mit 4 Montagewinkeln mit Gummientkopplung
zur schallentkoppelten Wand-/ Deckenmontage.
Einsatz als Durchgangs- bzw. 90 -Verteiler.
Zubehör: Dichtringe AF-FRD, bitte separat bestellen.
Technische Daten
Luftrichtung : Be- oder Entlüftung
Max. Volumenstrom : 160 m3/h / empfohlen
Material Gehäuse : Stahlblech, verzinkt
Gewicht : 9,6 kg
Anschluss Flexrohr : 8
Anschlussdurchmesser Wickelfalzrohr : 125 mm
Nennweite : 63 mm
Breite : 650 mm
Höhe : 150 mm
Tiefe : 450 mm
Verpackungseinheit : 1 Stück
Sortiment : 14
GTIN (EAN) : 4045314456736
Hersteller: AEREX
KALV-63-125-8 Luftverteiler-Kasten aus Blech
Artikelnummer: 0045.0673
Menge: 1,000 Stck

**10.4312 KALV-63- Luftverteiler-Kasten aus Blech Kombi-Aufputz-Luftverteilerkasten mit Schalldämmung für 63er Aerex-o-F**
1 Anschluss Wickelfalzrohr DN 160. 14 Anschlüsse 63er
Aerex-o-Flex-Rohr.
Kombi-Aufputz-Luftverteilerkasten KALV und KALVX mit
Schalldämmung in platzsparender, kompakter Bauweise für
Aerex-o-Flex Rohrsystem.
Die stirnseitige Front ist mit integrierten Adaptern
versehen für die passgenaue und schnelle Montage der
Flexrohre AF-F. Bei der Auslieferung sind einige der
Einschubadapter mit Verschlusskappen versehen.
1 runder Anschlussstutzen DN125 bzw. DN 160 Nippelmaß
mit Dichtungen für Wickelfalzrohranschluss ist variabel
mit den Revisionsabdeckplatten austauschbar. Diese
Verteiler sind somit sehr flexibel für fast alle
Anwendungsfälle einsetzbar.
3 demontierbare Revisionsabdeckplatten (2 x seitlich, 1
x unten am Verteilerkasten).
Ausgestattet mit 4 Montagewinkeln mit Gummientkopplung
zur schallentkoppelten Wand-/ Deckenmontage.
Einsatz als Durchgangs- bzw. 90 -Verteiler.
Zubehör: Dichtringe AF-FRD, bitte separat bestellen.
Technische Daten
Luftrichtung : Be- oder Entlüftung
Max. Volumenstrom : 280 m3/h / empfohlen
Material Gehäuse : Stahlblech, verzinkt
Gewicht : 11,9 kg
Anschluss Flexrohr : 14
Anschlussdurchmesser Wickelfalzrohr : 160 mm
Nennweite : 63 mm
Breite : 650 mm
Höhe : 200 mm
Tiefe : 500 mm
Verpackungseinheit : 1 Stück
Sortiment : 14
GTIN (EAN) : 4045314456743
Hersteller: AEREX
KALV-63-160-14 Luftverteiler-Kasten aus Blech
Artikelnummer: 0045.0674
Menge: 1,000 Stck

**10.4313 KALV-75- Luftverteiler-Kasten aus Blech Kombi-Aufputz-Luftverteilerkasten mit Schalldämmung für 75er Aerex-o-F**
1 Anschluss Wickelfalzrohr DN 125. 6 Anschlüsse 75er
Aerex-o-Flex-Rohr.
Kombi-Aufputz-Luftverteilerkasten KALV und KALVX mit
Schalldämmung in platzsparender, kompakter Bauweise für
Aerex-o-Flex Rohrsystem.
Die stirnseitige Front ist mit integrierten Adaptern
versehen für die passgenaue und schnelle Montage der
Flexrohre AF-F. Bei der Auslieferung sind einige der
Einschubadapter mit Verschlusskappen versehen.
1 runder Anschlussstutzen DN125 bzw. DN 160 Nippelmaß
mit Dichtungen für Wickelfalzrohranschluss ist variabel
mit den Revisionsabdeckplatten austauschbar. Diese
Verteiler sind somit sehr flexibel für fast alle
Anwendungsfälle einsetzbar.
3 demontierbare Revisionsabdeckplatten (2 x seitlich, 1
x unten am Verteilerkasten).
Ausgestattet mit 4 Montagewinkeln mit Gummientkopplung
zur schallentkoppelten Wand-/ Deckenmontage.
Einsatz als Durchgangs- bzw. 90 -Verteiler.
Zubehör: Dichtringe AF-FRD, bitte separat bestellen.
Technische Daten
Luftrichtung : Be- oder Entlüftung
Max. Volumenstrom : 180 m3/h / empfohlen
Material Gehäuse : Stahlblech, verzinkt
Gewicht : 9,3 kg
Anschluss Flexrohr : 6
Anschlussdurchmesser Wickelfalzrohr : 125 mm
Nennweite : 75 mm
Breite : 650 mm
Höhe : 150 mm
Tiefe : 450 mm
Verpackungseinheit : 1 Stück
Sortiment : 14
GTIN (EAN) : 4045314456750
Hersteller: AEREX
KALV-75-125-6 Luftverteiler-Kasten aus Blech
Artikelnummer: 0045.0675
Menge: 1,000 Stck

**10.4314 KALV-75- Luftverteiler-Kasten aus Blech Kombi-Aufputz-Luftverteiler mit Schalldämmung für 75er Aerex-o-Flex Ro**
1 Anschluss Wickelfalzrohr DN 160. 12 Anschlüsse 75er
Aerex-o-Flex-Rohr.
Kombi-Aufputz-Luftverteilerkasten KALV und KALVX mit
Schalldämmung in platzsparender, kompakter Bauweise für
Aerex-o-Flex Rohrsystem.
Die stirnseitige Front ist mit integrierten Adaptern
versehen für die passgenaue und schnelle Montage der
Flexrohre AF-F. Bei der Auslieferung sind einige der
Einschubadapter mit Verschlusskappen versehen.
1 runder Anschlussstutzen DN125 bzw. DN 160 Nippelmaß
mit Dichtungen für Wickelfalzrohranschluss ist variabel
mit den Revisionsabdeckplatten austauschbar. Diese
Verteiler sind somit sehr flexibel für fast alle
Anwendungsfälle einsetzbar.
3 demontierbare Revisionsabdeckplatten (2 x seitlich, 1
x unten am Verteilerkasten).
Ausgestattet mit 4 Montagewinkeln mit Gummientkopplung
zur schallentkoppelten Wand-/ Deckenmontage.
Einsatz als Durchgangs- bzw. 90 -Verteiler.
Zubehör: Dichtringe AF-FRD, bitte separat bestellen.
Technische Daten
Luftrichtung : Be- oder Entlüftung
Max. Volumenstrom : 360 m3/h / empfohlen
Material Gehäuse : Stahlblech, verzinkt
Gewicht : 11,2 kg
Anschluss Flexrohr : 12
Anschlussdurchmesser Wickelfalzrohr : 160 mm
Nennweite : 75 mm
Breite : 650 mm
Höhe : 200 mm
Tiefe : 500 mm
Verpackungseinheit : 1 Stück
Sortiment : 14
GTIN (EAN) : 4045314456767
Hersteller: AEREX
KALV-75-160-12 Luftverteiler-Kasten aus Blech
Artikelnummer: 0045.0676
Menge: 1,000 Stck

**10.4315 KALV-90- Luftverteiler-Kasten aus Blech Kombi-Aufputz-Luftverteiler mit Schalldämmung für 90er Aerex-o-Flex Ro**
1 Anschluss Wickelfalzrohr DN 160. 5 Anschlüsse 90er
Aerex-o-Flex-Rohr.
Kombi-Aufputz-Luftverteilerkasten KALV und KALVX mit
Schalldämmung in platzsparender, kompakter Bauweise für
Aerex-o-Flex Rohrsystem.
Die stirnseitige Front ist mit integrierten Adaptern
versehen für die passgenaue und schnelle Montage der
Flexrohre AF-F. Bei der Auslieferung sind einige der
Einschubadapter mit Verschlusskappen versehen.
1 runder Anschlussstutzen DN125 bzw. DN 160 Nippelmaß
mit Dichtungen für Wickelfalzrohranschluss ist variabel
mit den Revisionsabdeckplatten austauschbar. Diese
Verteiler sind somit sehr flexibel für fast alle
Anwendungsfälle einsetzbar.
3 demontierbare Revisionsabdeckplatten (2 x seitlich, 1
x unten am Verteilerkasten).
Ausgestattet mit 4 Montagewinkeln mit Gummientkopplung
zur schallentkoppelten Wand-/ Deckenmontage.
Einsatz als Durchgangs- bzw. 90 -Verteiler.
Zubehör: Dichtringe AF-FRD, bitte separat bestellen.
Technische Daten
Luftrichtung : Be- oder Entlüftung
Max. Volumenstrom : 250 m3/h / empfohlen
Material Gehäuse : Stahlblech, verzinkt
Anschluss Flexrohr : 5
Anschlussdurchmesser Wickelfalzrohr : 125 mm
Nennweite : 90 mm
Breite : 650 mm
Höhe : 150 mm
Tiefe : 450 mm
Verpackungseinheit : 1 Stück
Sortiment : 14
GTIN (EAN) : 4045314456798
Hersteller: AEREX
KALV-90-125-5 Luftverteiler-Kasten aus Blech
Artikelnummer: 0045.0679
Menge: 1,000 Stck

**10.4316 KALV-RV- Luftverteiler-Kasten aus Blech Variabel einsetzbarer Luftverteiler KALV-RV mit Regulierventilen und S**
Variabel einsetzbarer Luftverteiler KALV-RV mit
Regulierventilen und Schalldämmung in variabler,
kompakter Bauweise für Aerex-o-Flex Rohrsystem.
Anschlussmöglichkeiten für die passgenaue und schnelle
Montage der Flexrohre AF-F an der stirnseitigen Front
und Oberseite des Verteilers mittels beiliegender,
variabel platzierbarer Regulierventiladapter LRV-75.
Bei Auslieferung sind einige Anschlüsse mit
Verschlusskappen versehen.
Einfache, zentrale Einregulierung des Volumenstromes
über beiliegende Regulierventiladapter LRV-75 mittels
beiliegenden Einstellschlüssels oder mittels 6 mm
Inbusschlüssels.
4 Anschlussmöglichkeiten für Wickelfalzrohr, 3
Revisionsöffnungen.
Ausgestattet mit 4 Montagewinkeln mit Gummientkopplung
zur schallentkoppelten Wand-/ Deckenmontage.
Einsatz als Durchgangs- bzw. 90  oder Z-Verteiler.
Technische Daten
Luftrichtung : Abluft / Zuluft
Max. Volumenstrom : 180 m3/h
Material Gehäuse : Stahlblech, verzinkt
Anschluss Flexrohr : 6
Anschlussdurchmesser Wickelfalzrohr : 125 mm
Nennweite : 75 mm
Breite : 650 mm
Höhe : 150 mm
Tiefe : 500 mm
Verpackungseinheit : 1 Stück
Sortiment : 14
GTIN (EAN) : 4045314456965
Hersteller: AEREX
KALV-RV-75-125-6 Luftverteiler-Kasten aus Blech
Artikelnummer: 0045.0696
Menge: 1,000 Stck

**10.4317 KALV-RV- Luftverteiler-Kasten aus Blech Variabel einsetzbarer Luftverteiler KALV-RV mit Regulierventilen und S**
Variabel einsetzbarer Luftverteiler KALV-RV mit
Regulierventilen und Schalldämmung in variabler,
kompakter Bauweise für Aerex-o-Flex Rohrsystem.
Anschlussmöglichkeiten für die passgenaue und schnelle
Montage der Flexrohre AF-F an der stirnseitigen Front
und Oberseite des Verteilers mittels beiliegender,
variabel platzierbarer Regulierventiladapter LRV-75.
Bei Auslieferung sind einige Anschlüsse mit
Verschlusskappen versehen.
Einfache, zentrale Einregulierung des Volumenstromes
über beiliegende Regulierventiladapter LRV-75 mittels
beiliegenden Einstellschlüssels oder mittels 6 mm
Inbusschlüssels.
4 Anschlussmöglichkeiten für Wickelfalzrohr, 3
Revisionsöffnungen.
Ausgestattet mit 4 Montagewinkeln mit Gummientkopplung
zur schallentkoppelten Wand-/ Deckenmontage.
Einsatz als Durchgangs- bzw. 90  oder Z-Verteiler.
Technische Daten
Luftrichtung : Abluft / Zuluft
Max. Volumenstrom : 360 m3/h
Material Gehäuse : Stahlblech, verzinkt
Anschluss Flexrohr : 12
Anschlussdurchmesser Wickelfalzrohr : 160 mm
Nennweite : 75 mm
Breite : 650 mm
Höhe : 200 mm
Tiefe : 500 mm
Verpackungseinheit : 1 Stück
Sortiment : 14
GTIN (EAN) : 4045314456972
Hersteller: AEREX
KALV-RV-75-160-12 Luftverteiler-Kasten aus Blech
Artikelnummer: 0045.0697
Menge: 1,000 Stck

**10.4318 DEV-75-1 Deckeneinbau-Luftverteiler Deckeneinbau-Luftverteiler zur Teilmontage in einer Betondecke zum dir**
Deckeneinbau-Luftverteiler DEV zur Teilmontage in einer
Betondecke zum direkten Anschluss von bis zu 12 x
Rohrleitung AEREX-o-Flex AF-F75. Je 6 Stück Anschlüsse
sind an der Längsseite vorn und hinten in der Rohrebene
mittels Luftregulierventil LRVK-75 zum Adaptieren
variabel steckbar. Der Luftverteiler ist mittels
Wickelfalzrohr-Doppelnippel DN 160 kaskadierbar.
Zur Montage auf 50 mm Stahlbetonfertigteildecke oder
direkt auf einer Schalung. Verteiler wird direkt nach
der Montage mit in die Ortbetondecke eingegossen.
Durch öffnen des unteren Revisonsdeckels kann der
Volumenstrom der einzelnen Stränge mittels
innenliegenden Luftregulierventilen zentral
voreingestellt werden.
Lieferumfang: 1 Luftverteiler, 6 Regulierventile
LRVK-75, 8 Blindkappen für nicht benötigte Anschlüsse,
2 Blinddeckel DN 160, 1 Doppelnippel DN 160.
Montage mittels 4 Stück Montagewinkeln auf der
Betonfertigteildecke. Einbau erfolgt von oben.
Bitte beachten! Einbausituation muss bauseits statisch
geprüft werden.
Technische Daten
Material Gehäuse : Stahlblech, verzinkt
Anschluss Flexrohr : 6
Anschlussdurchmesser Wickelfalzrohr : 160 mm
Nennweite : 75 mm
Breite : 630 mm
Höhe : 390 mm
Tiefe : 230 mm
Verpackungseinheit : 1 Stück
Sortiment : 14
GTIN (EAN) : 4045314457009
Hersteller: AEREX
DEV-75-160-12 Deckeneinbau-Luftverteiler
Artikelnummer: 0045.0700
Menge: 1,000 Stck

**10.4319 LRV-75-4 Luftregulierventil Luftregulierventil zur Montage am Verteiler KALV-RV, anderen Blechkomp**
Luftregulierventil LRV zur Montage am Verteiler KALV-RV
oder anderen Blechkomponenten.
Auch zum Einstecken zwischen ein Flexrohr geeignet.
Eine Seite Nippelmaß, eine Seite Muffenmaß.
Einfache, zentrale Einregulierung des Volumenstromes
mittels beiliegenden Einstellschlüssels oder mittels 6
mm Inbusschlüssels.
Zur Montage an anderen Blechkomponenten mit 1 mm
Wandungsdicke an einem runden 70 mm Ausschnitt mittels
Rastnasen, zweite Seite zum direkten Anschluss an
Flexrohr.
Technische Daten
Luftrichtung : Abluft / Zuluft
Material Gehäuse : Kunststoff ASA
Farbe : schwarz
Nennweite : 75 mm
Länge : 148 mm
Verpackungseinheit : 4 Stück
Sortiment : 14
GTIN (EAN) : 4045314456989
Hersteller: AEREX
LRV-75-4 Luftregulierventil
Artikelnummer: 0045.0698
Menge: 1,000 Stck

**10.4320 LRV-75-1 Luftregulierventil Luftregulierventil zur Montage am Verteiler KALV-RV, anderen Blechkomp**
Luftregulierventil LRV zur Montage am Verteiler KALV-RV
oder anderen Blechkomponenten.
Auch zum Einstecken zwischen ein Flexrohr geeignet.
Eine Seite Nippelmaß, eine Seite Muffenmaß.
Einfache, zentrale Einregulierung des Volumenstromes
mittels beiliegenden Einstellschlüssels oder mittels 6
mm Inbusschlüssels.
Zur Montage an anderen Blechkomponenten mit 1 mm
Wandungsdicke an einem runden 70 mm Ausschnitt mittels
Rastnasen, zweite Seite zum direkten Anschluss an
Flexrohr.
Technische Daten
Luftrichtung : Abluft / Zuluft
Material Gehäuse : Kunststoff ASA
Farbe : schwarz
Nennweite : 75 mm
Länge : 148 mm
Verpackungseinheit : 10 Stück
Sortiment : 14
GTIN (EAN) : 4045314456996
Hersteller: AEREX
LRV-75-10 Luftregulierventil
Artikelnummer: 0045.0699
Menge: 1,000 Stck

**10.4321 LRVK-75- Luftregulierventil Luftregulierventil zur Montage am Verteiler DEV.**
Luftregulierventil LRVL als Rohranschlussadapter zur
Erweiterung und Montage an dem Luftverteiler DEV-75.
Eine Seite Nippelmaß, eine Seite Muffenmaß.
Einfache, zentrale Einregulierung des Volumenstromes
mittels beiliegenden Einstellschlüssels oder mittels 6
mm Inbusschlüssels.
Technische Daten
Luftrichtung : Abluft / Zuluft
Material Gehäuse : Kunststoff ASA
Farbe : schwarz
Nennweite : 75 mm
Länge : 125 mm
Verpackungseinheit : 6 Stück
Sortiment : 14
GTIN (EAN) : 4045314457016
Hersteller: AEREX
LRVK-75-6 Luftregulierventil
Artikelnummer: 0045.0701
Menge: 1,000 Stck

**10.4322 AF-W 100 Winkel 90 Übergangsstück vom runden Anschluss (Zu- oder Abluftventil) auf Ei**
90 -Übergangsstück vom runden Anschluss (Zu- /
Abluftelement) auf Einschubadapter AF-WE.
Abgänge mit Muffenmaß.
Technische Daten
Material : Stahlblech, verzinkt
Nennweite : 100 mm
Geeignet für Nennweite : 63
Winkelmass : 90
Verpackungseinheit : 1 Stück
Sortiment : 25
GTIN (EAN) : 4045314558287
Hersteller: AEREX
AF-W 100 80/150 Winkel
Artikelnummer: 0055.0828
Menge: 1,000 Stck

**10.4323 AF-WL 10 Winkel 90 Übergangsstück vom runden Anschluss (Zu- oder Abluftventil) auf Ei**
90 -Übergangsstück vom runden Anschluss (Zu- /
Abluftelement) auf Einschubadapter AF-WE.
Abgänge mit Muffenmaß.
Technische Daten
Material : Stahlblech, verzinkt
Nennweite : 100 mm
Geeignet für Nennweite : 63
Winkelmass : 90
Verpackungseinheit : 1 Stück
Sortiment : 25
GTIN (EAN) : 4045314558294
Hersteller: AEREX
AF-WL 100 80/150 Winkel
Artikelnummer: 0055.0829
Menge: 1,000 Stck

**10.4324 AF-WL 12 Winkel 90 Übergangsstück vom runden Anschluss (Zu- oder Abluftventil) auf Ei**
90 -Übergangsstück vom runden Anschluss (Zu- /
Abluftelement) auf Einschubadapter AF-WE.
Abgänge mit Muffenmaß.
Technische Daten
Material : Stahlblech, verzinkt
Nennweite : 125 mm
Geeignet für Nennweite : 63
Winkelmass : 90
Verpackungseinheit : 1 Stück
Sortiment : 25
GTIN (EAN) : 4045314558447
Hersteller: AEREX
AF-WL 125 80/150 Winkel
Artikelnummer: 0055.0844
Menge: 1,000 Stck

**10.4325 AF-WL 10 Winkel 90 Übergangsstück vom runden Anschluss (Zu- oder Abluftventil) auf Ei**
90 -Übergangsstück vom runden Anschluss (Zu- /
Abluftelement) auf Einschubadapter AF-WE.
Abgänge mit Muffenmaß.
Technische Daten
Material : Stahlblech, verzinkt
Nennweite : 100 mm
Geeignet für Nennweite : 75
Winkelmass : 90
Verpackungseinheit : 1 Stück
Sortiment : 25
GTIN (EAN) : 4045314558324
Hersteller: AEREX
AF-WL 100 80/200 Winkel
Artikelnummer: 0055.0832
Menge: 1,000 Stck

**10.4326 AF-WL 12 Winkel 90 Übergangsstück vom runden Anschluss (Zu- oder Abluftventil) auf Ei**
90 -Übergangsstück vom runden Anschluss (Zu- /
Abluftelement) auf Einschubadapter AF-WE.
Abgänge mit Muffenmaß.
Technische Daten
Material : Stahlblech, verzinkt
Nennweite : 125 mm
Geeignet für Nennweite : 75
Winkelmass : 90
Verpackungseinheit : 1 Stück
Sortiment : 25
GTIN (EAN) : 4045314558331
Hersteller: AEREX
AF-WL 125 80/200 Winkel
Artikelnummer: 0055.0833
Menge: 1,000 Stck

**10.4327 AF-WLF 1 Winkel Winkel als Übergangsstück Zu-Abluftventil DN 100 auf 2 x Flexrohr AF-F**
Winkel als Übergangsstück von Zu- Abluftelement an
Aerex-o-Flex Rohr.
Zubehör: Dichtringe AF-FDR, bitte separat bestellen.
Technische Daten
Material : Stahlblech, verzinkt
Anschluss Flexrohr : 2
Nennweite : 100 mm
Geeignet für Nennweite : 63
Winkelmass : 90
Verpackungseinheit : 1 Stück
Sortiment : 25
GTIN (EAN) : 4045314558638
Hersteller: AEREX
AF-WLF 100-63/63 Winkel
Artikelnummer: 0055.0863
Menge: 1,000 Stck

**10.4328 AF-WLF 1 Winkel Winkel als Übergangsstück Zu-Abluftventil DN 100 auf 1 x Flexrohr AF-F**
Winkel als Übergangsstück von Zu- Abluftelement an
Aerex-o-Flex Rohr.
Zubehör: Dichtringe AF-FDR, bitte separat bestellen.
Technische Daten
Material : Stahlblech, verzinkt
Gewicht : 1 kg
Anschluss Flexrohr : 1
Nennweite : 100 mm
Geeignet für Nennweite : 90
Winkelmass : 90
Verpackungseinheit : 1 Stück
Sortiment : 25
GTIN (EAN) : 4045314456781
Hersteller: AEREX
AF-WLF 100-90 Winkel
Artikelnummer: 0045.0678
Menge: 1,000 Stck

**10.4329 AF-WLF 1 Winkel Winkel als Übergangsstück Zu-Abluftventil DN 125 auf 1 x Flexrohr AF-F**
Winkel als Übergangsstück von Zu- Abluftelement an
Aerex-o-Flex Rohr.
Zubehör: Dichtringe AF-FDR, bitte separat bestellen.
Technische Daten
Material : Stahlblech, verzinkt
Anschluss Flexrohr : 1
Nennweite : 125 mm
Geeignet für Nennweite : 90
Winkelmass : 90
Verpackungseinheit : 1 Stück
Sortiment : 25
GTIN (EAN) : 4045314456774
Hersteller: AEREX
AF-WLF 125-90 Winkel
Artikelnummer: 0045.0677
Menge: 1,000 Stck

**10.4330 AF-WE 63 Einschubadapter Einschubadapter AF-WE 63 für den passgenauen Übergang vom Flexrohr AF-**
Einschubadapter für den passgenauen Übergang vom
Flexrohr AF-F zum Winkel AF-W.
Mittels "Klick-Prinzip" wird der Adapter schnell und
sicher mit dem Flexrohr AF-F verbunden.
Zubehör: Dichtring AF-FDR, bitte separat bestellen.
Für nicht benötigten Anschluss verwenden Sie die im
Lieferumfang enthaltene Verschlusskappe.
Technische Daten
Material : PP, PVC-frei
Nennweite : 63 mm
Verpackungseinheit : 1 Stück
Sortiment : 26
GTIN (EAN) : 4045314456217
Hersteller: AEREX
AF-WE 63 Einschubadapter
Artikelnummer: 0045.0621
Menge: 1,000 Stck

**10.4331 AF-WE 75 Einschubadapter Einschubadapter AF-WE 75 für den passgenauen Übergang vom Flexrohr AF-**
Einschubadapter für den passgenauen Übergang vom
Flexrohr AF-F zum Winkel AF-W.
Mittels "Klick-Prinzip" wird der Adapter schnell und
sicher mit dem Flexrohr AF-F verbunden.
Zubehör: Dichtring AF-FDR, bitte separat bestellen.
Für nicht benötigten Anschluss verwenden Sie die im
Lieferumfang enthaltene Verschlusskappe.
Technische Daten
Material : PP, PVC-frei
Nennweite : 75 mm
Verpackungseinheit : 1 Stück
Sortiment : 26
GTIN (EAN) : 4045314456224
Hersteller: AEREX
AF-WE 75 Einschubadapter
Artikelnummer: 0045.0622
Menge: 1,000 Stck

**10.4332 AF-B 63 90 Blechbogen 90 Blechbogen für Flexrohr AF-F 63**
90 -Kurzbogen zur Aufnahme des flexieblen Rohrsystems
AEREX-o-Flex. Das Flexrohr wird in den Bogen
eingeschoben.
An den Enden des Bogens befinden sich 2 eindrückbare
Befestigungsklammern für die fixierung des Flexrohrs.
Zubehör: Dichtring AF-FDR, bitte separat bestellen.
Technische Daten
Material : Stahlblech, verzinkt
Gewicht : 0,24 kg
Nennweite : 63 mm
Winkelmass : 90
Länge : 145 mm
Verpackungseinheit : 1 Stück
Sortiment : 25
GTIN (EAN) : 4045314558492
Hersteller: AEREX
AF-B 63 90  Blechbogen
Artikelnummer: 0055.0849
Menge: 1,000 Stck

**10.4333 AF-B 75 90 Blechbogen 90 Blechbogen für Flexrohr AF-F 75**
90 -Kurzbogen zur Aufnahme des flexieblen Rohrsystems
AEREX-o-Flex. Das Flexrohr wird in den Bogen
eingeschoben.
An den Enden des Bogens befinden sich 2 eindrückbare
Befestigungsklammern für die fixierung des Flexrohrs.
Zubehör: Dichtring AF-FDR, bitte separat bestellen.
Technische Daten
Material : Stahlblech, verzinkt
Gewicht : 0,27 kg
Nennweite : 75 mm
Winkelmass : 90
Länge : 164 mm
Verpackungseinheit : 1 Stück
Sortiment : 25
GTIN (EAN) : 4045314558485
Hersteller: AEREX
AF-B 75 90  Blechbogen
Artikelnummer: 0055.0848
Menge: 1,000 Stck

**10.4334 AF-B 90 90 Blechbogen 90 Blechbogen für Flexrohr AF-F 90**
90 -Kurzbogen zur Aufnahme des flexieblen Rohrsystems
AEREX-o-Flex. Das Flexrohr wird in den Bogen
eingeschoben.
An den Enden des Bogens befinden sich 2 eindrückbare
Befestigungsklammern für die fixierung des Flexrohrs.
Zubehör: Dichtring AF-FDR, bitte separat bestellen.
Technische Daten
Material : Stahlblech, verzinkt
Gewicht : 0,32 kg
Nennweite : 90 mm
Winkelmass : 90
Länge : 181 mm
Verpackungseinheit : 1 Stück
Sortiment : 25
GTIN (EAN) : 4045314558478
Hersteller: AEREX
AF-B 90 90  Blechbogen
Artikelnummer: 0055.0847
Menge: 1,000 Stck

**10.4335 AF-A 63 Ventiladapter Adapter zum passgenauen Übergang vom Flexrohr AF-F 63 zum Zu- und Ablu**
Adapter für den passgenauen Übergang vom Flexrohr zum
Zu- und Abluftventil DN 100 (nicht für Abluftventil KSU
und Ventil AIRY).
Mittels "Klick-Prinzip" wird der Adapter schnell und
sicher mit dem Flexrohr AF-F verbunden.
Zubehör: Dichtring AF-FDR, bitte separat bestellen.
Technische Daten
Einbauart : Unterputz
Material : PP, PVC-frei
Anschluss Ventil : DN 100
Stutzentiefe für Ventil : 42 mm
Nennweite : 63 mm
Außendurchmesser Ventilseite : 106 mm
Länge : 97 mm
Verpackungseinheit : 1 Stück
Sortiment : 26
GTIN (EAN) : 4045314455920
Hersteller: AEREX
AF-A 63 Ventiladapter
Artikelnummer: 0045.0592
Menge: 1,000 Stck

**10.4336 AF-A 75 Ventiladapter Adapter zum passgenauen Übergang vom Flexrohr AF-F 75 zum Zu- und Ablu**
Adapter für den passgenauen Übergang vom Flexrohr zum
Zu- und Abluftventil DN 100 (nicht für Abluftventil KSU
und Ventil AIRY).
Mittels "Klick-Prinzip" wird der Adapter schnell und
sicher mit dem Flexrohr AF-F verbunden.
Zubehör: Dichtring AF-FDR, bitte separat bestellen.
Technische Daten
Einbauart : Unterputz
Material : PP, PVC-frei
Anschluss Ventil : DN 100
Stutzentiefe für Ventil : 42 mm
Nennweite : 75 mm
Außendurchmesser Ventilseite : 106 mm
Länge : 102 mm
Verpackungseinheit : 1 Stück
Sortiment : 26
GTIN (EAN) : 4045314455913
Hersteller: AEREX
AF-A 75 Ventiladapter
Artikelnummer: 0045.0591
Menge: 1,000 Stck

**10.4337 AF-A 90 Ventiladapter Adapter zum passgenauen Übergang vom Flexrohr AF-F 90 zum Zu- und Ablu**
Adapter für den passgenauen Übergang vom Flexrohr zum
Zu- und Abluftventil DN 100 (nicht für Abluftventil KSU
und Ventil AIRY).
Mittels "Klick-Prinzip" wird der Adapter schnell und
sicher mit dem Flexrohr AF-F verbunden.
Zubehör: Dichtring AF-FDR, bitte separat bestellen.
Technische Daten
Einbauart : Unterputz
Material : PP, PVC-frei
Gewicht : 0,07 kg
Anschluss Ventil : DN 100
Stutzentiefe für Ventil : 42 mm
Nennweite : 90 mm
Außendurchmesser Ventilseite : 106 mm
Länge : 102 mm
Verpackungseinheit : 1 Stück
Sortiment : 26
GTIN (EAN) : 4045314455906
Hersteller: AEREX
AF-A 90 Ventiladapter
Artikelnummer: 0045.0590
Menge: 1,000 Stck

**10.4338 AF-RZ 75 Reduzierstück Reduzierstück für Aerex-o-Flex AF-F 75 auf AF-F 63.**
Übergang von AEREX-o-Flexrohr NW 75 auf NW 63.
Reduzierstück zur Verbindung von AEREX-o-Flex Rohren
mit unterschiedlicher Nennweite.
Reduzierstück mit Muffenmaß
An den Enden des Reduzierstücks befinden sich 2
eindrückbare Befestigungsklemmen für die Fixierung des
Flexrohrs.
Zubehör: Dichtring AF-FDR, bitte separat bestellen.
Technische Daten
Material : Stahlblech, verzinkt
Reduzierung auf Nennweite : 75 mm / 63 mm
Verpackungseinheit : 1 Stück
Sortiment : 25
GTIN (EAN) : 4045314558607
Hersteller: AEREX
AF-RZ 75/63 Reduzierstück
Artikelnummer: 0055.0860
Menge: 1,000 Stck

**10.4339 AF-RZ 90 Reduzierstück Reduzierstück für Aerex-o-Flex AF-F 90 auf AF-F 75.**
Übergang von AEREX-o-Flexrohr NW 90 auf NW 75.
Reduzierstück zur Verbindung von AEREX-o-Flex Rohren
mit unterschiedlicher Nennweite.
Reduzierstück mit Muffenmaß
An den Enden des Reduzierstücks befinden sich 2
eindrückbare Befestigungsklemmen für die Fixierung des
Flexrohrs.
Zubehör: Dichtring AF-FDR, bitte separat bestellen.
Technische Daten
Material : Stahlblech, verzinkt
Reduzierung auf Nennweite : 90 mm / 75 mm
Verpackungseinheit : 1 Stück
Sortiment : 25
GTIN (EAN) : 4045314558614
Hersteller: AEREX
AF-RZ 90 /75 Reduzierstück
Artikelnummer: 0055.0861
Menge: 1,000 Stck

**10.4340 AF-FDR 6 Dichtungsring Dichtringe zur Gewährleistung eines dichten Anschlusses. Zur Verwendun**
"Im 10er-Pack"
Dichtringe zur Gewährleistung eines luftdichten
Abschlusses.
Zur Verwendung mit Flexrohr AF-F in Verbindung mit dem
Ventiladapter AF-A oder dem Einschubadapter AF-WE.
Technische Daten
Material : EPDM
Verpackungseinheit : 10 Stück
Sortiment : 26
GTIN (EAN) : 4045314456231
Hersteller: AEREX
AF-FDR 63 Dichtungsring
Artikelnummer: 0045.0623
Menge: 1,000 Stck

**10.4341 AF-FDR 7 Dichtungsring Dichtringe zur Gewährleistung eines dichten Anschlusses. Zur Verwendun**
"Im 10er-Pack"
Dichtringe zur Gewährleistung eines luftdichten
Abschlusses.
Zur Verwendung mit Flexrohr AF-F in Verbindung mit dem
Ventiladapter AF-A oder dem Einschubadapter AF-WE.
Technische Daten
Material : EPDM
Verpackungseinheit : 10 Stück
Sortiment : 26
GTIN (EAN) : 4045314456248
Hersteller: AEREX
AF-FDR 75 Dichtungsring
Artikelnummer: 0045.0624
Menge: 1,000 Stck

**10.4342 AF-FDR 9 Dichtungsring Dichtringe zur Gewährleistung eines dichten Anschlusses. Zur Verwendun**
"Im 10er-Pack"
Dichtringe zur Gewährleistung eines luftdichten
Abschlusses.
Zur Verwendung mit Flexrohr AF-F in Verbindung mit dem
Ventiladapter AF-A oder dem Einschubadapter AF-WE.
Technische Daten
Material : EPDM
Gewicht : 0,01 kg
Verpackungseinheit : 10 Stück
Sortiment : 26
GTIN (EAN) : 4045314456255
Hersteller: AEREX
AF-FDR 90 Dichtungsring
Artikelnummer: 0045.0625
Menge: 1,000 Stck

**10.4343 SK-100 Schutzkappe Schützt den Ventiladapter AF-A vor Verunreinigung während der Bauphase**
Schützt den Ventiladapter AF-A vor Verunreinigung
während der Bauphase. Kann auch für Rohrenden
angewendet werden. Wiederverwendbar.
Hinweis: Die kleine Bohrung in der Schutzkappe dient
der besseren Entnahme nach der Anwendung und sollte vor
dem Einsetzen bauseits mit Klebeband verschlossen
werden.
Technische Daten
Material : Kunststoff
Gewicht : 0,01 kg
Nennweite : 100 mm
Verpackungseinheit : 1 Stück
Sortiment : 21
GTIN (EAN) : 4045314456316
Hersteller: AEREX
SK-100 Schutzkappe
Artikelnummer: 0045.0631
Menge: 1,000 Stck

**10.4344 SK-125 Schutzkappe Schützt den Ventiladapter AF-A vor Verunreinigung während der Bauphase**
Schützt den Ventiladapter AF-A vor Verunreinigung
während der Bauphase. Kann auch für Rohrenden
angewendet werden. Wiederverwendbar.
Hinweis: Die kleine Bohrung in der Schutzkappe dient
der besseren Entnahme nach der Anwendung und sollte vor
dem Einsetzen bauseits mit Klebeband verschlossen
werden.
Technische Daten
Material : Kunststoff
Nennweite : 125 mm
Verpackungseinheit : 1 Stück
Sortiment : 21
GTIN (EAN) : 4045314456323
Hersteller: AEREX
SK-125 Schutzkappe
Artikelnummer: 0045.0632
Menge: 1,000 Stck

**10.4345 AF-FST 6 Endstopfen Endstopfen zum Verschliessen des Flexrohres AF-F 63 während der Lageru**
Endstopfen zum Verschließen des Flexrohrs AF-F während
der Lagerung und Installation als Schutz vor
Verschmutzung.
Wiederverwendbar.
Technische Daten
Material : PE
Nennweite : 63 mm
Verpackungseinheit : 10 Stück
Sortiment : 26
GTIN (EAN) : 4045314456156
Hersteller: AEREX
AF-FST 63 Endstopfen
Artikelnummer: 0045.0615
Menge: 1,000 Stck

**10.4346 AF-FST 7 Endstopfen Endstopfen zum Verschliessen des Flexrohres AF-F 75 während der Lageru**
Endstopfen zum Verschließen des Flexrohrs AF-F während
der Lagerung und Installation als Schutz vor
Verschmutzung.
Wiederverwendbar.
Technische Daten
Material : PE
Nennweite : 75 mm
Verpackungseinheit : 10 Stück
Sortiment : 26
GTIN (EAN) : 4045314456163
Hersteller: AEREX
AF-FST 75 Endstopfen
Artikelnummer: 0045.0616
Menge: 1,000 Stck

**10.4347 AF-FST 9 Endstopfen Endstopfen zum Verschliessen des Flexrohres AF-F 90 während der Lageru**
Endstopfen zum Verschließen des Flexrohrs AF-F während
der Lagerung und Installation als Schutz vor
Verschmutzung.
Wiederverwendbar.
Technische Daten
Material : PE
Nennweite : 90 mm
Verpackungseinheit : 10 Stück
Sortiment : 26
GTIN (EAN) : 4045314456170
Hersteller: AEREX
AF-FST 90 Endstopfen
Artikelnummer: 0045.0617
Menge: 1,000 Stck

**10.4348 AF-S 63 Befestigungsschelle Befestigungsschelle für die Montage der Flexrohre AF-F 63.**
Befestigungsschellen für die Montage der Flexrohre AF-F
Schnelle Montage.
Technische Daten
Material : Stahlblech, verzinkt
Anschlussgewinde : M8
Nennweite : 63 mm
Verpackungseinheit : 1 Stück
Sortiment : 26
GTIN (EAN) : 4045314455968
Hersteller: AEREX
AF-S 63 Befestigungsschelle
Artikelnummer: 0045.0596
Menge: 1,000 Stck

**10.4349 AF-S 75 Befestigungsschelle Befestigungsschelle für die Montage der Flexrohre AF-F 75.**
Befestigungsschellen für die Montage der Flexrohre AF-F
Schnelle Montage.
Technische Daten
Material : Stahlblech, verzinkt
Anschlussgewinde : M8
Nennweite : 75 mm
Verpackungseinheit : 1 Stück
Sortiment : 26
GTIN (EAN) : 4045314455951
Hersteller: AEREX
AF-S 75 Befestigungsschelle
Artikelnummer: 0045.0595
Menge: 1,000 Stck

**10.4350 AF-S 90 Befestigungsschelle Befestigungsschelle für die Montage der Flexrohre AF-F 90.**
Befestigungsschellen für die Montage der Flexrohre AF-F
Schnelle Montage.
Technische Daten
Material : Stahlblech, verzinkt
Gewicht : 0,13 kg
Anschlussgewinde : M8
Nennweite : 90 mm
Verpackungseinheit : 1 Stück
Sortiment : 26
GTIN (EAN) : 4045314455944
Hersteller: AEREX
AF-S 90 Befestigungsschelle
Artikelnummer: 0045.0594
Menge: 1,000 Stck

**10.4351 AF-R 63 Reinigungsset Reinigungsset zum Säubern der Flexrohre AF-F 63.**
Reinigungsset zum Säubern der Flexrohre AF-F.
Im Luftverteiler AF-V wird eine Reinigungskugel in die
Rohrleitung eingelegt und anschließend mit einem
Staubsauger zu einem der Luftauslässe gesaugt. Die
Reinigungskugel entfernt dabei Schmutzreste und Staub
aus der Rohrleitung.
Technische Daten
Material : EPP
Verpackungseinheit : Staubsaugeradapter und 2
Reinigungskugeln
Sortiment : 26
GTIN (EAN) : 4045314456125
Hersteller: AEREX
AF-R 63 Reinigungsset
Artikelnummer: 0045.0612
Menge: 1,000 Stck

**10.4352 AF-R 75 Reinigungsset Reinigungsset zum Säubern der Flexrohre AF-F75.**
Reinigungsset zum Säubern der Flexrohre AF-F.
Im Luftverteiler AF-V wird eine Reinigungskugel in die
Rohrleitung eingelegt und anschließend mit einem
Staubsauger zu einem der Luftauslässe gesaugt. Die
Reinigungskugel entfernt dabei Schmutzreste und Staub
aus der Rohrleitung.
Technische Daten
Material : EPP
Verpackungseinheit : Staubsaugeradapter und 2
Reinigungskugeln
Sortiment : 26
GTIN (EAN) : 4045314456132
Hersteller: AEREX
AF-R 75 Reinigungsset
Artikelnummer: 0045.0613
Menge: 1,000 Stck

**10.4353 AF-R 90 Reinigungsset Reinigungsset zum Säubern der Flexrohre AF-F 90.**
Reinigungsset zum Säubern der Flexrohre AF-F.
Im Luftverteiler AF-V wird eine Reinigungskugel in die
Rohrleitung eingelegt und anschließend mit einem
Staubsauger zu einem der Luftauslässe gesaugt. Die
Reinigungskugel entfernt dabei Schmutzreste und Staub
aus der Rohrleitung.
Technische Daten
Material : EPP
Verpackungseinheit : Staubsaugeradapter und 2
Reinigungskugeln
Sortiment : 26
GTIN (EAN) : 4045314456149
Hersteller: AEREX
AF-R 90 Reinigungsset
Artikelnummer: 0045.0614
Menge: 1,000 Stck

**10.4354 AF-FSM 6 Muffe Muffe zum Verbinden und Verlängern des Flexrohres AF-F 63.**
Muffe zum Verbinden und Verlängern des Flexrohres AF-F.
Technische Daten
Material : PE
Nennweite : 63 mm
Verpackungseinheit : 1 Stück
Sortiment : 26
GTIN (EAN) : 4045314456187
Hersteller: AEREX
AF-FSM 63 Muffe
Artikelnummer: 0045.0618
Menge: 1,000 Stck

**10.4355 AF-FSM 7 Muffe Muffe zum Verbinden und Verlängern des Flexrohres AF-F 75.**
Muffe zum Verbinden und Verlängern des Flexrohres AF-F.
Technische Daten
Material : PE
Nennweite : 75 mm
Verpackungseinheit : 1 Stück
Sortiment : 26
GTIN (EAN) : 4045314456194
Hersteller: AEREX
AF-FSM 75 Muffe
Artikelnummer: 0045.0619
Menge: 1,000 Stck

**10.4356 AF-FSM 9 Muffe Muffe zum Verbinden und Verlängern des Flexrohres AF-F 90.**
Muffe zum Verbinden und Verlängern des Flexrohres AF-F.
Technische Daten
Material : PE
Nennweite : 90 mm
Verpackungseinheit : 1 Stück
Sortiment : 26
GTIN (EAN) : 4045314456200
Hersteller: AEREX
AF-FSM 90 Muffe
Artikelnummer: 0045.0620
Menge: 1,000 Stck

**10.4357 AF-FB 63 Montagewinkel Einstellbarer Montagewinkel für Flexrohr AF-F 63.**
Flexibel verstellbarer Montagewinkel für das
Aerex-o-Flex Rohrsystem.
Das Flexrohr kann einfach in den kleinstmöglichen
Biegeradius fixiert werden.
Technische Daten
Material : Stahlblech, verzinkt
Nennweite : 63 mm
Verpackungseinheit : 1 Stück
Sortiment : 26
GTIN (EAN) : 4045314558454
Hersteller: AEREX
AF-FB 63 Montagewinkel
Artikelnummer: 0055.0845
Menge: 1,000 Stck

**10.4358 AF-FB 75 Montagewinkel Einstellbarer Montagewinkel für Flexrohr AF-F 75.**
Flexibel verstellbarer Montagewinkel für das
Aerex-o-Flex Rohrsystem.
Das Flexrohr kann einfach in den kleinstmöglichen
Biegeradius fixiert werden.
Technische Daten
Material : Stahlblech, verzinkt
Nennweite : 75 mm
Verpackungseinheit : 1 Stück
Sortiment : 26
GTIN (EAN) : 4045314558461
Hersteller: AEREX
AF-FB 75 Montagewinkel
Artikelnummer: 0055.0846
Menge: 1,000 Stck

**10.4359 ISO-FR-1 Lüftungsrohr, wärmegedämmt Wärmegedämmtes Lüftungsrohr 125**
Wärmegedämmtes Lüftungsrohr, dampfdiffusionsdicht,
stabil.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
AEREX-ISOForm-Rohr kann leicht und sauber durch
vorhandene Führungsrillen auf der Mantelseite gekürzt
werden.
Technische Daten
Material Innenwand : Polyolefin-Schaum,
dampfdiffusionsdicht
Material Mantelrohr : Polyethylen (PE)
Gewicht : 1,7 kg
Innendurchmesser : 125 mm
Außendurchmesser : 160 mm
Länge : 2.000 mm
Breite :
Höhe :
Tiefe : 2.000 mm
Fördermitteltemperatur : -45  C bis 95  C
Umgebungstemperatur : -45  C bis 95  C
Wärmeleitzahl : 0,040 W/m*K bei 40  C
Verpackungseinheit : 1 Stück
Sortiment : 29
GTIN (EAN) : 4045314456637
Hersteller: AEREX
ISO-FR-125 Lüftungsrohr, wärmegedämmt
Artikelnummer: 0045.0663
Menge: 1,000 Stck

**10.4360 ISO-FR-1 Lüftungsrohr, wärmegedämmt Wärmegedämmtes Lüftungsrohr 160**
Wärmegedämmtes Lüftungsrohr, dampfdiffusionsdicht,
stabil.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
AEREX-ISOForm-Rohr kann leicht und sauber durch
vorhandene Führungsrillen auf der Mantelseite gekürzt
werden.
Technische Daten
Material Innenwand : Polyolefin-Schaum,
dampfdiffusionsdicht
Material Mantelrohr : Polyethylen (PE)
Innendurchmesser : 170 mm
Außendurchmesser : 200 mm
Länge : 2.000 mm
Breite :
Höhe :
Tiefe : 2.000 mm
Fördermitteltemperatur : -45  C bis 95  C
Umgebungstemperatur : -45  C bis 95  C
Wärmeleitzahl : 0,040 W/m*K bei 40  C
Verpackungseinheit : 1 Stück
Sortiment : 29
GTIN (EAN) : 4045314456644
Hersteller: AEREX
ISO-FR-160 Lüftungsrohr, wärmegedämmt
Artikelnummer: 0045.0664
Menge: 1,000 Stck

**10.4361 ISO-FB-1 Lüftungsrohrbogen, wärmegedämmt Wärmegedämmter Lüftungsrohrbogen 125 90 /45**
Isolierte dampfdiffusionsdichte Bögen AEREX ISOForm.
90  Bogen, teilbar zu 2 Stück 45  Bögen.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Material Innenwand : Polyolefin-Schaum,
dampfdiffusionsdicht
Material Mantelrohr : Polyethylen (PE)
Gewicht : 0,33 kg
Innendurchmesser : 125 mm
Außendurchmesser : 160 mm
Winkelmass : 90
Umgebungstemperatur : -40  C bis 95  C
Wärmeleitzahl : 0,040 W/m*K bei 40  C
Verpackungseinheit : 1 Stück
Sortiment : 29
GTIN (EAN) : 4045314456651
Hersteller: AEREX
ISO-FB-125-90 /45  Lüftungsrohrbogen, wärmegedämmt
Artikelnummer: 0045.0665
Menge: 1,000 Stck

**10.4362 ISO-FB-1 Lüftungsrohrbogen, wärmegedämmt Wärmegedämmter Lüftungsrohrbogen 160-90 /45**
Isolierte dampfdiffusionsdichte Bögen AEREX ISOForm.
90  Bogen, teilbar zu 2 Stück 45  Bögen.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Material Innenwand : Polyolefin-Schaum,
dampfdiffusionsdicht
Material Mantelrohr : Polyethylen (PE)
Innendurchmesser : 170 mm
Außendurchmesser : 200 mm
Winkelmass : 90
Umgebungstemperatur : -40  C bis 95  C
Wärmeleitzahl : 0,040 W/m*K bei 40  C
Verpackungseinheit : 1 Stück
Sortiment : 29
GTIN (EAN) : 4045314456668
Hersteller: AEREX
ISO-FB-160-90 /45  Lüftungsrohrbogen, wärmegedämmt
Artikelnummer: 0045.0666
Menge: 1,000 Stck

**10.4363 ISO-FV-1 Lüftungsrohrverbinder Lüftungsrohr-Verbinder zum Verbinden von ISOForm Rohr ISO-FR-125 oder**
Verbinder ISO-FV zum Verbinden der AEREX-ISOForm Rohre
und Bögen.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Material : EPDM-Kautschuk
Gewicht : 0,1 kg
Innendurchmesser : 160 mm
Verpackungseinheit : 1 Stück
Sortiment : 29
GTIN (EAN) : 4045314456675
Hersteller: AEREX
ISO-FV-125 Lüftungsrohrverbinder
Artikelnummer: 0045.0667
Menge: 1,000 Stck

**10.4364 ISO-FV-1 Lüftungsrohrverbinder Lüftungsrohr-Verbinder zum Verbinden von ISOForm Rohr ISO-FR-160 oder**
Verbinder ISO-FV zum Verbinden der AEREX-ISOForm Rohre
und Bögen.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Material : EPDM-Kautschuk
Innendurchmesser : 200 mm
Verpackungseinheit : 1 Stück
Sortiment : 29
GTIN (EAN) : 4045314456705
Hersteller: AEREX
ISO-FV-160 Lüftungsrohrverbinder
Artikelnummer: 0045.0670
Menge: 1,000 Stck

**10.4365 ISO-FÜ-1 Lüftungsrohrübergang Lüftungsrohrübergang, symmetrisch, von ISOForm auf Anschlussstutzen vo**
Übergang von AEREX-ISOForm Rohrleitungen auf
Wickelfalzrohr-Bauteile mit Nippelmaß, Geräte, Wand-
und Dachdurchführungen.
Einfache und sichere Montage.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Ausführung : symmetrisch
Material : EPDM-Kautschuk
Verpackungseinheit : 1 Stück
Sortiment : 29
GTIN (EAN) : 4045314456682
Hersteller: AEREX
ISO-FÜ-125 Lüftungsrohrübergang
Artikelnummer: 0045.0668
Menge: 1,000 Stck

**10.4366 ISO-FÜ-1 Lüftungsrohrübergang Lüftungsrohrübergang, symmetrisch, von ISOForm auf Anschlussstutzen vo**
Übergang von AEREX-ISOForm Rohrleitungen auf
Wickelfalzrohr-Bauteile mit Nippelmaß, Geräte, Wand-
und Dachdurchführungen.
Einfache und sichere Montage.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Ausführung : symmetrisch
Material : EPDM-Kautschuk
Verpackungseinheit : 1 Stück
Sortiment : 29
GTIN (EAN) : 4045314456712
Hersteller: AEREX
ISO-FÜ-180 Lüftungsrohrübergang
Artikelnummer: 0045.0671
Menge: 1,000 Stck

**10.4367 ISO-FÜ-1 Lüftungsrohrübergang Lüftungsrohrübergang, symmetrisch, von ISOForm auf Anschlussstutzen vo**
Übergang von AEREX-ISOForm Rohrleitungen auf
Wickelfalzrohr-Bauteile mit Nippelmaß, Geräte, Wand-
und Dachdurchführungen.
Einfache und sichere Montage.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Ausführung : symmetrisch
Material : EPDM-Kautschuk
Verpackungseinheit : 1 Stück
Sortiment : 29
GTIN (EAN) : 4045314456729
Hersteller: AEREX
ISO-FÜ-160/150 Lüftungsrohrübergang
Artikelnummer: 0045.0672
Menge: 1,000 Stck

**10.4368 ISO-FÜa- Lüftungsrohrübergang Lüftungsrohrübergang, asymmetrisch, von ISOForm-Rohren auf Stutzen von**
Übergang, asymmetrisch, von AEREX-ISOForm Rohrleitungen
auf Wickelfalzrohr-Bauteile mit Nippelmaß, Geräte,
Wand- und Dachdurchführungen.
Einfache und sichere Montage.
Das AEREX-ISOForm Lüftungsrohrsystem zeichnet sich
durch seine sehr guten Wärmedämmeigenschaften und die
hervorragende Geräuschdämmung aus. Das
widerstandsfähige Rohr kann aufgrund der glatten
Innenauskleidung mit geschlossener Zellstruktur leicht
sauber gehalten werden.
AEREX-ISOForm wird eingesetzt in der Außenluftansaugung
und Fortluftführung von Wärmerückgewinnungsanlagen zur
Verhinderung von Kondensatbildung sowie im zentralen
Zuluft- und Abluftkanal bis zum Verteiler / Sammler zur
Minimierung von Wärmeverlusten.
Normal entflammbar nach Brandklasse B2.
Technische Daten
Ausführung : asymmetrisch
Material : EPDM-Kautschuk
Verpackungseinheit : 1 Stück
Sortiment : 29
GTIN (EAN) : 4045314456699
Hersteller: AEREX
ISO-FÜa-125 Lüftungsrohrübergang
Artikelnummer: 0045.0669
Menge: 1,000 Stck

**10.4369 SLF-K-10 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 100 mm
Länge : 500 mm
Breite : 240 mm
Höhe : 150 mm
Tiefe : 500 mm
Umgebungstemperatur : 200  C
Verpackungseinheit : 1 Stück
Sortiment : 21
GTIN (EAN) : 4045314455791
Hersteller: AEREX
SLF-K-100-500 Telefonie-Schalldämpfer (Nippelmaß)
Artikelnummer: 0045.0579
Menge: 1,000 Stck

**10.4370 SLF-K-12 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 125 mm
Länge : 500 mm
Breite : 265 mm
Höhe : 175 mm
Tiefe : 500 mm
Umgebungstemperatur : 200  C
Verpackungseinheit : 1 Stück
Sortiment : 21
GTIN (EAN) : 4045314455807
Hersteller: AEREX
SLF-K-125-500 Telefonie-Schalldämpfer (Nippelmaß)
Artikelnummer: 0045.0580
Menge: 1,000 Stck

**10.4371 SLF-K-16 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 160 mm
Länge : 500 mm
Breite : 285 mm
Höhe : 210 mm
Tiefe : 500 mm
Umgebungstemperatur : 200  C
Verpackungseinheit : 1 Stück
Sortiment : 21
GTIN (EAN) : 4045314455814
Hersteller: AEREX
SLF-K-160-500 Telefonie-Schalldämpfer (Nippelmaß)
Artikelnummer: 0045.0581
Menge: 1,000 Stck

**10.4372 SLF-K-10 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 100 mm
Länge : 1.000 mm
Breite : 240 mm
Höhe : 150 mm
Tiefe :
Umgebungstemperatur : 200  C
Verpackungseinheit : 1 Stück
Sortiment : 21
GTIN (EAN) : 4045314455838
Hersteller: AEREX
SLF-K-100-1000 Telefonie-Schalldämpfer (Nippelmaß)
Artikelnummer: 0045.0583
Menge: 1,000 Stck

**10.4373 SLF-K-12 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 125 mm
Länge : 1.000 mm
Breite : 265 mm
Höhe : 175 mm
Tiefe : 1.000 mm
Umgebungstemperatur : 200  C
Verpackungseinheit : 1 Stück
Sortiment : 21
GTIN (EAN) : 4045314455777
Hersteller: AEREX
SLF-K-125-1000 Telefonie-Schalldämpfer (Nippelmaß)
Artikelnummer: 0045.0577
Menge: 1,000 Stck

**10.4374 SLF-K-16 Telefonie-Schalldämpfer (Nippelmaß) Flacher flexibler Telefonie-Schalldämpfer, Anschlussstutzen mit Nippel**
Flacher, flexibler Telefonie-Schalldämpfer, dessen
Biegefähigkeit eine Anpassung bei engsten
Platzverhältnissen und schwierigster Leitungsführung
ermöglicht. Die Schalldämpfer sind aus zweilagigen,
flexiblen Aluminiumrohren hergestellt. Das Innenrohr
ist feinporig perforiert. Zwischen Innen- und Außenrohr
ist eine Dämmschicht aus kunstharzgebundener
Mineralfasermatte 50 mm dick. Die Schalldämpferenden
sind mit Aluminiumkappen abgedeckt.
Die Anschlussstutzen haben Nippelmaß und passen in
Rohre.
Nicht brennbar nach DIN 4102 KL. A1.
Technische Daten
Ausführung : 50 mm Schallschluckpackung
Material : Aluminium
Nennweite : 160 mm
Länge : 1.000 mm
Breite : 285 mm
Höhe : 210 mm
Tiefe : 1.000 mm
Umgebungstemperatur : 200  C
Verpackungseinheit : 1 Stück
Sortiment : 21
GTIN (EAN) : 4045314455784
Hersteller: AEREX
SLF-K-160-1000 Telefonie-Schalldämpfer (Nippelmaß)
Artikelnummer: 0045.0578
Menge: 1,000 Stck

**10.4375 SLFA25-1 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 100 mm
Außendurchmesser : 157 mm
Länge : 1.000 mm
Umgebungstemperatur : 200  C
Verpackungseinheit : 1 Stück
Sortiment : 21
GTIN (EAN) : 4045314450116
Hersteller: AEREX
SLFA25-100-1000 Telefonie-Schalldämpfer (Nippelmaß)
Artikelnummer: 0045.0011
Menge: 1,000 Stck

**10.4376 SLFA25-1 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 125 mm
Außendurchmesser : 187 mm
Länge : 1.000 mm
Umgebungstemperatur : 200  C
Verpackungseinheit : 1 Stück
Sortiment : 21
GTIN (EAN) : 4045314450123
Hersteller: AEREX
SLFA25-125-1000 Telefonie-Schalldämpfer (Nippelmaß)
Artikelnummer: 0045.0012
Menge: 1,000 Stck

**10.4377 SLFA25-1 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 150 mm
Außendurchmesser : 207 mm
Länge : 1.000 mm
Umgebungstemperatur : 200  C
Verpackungseinheit : 1 Stück
Sortiment : 21
GTIN (EAN) : 4045314450130
Hersteller: AEREX
SLFA25-150-1000 Telefonie-Schalldämpfer (Nippelmaß)
Artikelnummer: 0045.0013
Menge: 1,000 Stck

**10.4378 SLFA25-1 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 160 mm
Außendurchmesser : 207 mm
Länge : 1.000 mm
Umgebungstemperatur : 200  C
Verpackungseinheit : 1 Stück
Sortiment : 21
GTIN (EAN) : 4045314450147
Hersteller: AEREX
SLFA25-160-1000 Telefonie-Schalldämpfer (Nippelmaß)
Artikelnummer: 0045.0014
Menge: 1,000 Stck

**10.4379 SLFA25-2 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 200 mm
Außendurchmesser : 257 mm
Länge : 1.000 mm
Umgebungstemperatur : 200  C
Verpackungseinheit : 1 Stück
Sortiment : 21
GTIN (EAN) : 4045314450154
Hersteller: AEREX
SLFA25-200-1000 Telefonie-Schalldämpfer (Nippelmaß)
Artikelnummer: 0045.0015
Menge: 1,000 Stck

**10.4380 SLFA25-2 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 224 mm
Außendurchmesser : 287 mm
Länge : 1.000 mm
Umgebungstemperatur : 200  C
Verpackungseinheit : 1 Stück
Sortiment : 21
GTIN (EAN) : 4045314454817
Hersteller: AEREX
SLFA25-224-1000 Telefonie-Schalldämpfer (Nippelmaß)
Artikelnummer: 0045.0481
Menge: 1,000 Stck

**10.4381 SLFA25-2 Telefonie-Schalldämpfer (Nippelmaß) Flexibler Telefonie-Schalldämpfer, Anschlussstutzen mit Nippelmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 25 mm Schallschluckpackung
Material : Aluminium
Nennweite : 250 mm
Außendurchmesser : 307 mm
Länge : 1.000 mm
Umgebungstemperatur : 200  C
Verpackungseinheit : 1 Stück
Sortiment : 21
GTIN (EAN) : 4045314455111
Hersteller: AEREX
SLFA25-250-1000 Telefonie-Schalldämpfer (Nippelmaß)
Artikelnummer: 0045.0511
Menge: 1,000 Stck

**10.4382 SLFA50-1 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 100 mm
Außendurchmesser : 207 mm
Länge : 1.000 mm
Umgebungstemperatur : 200  C
Verpackungseinheit : 1 Stück
Sortiment : 21
GTIN (EAN) : 4045314450161
Hersteller: AEREX
SLFA50-100-1000 Telefonie-Schalldämpfer (Nippelmaß)
Artikelnummer: 0045.0016
Menge: 1,000 Stck

**10.4383 SLFA50-1 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 125 mm
Außendurchmesser : 231 mm
Länge : 1.000 mm
Umgebungstemperatur : 200  C
Verpackungseinheit : 1 Stück
Sortiment : 21
GTIN (EAN) : 4045314450178
Hersteller: AEREX
SLFA50-125-1000 Telefonie-Schalldämpfer (Nippelmaß)
Artikelnummer: 0045.0017
Menge: 1,000 Stck

**10.4384 SLFA50-1 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 150 mm
Außendurchmesser : 257 mm
Länge : 1.000 mm
Umgebungstemperatur : 200  C
Verpackungseinheit : 1 Stück
Sortiment : 21
GTIN (EAN) : 4045314450185
Hersteller: AEREX
SLFA50-150-1000 Telefonie-Schalldämpfer (Nippelmaß)
Artikelnummer: 0045.0018
Menge: 1,000 Stck

**10.4385 SLFA50-1 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 160 mm
Außendurchmesser : 257 mm
Länge : 1.000 mm
Umgebungstemperatur : 200  C
Verpackungseinheit : 1 Stück
Sortiment : 21
GTIN (EAN) : 4045314450192
Hersteller: AEREX
SLFA50-160-1000 Telefonie-Schalldämpfer (Nippelmaß)
Artikelnummer: 0045.0019
Menge: 1,000 Stck

**10.4386 SLFA50-2 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 200 mm
Außendurchmesser : 307 mm
Länge : 1.000 mm
Umgebungstemperatur : 200  C
Verpackungseinheit : 1 Stück
Sortiment : 21
GTIN (EAN) : 4045314450208
Hersteller: AEREX
SLFA50-200-1000 Telefonie-Schalldämpfer (Nippelmaß)
Artikelnummer: 0045.0020
Menge: 1,000 Stck

**10.4387 SLFA50-2 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 224 mm
Außendurchmesser : 322 mm
Länge : 1.000 mm
Umgebungstemperatur : 200  C
Verpackungseinheit : 1 Stück
Sortiment : 21
GTIN (EAN) : 4045314454824
Hersteller: AEREX
SLFA50-224-1000 Telefonie-Schalldämpfer (Nippelmaß)
Artikelnummer: 0045.0482
Menge: 1,000 Stck

**10.4388 SLFA50-2 Telefonie-Schalldämpfer (Nippelmaß) Flexibler Telefonie-Schalldämpfer, Anschlussstutzen mit Nippelmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Nippelmaß und passen in
Rohre.
Nicht brennbar nach DIN 4102 KL. A1.
Technische Daten
Ausführung : 50 mm Schallschluckpackung
Material : Aluminium
Nennweite : 250 mm
Außendurchmesser : 362 mm
Länge : 1.000 mm
Umgebungstemperatur : 200  C
Verpackungseinheit : 1 Stück
Sortiment : 21
GTIN (EAN) : 4045314454831
Hersteller: AEREX
SLFA50-250-1000 Telefonie-Schalldämpfer (Nippelmaß)
Artikelnummer: 0045.0483
Menge: 1,000 Stck

**10.4389 SLFM25-1 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 100 mm
Außendurchmesser : 157 mm
Länge : 1.000 mm
Umgebungstemperatur : 200  C
Verpackungseinheit : 1 Stück
Sortiment : 21
GTIN (EAN) : 4045314450215
Hersteller: AEREX
SLFM25-100-1000 Telefonie-Schalldämpfer (Muffenmaß)
Artikelnummer: 0045.0021
Menge: 1,000 Stck

**10.4390 SLFM25-1 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 125 mm
Außendurchmesser : 187 mm
Länge : 1.000 mm
Umgebungstemperatur : 200  C
Verpackungseinheit : 1 Stück
Sortiment : 21
GTIN (EAN) : 4045314450222
Hersteller: AEREX
SLFM25-125-1000 Telefonie-Schalldämpfer (Muffenmaß)
Artikelnummer: 0045.0022
Menge: 1,000 Stck

**10.4391 SLFM25-1 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 150 mm
Außendurchmesser : 207 mm
Länge : 1.000 mm
Umgebungstemperatur : 200  C
Verpackungseinheit : 1 Stück
Sortiment : 21
GTIN (EAN) : 4045314450239
Hersteller: AEREX
SLFM25-150-1000 Telefonie-Schalldämpfer (Muffenmaß)
Artikelnummer: 0045.0023
Menge: 1,000 Stck

**10.4392 SLFM25-1 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 160 mm
Außendurchmesser : 207 mm
Länge : 1.000 mm
Umgebungstemperatur : 200  C
Verpackungseinheit : 1 Stück
Sortiment : 21
GTIN (EAN) : 4045314450246
Hersteller: AEREX
SLFM25-160-1000 Telefonie-Schalldämpfer (Muffenmaß)
Artikelnummer: 0045.0024
Menge: 1,000 Stck

**10.4393 SLFM25-2 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 200 mm
Außendurchmesser : 257 mm
Länge : 1.000 mm
Umgebungstemperatur : 200  C
Verpackungseinheit : 1 Stück
Sortiment : 21
GTIN (EAN) : 4045314450253
Hersteller: AEREX
SLFM25-200-1000 Telefonie-Schalldämpfer (Muffenmaß)
Artikelnummer: 0045.0025
Menge: 1,000 Stck

**10.4394 SLFM25-2 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 224 mm
Außendurchmesser : 287 mm
Länge : 1.000 mm
Umgebungstemperatur : 200  C
Verpackungseinheit : 1 Stück
Sortiment : 21
GTIN (EAN) : 4045314454848
Hersteller: AEREX
SLFM25-224-1000 Telefonie-Schalldämpfer (Muffenmaß)
Artikelnummer: 0045.0484
Menge: 1,000 Stck

**10.4395 SLFM25-2 Telefonie-Schalldämpfer (Muffenmaß) Flexibler Telefonie-Schalldämpfer, Anschlussstutzen mit Muffenmaß, 25**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 25 mm Schallschluckpackung
Material : Aluminium
Nennweite : 250 mm
Außendurchmesser : 307 mm
Länge : 1.000 mm
Umgebungstemperatur : 200  C
Verpackungseinheit : 1 Stück
Sortiment : 21
GTIN (EAN) : 4045314454855
Hersteller: AEREX
SLFM25-250-1000 Telefonie-Schalldämpfer (Muffenmaß)
Artikelnummer: 0045.0485
Menge: 1,000 Stck

**10.4396 SLFM50-1 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 100 mm
Außendurchmesser : 207 mm
Länge : 1.000 mm
Umgebungstemperatur : 200  C
Verpackungseinheit : 1 Stück
Sortiment : 21
GTIN (EAN) : 4045314450260
Hersteller: AEREX
SLFM50-100-1000 Telefonie-Schalldämpfer (Muffenmaß)
Artikelnummer: 0045.0026
Menge: 1,000 Stck

**10.4397 SLFM50-1 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 125 mm
Außendurchmesser : 231 mm
Länge : 1.000 mm
Umgebungstemperatur : 200  C
Verpackungseinheit : 1 Stück
Sortiment : 21
GTIN (EAN) : 4045314450277
Hersteller: AEREX
SLFM50-125-1000 Telefonie-Schalldämpfer (Muffenmaß)
Artikelnummer: 0045.0027
Menge: 1,000 Stck

**10.4398 SLFM50-1 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 150 mm
Außendurchmesser : 257 mm
Länge : 1.000 mm
Umgebungstemperatur : 200  C
Verpackungseinheit : 1 Stück
Sortiment : 21
GTIN (EAN) : 4045314450284
Hersteller: AEREX
SLFM50-150-1000 Telefonie-Schalldämpfer (Muffenmaß)
Artikelnummer: 0045.0028
Menge: 1,000 Stck

**10.4399 SLFM50-1 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 160 mm
Außendurchmesser : 257 mm
Länge : 1.000 mm
Umgebungstemperatur : 200  C
Verpackungseinheit : 1 Stück
Sortiment : 21
GTIN (EAN) : 4045314450291
Hersteller: AEREX
SLFM50-160-1000 Telefonie-Schalldämpfer (Muffenmaß)
Artikelnummer: 0045.0029
Menge: 1,000 Stck

**10.4400 SLFM50-2 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 200 mm
Außendurchmesser : 307 mm
Länge : 1.000 mm
Umgebungstemperatur : 200  C
Verpackungseinheit : 1 Stück
Sortiment : 21
GTIN (EAN) : 4045314450307
Hersteller: AEREX
SLFM50-200-1000 Telefonie-Schalldämpfer (Muffenmaß)
Artikelnummer: 0045.0030
Menge: 1,000 Stck

**10.4401 SLFM50-2 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 224 mm
Außendurchmesser : 322 mm
Länge : 1.000 mm
Umgebungstemperatur : 200  C
Verpackungseinheit : 1 Stück
Sortiment : 21
GTIN (EAN) : 4045314454862
Hersteller: AEREX
SLFM50-224-1000 Telefonie-Schalldämpfer (Muffenmaß)
Artikelnummer: 0045.0486
Menge: 1,000 Stck

**10.4402 SLFM50-2 Telefonie-Schalldämpfer (Muffenmaß) Flexibler Telefonie-Schalldämpfer, Anschlussstutzen mit Muffenmaß, 50**
Telefonie-Schalldämpfer, dessen Biegefähigkeit eine
Anpassung bei engsten Platzverhältnissen und
schwierigster Leitungsführung ermöglicht. Die
Schalldämpfer sind aus zweilagigen, flexiblen
Aluminiumrohren hergestellt. Das Innenrohr ist
feinporig perforiert. Zwischen Innen- und Außenrohr ist
eine Dämmschicht aus kunstharzgebundener
Mineralfasermatte 25 bzw. 50 mm dick. Die
Schalldämpferenden sind mit Aluminiumkappen abgedeckt.
Die Anschlussstutzen haben Muffenmaß und passen auf
Formteile, bzw. können mit einem Nippel an Rohre
angeschlossen werden.
Nicht brennbar nach DIN 4102 KL. A1.
Technische Daten
Ausführung : 50 mm Schallschluckpackung
Material : Aluminium
Nennweite : 250 mm
Außendurchmesser : 362 mm
Länge : 1.000 mm
Umgebungstemperatur : 200  C
Verpackungseinheit : 1 Stück
Sortiment : 21
GTIN (EAN) : 4045314453919
Hersteller: AEREX
SLFM50-250-1000 Telefonie-Schalldämpfer (Muffenmaß)
Artikelnummer: 0045.0391
Menge: 1,000 Stck

**10.4403 F560-160 Spezial-Rohrmuffe Fugenschelle zur körperschallentkoppelten Montage von Rohrleitungen DN**
Fugenschelle zur körperschallentkoppelten Montage von
Lüftungsgeräten.
Innenauskleidung: EPDM-Gummi.
Technische Daten
Material : Stahlblech, verzinkt
Nennweite : 160 mm
Verpackungseinheit : 1 Stück
Sortiment : 34
GTIN (EAN) : 4045314450338
Hersteller: AEREX
F560-160 Spezial-Rohrmuffe
Artikelnummer: 0045.0033
Menge: 1,000 Stck

**10.4404 NPU-125 Nippel Steckverbinder mit Gummilippendichtung zum Verbinden von Rohren, DN 12**
Steckverbinder mit Gummilippendichtung zum Verbinden
von Rohren.
Technische Daten
Material : Stahlblech, verzinkt
Gewicht : 0,2 kg
Nennweite : 125 mm
Verpackungseinheit : 1 Stück
Sortiment : 21
GTIN (EAN) : 4045314450369
Hersteller: AEREX
NPU-125 Nippel
Artikelnummer: 0045.0036
Menge: 1,000 Stck

**10.4405 NPU-160 Nippel Steckverbinder mit Gummilippendichtung zum Verbinden von Rohren, DN 16**
Steckverbinder mit Gummilippendichtung zum Verbinden
von Rohren.
Technische Daten
Material : Stahlblech, verzinkt
Nennweite : 160 mm
Verpackungseinheit : 1 Stück
Sortiment : 21
GTIN (EAN) : 4045314450383
Hersteller: AEREX
NPU-160 Nippel
Artikelnummer: 0045.0038
Menge: 1,000 Stck

**10.4406 A70 Kaltdichtband Kaltdichtband. Zum Abdichten von Lüftungsrohren und Verbindungen.**
Zum Abdichten von Lüftungsrohren und Verbindungen.
Extrem hohe Klebeeigenschaften.
Technische Daten
Material : PE-Butyl
Farbe : grau
Länge : 15 m
Breite : 15.000 mm
Höhe : 50 mm
Tiefe :
Umgebungstemperatur : -30  C bis 80  C
Verpackungseinheit : 1 Stück
Sortiment : 34
GTIN (EAN) : 4045314442210
Hersteller: AEREX
A70 Kaltdichtband
Artikelnummer: 0044.0221
Menge: 1,000 Stck

**10.4407 ADB25-50 Abdichtklebeband, 25 m, 50 mm breit Abdichtband. Zum Abdichten von Lüftungsrohren und Verbindungen.**
Zum Abdichten von Lüftungsrohren und Verbindungen.
Technische Daten
Material : PVC
Farbe : silbergrau
Länge : 25 m
Breite : 25.000 mm
Höhe : 50 mm
Tiefe :
Umgebungstemperatur : -18  C bis 80  C
Verpackungseinheit : 1 Stück
Sortiment : 34
GTIN (EAN) : 4045314442005
Hersteller: AEREX
ADB25-50 Abdichtklebeband, 25 m, 50 mm breit
Artikelnummer: 0044.0200
Menge: 1,000 Stck

**10.4408 ISO-TAPE Isolierband, selbstklebend Isolierendes Selbstklebeband**
Selbstklebendes Isolierband gegen Kondensatbildung.
Zum Isolieren von Verbindungsstellen und Wärmebrücken.
Technische Daten
Länge : 10 m
Breite : 10.000 mm
Höhe : 50 mm
Tiefe : 3 mm
Materialstärke : 3 mm
Verpackungseinheit : 1 Stück
Sortiment : 29
GTIN (EAN) : 4045314456606
Hersteller: AEREX
ISO-TAPE Isolierband, selbstklebend
Artikelnummer: 0045.0660
Menge: 1,000 Stck

**10.4409 ZLV-80 d Wandventil (ALD), Komplettpaket AEREX ZLV-80 dB ist ein schallgedämmter Außenwandluftdurchlass nach DI**
Ausbauset (-A-Set), Art.-Nr. 0047.0188: Innenblende,
Material ABS-Kunststoff, Farbe weiß, ähnlich RAL 9003;
Standardfilter (G2); Schalldämmrohr (Material PU) Ï
Innen 80 mm
Rohbauhülse RH 80 dB, Art-Nr. 0047.0186 (Material PPs),
Länge 500 mm, kürzbar, Ï außen 125 mm
Außengitter eckig 150 x 150 mm AG 80 dB, Art-Nr.
0047.0197, Material: ABS-Kunststoff, Farbe weiß,
ähnlich RAL 9010
AEREX ZLV-80 dB sind schallgedämmte
Außenwandluftdurchlasse nach DIN 1946 Teil 6.
Das Komplettset (K-Set) enthält die raumseitige
Innenblende im diskreten Design mit Standardfilter,
Schalldämmrohr, Rohbauhülse und Außengitter in
Kunststoff weiß. Eine Sturmsicherung ist separat
erhältlich.
Die Innenblende ist mit einer rückseitigen
Kondensatschutzdämmung ausgestattet und lässt sich zur
Einstellung der individuellen Luftmenge in 4 Positionen
arretieren. Der integrierte Filter befindet sich hinter
der Innenblende in einer Filterkassette und ist ohne
Werkzeug leicht wechselbar.
Technische Daten
Luftrichtung : Zuluft
Max. Volumenstrom : 17 m3/h / 25 m3/h / 27 m3/h / 40
m3/h / bei 4 Pa / bei 8 Pa / bei 10 Pa / bei 20 Pa
Einbauort : Außenwand
Material : Innenteil und Außengitter: ABS-Kunststoff
Farbe : Innenteil und Außengitter weiß, ähnlich RAL
9010
Filterart : Staub- und Insektenfilter
Filterklasse : G2
Nennweite Schutzrohr : 125 mm
Bewertete Element-Normschallpegeldifferenz Dn,w : 48
dB / 51 dB (bei Rohrlänge 300 mm /bei Rohrlänge 500 mm
/)
Bewertetes Schalldämmmass Rw,R : 17 dB / 20 dB (bei
Rohrlänge 300 mm /bei Rohrlänge 500 mm /)
Verpackungseinheit : 1 Set
Sortiment : 31
Hersteller: AEREX
ZLV-80 dB K-Set Wandventil (ALD), Komplettpaket
Artikelnummer: 0047.0184
Menge: 1,000 Stck

**10.4410 RH 80 dB Rohbauhülse Rohbauhülse für die Rohbauphase, L=500 mm**
Aussenluftdurchlass nach DIN 1946-6.
Rohbauhülse für die Rohbauphase. Die Rohbauhülse wird
in die Wand montiert und dient als Vorbereitung für die
Montage des Ausbausets (A-Set).
Das entsprechende Ausbauset (A-Set) ist separat zu
bestellen: ZLV-80 dB A-Set, Art-Nr. 0047.0188
Technische Daten
Einbauort : Außenwand
Material : PPs
Farbe : grau
Nennweite : 125 mm
Verpackungseinheit : 1 Stück
Sortiment : 31
Hersteller: AEREX
RH 80 dB Rohbauhülse
Artikelnummer: 0047.0186
Menge: 1,000 Stck

**10.4411 ZLV-80 d Ausbau-Set Das Ausbauset (A-Set) ergänzt die vormontierte Rohbauhülse RH 80 und b**
Aussenluftdurchlass nach DIN 1946-6.
Das Ausbauset (A-Set) ergänzt die vormontierte
Rohbauhülse RH 80 und besteht aus der raumseitigen
Innenblende im diskreten Design mit Standardfilter und
dem Schalldämmrohr. Das Schalldämmrohr wird in die
Rohbauhülse eingeschoben. Das Außengitter ist separat
zu bestellen: Außengitter AG 80 oder Laibungselement
LE-80.
ZLV-80 dB A-Set, bestehend aus::
Innenblende, Material ABS-Kunststoff, Farbe weiß,
ähnlich RAL 9003; Standardfilter (G2)
Schalldämmrohr (Material PU) Ï Innen 80 mm, (passend
für Rohbauhülse RH 80 dB)
Technische Daten
Luftrichtung : Zuluft
Max. Volumenstrom : 17 m3/h / 25 m3/h / 27 m3/h / 40
m3/h / bei 4 Pa / bei 8 Pa / bei 10 Pa / bei 20 Pa
Einbauort : Außenwand
Material : Innenteil: ABS-Kunststoff, Schalldämmrohr:
PU
Filterart : Staub- und Insektenfilter
Filterklasse : G2
Nennweite : 80 mm
Sortiment : 31
Hersteller: AEREX
ZLV-80 dB A-Set Ausbau-Set
Artikelnummer: 0047.0188
Menge: 1,000 Stck

**10.4412 AG 80 dB Außengitter Außengitter für ZLV-80 dB, Kunststoff**
Aussenluftdurchlass nach DIN 1946-6.
Das Außengitter AG 80 dient als äußerer
Fassadenabschluss.
Technische Daten
Einbauort : Außenwand
Material : ABS-Kunststoff
Nennweite : 80 mm
Breite : 150 mm
Höhe : 150 mm
Tiefe :
Verpackungseinheit : 1 Stück
Sortiment : 31
Hersteller: AEREX
AG 80 dB Außengitter
Artikelnummer: 0047.0197
Menge: 1,000 Stck

**10.4413 AG 80 dB Außengitter Außengitter für ZLV-80 dB, Edelstahl**
Aussenluftdurchlass nach DIN 1946-6.
Das Außengitter AG 80 dient als äußerer
Fassadenabschluss.
Technische Daten
Einbauort : Außenwand
Material : Edelstahl
Nennweite : 80 mm
Randdurchmesser : 150 mm
Verpackungseinheit : 1 Stück
Sortiment : 31
Hersteller: AEREX
AG 80 dB-E Außengitter
Artikelnummer: 0047.0198
Menge: 1,000 Stck

**10.4414 AG 80 dB Außengitter Außengitter für ZLV-80 dB, Kupfer**
Aussenluftdurchlass nach DIN 1946-6.
Das Außengitter AG 80 dient als äußerer
Fassadenabschluss.
Technische Daten
Einbauort : Außenwand
Material : Kupfer
Nennweite : 80 mm
Randdurchmesser : 150 mm
Verpackungseinheit : 1 Stück
Sortiment : 31
Hersteller: AEREX
AG 80 dB-K Außengitter
Artikelnummer: 0047.0199
Menge: 1,000 Stck

**10.4415 LE-80 dB Laibungselement LE-80 dB ist die passende Ergänzung zur Rohbauhülse RH 80 dB (Art-Nr.**
Aussenluftdurchlass nach DIN 1946-6.
Das Laibungselement LE-80 ist als wahlweise Ergänzung
zur Rohbauhülse RH 80 zu sehen und dient dem Verzug mit
Flachkanal in einem WDVS Wärmedämmverbundsystem. Das
Edelstahl-Außengitter ist dabei in der Fensterlaibung
angeordnet.
Architektonisch anspruchsvolle Lösung, da
Fensterlaibungsgitter von der Fassadenansicht des
Gebäudes kaum sichtbar.
Technische Daten
Luftrichtung : Zuluft
Max. Volumenstrom : 14 m3/h / 20 m3/h / 22 m3/h / bei 4
Pa / bei 8 Pa / bei10 Pa
Einbauort : Außenwand / Außengitter in der
Fensterlaibung / Außenwand im WDVS
Material : Winkelstück und Flachkanal: PS, Außengitter:
Edelstahl gebürstet
Farbe : weiß, ähnlich RAL 9003
Brandschutz : Flachkanal Brandschutzklasse B2
Nennweite : 125 mm
Breite : 500 mm
Höhe : 233 mm
Tiefe : 29 mm
Nennweite Schutzrohr : 125 mm
Bewertete Element-Normschallpegeldifferenz Dn,w : 48
dB / 52 dB (in Kombination mit ZLV-80 dB bei Rohrlänge
240 mm /in Kombination mit ZLV-80 dB bei Rohrlänge 400
mm /)
Bewertetes Schalldämmmass Rw,R : 17 dB / 21 dB (in
Kombination mit ZLV-80 dB bei Rohrlänge 240 mm /in
Kombination mit ZLV-80 dB bei Rohrlänge 400 mm /)
Verpackungseinheit : 1 Stück
Sortiment : 31
Hersteller: AEREX
LE-80 dB Laibungselement
Artikelnummer: 0047.0190
Menge: 1,000 Stck

**10.4416 ZLV-80 d Wandventil (ALD), Komplettpaket AEREX ZLV-80 dBplus ist ein schallgedämmter Außenwandluftdurchlass nac**
Ausbauset (-A-Set), Art-Nr. 0047.0189: Innenblende,
Material ABS-Kunststoff, Farbe weiß, ähnlich RAL 9003;
Standardfilter (G2); Schalldämmrohr (Material PU) Ï
Innen 80 mm
Rohbauhülse RH 80 dBplus Art-Nr. 0047.0187 (Material
PPs), Länge 500 mm, kürzbar, Ï außen 160 mm
Außengitter eckig 180 x 180 mm AG 80 dBplus, Art-Nr.
0047.0200, Material: ABS-Kunststoff, Farbe weiß,
ähnlich RAL 9010
AEREX ZLV-80 dBplus sind schallgedämmte
Außenwandluftdurchlasse nach DIN 1946 Teil 6.
Das Komplettset (K-Set) enthält die raumseitige
Innenblende im diskreten Design mit Standardfilter,
Schalldämmrohr, Rohbauhülse und Außengitter in
Kunststoff weiß. Eine Sturmsicherung ist separat
erhältlich.
Die Innenblende ist mit einer rückseitigen
Kondensatschutzdämmung ausgestattet und lässt sich zur
Einstellung der individuellen Luftmenge in 4 Positionen
arretieren. Der integrierte Filter befindet sich hinter
der Innenblende in einer Filterkassette und ist ohne
Werkzeug leicht wechselbar.
Technische Daten
Luftrichtung : Zuluft
Max. Volumenstrom : 17 m3/h / 25 m3/h / 27 m3/h / bei 4
Pa / bei 8 Pa / bei10 Pa
Einbauort : Außenwand
Material : Innenteil und Außengitter: ABS-Kunststoff
Farbe : Innenteil und Außengitter weiß, ähnlich RAL
9010
Filterart : Staub- und Insektenfilter
Filterklasse : G2
Nennweite Schutzrohr : 160 mm
Bewertete Element-Normschallpegeldifferenz Dn,w : 52
dB / 58 dB (bei Rohrlänge 300 mm /bei Rohrlänge 500 mm
/)
Bewertetes Schalldämmmass Rw,R : 23 dB / 29 dB (bei
Rohrlänge 300 mm /bei Rohrlänge 500 mm /)
Verpackungseinheit : 1 Set
Sortiment : 31
Hersteller: AEREX
ZLV-80 dBplus K-Set Wandventil (ALD), Komplettpaket
Artikelnummer: 0047.0185
Menge: 1,000 Stck

**10.4417 RH 80 dB Rohbauhülse Rohbauhülse für die Rohbauphase, L=500 mm**
Aussenluftdurchlass nach DIN 1946-6.
Rohbauhülse für die Rohbauphase. Die Rohbauhülse wird
in die Wand montiert und dient als Vorbereitung für die
Montage des Ausbausets (A-Set).
Das entsprechende Ausbauset (A-Set) ist separat zu
bestellen: ZLV-80 dBplus A-Set, Art-Nr. 0047.0189.
Technische Daten
Einbauort : Außenwand
Material : PPs
Farbe : grau
Nennweite : 160 mm
Verpackungseinheit : 1 Stück
Sortiment : 31
Hersteller: AEREX
RH 80 dBplus Rohbauhülse
Artikelnummer: 0047.0187
Menge: 1,000 Stck

**10.4418 ZLV-80 d Ausbau-Set Das Ausbauset (A-Set) ergänzt die vormontierte Rohbauhülse RH 80 und b**
Aussenluftdurchlass nach DIN 1946-6.
Aussenluftdurchlass nach DIN 1946-6.
Das Ausbauset (A-Set) ergänzt die vormontierte
Rohbauhülse RH 80 und besteht aus der raumseitigen
Innenblende im diskreten Design mit Standardfilter und
dem Schalldämmrohr. Das Schalldämmrohr wird in die
Rohbauhülse eingeschoben. Das Außengitter ist separat
zu bestellen: Außengitter AG 80 oder Laibungselement
LE-80 dBplus (Basis bzw. Variante 1 ) oder LE 160.
ZLV-80 dBplus A-Set, bestehend aus::
Innenblende, Material ABS-Kunststoff, Farbe weiß,
ähnlich RAL 9003; Standardfilter (G2)
Schalldämmrohr (Material PU) Ï Innen 80 mm, (passend
für Rohbauhülse RH 80 dBplus)
Technische Daten
Luftrichtung : Zuluft
Max. Volumenstrom : 17 m3/h / 25 m3/h / 27 m3/h / bei 4
Pa / bei 8 Pa / Bei10 Pa
Einbauort : Außenwand
Material : Innenteil: ABS-Kunststoff, Schalldämmrohr:
PU
Filterart : Staub- und Insektenfilter
Filterklasse : G2
Nennweite : 80 mm
Sortiment : 31
Hersteller: AEREX
ZLV-80 dBplus A-Set Ausbau-Set
Artikelnummer: 0047.0189
Menge: 1,000 Stck

**10.4419 AG 80 dB Außengitter Außengitter für ZLV-80 dBplus, Kunststoff**
Aussenluftdurchlass nach DIN 1946-6.
Das Außengitter AG 80 dient als äußerer
Fassadenabschluss.
Technische Daten
Einbauort : Außenwand
Material : ABS-Kunststoff
Nennweite : 80 mm
Breite : 180 mm
Höhe : 180 mm
Tiefe :
Verpackungseinheit : 1 Stück
Sortiment : 31
Hersteller: AEREX
AG 80 dBplus Außengitter
Artikelnummer: 0047.0200
Menge: 1,000 Stck

**10.4420 AG 80 dB Außengitter Außengitter für ZLV-80 dBplus, Edelstahl**
Aussenluftdurchlass nach DIN 1946-6.
Das Außengitter AG 80 dient als äußerer
Fassadenabschluss.
Technische Daten
Einbauort : Außenwand
Material : Edelstahl
Nennweite : 80 mm
Randdurchmesser : 180 mm
Verpackungseinheit : 1 Stück
Sortiment : 31
Hersteller: AEREX
AG 80 dBplus-E Außengitter
Artikelnummer: 0047.0201
Menge: 1,000 Stck

**10.4421 AG 80 dB Außengitter Außengitter für ZLV-80 dBplus, Kupfer**
Aussenluftdurchlass nach DIN 1946-6.
Das Außengitter AG 80 dient als äußerer
Fassadenabschluss.
Technische Daten
Einbauort : Außenwand
Material : Kupfer
Nennweite : 80 mm
Randdurchmesser : 180 mm
Verpackungseinheit : 1 Stück
Sortiment : 31
Hersteller: AEREX
AG 80 dBplus-K Außengitter
Artikelnummer: 0047.0202
Menge: 1,000 Stck

**10.4422 LE-80 dB Laibungselement LE-80 dBplus ist die passende Ergänzung zur Rohbauhülse RH 80 dBplus (**
Aussenluftdurchlass nach DIN 1946-6.
LE-80 dBplus ist die passende Ergänzung zur Rohbauhülse
RH 80 dBplus (Art-Nr. 0047.0187)
1x Winkelstück mit rundem Anschluss DN 150
1x Flachkanal B/H/L: 233 / 29 / 500 mm
1x Außengitter aus Edelstahl B/H: 63 / 281 mm
Technische Daten
Luftrichtung : Zuluft
Max. Volumenstrom : 14 m3/h / 20 m3/h / 22 m3/h / bei 4
Pa / bei 8 Pa / bei10 Pa
Einbauort : Außenwand / Außengitter in der
Fensterlaibung / Außenwand im WDVS
Material : Winkelstück und Flachkanal: PS, Außengitter:
Edelstahl gebürstet
Farbe : weiß, ähnlich RAL 9003
Brandschutz : Flachkanal Brandschutzklasse B2
Nennweite : 150 mm
Breite : 500 mm
Höhe : 233 mm
Tiefe : 29 mm
Nennweite Schutzrohr : 160 mm
Bewertete Element-Normschallpegeldifferenz Dn,w : 54
dB / 57 dB (in Kombination mit ZLV-80 dBplus bei
Rohrlänge 240 mm /in Kombination mit ZLV-80 dBplus bei
Rohrlänge 400 mm /)
Bewertetes Schalldämmmass Rw,R : 25 dB / 28 dB (in
Kombination mit ZLV-80 dBplus bei Rohrlänge 240 mm /in
Kombination mit ZLV-80 dBplus bei Rohrlänge 400 mm /)
Verpackungseinheit : 1 Stück
Sortiment : 31
Hersteller: AEREX
LE-80 dBplus-Basis Laibungselement
Artikelnummer: 0047.0191
Menge: 1,000 Stck

**10.4423 LE-80 dB Laibungselement LE-80 dBplus - Variante 1, ist die passende Ergänzung zur Rohbauhülse**
Aussenluftdurchlass nach DIN 1946-6.
LE-80 dBplus - Variante 1, ist die passende Ergänzung
zur Rohbauhülse RH 80 dBplus (Art-Nr. 0047.0187)
1x 0047.0191 LE-80 dBplus - Basis
1x 0047.0174 Horizontalbogen 90  FK-HB-90
1x 0047.0175 Flachkanal FK-K500 B/H/L: 233 / 29 / 500
mm
Technische Daten
Luftrichtung : Zuluft
Max. Volumenstrom : 12 m3/h / 18 m3/h / 20 m3/h / bei 4
Pa / bei 8 Pa / bei10 Pa
Einbauort : Außenwand / Außengitter in der
Fensterlaibung / Außenwand im WDVS
Material : Winkelstück und Flachkanal: PS, Außengitter:
Edelstahl gebürstet
Farbe : weiß, ähnlich RAL 9003
Brandschutz : Flachkanal Brandschutzklasse B2
Nennweite : 150 mm
Breite : 500 mm
Höhe : 233 mm
Tiefe : 29 mm
Nennweite Schutzrohr : 160 mm
Bewertete Element-Normschallpegeldifferenz Dn,w : 55
dB / 57 dB (in Kombination mit ZLV-80 dBplus bei
Rohrlänge 240 mm /in Kombination mit ZLV-80 dBplus bei
Rohrlänge 400 mm /)
Bewertetes Schalldämmmass Rw,R : 26 dB / 28 dB (in
Kombination mit ZLV-80 dBplus bei Rohrlänge 240 mm /in
Kombination mit ZLV-80 dBplus bei Rohrlänge 400 mm /)
Verpackungseinheit : 1 Stück
Sortiment : 31
Hersteller: AEREX
LE-80 dBplus-Variante 1 Laibungselement
Artikelnummer: 0047.0192
Menge: 1,000 Stck

**10.4424 LE 160 Laibungselement Laibungselement mit Edelstahl-Abdeckung als Zubehör für die Montage in**
Aussenluftdurchlass nach DIN 1946-6.
Laibungselement mit Edelstahl-Abdeckung als Zubehör für
die Montage in der Fensterlaibung
Die Außenabdeckung des Laibungskanals ist aus
gebürstetem Edelstahl.
Technische Daten
Luftrichtung : Zuluft
Max. Volumenstrom : 17 m3/h / 25 m3/h / 27 m3/h / 40
m3/h / bei 4 Pa in Kombination mit ZLV 80 dBplus / bei
8 Pa in Kombinationmit ZLV 80 dBplus / bei 10 Pa in
Kombination mit ZLV 80dBplus / bei 20 Pa in Kombination
mit ZLV 80 dBplus
Einbauort : Außenwand / Außengitter in der
Fensterlaibung
Material : Flachkanal: Kunststoff EPP, Außengitter:
Edelstahl gebürstet
Farbe : schwarz
Gewicht : 1,25 kg
Brandschutz : Brandschutzklasse B1
Nennweite : 160 mm
Breite : 661 mm
Höhe : 400 mm
Tiefe : 100 mm
Bewertete Element-Normschallpegeldifferenz Dn,w : 50
dB / 53 dB (in Kombination mit ZLV-80 dBplus bei
Rohrlänge 240 mm /in Kombination mit ZLV-80 dBplus bei
Rohrlänge 400 mm /)
Bewertetes Schalldämmmass Rw,R : 21 dB / 24 dB (in
Kombination mit ZLV-80 dBplus bei Rohrlänge 240 mm /in
Kombination mit ZLV-80 dBplus bei Rohrlänge 400 mm /)
Verpackungseinheit : 1 Stück
Sortiment : 18
Hersteller: AEREX
LE 160 Laibungselement
Artikelnummer: 0043.0936
Menge: 1,000 Stck

**10.4425 LEV 160 Laibungselement-Verlängerung Laibungselement-Verlängerung als Zubehör für Laibungselement LE 160.**
Aussenluftdurchlass nach DIN 1946-6.
Laibungselement-Verlängerung als Zubehör für
Laibungselement LE 160. Die Verlängerung dient dazu um
die Laibungskanal-Einbaulänge von 535 mm ab Mitte Loch
des Laibungselement LE 160 auf 858 mm zu verlängern.
Technische Daten
Luftrichtung : Zuluft
Einbauort : Außenwand
Material : Flachkanal: Kunststoff EPP
Farbe : schwarz
Gewicht : 0,45 kg
Brandschutz : Brandschutzklasse B1
Breite : 330 mm
Höhe : 400 mm
Tiefe : 100 mm
Verpackungseinheit : 1 Stück
Sortiment : 18
Hersteller: AEREX
LEV 160 Laibungselement-Verlängerung
Artikelnummer: 0043.0937
Menge: 1,000 Stck

**10.4426 LW 160 Laibungselement-Winkel Laibungs-Winkelelement als Zubehör für Laibungselement. Der Winkel die**
Aussenluftdurchlass nach DIN 1946-6.
Laibungs-Winkelelement als Zubehör für Laibungselement.
Der Winkel dient dazu, den Laibungskanal um 90  zu
verziehen. Verlängerbar mit LEV 160.
Technische Daten
Luftrichtung : Zuluft
Einbauort : Außenwand
Material : Flachkanal: Kunststoff EPP
Farbe : schwarz
Gewicht : 0,75 kg
Brandschutz : Brandschutzklasse B1
Breite : 445 mm
Höhe : 445 mm
Tiefe : 100 mm
Bewertete Element-Normschallpegeldifferenz Dn,w : 55
dB / 59 dB (in Kombination mit ZLV-80 dBplus bei
Rohrlänge 240 mm /in Kombination mit ZLV-80 dBplus bei
Rohrlänge 400 mm /)
Bewertetes Schalldämmmass Rw,R : 26 dB / 30 dB (in
Kombination mit ZLV-80 dBplus bei Rohrlänge 240 mm /in
Kombination mit ZLV-80 dBplus bei Rohrlänge 400 mm /)
Verpackungseinheit : 1 Stück
Sortiment : 18
Hersteller: AEREX
LW 160 Laibungselement-Winkel
Artikelnummer: 0043.0938
Menge: 1,000 Stck

**10.4427 ZLV-80 S Sturmsicherung Sturmsicherung für Wandventil ZLV-80 dB / dBplus.**
Aussenluftdurchlass nach DIN 1946-6.
Zubehör für den Außenluftdurchlass ZLV-80 dB / dBplus.
Begrenzt bei böigem Wind den Volumenstrom auf max. 30 m
3 /h. Wird am Stutzen der Filtereinheit des
raumseitigen Wandventils ZLV-80 montiert.
Technische Daten
Luftrichtung : Zuluft
Einbauort : an dem Stutzen der Filtereinheit
Material : ABS-Kunststoff, Silikon
Farbe : weiß, ähnlich RAL 9010
Verpackungseinheit : 1 Stück
Sortiment : 31
Hersteller: AEREX
ZLV-80 STS Sturmsicherung
Artikelnummer: 0047.0203
Menge: 1,000 Stck

**10.4428 MB 160 Isolierter Mauerblock Isolierter Mauerblock als optionales Zubehör für die Rohbausets, erset**
Aussenluftdurchlass nach DIN 1946-6.
Isolierter Mauerblock als optionales Zubehör für die
Rohbauhülse von Außenluftdurchlässen in Nennweite 160
mm, ersetzt im Neubau die Kernbohrung, in der Tiefe
kürzbar auf 300 mm oder 240 mm.
Hochwärmegedämmter Mauerblock.
Als optionales Zubehör zur Aufnahme der Rohbauhülse.
Die Bautiefe von 365 mm ist durch integrierte
Schneidmarkierungen auf 300 mm oder 240 mm kürzbar.
Mit weiteren Mauerblöcken MB 160 beliebig verlängerbar.
Lichte Durchmesser der Rundung: 185 mm.
Technische Daten
Einbauort : Außenwand
Farbe : schwarz
Gewicht : 0,604 kg
Brandschutz : Brandschutzklasse B1
Breite : 248 mm
Höhe : 248 mm
Tiefe : 365 mm
Verpackungseinheit : 1 Stück
Sortiment : 18
GTIN (EAN) : 4012799581437
Hersteller: AEREX
MB 160 Isolierter Mauerblock
Artikelnummer: 0043.0939
Menge: 1,000 Stck

**10.4429 FLV-80 d Wandventil (ALD), Komplettpaket Außenluftdurchlass (ALD) nach DIN 1946-6. Wandventil mit manuell stufe**
Aussenluftdurchlass nach DIN 1946-6.
Schallgedämmter Außenwandluftdurchlass nach DIN 1946/6
mit
integrierter Sturmsicherung für normale
Schalldämmanforderungen.
AEREX FLV-80 dB, Komplettpaket, bestehend aus:
1 Innenteil mit Standardfilter (G2), Material
ABS-Kunststoff, Farbe weiß, ähnlich RAL 9010.
1 Schalldämmrohr (Material Melaminharz) mit äußerem
Schutzrohr (Material PPS), Länge 500 mm, kürzbar,
Durchmesser Innen 80 mm, Durchmesser Außen 124 mm.
1 Sturmsicherung / Winddrucksicherung
1 Außengitter eckig 150 x 150 mm, Material:
ABS-Kunststoff,
Farbe weiß, ähnlich RAL 9010.
Incl. Befestigungsmaterial.
Volumenstrom bei 10 Pa: 27 m3/h.
Max. Volumenstrom: 30 m3/h, begrenzt durch integrierte
Sturmsicherung.
Technische Daten
Luftrichtung : Zuluft
Max. Volumenstrom : 17 m3/h / 25 m3/h / 27 m3/h / bei 4
Pa / bei 8 Pa / bei10 Pa
Einbauort : Außenwand
Material : Innenteil und Außengitter: ABS-Kunststoff
Farbe : Innenteil und Außengitter weiß, ähnlich RAL
9010
Filterart : Staub- und Insektenfilter
Filterklasse : G2
Nennweite Schutzrohr : 125 mm
Bewertete Element-Normschallpegeldifferenz Dn,w : 48
dB / 51 dB (bei Rohrlänge 400 mm /bei Rohrlänge 500 mm
/)
Bewertetes Schalldämmmass Rw,R : 17 dB / 20 dB (bei
Rohrlänge 400 mm /bei Rohrlänge 500 mm /)
Verpackungseinheit : 1 Stück
Sortiment : 31
GTIN (EAN) : 4045314471333
Hersteller: AEREX
FLV-80 dB Wandventil (ALD), Komplettpaket
Artikelnummer: 0047.0133
Menge: 1,000 Stck

**10.4430 FLV-80 d Wandventil (ALD), Komplettpaket Außenluftdurchlass (ALD) nach DIN 1946-6. Wandventil mit manuell stufe**
Aussenluftdurchlass nach DIN 1946-6.
Schallgedämmter Außenwandluftdurchlass nach DIN 1946/6
mit
integrierter Sturmsicherung für normale
Schalldämmanforderungen.
AEREX FLV-80 dB-E, Komplettpaket, bestehend aus:
1 Innenteil mit Standardfilter (G2), Material
ABS-Kunststoff, Farbe weiß, ähnlich RAL 9010.
1 Schalldämmrohr (Material Melaminharz) mit äußerem
Schutzrohr (Material PPs), Länge 500 mm, kürzbar,
Durchmesser Innen 80 mm, Durchmesser Außen 124 mm.
1 Sturmsicherung / Winddrucksicherung
1 Außengitter rund Durchmesser 150 mm, Material:
Edelstahl.
Incl. Befestigungsmaterial.
Volumenstrom bei 10 Pa: 27 m3/h.
Max. Volumenstrom: 30 m3/h, begrenzt durch integrierte
Sturmsicherung.
Technische Daten
Luftrichtung : Zuluft
Max. Volumenstrom : 17 m3/h / 25 m3/h / 27 m3/h / bei 4
Pa / bei 8 Pa / bei10 Pa
Einbauort : Außenwand
Material : Innenteil: ABS-Kunststoff, Außengitter:
Edelstahl
Farbe : Innenteil weiß, ähnlich RAL 9010
Filterart : Staub- und Insektenfilter
Filterklasse : G2
Nennweite Schutzrohr : 125 mm
Bewertete Element-Normschallpegeldifferenz Dn,w : 48
dB / 51 dB (bei Rohrlänge 400 mm /bei Rohrlänge 500 mm
/)
Bewertetes Schalldämmmass Rw,R : 17 dB / 20 dB (bei
Rohrlänge 400 mm /bei Rohrlänge 500 mm /)
Verpackungseinheit : 1 Stück
Sortiment : 31
GTIN (EAN) : 4045314471364
Hersteller: AEREX
FLV-80 dB-E Wandventil (ALD), Komplettpaket
Artikelnummer: 0047.0136
Menge: 1,000 Stck

**10.4431 FLV-80 d Wandventil (ALD), Komplettpaket Außenluftdurchlass (ALD) nach DIN 1946-6. Wandventil mit manuell stufe**
Aussenluftdurchlass nach DIN 1946-6.
Schallgedämmter Außenwandluftdurchlass nach DIN 1946/6
mit
integrierter Sturmsicherung für normale
Schalldämmanforderungen.
AEREX FLV-80 dB-K, Komplettpaket, bestehend aus:
1 Innenteil mit Standardfilter (G2), Material
ABS-Kunststoff, Farbe weiß, ähnlich RAL 9010.
1 Schalldämmrohr (Material Melaminharz) mit äußerem
Schutzrohr (Material PPS), Länge 500 mm, kürzbar,
Durchmesser Innen 80 mm, Durchmesser Außen 124 mm.
1 Sturmsicherung / Winddrucksicherung
1 Außengitter rund Durchmesser 150 mm, Material:
Kupfer.
Incl. Befestigungsmaterial.
Volumenstrom bei 10 Pa: 27 m3/h.
Max. Volumenstrom: 30 m3/h, begrenzt durch integrierte
Sturmsicherung.
Technische Daten
Luftrichtung : Zuluft
Max. Volumenstrom : 17 m3/h / 25 m3/h / 27 m3/h / bei 4
Pa / bei 8 Pa / bei10 Pa
Einbauort : Außenwand
Material : Innenteil: ABS-Kunststoff, Außengitter:
Kupfer
Farbe : Innenteil weiß, ähnlich RAL 9010
Filterart : Staub- und Insektenfilter
Filterklasse : G2
Nennweite Schutzrohr : 125 mm
Bewertete Element-Normschallpegeldifferenz Dn,w : 48
dB / 51 dB (bei Rohrlänge 400 mm /bei Rohrlänge 500 mm
/)
Bewertetes Schalldämmmass Rw,R : 17 dB / 20 dB (bei
Rohrlänge 400 mm /bei Rohrlänge 500 mm /)
Verpackungseinheit : 1 Stück
Sortiment : 31
GTIN (EAN) : 4045314471494
Hersteller: AEREX
FLV-80 dB-K Wandventil (ALD), Komplettpaket
Artikelnummer: 0047.0149
Menge: 1,000 Stck

**10.4432 FLV-80 d Wandventil (ALD), Komplettpaket Außenluftdurchlass (ALD) nach DIN 1946-6. Wandventil mit manuell stufe**
Aussenluftdurchlass nach DIN 1946-6.
Schallgedämmter Außenwandluftdurchlass nach DIN 1946/6
mit
integrierter Sturmsicherung für erhöhte
Schalldämmanforderungen.
AEREX FLV-80 dBplus, Komplettpaket, bestehend aus:
1 Innenteil mit Standardfilter (G2), Material
ABS-Kunststoff, Farbe weiß, ähnlich RAL 9010.
1 Schalldämmrohr (Material Melaminharz) mit äußerem
Schutzrohr (Material PPS), Länge 500 mm, kürzbar,
Durchmesser Innen 80 mm, Durchmesser Außen 160 mm.
1 Sturmsicherung / Winddrucksicherung
1 Außengitter eckig 180 x 180 mm, Material:
ABS-Kunststoff,
Farbe weiß, ähnlich RAL 9010.
Incl. Befestigungsmaterial.
Volumenstrom bei 10 Pa: 27 m3/h.
Max. Volumenstrom: 30 m3/h, begrenzt durch integrierte
Sturmsicherung.
Technische Daten
Luftrichtung : Zuluft
Max. Volumenstrom : 17 m3/h / 25 m3/h / 27 m3/h / bei 4
Pa / bei 8 Pa / bei10 Pa
Einbauort : Außenwand
Material : Innenteil und Außengitter: ABS-Kunststoff
Farbe : Innenteil und Außengitter weiß, ähnlich RAL
9010
Filterart : Staub- und Insektenfilter
Filterklasse : G2
Nennweite Schutzrohr : 160 mm
Bewertete Element-Normschallpegeldifferenz Dn,w : 52
dB / 56 dB (bei Rohrlänge 400 mm /bei Rohrlänge 500 mm
/)
Bewertetes Schalldämmmass Rw,R : 23 dB / 27 dB (bei
Rohrlänge 400 mm /bei Rohrlänge 500 mm /)
Verpackungseinheit : 1 Stück
Sortiment : 31
GTIN (EAN) : 4045314471340
Hersteller: AEREX
FLV-80 dBplus Wandventil (ALD), Komplettpaket
Artikelnummer: 0047.0134
Menge: 1,000 Stck

**10.4433 FLV-80 d Wandventil (ALD), Komplettpaket Außenluftdurchlass (ALD) nach DIN 1946-6. Wandventil mit manuell stufe**
Aussenluftdurchlass nach DIN 1946-6.
Schallgedämmter Außenwandluftdurchlass nach DIN 1946/6
mit
integrierter Sturmsicherung für erhöhte
Schalldämmanforderungen.
AEREX FLV-80 dBplus-E, Komplettpaket, bestehend aus:
1 Innenteil mit Standardfilter (G2), Material
ABS-Kunststoff, Farbe weiß, ähnlich RAL 9010.
1 Schalldämmrohr (Material Melaminharz) mit äußerem
Schutzrohr (Material PPS), Länge 500 mm, kürzbar,
Durchmesser Innen 80 mm, Durchmesser Außen 160 mm.
1 Sturmsicherung / Winddrucksicherung
1 Außengitter rund Durchmesser 180 mm, Material:
Edelstahl.
Incl. Befestigungsmaterial.
Volumenstrom bei 10 Pa: 27 m3/h.
Max. Volumenstrom: 30 m3/h, begrenzt durch integrierte
Sturmsicherung.
Technische Daten
Luftrichtung : Zuluft
Max. Volumenstrom : 17 m3/h / 25 m3/h / 27 m3/h / bei 4
Pa / bei 8 Pa / bei10 Pa
Einbauort : Außenwand
Material : Innenteil: ABS-Kunststoff, Außengitter:
Edelstahl
Farbe : Innenteil weiß, ähnlich RAL 9010
Filterart : Staub- und Insektenfilter
Filterklasse : G2
Nennweite Schutzrohr : 160 mm
Bewertete Element-Normschallpegeldifferenz Dn,w : 52
dB / 56 dB (bei Rohrlänge 400 mm /bei Rohrlänge 500 mm
/)
Bewertetes Schalldämmmass Rw,R : 23 dB / 27 dB (bei
Rohrlänge 400 mm /bei Rohrlänge 500 mm /)
Verpackungseinheit : 1 Stück
Sortiment : 31
GTIN (EAN) : 4045314471371
Hersteller: AEREX
FLV-80 dBplus-E Wandventil (ALD), Komplettpaket
Artikelnummer: 0047.0137
Menge: 1,000 Stck

**10.4434 FLV-80 d Wandventil (ALD), Komplettpaket Außenluftdurchlass (ALD) nach DIN 1946-6. Wandventil mit manuell stufe**
Aussenluftdurchlass nach DIN 1946-6.
Schallgedämmter Außenwandluftdurchlass nach DIN 1946/6
mit
integrierter Sturmsicherung für erhöhte
Schalldämmanforderungen.
AEREX FLV-80 dBplus-K, Komplettpaket, bestehend aus:
1 Innenteil mit Standardfilter (G2), Material
ABS-Kunststoff, Farbe weiß, ähnlich RAL 9010.
1 Schalldämmrohr (Material Melaminharz) mit äußerem
Schutzrohr (Material PPS), Länge 500 mm, kürzbar,
Durchmesser Innen 80 mm, Durchmesser Außen 160 mm.
1 Sturmsicherung / Winddrucksicherung
1 Außengitter rund Durchmesser 180 mm, Material:
Kupfer.
Incl. Befestigungsmaterial.
Volumenstrom bei 10 Pa: 27 m3/h.
Max. Volumenstrom: 30 m3/h, begrenzt durch integrierte
Sturmsicherung.
Technische Daten
Luftrichtung : Zuluft
Max. Volumenstrom : 17 m3/h / 25 m3/h / 27 m3/h / bei 4
Pa / bei 8 Pa / bei10 Pa
Einbauort : Außenwand
Material : Innenteil: ABS-Kunststoff, Außengitter:
Kupfer
Farbe : Innenteil weiß, ähnlich RAL 9010
Filterart : Staub- und Insektenfilter
Filterklasse : G2
Nennweite Schutzrohr : 160 mm
Bewertete Element-Normschallpegeldifferenz Dn,w : 52
dB / 56 dB (bei Rohrlänge 400 mm /bei Rohrlänge 500 mm
/)
Bewertetes Schalldämmmass Rw,R : 23 dB / 27 dB (bei
Rohrlänge 400 mm /bei Rohrlänge 500 mm /)
Verpackungseinheit : 1 Stück
Sortiment : 31
GTIN (EAN) : 4045314471500
Hersteller: AEREX
FLV-80 dBplus-K Wandventil (ALD), Komplettpaket
Artikelnummer: 0047.0150
Menge: 1,000 Stck

**10.4435 FLEK-80 Fassadenelement (ALD), Komplettpaket Außenluftdurchlass (ALD) nach DIN 1946-6. Für normale Schalldämmanford**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
AEREX FLEK-80 dB
Für normale Schalldämmanforderungen bis Dn,w 48 dB.
Schallwerte Dn,w und Rw,R bei Rohrlänge 400 mm und
Kanallänge 500 mm.
Innenblende in modernem Design.
Sehr komfortable Luftverteilung, zur Nachströmung von
Frischluft.
Komplettpaket bestehend aus:
1x Innenblende mit Standardfilter (G2)
1x Schalldämmrohr (Material Melaminharz) mit äußerem
Schutzrohr (Material PPs), Länge 500 mm, kürzbar, Ï
Innen 80 mm, Ï Außen 125 mm
1x Winkelstück und Flachkanal aus PS
1x Flachkanal B/H/L: 233 / 29 / 500 mm
1x Außengitter aus Edelstahl. B/H: 63 / 281 mm
Technische Daten
Luftrichtung : Zuluft
Max. Volumenstrom : 14 m3/h / 20 m3/h / 22 m3/h / bei 4
Pa / bei 8 Pa / bei10 Pa
Einbauort : Außenwand / Außengitter in der
Fensterlaibung
Material : Innenteil: ABS-Kunststoff, Flachkanal: PS,
Außengitter: Edelstahl
Farbe : Innenteil weiß, ähnlich RAL 9010
Filterart : Staub- und Insektenfilter
Filterklasse : G2
Nennweite Schutzrohr : 125 mm
Bewertete Element-Normschallpegeldifferenz Dn,w : 48 dB
(bei Rohrlänge 400 mm /)
Bewertetes Schalldämmmass Rw,R : 17 dB (bei Rohrlänge
400 mm /)
Verpackungseinheit : 1 Stück
Sortiment : 31
GTIN (EAN) : 4045314471661
Hersteller: AEREX
FLEK-80 dB Fassadenelement (ALD), Komplettpaket
Artikelnummer: 0047.0166
Menge: 1,000 Stck

**10.4436 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
AEREX FLEK-80 dBplus - Basis
Für hohe Schalldämmanforderungen bis Dn,w 57 dB.
Schallwerte Dn,w und Rw,R bei Rohrlänge 400 mm und
Kanallänge 500 mm.
Innenblende in modernem Design.
Sehr komfortable Luftverteilung, zur Nachströmung von
Frischluft.
Komplettpaket bestehend aus:
1x Innenblende mit Standardfilter (G2)
1x Schalldämmrohr (Material Melaminharz) mit äußerem
Schutzrohr (Material PPs), Länge 500 mm, kürzbar, Ï
Innen 80 mm, Ï Außen 160 mm
1x Winkelstück und Flachkanal aus PS
1x Flachkanal B/H/L: 233 / 29 / 500 mm
1x Außengitter aus Edelstahl. B/H: 63 / 281 mm
Technische Daten
Luftrichtung : Zuluft
Max. Volumenstrom : 14 m3/h / 20 m3/h / 22 m3/h / bei 4
Pa / bei 8 Pa / bei10 Pa
Einbauort : Außenwand / Außengitter in der
Fensterlaibung
Material : Innenteil: ABS-Kunststoff, Flachkanal: PS,
Außengitter: Edelstahl
Farbe : Innenteil weiß, ähnlich RAL 9010
Filterart : Staub- und Insektenfilter
Filterklasse : G2
Nennweite Schutzrohr : 160 mm
Bewertete Element-Normschallpegeldifferenz Dn,w : 49
dB / 57 dB (bei Rohrlänge 240 mm /bei Rohrlänge 400 mm
/)
Bewertetes Schalldämmmass Rw,R : 20 dB / 28 dB (bei
Rohrlänge 240 mm /bei Rohrlänge 400 mm /)
Verpackungseinheit : 1 Stück
Sortiment : 31
GTIN (EAN) : 4045314471678
Hersteller: AEREX
FLEK-80 dBplus - Basis Fassadenelement (ALD),
Komplettpaket
Artikelnummer: 0047.0167
Menge: 1,000 Stck

**10.4437 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
AEREX FLEK-80 dBplus - Variante 1
Für hohe Schalldämmanforderungen bis Dn,w 60 dB.
Schallwerte Dn,w und Rw,R bei Rohrlänge 400 mm.
Innenblende in modernem Design
Sehr komfortable Luftverteilung, zur Nachströmung von
Frischluft
Wie FLEK-80 dBplus - Basis, mit zusätzlicher Umlenkung
und Verlängerung
Komplettpaket bestehend aus:
1x 0047.0167 AEREX FLEK-80 dBplus - Basis
1x 0047.0174 Horizontalbogen 90  FK-HB-90
1x 0047.0175 Flachkanal FK-K500 B/H/L: 233 / 29 / 500
mm
Technische Daten
Luftrichtung : Zuluft
Max. Volumenstrom : 12 m3/h / 18 m3/h / 20 m3/h / bei 4
Pa / bei 8 Pa / bei10 Pa
Einbauort : Außenwand / Außengitter in der
Fensterlaibung
Material : Innenteil: ABS-Kunststoff, Flachkanal: PS,
Außengitter: Edelstahl
Farbe : Innenteil weiß, ähnlich RAL 9010
Filterart : Staub- und Insektenfilter
Filterklasse : G2
Nennweite Schutzrohr : 160 mm
Bewertete Element-Normschallpegeldifferenz Dn,w : 55
dB / 60 dB (bei Rohrlänge 240 mm /bei Rohrlänge 400 mm
/)
Bewertetes Schalldämmmass Rw,R : 26 dB / 31 dB (bei
Rohrlänge 240 mm /bei Rohrlänge 400 mm /)
Verpackungseinheit : 1 Stück
Sortiment : 31
GTIN (EAN) : 4045314471777
Hersteller: AEREX
FLEK-80 dBplus - Variante 1 Fassadenelement (ALD),
Komplettpaket
Artikelnummer: 0047.0177
Menge: 1,000 Stck

**10.4438 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
AEREX FLEK-80 dBplus - Variante 2
Für hohe Schalldämmanforderungen bis Dn,w 58dB.
Schallwerte Dn,w und Rw,R bei Rohrlänge 400 mm und
Kanallänge 500 mm.
Innenblende in modernem Design.
Sehr komfortable Luftverteilung, zur Nachströmung von
Frischluft.
Komplettpaket bestehend aus:
1x 0047.0167 AEREX FLEK-80 dBplus - Basis
1x 0047.0176 Absorber AB-FLEK, Länge 440 mm
Technische Daten
Luftrichtung : Zuluft
Max. Volumenstrom : 10 m3/h / 15 m3/h / 17 m3/h / bei 4
Pa / bei 8 Pa / bei10 Pa
Einbauort : Außenwand / Außengitter in der
Fensterlaibung
Material : Innenteil: ABS-Kunststoff, Flachkanal: PS,
Außengitter: Edelstahl
Farbe : Innenteil weiß, ähnlich RAL 9010
Filterart : Staub- und Insektenfilter
Filterklasse : G2
Nennweite Schutzrohr : 160 mm
Bewertete Element-Normschallpegeldifferenz Dn,w : 53
dB / 58 dB (bei Rohrlänge 240 mm /bei Rohrlänge 400 mm
/)
Bewertetes Schalldämmmass Rw,R : 24 dB / 29 dB (bei
Rohrlänge 240 mm /bei Rohrlänge 400 mm /)
Verpackungseinheit : 1 Stück
Sortiment : 31
GTIN (EAN) : 4045314471784
Hersteller: AEREX
FLEK-80 dBplus - Variante 2 Fassadenelement (ALD),
Komplettpaket
Artikelnummer: 0047.0178
Menge: 1,000 Stck

**10.4439 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
AEREX FLEK-80 dBplus - Variante 3
Für hohe Schalldämmanforderungen bis Dn,w 64 dB.
Schallwerte Dn,w und Rw,R bei Rohrlänge 400 mm.
Innenblende in modernem Design.
Sehr komfortable Luftverteilung, zur Nachströmung von
Frischluft.
Wie FLEK-80 dBplus - Basis, mit zusätzlichem Absorber,
Umlenkung und Verlängerung.
Komplettpaket bestehend aus:
1x 0047.0167 AEREX FLEK-80 dBplus - Basis
1x 0047.0174 Horizontalbogen 90  FK-HB-90
1x 0047.0175 Flachkanal FK-K500 B/H/L: 233 / 29 / 500
mm.
1x 0047.0176 Absorber AB-FLEK, Länge 440 mm
Technische Daten
Luftrichtung : Zuluft
Max. Volumenstrom : 10 m3/h / 14 m3/h / 16 m3/h / bei 4
Pa / bei 8 Pa / bei10 Pa
Einbauort : Außenwand / Außengitter in der
Fensterlaibung
Material : Innenteil: ABS-Kunststoff, Flachkanal: PS,
Außengitter: Edelstahl
Farbe : Innenteil weiß, ähnlich RAL 9010
Filterart : Staub- und Insektenfilter
Filterklasse : G2
Nennweite Schutzrohr : 160 mm
Bewertete Element-Normschallpegeldifferenz Dn,w : 56
dB / 64 dB (bei Rohrlänge 240 mm /bei Rohrlänge 400 mm
/)
Bewertetes Schalldämmmass Rw,R : 27 dB / 35 dB (bei
Rohrlänge 240 mm /bei Rohrlänge 400 mm /)
Verpackungseinheit : 1 Stück
Sortiment : 31
GTIN (EAN) : 4045314471791
Hersteller: AEREX
FLEK-80 dBplus - Variante 3 Fassadenelement (ALD),
Komplettpaket
Artikelnummer: 0047.0179
Menge: 1,000 Stck

**10.4440 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
Für hohe Schalldämmanforderungen bis Dn,w 57 dB.
Schallwerte Dn,w und Rw,R bei Rohrlänge 240 mm und
Kanallänge 500 mm.
Innenblende in modernem Design.
Sehr komfortable Luftverteilung, zur Nachströmung von
Frischluft.
Komplettpaket bestehend aus:
1x 0047.0167 AEREX FLEK-80 dBplus - Basis
1x 0047.0180 Flachkanalabsorberset FKAB500-FLEK
Technische Daten
Luftrichtung : Zuluft
Max. Volumenstrom : 8 m3/h / 12 m3/h / 14 m3/h / bei 4
Pa / bei 8 Pa / bei 10 Pa
Einbauort : Außenwand / Außengitter in der
Fensterlaibung
Material : Innenteil: ABS-Kunststoff, Flachkanal: PS,
Außengitter: Edelstahl
Farbe : Innenteil weiß, ähnlich RAL 9010
Filterart : Staub- und Insektenfilter
Filterklasse : G2
Nennweite Schutzrohr : 160 mm
Bewertete Element-Normschallpegeldifferenz Dn,w : 57 dB
(bei Rohrlänge 240 mm /)
Bewertetes Schalldämmmass Rw,R : 28 dB (bei Rohrlänge
240 mm /)
Verpackungseinheit : 1 Stück
Sortiment : 31
GTIN (EAN) : 4045314471814
Hersteller: AEREX
FLEK-80 dBplus - Variante 4 Fassadenelement (ALD),
Komplettpaket
Artikelnummer: 0047.0181
Menge: 1,000 Stck

**10.4441 FLEK-80 Fassadenelement (ALD), Komplettpaket Außenluftdurchlass (ALD) nach DIN 1946-6. Für hohe Schalldämmanforderu**
Aussenluftdurchlass nach DIN 1946-6.
AEREX FLEK-80 ist ein schallgedämmter
Außenwandluftdurchlass nach DIN 1946 Teil 6 in
verschiedenen Versionen für normale, hohe und sehr hohe
Schalldämmanforderungen.
Das Fensterlaibungsgitter ist auf der Fassadenansicht
des Gebäudes fast nicht sichtbar.
Unterschiedliche Versionen erhältlich.
Erstmals werden alle Vorteile von Außenluftdurchlässen
wie hoher Luftdurchsatz, Hygiene und hoher Schallschutz
mit einer fast nicht sichtbaren Außenansicht
verwirklicht.
Für alle Fensterlaibungs-Fassadenelemente sind
Schallprüfzeugnisse vorhanden.
Technische Merkmale:
Außengitter in der Fensterlaibung
Material Außengitter: Edelstahl
Innenblende in modernem Design
Material Innenblende: ABS-Kunststoff
Farbe Innenblende: weiß, ähnlich RAL 9010
sehr komfortable Luftverteilung, zur Nachströmung von
Frischluft
Luftrichtung: Zuluft
Filterklasse: G2
Einbauort: Außenwand
Ausführungsvariante:
Für hohe Schalldämmanforderungen bis Dn,w 58 dB.
Schallwerte Dn,w und Rw,R bei Rohrlänge 240 mm und
Kanallänge 500 mm.
Innenblende in modernem Design.
Sehr komfortable Luftverteilung, zur Nachströmung von
Frischluft.
Komplettpaket bestehend aus:
1x 0047.0167 AEREX FLEK-80 dBplus - Basis
1x 0047.0176 Absorber AB-FLEK, Länge 440 mm
1x 0047.0180 Flachkanalabsorberset FKAB500-FLEK
Technische Daten
Luftrichtung : Zuluft
Max. Volumenstrom : 7 m3/h / 11 m3/h / 13 m3/h / bei 4
Pa / bei 8 Pa / bei 10 Pa
Einbauort : Außenwand / Außengitter in der
Fensterlaibung
Material : Innenteil: ABS-Kunststoff, Flachkanal: PS,
Außengitter: Edelstahl
Farbe : Innenteil weiß, ähnlich RAL 9010
Filterart : Staub- und Insektenfilter
Filterklasse : G2
Nennweite Schutzrohr : 160 mm
Bewertete Element-Normschallpegeldifferenz Dn,w : 55
dB / 58 dB (bei Rohrlänge 240 mm und
Flachkanalabsorbersetlänge 200 mm /bei Rohrlänge 240
mmund Flachkanalabsorbersetlänge 500 mm /)
Bewertetes Schalldämmmass Rw,R : 26 dB / 29 dB (bei
Rohrlänge 240 mm und Flachkanalabsorbersetlänge 200 mm
/bei Rohrlänge 240 mmund Flachkanalabsorbersetlänge 500
mm /)
Verpackungseinheit : 1 Stück
Sortiment : 31
GTIN (EAN) : 4045314471821
Hersteller: AEREX
FLEK-80 dBplus - Variante 5 Fassadenelement (ALD),
Komplettpaket
Artikelnummer: 0047.0182
Menge: 1,000 Stck

**10.4442 FK-K1500 Flachkanalverlängerung Flachkanalverlängerung, Nippelmaß, zum Einschieben in Formteile.**
Aussenluftdurchlass nach DIN 1946-6.
Flachkanalverlängerung, Nippelmaß, zum Einschieben in
Formteil.
Technische Daten
Material : PS
Farbe : weiß
Verpackungseinheit : 1 Stück
Sortiment : 37
GTIN (EAN) : 4045314471715
Hersteller: AEREX
FK-K1500 Flachkanalverlängerung
Artikelnummer: 0047.0171
Menge: 1,000 Stck

**10.4443 FK-K500 Flachkanalverlängerung Flachkanalverlängerung, Nippelmaß, zum Einschieben in Formteile.**
Aussenluftdurchlass nach DIN 1946-6.
Flachkanalverlängerung, Nippelmaß, zum Einschieben in
Formteil.
Technische Daten
Material : PS
Farbe : weiß
Verpackungseinheit : 1 Stück
Sortiment : 37
GTIN (EAN) : 4045314471753
Hersteller: AEREX
FK-K500 Flachkanalverlängerung
Artikelnummer: 0047.0175
Menge: 1,000 Stck

**10.4444 FK-HB-90 Horizontalbogen Horizontalbogen, Muffenmaß**
Aussenluftdurchlass nach DIN 1946-6.
Horizontalbogen, Muffenmaß
Technische Daten
Material : PS
Farbe : weiß
Winkelmass : 90
Verpackungseinheit : 1 Stück
Sortiment : 37
GTIN (EAN) : 4045314471746
Hersteller: AEREX
FK-HB-90 Horizontalbogen
Artikelnummer: 0047.0174
Menge: 1,000 Stck

**10.4445 FK-V Flachkanalverbinder Flachkanalverbinder, Muffenmaß**
Aussenluftdurchlass nach DIN 1946-6.
Flachkanalverbinder, Muffenmaß
Technische Daten
Material : PS
Farbe : weiß
Verpackungseinheit : 1 Stück
Sortiment : 37
GTIN (EAN) : 4045314471685
Hersteller: AEREX
FK-V Flachkanalverbinder
Artikelnummer: 0047.0168
Menge: 1,000 Stck

**10.4446 FK-VW-90 Vertikalwinkel Vertikalwinkel, Muffenmaß**
Aussenluftdurchlass nach DIN 1946-6.
Vertikalwinkel, Muffenmaß
Technische Daten
Material : PS
Farbe : weiß
Winkelmass : 90
Verpackungseinheit : 1 Stück
Sortiment : 37
GTIN (EAN) : 4045314471708
Hersteller: AEREX
FK-VW-90 Vertikalwinkel
Artikelnummer: 0047.0170
Menge: 1,000 Stck

**10.4447 FK-HB-45 Horizontalbogen Horizontalbogen, Muffenmaß.**
Aussenluftdurchlass nach DIN 1946-6.
Horizontalbogen, Muffenmaß
Technische Daten
Winkelmass : 45
Verpackungseinheit : 1 Stück
Sortiment : 37
GTIN (EAN) : 4045314471739
Hersteller: AEREX
FK-HB-45 Horizontalbogen
Artikelnummer: 0047.0173
Menge: 1,000 Stck

**10.4448 FK-VW-45 Vertikalwinkel Vertikalwinkel, Muffenmaß.**
Aussenluftdurchlass nach DIN 1946-6.
Vertikalwinkel, Muffenmaß
Technische Daten
Material : PS
Farbe : weiß
Winkelmass : 45
Verpackungseinheit : 1 Stück
Sortiment : 37
GTIN (EAN) : 4045314471692
Hersteller: AEREX
FK-VW-45 Vertikalwinkel
Artikelnummer: 0047.0169
Menge: 1,000 Stck

**10.4449 FKAB 500 Flachkanalabsorber Flachkanalabsorber-Set für AEREX FLEK-80 dBplus Variante 4 und Variant**
Aussenluftdurchlass nach DIN 1946-6.
Flachkanakabsorberset für AEREX FLEK-80 dBplus Variante
4 und Variante 5.
Technische Daten
Material : Melaminharz
Breite : 500 mm
Höhe : 74 mm
Tiefe : 24 mm
Verpackungseinheit : 1 Set (3 Stück)
Sortiment : 37
GTIN (EAN) : 4045314471807
Hersteller: AEREX
FKAB 500-FLEK Flachkanalabsorber
Artikelnummer: 0047.0180
Menge: 1,000 Stck

**10.4450 AB-FLEK Rohrabsorber Rohrabsorber für AEREX FLEK-80 dBplus Variante 2 und Variante 3**
Aussenluftdurchlass nach DIN 1946-6.
Absorber für AEREX FLEK-80 dBplus Variante 2 und
Variante 3.
Technische Daten
Material : Melaminharz
Breite : 440 mm
Höhe : 78 mm
Tiefe : 27 mm
Verpackungseinheit : 1 Stück
Sortiment : 37
GTIN (EAN) : 4045314471760
Hersteller: AEREX
AB-FLEK Rohrabsorber
Artikelnummer: 0047.0176
Menge: 1,000 Stck

**10.4451 STS 80 Sturmsicherung Sturmsicherung für Wandventile FLV-80 dB und für Fensterlaibungs-Fass**
Aussenluftdurchlass nach DIN 1946-6.
Sorgt für eine konstante Luftzufuhr bei starkem oder
böigem Wind und begrenzt den Volumenstrom auf max. 30
m3/h.
Technische Daten
Luftrichtung : Zuluft
Einbauort : Schalldämmrohr
Material : ABS-Kunststoff, Silikon
Farbe : weiß, ähnlich RAL 9010
Außendurchmesser : 81 mm
Verpackungseinheit : 1 Stück
Sortiment : 31
GTIN (EAN) : 4045314470121
Hersteller: AEREX
STS 80 Sturmsicherung
Artikelnummer: 0047.0012
Menge: 1,000 Stck

**10.4452 Fresh 90 Wandventil (ALD), Komplettpaket Außenluftdurchlass (ALD) nach DIN 1946-6. Wandventil mit manuell stufe**
Aussenluftdurchlass nach DIN 1946-6.
Fresh 90 ist ein speziell konstruierter
Außenluftdurchlass, der Wohnräumen die erforderliche
Frischluft zuführt.
Fresh 90 Standardpaket, bestehend aus:
1 Fresh 90 Innenteil mit Standardfilter
2 Modulrohre ß 150 mm Länge, Außendurchmesser 99 mm
1 Außengitter (weiß) 140 x 140 mm
Technische Daten
Luftrichtung : Zuluft
Max. Volumenstrom : 19 m3/h / 28 m3/h / 32 m3/h / bei 4
Pa / bei 8 Pa / bei10 Pa
Einbauort : Außenwand
Material : ABS-Kunststoff
Farbe : weiß, ähnlich RAL 9010
Filterart : Staub- und Insektenfilter
Filterklasse : G2
Nennweite : 95 mm
Verpackungseinheit : 1 Stück
Sortiment : 31
GTIN (EAN) : 4045314470572
Hersteller: AEREX
Fresh 90 SP-F90 Wandventil (ALD), Komplettpaket
Artikelnummer: 0047.0057
Menge: 1,000 Stck

**10.4453 SP-F100T Wandventil (ALD), Komplettpaket Außenluftdurchlass (ALD) nach DIN 1946-6. Wandventil mit automatisch t**
Aussenluftdurchlass nach DIN 1946-6.
Fresh 100 Thermo reagiert auf die Außentemperatur. Bei
niedrigen Temperaturen verringert ein eingebauter
Thermostat den Zuluftspalt und verhindert unnötig hohen
Luftaustausch.
Fresh 100 Thermo Standardpaket, bestehend aus:
1 Fresh 100 Thermo Innenteil mit Standardfilter
2 Modulrohre ß 150 mm Länge, Außendurchmesser 99 mm
1 Außengitter (weiß) 140 x 140 mm
Technische Daten
Luftrichtung : Zuluft
Max. Volumenstrom : 16 m3/h / 24 m3/h / 27 m3/h / bei 4
Pa / bei 8 Pa / bei10 Pa
Einbauort : Außenwand
Material : ABS-Kunststoff
Farbe : weiß, ähnlich RAL 9010
Filterart : Staub- und Insektenfilter
Filterklasse : G2
Nennweite : 95 mm
Verpackungseinheit : 1 Stück
Sortiment : 31
GTIN (EAN) : 4045314470749
Hersteller: AEREX
SP-F100T Wandventil (ALD), Komplettpaket
Artikelnummer: 0047.0074
Menge: 1,000 Stck

**10.4454 Fresh 90 Wandventil-Innenteil Wandventil-Innenteil Fresh 90. Filterklasse G2 (Standardfilter). Farbe**
Aussenluftdurchlass nach DIN 1946-6.
Der Lufteintritt bzw. der Volumenstrom kann stufenlos
verstellt werden. Eine Mindestbelüftung ist ebenfalls
möglich.
Technische Daten
Luftrichtung : Zuluft
Max. Volumenstrom : 19 m3/h / 28 m3/h / 32 m3/h / bei 4
Pa / bei 8 Pa / bei10 Pa
Einbauort : Außenwand
Material : ABS-Kunststoff
Farbe : weiß, ähnlich RAL 9010
Filterart : Staub- und Insektenfilter
Filterklasse : G2
Nennweite : 95 mm
Breite : 150 mm
Höhe : 150 mm
Tiefe : 48 mm
Verpackungseinheit : 1 Stück
Sortiment : 31
GTIN (EAN) : 4045314470589
Hersteller: AEREX
Fresh 90 F90IS Wandventil-Innenteil
Artikelnummer: 0047.0058
Menge: 1,000 Stck

**10.4455 F100TIS Wandventil-Innenteil Wandventil-Innenteil Fresh 100 Thermo. Filterklasse G2 (Standardfilter**
Aussenluftdurchlass nach DIN 1946-6.
Das Innenteil ist werkseitig auf ein Temperaturspektrum
+ 10  C bis - 5  C eingestellt, d. h. die maximale
Öffnung wird bei + 10  C erreicht. Bei Kältegraden
unter - 5  C bleibt ein Mindestspalt als Zuluftöffnung
erhalten.
Technische Daten
Luftrichtung : Zuluft
Max. Volumenstrom : 16 m3/h / 24 m3/h / 27 m3/h / bei 4
Pa / bei 8 Pa / bei10 Pa
Einbauort : Außenwand
Material : ABS-Kunststoff
Farbe : weiß, ähnlich RAL 9010
Filterart : Staub- und Insektenfilter
Filterklasse : G2
Nennweite : 95 mm
Randdurchmesser : 152 mm
Breite :
Höhe :
Tiefe : 58 mm
Verpackungseinheit : 1 Stück
Sortiment : 31
GTIN (EAN) : 4045314470756
Hersteller: AEREX
F100TIS Wandventil-Innenteil
Artikelnummer: 0047.0075
Menge: 1,000 Stck

**10.4456 F100TIP Wandventil-Innenteil Wandventil-Innenteil Fresh 100 Thermo. Filterklasse G3 (Pollenfilter).**
Aussenluftdurchlass nach DIN 1946-6.
Das Innenteil ist werkseitig auf ein Temperaturspektrum
+ 10  C bis - 5  C eingestellt, d. h. die maximale
Öffnung wird bei + 10  C erreicht. Bei Kältegraden
unter - 5  C bleibt ein Mindestspalt als Zuluftöffnung
erhalten.
Technische Daten
Luftrichtung : Zuluft
Max. Volumenstrom : 16 m3/h / 24 m3/h / 27 m3/h / bei 4
Pa / bei 8 Pa / bei10 Pa
Einbauort : Außenwand
Material : ABS-Kunststoff
Farbe : weiß, ähnlich RAL 9010
Filterart : Pollenfilter
Filterklasse : G3
Nennweite : 95 mm
Randdurchmesser : 152 mm
Breite :
Höhe :
Tiefe : 58 mm
Verpackungseinheit : 1 Stück
Sortiment : 31
GTIN (EAN) : 4045314470763
Hersteller: AEREX
F100TIP Wandventil-Innenteil
Artikelnummer: 0047.0076
Menge: 1,000 Stck

**10.4457 AG100/14 Außengitter Außengitter für Wandventil Fresh 90 und Fresh 100 Thermo. Farbe: weiß,**
Aussenluftdurchlass nach DIN 1946-6.
Dient als äußerer Wetterschutz. Enthält einen
Anschlussstutzen passend zum Modulrohr.
Technische Daten
Luftrichtung : Zuluft
Einbauort : Außenwand
Material : ABS-Kunststoff
Farbe : weiß, ähnlich RAL 9010
Nennweite : 95 mm
Breite : 140 mm
Höhe : 140 mm
Tiefe : 25 mm
Verpackungseinheit : 1 Stück
Sortiment : 31
GTIN (EAN) : 4045314470626
Hersteller: AEREX
AG100/140W Außengitter
Artikelnummer: 0047.0062
Menge: 1,000 Stck

**10.4458 AG100/14 Außengitter Außengitter für Wandventil Fresh 90 und Fresh 100 Thermo. Farbe: braun**
Aussenluftdurchlass nach DIN 1946-6.
Dient als äußerer Wetterschutz. Enthält einen
Anschlussstutzen passend zum Modulrohr.
Technische Daten
Luftrichtung : Zuluft
Einbauort : Außenwand
Material : ABS-Kunststoff
Farbe : braun, ähnlich RAL 8017
Nennweite : 95 mm
Breite : 140 mm
Höhe : 140 mm
Tiefe : 25 mm
Verpackungseinheit : 1 Stück
Sortiment : 31
GTIN (EAN) : 4045314470633
Hersteller: AEREX
AG100/140B Außengitter
Artikelnummer: 0047.0063
Menge: 1,000 Stck

**10.4459 AG100/14 Außengitter Außengitter für Wandventil Fresh 90 und Fresh 100 Thermo. Farbe: rot,**
Aussenluftdurchlass nach DIN 1946-6.
Dient als äußerer Wetterschutz. Enthält einen
Anschlussstutzen passend zum Modulrohr.
Technische Daten
Luftrichtung : Zuluft
Einbauort : Außenwand
Material : ABS-Kunststoff
Farbe : rot, ähnlich RAL 3009
Nennweite : 95 mm
Breite : 140 mm
Höhe : 140 mm
Tiefe : 25 mm
Verpackungseinheit : 1 Stück
Sortiment : 31
GTIN (EAN) : 4045314470640
Hersteller: AEREX
AG100/140R Außengitter
Artikelnummer: 0047.0064
Menge: 1,000 Stck

**10.4460 AG100/14 Außengitter Außengitter für Wandventil Fresh 90 und Fresh 100 Thermo. Farbe: schwa**
Aussenluftdurchlass nach DIN 1946-6.
Dient als äußerer Wetterschutz. Enthält einen
Anschlussstutzen passend zum Modulrohr.
Technische Daten
Luftrichtung : Zuluft
Einbauort : Außenwand
Material : ABS-Kunststoff
Farbe : schwarz, ähnlich RAL 9011
Nennweite : 95 mm
Breite : 140 mm
Höhe : 140 mm
Tiefe : 25 mm
Verpackungseinheit : 1 Stück
Sortiment : 31
GTIN (EAN) : 4045314470657
Hersteller: AEREX
AG100/140S Außengitter
Artikelnummer: 0047.0065
Menge: 1,000 Stck

**10.4461 AG100/14 Außengitter Außengitter für Wandventil Fresh 90 und Fresh 100 Thermo. Farbe: grau,**
Aussenluftdurchlass nach DIN 1946-6.
Dient als äußerer Wetterschutz. Enthält einen
Anschlussstutzen passend zum Modulrohr.
Technische Daten
Luftrichtung : Zuluft
Einbauort : Außenwand
Material : ABS-Kunststoff
Farbe : hellgrau, ähnlich RAL 7035
Nennweite : 95 mm
Breite : 140 mm
Höhe : 140 mm
Tiefe : 25 mm
Verpackungseinheit : 1 Stück
Sortiment : 31
GTIN (EAN) : 4045314470664
Hersteller: AEREX
AG100/140GR Außengitter
Artikelnummer: 0047.0066
Menge: 1,000 Stck

**10.4462 AG100/14 Außengitter Außengitter für Wandventil Fresh 90 und Fresh 100 Thermo. Farbe: gelb,**
Aussenluftdurchlass nach DIN 1946-6.
Dient als äußerer Wetterschutz. Enthält einen
Anschlussstutzen passend zum Modulrohr.
Technische Daten
Luftrichtung : Zuluft
Einbauort : Außenwand
Material : ABS-Kunststoff
Farbe : gelb, ähnlich RAL 1002
Nennweite : 95 mm
Breite : 140 mm
Höhe : 140 mm
Tiefe : 25 mm
Verpackungseinheit : 1 Stück
Sortiment : 31
GTIN (EAN) : 4045314470671
Hersteller: AEREX
AG100/140GB Außengitter
Artikelnummer: 0047.0067
Menge: 1,000 Stck

**10.4463 AG100/14 Außengitter Außengitter für Wandventil Fresh 90 und Fresh 100 Thermo. Farbe: grün.**
Aussenluftdurchlass nach DIN 1946-6.
Dient als äußerer Wetterschutz. Enthält einen
Anschlussstutzen passend zum Modulrohr.
Technische Daten
Luftrichtung : Zuluft
Einbauort : Außenwand
Material : ABS-Kunststoff
Farbe : grün, ähnlich RAL 3021
Nennweite : 95 mm
Breite : 140 mm
Höhe : 140 mm
Tiefe : 25 mm
Verpackungseinheit : 1 Stück
Sortiment : 31
GTIN (EAN) : 4045314470688
Hersteller: AEREX
AG100/140GN Außengitter
Artikelnummer: 0047.0068
Menge: 1,000 Stck

**10.4464 AGKR140W Außengitter Außengitter für Wandventil Fresh 90 und Fresh 100 Thermo. Farbe: weiß,**
Aussenluftdurchlass nach DIN 1946-6.
Dient als äußerer Wetterschutz. Enthält einen
Anschlussstutzen passend zum Modulrohr.
Technische Daten
Luftrichtung : Zuluft
Einbauort : Außenwand
Material : ABS-Kunststoff
Farbe : weiß, ähnlich RAL 9010
Nennweite : 95 mm
Außendurchmesser : 140 mm
Breite :
Höhe :
Tiefe : 3 mm
Verpackungseinheit : 1 Stück
Sortiment : 31
GTIN (EAN) : 4045314470770
Hersteller: AEREX
AGKR140W Außengitter
Artikelnummer: 0047.0077
Menge: 1,000 Stck

**10.4465 AGME150A Außengitter Außengitter für Wandventil Fresh 90 und Fresh 100 Thermo. Material: Al**
Aussenluftdurchlass nach DIN 1946-6.
Metallgitter mit geprägten Lamellen und
Insektenschutznetz (Maschenweite 1,5 mm).
Verdeckte Befestigung durch Klemmfederbügel (aus
Federstahl) möglich.
Klemmfederbügel passend für Rohre DN 80-125 mm.
Technische Daten
Luftrichtung : Zuluft
Einbauort : Außenwand
Material : Aluminium
Farbe : -
Breite : 150 mm
Höhe : 150 mm
Tiefe :
Verpackungseinheit : 1 Stück
Sortiment : 31
GTIN (EAN) : 4045314470145
Hersteller: AEREX
AGME150A Außengitter
Artikelnummer: 0047.0014
Menge: 1,000 Stck

**10.4466 AGME150E Außengitter Außengitter für Wandventil Fresh 90 und Fresh 100 Thermo. Material: Ed**
Aussenluftdurchlass nach DIN 1946-6.
Metallgitter mit geprägten Lamellen und
Insektenschutznetz (Maschenweite 1,5 mm).
Verdeckte Befestigung durch Klemmfederbügel (aus
Federstahl) möglich.
Klemmfederbügel passend für Rohre DN 80-125 mm.
Technische Daten
Luftrichtung : Zuluft
Einbauort : Außenwand
Material : Edelstahl
Farbe : -
Breite : 150 mm
Höhe : 150 mm
Tiefe :
Verpackungseinheit : 1 Stück
Sortiment : 31
GTIN (EAN) : 4045314470152
Hersteller: AEREX
AGME150E Außengitter
Artikelnummer: 0047.0015
Menge: 1,000 Stck

**10.4467 AGME150K Außengitter Außengitter für Wandventil Fresh 90 und Fresh 100 Thermo. Material: Ku**
Aussenluftdurchlass nach DIN 1946-6.
Metallgitter mit geprägten Lamellen und
Insektenschutznetz (Maschenweite 1,5 mm).
Verdeckte Befestigung durch Klemmfederbügel (aus
Federstahl) möglich.
Klemmfederbügel passend für Rohre DN 80-125 mm.
Technische Daten
Luftrichtung : Zuluft
Einbauort : Außenwand
Material : Kupfer
Farbe : -
Breite : 150 mm
Höhe : 150 mm
Tiefe :
Verpackungseinheit : 1 Stück
Sortiment : 31
GTIN (EAN) : 4045314470169
Hersteller: AEREX
AGME150K Außengitter
Artikelnummer: 0047.0016
Menge: 1,000 Stck

**10.4468 AGME150A Außengitter Außengitter für Wandventil Fresh 90 und Fresh 100 Thermo. Material: Al**
Aussenluftdurchlass nach DIN 1946-6.
Metallgitter mit geprägten Lamellen und
Insektenschutznetz (Maschenweite 1,5 mm).
Verdeckte Befestigung durch Klemmfederbügel (aus
Federstahl) möglich.
Klemmfederbügel passend für Rohre DN 80-125 mm.
Technische Daten
Luftrichtung : Zuluft
Einbauort : Außenwand
Material : Aluminium
Farbe : weiß
Breite : 150 mm
Höhe : 150 mm
Tiefe :
Verpackungseinheit : 1 Stück
Sortiment : 31
GTIN (EAN) : 4045314470176
Hersteller: AEREX
AGME150AW Außengitter
Artikelnummer: 0047.0017
Menge: 1,000 Stck

**10.4469 AGMR130A Außengitter Außengitter für Wandventil Fresh 90 und Fresh 100 Thermo. Material: Al**
Aussenluftdurchlass nach DIN 1946-6.
Metallrundgitter mit geprägten Lamellen und
Insektenschutznetz (Maschenweite 1,5 mm).
Verdeckte Befestigung durch Klemmfederbügel (aus
Federstahl) möglich.
Klemmfederbügel passend für Rohre DN 80-125 mm.
Technische Daten
Luftrichtung : Zuluft
Einbauort : Außenwand
Material : Aluminium
Farbe : -
Außendurchmesser : 130 mm
Verpackungseinheit : 1 Stück
Sortiment : 31
GTIN (EAN) : 4045314470183
Hersteller: AEREX
AGMR130A Außengitter
Artikelnummer: 0047.0018
Menge: 1,000 Stck

**10.4470 AGMR130E Außengitter Außengitter für Wandventil Fresh 90 und Fresh 100 Thermo. Material: Ed**
Aussenluftdurchlass nach DIN 1946-6.
Metallrundgitter mit geprägten Lamellen und
Insektenschutznetz (Maschenweite 1,5 mm).
Verdeckte Befestigung durch Klemmfederbügel (aus
Federstahl) möglich.
Klemmfederbügel passend für Rohre DN 80-125 mm.
Technische Daten
Luftrichtung : Zuluft
Einbauort : Außenwand
Material : Edelstahl
Farbe : -
Außendurchmesser : 130 mm
Verpackungseinheit : 1 Stück
Sortiment : 31
GTIN (EAN) : 4045314470190
Hersteller: AEREX
AGMR130E Außengitter
Artikelnummer: 0047.0019
Menge: 1,000 Stck

**10.4471 AGMR130K Außengitter Außengitter für Wandventil Fresh 90 und Fresh 100 Thermo. Material: Ku**
Aussenluftdurchlass nach DIN 1946-6.
Metallrundgitter mit geprägten Lamellen und
Insektenschutznetz (Maschenweite 1,5 mm).
Verdeckte Befestigung durch Klemmfederbügel (aus
Federstahl) möglich.
Klemmfederbügel passend für Rohre DN 80-125 mm.
Technische Daten
Luftrichtung : Zuluft
Einbauort : Außenwand
Material : Kupfer
Farbe : -
Außendurchmesser : 130 mm
Verpackungseinheit : 1 Stück
Sortiment : 31
GTIN (EAN) : 4045314470206
Hersteller: AEREX
AGMR130K Außengitter
Artikelnummer: 0047.0020
Menge: 1,000 Stck

**10.4472 AGMR130A Außengitter Außengitter für Wandventil Fresh 90 und Fresh 100 Thermo. Material: Al**
Aussenluftdurchlass nach DIN 1946-6.
Metallrundgitter mit geprägten Lamellen und
Insektenschutznetz (Maschenweite 1,5 mm).
Verdeckte Befestigung durch Klemmfederbügel (aus
Federstahl) möglich.
Klemmfederbügel passend für Rohre DN 80-125 mm.
Technische Daten
Luftrichtung : Zuluft
Einbauort : Außenwand
Material : Aluminium
Farbe : weiß
Außendurchmesser : 130 mm
Verpackungseinheit : 1 Stück
Sortiment : 31
GTIN (EAN) : 4045314470213
Hersteller: AEREX
AGMR130AW Außengitter
Artikelnummer: 0047.0021
Menge: 1,000 Stck

**10.4473 MR100 Modulrohr Modulrohr für Wandventil Fresh 90 und Fresh 100 Thermo. Auch zur Verlä**
Aussenluftdurchlass nach DIN 1946-6.
Kann bis zur gewünschten Länge um jeweils 150 mm
aneinander gesetzt oder mit einer Säge gekürzt werden.
Technische Daten
Luftrichtung : Zuluft
Einbauort : Außenwand
Material : Polystyrol
Farbe : weiß, ähnlich RAL 9010
Innendurchmesser : 95 mm
Außendurchmesser : 99 mm
Länge : 150 mm
Verpackungseinheit : 1 Stück
Sortiment : 31
GTIN (EAN) : 4045314470619
Hersteller: AEREX
MR100 Modulrohr
Artikelnummer: 0047.0061
Menge: 1,000 Stck

**10.4474 STS 100 Sturmsicherung Sturmsicherung für Wandventil Fresh 90 und 90-dB sowie Fresh 100 Therm**
Aussenluftdurchlass nach DIN 1946-6.
Sorgt für eine konstante Luftzufuhr bei starkem oder
böigem Wind und begrenzt den Volumenstrom auf max. 30
m3/h.
Technische Daten
Luftrichtung : Zuluft
Einbauort : Modulrohr / Schalldämmrohr
Material : ABS-Kunststoff, Silikon
Farbe : weiß, ähnlich RAL 9010
Außendurchmesser : 95 mm
Verpackungseinheit : 1 Stück
Sortiment : 31
GTIN (EAN) : 4045314470695
Hersteller: AEREX
STS 100 Sturmsicherung
Artikelnummer: 0047.0069
Menge: 1,000 Stck

**10.4475 SP-F90DB Wandventil (ALD), Komplettpaket Außenluftdurchlass (ALD) nach DIN 1946-6. Wandventil mit manuell stufe**
Aussenluftdurchlass nach DIN 1946-6.
Fresh 90-dB ist ein speziell konstruierter
schallgedämmter Außenluftdurchlass.
Fresh 90-dB Standardpaket, bestehend aus:
1 Fresh 90-dB Innenteil mit Standardfilter
1 Schalldämmrohr bis 500 mm Länge
1 Außengitter (weiß) mit Deckplatte 210 x 210 mm
Technische Daten
Luftrichtung : Zuluft
Max. Volumenstrom : 19 m3/h / 28 m3/h / 32 m3/h / bei 4
Pa / bei 8 Pa / bei10 Pa
Einbauort : Außenwand
Material : ABS-Kunststoff
Farbe : weiß, ähnlich RAL 9010
Filterart : Staub- und Insektenfilter
Filterklasse : G2
Nennweite : 150 mm
Bewertete Element-Normschallpegeldifferenz Dn,w : 50 dB
(bei Rohrlänge 500 mm /)
Bewertetes Schalldämmmass Rw,R : 20 dB
Verpackungseinheit : 1 Stück
Sortiment : 31
GTIN (EAN) : 4045314470848
Hersteller: AEREX
SP-F90DB Wandventil (ALD), Komplettpaket
Artikelnummer: 0047.0084
Menge: 1,000 Stck

**10.4476 SP-F100T Wandventil (ALD), Komplettpaket Außenluftdurchlass (ALD) nach DIN 1946-6. Wandventil mit automatisch t**
Aussenluftdurchlass nach DIN 1946-6.
Fresh 100 Thermo-dB reagiert auf die Außentemperatur.
Bei niedrigen Temperaturen verringert ein eingebauter
Thermostat den Zuluftspalt und verhindert unnötig hohen
Luftaustausch.
Fresh 100 Thermo-dB Standardpaket, bestehend aus:
1 Fresh 100 Thermo-dB Innenteil mit Standardfilter
1 Schalldämmrohr bis 500 mm Länge
1 Außengitter (weiß) mit Deckplatte 210 x 210 mm
Technische Daten
Luftrichtung : Zuluft
Max. Volumenstrom : 16 m3/h / 24 m3/h / 27 m3/h / bei 4
Pa / bei 8 Pa / bei10 Pa
Einbauort : Außenwand
Material : ABS-Kunststoff
Farbe : weiß, ähnlich RAL 9010
Filterart : Staub- und Insektenfilter
Filterklasse : G2
Nennweite : 150 mm
Bewertete Element-Normschallpegeldifferenz Dn,w : 45 dB
(bei Rohrlänge 500 mm /)
Bewertetes Schalldämmmass Rw,R : 15 dB
Verpackungseinheit : 1 Stück
Sortiment : 31
GTIN (EAN) : 4045314471005
Hersteller: AEREX
SP-F100TDB Wandventil (ALD), Komplettpaket
Artikelnummer: 0047.0100
Menge: 1,000 Stck

**10.4477 F90DBIS Wandventil-Innenteil Wandventil-Innenteil Fresh 90-dB. Filterklasse G2 (Standardfilter). Fa**
Aussenluftdurchlass nach DIN 1946-6.
Der Lufteintritt bzw. der Volumenstrom kann stufenlos
verstellt werden. Eine Mindestbelüftung ist ebenfalls
möglich.
Technische Daten
Luftrichtung : Zuluft
Max. Volumenstrom : 19 m3/h / 28 m3/h / 32 m3/h / bei 4
Pa / bei 8 Pa / bei10 Pa
Einbauort : Außenwand
Material : ABS-Kunststoff
Farbe : weiß, ähnlich RAL 9010
Filterart : Staub- und Insektenfilter
Filterklasse : G2
Nennweite : 95 mm
Breite : 165 mm
Höhe : 165 mm
Tiefe : 54 mm
Verpackungseinheit : 1 Stück
Sortiment : 31
GTIN (EAN) : 4045314470855
Hersteller: AEREX
F90DBIS Wandventil-Innenteil
Artikelnummer: 0047.0085
Menge: 1,000 Stck

**10.4478 F100TDBI Wandventil-Innenteil Wandventil-Innenteil Fresh 100 Thermo-dB. Filterklasse G2 (Standardfil**
Aussenluftdurchlass nach DIN 1946-6.
Das Innenteil ist werkseitig auf ein Temperaturspektrum
von + 10  C bis - 5  C eingestellt, d. h. die maximale
Öffnung wird bei + 10  C erreicht. Bei Kältegraden
unter - 5  C bleibt ein Mindestspalt als Zuluftöffnung
erhalten.
Technische Daten
Luftrichtung : Zuluft
Max. Volumenstrom : 16 m3/h / 24 m3/h / 27 m3/h / bei 4
Pa / bei 8 Pa / bei10 Pa
Einbauort : Außenwand
Material : ABS-Kunststoff
Farbe : weiß, ähnlich RAL 9010
Filterart : Staub- und Insektenfilter
Filterklasse : G2
Nennweite : 95 mm
Breite : 165 mm
Höhe : 165 mm
Tiefe : 64 mm
Verpackungseinheit : 1 Stück
Sortiment : 31
GTIN (EAN) : 4045314471012
Hersteller: AEREX
F100TDBIS Wandventil-Innenteil
Artikelnummer: 0047.0101
Menge: 1,000 Stck

**10.4479 AG100/21 Außengitter Außengitter für Wandventil Fresh 90-dB und Fresh 100 Thermo-dB. Farbe:**
Aussenluftdurchlass nach DIN 1946-6.
Dient als äußerer Wetterschutz. Wird komplett mit
Deckplatte und einem Anschlussstutzen passend zum
Schalldämmrohr geliefert.
Technische Daten
Luftrichtung : Zuluft
Einbauort : Außenwand
Material : ABS-Kunststoff
Farbe : weiß, ähnlich RAL 9010
Nennweite : 95 mm
Breite : 210 mm
Höhe : 210 mm
Tiefe : 31 mm
Verpackungseinheit : 1 Stück
Sortiment : 31
GTIN (EAN) : 4045314470909
Hersteller: AEREX
AG100/210W Außengitter
Artikelnummer: 0047.0090
Menge: 1,000 Stck

**10.4480 AG100/21 Außengitter Außengitter für Wandventil Fresh 90-dB und Fresh 100 Thermo-dB. Farbe:**
Aussenluftdurchlass nach DIN 1946-6.
Dient als äußerer Wetterschutz. Wird komplett mit
Deckplatte und einem Anschlussstutzen passend zum
Schalldämmrohr geliefert.
Technische Daten
Luftrichtung : Zuluft
Einbauort : Außenwand
Material : ABS-Kunststoff
Farbe : braun, ähnlich RAL 8017
Nennweite : 95 mm
Breite : 210 mm
Höhe : 210 mm
Tiefe : 31 mm
Verpackungseinheit : 1 Stück
Sortiment : 31
GTIN (EAN) : 4045314470916
Hersteller: AEREX
AG100/210B Außengitter
Artikelnummer: 0047.0091
Menge: 1,000 Stck

**10.4481 AG100/21 Außengitter Außengitter für Wandventil Fresh 90-dB und Fresh 100 Thermo-dB. Farbe:**
Aussenluftdurchlass nach DIN 1946-6.
Dient als äußerer Wetterschutz. Wird komplett mit
Deckplatte und einem Anschlussstutzen passend zum
Schalldämmrohr geliefert.
Technische Daten
Luftrichtung : Zuluft
Einbauort : Außenwand
Material : ABS-Kunststoff
Farbe : rot, ähnlich RAL 3009
Nennweite : 95 mm
Breite : 210 mm
Höhe : 210 mm
Tiefe : 31 mm
Verpackungseinheit : 1 Stück
Sortiment : 31
GTIN (EAN) : 4045314470923
Hersteller: AEREX
AG100/210R Außengitter
Artikelnummer: 0047.0092
Menge: 1,000 Stck

**10.4482 AG100/21 Außengitter Außengitter für Wandventil Fresh 90-dB und Fresh 100 Thermo-dB. Farbe:**
Aussenluftdurchlass nach DIN 1946-6.
Dient als äußerer Wetterschutz. Wird komplett mit
Deckplatte und einem Anschlussstutzen passend zum
Schalldämmrohr geliefert.
Technische Daten
Luftrichtung : Zuluft
Einbauort : Außenwand
Material : ABS-Kunststoff
Farbe : schwarz, ähnlich RAL 9011
Nennweite : 95 mm
Breite : 210 mm
Höhe : 210 mm
Tiefe : 31 mm
Verpackungseinheit : 1 Stück
Sortiment : 31
GTIN (EAN) : 4045314470930
Hersteller: AEREX
AG100/210S Außengitter
Artikelnummer: 0047.0093
Menge: 1,000 Stck

**10.4483 AGMR170A Außengitter Außengitter für Wandventil Fresh 90 und 90-dB sowie Fresh 100 Thermo u**
Aussenluftdurchlass nach DIN 1946-6.
Metallrundgitter mit geprägten Lamellen und
Insektenschutznetz (Maschenweite 1,5 mm).
Verdeckte Befestigung durch Klemmfederbügel (aus
Federstahl) möglich.
Klemmfederbügel passend für Rohre DN 125-160 mm.
Technische Daten
Luftrichtung : Zuluft
Einbauort : Außenwand
Material : Aluminium
Farbe : -
Außendurchmesser : 170 mm
Verpackungseinheit : 1 Stück
Sortiment : 31
GTIN (EAN) : 4045314470534
Hersteller: AEREX
AGMR170A Außengitter
Artikelnummer: 0047.0053
Menge: 1,000 Stck

**10.4484 AGMR170E Außengitter Außengitter für Wandventil Fresh 90 und 90-dB sowie Fresh 100 Thermo u**
Aussenluftdurchlass nach DIN 1946-6.
Metallrundgitter mit geprägten Lamellen und
Insektenschutznetz (Maschenweite 1,5 mm).
Verdeckte Befestigung durch Klemmfederbügel (aus
Federstahl) möglich.
Klemmfederbügel passend für Rohre DN 125-160 mm.
Technische Daten
Luftrichtung : Zuluft
Einbauort : Außenwand
Material : Edelstahl
Farbe : -
Außendurchmesser : 170 mm
Verpackungseinheit : 1 Stück
Sortiment : 31
GTIN (EAN) : 4045314470541
Hersteller: AEREX
AGMR170E Außengitter
Artikelnummer: 0047.0054
Menge: 1,000 Stck

**10.4485 AGMR170K Außengitter Außengitter für Wandventil Fresh 90 und 90-dB sowie Fresh 100 Thermo u**
Aussenluftdurchlass nach DIN 1946-6.
Metallrundgitter mit geprägten Lamellen und
Insektenschutznetz (Maschenweite 1,5 mm).
Verdeckte Befestigung durch Klemmfederbügel (aus
Federstahl) möglich.
Klemmfederbügel passend für Rohre DN 125-160 mm.
Technische Daten
Luftrichtung : Zuluft
Einbauort : Außenwand
Material : Kupfer
Farbe : -
Außendurchmesser : 170 mm
Verpackungseinheit : 1 Stück
Sortiment : 31
GTIN (EAN) : 4045314470558
Hersteller: AEREX
AGMR170K Außengitter
Artikelnummer: 0047.0055
Menge: 1,000 Stck

**10.4486 AGMR170A Außengitter Außengitter für Wandventil Fresh 90 und 90-dB sowie Fresh 100 Thermo u**
Aussenluftdurchlass nach DIN 1946-6.
Metallrundgitter mit geprägten Lamellen und
Insektenschutznetz (Maschenweite 1,5 mm).
Verdeckte Befestigung durch Klemmfederbügel (aus
Federstahl) möglich.
Klemmfederbügel passend für Rohre DN 125-160 mm.
Technische Daten
Luftrichtung : Zuluft
Einbauort : Außenwand
Material : Aluminium
Farbe : weiß
Außendurchmesser : 170 mm
Verpackungseinheit : 1 Stück
Sortiment : 31
GTIN (EAN) : 4045314470565
Hersteller: AEREX
AGMR170AW Außengitter
Artikelnummer: 0047.0056
Menge: 1,000 Stck

**10.4487 SDR100/5 Schalldämmrohr Schalldämmrohr für Wandventil Fresh 90-dB und Fresh 100 Thermo-dB. Kan**
Aussenluftdurchlass nach DIN 1946-6.
Kann problemlos mit einem Messer auf die gewünschte
Länge zugeschnitten werden.
Technische Daten
Luftrichtung : Zuluft
Einbauort : Außenwand
Material : Melaminharz, aluminiumkaschiert
Innendurchmesser : 95 mm
Außendurchmesser : 149 mm
Länge : 500 mm
Verpackungseinheit : 1 Stück
Sortiment : 34
GTIN (EAN) : 4045314470886
Hersteller: AEREX
SDR100/500 Schalldämmrohr
Artikelnummer: 0047.0088
Menge: 1,000 Stck

**10.4488 SDR100/1 Schalldämmrohr Schalldämmrohr für Wandventil Fresh 90-dB und Fresh 100 Thermo-dB. Kan**
Aussenluftdurchlass nach DIN 1946-6.
Kann problemlos mit einem Messer auf die gewünschte
Länge zugeschnitten werden.
Technische Daten
Luftrichtung : Zuluft
Einbauort : Außenwand
Material : Melaminharz, aluminiumkaschiert
Innendurchmesser : 95 mm
Außendurchmesser : 149 mm
Länge : 1.000 mm
Verpackungseinheit : 1 Stück
Sortiment : 34
GTIN (EAN) : 4045314470893
Hersteller: AEREX
SDR100/1000 Schalldämmrohr
Artikelnummer: 0047.0089
Menge: 1,000 Stck

**10.4489 SP-AL-dB Fensterventil (ALD), Komplettpaket Schalldämmender Außenluftdurchlass (ALD) nach DIN 1946-6. Fensterventi**
Innere schalldämmende Reguliereinheit aus Aluminium mit
Standardfilter (G2) oder optional Pollenfilter (G3).
Der Lufteintritt bzw. Volumenstrom ist stufenlos
verstellbar.
Volumenstrom bei 10 Pa: 22,3 m3/h, bei 15 Pa: 27,0 m3/h
(mit Standardfilter G2)
Schallwert: D n, w: nach EN-140-10, 40 dB
Im Lieferumfang sind zwei Befestigungsklemmen FBFK
enthalten.
Bohrschablonen für Einzellochbohrungen als
Arbeitserleichterung erhältlich.
Fresh AL-dB-450-VP Standardpaket für Vollprofile,
bestehend aus:
1 Fresh AL-dB-450 Innenteil (weiß) 0048.0041
1 Fresh 10 Wetterschutzgitter (weiß) 0048.0008
Technische Daten
Luftrichtung : Zuluft
Max. Volumenstrom : 22 m3/h
Einbauort : oberer Fensterblendrahmen /
Vollprofilfenster
Material : stranggepresstes Aluminium, ABS-Kunststoff
Farbe : weiß, ähnlich RAL 9010
Filterart : Staub- und Insektenfilter
Filterklasse : G2
Bewertete Element-Normschallpegeldifferenz Dn,w : 40 dB
Bewertetes Schalldämmmass Rw,R : 3,4
Verpackungseinheit : 1 Stück
Sortiment : 31
GTIN (EAN) : 4045314480397
Hersteller: AEREX
SP-AL-dB 450-VP Fensterventil (ALD), Komplettpaket
Artikelnummer: 0048.0039
Menge: 1,000 Stck

**10.4490 SP-AL-dB Fensterventil (ALD), Komplettpaket Schalldämmender Außenluftdurchlass (ALD) nach DIN 1946-6. Fensterventi**
Innere schalldämmende Reguliereinheit aus Aluminium mit
Standardfilter (G2) oder optional Pollenfilter (G3).
Der Lufteintritt bzw. Volumenstrom ist stufenlos
verstellbar.
Volumenstrom bei 10 Pa: 22,3 m3/h, bei 15 Pa: 27,0 m3/h
(mit Standardfilter G2)
Schallwert: D n, w: nach EN-140-10, 40 dB
Im Lieferumfang sind zwei Befestigungsklemmen FBFK
enthalten.
Bohrschablonen für Einzellochbohrungen als
Arbeitserleichterung erhältlich.
Fresh AL-dB-450-HP Standardpaket für Hohlprofile
(Kunststofffenster), bestehend aus:
1 Fresh AL-dB-450 Innenteil (weiß) 0048.0041
1 Fresh 33 Luftkanal (weiß) 0048.0006
1 Fresh 10 Wetterschutzgitter (weiß) 0048.0008
Technische Daten
Luftrichtung : Zuluft
Max. Volumenstrom : 22 m3/h
Einbauort : oberer Fensterblendrahmen /
Hohlprofilfenster
Material : stranggepresstes Aluminium, ABS-Kunststoff
Farbe : weiß, ähnlich RAL 9010
Filterart : Staub- und Insektenfilter
Filterklasse : G2
Bewertete Element-Normschallpegeldifferenz Dn,w : 40 dB
Bewertetes Schalldämmmass Rw,R : 3,4
Verpackungseinheit : 1 Stück
Sortiment : 31
GTIN (EAN) : 4045314480403
Hersteller: AEREX
SP-AL-dB 450-HP Fensterventil (ALD), Komplettpaket
Artikelnummer: 0048.0040
Menge: 1,000 Stck

**10.4491 SP-AL-dB Fensterventil (ALD), Komplettpaket Schalldämmender Außenluftdurchlass (ALD) nach DIN 1946-6. Fensterventi**
Innere schalldämmende Reguliereinheit aus Aluminium mit
Standardfilter (G2) oder optional Pollenfilter (G3).
Der Lufteintritt bzw. Volumenstrom ist stufenlos
verstellbar.
Volumenstrom bei 10 Pa: 18,0 m3/h, bei 15 Pa: 22,3 m3/h
Schallwert: D n, w: nach EN-140-10, 42 dB
Im Lieferumfang sind zwei Befestigungsklemmen FBFK
enthalten.
Bohrschablonen für Einzellochbohrungen als
Arbeitserleichterung erhältlich.
Fresh AL-dB-800-VP Standardpaket für Vollprofile,
bestehend aus:
1 Fresh AL-dB-800 Innenteil (weiß) 0048.0046
1 Fresh 10 Wetterschutzgitter (weiß) 0048.0008
Technische Daten
Luftrichtung : Zuluft
Max. Volumenstrom : 18 m3/h
Einbauort : oberer Fensterblendrahmen /
Vollprofilfenster
Material : stranggepresstes Aluminium, ABS-Kunststoff
Farbe : weiß, ähnlich RAL 9010
Filterart : Staub- und Insektenfilter
Filterklasse : G2
Bewertete Element-Normschallpegeldifferenz Dn,w : 42 dB
Bewertetes Schalldämmmass Rw,R : 5.4
Verpackungseinheit : 1 Stück
Sortiment : 31
GTIN (EAN) : 4045314480441
Hersteller: AEREX
SP-AL-dB 800-VP Fensterventil (ALD), Komplettpaket
Artikelnummer: 0048.0044
Menge: 1,000 Stck

**10.4492 SP-AL-dB Fensterventil (ALD), Komplettpaket Schalldämmender Außenluftdurchlass (ALD) nach DIN 1946-6. Fensterventi**
Innere schalldämmende Reguliereinheit aus Aluminium mit
Standardfilter (G2) oder optional Pollenfilter (G3).
Der Lufteintritt bzw. Volumenstrom ist stufenlos
verstellbar.
Volumenstrom bei 10 Pa: 18,0 m3/h, bei 15 Pa: 22,3 m3/h
Schallwert: D n, w: nach EN-140-10, 42 dB
Im Lieferumfang sind zwei Befestigungsklemmen FBFK
enthalten.
Bohrschablonen für Einzellochbohrungen als
Arbeitserleichterung erhältlich.
Fresh AL-dB-800-HP Standardpaket für Hohlprofile,
bestehend aus:
1 Fresh AL-dB-800 Innenteil (weiß) 0048.0046
1 Fresh 33 Luftkanal (weiß) 0048.0006
1 Fresh 10 Wetterschutzgitter (weiß) 0048.0008
Technische Daten
Luftrichtung : Zuluft
Max. Volumenstrom : 18 m3/h
Einbauort : oberer Fensterblendrahmen /
Hohlprofilfenster
Material : stranggepresstes Aluminium, ABS-Kunststoff
Farbe : weiß, ähnlich RAL 9010
Filterart : Staub- und Insektenfilter
Filterklasse : G2
Bewertete Element-Normschallpegeldifferenz Dn,w : 42 dB
Bewertetes Schalldämmmass Rw,R : 5.4
Verpackungseinheit : 1 Stück
Sortiment : 31
GTIN (EAN) : 4045314480458
Hersteller: AEREX
SP-AL-dB 800-HP Fensterventil (ALD), Komplettpaket
Artikelnummer: 0048.0045
Menge: 1,000 Stck

**10.4493 SP-F 31- Fensterventil (ALD), Komplettpaket Außenluftdurchlass (ALD) nach DIN 1946-6. Fensterventil zur Montage in**
Aussenluftdurchlass nach DIN 1946-6.
Einfache und preiswerte Nachströmöffnung (auch für den
nachträglichen Einbau geeignet).
Innere Reguliereinheit mit stufenlos verstellbarem
Lufteintritt bzw. Volumenstrom. Eine Mindestbelüftung
ist ebenfalls möglich. Luftaustritt horizontal nach
vorne.
Bohrschablonen für Einzellochbohrungen als
Arbeitserleichterung erhältlich.
Bitte beachten Sie bei der Bestellung den Profiltyp.
Für den Einbau in Vollprofile: VP
Für den Einbau in Hohlprofile: HP
Fresh 31 Standardpaket für Vollprofile, bestehend aus:
1 Fresh 31 Innenteil (weiß) 0048.0003
1 Fresh 10 Wetterschutzgitter (weiß) 0048.0008
Technische Daten
Luftrichtung : Zuluft
Max. Volumenstrom : 25 m3/h
Einbauort : Vollprofilfenster / oberer
Fensterblendrahmen
Material : ABS-Kunststoff
Farbe : weiß, ähnlich RAL 9010
Verpackungseinheit : 1 Stück
Sortiment : 31
GTIN (EAN) : 4045314480014
Hersteller: AEREX
SP-F 31-VP Fensterventil (ALD), Komplettpaket
Artikelnummer: 0048.0001
Menge: 1,000 Stck

**10.4494 SP-F 31- Fensterventil (ALD), Komplettpaket Außenluftdurchlass (ALD) nach DIN 1946-6. Fensterventil zur Montage in**
Aussenluftdurchlass nach DIN 1946-6.
Einfache und preiswerte Nachströmöffnung (auch für den
nachträglichen Einbau geeignet).
Innere Reguliereinheit mit stufenlos verstellbarem
Lufteintritt bzw. Volumenstrom. Eine Mindestbelüftung
ist ebenfalls möglich. Luftaustritt horizontal nach
vorne.
Bohrschablonen für Einzellochbohrungen als
Arbeitserleichterung erhältlich.
Bitte beachten Sie bei der Bestellung den Profiltyp.
Für den Einbau in Vollprofile: VP
Für den Einbau in Hohlprofile: HP
Fresh 31 Standardpaket für Hohlprofile, bestehend aus:
1 Fresh 31 Innenteil (weiß) 0048.0003
1 Fresh 33 Luftkanal (weiß) 0048.0006
1 Fresh 10 Wetterschutzgitter (weiß) 0048.0008
Technische Daten
Luftrichtung : Zuluft
Max. Volumenstrom : 25 m3/h
Einbauort : Hohlprofilfenster / oberer
Fensterblendrahmen
Material : ABS-Kunststoff
Farbe : weiß, ähnlich RAL 9010
Verpackungseinheit : 1 Stück
Sortiment : 31
GTIN (EAN) : 4045314480021
Hersteller: AEREX
SP-F 31-HP Fensterventil (ALD), Komplettpaket
Artikelnummer: 0048.0002
Menge: 1,000 Stck

**10.4495 SP-F 31- Fensterventil (ALD), Komplettpaket Außenluftdurchlass (ALD) nach DIN 1946-6. Fensterventil zur Montage in**
Aussenluftdurchlass nach DIN 1946-6.
Einfache und preiswerte Nachströmöffnung für
Vollprofile aus Holz.
Fresh 31-F Standardpaket, bestehend aus:
1 Fresh 31-F Innenteil (weiß) 0048.0014
1 Fresh 10 Wetterschutzgitter (weiß) 0048.0008
Technische Daten
Luftrichtung : Zuluft
Max. Volumenstrom : 25 m3/h
Einbauort : oberer Fensterblendrahmen /
Vollprofilfenster
Material : ABS-Kunststoff
Farbe : weiß, ähnlich RAL 9010
Verpackungseinheit : 1 Stück
Sortiment : 31
GTIN (EAN) : 4045314480137
Hersteller: AEREX
SP-F 31-F Fensterventil (ALD), Komplettpaket
Artikelnummer: 0048.0013
Menge: 1,000 Stck

**10.4496 SP-F 32- Fensterventil (ALD), Komplettpaket Außenluftdurchlass (ALD) nach DIN 1946-6. Fensterventil zur Montage in**
Aussenluftdurchlass nach DIN 1946-6.
Einfache und preiswerte Nachströmöffnung (auch für den
nachträglichen Einbau geeignet).
Innere Reguliereinheit mit stufenlos verstellbarem
Lufteintritt bzw. Volumenstrom. Eine Mindestbelüftung
ist ebenfalls möglich. Luftaustritt vertikal nach oben
und unten.
Bohrschablonen für Einzellochbohrungen als
Arbeitserleichterung erhältlich.
Bitte beachten Sie bei der Bestellung den Profiltyp.
Für den Einbau in Vollprofile: VP
Für den Einbau in Hohlprofile: HP
Fresh 32 Standardpaket für Vollprofile, bestehend aus:
1 Fresh 32 Innenteil (weiß) 0048.0020
1 Fresh 10 Wetterschutzgitter (weiß) 0048.0008
Technische Daten
Luftrichtung : Zuluft
Max. Volumenstrom : 25 m3/h
Einbauort : oberer Fensterblendrahmen /
Vollprofilfenster
Material : ABS-Kunststoff
Farbe : weiß, ähnlich RAL 9010
Verpackungseinheit : 1 Stück
Sortiment : 31
GTIN (EAN) : 4045314480182
Hersteller: AEREX
SP-F 32-VP Fensterventil (ALD), Komplettpaket
Artikelnummer: 0048.0018
Menge: 1,000 Stck

**10.4497 SP-F 32- Fensterventil (ALD), Komplettpaket Außenluftdurchlass (ALD) nach DIN 1946-6. Fensterventil zur Montage in**
Aussenluftdurchlass nach DIN 1946-6.
Einfache und preiswerte Nachströmöffnung (auch für den
nachträglichen Einbau geeignet).
Innere Reguliereinheit mit stufenlos verstellbarem
Lufteintritt bzw. Volumenstrom. Eine Mindestbelüftung
ist ebenfalls möglich. Luftaustritt vertikal nach oben
und unten.
Bohrschablonen für Einzellochbohrungen als
Arbeitserleichterung erhältlich.
Bitte beachten Sie bei der Bestellung den Profiltyp.
Für den Einbau in Vollprofile: VP
Für den Einbau in Hohlprofile: HP
Fresh 32 Standardpaket für Hohlprofile, bestehend aus:
1 Fresh 32 Innenteil (weiß) 0048.0020
1 Fresh 33 Luftkanal (weiß) 0048.0006
1 Fresh 10 Wetterschutzgitter (weiß) 0048.0008
Technische Daten
Luftrichtung : Zuluft
Max. Volumenstrom : 25 m3/h
Einbauort : oberer Fensterblendrahmen /
Hohlprofilfenster
Material : ABS-Kunststoff
Farbe : weiß, ähnlich RAL 9010
Verpackungseinheit : 1 Stück
Sortiment : 31
GTIN (EAN) : 4045314480199
Hersteller: AEREX
SP-F 32-HP Fensterventil (ALD), Komplettpaket
Artikelnummer: 0048.0019
Menge: 1,000 Stck

**10.4498 SP-F 42 Fensterventil (ALD), Komplettpaket Außenluftdurchlass (ALD) nach DIN 1946-6. Fensterventil zur Montage in**
Aussenluftdurchlass nach DIN 1946-6.
Einfache und preiswerte Nachströmöffnung (auch für den
nachträglichen Einbau geeignet).
Innere Reguliereinheit mit stufenlos verstellbarem
Lufteintritt bzw. Volumenstrom. Eine Mindestbelüftung
ist ebenfalls möglich. Luftaustritt vertikal nach oben
und unten.
Für den Einbau in Vollprofile. Bohrschablonen für
Einzellochbohrungen als Arbeitserleichterung
erhältlich.
Fresh 42 Standardpaket, bestehend aus:
1 Fresh 42 Innenteil (weiß) 0048.0035
1 Fresh 42 Wetterschutzgitter (weiß) 0048.0037
Technische Daten
Luftrichtung : Zuluft
Max. Volumenstrom : 31 m3/h
Einbauort : oberer Fensterblendrahmen /
Vollprofilfenster
Material : ABS-Kunststoff
Farbe : weiß, ähnlich RAL 9010
Verpackungseinheit : 1 Stück
Sortiment : 31
GTIN (EAN) : 4045314480342
Hersteller: AEREX
SP-F 42 Fensterventil (ALD), Komplettpaket
Artikelnummer: 0048.0034
Menge: 1,000 Stck

**10.4499 AL-dB 45 Fensterventil-Innenteil Schalldämmendes Fensterventil-Innenteil AL-dB 450. Farbe: weiß, ähnlic**
Innere schalldämmende Reguliereinheit aus Aluminium mit
Standardfilter (G2) oder optional Pollenfilter (G3).
Der Lufteintritt bzw. Volumenstrom ist stufenlos
verstellbar.
Volumenstrom bei 10 Pa: 22,3 m3/h, bei 15 Pa: 27,0 m3/h
(mit Standardfilter G2)
Schallwert: D n, w: nach EN-140-10, 40 dB
Im Lieferumfang sind zwei Befestigungsklemmen FBFK
enthalten.
Bohrschablonen für Einzellochbohrungen als
Arbeitserleichterung erhältlich.
Technische Daten
Luftrichtung : Zuluft
Max. Volumenstrom : 14 m3/h / 20 m3/h / 22 m3/h / bei 4
Pa / bei 8 Pa / bei10 Pa
Einbauort : oberer Fensterblendrahmen
Material : stranggepresstes Aluminium
Farbe : weiß, ähnlich RAL 9010
Filterart : Staub- und Insektenfilter
Filterklasse : G2
Breite : 456 mm
Höhe : 30 mm
Tiefe : 100 mm
Bewertete Element-Normschallpegeldifferenz Dn,w : 40 dB
Bewertetes Schalldämmmass Rw,R : 3.4
Verpackungseinheit : 1 Stück
Sortiment : 31
GTIN (EAN) : 4045314480410
Hersteller: AEREX
AL-dB 450-IS Fensterventil-Innenteil
Artikelnummer: 0048.0041
Menge: 1,000 Stck

**10.4500 AL-dB 45 Fensterventil-Innenteil Schalldämmendes Fensterventil-Innenteil AL-dB 450. Farbe: weiß, ähnlic**
Innere schalldämmende Reguliereinheit aus Aluminium mit
Standardfilter (G2) oder optional Pollenfilter (G3).
Der Lufteintritt bzw. Volumenstrom ist stufenlos
verstellbar.
Volumenstrom bei 10 Pa: 22,3 m3/h, bei 15 Pa: 27,0 m3/h
(mit Standardfilter G2)
Schallwert: D n, w: nach EN-140-10, 40 dB
Im Lieferumfang sind zwei Befestigungsklemmen FBFK
enthalten.
Bohrschablonen für Einzellochbohrungen als
Arbeitserleichterung erhältlich.
Technische Daten
Luftrichtung : Zuluft
Max. Volumenstrom : 9 m3/h / 14 m3/h / 16 m3/h / bei 4
Pa / bei 8 Pa / bei 10 Pa
Einbauort : oberer Fensterblendrahmen
Material : stranggepresstes Aluminium
Farbe : weiß, ähnlich RAL 9010
Filterart : Pollenfilter
Filterklasse : G3
Breite : 456 mm
Höhe : 30 mm
Tiefe : 100 mm
Bewertete Element-Normschallpegeldifferenz Dn,w : 40 dB
Bewertetes Schalldämmmass Rw,R : 3.4
Verpackungseinheit : 1 Stück
Sortiment : 31
GTIN (EAN) : 4045314480427
Hersteller: AEREX
AL-dB 450-IP Fensterventil-Innenteil
Artikelnummer: 0048.0042
Menge: 1,000 Stck

**10.4501 AL-dB 45 Fensterventil-Innenteil Schalldämmendes Fensterventil-Innenteil AL-dB 450. Farbe: grau, ähnlic**
Innere schalldämmende Reguliereinheit aus Aluminium mit
Standardfilter (G2) oder optional Pollenfilter (G3).
Der Lufteintritt bzw. Volumenstrom ist stufenlos
verstellbar.
Volumenstrom bei 10 Pa: 22,3 m3/h, bei 15 Pa: 27,0 m3/h
(mit Standardfilter G2)
Schallwert: D n, w: nach EN-140-10, 40 dB
Im Lieferumfang sind zwei Befestigungsklemmen FBFK
enthalten.
Bohrschablonen für Einzellochbohrungen als
Arbeitserleichterung erhältlich.
Technische Daten
Luftrichtung : Zuluft
Max. Volumenstrom : 14 m3/h / 20 m3/h / 22 m3/h / bei 4
Pa / bei 8 Pa / bei10 Pa
Einbauort : oberer Fensterblendrahmen
Material : stranggepresstes Aluminium
Farbe : grau, ähnlich RAL 9006
Filterart : Staub- und Insektenfilter
Filterklasse : G2
Breite : 456 mm
Höhe : 30 mm
Tiefe : 100 mm
Bewertete Element-Normschallpegeldifferenz Dn,w : 40 dB
Bewertetes Schalldämmmass Rw,R : 3.4
Verpackungseinheit : 1 Stück
Sortiment : 31
GTIN (EAN) : 4045314481806
Hersteller: AEREX
AL-dB 450-IS-G Fensterventil-Innenteil
Artikelnummer: 0048.0180
Menge: 1,000 Stck

**10.4502 AL-dB 45 Fensterventil-Innenteil Schalldämmendes Fensterventil-Innenteil AL-dB 450, mit Sturmsicherung.**
Innere schalldämmende Reguliereinheit aus Aluminium mit
Standardfilter (G2) oder optional Pollenfilter (G3).
Der Lufteintritt bzw. Volumenstrom ist stufenlos
verstellbar.
Volumenstrom bei 10 Pa: 22,3 m3/h, bei 15 Pa: 27,0 m3/h
(mit Standardfilter G2)
Schallwert: D n, w: nach EN-140-10, 40 dB
Im Lieferumfang sind zwei Befestigungsklemmen FBFK
enthalten.
Bohrschablonen für Einzellochbohrungen als
Arbeitserleichterung erhältlich.
Technische Daten
Luftrichtung : Zuluft
Max. Volumenstrom : 14 m3/h / 20 m3/h / 22 m3/h / bei 4
Pa / bei 8 Pa / bei10 Pa
Einbauort : oberer Fensterblendrahmen
Material : stranggepresstes Aluminium
Farbe : weiß, ähnlich RAL 9010
Filterart : Staub- und Insektenfilter
Filterklasse : G2
Breite : 456 mm
Höhe : 30 mm
Tiefe : 100 mm
Bewertete Element-Normschallpegeldifferenz Dn,w : 40 dB
Bewertetes Schalldämmmass Rw,R : 3.4
Verpackungseinheit : 1 Stück
Sortiment : 31
GTIN (EAN) : 4045314480434
Hersteller: AEREX
AL-dB 450-ISTS Fensterventil-Innenteil
Artikelnummer: 0048.0043
Menge: 1,000 Stck

**10.4503 AL-dB 45 Fensterventil-Innenteil Schalldämmendes Fensterventil-Innenteil AL-dB 450, mit Sturmsicherung.**
Innere schalldämmende Reguliereinheit aus Aluminium mit
Standardfilter (G2) oder optional Pollenfilter (G3).
Der Lufteintritt bzw. Volumenstrom ist stufenlos
verstellbar.
Volumenstrom bei 10 Pa: 22,3 m3/h, bei 15 Pa: 27,0 m3/h
(mit Standardfilter G2)
Schallwert: D n, w: nach EN-140-10, 40 dB
Im Lieferumfang sind zwei Befestigungsklemmen FBFK
enthalten.
Bohrschablonen für Einzellochbohrungen als
Arbeitserleichterung erhältlich.
Technische Daten
Luftrichtung : Zuluft
Max. Volumenstrom : 14 m3/h / 20 m3/h / 22 m3/h / bei 4
Pa / bei 8 Pa / bei10 Pa
Einbauort : oberer Fensterblendrahmen
Material : stranggepresstes Aluminium
Farbe : grau, ähnlich RAL 9006
Filterart : Staub- und Insektenfilter
Filterklasse : G2
Breite : 456 mm
Höhe : 30 mm
Tiefe : 100 mm
Bewertete Element-Normschallpegeldifferenz Dn,w : 40 dB
Bewertetes Schalldämmmass Rw,R : 3.4
Verpackungseinheit : 1 Stück
Sortiment : 31
GTIN (EAN) : 4045314481837
Hersteller: AEREX
AL-dB 450-ISTS-G Fensterventil-Innenteil
Artikelnummer: 0048.0183
Menge: 1,000 Stck

**10.4504 AL-dB 80 Fensterventil-Innenteil Schalldämmendes Fensterventil-Innenteil AL-dB 800. Farbe: weiß, ähnlic**
Innere schalldämmende Reguliereinheit aus Aluminium mit
Standardfilter (G2) oder optional Pollenfilter (G3).
Der Lufteintritt bzw. Volumenstrom ist stufenlos
verstellbar.
Volumenstrom bei 10 Pa: 18,0 m3/h, bei 15 Pa: 22,3 m3/h
Schallwert: D n, w: nach EN-140-10, 42 dB
Im Lieferumfang sind zwei Befestigungsklemmen FBFK
enthalten.
Bohrschablonen für Einzellochbohrungen als
Arbeitserleichterung erhältlich.
Technische Daten
Luftrichtung : Zuluft
Max. Volumenstrom : 11 m3/h / 16 m3/h / 18 m3/h / bei 4
Pa / bei 8 Pa / bei10 Pa
Einbauort : oberer Fensterblendrahmen
Material : stranggepresstes Aluminium
Farbe : weiß, ähnlich RAL 9010
Filterart : Staub- und Insektenfilter
Filterklasse : G2
Breite : 806 mm
Höhe : 30 mm
Tiefe : 100 mm
Bewertete Element-Normschallpegeldifferenz Dn,w : 42 dB
Bewertetes Schalldämmmass Rw,R : 5.4
Verpackungseinheit : 1 Stück
Sortiment : 31
GTIN (EAN) : 4045314480465
Hersteller: AEREX
AL-dB 800-I Fensterventil-Innenteil
Artikelnummer: 0048.0046
Menge: 1,000 Stck

**10.4505 AL-dB 80 Fensterventil-Innenteil Schalldämmendes Fensterventil-Innenteil AL-dB 800. Farbe: grau, ähnlic**
Innere schalldämmende Reguliereinheit aus Aluminium mit
Standardfilter (G2) oder optional Pollenfilter (G3).
Der Lufteintritt bzw. Volumenstrom ist stufenlos
verstellbar.
Volumenstrom bei 10 Pa: 18,0 m3/h, bei 15 Pa: 22,3 m3/h
Schallwert: D n, w: nach EN-140-10, 42 dB
Im Lieferumfang sind zwei Befestigungsklemmen FBFK
enthalten.
Bohrschablonen für Einzellochbohrungen als
Arbeitserleichterung erhältlich.
Technische Daten
Luftrichtung : Zuluft
Max. Volumenstrom : 11 m3/h / 16 m3/h / 18 m3/h / bei 4
Pa / bei 8 Pa / bei10 Pa
Einbauort : oberer Fensterblendrahmen
Material : stranggepresstes Aluminium
Farbe : grau, ähnlich RAL 9006
Filterart : Pollenfilter
Filterklasse : G2
Breite : 806 mm
Höhe : 30 mm
Tiefe : 100 mm
Bewertete Element-Normschallpegeldifferenz Dn,w : 42 dB
Bewertetes Schalldämmmass Rw,R : 5.4
Verpackungseinheit : 1 Stück
Sortiment : 31
GTIN (EAN) : 4045314481813
Hersteller: AEREX
AL-dB 800-I-G Fensterventil-Innenteil
Artikelnummer: 0048.0181
Menge: 1,000 Stck

**10.4506 F 31-IW Fensterventil-Innenteil Fensterventil-Innenteil Fresh 31. Farbe: weiß, ähnlich RAL 9010.**
Innere Reguliereinheit mit stufenlos verstellbarem
Lufteintritt bzw. Volumenstrom. Eine Mindestbelüftung
ist ebenfalls möglich. Luftaustritt horizontal nach
vorne.
Bohrschablonen für Einzellochbohrungen als
Arbeitserleichterung erhältlich.
Technische Daten
Luftrichtung : Zuluft
Max. Volumenstrom : 16 m3/h / 22 m3/h / 25 m3/h / bei 4
Pa / bei 8 Pa / bei10 Pa
Einbauort : oberer Fensterblendrahmen
Material : ABS-Kunststoff
Farbe : weiß, ähnlich RAL 9010
Breite : 368 mm
Höhe : 16 mm
Tiefe : 17 mm
Verpackungseinheit : 1 Stück
Sortiment : 31
GTIN (EAN) : 4045314480038
Hersteller: AEREX
F 31-IW Fensterventil-Innenteil
Artikelnummer: 0048.0003
Menge: 1,000 Stck

**10.4507 F 31-IB Fensterventil-Innenteil Fensterventil-Innenteil Fresh 31. Farbe: braun, ähnlich RAL 8017.**
Innere Reguliereinheit mit stufenlos verstellbarem
Lufteintritt bzw. Volumenstrom. Eine Mindestbelüftung
ist ebenfalls möglich. Luftaustritt horizontal nach
vorne.
Bohrschablonen für Einzellochbohrungen als
Arbeitserleichterung erhältlich.
Technische Daten
Luftrichtung : Zuluft
Max. Volumenstrom : 16 m3/h / 22 m3/h / 25 m3/h / bei 4
Pa / bei 8 Pa / bei10 Pa
Einbauort : oberer Fensterblendrahmen
Material : ABS-Kunststoff
Farbe : braun, ähnlich RAL 8017
Breite : 368 mm
Höhe : 16 mm
Tiefe : 17 mm
Verpackungseinheit : 1 Stück
Sortiment : 31
GTIN (EAN) : 4045314480045
Hersteller: AEREX
F 31-IB Fensterventil-Innenteil
Artikelnummer: 0048.0004
Menge: 1,000 Stck

**10.4508 F 31-IGR Fensterventil-Innenteil Fensterventil-Innenteil Fresh 31. Farbe: grau, ähnlich RAL 7035.**
Innere Reguliereinheit mit stufenlos verstellbarem
Lufteintritt bzw. Volumenstrom. Eine Mindestbelüftung
ist ebenfalls möglich. Luftaustritt horizontal nach
vorne.
Bohrschablonen für Einzellochbohrungen als
Arbeitserleichterung erhältlich.
Technische Daten
Luftrichtung : Zuluft
Max. Volumenstrom : 16 m3/h / 22 m3/h / 25 m3/h / bei 4
Pa / bei 8 Pa / bei10 Pa
Einbauort : oberer Fensterblendrahmen
Material : ABS-Kunststoff
Farbe : hellgrau, ähnlich RAL 7035
Breite : 368 mm
Höhe : 16 mm
Tiefe : 17 mm
Verpackungseinheit : 1 Stück
Sortiment : 31
GTIN (EAN) : 4045314480052
Hersteller: AEREX
F 31-IGR Fensterventil-Innenteil
Artikelnummer: 0048.0005
Menge: 1,000 Stck

**10.4509 F 31-FIW Fensterventil-Innenteil Fensterventil-Innenteil Fresh 31-F. Farbe: weiß, ähnlich RAL 9010. Nur**
Innere Reguliereinheit mit stufenlos verstellbarem
Lufteintritt bzw. Volumenstrom. Eine Mindestbelüftung
ist ebenfalls möglich.
Technische Daten
Luftrichtung : Zuluft
Max. Volumenstrom : 16 m3/h / 22 m3/h / 25 m3/h / bei 4
Pa / bei 8 Pa / bei10 Pa
Einbauort : oberer Fensterblendrahmen / für
Vollprofilfenster aus Holz
Material : ABS-Kunststoff
Farbe : weiß, ähnlich RAL 9010
Breite : 371 mm
Höhe : 19 mm
Tiefe : 17 mm
Verpackungseinheit : 1 Stück
Sortiment : 31
GTIN (EAN) : 4045314480144
Hersteller: AEREX
F 31-FIW Fensterventil-Innenteil
Artikelnummer: 0048.0014
Menge: 1,000 Stck

**10.4510 F 32-IW Fensterventil-Innenteil Fensterventil-Innenteil Fresh 32. Farbe: weiß, ähnlich RAL 9010.**
Innere Reguliereinheit mit stufenlos verstellbarem
Lufteintritt bzw. Volumenstrom. Eine Mindestbelüftung
ist ebenfalls möglich. Luftaustritt vertikal nach oben
und unten.
Bohrschablonen für Einzellochbohrungen als
Arbeitserleichterung erhältlich.
Technische Daten
Luftrichtung : Zuluft
Max. Volumenstrom : 16 m3/h / 22 m3/h / 25 m3/h / bei 4
Pa / bei 8 Pa / bei10 Pa
Einbauort : oberer Fensterblendrahmen
Material : ABS-Kunststoff
Farbe : weiß, ähnlich RAL 9010
Breite : 368 mm
Höhe : 16 mm
Tiefe : 17 mm
Verpackungseinheit : 1 Stück
Sortiment : 31
GTIN (EAN) : 4045314480205
Hersteller: AEREX
F 32-IW Fensterventil-Innenteil
Artikelnummer: 0048.0020
Menge: 1,000 Stck

**10.4511 F 32-IB Fensterventil-Innenteil Fensterventil-Innenteil Fresh 32. Farbe: braun, ähnlich RAL 8017.**
Innere Reguliereinheit mit stufenlos verstellbarem
Lufteintritt bzw. Volumenstrom. Eine Mindestbelüftung
ist ebenfalls möglich. Luftaustritt vertikal nach oben
und unten.
Bohrschablonen für Einzellochbohrungen als
Arbeitserleichterung erhältlich.
Technische Daten
Luftrichtung : Zuluft
Max. Volumenstrom : 16 m3/h / 22 m3/h / 25 m3/h / bei 4
Pa / bei 8 Pa / bei10 Pa
Einbauort : oberer Fensterblendrahmen
Material : ABS-Kunststoff
Farbe : braun, ähnlich RAL 8017
Breite : 368 mm
Höhe : 16 mm
Tiefe : 17 mm
Verpackungseinheit : 1 Stück
Sortiment : 31
GTIN (EAN) : 4045314480212
Hersteller: AEREX
F 32-IB Fensterventil-Innenteil
Artikelnummer: 0048.0021
Menge: 1,000 Stck

**10.4512 F 40-I Fensterventil-Innenteil Fensterventil-Innenteil Fresh 40. Farbe: weiß, ähnlich RAL 9010. Filte**
Innere Reguliereinheit mit stufenlos einstellbarer
Öffnungsklappe. Mit integriertem Staub- und
Insektenfilter.
Technische Daten
Luftrichtung : Zuluft
Max. Volumenstrom : 13 m3/h / 20 m3/h / 23 m3/h / bei 4
Pa / bei 8 Pa / bei10 Pa
Einbauort : oberer Fensterblendrahmen
Material : ABS-Kunststoff
Farbe : weiß, ähnlich RAL 9010
Filterart : Staub- und Insektenfilter
Filterklasse : G2
Breite : 485 mm
Höhe : 18 mm
Tiefe : 15 mm
Verpackungseinheit : 1 Stück
Sortiment : 31
GTIN (EAN) : 4045314480304
Hersteller: AEREX
F 40-I Fensterventil-Innenteil
Artikelnummer: 0048.0030
Menge: 1,000 Stck

**10.4513 F 42-IW Fensterventil-Innenteil Fensterventil-Innenteil Fresh 42. Farbe: weiß, ähnlich RAL 9010.**
Innere Reguliereinheit mit stufenlos verstellbarem
Lufteintritt bzw. Volumenstrom. Eine Mindestbelüftung
ist ebenfalls möglich. Luftaustritt vertikal nach oben
und unten.
Technische Daten
Luftrichtung : Zuluft
Max. Volumenstrom : 21 m3/h / 27 m3/h / 31 m3/h / bei 4
Pa / bei 8 Pa / bei10 Pa
Einbauort : oberer Fensterblendrahmen
Material : ABS-Kunststoff
Farbe : weiß, ähnlich RAL 9010
Breite : 408 mm
Höhe : 18 mm
Tiefe : 19 mm
Verpackungseinheit : 1 Stück
Sortiment : 31
GTIN (EAN) : 4045314480359
Hersteller: AEREX
F 42-IW Fensterventil-Innenteil
Artikelnummer: 0048.0035
Menge: 1,000 Stck

**10.4514 F 42-IB Fensterventil-Innenteil Fensterventil-Innenteil Fresh 42. Farbe: braun, ähnlich RAL 8017.**
Innere Reguliereinheit mit stufenlos verstellbarem
Lufteintritt bzw. Volumenstrom. Eine Mindestbelüftung
ist ebenfalls möglich. Luftaustritt vertikal nach oben
und unten.
Technische Daten
Luftrichtung : Zuluft
Max. Volumenstrom : 21 m3/h / 27 m3/h / 31 m3/h / bei 4
Pa / bei 8 Pa / bei10 Pa
Einbauort : oberer Fensterblendrahmen
Material : ABS-Kunststoff
Farbe : braun, ähnlich RAL 8017
Breite : 408 mm
Höhe : 18 mm
Tiefe : 19 mm
Verpackungseinheit : 1 Stück
Sortiment : 31
GTIN (EAN) : 4045314480366
Hersteller: AEREX
F 42-IB Fensterventil-Innenteil
Artikelnummer: 0048.0036
Menge: 1,000 Stck

**10.4515 F 33-W Luftkanal Luftkanal Fresh 33 für Fensterventil. Erforderlich bei Montage von Fen**
Luftkanal Fresh 33 für Fensterventil. Erforderlich bei
Montage von Fensterventilen in Hohlprofilen. Führt die
Frischluft direkt in die Räume und verhindert das
Auskühlen des Fensterprofils.
Technische Daten
Luftrichtung : Zuluft
Einbauort : Hohlprofilfenster / oberer
Fensterblendrahmen
Material : ABS-Kunststoff
Farbe : weiß, ähnlich RAL 9010
Breite : 336 mm
Höhe : 15 mm
Tiefe : 94 mm
Verpackungseinheit : 1 Stück
Sortiment : 31
GTIN (EAN) : 4045314480069
Hersteller: AEREX
F 33-W Luftkanal
Artikelnummer: 0048.0006
Menge: 1,000 Stck

**10.4516 KF 33 Befestigungsklipse Klipse zur Befestigung des Fenterventil-Innenteils Fresh 40 am Luftkan**
Klipse zur Befestigung des Fensterventil-Innenteils
Fresh 40 am Luftkanal Fresh 33. Es werden 2 Stück pro
Ventil benötigt.
Technische Daten
Einbauort : Fresh 33 und Fresh 40
Material : Federstahl
Verpackungseinheit : 1 Stück
Sortiment : 31
GTIN (EAN) : 4045314481301
Hersteller: AEREX
KF 33 Befestigungsklipse
Artikelnummer: 0048.0130
Menge: 1,000 Stck

**10.4517 F 10-W Außengitter Außengitter Fresh 10 für Fensterventile. Wetterschutzgitter mit Insekt**
Außengitter für Fensterventile, dient gleichzeitig als
Insektenschutz.
Technische Daten
Luftrichtung : Zuluft
Einbauort : Außenseite des Fensters
Material : ABS-Kunststoff
Farbe : weiß, ähnlich RAL 9010
Breite : 363 mm
Höhe : 22 mm
Tiefe : 23 mm
Verpackungseinheit : 1 Stück
Sortiment : 31
GTIN (EAN) : 4045314480083
Hersteller: AEREX
F 10-W Außengitter
Artikelnummer: 0048.0008
Menge: 1,000 Stck

**10.4518 F 10-B Außengitter Außengitter Fresh 10 für Fensterventile. Wetterschutzgitter mit Insekt**
Außengitter für Fensterventile, dient gleichzeitig als
Insektenschutz.
Technische Daten
Luftrichtung : Zuluft
Einbauort : Außenseite des Fensters
Material : ABS-Kunststoff
Farbe : braun, ähnlich RAL 8017
Breite : 363 mm
Höhe : 22 mm
Tiefe : 23 mm
Verpackungseinheit : 1 Stück
Sortiment : 31
GTIN (EAN) : 4045314480090
Hersteller: AEREX
F 10-B Außengitter
Artikelnummer: 0048.0009
Menge: 1,000 Stck

**10.4519 F 10-GR Außengitter Außengitter Fresh 10 für Fensterventile. Wetterschutzgitter mit Insekt**
Außengitter für Fensterventile, dient gleichzeitig als
Insektenschutz.
Technische Daten
Luftrichtung : Zuluft
Einbauort : Außenseite des Fensters
Material : ABS-Kunststoff
Farbe : hellgrau, ähnlich RAL 7035
Breite : 363 mm
Höhe : 22 mm
Tiefe : 23 mm
Verpackungseinheit : 1 Stück
Sortiment : 31
GTIN (EAN) : 4045314480106
Hersteller: AEREX
F 10-GR Außengitter
Artikelnummer: 0048.0010
Menge: 1,000 Stck

**10.4520 F 10-S Außengitter Außengitter Fresh 10 für Fensterventile. Wetterschutzgitter mit Insekt**
Außengitter für Fensterventile, dient gleichzeitig als
Insektenschutz.
Technische Daten
Luftrichtung : Zuluft
Einbauort : Außenseite des Fensters
Material : ABS-Kunststoff
Farbe : schwarz, ähnlich RAL 9011
Breite : 363 mm
Höhe : 22 mm
Tiefe : 23 mm
Verpackungseinheit : 1 Stück
Sortiment : 31
GTIN (EAN) : 4045314480847
Hersteller: AEREX
F 10-S Außengitter
Artikelnummer: 0048.0084
Menge: 1,000 Stck

**10.4521 F 12-W Außengitter Außengitter Fresh 12 für Fensterventile. Flachgitter mit Insektenschut**
Außengitter für Fensterventile, dient gleichzeitig als
Insektenschutz.
Sollte bei Aufsatz- oder Vorsatzrollladen verwendet
werden.
Technische Daten
Luftrichtung : Zuluft
Einbauort : Außenseite des Fensters
Material : ABS-Kunststoff
Farbe : weiß, ähnlich RAL 9010
Breite : 363 mm
Höhe : 29 mm
Tiefe : 4 mm
Verpackungseinheit : 1 Stück
Sortiment : 31
GTIN (EAN) : 4045314480113
Hersteller: AEREX
F 12-W Außengitter
Artikelnummer: 0048.0011
Menge: 1,000 Stck

**10.4522 F 12-B Außengitter Außengitter Fresh 12 für Fensterventile. Flachgitter mit Insektenschut**
Außengitter für Fensterventile, dient gleichzeitig als
Insektenschutz.
Sollte bei Aufsatz- oder Vorsatzrollladen verwendet
werden.
Technische Daten
Luftrichtung : Zuluft
Einbauort : Außenseite des Fensters
Material : ABS-Kunststoff
Farbe : braun, ähnlich RAL 8017
Breite : 363 mm
Höhe : 29 mm
Tiefe : 4 mm
Verpackungseinheit : 1 Stück
Sortiment : 31
GTIN (EAN) : 4045314480120
Hersteller: AEREX
F 12-B Außengitter
Artikelnummer: 0048.0012
Menge: 1,000 Stck

**10.4523 F 12-GR Außengitter Außengitter Fresh 12 für Fensterventile. Flachgitter mit Insektenschut**
Außengitter für Fensterventile, dient gleichzeitig als
Insektenschutz.
Sollte bei Aufsatz- oder Vorsatzrollladen verwendet
werden.
Technische Daten
Luftrichtung : Zuluft
Einbauort : Außenseite des Fensters
Material : ABS-Kunststoff
Farbe : hellgrau, ähnlich RAL 7035
Breite : 363 mm
Höhe : 29 mm
Tiefe : 4 mm
Verpackungseinheit : 1 Stück
Sortiment : 31
GTIN (EAN) : 4045314481844
Hersteller: AEREX
F 12-GR Außengitter
Artikelnummer: 0048.0184
Menge: 1,000 Stck

**10.4524 F 12-S Außengitter Außengitter Fresh 12 für Fensterventile. Flachgitter mit Insektenschut**
Außengitter für Fensterventile, dient gleichzeitig als
Insektenschutz.
Sollte bei Aufsatz- oder Vorsatzrollladen verwendet
werden.
Technische Daten
Luftrichtung : Zuluft
Einbauort : Außenseite des Fensters
Material : ABS-Kunststoff
Farbe : schwarz, ähnlich RAL 9011
Breite : 363 mm
Höhe : 29 mm
Tiefe : 4 mm
Verpackungseinheit : 1 Stück
Sortiment : 31
GTIN (EAN) : 4045314480885
Hersteller: AEREX
F 12-S Außengitter
Artikelnummer: 0048.0088
Menge: 1,000 Stck

**10.4525 F 42 WSG Außengitter Außengitter Fresh 42 für Fensterventile. Wetterschutzgitter mit Insekt**
Außengitter für Fensterventile. Kann verwendet werden,
wenn kein Luftkanal, z. B. in Holzfenstern, zum Einsatz
kommt. Aufgrund der größeren Querschnittsfläche ist
erhöhter Luftdurchsatz möglich.
Technische Daten
Luftrichtung : Zuluft
Einbauort : Außenseite des Fensters
Material : ABS-Kunststoff
Farbe : weiß, ähnlich RAL 9010
Breite : 400 mm
Höhe : 22 mm
Tiefe : 25 mm
Verpackungseinheit : 1 Stück
Sortiment : 31
GTIN (EAN) : 4045314480373
Hersteller: AEREX
F 42 WSG-W Außengitter
Artikelnummer: 0048.0037
Menge: 1,000 Stck

**10.4526 F 42 WSG Außengitter Außengitter Fresh 42 für Fensterventile. Wetterschutzgitter mit Insekt**
Außengitter für Fensterventile. Kann verwendet werden,
wenn kein Luftkanal, z. B. in Holzfenstern, zum Einsatz
kommt. Aufgrund der größeren Querschnittsfläche ist
erhöhter Luftdurchsatz möglich.
Technische Daten
Luftrichtung : Zuluft
Einbauort : Außenseite des Fensters
Material : ABS-Kunststoff
Farbe : braun, ähnlich RAL 8017
Breite : 400 mm
Höhe : 22 mm
Tiefe : 25 mm
Verpackungseinheit : 1 Stück
Sortiment : 31
GTIN (EAN) : 4045314480380
Hersteller: AEREX
F 42 WSG-B Außengitter
Artikelnummer: 0048.0038
Menge: 1,000 Stck

**10.4527 10-er Bohrschablone Bohrschablone. Dient als Arbeitserleichterung für Einzellochbohrungen**
Dient als Arbeitserleichterung für Einzellochbohrungen
in Vollprofilen (z. B. Holzfenster).
Technische Daten
Material : verzinktes Stahlblech
Bohrungen zum Luftdurchlass : 27 x 10 mm
Verpackungseinheit : 1 Stück
Sortiment : 31
GTIN (EAN) : 4045314481028
Hersteller: AEREX
10-er Bohrschablone
Artikelnummer: 0048.0102
Menge: 1,000 Stck

**10.4528 12-er Bohrschablone Bohrschablone. Dient als Arbeitserleichterung für Einzellochbohrungen**
Dient als Arbeitserleichterung für Einzellochbohrungen
in Vollprofilen (z. B. Holzfenster).
Technische Daten
Material : verzinktes Stahlblech
Bohrungen zum Luftdurchlass : 23 x 12 mm
Verpackungseinheit : 1 Stück
Sortiment : 31
GTIN (EAN) : 4045314481820
Hersteller: AEREX
12-er Bohrschablone
Artikelnummer: 0048.0182
Menge: 1,000 Stck

**10.4529 SP-TL 98 Rollladenkastenventil (ALD), Komplettpaket Außenluftdurchlass (ALD) nach DIN 1946-6. Wandventil zur Montage in Ro**
Fresh TL98P ist ein speziell konstruierter
Außenluftdurchlass, der Wohnräumen die erforderliche
Frischluft zuführt und bei Rollladenkästen oder
Aufsatzkästen eingesetzt wird. Öffnungs- und
Schließmechanik mit Irisblende.
Fresh TL98P Standardpaket, bestehend aus:
1 Fresh TL98P Innenteil mit Standardfilter
1 Anschlussstutzen AST98
Technische Daten
Luftrichtung : Zuluft
Max. Volumenstrom : 20 m3/h / 28 m3/h / 32 m3/h / bei 4
Pa / bei 8 Pa / bei10 Pa
Einbauort : Rollladenkasten
Material : ABS-Kunststoff
Farbe : weiß, ähnlich RAL 9010
Filterart : Staub- und Insektenfilter
Filterklasse : G2
Nennweite : 98 mm
Breite : 150 mm
Höhe : 150 mm
Tiefe : 59 mm
Verpackungseinheit : 1 Stück
Sortiment : 31
GTIN (EAN) : 4045314471098
Hersteller: AEREX
SP-TL 98 P Rollladenkastenventil (ALD), Komplettpaket
Artikelnummer: 0047.0109
Menge: 1,000 Stck

**10.4530 TL 98 PI Rollladenkastenventil-Innenteil Rollladenkastenventil-Innenteil für Rollladenkastenventil TL 98 P. Fil**
Der Lufteintritt bzw. der Volumenstrom kann stufenlos
verstellt werden. TL98P kann an Rollladenkästen
eingesetzt werden. Bei Aufsatzkästen wird nur das
Innenteil verwendet (ohne Stutzen). Öffnungs- und
Schließmechanik mit Irisblende, kann daher ggf. ohne
Stutzen eingesetzt werden.
Technische Daten
Luftrichtung : Zuluft
Max. Volumenstrom : 20 m3/h / 28 m3/h / 32 m3/h / bei 4
Pa / bei 8 Pa / bei10 Pa
Einbauort : Rollladenkasten
Material : ABS-Kunststoff
Farbe : weiß, ähnlich RAL 9010
Filterart : Staub- und Insektenfilter
Filterklasse : G2
Breite : 150 mm
Höhe : 150 mm
Tiefe : 59 mm
Verpackungseinheit : 1 Stück
Sortiment : 31
GTIN (EAN) : 4045314471104
Hersteller: AEREX
TL 98 PIS Rollladenkastenventil-Innenteil
Artikelnummer: 0047.0110
Menge: 1,000 Stck

**10.4531 TL 98 PI Rollladenkastenventil-Innenteil Rollladenkastenventil-Innenteil für Rollladenkastenventil TL 98 P. Fil**
Der Lufteintritt bzw. der Volumenstrom kann stufenlos
verstellt werden. TL98P kann an Rollladenkästen
eingesetzt werden. Bei Aufsatzkästen wird nur das
Innenteil verwendet (ohne Stutzen). Öffnungs- und
Schließmechanik mit Irisblende, kann daher ggf. ohne
Stutzen eingesetzt werden.
Technische Daten
Luftrichtung : Zuluft
Max. Volumenstrom : 9 m3/h / 16 m3/h / 18 m3/h / bei 4
Pa / bei 8 Pa / bei 10 Pa
Einbauort : Rollladenkasten
Material : ABS-Kunststoff
Farbe : weiß, ähnlich RAL 9010
Filterart : Pollenfilter
Filterklasse : G3
Breite : 150 mm
Höhe : 150 mm
Tiefe : 59 mm
Verpackungseinheit : 1 Stück
Sortiment : 31
GTIN (EAN) : 4045314471111
Hersteller: AEREX
TL 98 PIP Rollladenkastenventil-Innenteil
Artikelnummer: 0047.0111
Menge: 1,000 Stck

**10.4532 AST 98 Anschlussstutzen Anschlussstutzen. Passend für Rollladenkastenventil-Innenteil TL98P oh**
Wird bei Rollladenkästen oder Vorsatzrollladen
verwendet.
Technische Daten
Einbauort : innen
Material : Polystyrol
Farbe : weiß, ähnlich RAL 9010
Nennweite : 98 mm
Breite : 107 mm
Höhe : 107 mm
Tiefe : 60 mm
Verpackungseinheit : 1 Stück
Sortiment : 31
GTIN (EAN) : 4045314471128
Hersteller: AEREX
AST 98 Anschlussstutzen
Artikelnummer: 0047.0112
Menge: 1,000 Stck

**10.4533 STS 98 Sturmsicherung Sturmsicherung für Rollladenkastenventil TL98P. Nur in Verwendung mit**
Sturmsicherung für TL98P. Sorgt für eine konstante
Luftzufuhr bei starkem oder böigem Wind und begrenzt
den Volumenstrom auf max. 30 m3/h.
Nur in Verwendung mit Anschlussstutzen AST98 (bitte
separat bestellen).
Technische Daten
Luftrichtung : Zuluft
Einbauort : Anschlussstutzen AST98
Material : ABS-Kunststoff, Silikon
Farbe : weiß, ähnlich RAL 9010
Außendurchmesser : 95 mm
Verpackungseinheit : 1 Stück
Sortiment : 31
GTIN (EAN) : 4045314471135
Hersteller: AEREX
STS 98 Sturmsicherung
Artikelnummer: 0047.0113
Menge: 1,000 Stck

**10.4534 FLV 80 I Rollladenkastenventil (ALD), Komplettpaket Außenluftdurchlass (ALD) nach DIN 1946-6. Wandventil zur Montage in Ro**
Außenluftdurchlass (ALD) nach DIN 1946-6. Wandventil
zur Montage in Rollladenkästen. Filterklasse G2
(Standardfilter). Komplettpaket mit Anschlussstutzen.
Technische Daten
Luftrichtung : Zuluft
Max. Volumenstrom : 17 m3/h / 25 m3/h / 27 m3/h / bei 4
Pa / bei 8 Pa / bei10 Pa
Einbauort : Rollladenkasten
Material : ABS-Kunststoff
Farbe : weiß, ähnlich RAL 9010
Filterart : Staub- und Insektenfilter
Filterklasse : G2
Breite : 166 mm
Höhe : 166 mm
Tiefe : 46 mm
Verpackungseinheit : 1 Stück
Sortiment : 31
Hersteller: AEREX
FLV 80 IS Rollladenkastenventil (ALD), Komplettpaket
Artikelnummer: 0047.0158
Menge: 1,000 Stck

**10.4535 FLV 80 I Rollladenkastenventil (ALD), Komplettpaket Außenluftdurchlass (ALD) nach DIN 1946-6. Wandventil zur Montage in Ro**
Außenluftdurchlass (ALD) nach DIN 1946-6. Wandventil
zur Montage in Rollladenkästen. Filterklasse G2
(Standardfilter). Komplettpaket mit Anschlussstutzen
und Deckplatte.
Technische Daten
Luftrichtung : Zuluft
Max. Volumenstrom : 17 m3/h / 25 m3/h / 27 m3/h / bei 4
Pa / bei 8 Pa / bei10 Pa
Einbauort : Rollladenkasten
Material : ABS-Kunststoff
Farbe : weiß, ähnlich RAL 9010
Filterart : Staub- und Insektenfilter
Filterklasse : G2
Breite : 180 mm
Höhe : 180 mm
Tiefe : 55 mm
Verpackungseinheit : 1 Stück
Sortiment : 31
Hersteller: AEREX
FLV 80 IS-DP Rollladenkastenventil (ALD), Komplettpaket
Artikelnummer: 0047.0159
Menge: 1,000 Stck

**10.4536 Ersatzfi Ersatzfilter Ersatz-Luftfilter für geniovent.x 600 H und 900 H Geräte Modell D . F7**
Plissee-Ersatzfilter für geniovent.x 600 H und
geniovent.x 900 H Geräte.
Technische Daten
Filterklasse : F7
Verpackungseinheit : 1 Stück
Sortiment : 16
GTIN (EAN) : 4045314990018
Hersteller: AEREX
Ersatzfilter Außenluft Plissee Filter F7 GVX 600-900 H
Modell D Ersatzfilter
Artikelnummer: 0093.1449
Menge: 1,000 Stck

**10.4537 Ersatzfi Ersatzfilter Ersatz-Luftfilter für geniovent.x Gerät. Paneel-Filter mit Rahmen in U**
Plissee-Ersatzfilter für geniovent.x 600 H und
geniovent.x 900 H Geräte.
Technische Daten
Filterklasse : F7
Verpackungseinheit : 1 Stück
Sortiment : 16
GTIN (EAN) : 4045314933398
Hersteller: AEREX
Ersatzfilter Außenluft Plissee Filter F7 GVX 600-900 H
Modell W Ersatzfilter
Artikelnummer: 0093.0339
Menge: 1,000 Stck

**10.4538 Ersatzfi Ersatzfilter Ersatzfilter für geniovent.x Geräte. Z-Line-Filter Mit Rahmen in U-Fal**
Plissee-Ersatzfilter für geniovent.x 600 H und
geniovent.x 900 H Geräte.
Technische Daten
Filterklasse : M5
Verpackungseinheit : 1 Stück
Sortiment : 16
GTIN (EAN) : 4045314933404
Hersteller: AEREX
Ersatzfilter Abluft Plissee Filter M5 GVX 600-900 H
Modell W/D Ersatzfilter
Artikelnummer: 0093.0340
Menge: 1,000 Stck

**10.4539 genioven Ersatzfilter Ersatz-Luftfilter für geniovent.x 600 S Gerätereihe bis 2019. F7 Außen**
Technische Daten
Filterklasse : F7
Verpackungseinheit : 1 Stück
Sortiment : 16
GTIN (EAN) : 4045314990186
Hersteller: AEREX
geniovent.x 600 S (bis 2018) Ersatzfilter F7 Außenluft
Ersatzfilter
Artikelnummer: 0093.1462
Menge: 1,000 Stck

**10.4540 genioven Ersatzfilter Ersatz-Luftfilter für geniovent.x 600 S Gerätereihe bis 2019. M5 Abluf**
Technische Daten
Filterklasse : M5
Verpackungseinheit : 1 Stück
Sortiment : 16
GTIN (EAN) : 4045314990193
Hersteller: AEREX
geniovent.x 600 S (bis 2018) Ersatzfilter M5 Abluft
Ersatzfilter
Artikelnummer: 0093.1463
Menge: 1,000 Stck

**10.4541 genioven Ersatzfilter Ersatz-Luftfilter für geniovent.x 900 S Geräte und Gerätereihe geniove**
Technische Daten
Filterklasse : F7
Verpackungseinheit : 1 Stück
Sortiment : 16
GTIN (EAN) : 4045314990209
Hersteller: AEREX
geniovent.x 600/900 S Ersatzfilter F7 Außenluft
Ersatzfilter
Artikelnummer: 0093.1464
Menge: 1,000 Stck

**10.4542 genioven Ersatzfilter Ersatz-Luftfilter für geniovent.x 900 S Geräte und Gerätereihe geniove**
Technische Daten
Filterklasse : M5
Verpackungseinheit : 1 Stück
Sortiment : 16
GTIN (EAN) : 4045314990216
Hersteller: AEREX
geniovent.x 600/900 S Ersatzfilter M5 Abluft
Ersatzfilter
Artikelnummer: 0093.1465
Menge: 1,000 Stck

**10.4543 Ersatzfi Ersatzfilter Ersatz-Luftfilter für geniovent.x 600 F und 900 F Geräte. F7 Außenluft**
Ersatzfilter für geniovent.x 600 F und geniovent.x 900
F Geräte.
Technische Daten
Filterklasse : F7
Verpackungseinheit : 1 Stück
Sortiment : 16
GTIN (EAN) : 4045314990223
Hersteller: AEREX
Ersatzfilter F7 Außenluft Ersatzfilter
Artikelnummer: 0093.1507
Menge: 1,000 Stck

**10.4544 Ersatzfi Ersatzfilter Ersatz-Luftfilter für geniovent.x 600 F und 900 F Geräte. M5 Abluftfil**
Ersatzfilter für geniovent.x 600 F und geniovent.x 900
F Geräte.
Technische Daten
Filterklasse : M5
Verpackungseinheit : 1 Stück
Sortiment : 16
GTIN (EAN) : 4045314990247
Hersteller: AEREX
Ersatzfilter M5 Abluft Ersatzfilter
Artikelnummer: 0093.1509
Menge: 1,000 Stck

**10.4545 Ersatzfi Ersatzfilter Ersatz-Luftfilter für geniovent.x 600 F und 900 F Geräte. Geteilter F7**
Ersatzfilter für geniovent.x 600 F und geniovent.x 900
F Geräte.
Technische Daten
Filterklasse : F7
Verpackungseinheit : 1 Stück
Sortiment : 16
GTIN (EAN) : 4045314990230
Hersteller: AEREX
Ersatzfilter F7 Außenluft klein Ersatzfilter
Artikelnummer: 0093.1508
Menge: 1,000 Stck

**10.4546 Ersatzfi Ersatzfilter Ersatz-Luftfilter für geniovent.x 600 F und 900 F Geräte. Geteilter M5**
Ersatzfilter für geniovent.x 600 F und geniovent.x 900
F Geräte.
Technische Daten
Filterklasse : M5
Verpackungseinheit : 1 Stück
Sortiment : 16
GTIN (EAN) : 4045314990254
Hersteller: AEREX
Ersatzfilter M5 Abluft klein Ersatzfilter
Artikelnummer: 0093.1510
Menge: 1,000 Stck

**10.4547 RB-140 F Ersatzfilter Ersatz-Luftfilter in Blechrahmen für zentrales Lüftungsgerät Reco-Boxx**
Günstiger Filtertausch!
Staubfilter G4 in Blechrahmen für RB-140 Flat.
Technische Daten
Filterart : Staubfilter
Filterklasse : G4
Verpackungseinheit : 1 Set (2 Stück)
Geeignet für Produkte : RB 140 Flat
Sortiment : 33
GTIN (EAN) : 4045314432679
Hersteller: AEREX
RB-140 Flat-GF Ersatzfilter
Artikelnummer: 0043.0267
Menge: 1,000 Stck

**10.4548 RB-140 F Ersatzfilter Ersatz-Luftfilter in Kunststoffrahmen für zentrales Lüftungsgerät Reco**
Günstiger Filtertausch!
Feinfilter (Pollenfilter) F7 in Kunststoffrahmen für
RB-140 Flat. Optional zusätzlich für die
Außenluftfilterung.
Technische Daten
Filterart : Feinfilter
Filterklasse : F7
Verpackungseinheit : 1 Stück
Geeignet für Produkte : RB 140 Flat
Sortiment : 33
GTIN (EAN) : 4045314432686
Hersteller: AEREX
RB-140 Flat-FF Ersatzfilter
Artikelnummer: 0043.0268
Menge: 1,000 Stck

**10.4549 RBG-ES 1 Einschubrahmen für Luftfilter Einschubrahmen für Ersatz-Luftfilter G4 im zentralen Lüftungsgerät Rec**
Günstiger Filtertausch!
3 verschiedene Filterarten stehen als Ersatzfilter zur
Auswahl:
Staubfilter G4 (RBG170)
Feinfilter (Pollenfilter) F7 (RBF170)
Aktivkohlefilter F7 (RBF-AKF 170), Aktivkohle -
Plisseefiltereinsatz mit eingearbeitetem F7
Vorfilterflies
Technische Daten
Material : Stahlblech, verzinkt
Verpackungseinheit : 1 Stück
Geeignet für Produkte : RB 170
Sortiment : 33
GTIN (EAN) : 4045314432693
Hersteller: AEREX
RBG-ES 170 Einschubrahmen für Luftfilter
Artikelnummer: 0043.0269
Menge: 1,000 Stck

**10.4550 RBG 170 Ersatzfilter Ersatz-Luftfilter für zentrale Lüftungsgeräte Reco-Boxx 170, Filterkla**
Günstiger Filtertausch!
3 verschiedene Filterarten stehen als Ersatzfilter zur
Auswahl:
Staubfilter G4 (RBG170)
Feinfilter (Pollenfilter) F7 (RBF170)
Aktivkohlefilter F7 (RBF-AKF 170), Aktivkohle -
Plisseefiltereinsatz mit eingearbeitetem F7
Vorfilterflies
Technische Daten
Material : -
Filterart : Staubfilter
Filterklasse : G4
Verpackungseinheit : 10 Stück
Geeignet für Produkte : RB 170
Sortiment : 33
GTIN (EAN) : 4045314432709
Hersteller: AEREX
RBG 170 Ersatzfilter
Artikelnummer: 0043.0270
Menge: 1,000 Stck

**10.4551 RBF 170 Ersatzfilter Ersatz-Luftfilter für zentrale Lüftungsgeräte Reco-Boxx 170, Filterkla**
Günstiger Filtertausch!
3 verschiedene Filterarten stehen als Ersatzfilter zur
Auswahl:
Staubfilter G4 (RBG170)
Feinfilter (Pollenfilter) F7 (RBF170)
Aktivkohlefilter F7 (RBF-AKF 170), Aktivkohle -
Plisseefiltereinsatz mit eingearbeitetem F7
Vorfilterflies
Technische Daten
Material : -
Filterart : Feinfilter
Filterklasse : F7
Verpackungseinheit : 1 Stück
Geeignet für Produkte : RB 170
Sortiment : 33
GTIN (EAN) : 4045314432716
Hersteller: AEREX
RBF 170 Ersatzfilter
Artikelnummer: 0043.0271
Menge: 1,000 Stck

**10.4552 RBF-AKF Ersatzfilter Ersatz-Aktivkohle-Plisseeluftfilter mit eingearbeitetem F7 Vorfiltervl**
Günstiger Filtertausch!
3 verschiedene Filterarten stehen als Ersatzfilter zur
Auswahl:
Staubfilter G4 (RBG170)
Feinfilter (Pollenfilter) F7 (RBF170)
Aktivkohlefilter F7 (RBF-AKF 170), Aktivkohle -
Plisseefiltereinsatz mit eingearbeitetem F7
Vorfilterflies
Technische Daten
Material : -
Filterart : Aktivkohlefilter
Filterklasse : F7/Aktivkohle
Verpackungseinheit : 1 Stück
Geeignet für Produkte : RB 170
Sortiment : 33
GTIN (EAN) : 4045314432723
Hersteller: AEREX
RBF-AKF 170 Ersatzfilter
Artikelnummer: 0043.0272
Menge: 1,000 Stck

**10.4553 RB-ESR Einschubrahmen für Luftfilter Einschubrahmen für Reco-Boxx Comfort. Passend für Luftfilter F7 und F7**
Günstiger Filtertausch!
3 verschiedene Filterarten stehen zur Auswahl: -
Staubfilter G4 (RB-GFZ). - Feinfilter (Pollenfilter) F7
(RB-ESRFF) in Verbindung mit Einschubrahmen (RB-ESR). -
Aktivkohlefilter F7 (RB-AKF) in Verbindung mit
Einschubrahmen (RB-ESR). Aktivkohle -
Plisseefiltereinsatz mit eingearbeitetem F7
Vorfiltervlies.
Achtung: bei erstmaligem Feinfiltertausch unbedingt
einmalig Einschubrahmen (RB-ESR) mitbestellen!
Einschubrahmen (RB-ESR) wird zur Filteraufnahme des
Feinfilters (RB-ESRFF) oder des Aktivkohlefilters
(RB-AKF) verwendet und kann immer wieder genutzt
werden.
Der Feinfilter und der Aktivkohlefilter sind nur mit
dem Einschubrahmen zu verwenden.
Technische Daten
Material : Stahlblech, verzinkt
Verpackungseinheit : 1 Stück
Geeignet für Produkte : RBC
Sortiment : 33
GTIN (EAN) : 4045314430545
Hersteller: AEREX
RB-ESR Einschubrahmen für Luftfilter
Artikelnummer: 0043.0054
Menge: 1,000 Stck

**10.4554 RB-GFZ Ersatzfilter Ersatz-Luftfilter für zentrales Lüftungsgerät Reco-Boxx-Comfort, Filte**
Günstiger Filtertausch!
3 verschiedene Filterarten stehen zur Auswahl: -
Staubfilter G4 (RB-GFZ). - Feinfilter (Pollenfilter) F7
(RB-ESRFF) in Verbindung mit Einschubrahmen (RB-ESR). -
Aktivkohlefilter F7 (RB-AKF) in Verbindung mit
Einschubrahmen (RB-ESR). Aktivkohle -
Plisseefiltereinsatz mit eingearbeitetem F7
Vorfiltervlies.
Achtung: bei erstmaligem Feinfiltertausch unbedingt
einmalig Einschubrahmen (RB-ESR) mitbestellen!
Einschubrahmen (RB-ESR) wird zur Filteraufnahme des
Feinfilters (RB-ESRFF) oder des Aktivkohlefilters
(RB-AKF) verwendet und kann immer wieder genutzt
werden.
Der Feinfilter und der Aktivkohlefilter sind nur mit
dem Einschubrahmen zu verwenden.
Technische Daten
Material : -
Filterart : Staubfilter
Filterklasse : G4
Verpackungseinheit : 10 Stück
Geeignet für Produkte : RBC
Sortiment : 33
GTIN (EAN) : 4045314430569
Hersteller: AEREX
RB-GFZ Ersatzfilter
Artikelnummer: 0043.0056
Menge: 1,000 Stck

**10.4555 RB-ESRFF Ersatzfilter Ersatz-Luftfilter für zentrales Lüftungsgerät Reco-Boxx-Comfort, Filte**
Günstiger Filtertausch!
3 verschiedene Filterarten stehen zur Auswahl: -
Staubfilter G4 (RB-GFZ). - Feinfilter (Pollenfilter) F7
(RB-ESRFF) in Verbindung mit Einschubrahmen (RB-ESR). -
Aktivkohlefilter F7 (RB-AKF) in Verbindung mit
Einschubrahmen (RB-ESR). Aktivkohle -
Plisseefiltereinsatz mit eingearbeitetem F7
Vorfiltervlies.
Achtung: bei erstmaligem Feinfiltertausch unbedingt
einmalig Einschubrahmen (RB-ESR) mitbestellen!
Einschubrahmen (RB-ESR) wird zur Filteraufnahme des
Feinfilters (RB-ESRFF) oder des Aktivkohlefilters
(RB-AKF) verwendet und kann immer wieder genutzt
werden.
Der Feinfilter und der Aktivkohlefilter sind nur mit
dem Einschubrahmen zu verwenden.
Technische Daten
Material : -
Filterart : Feinfilter / Pollenfilter
Filterklasse : F7
Verpackungseinheit : 1 Stück
Geeignet für Produkte : RBC
Sortiment : 33
GTIN (EAN) : 4045314430552
Hersteller: AEREX
RB-ESRFF Ersatzfilter
Artikelnummer: 0043.0055
Menge: 1,000 Stck

**10.4556 RB-AKF Ersatzfilter Ersatz-Aktivkohle-Luftfilter für zentrales Lüftungsgerät Reco-Boxx-Com**
Günstiger Filtertausch!
3 verschiedene Filterarten stehen zur Auswahl: -
Staubfilter G4 (RB-GFZ). - Feinfilter (Pollenfilter) F7
(RB-ESRFF) in Verbindung mit Einschubrahmen (RB-ESR). -
Aktivkohlefilter F7 (RB-AKF) in Verbindung mit
Einschubrahmen (RB-ESR). Aktivkohle -
Plisseefiltereinsatz mit eingearbeitetem F7
Vorfiltervlies.
Achtung: bei erstmaligem Feinfiltertausch unbedingt
einmalig Einschubrahmen (RB-ESR) mitbestellen!
Einschubrahmen (RB-ESR) wird zur Filteraufnahme des
Feinfilters (RB-ESRFF) oder des Aktivkohlefilters
(RB-AKF) verwendet und kann immer wieder genutzt
werden.
Der Feinfilter und der Aktivkohlefilter sind nur mit
dem Einschubrahmen zu verwenden.
Technische Daten
Material : -
Filterart : Aktivkohle
Filterklasse : F7/Aktivkohle
Verpackungseinheit : 1 Stück
Geeignet für Produkte : RBC
Sortiment : 33
GTIN (EAN) : 4045314430576
Hersteller: AEREX
RB-AKF Ersatzfilter
Artikelnummer: 0043.0057
Menge: 1,000 Stck

**10.4557 RMIF10 Ersatzfilter Ersatz-Luftfilter für zentrales Lüftungsgerät Reco-Boxx Mini, Filterkl**
Günstiger Filtertausch durch 10er-Pack!
Staubfilter G4 für Reco-Boxx Mini
Technische Daten
Filterart : Staubfilter
Filterklasse : G4
Verpackungseinheit : 10 Stück
Geeignet für Produkte : RBMini
Sortiment : 33
GTIN (EAN) : 4045314430712
Hersteller: AEREX
RMIF10 Ersatzfilter
Artikelnummer: 0043.0071
Menge: 1,000 Stck

**10.4558 RB 300 / Einschubrahmen für Luftfilter Der Einschubrahmen wird zur Filteraufnahme des Feinfilters oder des Ak**
Einschubrahmen für Ersatzfilter. Wird zur
Filteraufnahme des Feinfilters F7 (RB 300 / 400-FF,
Art.-Nr. 0043.0147) oder des F7-Aktivkohlefilters (RB
300 / 400-AKF, Art.-Nr. 0043.0148) verwendet und kann
immer wieder genutzt werden. Der Einschubrahmen muss
beim erstmaligen Filterwechsel einmalig mitbestellt
werden.
Günstiger Filtertausch!
3 verschiedene Filterarten stehen zur Auswahl:
Staubfilter G4 (RB 300 / 400-GF).
Feinfilter (Pollenfilter) F7 (RB300 / 400-FF) in
Verbindung mit Einschubrahmen (RB300 / 400-ESR).
Aktivkohlefilter F7 (RB300 / 400-AKF) in Verbindung mit
Einschubrahmen (RB300 / 400-ESR).
Aktivkohle-Plisseefiltereinsatz mit eingearbeitetem F7
Vorfiltervlies.
Einschubrahmen (RB 300 / 400-ESR) wird zur
Filteraufnahme des Feinfilters (RB 300 / 400-FF) oder
des Aktivkohlefilter (RB 300 / 400AKF) verwendet und
kann immer wieder genutzt werden.
Der Feinfilter und der Aktivkohlefilter sind nur mit
dem Einschubrahmen zu verwenden.
Technische Daten
Material : Stahlblech, verzinkt
Verpackungseinheit : 1 Stück
Geeignet für Produkte : RB 300/400
Sortiment : 33
GTIN (EAN) : 4045314431498
Hersteller: AEREX
RB 300 / 400-ESR Einschubrahmen für Luftfilter
Artikelnummer: 0043.0149
Menge: 1,000 Stck

**10.4559 RB 300 / Ersatzfilter Ersatz-Luftfilter für zentrale Lüftungsgeräte Reco-Boxx 300 / 400, Fil**
Ersatz-Staubfilter G4 für Reco-Boxx 300 und 400.
Preiswertes Paket mit 10 Filtern.
Günstiger Filtertausch!
3 verschiedene Filterarten stehen zur Auswahl:
Staubfilter G4 (RB 300 / 400-GF).
Feinfilter (Pollenfilter) F7 (RB300 / 400-FF) in
Verbindung mit Einschubrahmen (RB300 / 400-ESR).
Aktivkohlefilter F7 (RB300 / 400-AKF) in Verbindung mit
Einschubrahmen (RB300 / 400-ESR).
Aktivkohle-Plisseefiltereinsatz mit eingearbeitetem F7
Vorfiltervlies.
Einschubrahmen (RB 300 / 400-ESR) wird zur
Filteraufnahme des Feinfilters (RB 300 / 400-FF) oder
des Aktivkohlefilter (RB 300 / 400AKF) verwendet und
kann immer wieder genutzt werden.
Der Feinfilter und der Aktivkohlefilter sind nur mit
dem Einschubrahmen zu verwenden.
Technische Daten
Material : -
Filterart : Staubfilter
Filterklasse : G4
Verpackungseinheit : 10 Stück
Geeignet für Produkte : RB 300/400
Sortiment : 33
GTIN (EAN) : 4045314431467
Hersteller: AEREX
RB 300 / 400-GF Ersatzfilter
Artikelnummer: 0043.0146
Menge: 1,000 Stck

**10.4560 RB 300 / Ersatzfilter Ersatz-Luftfilter für zentrale Lüftungsgeräte Reco-Boxx 300/400, Filte**
Ersatz-Feinfilter F7 (Pollenfilter) für Reco-Boxx 300
und 400. Nur in Verbindung mit dem Einschubrahmen (RB
300 / 400-ESR, Art.-Nr.: 0043.0149) zu verwenden.
Günstiger Filtertausch!
3 verschiedene Filterarten stehen zur Auswahl:
Staubfilter G4 (RB 300 / 400-GF).
Feinfilter (Pollenfilter) F7 (RB300 / 400-FF) in
Verbindung mit Einschubrahmen (RB300 / 400-ESR).
Aktivkohlefilter F7 (RB300 / 400-AKF) in Verbindung mit
Einschubrahmen (RB300 / 400-ESR).
Aktivkohle-Plisseefiltereinsatz mit eingearbeitetem F7
Vorfiltervlies.
Einschubrahmen (RB 300 / 400-ESR) wird zur
Filteraufnahme des Feinfilters (RB 300 / 400-FF) oder
des Aktivkohlefilter (RB 300 / 400AKF) verwendet und
kann immer wieder genutzt werden.
Der Feinfilter und der Aktivkohlefilter sind nur mit
dem Einschubrahmen zu verwenden.
Technische Daten
Material : -
Filterart : Feinfilter
Filterklasse : F7
Verpackungseinheit : 1 Stück
Geeignet für Produkte : RB 300/400
Sortiment : 33
GTIN (EAN) : 4045314431474
Hersteller: AEREX
RB 300 / 400-FF Ersatzfilter
Artikelnummer: 0043.0147
Menge: 1,000 Stck

**10.4561 RB 300 / Ersatzfilter Ersatz-Aktivkohle-Luftfilter für zentrale Lüftungsgeräte Reco-Boxx 300**
Aktivkohlefilter F7 für Reco-Boxx 300 und 400.
Aktivkohle - Plisseefiltereinsatz mit eingearbeitetem
F7 Vorfiltervlies. Wird anstelle des 'normalen'
F7-Filters verwendet, wenn Geruchsbelästigung in der
Außenluft reduziet werden soll. Nur in Verbindung mit
dem Einschubrahmen (RB 300 / 400-ESR, Art.-Nr.:
0043.0149) zu verwenden.
Günstiger Filtertausch!
3 verschiedene Filterarten stehen zur Auswahl:
Staubfilter G4 (RB 300 / 400-GF).
Feinfilter (Pollenfilter) F7 (RB300 / 400-FF) in
Verbindung mit Einschubrahmen (RB300 / 400-ESR).
Aktivkohlefilter F7 (RB300 / 400-AKF) in Verbindung mit
Einschubrahmen (RB300 / 400-ESR).
Aktivkohle-Plisseefiltereinsatz mit eingearbeitetem F7
Vorfiltervlies.
Einschubrahmen (RB 300 / 400-ESR) wird zur
Filteraufnahme des Feinfilters (RB 300 / 400-FF) oder
des Aktivkohlefilter (RB 300 / 400AKF) verwendet und
kann immer wieder genutzt werden.
Der Feinfilter und der Aktivkohlefilter sind nur mit
dem Einschubrahmen zu verwenden.
Technische Daten
Material : -
Filterart : Aktivkohlefilter
Filterklasse : F7/Aktivkohle
Verpackungseinheit : 1 Stück
Geeignet für Produkte : RB 300/400
Sortiment : 33
GTIN (EAN) : 4045314431481
Hersteller: AEREX
RB 300 / 400-AKF Ersatzfilter
Artikelnummer: 0043.0148
Menge: 1,000 Stck

**10.4562 RBG 600 Ersatzfilter Ersatz-Luftfilter für zentrales Lüftungsgerät Reco-Boxx 600, Filterkla**
Zwei Sets stehen als Ersatzfilter für die Reco-Boxx 600
zur Auswahl:
4 Stück Staubfilter G4.
2 Stück Staubfilter G4 und 1 Stück Feinfilter F7.
Technische Daten
Filterart : Staubfilter
Filterklasse : G4
Verpackungseinheit : 4 Stück
Geeignet für Produkte : RB 600
Sortiment : 33
GTIN (EAN) : 4045314431122
Hersteller: AEREX
RBG 600 Ersatzfilter
Artikelnummer: 0043.0112
Menge: 1,000 Stck

**10.4563 RBF 600 Ersatzfilter Ersatz-Luftfilter für zentrales Lüftungsgerät Reco-Boxx 600, 2 Stück F**
Zwei Sets stehen als Ersatzfilter für die Reco-Boxx 600
zur Auswahl:
4 Stück Staubfilter G4.
2 Stück Staubfilter G4 und 1 Stück Feinfilter F7.
Technische Daten
Filterart : Staubfilter, Feinfilter/Pollenfilter
Filterklasse : G4/F7
Verpackungseinheit : 3 Stück
Geeignet für Produkte : RB 600
Sortiment : 33
GTIN (EAN) : 4045314431139
Hersteller: AEREX
RBF 600 Ersatzfilter
Artikelnummer: 0043.0113
Menge: 1,000 Stck

**10.4564 RB-550 F Ersatzfilter Ersatzfilter-Set (M5/ePM10 65% / F7/ePM2,5 70%) RB-550 Flat-H**
Technische Daten
Filterklasse : ePM1 70% (F7) / ePM10 50% (M5)
Verpackungseinheit : 1 Set (2 Stück)
Sortiment : 33
Hersteller: AEREX
RB-550 Flat-H M5/F7 Ersatzfilter
Artikelnummer: 0043.0900
Menge: 1,000 Stck

**10.4565 RB-550 F Ersatzfilter Ersatzfilter-Set (M5/ePM10 65% / M5 /ePM10 65%/) RB-550 Flat-H**
Technische Daten
Filterklasse : ePM10 50% (M5)
Verpackungseinheit : 1 Set (2 Stück)
Sortiment : 33
Hersteller: AEREX
RB-550 Flat-H M5/M5 Ersatzfilter
Artikelnummer: 0043.0901
Menge: 1,000 Stck

**10.4566 RB-650 F Ersatzfilter Ersatzfilter-Set (M5/ePM10 65% / F7/ePM2,5 70%) RB-650 Flat-H**
Technische Daten
Filterklasse : ePM1 70% (F7) / ePM10 50% (M5)
Verpackungseinheit : 1 Set (2 Stück)
Sortiment : 33
Hersteller: AEREX
RB-650 Flat-H M5/F7 Ersatzfilter
Artikelnummer: 0043.0902
Menge: 1,000 Stck

**10.4567 RB-650 F Ersatzfilter Ersatzfilter-Set (M5/ePM10 65% / M5 /ePM10 65%/) RB-650 Flat-H**
Technische Daten
Filterklasse : ePM10 50% (M5)
Verpackungseinheit : 1 Set (2 Stück)
Sortiment : 33
Hersteller: AEREX
RB-650 Flat-H M5/M5 Ersatzfilter
Artikelnummer: 0043.0903
Menge: 1,000 Stck

**10.4568 RB-1000 Ersatzfilter Ersatzfilter-Set (M5/ePM10 65% / F7/ePM2,5 70%) RB-1000 Flat-H**
Technische Daten
Filterklasse : ePM1 70% (F7) / ePM10 50% (M5)
Verpackungseinheit : 1 Set (2 Stück)
Sortiment : 33
Hersteller: AEREX
RB-1000 Flat-H M5/F7 Ersatzfilter
Artikelnummer: 0043.0904
Menge: 1,000 Stck

**10.4569 RB-1400 Ersatzfilter Ersatzfilter-Set (M5/ePM10 65% / F7/ePM2,5 70%) RB-1400 Flat-H**
Technische Daten
Filterklasse : ePM1 70% (F7) / ePM10 50% (M5)
Verpackungseinheit : 1 Set (2 Stück)
Sortiment : 33
Hersteller: AEREX
RB-1400 Flat-H M5/F7 Ersatzfilter
Artikelnummer: 0043.0905
Menge: 1,000 Stck

**10.4570 RB-1700 Ersatzfilter Ersatzfilter-Set (M5/ePM10 65% / F7/ePM2,5 70%) RB-1700 Flat-H**
Technische Daten
Filterklasse : ePM1 70% (F7) / ePM10 50% (M5)
Verpackungseinheit : 1 Set (2 Stück)
Sortiment : 33
Hersteller: AEREX
RB-1700 Flat-H M5/F7 Ersatzfilter
Artikelnummer: 0043.0906
Menge: 1,000 Stck

**10.4571 RB-2100/ Ersatzfilter Ersatzfilter-Set (M5/ePM10 65% / F7/ePM2,5 70%) RB-2100 und RB-2500 Fl**
Technische Daten
Filterklasse : ePM1 70% (F7) / ePM10 50% (M5)
Verpackungseinheit : 1 Set (2 Stück)
Sortiment : 33
Hersteller: AEREX
RB-2100/2500 Flat-H M5/F7 Ersatzfilter
Artikelnummer: 0043.0907
Menge: 1,000 Stck

**10.4572 RB-2700 Ersatzfilter Ersatzfilter-Set (M5/ePM10 65% / F7/ePM2,5 70%) RB-2700 Flat-H**
Technische Daten
Filterklasse : ePM1 70% (F7) / ePM10 50% (M5)
Verpackungseinheit : 1 Set (2 Stück)
Sortiment : 33
Hersteller: AEREX
RB-2700 Flat-H M5/F7 Ersatzfilter
Artikelnummer: 0043.0909
Menge: 1,000 Stck

**10.4573 RB-450 F Ersatzfilter Ersatz-Luftfilter für zentrale Lüftungsgeräte Reco-Boxx 450 Flat. Filt**
Filter für die Reco-Boxx Flat-Reihe mit integriertem
Sommerbypass.
Sehr große Filterflächen sorgen für lange Standzeiten
und minimale Druckverluste.
Verschmutzte Filter können mit dem Hausmüll bzw.
Restmüll entsorgt werden.
Nachhaltige Produktion aus den Materialien Filtervlies
und Pappe.
Technische Daten
Filterart : Grobfilter
Filterklasse : G4
Verpackungseinheit : 1 Stück
Sortiment : 33
GTIN (EAN) : 4045314431849
Hersteller: AEREX
RB-450 Flat-GF Ersatzfilter
Artikelnummer: 0043.0184
Menge: 1,000 Stck

**10.4574 RB-450 F Ersatzfilter Ersatz-Luftfilter für zentrale Lüftungsgeräte Reco-Boxx 450 Flat, Filt**
Filter für die Reco-Boxx Flat-Reihe mit integriertem
Sommerbypass.
Sehr große Filterflächen sorgen für lange Standzeiten
und minimale Druckverluste.
Verschmutzte Filter können mit dem Hausmüll bzw.
Restmüll entsorgt werden.
Nachhaltige Produktion aus den Materialien Filtervlies
und Pappe.
Technische Daten
Filterart : Feinfilter
Filterklasse : ePM2,5 70% (F7)
Verpackungseinheit : 1 Stück
Sortiment : 33
GTIN (EAN) : 4045314431856
Hersteller: AEREX
RB-450 Flat-FF Ersatzfilter
Artikelnummer: 0043.0185
Menge: 1,000 Stck

**10.4575 RB-450 F Ersatzfilter Ersatz-Luftfilter für zentrale Lüftungsgeräte Reco-Boxx 450 Flat, Filt**
Filter für die Reco-Boxx Flat-Reihe mit integriertem
Sommerbypass.
Sehr große Filterflächen sorgen für lange Standzeiten
und minimale Druckverluste.
Verschmutzte Filter können mit dem Hausmüll bzw.
Restmüll entsorgt werden.
Nachhaltige Produktion aus den Materialien Filtervlies
und Pappe.
Technische Daten
Filterart : Feinfilter
Filterklasse : ePM10 65% (M5)
Verpackungseinheit : 1 Stück
Sortiment : 33
GTIN (EAN) : 4045314438572
Hersteller: AEREX
RB-450 Flat-M5 Ersatzfilter
Artikelnummer: 0043.0857
Menge: 1,000 Stck

**10.4576 RB-600 F Ersatzfilter Ersatz-Luftfilter für zentrale Lüftungsgeräte Reco-Boxx 600 Flat. Filt**
Filter für die Reco-Boxx Flat-Reihe mit integriertem
Sommerbypass.
Sehr große Filterflächen sorgen für lange Standzeiten
und minimale Druckverluste.
Verschmutzte Filter können mit dem Hausmüll bzw.
Restmüll entsorgt werden.
Nachhaltige Produktion aus den Materialien Filtervlies
und Pappe.
Technische Daten
Filterart : Grobfilter
Filterklasse : G4
Verpackungseinheit : 1 Stück
Sortiment : 33
GTIN (EAN) : 4045314431528
Hersteller: AEREX
RB-600 Flat-GF Ersatzfilter
Artikelnummer: 0043.0152
Menge: 1,000 Stck

**10.4577 RB-600 F Ersatzfilter Ersatz-Luftfilter für zentrale Lüftungsgeräte Reco-Boxx 600 Flat, Filt**
Filter für die Reco-Boxx Flat-Reihe mit integriertem
Sommerbypass.
Sehr große Filterflächen sorgen für lange Standzeiten
und minimale Druckverluste.
Verschmutzte Filter können mit dem Hausmüll bzw.
Restmüll entsorgt werden.
Nachhaltige Produktion aus den Materialien Filtervlies
und Pappe.
Technische Daten
Filterart : Feinfilter
Filterklasse : ePM2,5 70% (F7)
Verpackungseinheit : 1 Stück
Sortiment : 33
GTIN (EAN) : 4045314431535
Hersteller: AEREX
RB-600 Flat-FF Ersatzfilter
Artikelnummer: 0043.0153
Menge: 1,000 Stck

**10.4578 RB-600 F Ersatzfilter Ersatz-Luftfilter für zentrale Lüftungsgeräte Reco-Boxx 600 Flat, Filt**
Filter für die Reco-Boxx Flat-Reihe mit integriertem
Sommerbypass.
Sehr große Filterflächen sorgen für lange Standzeiten
und minimale Druckverluste.
Verschmutzte Filter können mit dem Hausmüll bzw.
Restmüll entsorgt werden.
Nachhaltige Produktion aus den Materialien Filtervlies
und Pappe.
Technische Daten
Filterart : Feinfilter
Filterklasse : ePM10 65% (M5)
Verpackungseinheit : 1 Stück
Sortiment : 33
GTIN (EAN) : 4045314438589
Hersteller: AEREX
RB-600 Flat-M5 Ersatzfilter
Artikelnummer: 0043.0858
Menge: 1,000 Stck

**10.4579 RB-1000 Ersatzfilter Ersatz-Luftfilter für zentrale Lüftungsgeräte Reco-Boxx 1000 Flat. Fil**
Filter für die Reco-Boxx Flat-Reihe mit integriertem
Sommerbypass.
Sehr große Filterflächen sorgen für lange Standzeiten
und minimale Druckverluste.
Verschmutzte Filter können mit dem Hausmüll bzw.
Restmüll entsorgt werden.
Nachhaltige Produktion aus den Materialien Filtervlies
und Pappe.
Technische Daten
Filterart : Grobfilter
Filterklasse : G4
Verpackungseinheit : 1 Stück
Sortiment : 33
GTIN (EAN) : 4045314431863
Hersteller: AEREX
RB-1000 Flat-GF Ersatzfilter
Artikelnummer: 0043.0186
Menge: 1,000 Stck

**10.4580 RB-1000 Ersatzfilter Ersatz-Luftfilter für zentrale Lüftungsgeräte Reco-Boxx 1000 Flat, Fil**
Filter für die Reco-Boxx Flat-Reihe mit integriertem
Sommerbypass.
Sehr große Filterflächen sorgen für lange Standzeiten
und minimale Druckverluste.
Verschmutzte Filter können mit dem Hausmüll bzw.
Restmüll entsorgt werden.
Nachhaltige Produktion aus den Materialien Filtervlies
und Pappe.
Technische Daten
Filterart : Feinfilter
Filterklasse : ePM2,5 70% (F7)
Verpackungseinheit : 1 Stück
Sortiment : 33
GTIN (EAN) : 4045314431870
Hersteller: AEREX
RB-1000 Flat-FF Ersatzfilter
Artikelnummer: 0043.0187
Menge: 1,000 Stck

**10.4581 RB-1000 Ersatzfilter Ersatz-Luftfilter für zentrale Lüftungsgeräte Reco-Boxx 1000 Flat, Fil**
Filter für die Reco-Boxx Flat-Reihe mit integriertem
Sommerbypass.
Sehr große Filterflächen sorgen für lange Standzeiten
und minimale Druckverluste.
Verschmutzte Filter können mit dem Hausmüll bzw.
Restmüll entsorgt werden.
Nachhaltige Produktion aus den Materialien Filtervlies
und Pappe.
Technische Daten
Filterart : Feinfilter
Filterklasse : ePM10 65% (M5)
Verpackungseinheit : 1 Stück
Sortiment : 33
GTIN (EAN) : 4045314438596
Hersteller: AEREX
RB-1000 Flat-M5 Ersatzfilter
Artikelnummer: 0043.0859
Menge: 1,000 Stck

**10.4582 RB-1600 Ersatzfilter Ersatz-Luftfilter für zentrale Lüftungsgeräte Reco-Boxx 1600 Flat. Fil**
Filter für die Reco-Boxx Flat-Reihe mit integriertem
Sommerbypass.
Sehr große Filterflächen sorgen für lange Standzeiten
und minimale Druckverluste.
Verschmutzte Filter können mit dem Hausmüll bzw.
Restmüll entsorgt werden.
Nachhaltige Produktion aus den Materialien Filtervlies
und Pappe.
Technische Daten
Filterart : Grobfilter
Filterklasse : G4
Verpackungseinheit : 1 Stück
Sortiment : 33
GTIN (EAN) : 4045314431887
Hersteller: AEREX
RB-1600 Flat-GF Ersatzfilter
Artikelnummer: 0043.0188
Menge: 1,000 Stck

**10.4583 RB-1600 Ersatzfilter Ersatz-Luftfilter für zentrale Lüftungsgeräte Reco-Boxx 1600 Flat, Fil**
Filter für die Reco-Boxx Flat-Reihe mit integriertem
Sommerbypass.
Sehr große Filterflächen sorgen für lange Standzeiten
und minimale Druckverluste.
Verschmutzte Filter können mit dem Hausmüll bzw.
Restmüll entsorgt werden.
Nachhaltige Produktion aus den Materialien Filtervlies
und Pappe.
Technische Daten
Filterart : Feinfilter
Filterklasse : ePM2,5 70% (F7)
Verpackungseinheit : 1 Stück
Sortiment : 33
GTIN (EAN) : 4045314431894
Hersteller: AEREX
RB-1600 Flat-FF Ersatzfilter
Artikelnummer: 0043.0189
Menge: 1,000 Stck

**10.4584 RB-1600 Ersatzfilter Ersatz-Luftfilter für zentrale Lüftungsgeräte Reco-Boxx 1600 Flat, Fil**
Filter für die Reco-Boxx Flat-Reihe mit integriertem
Sommerbypass.
Sehr große Filterflächen sorgen für lange Standzeiten
und minimale Druckverluste.
Verschmutzte Filter können mit dem Hausmüll bzw.
Restmüll entsorgt werden.
Nachhaltige Produktion aus den Materialien Filtervlies
und Pappe.
Technische Daten
Filterart : Feinfilter
Filterklasse : ePM10 65% (M5)
Verpackungseinheit : 1 Stück
Sortiment : 33
GTIN (EAN) : 4045314438602
Hersteller: AEREX
RB-1600 Flat-M5 Ersatzfilter
Artikelnummer: 0043.0860
Menge: 1,000 Stck

**10.4585 RB-2000 Ersatzfilter Ersatz-Luftfilter für zentrale Lüftungsgeräte Reco-Boxx 2000 Flat. Fil**
Filter für die Reco-Boxx Flat-Reihe mit integriertem
Sommerbypass.
Sehr große Filterflächen sorgen für lange Standzeiten
und minimale Druckverluste.
Verschmutzte Filter können mit dem Hausmüll bzw.
Restmüll entsorgt werden.
Nachhaltige Produktion aus den Materialien Filtervlies
und Pappe.
Technische Daten
Filterart : Grobfilter
Filterklasse : G4
Verpackungseinheit : 1 Stück
Sortiment : 33
GTIN (EAN) : 4045314431900
Hersteller: AEREX
RB-2000 Flat-GF Ersatzfilter
Artikelnummer: 0043.0190
Menge: 1,000 Stck

**10.4586 RB-2000 Ersatzfilter Ersatz-Luftfilter für zentrale Lüftungsgeräte Reco-Boxx 2000 Flat, Fil**
Filter für die Reco-Boxx Flat-Reihe mit integriertem
Sommerbypass.
Sehr große Filterflächen sorgen für lange Standzeiten
und minimale Druckverluste.
Verschmutzte Filter können mit dem Hausmüll bzw.
Restmüll entsorgt werden.
Nachhaltige Produktion aus den Materialien Filtervlies
und Pappe.
Technische Daten
Filterart : Feinfilter
Filterklasse : ePM2,5 70% (F7)
Verpackungseinheit : 1 Stück
Sortiment : 33
GTIN (EAN) : 4045314431917
Hersteller: AEREX
RB-2000 Flat-FF Ersatzfilter
Artikelnummer: 0043.0191
Menge: 1,000 Stck

**10.4587 RB-2000 Ersatzfilter Ersatz-Luftfilter für zentrale Lüftungsgeräte Reco-Boxx 2000 Flat, Fil**
Filter für die Reco-Boxx Flat-Reihe mit integriertem
Sommerbypass.
Sehr große Filterflächen sorgen für lange Standzeiten
und minimale Druckverluste.
Verschmutzte Filter können mit dem Hausmüll bzw.
Restmüll entsorgt werden.
Nachhaltige Produktion aus den Materialien Filtervlies
und Pappe.
Technische Daten
Filterart : Feinfilter
Filterklasse : ePM10 65% (M5)
Verpackungseinheit : 1 Stück
Sortiment : 33
GTIN (EAN) : 4045314438619
Hersteller: AEREX
RB-2000 Flat-M5 Ersatzfilter
Artikelnummer: 0043.0861
Menge: 1,000 Stck

**10.4588 RB-800 Z Ersatzfilter Ersatz-Luftfilter für zentrale Lüftungsgeräte Reco-Boxx 800 ZX / ZXR.**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431016
Hersteller: AEREX
RB-800 ZX-GF Ersatzfilter
Artikelnummer: 0043.0101
Menge: 1,000 Stck

**10.4589 RB-800 Z Ersatzfilter Ersatz-Luftfilter für zentrale Lüftungsgeräte Reco-Boxx 800 ZX / ZXR,**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431023
Hersteller: AEREX
RB-800 ZX-FF Ersatzfilter
Artikelnummer: 0043.0102
Menge: 1,000 Stck

**10.4590 RB-800 Z Ersatzfilter Ersatz-Luftfilter für zentrale Lüftungsgeräte Reco-Boxx 800 ZXR, Filte**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438657
Hersteller: AEREX
RB-800 ZX-M5 Ersatzfilter
Artikelnummer: 0043.0865
Menge: 1,000 Stck

**10.4591 RB-1200 Ersatzfilter Ersatz-Luftfilter für zentrale Lüftungsgeräte Reco-Boxx 1200 ZX / ZXR.**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431030
Hersteller: AEREX
RB-1200 ZX-GF Ersatzfilter
Artikelnummer: 0043.0103
Menge: 1,000 Stck

**10.4592 RB-1200 Ersatzfilter Ersatz-Luftfilter für zentrale Lüftungsgeräte Reco-Boxx 1200 ZX / ZXR,**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431047
Hersteller: AEREX
RB-1200 ZX-FF Ersatzfilter
Artikelnummer: 0043.0104
Menge: 1,000 Stck

**10.4593 RB-1200 Ersatzfilter Ersatz-Luftfilter für zentrale Lüftungsgeräte Reco-Boxx 1200 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438664
Hersteller: AEREX
RB-1200 ZX-M5 Ersatzfilter
Artikelnummer: 0043.0866
Menge: 1,000 Stck

**10.4594 RB-2000 Ersatzfilter Ersatz-Luftfilter für zentrale Lüftungsgeräte Reco-Boxx 2000 ZX / ZXR.**
Passend für die in der Reco-Boxx integrierten
Filtereinschubrahmen.
Sehr große Filterflächen sorgen für lange Standzeiten
und minimalste Druckverluste.
Verschmutzter Filter kann mit dem Hausmüll bzw.
Restmüll entsorgt werden.
Nachhaltige Produktion aus den Materialien Filtervlies
und Pappe. Die Stabilität und Dichtung wird durch die
in der Reco-Boxx integrierten metallischen
Filtereinschubrahmen gewährleistet, welche in der
Reco-Boxx verbleiben.
Für Reco-Boxx 2000 ZX / ZXR benötigen Sie:
2 Stück Filter auf der Abluftseite und
2 Stück Filter auf der Außenluftseite
Technische Daten
Filterklasse : G4
Verpackungseinheit : 1 Set (2 Stück)
Sortiment : 33
GTIN (EAN) : 4045314431054
Hersteller: AEREX
RB-2000 ZX-GF Ersatzfilter
Artikelnummer: 0043.0105
Menge: 1,000 Stck

**10.4595 RB-2000 Ersatzfilter Ersatz-Luftfilter für zentrale Lüftungsgeräte Reco-Boxx 2000 ZX / ZXR,**
Passend für die in der Reco-Boxx integrierten
Filtereinschubrahmen.
Sehr große Filterflächen sorgen für lange Standzeiten
und minimalste Druckverluste.
Verschmutzter Filter kann mit dem Hausmüll bzw.
Restmüll entsorgt werden.
Nachhaltige Produktion aus den Materialien Filtervlies
und Pappe. Die Stabilität und Dichtung wird durch die
in der Reco-Boxx integrierten metallischen
Filtereinschubrahmen gewährleistet, welche in der
Reco-Boxx verbleiben.
Für Reco-Boxx 2000 ZX / ZXR benötigen Sie:
2 Stück Filter auf der Abluftseite und
2 Stück Filter auf der Außenluftseite
Technische Daten
Filterklasse : ePM2,5 70% (F7)
Verpackungseinheit : 1 Set (2 Stück)
Sortiment : 33
GTIN (EAN) : 4045314431061
Hersteller: AEREX
RB-2000 ZX-FF Ersatzfilter
Artikelnummer: 0043.0106
Menge: 1,000 Stck

**10.4596 RB-2000 Ersatzfilter Ersatz-Luftfilter für zentrale Lüftungsgeräte Reco-Boxx 2000 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (2 Stück)
Sortiment : 33
GTIN (EAN) : 4045314438671
Hersteller: AEREX
RB-2000 ZX-M5 Ersatzfilter
Artikelnummer: 0043.0867
Menge: 1,000 Stck

**10.4597 RB-3500 Ersatzfilter Ersatz-Luftfilter für zentrale Lüftungsgeräte Reco-Boxx 3500 ZX / 3000**
Passend für die in der Reco-Boxx integrierten
Filtereinschubrahmen.
Sehr große Filterflächen sorgen für lange Standzeiten
und minimalste Druckverluste.
Verschmutzter Filter kann mit dem Hausmüll bzw.
Restmüll entsorgt werden.
Nachhaltige Produktion aus den Materialien Filtervlies
und Pappe. Die Stabilität und Dichtung wird durch die
in der Reco-Boxx integrierten metallischen
Filtereinschubrahmen gewährleistet, welche in der
Reco-Boxx verbleiben.
Für RB 3500 ZX und RB 3000 ZXR benötigen Sie:
2 Stück Filter auf der Abluftseite und
2 Stück Filter auf der Außenluftseite
Technische Daten
Filterklasse : G4
Verpackungseinheit : 1 Set (2 Stück)
Sortiment : 33
GTIN (EAN) : 4045314431078
Hersteller: AEREX
RB-3500 / 3000 ZX-GF Ersatzfilter
Artikelnummer: 0043.0107
Menge: 1,000 Stck

**10.4598 RB-3500 Ersatzfilter Ersatz-Luftfilter für zentrale Lüftungsgeräte Reco-Boxx 3500 ZX / 3000**
Passend für die in der Reco-Boxx integrierten
Filtereinschubrahmen.
Sehr große Filterflächen sorgen für lange Standzeiten
und minimalste Druckverluste.
Verschmutzter Filter kann mit dem Hausmüll bzw.
Restmüll entsorgt werden.
Nachhaltige Produktion aus den Materialien Filtervlies
und Pappe. Die Stabilität und Dichtung wird durch die
in der Reco-Boxx integrierten metallischen
Filtereinschubrahmen gewährleistet, welche in der
Reco-Boxx verbleiben.
Für RB 3500 ZX und RB 3000 ZXR benötigen Sie:
2 Stück Filter auf der Abluftseite und
2 Stück Filter auf der Außenluftseite
Technische Daten
Filterklasse : ePM2,5 70% (F7)
Verpackungseinheit : 1 Set (2 Stück)
Sortiment : 33
GTIN (EAN) : 4045314431085
Hersteller: AEREX
RB-3500 / 3000 ZX-FF Ersatzfilter
Artikelnummer: 0043.0108
Menge: 1,000 Stck

**10.4599 RB-3000 Ersatzfilter Ersatz-Luftfilter für zentrale Lüftungsgeräte Reco-Boxx 3000 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (2 Stück)
Sortiment : 33
GTIN (EAN) : 4045314438688
Hersteller: AEREX
RB-3000 ZX-M5 Ersatzfilter
Artikelnummer: 0043.0868
Menge: 1,000 Stck

**10.4600 RB-4000 Ersatzfilter Ersatz-Luftfilter für zentrale Lüftungsgeräte Reco-Boxx 4000 ZX / ZXR.**
Passend für die in der Reco-Boxx integrierten
Filtereinschubrahmen.
Sehr große Filterflächen sorgen für lange Standzeiten
und minimalste Druckverluste.
Verschmutzter Filter kann mit dem Hausmüll bzw.
Restmüll entsorgt werden.
Nachhaltige Produktion aus den Materialien Filtervlies
und Pappe. Die Stabilität und Dichtung wird durch die
in der Reco-Boxx integrierten metallischen
Filtereinschubrahmen gewährleistet, welche in der
Reco-Boxx verbleiben.
Für RB 4000 ZX / ZXR benötigen Sie:
3 Stück Filter auf der Abluftseite und
3 Stück Filter auf der Außenluftseite
Technische Daten
Filterklasse : G4
Verpackungseinheit : 1 Set (3 Stück)
Sortiment : 33
GTIN (EAN) : 4045314431160
Hersteller: AEREX
RB-4000 ZX-GF Ersatzfilter
Artikelnummer: 0043.0116
Menge: 1,000 Stck

**10.4601 RB-4000 Ersatzfilter Ersatz-Luftfilter für zentrale Lüftungsgeräte Reco-Boxx 4000 ZX / ZXR,**
Passend für die in der Reco-Boxx integrierten
Filtereinschubrahmen.
Sehr große Filterflächen sorgen für lange Standzeiten
und minimalste Druckverluste.
Verschmutzter Filter kann mit dem Hausmüll bzw.
Restmüll entsorgt werden.
Nachhaltige Produktion aus den Materialien Filtervlies
und Pappe. Die Stabilität und Dichtung wird durch die
in der Reco-Boxx integrierten metallischen
Filtereinschubrahmen gewährleistet, welche in der
Reco-Boxx verbleiben.
Für RB 4000 ZX / ZXR benötigen Sie:
3 Stück Filter auf der Abluftseite und
3 Stück Filter auf der Außenluftseite
Technische Daten
Filterklasse : ePM2,5 70% (F7)
Verpackungseinheit : 1 Set (3 Stück)
Sortiment : 33
GTIN (EAN) : 4045314431177
Hersteller: AEREX
RB-4000 ZX-FF Ersatzfilter
Artikelnummer: 0043.0117
Menge: 1,000 Stck

**10.4602 RB-4000 Ersatzfilter Ersatz-Luftfilter für zentrale Lüftungsgeräte Reco-Boxx 4000 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (3 Stück)
Sortiment : 33
GTIN (EAN) : 4045314438695
Hersteller: AEREX
RB-4000 ZX-M5 Ersatzfilter
Artikelnummer: 0043.0869
Menge: 1,000 Stck

**10.4603 RB-5000 Ersatzfilter Ersatz-Luftfilter für zentrale Lüftungsgeräte Reco-Boxx 5000 ZX / ZXR.**
Passend für die in der Reco-Boxx integrierten
Filtereinschubrahmen.
Sehr große Filterflächen sorgen für lange Standzeiten
und minimalste Druckverluste.
Verschmutzter Filter kann mit dem Hausmüll bzw.
Restmüll entsorgt werden.
Nachhaltige Produktion aus den Materialien Filtervlies
und Pappe. Die Stabilität und Dichtung wird durch die
in der Reco-Boxx integrierten metallischen
Filtereinschubrahmen gewährleistet, welche in der
Reco-Boxx verbleiben.
Für RB 5000 ZX / ZXR benötigen Sie:
3 Stück Filter auf der Abluftseite und
3 Stück Filter auf der Außenluftseite
Technische Daten
Filterklasse : G4
Verpackungseinheit : 1 Set (3 Stück)
Sortiment : 33
GTIN (EAN) : 4045314431412
Hersteller: AEREX
RB-5000 ZX-GF Ersatzfilter
Artikelnummer: 0043.0141
Menge: 1,000 Stck

**10.4604 RB-5000 Ersatzfilter Ersatz-Luftfilter für zentrale Lüftungsgeräte Reco-Boxx 5000 ZX / ZXR,**
Passend für die in der Reco-Boxx integrierten
Filtereinschubrahmen.
Sehr große Filterflächen sorgen für lange Standzeiten
und minimalste Druckverluste.
Verschmutzter Filter kann mit dem Hausmüll bzw.
Restmüll entsorgt werden.
Nachhaltige Produktion aus den Materialien Filtervlies
und Pappe. Die Stabilität und Dichtung wird durch die
in der Reco-Boxx integrierten metallischen
Filtereinschubrahmen gewährleistet, welche in der
Reco-Boxx verbleiben.
Für RB 5000 ZX / ZXR benötigen Sie:
3 Stück Filter auf der Abluftseite und
3 Stück Filter auf der Außenluftseite
Technische Daten
Filterklasse : ePM2,5 70% (F7)
Verpackungseinheit : 1 Set (3 Stück)
Sortiment : 33
GTIN (EAN) : 4045314431429
Hersteller: AEREX
RB-5000 ZX-FF Ersatzfilter
Artikelnummer: 0043.0142
Menge: 1,000 Stck

**10.4605 RB-5000 Ersatzfilter Ersatz-Luftfilter für zentrale Lüftungsgeräte Reco-Boxx 5000 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (3 Stück)
Sortiment : 33
GTIN (EAN) : 4045314438701
Hersteller: AEREX
RB-5000 ZX-M5 Ersatzfilter
Artikelnummer: 0043.0870
Menge: 1,000 Stck

**10.4606 RB-6000 Ersatzfilter Ersatz-Luftfilter für zentrale Lüftungsgeräte Reco-Boxx 6000 ZX / ZXR.**
Passend für die in der Reco-Boxx integrierten
Filtereinschubrahmen.
Sehr große Filterflächen sorgen für lange Standzeiten
und minimalste Druckverluste.
Verschmutzter Filter kann mit dem Hausmüll bzw.
Restmüll entsorgt werden.
Nachhaltige Produktion aus den Materialien Filtervlies
und Pappe. Die Stabilität und Dichtung wird durch die
in der Reco-Boxx integrierten metallischen
Filtereinschubrahmen gewährleistet, welche in der
Reco-Boxx verbleiben.
Für RB 6000 ZX / ZXR benötige Sie:
3 Stück Filter auf der Abluftseite und
3 Stück Filter auf der Außenluftseite
Technische Daten
Filterklasse : G4
Verpackungseinheit : 1 Set (3 Stück)
Sortiment : 33
GTIN (EAN) : 4045314431436
Hersteller: AEREX
RB-6000 ZX-GF Ersatzfilter
Artikelnummer: 0043.0143
Menge: 1,000 Stck

**10.4607 RB-6000 Ersatzfilter Ersatz-Luftfilter für zentrale Lüftungsgeräte Reco-Boxx 6000 ZX / ZXR,**
Passend für die in der Reco-Boxx integrierten
Filtereinschubrahmen.
Sehr große Filterflächen sorgen für lange Standzeiten
und minimalste Druckverluste.
Verschmutzter Filter kann mit dem Hausmüll bzw.
Restmüll entsorgt werden.
Nachhaltige Produktion aus den Materialien Filtervlies
und Pappe. Die Stabilität und Dichtung wird durch die
in der Reco-Boxx integrierten metallischen
Filtereinschubrahmen gewährleistet, welche in der
Reco-Boxx verbleiben.
Für RB 6000 ZX / ZXR benötige Sie:
3 Stück Filter auf der Abluftseite und
3 Stück Filter auf der Außenluftseite
Technische Daten
Filterklasse : ePM2,5 70% (F7)
Verpackungseinheit : 1 Set (3 Stück)
Sortiment : 33
GTIN (EAN) : 4045314431443
Hersteller: AEREX
RB-6000 ZX-FF Ersatzfilter
Artikelnummer: 0043.0144
Menge: 1,000 Stck

**10.4608 RB-6000 Ersatzfilter Ersatz-Luftfilter für zentrale Lüftungsgeräte Reco-Boxx 6000 ZXR, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (3 Stück)
Sortiment : 33
GTIN (EAN) : 4045314438718
Hersteller: AEREX
RB-6000 ZX-M5 Ersatzfilter
Artikelnummer: 0043.0871
Menge: 1,000 Stck

**10.4609 RB-450 Z Ersatzfilter Ersatz-Luftfilter für zentrale Lüftungsgeräte Reco-Boxx 450 ZXA. Filte**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431788
Hersteller: AEREX
RB-450 ZXA-GF Ersatzfilter
Artikelnummer: 0043.0178
Menge: 1,000 Stck

**10.4610 RB-450 Z Ersatzfilter Ersatz-Luftfilter für zentrale Lüftungsgeräte Reco-Boxx 450 ZXA, Filte**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431795
Hersteller: AEREX
RB-450 ZXA-FF Ersatzfilter
Artikelnummer: 0043.0179
Menge: 1,000 Stck

**10.4611 RB-800 Z Ersatzfilter Ersatz-Luftfilter für zentrale Lüftungsgeräte Reco-Boxx 800 ZXA. Filte**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431641
Hersteller: AEREX
RB-800 ZXA-GF Ersatzfilter
Artikelnummer: 0043.0164
Menge: 1,000 Stck

**10.4612 RB-800 Z Ersatzfilter Ersatz-Luftfilter für zentrale Lüftungsgeräte Reco-Boxx 800 ZXA, Filte**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431658
Hersteller: AEREX
RB-800 ZXA-FF Ersatzfilter
Artikelnummer: 0043.0165
Menge: 1,000 Stck

**10.4613 RB-800 Z Ersatzfilter Ersatz-Luftfilter für zentrale Lüftungsgeräte Reco-Boxx 800 ZXA, Filte**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438626
Hersteller: AEREX
RB-800 ZXA-M5 Ersatzfilter
Artikelnummer: 0043.0862
Menge: 1,000 Stck

**10.4614 RB-1200 Ersatzfilter Ersatz-Luftfilter für zentrale Lüftungsgeräte Reco-Boxx 1200 ZXA. Filt**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431665
Hersteller: AEREX
RB-1200 ZXA-GF Ersatzfilter
Artikelnummer: 0043.0166
Menge: 1,000 Stck

**10.4615 RB-1200 Ersatzfilter Ersatz-Luftfilter für zentrale Lüftungsgeräte Reco-Boxx 1200 ZXA, Filt**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431672
Hersteller: AEREX
RB-1200 ZXA-FF Ersatzfilter
Artikelnummer: 0043.0167
Menge: 1,000 Stck

**10.4616 RB-1200 Ersatzfilter Ersatz-Luftfilter für zentrale Lüftungsgeräte Reco-Boxx 1200 ZXA, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438633
Hersteller: AEREX
RB-1200 ZXA-M5 Ersatzfilter
Artikelnummer: 0043.0863
Menge: 1,000 Stck

**10.4617 RB-2000 Ersatzfilter Ersatz-Luftfilter für zentrale Lüftungsgeräte Reco-Boxx 2000 ZXA. Filt**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Set (2 Stück)
Sortiment : 33
GTIN (EAN) : 4045314431689
Hersteller: AEREX
RB-2000 ZXA-GF Ersatzfilter
Artikelnummer: 0043.0168
Menge: 1,000 Stck

**10.4618 RB-2000 Ersatzfilter Ersatz-Luftfilter für zentrale Lüftungsgeräte Reco-Boxx 2000 ZXA, Filt**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Set (2 Stück)
Sortiment : 33
GTIN (EAN) : 4045314431696
Hersteller: AEREX
RB-2000 ZXA-FF Ersatzfilter
Artikelnummer: 0043.0169
Menge: 1,000 Stck

**10.4619 RB-2000 Ersatzfilter Ersatz-Luftfilter für zentrale Lüftungsgeräte Reco-Boxx 2000 ZXA, Filt**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Set (2 Stück)
Sortiment : 33
GTIN (EAN) : 4045314438640
Hersteller: AEREX
RB-2000 ZXA-M5 Ersatzfilter
Artikelnummer: 0043.0864
Menge: 1,000 Stck

**10.4620 CRB 450- Ersatzfilter Ersatz-Luftfilter für zentrale Lüftungsgeräte CRB 450. Filterklasse G4**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431566
Hersteller: AEREX
CRB 450-GF Ersatzfilter
Artikelnummer: 0043.0156
Menge: 1,000 Stck

**10.4621 CRB 450- Ersatzfilter Ersatz-Luftfilter für zentrale Lüftungsgeräte CRB 450, Filterklasse F7**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431573
Hersteller: AEREX
CRB 450-FF Ersatzfilter
Artikelnummer: 0043.0157
Menge: 1,000 Stck

**10.4622 CRB 450- Ersatzfilter Ersatz-Luftfilter für zentrale Lüftungsgeräte CRB 450, Filterklasse M5**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438534
Hersteller: AEREX
CRB 450-M5 Ersatzfilter
Artikelnummer: 0043.0853
Menge: 1,000 Stck

**10.4623 CRB 600- Ersatzfilter Ersatz-Luftfilter für zentrale Lüftungsgeräte CRB 600. Filterklasse G4**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431580
Hersteller: AEREX
CRB 600-GF Ersatzfilter
Artikelnummer: 0043.0158
Menge: 1,000 Stck

**10.4624 CRB 600- Ersatzfilter Ersatz-Luftfilter für zentrale Lüftungsgeräte CRB 600, Filterklasse F7**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431597
Hersteller: AEREX
CRB 600-FF Ersatzfilter
Artikelnummer: 0043.0159
Menge: 1,000 Stck

**10.4625 CRB 600- Ersatzfilter Ersatz-Luftfilter für zentrale Lüftungsgeräte CRB 600, Filterklasse M5**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438541
Hersteller: AEREX
CRB 600-M5 Ersatzfilter
Artikelnummer: 0043.0854
Menge: 1,000 Stck

**10.4626 CRB 800- Ersatzfilter Ersatz-Luftfilter für zentrale Lüftungsgeräte CRB 800. Filterklasse G4**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431603
Hersteller: AEREX
CRB 800-GF Ersatzfilter
Artikelnummer: 0043.0160
Menge: 1,000 Stck

**10.4627 CRB 800- Ersatzfilter Ersatz-Luftfilter für zentrale Lüftungsgeräte CRB 800, Filterklasse F7**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431610
Hersteller: AEREX
CRB 800-FF Ersatzfilter
Artikelnummer: 0043.0161
Menge: 1,000 Stck

**10.4628 CRB 800- Ersatzfilter Ersatz-Luftfilter für zentrale Lüftungsgeräte CRB 800, Filterklasse M5**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438558
Hersteller: AEREX
CRB 800-M5 Ersatzfilter
Artikelnummer: 0043.0855
Menge: 1,000 Stck

**10.4629 CRB 1200 Ersatzfilter Ersatz-Luftfilter für zentrale Lüftungsgeräte CRB 1200. Filterklasse G**
Passend für die in der Reco-Boxx integrierten
Filtereinschubrahmen.
Sehr große Filterflächen sorgen für lange Standzeiten
und minimalste Druckverluste.
Verschmutzter Filter kann mit dem Hausmüll bzw.
Restmüll entsorgt werden.
Nachhaltige Produktion aus den Materialien Filtervlies
und Pappe. Die Stabilität und Dichtung wird durch die
in der Reco-Boxx integrierten metallischen
Filtereinschubrahmen gewährleistet, welche in der
Reco-Boxx verbleiben.
Technische Daten
Filterklasse : G4
Verpackungseinheit : 1 Stück
Sortiment : 33
GTIN (EAN) : 4045314431627
Hersteller: AEREX
CRB 1200-GF Ersatzfilter
Artikelnummer: 0043.0162
Menge: 1,000 Stck

**10.4630 CRB 1200 Ersatzfilter Ersatz-Luftfilter für zentrale Lüftungsgeräte CRB 1200, Filterklasse F**
Passend für die in der Reco-Boxx integrierten
Filtereinschubrahmen.
Sehr große Filterflächen sorgen für lange Standzeiten
und minimalste Druckverluste.
Verschmutzter Filter kann mit dem Hausmüll bzw.
Restmüll entsorgt werden.
Nachhaltige Produktion aus den Materialien Filtervlies
und Pappe. Die Stabilität und Dichtung wird durch die
in der Reco-Boxx integrierten metallischen
Filtereinschubrahmen gewährleistet, welche in der
Reco-Boxx verbleiben.
Technische Daten
Filterklasse : ePM2,5 70% (F7)
Verpackungseinheit : 1 Stück
Sortiment : 33
GTIN (EAN) : 4045314431634
Hersteller: AEREX
CRB 1200-FF Ersatzfilter
Artikelnummer: 0043.0163
Menge: 1,000 Stck

**10.4631 CRB 1200 Ersatzfilter Ersatz-Luftfilter für zentrale Lüftungsgeräte CRB 1200, Filterklasse M**
Passend für die in der Reco-Boxx integrierten
Filtereinschubrahmen.
Sehr große Filterflächen sorgen für lange Standzeiten
und minimalste Druckverluste.
Verschmutzter Filter kann mit dem Hausmüll bzw.
Restmüll entsorgt werden.
Nachhaltige Produktion aus den Materialien Filtervlies
und Pappe. Die Stabilität und Dichtung wird durch die
in der Reco-Boxx integrierten metallischen
Filtereinschubrahmen gewährleistet, welche in der
Reco-Boxx verbleiben.
Technische Daten
Filterklasse : ePM10 65% (M5)
Verpackungseinheit : 1 Stück
Sortiment : 33
GTIN (EAN) : 4045314438565
Hersteller: AEREX
CRB 1200-M5 Ersatzfilter
Artikelnummer: 0043.0856
Menge: 1,000 Stck

**10.4632 Filter-S Ersatzfilter Ersatz-Luftfilter-Set für zentrale Lüftungsgeräte Reco-Boxx TOP 1000-W**
Ersatz-Luftfilter-Set für zentrale Lüftungsgeräte
Reco-Boxx TOP 1000-W, für Geräte ab Juli 2015.
Filter-Set bestehend aus: 1 Stück G4 Abluftfilter, 1
Stück F7 Außenluftfilter.
Technische Daten
Filterart : Staubfilter, Feinfilter/Pollenfilter
Filterklasse : G4/F7
Verpackungseinheit : Filter-Set: 1 Stück G4
Abluftfilter, 1 Stück F7 Außenluftfilter
Sortiment : 33
GTIN (EAN) : 4045314437841
Hersteller: AEREX
Filter-Set RB TOP 1000 Ersatzfilter
Artikelnummer: 0043.0784
Menge: 1,000 Stck

**10.4633 RB TOP 1 Ersatzfilter Ersatz-Luftfilter für zentrale Lüftungsgeräte Reco-Boxx TOP 1000-W, Ge**
Für Geräte bis Juni 2015.
Sehr große Filterflächen für längere Stadtzeiten und
minimalste Druckverluste.
Verschmutzter Filter kann über den Hausmüll bzw.
Restmüll entsorgt werden.
Technische Daten
Filterklasse : G4
Verpackungseinheit : 1 Stück
Sortiment : 33
GTIN (EAN) : 4045314437827
Hersteller: AEREX
RB TOP 1000-GF Ersatzfilter
Artikelnummer: 0043.0782
Menge: 1,000 Stck

**10.4634 RB TOP 1 Ersatzfilter Ersatz-Luftfilter für zentrale Lüftungsgeräte Reco-Boxx TOP 1000-W, Ge**
Für Geräte bis Juni 2015.
Sehr große Filterflächen für längere Stadtzeiten und
minimalste Druckverluste.
Verschmutzter Filter kann über den Hausmüll bzw.
Restmüll entsorgt werden.
Technische Daten
Filterklasse : F7
Verpackungseinheit : 1 Stück
Sortiment : 33
GTIN (EAN) : 4045314437834
Hersteller: AEREX
RB TOP 1000-FF Ersatzfilter
Artikelnummer: 0043.0783
Menge: 1,000 Stck

**10.4635 RB 1200- Ersatzfilter Ersatz-Aktivkohle-Luftfilter für zentrale Lüftungsgeräte Reco-Boxx 120**
Ersatz-Aktivkohle-Luftfilter für zentrale
Lüftungsgeräte Reco-Boxx 1200 Z
Filterklasse F7/Aktivkohle für die Außenluft
Technische Daten
Filterart : Aktivkohlefilter
Filterklasse : F7/Aktivkohle
Verpackungseinheit : 1 Stück
Sortiment : 33
GTIN (EAN) : 4045314430897
Hersteller: AEREX
RB 1200-AKF Ersatzfilter
Artikelnummer: 0043.0089
Menge: 1,000 Stck

**10.4636 RB 1200- Ersatzfilter Ersatz-Luftfilter für zentrale Lüftungsgeräte Reco-Boxx 1200 Z. Filter**
Ersatz-Luftfilter für zentrale Lüftungsgeräte Reco-Boxx
1200 Z
Filterklasse F7 für die Außenluft
Technische Daten
Filterart : Feinfilter/Pollenfilter
Filterklasse : F7
Verpackungseinheit : 1 Stück
Sortiment : 33
GTIN (EAN) : 4045314430880
Hersteller: AEREX
RB 1200-FF Ersatzfilter
Artikelnummer: 0043.0088
Menge: 1,000 Stck

**10.4637 RB 1200- Ersatzfilter Ersatz-Luftfilter für zentrale Lüftungsgeräte Reco-Boxx 1200 Z, Filter**
Ersatz-Luftfilter für zentrale Lüftungsgeräte Reco-Boxx
1200 Z
Filterklasse G4 für die Abluft
Technische Daten
Filterart : Staubfilter
Filterklasse : G4
Verpackungseinheit : 1 Stück
Sortiment : 33
GTIN (EAN) : 4045314430873
Hersteller: AEREX
RB 1200-GF Ersatzfilter
Artikelnummer: 0043.0087
Menge: 1,000 Stck

**10.4638 RB 2000- Ersatzfilter Ersatz-Luftfilter für zentrale Lüftungsgeräte Reco-Boxx 2000 Z, Filter**
Ersatz-Luftfilter für zentrale Lüftungsgeräte Reco-Boxx
2000 Z
Filterklasse F7 für die Außenluft
Technische Daten
Filterart : Feinfilter/Pollenfilter
Filterklasse : F7
Verpackungseinheit : 1 Set (2 Stück)
Sortiment : 33
GTIN (EAN) : 4045314431009
Hersteller: AEREX
RB 2000-FF Ersatzfilter
Artikelnummer: 0043.0100
Menge: 1,000 Stck

**10.4639 RB 2000- Ersatzfilter Ersatz-Luftfilter für zentrale Lüftungsgeräte Reco-Boxx 2000 Z, Filter**
Ersatz-Luftfilter für zentrale Lüftungsgeräte Reco-Boxx
2000 Z
Filterklasse G4 für die Abluft
Technische Daten
Filterart : Staubfilter
Filterklasse : G4
Verpackungseinheit : 1 Set (2 Stück)
Sortiment : 33
GTIN (EAN) : 4045314430996
Hersteller: AEREX
RB 2000-GF Ersatzfilter
Artikelnummer: 0043.0099
Menge: 1,000 Stck

**10.4640 RB 3500- Ersatzfilter Ersatz-Aktivkohle-Luftfilter für zentrale Lüftungsgeräte Reco-Boxx 350**
Ersatz-Aktivkohle-Luftfilter für zentrale
Lüftungsgeräte Reco-Boxx 3500 Z
Filterklasse F7/Aktivkohle für die Außenluft
Technische Daten
Filterart : Aktivkohlefilter
Filterklasse : F7/Aktivkohle
Verpackungseinheit : 1 Set (2 Stück)
Sortiment : 33
GTIN (EAN) : 4045314430934
Hersteller: AEREX
RB 3500-AKF Ersatzfilter
Artikelnummer: 0043.0093
Menge: 1,000 Stck

**10.4641 RB 3500- Ersatzfilter Ersatz-Luftfilter für zentrale Lüftungsgeräte Reco-Boxx 3500 Z. Filter**
Ersatz-Luftfilter für zentrale Lüftungsgeräte Reco-Boxx
3500 Z
Filterklasse F7 für die Außenluft
Technische Daten
Filterart : Feinfilter/Pollenfilter
Filterklasse : F7
Verpackungseinheit : 1 Set (2 Stück)
Sortiment : 33
GTIN (EAN) : 4045314430927
Hersteller: AEREX
RB 3500-FF Ersatzfilter
Artikelnummer: 0043.0092
Menge: 1,000 Stck

**10.4642 RB 3500- Ersatzfilter Ersatz-Luftfilter für zentrale Lüftungsgeräte Reco-Boxx 3500 Z, Filter**
Ersatz-Luftfilter für zentrale Lüftungsgeräte Reco-Boxx
3500 Z
Filterklasse G4 für die Abluft
Technische Daten
Filterart : Staubfilter
Filterklasse : G4
Verpackungseinheit : 1 Set (2 Stück)
Sortiment : 33
GTIN (EAN) : 4045314430910
Hersteller: AEREX
RB 3500-GF Ersatzfilter
Artikelnummer: 0043.0091
Menge: 1,000 Stck

**10.4643 RBMax-ES Einschubrahmen für Luftfilter Einschubrahmen für für zentrale Lüftungsgeräte Reco-Boxx Max. Passend**
Günstiger Filtertausch!
3 verschiedene Filterarten stehen zur Auswahl: -
Staubfilter G4 (RBMax-GFZ). - Feinfilter (Pollenfilter)
F7 (RBMax-ESRFF) in Verbindung mit Einschubrahmen
(RBMax-ESR). - Aktivkohlefilter F7 (RBMax-AKF) in
Verbindung mit Einschubrahmen (RBMax-ESR). Aktivkohle -
Plisseefiltereinsatz mit eingearbeitetem F7
Vorfiltervlies.
Achtung: bei erstmaligem Einsatz des Feinfilter F7 oder
Aktivkohlefilter unbedingt den Einschubrahmen
(RBMax-ESR) mitbestellen!
Einschubrahmen (RBMax-ESR) wird zur Filteraufnahme des
Feinfilters (RBMax-ESRFF) oder des Aktivkohlefilters
(RBMax-AKF) verwendet und kann immer wieder genutzt
werden.
Der Feinfilter und der Aktivkohlefilter sind nur mit
dem Einschubrahmen zu verwenden.
Technische Daten
Material : Stahlblech, verzinkt
Verpackungseinheit : 1 Stück
Sortiment : 33
GTIN (EAN) : 4045314430736
Hersteller: AEREX
RBMax-ESR Einschubrahmen für Luftfilter
Artikelnummer: 0043.0073
Menge: 1,000 Stck

**10.4644 RBMax-GF Ersatzfilter Ersatz-Luftfilter für zentrale Lüftungsgeräte Reco-Boxx Max, Filterkla**
Günstiger Filtertausch!
3 verschiedene Filterarten stehen zur Auswahl: -
Staubfilter G4 (RBMax-GFZ). - Feinfilter (Pollenfilter)
F7 (RBMax-ESRFF) in Verbindung mit Einschubrahmen
(RBMax-ESR). - Aktivkohlefilter F7 (RBMax-AKF) in
Verbindung mit Einschubrahmen (RBMax-ESR). Aktivkohle -
Plisseefiltereinsatz mit eingearbeitetem F7
Vorfiltervlies.
Achtung: bei erstmaligem Einsatz des Feinfilter F7 oder
Aktivkohlefilter unbedingt den Einschubrahmen
(RBMax-ESR) mitbestellen!
Einschubrahmen (RBMax-ESR) wird zur Filteraufnahme des
Feinfilters (RBMax-ESRFF) oder des Aktivkohlefilters
(RBMax-AKF) verwendet und kann immer wieder genutzt
werden.
Der Feinfilter und der Aktivkohlefilter sind nur mit
dem Einschubrahmen zu verwenden.
Technische Daten
Material : -
Filterklasse : G4
Verpackungseinheit : 10 Stück
Sortiment : 33
GTIN (EAN) : 4045314430729
Hersteller: AEREX
RBMax-GFZ Ersatzfilter
Artikelnummer: 0043.0072
Menge: 1,000 Stck

**10.4645 RBMax-ES Ersatzfilter Ersatz-Luftfilter für zentrale Lüftungsgeräte Reco-Boxx Max, Filterkla**
Günstiger Filtertausch!
3 verschiedene Filterarten stehen zur Auswahl: -
Staubfilter G4 (RBMax-GFZ). - Feinfilter (Pollenfilter)
F7 (RBMax-ESRFF) in Verbindung mit Einschubrahmen
(RBMax-ESR). - Aktivkohlefilter F7 (RBMax-AKF) in
Verbindung mit Einschubrahmen (RBMax-ESR). Aktivkohle -
Plisseefiltereinsatz mit eingearbeitetem F7
Vorfiltervlies.
Achtung: bei erstmaligem Einsatz des Feinfilter F7 oder
Aktivkohlefilter unbedingt den Einschubrahmen
(RBMax-ESR) mitbestellen!
Einschubrahmen (RBMax-ESR) wird zur Filteraufnahme des
Feinfilters (RBMax-ESRFF) oder des Aktivkohlefilters
(RBMax-AKF) verwendet und kann immer wieder genutzt
werden.
Der Feinfilter und der Aktivkohlefilter sind nur mit
dem Einschubrahmen zu verwenden.
Technische Daten
Material : -
Filterklasse : F7
Verpackungseinheit : 1 Stück
Sortiment : 33
GTIN (EAN) : 4045314430743
Hersteller: AEREX
RBMax-ESRFF Ersatzfilter
Artikelnummer: 0043.0074
Menge: 1,000 Stck

**10.4646 RBMax-AK Ersatzfilter Ersatz-Aktivkohle-Luftfilter für zentrale Lüftungsgeräte Reco-Boxx Max**
Günstiger Filtertausch!
3 verschiedene Filterarten stehen zur Auswahl: -
Staubfilter G4 (RBMax-GFZ). - Feinfilter (Pollenfilter)
F7 (RBMax-ESRFF) in Verbindung mit Einschubrahmen
(RBMax-ESR). - Aktivkohlefilter F7 (RBMax-AKF) in
Verbindung mit Einschubrahmen (RBMax-ESR). Aktivkohle -
Plisseefiltereinsatz mit eingearbeitetem F7
Vorfiltervlies.
Achtung: bei erstmaligem Einsatz des Feinfilter F7 oder
Aktivkohlefilter unbedingt den Einschubrahmen
(RBMax-ESR) mitbestellen!
Einschubrahmen (RBMax-ESR) wird zur Filteraufnahme des
Feinfilters (RBMax-ESRFF) oder des Aktivkohlefilters
(RBMax-AKF) verwendet und kann immer wieder genutzt
werden.
Der Feinfilter und der Aktivkohlefilter sind nur mit
dem Einschubrahmen zu verwenden.
Technische Daten
Material : -
Filterklasse : F7/Aktivkohle
Verpackungseinheit : 1 Stück
Sortiment : 33
GTIN (EAN) : 4045314430750
Hersteller: AEREX
RBMax-AKF Ersatzfilter
Artikelnummer: 0043.0075
Menge: 1,000 Stck

**10.4647 DRF-90 Ersatzfilter Ersatz-Luftfilter für zentrale Lüftungsgeräte Reco-Boxx 90, Filterklas**
Technische Daten
Filterklasse : G4
Breite : 400 mm
Höhe : 200 mm
Tiefe :
Verpackungseinheit : 2 Stück
Sortiment : 33
GTIN (EAN) : 4045314430309
Hersteller: AEREX
DRF-90 Ersatzfilter
Artikelnummer: 0043.0030
Menge: 1,000 Stck

**10.4648 RB-1000 Ersatzfilter Ersatz-Luftfilter für zentrale Lüftungsgeräte Reco-Boxx 1000 Flat (bis**
Technische Daten
Filterklasse : G4
Verpackungseinheit : 1 Stück
Sortiment : 33
GTIN (EAN) : 4045314431108
Hersteller: AEREX
RB-1000 Flat-GF (bis 2011) Ersatzfilter
Artikelnummer: 0043.0110
Menge: 1,000 Stck

**10.4649 RB-1000 Ersatzfilter Ersatz-Luftfilter für zentrale Lüftungsgeräte Reco-Boxx 1000 Flat (bis**
Technische Daten
Filterklasse : F7
Verpackungseinheit : 1 Stück
Sortiment : 33
GTIN (EAN) : 4045314431115
Hersteller: AEREX
RB-1000 Flat-FF (bis 2011) Ersatzfilter
Artikelnummer: 0043.0111
Menge: 1,000 Stck

**10.4650 RB-2000 Ersatzfilter Ersatz-Luftfilter für zentrale Lüftungsgeräte Reco-Boxx 2000 Flat (bis**
Technische Daten
Filterklasse : G4
Verpackungseinheit : 1 Stück
Sortiment : 33
GTIN (EAN) : 4045314431184
Hersteller: AEREX
RB-2000 Flat-GF (bis 2011) Ersatzfilter
Artikelnummer: 0043.0118
Menge: 1,000 Stck

**10.4651 RB-2000 Ersatzfilter Ersatz-Luftfilter für zentrale Lüftungsgeräte Reco-Boxx 2000 Flat (bis**
Technische Daten
Filterklasse : F7
Verpackungseinheit : 1 Stück
Sortiment : 33
GTIN (EAN) : 4045314431191
Hersteller: AEREX
RB-2000 Flat-FF (bis 2011) Ersatzfilter
Artikelnummer: 0043.0119
Menge: 1,000 Stck

**10.4652 EVH-Flat Ersatzfilter Ersatz-Luftfilter für EVH-Flat, Filterklasse G4, 1 Stück**
Technische Daten
Filterart : Staubfilter
Filterklasse : G4
Verpackungseinheit : 1 Stück
Sortiment : 33
GTIN (EAN) : 4045314431504
Hersteller: AEREX
EVH-Flat-GF Ersatzfilter
Artikelnummer: 0043.0150
Menge: 1,000 Stck

**10.4653 TOP 100 Ersatzfilter Ersatz-Luftfilter für dezentrale Lüftungsgeräte Reco-Boxx Top 100, Fil**
Reco-Boxx Top 100 Außen- und Abluftfilter F5.
Technische Daten
Filterart : Außen- und Abluftfilter
Filterklasse : F5
Verpackungseinheit : 1 Stück
Sortiment : 16
GTIN (EAN) : 4045314437445
Hersteller: AEREX
TOP 100 EF 5 Ersatzfilter
Artikelnummer: 0043.0744
Menge: 1,000 Stck

**10.4654 TOP 100 Ersatzfilter Ersatz-Luftfilter für dezentrale Lüftungsgeräte Reco-Boxx Top 100, Fil**
Reco-Boxx Top 100 Außenluftfilter F7.
Technische Daten
Filterart : Außenluftfilter
Filterklasse : F7
Verpackungseinheit : 1 Stück
Sortiment : 16
GTIN (EAN) : 4045314437452
Hersteller: AEREX
TOP 100 EZF 7 Ersatzfilter
Artikelnummer: 0043.0745
Menge: 1,000 Stck

**10.4655 TOP 180 Ersatzfilter Ersatz-Luftfilter für dezentrale Lüftungsgeräte Reco-Boxx Top 180, Fil**
Technische Daten
Filterart : Außen- und Abluftfilter
Filterklasse : F5
Verpackungseinheit : 1 Stück
Sortiment : 33
GTIN (EAN) : 4045314431399
Hersteller: AEREX
TOP 180 EF 5 Ersatzfilter
Artikelnummer: 0043.0139
Menge: 1,000 Stck

**10.4656 TOP 180 Ersatzfilter Ersatz-Luftfilter für dezentrale Lüftungsgeräte Reco-Boxx Top 180, Fil**
Technische Daten
Filterart : Außenluftfilter
Filterklasse : F7
Verpackungseinheit : 1 Stück
Sortiment : 33
GTIN (EAN) : 4045314431405
Hersteller: AEREX
TOP 180 EF 7 Ersatzfilter
Artikelnummer: 0043.0140
Menge: 1,000 Stck

**10.4657 TOP 180 Kühlmodulfilter Ersatz-Luftfilter für das Kühlmodul TOP 180 KM, Filterklasse F5 für Au**
Technische Daten
Filterart : Außen- und Abluftfilter
Filterklasse : F5
Verpackungseinheit : 1 Stück
Sortiment : 33
GTIN (EAN) : 4045314431368
Hersteller: AEREX
TOP 180 EKF 5 Kühlmodulfilter
Artikelnummer: 0043.0136
Menge: 1,000 Stck

**10.4658 TOP 180 Kühlmodulfilter Ersatz-Luftfilter für das Kühlmodul TOP 180 KM, Filterklasse F7 für Au**
Technische Daten
Filterart : Außenluftfilter
Filterklasse : F7
Verpackungseinheit : 1 Stück
Sortiment : 33
GTIN (EAN) : 4045314431375
Hersteller: AEREX
TOP 180 EKF 7 Kühlmodulfilter
Artikelnummer: 0043.0137
Menge: 1,000 Stck

**10.4659 TOP 300 Ersatzfilter Ersatz-Luftfilter für dezentrale Lüftungsgeräte Reco-Boxx Top 300, Fil**
Abluftfilter F5 für Reco-Boxx TOP 300.
Technische Daten
Filterart : Abluftfilter
Filterklasse : F5
Verpackungseinheit : 1 Stück
Sortiment : 16
GTIN (EAN) : 4045314431221
Hersteller: AEREX
TOP 300 EAF 5 Ersatzfilter
Artikelnummer: 0043.0122
Menge: 1,000 Stck

**10.4660 TOP 300 Ersatzfilter Ersatz-Luftfilter für dezentrale Lüftungsgeräte Reco-Boxx Top 300, Fil**
Außenluftfilter F5 für Reco-Boxx TOP 300.
Technische Daten
Filterart : Außenluftfilter
Filterklasse : F5
Verpackungseinheit : 1 Stück
Sortiment : 16
GTIN (EAN) : 4045314431207
Hersteller: AEREX
TOP 300 EZF 5 Ersatzfilter
Artikelnummer: 0043.0120
Menge: 1,000 Stck

**10.4661 TOP 300 Ersatzfilter Ersatz-Luftfilter für dezentrale Lüftungsgeräte Reco-Boxx Top 300, Fil**
Außenluftfilter F7 für Reco-Boxx TOP 300.
Technische Daten
Filterart : Außenluftfilter
Filterklasse : F7
Verpackungseinheit : 1 Stück
Sortiment : 16
GTIN (EAN) : 4045314431214
Hersteller: AEREX
TOP 300 EZF 7 Ersatzfilter
Artikelnummer: 0043.0121
Menge: 1,000 Stck

**10.4662 TOP 300 Kühlmodulfilter Ersatz-Luftfilter für das Kühlmodul TOP 300 KM, Filterklasse F5 für Au**
Außenluftfilter F5 für das Kühlmodul TOP 300 KM
(benötigt werden 2 Stück pro Gerät).
Technische Daten
Filterart : Außenluftfilter
Filterklasse : F5
Verpackungseinheit : 1 Stück
Sortiment : 16
GTIN (EAN) : 4045314437506
Hersteller: AEREX
TOP 300 EKF 5 Kühlmodulfilter
Artikelnummer: 0043.0750
Menge: 1,000 Stck

**10.4663 TOP 300 Kühlmodulfilter Ersatz-Luftfilter für das Kühlmodul TOP 300 KM, Filterklasse F7 für Au**
Außenluftfilter F7 für das Kühlmodul TOP 300 KM
(benötigt werden 2 Stück pro Gerät).
Technische Daten
Filterart : Außenluftfilter
Filterklasse : F7
Verpackungseinheit : 1 Stück
Sortiment : 16
GTIN (EAN) : 4045314431382
Hersteller: AEREX
TOP 300 EKF 7 Kühlmodulfilter
Artikelnummer: 0043.0138
Menge: 1,000 Stck

**10.4664 TOP 500 Ersatzfilter Ersatz-Luftfilter für dezentrale Lüftungsgeräte Reco-Boxx Top 500, Fil**
Technische Daten
Filterart : Abluftfilter
Filterklasse : F5
Verpackungseinheit : 1 Stück
Sortiment : 16
GTIN (EAN) : 4045314431283
Hersteller: AEREX
TOP 500 EAF 5 Ersatzfilter
Artikelnummer: 0043.0128
Menge: 1,000 Stck

**10.4665 TOP 500 Ersatzfilter Ersatz-Luftfilter für dezentrale Lüftungsgeräte Reco-Boxx Top 500 Wand**
Technische Daten
Filterart : Außenluftfilter
Filterklasse : F5
Verpackungseinheit : 1 Stück
Sortiment : 16
GTIN (EAN) : 4045314431245
Hersteller: AEREX
TOP 500 EZF 5-W Ersatzfilter
Artikelnummer: 0043.0124
Menge: 1,000 Stck

**10.4666 TOP 500 Ersatzfilter Ersatz-Luftfilter für dezentrale Lüftungsgeräte Reco-Boxx Top 500 Dach**
Technische Daten
Filterart : Außenluftfilter
Filterklasse : F5
Verpackungseinheit : 1 Stück
Sortiment : 16
GTIN (EAN) : 4045314431269
Hersteller: AEREX
TOP 500 EZF 5-D Ersatzfilter
Artikelnummer: 0043.0126
Menge: 1,000 Stck

**10.4667 TOP 500 Ersatzfilter Ersatz-Luftfilter für dezentrale Lüftungsgeräte Reco-Boxx Top 500 Wand**
Technische Daten
Filterart : Außenluftfilter
Filterklasse : F7
Verpackungseinheit : 1 Stück
Sortiment : 16
GTIN (EAN) : 4045314431252
Hersteller: AEREX
TOP 500 EZF 7-W Ersatzfilter
Artikelnummer: 0043.0125
Menge: 1,000 Stck

**10.4668 TOP 500 Ersatzfilter Ersatz-Luftfilter für dezentrale Lüftungsgeräte Reco-Boxx Top 500 Dach**
Technische Daten
Filterart : Außenluftfilter
Filterklasse : F7
Verpackungseinheit : 1 Stück
Sortiment : 16
GTIN (EAN) : 4045314431276
Hersteller: AEREX
TOP 500 EZF 7-D Ersatzfilter
Artikelnummer: 0043.0127
Menge: 1,000 Stck

**10.4669 TOP 500 Kühlmodulfilter Ersatz-Luftfilter für das Kühlmodul TOP 500 KM, Filterklasse F5 für Au**
Technische Daten
Filterart : Außenluftfilter
Filterklasse : F5
Verpackungseinheit : 1 Stück
Sortiment : 16
GTIN (EAN) : 4045314437551
Hersteller: AEREX
TOP 500 EKF 5 Kühlmodulfilter
Artikelnummer: 0043.0755
Menge: 1,000 Stck

**10.4670 TOP 500 Kühlmodulfilter Ersatz-Luftfilter für das Kühlmodul TOP 500 KM, Filterklasse F7 für Au**
Technische Daten
Filterart : Außenluftfilter
Filterklasse : F7
Verpackungseinheit : 1 Stück
Sortiment : 16
GTIN (EAN) : 4045314437766
Hersteller: AEREX
TOP 500 EKF 7 Kühlmodulfilter
Artikelnummer: 0043.0776
Menge: 1,000 Stck

**10.4671 TOP 800 Ersatzfilter Ersatz-Luftfilter für dezentrale Lüftungsgeräte Reco-Boxx Top 800, Fil**
Technische Daten
Filterart : Abluftfilter
Filterklasse : F5
Verpackungseinheit : 1 Stück
Sortiment : 16
GTIN (EAN) : 4045314431344
Hersteller: AEREX
TOP 800 EAF 5 Ersatzfilter
Artikelnummer: 0043.0134
Menge: 1,000 Stck

**10.4672 TOP 800 Ersatzfilter Ersatz-Luftfilter für dezentrale Lüftungsgeräte Reco-Boxx Top 800 Wand**
Technische Daten
Filterart : Außenluftfilter
Filterklasse : F5
Verpackungseinheit : 1 Stück
Sortiment : 16
GTIN (EAN) : 4045314431306
Hersteller: AEREX
TOP 800 EZF 5-W Ersatzfilter
Artikelnummer: 0043.0130
Menge: 1,000 Stck

**10.4673 TOP 800 Ersatzfilter Ersatz-Luftfilter für dezentrale Lüftungsgeräte Reco-Boxx Top 800 Dach**
Technische Daten
Filterart : Außenluftfilter
Filterklasse : F5
Verpackungseinheit : 1 Stück
Sortiment : 16
GTIN (EAN) : 4045314431320
Hersteller: AEREX
TOP 800 EZF 5-D Ersatzfilter
Artikelnummer: 0043.0132
Menge: 1,000 Stck

**10.4674 TOP 800 Ersatzfilter Ersatz-Luftfilter für dezentrale Lüftungsgeräte Reco-Boxx Top 800 Wand**
Technische Daten
Filterart : Außenluftfilter
Filterklasse : F7
Verpackungseinheit : 1 Stück
Sortiment : 16
GTIN (EAN) : 4045314431313
Hersteller: AEREX
TOP 800 EZF 7-W Ersatzfilter
Artikelnummer: 0043.0131
Menge: 1,000 Stck

**10.4675 TOP 800 Ersatzfilter Ersatz-Luftfilter für dezentrale Lüftungsgeräte Reco-Boxx Top 800 Dach**
Technische Daten
Filterart : Außenluftfilter
Filterklasse : F7
Verpackungseinheit : 1 Stück
Sortiment : 16
GTIN (EAN) : 4045314431337
Hersteller: AEREX
TOP 800 EZF 7-D Ersatzfilter
Artikelnummer: 0043.0133
Menge: 1,000 Stck

**10.4676 TOP 800 Kühlmodulfilter Ersatz-Luftfilter für das Kühlmodul TOP 800 KM, Filterklasse F5 für Au**
Technische Daten
Filterart : Außenluftfilter
Filterklasse : F5
Verpackungseinheit : 1 Stück
Sortiment : 16
GTIN (EAN) : 4045314437612
Hersteller: AEREX
TOP 800 EKF 5 Kühlmodulfilter
Artikelnummer: 0043.0761
Menge: 1,000 Stck

**10.4677 TOP 800 Kühlmodulfilter Ersatz-Luftfilter für das Kühlmodul TOP 800 KM, Filterklasse F7 für Au**
Technische Daten
Filterart : Außenluftfilter
Filterklasse : F7
Verpackungseinheit : 1 Stück
Sortiment : 16
GTIN (EAN) : 4045314437773
Hersteller: AEREX
TOP 800 EKF 7 Kühlmodulfilter
Artikelnummer: 0043.0777
Menge: 1,000 Stck

**10.4678 PHK 180- Ersatzfilter Ersatz-Luftfilter für zentrale Lüftungsgeräte AEREX PHK 180, für die A**
Benötigt werden jeweils ein G4-Staubfilter für die
Abluft und 1 Stück Feinfilter F7 in der Außenluft.
Technische Daten
Filterklasse : G4
Verpackungseinheit : 10 Stück
Sortiment : 33
GTIN (EAN) : 4045314432730
Hersteller: AEREX
PHK 180-GF Ersatzfilter
Artikelnummer: 0043.0273
Menge: 1,000 Stck

**10.4679 PHK 180- Ersatzfilter Ersatz-Luftfilter für zentrale Lüftungsgeräte AEREX PHK 180, für die A**
Benötigt werden jeweils ein G4-Staubfilter für die
Abluft und 1 Stück Feinfilter F7 in der Außenluft.
Technische Daten
Filterklasse : F7
Verpackungseinheit : 1 Stück
Sortiment : 33
GTIN (EAN) : 4045314432747
Hersteller: AEREX
PHK 180-FF Ersatzfilter
Artikelnummer: 0043.0274
Menge: 1,000 Stck

**10.4680 PHK 180- Einschubrahmen für Luftfilter Einschubrahmen für Luftfilter G4 in zentralen Lüftungsgeräten AEREX PH**
Benötigt werden jeweils ein G4-Staubfilter für die
Abluft und 1 Stück Feinfilter F7 in der Außenluft.
Einschubrahmen zur Filterkaskade für zusätzlichen
G4-Filter in der Außenluft im AEREX Kompaktaggregat
PHK-180.
Dient als Vorfilter vor dem integrierten F7-Feinfilter
in der Außenluftansaugkammer des PHK-180.
Wird benötigt, wenn keine Vorfilterung im Bereich eines
notwendigen (Sole-) Erdwärmetauschers oder
Elektro-Vorheizregisters integriert ist.
Lierferumfang: 1 Metalleinschubrahmen mit 1 Stück
G4-Filtereinsatz.
Technische Daten
Verpackungseinheit : 1 Stück
Sortiment : 33
GTIN (EAN) : 4045314432754
Hersteller: AEREX
PHK 180-ESRGF Einschubrahmen für Luftfilter
Artikelnummer: 0043.0275
Menge: 1,000 Stck

**10.4681 A-GF Ersatzfilter Ersatz-Luftfilter für Aerex BW und WP, Filterklasse G4, 10 Stück**
Grobstaubfilter. Benötigt werden 2 Stück, jeweils ein
Filter für Zuluft- und Abluftseite.
Wechseln der Filter spätestens, wenn gelbe Meldeleuchte
am Bedienteil aktiv und entsprechender Text im
Bedienteildisplay erscheint.
Technische Daten
Filterart : Staubfilter
Filterklasse : G4
Verpackungseinheit : 10 Stück
Sortiment : 33
GTIN (EAN) : 4045314430446
Hersteller: AEREX
A-GF Ersatzfilter
Artikelnummer: 0043.0044
Menge: 1,000 Stck

**10.4682 ZL4-96-3 Ersatzfilter Ersatz-Luftfilter für Uni-Box R-270-01, Filterklasse G4, 3 Stück**
Ersatzfilter für Uni-Box R-270-01.
Der Filter sollte vierteljährlich inspiziert und
gegebenenfalls gereinigt werden, jährlich durch einen
neuen Filter ersetzen.
Technische Daten
Material : Papprahmen und Kunststoffvlies mit
Metallgitter
Filterart : Staubfilter
Filterklasse : G4
Breite : 320 mm
Höhe : 200 mm
Tiefe : 80 mm
Verpackungseinheit : 3 Stück
Sortiment : 33
GTIN (EAN) : 4045314430699
Hersteller: AEREX
ZL4-96-3 Ersatzfilter
Artikelnummer: 0043.0069
Menge: 1,000 Stck

**10.4683 ZL4-112- Ersatzfilter Ersatz-Luftfilter für Uni-Box R-300 und Uni-Box R-150. Filterklasse G4**
Ersatzfilter für Uni-Box R-300und Uni-Box R-150.
Der Filter sollte vierteljährlich inspiziert und
gegebenenfalls gereinigt werden, jährlich durch einen
neuen Filter ersetzen.
Technische Daten
Material : Papprahmen und Kunststoffvlies mit
Metallgitter
Filterart : Staubfilter
Filterklasse : G4
Breite : 318 mm
Höhe : 165 mm
Tiefe : 112 mm
Verpackungseinheit : 3 Stück
Sortiment : 33
GTIN (EAN) : 4045314430705
Hersteller: AEREX
ZL4-112-3 Ersatzfilter
Artikelnummer: 0043.0070
Menge: 1,000 Stck

**10.4684 PF-RMC01 Ersatzfilter Ersatz-Luftfilter für die Uni-Box R-MaxControl 01 PF, Filterklasse G4,**
Günstiger Filtertausch!
Ersatzfilter für die Uni-Box R-MaxControl PF
Geräteserie.
Sehr große Filterfläche für längere Standzeiten und
minimalste Druckverluste.
Kostengünstig durch integrierten Einschubrahmen zur
Aufnahme des Filters.
Der Filter sollte vierteljährlich inspiziert und
gegebenenfalls gereinigt werden, jährlich durch einen
neuen Filter ersetzen.
Verschmutzter Filter kann mit dem Hausmüll bzw.
Restmüll entsorgt werden.
Technische Daten
Filterklasse : G4
Verpackungseinheit : 1 Stück
Sortiment : 33
GTIN (EAN) : 4045314430965
Hersteller: AEREX
PF-RMC01 Ersatzfilter
Artikelnummer: 0043.0096
Menge: 1,000 Stck

**10.4685 PF-RMC03 Ersatzfilter Ersatz-Luftfilter für die Uni-Box R-MaxControl PF 03, Filterklasse G4,**
Günstiger Filtertausch!
Ersatzfilter für die Uni-Box R-MaxControl PF
Geräteserie.
Sehr große Filterfläche für längere Standzeiten und
minimalste Druckverluste.
Kostengünstig durch integrierten Einschubrahmen zur
Aufnahme des Filters.
Der Filter sollte vierteljährlich inspiziert und
gegebenenfalls gereinigt werden, jährlich durch einen
neuen Filter ersetzen.
Verschmutzter Filter kann mit dem Hausmüll bzw.
Restmüll entsorgt werden.
Technische Daten
Filterklasse : G4
Verpackungseinheit : 1 Stück
Sortiment : 33
GTIN (EAN) : 4045314430972
Hersteller: AEREX
PF-RMC03 Ersatzfilter
Artikelnummer: 0043.0097
Menge: 1,000 Stck

**10.4686 PF-RMC05 Ersatzfilter Ersatz-Luftfilter für die Uni-Box R-MaxControl PF 05, Filterklasse G4,**
Günstiger Filtertausch!
Ersatzfilter für die Uni-Box R-MaxControl PF
Geräteserie.
Sehr große Filterfläche für längere Standzeiten und
minimalste Druckverluste.
Kostengünstig durch integrierten Einschubrahmen zur
Aufnahme des Filters.
Der Filter sollte vierteljährlich inspiziert und
gegebenenfalls gereinigt werden, jährlich durch einen
neuen Filter ersetzen.
Verschmutzter Filter kann mit dem Hausmüll bzw.
Restmüll entsorgt werden.
Technische Daten
Filterklasse : G4
Verpackungseinheit : 1 Stück
Sortiment : 33
GTIN (EAN) : 4045314430989
Hersteller: AEREX
PF-RMC05 Ersatzfilter
Artikelnummer: 0043.0098
Menge: 1,000 Stck

**10.4687 RMC03-GF Ersatzfilter Ersatz-Luftfilter für die Uni-Box R-MaxControl 03 WH/EH, Filterklasse**
Günstiger Filtertausch!
Ersatzfilter G4 für die Uni-Box R-MaxControl 03-WH/EH.
Sehr große Filterfläche für längere Standzeiten und
minimalste Druckverluste.
Der Filter sollte vierteljährlich inspiziert und
gegebenenfalls gereinigt werden, jährlich durch einen
neuen Filter ersetzen.
Verschmutzter Filter kann mit dem Hausmüll bzw.
Restmüll entsorgt werden.
Technische Daten
Filterart : Staubfilter
Filterklasse : G4
Verpackungseinheit : 1 Stück
Sortiment : 33
GTIN (EAN) : 4045314438497
Hersteller: AEREX
RMC03-GF Ersatzfilter
Artikelnummer: 0043.0849
Menge: 1,000 Stck

**10.4688 RMC03-TF Ersatzfilter Ersatz-Luftfilter für die Uni-Box R-MaxControl 03 WH-TF7/EH-TF7, Filte**
Günstiger Filtertausch!
Ersatzfilter F7-Taschenfilter für die Uni-Box
R-MaxControl 03-WH/EH.
Sehr große Filterfläche für längere Standzeiten und
minimalste Druckverluste.
Der Filter sollte vierteljährlich inspiziert und
gegebenenfalls gereinigt werden, jährlich durch einen
neuen Filter ersetzen.
Verschmutzter Filter kann mit dem Hausmüll bzw.
Restmüll entsorgt werden.
Technische Daten
Filterart : Pollenfilter
Filterklasse : F7
Verpackungseinheit : 1 Stück
Sortiment : 33
GTIN (EAN) : 4045314438503
Hersteller: AEREX
RMC03-TF7 Ersatzfilter
Artikelnummer: 0043.0850
Menge: 1,000 Stck

**10.4689 RMC05-GF Ersatzfilter Ersatz-Luftfilter für die Uni-Box R-MaxControl 05 WH/EH, Filterklasse**
Günstiger Filtertausch!
Ersatzfilter G4 für die Uni-Box R-MaxControl 05-WH/EH.
Sehr große Filterfläche für längere Standzeiten und
minimalste Druckverluste.
Kostengünstig durch integrierten Einschubrahmen zur
Aufnahme des Filters.
Der Filter sollte vierteljährlich inspiziert und
gegebenenfalls gereinigt werden, jährlich durch einen
neuen Filter ersetzen.
Verschmutzter Filter kann mit dem Hausmüll bzw.
Restmüll entsorgt werden.
Technische Daten
Filterart : Staubfilter
Filterklasse : G4
Verpackungseinheit : 1 Stück
Sortiment : 33
GTIN (EAN) : 4045314438510
Hersteller: AEREX
RMC05-GF Ersatzfilter
Artikelnummer: 0043.0851
Menge: 1,000 Stck

**10.4690 RMC05-TF Ersatzfilter Ersatz-Luftfilter für die Uni-Box R-MaxControl 05 WH-TF7/EH-TF7, Filte**
Günstiger Filtertausch!
Ersatzfilter F7-Taschenfilter für die Uni-Box
R-MaxControl 05-WH/EH.
Sehr große Filterfläche für längere Standzeiten und
minimalste Druckverluste.
Der Filter sollte vierteljährlich inspiziert und
gegebenenfalls gereinigt werden, jährlich durch einen
neuen Filter ersetzen.
Verschmutzter Filter kann mit dem Hausmüll bzw.
Restmüll entsorgt werden.
Technische Daten
Filterart : Pollenfilter
Filterklasse : F7
Verpackungseinheit : 1 Stück
Sortiment : 33
GTIN (EAN) : 4045314438527
Hersteller: AEREX
RMC05-TF7 Ersatzfilter
Artikelnummer: 0043.0852
Menge: 1,000 Stck

**10.4691 ZL3-405 Ersatzfilter Filter für Uni-Box R-MaxControl 03. Filterklasse G4 (Grobstaubfilter).**
Technische Daten
Filterart : Staubfilter
Filterklasse : G4
Verpackungseinheit : 1 Stück
Sortiment : 19
GTIN (EAN) : 4045314430507
Hersteller: AEREX
ZL3-405 Ersatzfilter
Artikelnummer: 0043.0050
Menge: 1,000 Stck

**10.4692 ZL4-305 Ersatzfilter Filter für Uni-Box R-MaxControl 01. Filterklasse G4 (Grobstaubfilter).**
Technische Daten
Filterart : Staubfilter
Filterklasse : G4
Verpackungseinheit : 1 Stück
Sortiment : 19
GTIN (EAN) : 4045314430477
Hersteller: AEREX
ZL4-305 Ersatzfilter
Artikelnummer: 0043.0047
Menge: 1,000 Stck

**10.4693 ZL4-505 Ersatzfilter Filter für Uni-Box R-MaxControl 05. Filterklasse G4 (Grobstaubfilter).**
Technische Daten
Filterart : Staubfilter
Filterklasse : G4
Verpackungseinheit : 1 Stück
Sortiment : 19
GTIN (EAN) : 4045314430514
Hersteller: AEREX
ZL4-505 Ersatzfilter
Artikelnummer: 0043.0051
Menge: 1,000 Stck

**10.4694 ZL4-201 Ersatzfilter Ersatz-Luftfilter passend für Twin-Boxx 250 mit weißem Gehäse. Filterk**
Technische Daten
Material : Papprahmen und Kunststoffvlies mit
Metallgitter
Filterart : Staubfilter
Filterklasse : G3
Breite : 400 mm
Höhe : 315 mm
Tiefe : 25 mm
Verpackungseinheit : 1 Stück
Sortiment : 33
GTIN (EAN) : 4045314430323
Hersteller: AEREX
ZL4-201 Ersatzfilter
Artikelnummer: 0043.0032
Menge: 1,000 Stck

**10.4695 ZL4-48-3 Ersatzfilter Ersatz-Luftfilter passend für Twin-Boxx 250 mit silbernem Gehäse und B**
Technische Daten
Material : Papprahmen und Kunststoffvlies mit
Metallgitter
Filterart : Staubfilter
Filterklasse : G3
Breite : 290 mm
Höhe : 280 mm
Tiefe : 45 mm
Verpackungseinheit : 3 Stück
Sortiment : 33
GTIN (EAN) : 4045314430682
Hersteller: AEREX
ZL4-48-3 Ersatzfilter
Artikelnummer: 0043.0068
Menge: 1,000 Stck

**10.4696 G3-20 Ersatzfilter Ersatz-Luftfilter passend für Twin-Boxx 250 Generation 1. Filterklasse**
Technische Daten
Material : Papprahmen und Kunststoffvlies mit
Metallgitter
Filterart : Staubfilter
Filterklasse : G3
Breite : 437 mm
Höhe : 400 mm
Tiefe : 20 mm
Verpackungseinheit : 1 Stück
Sortiment : 33
GTIN (EAN) : 4045314430842
Hersteller: AEREX
G3-20 Ersatzfilter
Artikelnummer: 0043.0084
Menge: 1,000 Stck

**10.4697 EF7-ISO Ersatzfilter Ersatz-Luftfilter für isolierte Filterbox FBISO-F7, Filterklasse F7, 1**
Günstiger Filtertausch!
Ersatzfilter für die isolierte Komfort-Filterbox FBISO.
Verschmutzter Filter kann mit dem Hausmüll bzw.
Restmüll entsorgt werden.
Technische Daten
Material : Synthetik
Filterklasse : F7
Breite : 600 mm
Höhe : 245 mm
Tiefe : 70 mm
Verpackungseinheit : 1 Stück
Sortiment : 33
GTIN (EAN) : 4045314431092
Hersteller: AEREX
EF7-ISO Ersatzfilter
Artikelnummer: 0043.0109
Menge: 1,000 Stck

**10.4698 AKF7-ISO Ersatzfilter Ersatz-Aktivkohle-Luftfilter für isolierte Filterbox FBISO-F7. Filter**
Günstiger Filtertausch!
Ersatzfilter für die isolierte Komfort-Filterbox FBISO.
Verschmutzter Filter kann mit dem Hausmüll bzw.
Restmüll entsorgt werden.
Technische Daten
Material : Synthetik
Filterklasse : F7/Aktivkohle
Breite : 600 mm
Höhe : 245 mm
Tiefe : 70 mm
Verpackungseinheit : 1 Stück
Sortiment : 33
GTIN (EAN) : 4045314431146
Hersteller: AEREX
AKF7-ISO Ersatzfilter
Artikelnummer: 0043.0114
Menge: 1,000 Stck

**10.4699 EG4-ISO Ersatzfilter Ersatz-Luftfilter für isolierte Filterbox FBISO-F7, Filterklasse G4, 1**
Günstiger Filtertausch!
Ersatzfilter für die isolierte Komfort-Filterbox FBISO.
Verschmutzter Filter kann mit dem Hausmüll bzw.
Restmüll entsorgt werden.
Technische Daten
Material : Synthetik
Filterklasse : G4
Breite : 600 mm
Höhe : 245 mm
Tiefe : 70 mm
Verpackungseinheit : 1 Stück
Sortiment : 33
GTIN (EAN) : 4045314431153
Hersteller: AEREX
EG4-ISO Ersatzfilter
Artikelnummer: 0043.0115
Menge: 1,000 Stck

**10.4700 FE 25-1 Ersatzfilter Ersatz-Luftfilter für Filterbox TFE, Filterklasse G4, 1 Stück**
Ersatz-Luftfilter für Filterbox TFE
Filterklasse G4
Technische Daten
Filterart : Staubfilter
Filterklasse : G4
Verpackungseinheit : 2 Stück
Sortiment : 34
GTIN (EAN) : 4045314431702
Hersteller: AEREX
FE 25-1 Ersatzfilter
Artikelnummer: 0043.0170
Menge: 1,000 Stck

**10.4701 PF-F5-28 Ersatzfilter Ersatz-Luftfilter für Filterbox FB 160, Filterklasse F5, 1 Stück**
Technische Daten
Material : Polypropylen (PP)
Filterart : Feinfilter
Filterklasse : F5
Länge : 290 mm
Breite : 290 mm
Höhe : 290 mm
Tiefe : 45 mm
Verpackungseinheit : 1 Stück
Sortiment : 33
GTIN (EAN) : 4045314430903
Hersteller: AEREX
PF-F5-287-44 Ersatzfilter
Artikelnummer: 0043.0090
Menge: 1,000 Stck

**10.4702 PF-F7-28 Ersatzfilter Ersatz-Luftfilter für Filterbox FB 160, Filterklasse F7, 1 Stück**
Technische Daten
Material : Polypropylen (PP)
Filterart : Feinfilter/Pollenfilter
Filterklasse : F7
Länge : 290 mm
Breite : 290 mm
Höhe : 290 mm
Tiefe : 45 mm
Verpackungseinheit : 1 Stück
Sortiment : 33
GTIN (EAN) : 4045314430453
Hersteller: AEREX
PF-F7-287-44 Ersatzfilter
Artikelnummer: 0043.0045
Menge: 1,000 Stck

**10.4703 EW-KF225 Ersatzfilter Ersatz-Luftfilter für den Sole-Luft-Wärmetauscher EW-K225 Filterklasse**
Ersatz-Luftfilter für den Sole-Luft-Wärmetauscher
EW-K225
Filterklasse G4
Technische Daten
Filterklasse : G4
Verpackungseinheit : 10 Stück
Sortiment : 33
GTIN (EAN) : 4045314431719
Hersteller: AEREX
EW-KF225-G4 Ersatzfilter
Artikelnummer: 0043.0171
Menge: 1,000 Stck

**10.4704 ACF-160 Ersatzfilter Ersatz-Luftfilter für das Elektro-Vorheizregister Aercond PTC, Filterk**
Ersatz-Luftfilter für das Elektro-Vorheizregister
Aercond PTC
Filterklasse G4
Technische Daten
Filterklasse : G4
Verpackungseinheit : 1 Stück
Sortiment : 33
GTIN (EAN) : 4045314431726
Hersteller: AEREX
ACF-160 Ersatzfilter
Artikelnummer: 0043.0172
Menge: 1,000 Stck

**10.4705 ACF-160- Ersatzfilter Ersatz-Luftfilter F7 für das Elektro-Vorheizregister Aercond PTC, Filt**
Ersatz-Luftfilter F7 für das Elektro-Vorheizregister
Aercond PTC
Filterklasse F7
Technische Daten
Filterklasse : F7
Verpackungseinheit : 1 Stück
Sortiment : 33
GTIN (EAN) : 4045314431924
Hersteller: AEREX
ACF-160-F7 Ersatzfilter
Artikelnummer: 0043.0192
Menge: 1,000 Stck

**10.4706 ACF-160- Ersatzfilter Ersatz-Aktivkohle-Luftfilter für das Elektro-Vorheizregister Aercond P**
Ersatz-Aktivkohle-Luftfilter für das
Elektro-Vorheizregister Aercond PTC
Filterklasse F7/Aktivkohle
Technische Daten
Filterklasse : F7/Aktivkohle
Verpackungseinheit : 1 Stück
Sortiment : 33
GTIN (EAN) : 4045314431931
Hersteller: AEREX
ACF-160-AKF Ersatzfilter
Artikelnummer: 0043.0193
Menge: 1,000 Stck

**10.4707 EDAE-100 Ersatzfilter Ersatz-Luftfilter für die DAE 100, Aluminiumgestrick, 1 Stück**
Filter für das Abluftelement DAE.
Filterkassette aus Aluminiumgestrick zur
Fettabscheidung, reinigbar, z.B. in der
Geschirrspülmaschine.
Technische Daten
Material : Aluminium
Filterart : Aluminiumgestrick
Verpackungseinheit : 1 Stück
Sortiment : 14
GTIN (EAN) : 4045314442050
Hersteller: AEREX
EDAE-100 Ersatzfilter
Artikelnummer: 0044.0205
Menge: 1,000 Stck

**10.4708 EDAE-125 Ersatzfilter Ersatz-Luftfilter für die DAE 125, Aluminiumgestrick, 1 Stück**
Filter für das Abluftelement DAE.
Filterkassette aus Aluminiumgestrick zur
Fettabscheidung, reinigbar, z.B. in der
Geschirrspülmaschine.
Technische Daten
Material : Aluminium
Filterart : Aluminiumgestrick
Verpackungseinheit : 1 Stück
Sortiment : 14
GTIN (EAN) : 4045314442173
Hersteller: AEREX
EDAE-125 Ersatzfilter
Artikelnummer: 0044.0217
Menge: 1,000 Stck

**10.4709 EAZG Ersatzfilter Ersatz-Luftfilter für Zu- und Abluftventil EAZ. Filterklasse PPI20, äh**
Der verdeckte Filter hält abluftseitig die Rohrleitung
sauber und sollte vierteljährlich überprüft und
gereinigt bzw. ausgetauscht werden.
Technische Daten
Filterklasse : PPI 20
Verpackungseinheit : 5 Stück
Sortiment : 18
GTIN (EAN) : 4045314430620
Hersteller: AEREX
EAZG Ersatzfilter
Artikelnummer: 0043.0062
Menge: 1,000 Stck

**10.4710 ZLV-FS Ersatzfilter Ersatz-Luftfilter für Wandventil ZLV-80 dB und dBplus. Filterklasse G2**
Filter für Außenluftdurchlass ZLV-80 dB / ZLV-80
dBplus.
Die Filter sollten vierteljährlich überprüft und ggf.
gereinigt bzw. ausgetauscht werden.
Staub- und Insektenfilter, kann ausgewaschen werden.
Pollenfilter: Hohes Trennungsvermögen von Staub und
Pollen, muss ersetzt werden.
Technische Daten
Verpackungseinheit : 5 Stück
Sortiment : 31
Hersteller: AEREX
ZLV-FS Ersatzfilter
Artikelnummer: 0047.0204
Menge: 1,000 Stck

**10.4711 ZLV-FP Ersatzfilter Ersatz-Luftfilter für Wandventil ZFLV-80 dB und dBplus. Filterklasse G**
Filter für Außenluftdurchlass ZLV-80 dB / ZLV-80
dBplus.
Die Filter sollten vierteljährlich überprüft und ggf.
gereinigt bzw. ausgetauscht werden.
Staub- und Insektenfilter, kann ausgewaschen werden.
Pollenfilter: Hohes Trennungsvermögen von Staub und
Pollen, muss ersetzt werden.
Technische Daten
Verpackungseinheit : 5 Stück
Sortiment : 31
Hersteller: AEREX
ZLV-FP Ersatzfilter
Artikelnummer: 0047.0205
Menge: 1,000 Stck

**10.4712 FLV-FS Ersatzfilter Ersatz-Luftfilter für Wandventil FLV-80 dB und dBplus. Filterklasse G2**
Der in dem Innenteil enthaltene Filter sollte
vierteljährlich überprüft und ggf. gereinigt bzw.
ausgetauscht werden.
Staub- und Insektenfilter, kann ausgewaschen werden.
Pollenfilter: hohes Trennungsvermögen von Staub und
Pollen, muss ersetzt werden.
Technische Daten
Filterart : Staub- und Insektenfilter
Filterklasse : G2
Verpackungseinheit : 5 Stück
Sortiment : 31
GTIN (EAN) : 4045314430767
Hersteller: AEREX
FLV-FS Ersatzfilter
Artikelnummer: 0043.0076
Menge: 1,000 Stck

**10.4713 FLV-FP Ersatzfilter Ersatz-Luftfilter für Wandventil FLV-80 dB und dBplus. Filterklasse G3**
Der in dem Innenteil enthaltene Filter sollte
vierteljährlich überprüft und ggf. gereinigt bzw.
ausgetauscht werden.
Staub- und Insektenfilter, kann ausgewaschen werden.
Pollenfilter: hohes Trennungsvermögen von Staub und
Pollen, muss ersetzt werden.
Technische Daten
Filterart : Pollenfilter
Filterklasse : G3
Verpackungseinheit : 5 Stück
Sortiment : 31
GTIN (EAN) : 4045314430774
Hersteller: AEREX
FLV-FP Ersatzfilter
Artikelnummer: 0043.0077
Menge: 1,000 Stck

**10.4714 F90FS Ersatzfilter Ersatz-Luftfilter für Wandventil Fresh 90 und Fresh 90-dB, Filterklass**
Der in dem Innenteil enthaltene Filter sollte
vierteljährlich überprüft und ggf. gereinigt bzw.
ausgetauscht werden.
Staub- und Insektenfilter: kann ausgewaschen werden.
Pollenfilter: hohes Trennungsvermögen von Staub und
Pollen, muss ersetzt werden.
Umweltfilter: extrem hohes Trennungsvermögen, muss
ersetzt werden.
Technische Daten
Filterart : Staub- und Insektenfilter
Filterklasse : G2
Länge : 410 mm
Breite : 35 mm
Höhe :
Tiefe :
Verpackungseinheit : 1 Stück
Sortiment : 31
GTIN (EAN) : 4045314430118
Hersteller: AEREX
F90FS Ersatzfilter
Artikelnummer: 0043.0011
Menge: 1,000 Stck

**10.4715 F90FP Ersatzfilter Ersatz-Luftfilter für Wandventil Fresh 90 und Fresh 90-dB, Filterklass**
Der in dem Innenteil enthaltene Filter sollte
vierteljährlich überprüft und ggf. gereinigt bzw.
ausgetauscht werden.
Staub- und Insektenfilter: kann ausgewaschen werden.
Pollenfilter: hohes Trennungsvermögen von Staub und
Pollen, muss ersetzt werden.
Umweltfilter: extrem hohes Trennungsvermögen, muss
ersetzt werden.
Technische Daten
Filterart : Pollenfilter
Filterklasse : G3
Länge : 410 mm
Breite : 35 mm
Höhe :
Tiefe :
Verpackungseinheit : 5 Stück
Sortiment : 31
GTIN (EAN) : 4045314430125
Hersteller: AEREX
F90FP Ersatzfilter
Artikelnummer: 0043.0012
Menge: 1,000 Stck

**10.4716 F90FU Ersatzfilter Ersatz-Luftfilter für Wandventil Fresh 90 und Fresh 90-dB, Filterklass**
Der in dem Innenteil enthaltene Filter sollte
vierteljährlich überprüft und ggf. gereinigt bzw.
ausgetauscht werden.
Staub- und Insektenfilter: kann ausgewaschen werden.
Pollenfilter: hohes Trennungsvermögen von Staub und
Pollen, muss ersetzt werden.
Umweltfilter: extrem hohes Trennungsvermögen, muss
ersetzt werden.
Technische Daten
Filterart : Umweltfilter
Filterklasse : F7
Länge : 410 mm
Breite : 35 mm
Höhe :
Tiefe :
Verpackungseinheit : 1 Stück
Sortiment : 31
GTIN (EAN) : 4045314430132
Hersteller: AEREX
F90FU Ersatzfilter
Artikelnummer: 0043.0013
Menge: 1,000 Stck

**10.4717 F100TFS Ersatzfilter Ersatz-Luftfilter für Wandventil Fresh 100 Thermo und Thermo-dB, Filte**
Der in dem Innenteil enthaltene Filter sollte
vierteljährlich überprüft und ggf. gereinigt bzw.
ausgetauscht werden.
Staub- und Insektenfilter: kann ausgewaschen werden.
Pollenfilter: hohes Trennungsvermögen von Staub und
Pollen, muss ersetzt werden.
Technische Daten
Filterart : Staub- und Insektenfilter
Filterklasse : G2
Innendurchmesser : 35 mm
Außendurchmesser : 90 mm
Verpackungseinheit : 1 Stück
Sortiment : 31
GTIN (EAN) : 4045314430170
Hersteller: AEREX
F100TFS Ersatzfilter
Artikelnummer: 0043.0017
Menge: 1,000 Stck

**10.4718 F100TFP Ersatzfilter Ersatz-Luftfilter für Wandventil Fresh 100 Thermo und Thermo-dB, Filte**
Der in dem Innenteil enthaltene Filter sollte
vierteljährlich überprüft und ggf. gereinigt bzw.
ausgetauscht werden.
Staub- und Insektenfilter: kann ausgewaschen werden.
Pollenfilter: hohes Trennungsvermögen von Staub und
Pollen, muss ersetzt werden.
Technische Daten
Filterart : Pollenfilter
Filterklasse : G3
Innendurchmesser : 35 mm
Außendurchmesser : 90 mm
Verpackungseinheit : 1 Stück
Sortiment : 31
GTIN (EAN) : 4045314430187
Hersteller: AEREX
F100TFP Ersatzfilter
Artikelnummer: 0043.0018
Menge: 1,000 Stck

**10.4719 F100FS Ersatzfilter Ersatz-Luftfilter für Wandventil Fresh 100, Filterklasse G2, 1 Stück**
Der in dem Innenteil enthaltene Filter sollte
vierteljährlich überprüft und ggf. gereinigt bzw.
ausgetauscht werden.
Staubfilter: kann ausgewaschen werden.
Pollen- und Umweltfilter: hohes Trennungsvermögen von
Staub und Pollen, muss ersetzt werden.
Technische Daten
Filterart : Staubfilter
Filterklasse : G2
Innendurchmesser : 35 mm
Außendurchmesser : 175 mm
Verpackungseinheit : 1 Stück
Sortiment : 31
GTIN (EAN) : 4045314430149
Hersteller: AEREX
F100FS Ersatzfilter
Artikelnummer: 0043.0014
Menge: 1,000 Stck

**10.4720 F100FP Ersatzfilter Ersatz-Luftfilter für Wandventil Fresh 100, Filterklasse G3, 1 Stück**
Der in dem Innenteil enthaltene Filter sollte
vierteljährlich überprüft und ggf. gereinigt bzw.
ausgetauscht werden.
Staubfilter: kann ausgewaschen werden.
Pollen- und Umweltfilter: hohes Trennungsvermögen von
Staub und Pollen, muss ersetzt werden.
Technische Daten
Filterart : Pollenfilter
Filterklasse : G3
Innendurchmesser : 35 mm
Außendurchmesser : 175 mm
Verpackungseinheit : 1 Stück
Sortiment : 31
GTIN (EAN) : 4045314430156
Hersteller: AEREX
F100FP Ersatzfilter
Artikelnummer: 0043.0015
Menge: 1,000 Stck

**10.4721 F100FU Ersatzfilter Ersatz-Luftfilter für Wandventil Fresh 100, Filterklasse F7, 1 Stück**
Der in dem Innenteil enthaltene Filter sollte
vierteljährlich überprüft und ggf. gereinigt bzw.
ausgetauscht werden.
Staubfilter: kann ausgewaschen werden.
Pollen- und Umweltfilter: hohes Trennungsvermögen von
Staub und Pollen, muss ersetzt werden.
Technische Daten
Filterart : Umweltfilter
Filterklasse : F7
Innendurchmesser : 35 mm
Außendurchmesser : 175 mm
Verpackungseinheit : 1 Stück
Sortiment : 31
GTIN (EAN) : 4045314430163
Hersteller: AEREX
F100FU Ersatzfilter
Artikelnummer: 0043.0016
Menge: 1,000 Stck

**10.4722 F80FS Ersatzfilter Ersatz-Luftfilter für Wandventil Fresh 80, Filterklasse G2, 1 Stück**
Der in dem Innenteil enthaltene Filter sollte
vierteljährlich überprüft und ggf. gereinigt bzw.
ausgetauscht werden.
Staubfilter: kann ausgewaschen werden.
Pollen- und Umweltfilter: hohes Trennungsvermögen von
Staub und Pollen, muss ersetzt werden.
Technische Daten
Filterart : Staubfilter
Filterklasse : G2
Innendurchmesser : 35 mm
Außendurchmesser : 130 mm
Verpackungseinheit : 1 Stück
Sortiment : 31
GTIN (EAN) : 4045314430088
Hersteller: AEREX
F80FS Ersatzfilter
Artikelnummer: 0043.0008
Menge: 1,000 Stck

**10.4723 F80FP Ersatzfilter Ersatz-Luftfilter für Wandventil Fresh 80, Filterklasse G3, 1 Stück**
Der in dem Innenteil enthaltene Filter sollte
vierteljährlich überprüft und ggf. gereinigt bzw.
ausgetauscht werden.
Staubfilter: kann ausgewaschen werden.
Pollen- und Umweltfilter: hohes Trennungsvermögen von
Staub und Pollen, muss ersetzt werden.
Technische Daten
Filterart : Pollenfilter
Filterklasse : G3
Innendurchmesser : 35 mm
Außendurchmesser : 130 mm
Verpackungseinheit : 1 Stück
Sortiment : 31
GTIN (EAN) : 4045314430095
Hersteller: AEREX
F80FP Ersatzfilter
Artikelnummer: 0043.0009
Menge: 1,000 Stck

**10.4724 F80FU Ersatzfilter Ersatz-Luftfilter für Wandventil Fresh 80, Filterklasse F7, 1 Stück**
Der in dem Innenteil enthaltene Filter sollte
vierteljährlich überprüft und ggf. gereinigt bzw.
ausgetauscht werden.
Staubfilter: kann ausgewaschen werden.
Pollen- und Umweltfilter: hohes Trennungsvermögen von
Staub und Pollen, muss ersetzt werden.
Technische Daten
Filterart : Umweltfilter
Filterklasse : F7
Innendurchmesser : 35 mm
Außendurchmesser : 130 mm
Verpackungseinheit : 1 Stück
Sortiment : 31
GTIN (EAN) : 4045314430101
Hersteller: AEREX
F80FU Ersatzfilter
Artikelnummer: 0043.0010
Menge: 1,000 Stck

**10.4725 AL-dB 45 Ersatzfilter Ersatz-Luftfilter für Fensterventil AL-dB 450, Filterklasse G2, 5 Stüc**
Der im Innenteil enthaltene Filter sollte
vierteljährlich überprüft und ggf. gereinigt bzw.
ausgetauscht werden. Passend zu AL-dB 450 und AL-dB 450
STS1.
Technische Daten
Filterklasse : G2
Breite : 450 mm
Höhe : 25 mm
Tiefe :
Verpackungseinheit : 5 Stück
Sortiment : 33
GTIN (EAN) : 4045314431733
Hersteller: AEREX
AL-dB 450-FS Ersatzfilter
Artikelnummer: 0043.0173
Menge: 1,000 Stck

**10.4726 AL-dB 45 Ersatzfilter Ersatz-Luftfilter für Fensterventil AL-dB 450, Filterklasse G3, 5 Stüc**
Der im Innenteil enthaltene Filter sollte
vierteljährlich überprüft und ggf. gereinigt bzw.
ausgetauscht werden. Passend zu AL-dB 450 und AL-dB 450
STS1.
Technische Daten
Filterklasse : G3
Breite : 450 mm
Höhe : 25 mm
Tiefe :
Verpackungseinheit : 5 Stück
Sortiment : 33
GTIN (EAN) : 4045314431740
Hersteller: AEREX
AL-dB 450-FP Ersatzfilter
Artikelnummer: 0043.0174
Menge: 1,000 Stck

**10.4727 AL-dB 80 Ersatzfilter Ersatz-Luftfilter für Fensterventil AL-dB 800, Filterklasse G2, 10 Stü**
Der im Innenteil enthaltene Filter sollte
vierteljährlich überprüft und ggf. gereinigt bzw.
ausgetauscht werden. Passend zu AL-dB 800. Die Filter
sind paarweise zu tauschen.
Technische Daten
Filterklasse : G2
Breite : 300 mm
Höhe : 25 mm
Tiefe :
Verpackungseinheit : 10 Stück
Sortiment : 33
GTIN (EAN) : 4045314431757
Hersteller: AEREX
AL-dB 800-FS Ersatzfilter
Artikelnummer: 0043.0175
Menge: 1,000 Stck

**10.4728 AL-dB 80 Ersatzfilter Ersatz-Luftfilter für Fensterventil AL-dB 800, Filterklasse G3, 10 Stü**
Der im Innenteil enthaltene Filter sollte
vierteljährlich überprüft und ggf. gereinigt bzw.
ausgetauscht werden. Passend zu AL-dB 800. Die Filter
sind paarweise zu tauschen.
Technische Daten
Filterklasse : G3
Breite : 300 mm
Höhe : 25 mm
Tiefe :
Verpackungseinheit : 10 Stück
Sortiment : 33
GTIN (EAN) : 4045314431764
Hersteller: AEREX
AL-dB 800-FP Ersatzfilter
Artikelnummer: 0043.0176
Menge: 1,000 Stck

**10.4729 F40F Ersatzfilter Ersatz-Luftfilter für Fensterventil Fresh 40, Filterklasse G2, 1 Stück**
Standardfilter für Fresh 40
Filterklasse: G2
Verpackungseinheit: 1 Stück
Technische Daten
Filterart : Staub- und Insektenfilter
Filterklasse : G2
Verpackungseinheit : 1 Stück
Sortiment : 31
GTIN (EAN) : 4045314430217
Hersteller: AEREX
F40F Ersatzfilter
Artikelnummer: 0043.0021
Menge: 1,000 Stck

**10.4730 EFMDOM-1 Ersatzfilter Ersatz-Luftfilter für Außenlufteinlassdom EWTDOM-160, Filterklasse G4,**
Technische Daten
Filterart : Staubfilter
Filterklasse : G4
Breite : 460 mm
Höhe :
Tiefe : 230 mm
Verpackungseinheit : 2 Stück
Sortiment : 33
GTIN (EAN) : 4045314430378
Hersteller: AEREX
EFMDOM-160 Ersatzfilter
Artikelnummer: 0043.0037
Menge: 1,000 Stck

**10.4731 EFMDOM-2 Ersatzfilter Ersatz-Luftfilter für Außenlufteinlassdom EWTDOM-200, Filterklasse G4,**
Technische Daten
Filterart : Staubfilter
Filterklasse : G4
Breite : 590 mm
Höhe :
Tiefe : 300 mm
Verpackungseinheit : 2 Stück
Sortiment : 33
GTIN (EAN) : 4045314430385
Hersteller: AEREX
EFMDOM-200 Ersatzfilter
Artikelnummer: 0043.0038
Menge: 1,000 Stck

**10.4732 EFMDOM-2 Ersatzfilter Ersatz-Luftfilter für Außenlufteinlassdom EWTDOM-250, Filterklasse G4,**
Technische Daten
Filterart : Staubfilter
Filterklasse : G4
Breite : 740 mm
Höhe :
Tiefe : 290 mm
Verpackungseinheit : 2 Stück
Sortiment : 33
GTIN (EAN) : 4045314430538
Hersteller: AEREX
EFMDOM-250 Ersatzfilter
Artikelnummer: 0043.0053
Menge: 1,000 Stck
